# TARIFASSOGF

- Propiedad del archivo: SOFT S.A.
- Formato: FIEBDC-3/2002
- Programa: Presto 10.12
- Fecha de los precios: 04/12/2012
- Divisa: EUR
- Código: TARIFASSOGF (15/02/2000)

## P.S PRECIOS SIMPLES (13/04/2009)

### MA MAQUINARIA (21/11/2012)

| Código | Ud | Descripción | Precio |
|---|---|---|---|
| MA.1 | h | Apero abonador centrífugo de disco de 85 kg, remolcado por tract (maquinaria; 22/03/2013) | 0.31 |
| MA.2 | h | Astilladora semimovil de cuchillas o martillos astillado cargadero (maquinaria; 02/03/2016) | 33.92 |
| MA.3 | h | Astilladora sin mano de obra (maquinaria) | 17.62 |
| MA.4 | h | Autocargador forestal 101/130 CV (maquinaria) | 67.34 |
| MA.5 | h | Camión 241/310 CV (maquinaria) | 56.88 |
| MA.6 | h | Camión 241/310 CV con grúa (maquinaria; 20/01/2016) | 71.08 |
| MA.7 | h | Camión-góndola (maquinaria; 31/03/2016) | 64.57 |
| MA.8 | h | Vehículo piloto para acompañamiento de transportes (maquinaria; 31/03/2016) | 20 |
| MA.9 | h | Equipo de astillado/triturado remolcado 200-300 CV (maquinaria; 29/03/2016) | 87.24 |
| MA.10 | h | Camión basculante 4x4 14t (maquinaria; 22/01/2013) | 34 |
| MA.11 | h | Cribadora aridos cantera vibrante (maquinaria; 16/03/2016) | 59.75 |
| MA.12 | h | Camión basculante 4x4 20t (maquinaria; 22/01/2013) | 36.5 |
| MA.13 | h | Camión con cesta 15 m altura y cabestrante (maquinaria; 07/06/2013) | 55 |
| MA.14 | m3 | Camión de escombros a vertedero (maquinaria) | 2.04 |
| MA.15 | h | Camión volquete grúa 161/190 (maquinaria) | 45.07 |
| MA.16 | m3 | Camión 241/310 CV (maquinaria; 29/09/2016) | 2.16 |
| MA.17 | h | Cisterna de agua 10000 l con camión (maquinaria) | 104.59 |
| MA.18 | h | Compactador vibro 101/130 CV (maquinaria) | 53.56 |
| MA.19 | h | Desbrozadora de cadenas (maquinaria) | 9.68 |
| MA.20 | h | Desbrozadora de martillos (maquinaria) | 9.39 |
| MA.21 | h | Descortezadora movil (maquinaria; 10/04/2015) | 9.65 |
| MA.22 | ud | Electrobomba sumergida 2,5 - 2 N (maquinaria; 11/11/2014) | 2645 |
| MA.23 | h | Equipo de perforacion rotopercusión 6" (maquinaria; 11/11/2014) | 169.75 |
| MA.68 | h | Equipo de perforación rotopercusión, con entubado PVC 16 cm (maquinaria; 08/04/2016) | 169.75 |
| MA.69 | h | Equipo de perforación rotopercusión, con entubado PVC 18 cm (maquinaria; 08/04/2016) | 191.25 |
| MA.70 | h | Equipo de perforación rotopercusión sin entubado (maquinaria; 08/04/2016) | 89.25 |
| MA.24 | h | Garra pretensora retroexcavadora (maquinaria; 20/11/2014) | 6.5 |
| MA.25 | h | Grada de discos (maquinaria) | 7.91 |
| MA.26 | h | Grupo Electrógeno (maquinaria; 07/03/2013) | 2 |
| MA.27 | h | Grúa (101/130, 5 tn, c/m.o. (maquinaria) | 46.84 |
| MA.28 | h | Hormigonera fija, 250 l (maquinaria) | 1.34 |
| MA.29 | h | Manipulador telescópico 6-8 m (maquinaria; 19/09/2014) | 16.73 |
| MA.30 | h | Martillo hidráulico de 1001 a 1500 Kg. Completo (maquinaria) | 6.06 |
| MA.31 | h | Minirretrocargo (31/70 cv) 0,6-0,16 m3 (maquinaria; 17/03/2016) | 39.6 |
| MA.32 | h | Motoazada grande (maquinaria) | 7.37 |
| MA.33 | h | Motodesbrozadora de disco s/MO (maquinaria) | 4.42 |
| MA.34 | h | Motoniveladora 131/160 CV (maquinaria) | 61.86 |
| MA.35 | h | Motosierra sin mano de obra (maquinaria) | 2.83 |
| MA.36 | h | Pala cargadora ruedas neumáticas (maquinaria) | 67.23 |
| MA.37 | h | Pisón vibrante 80 kg (maquinaria) | 2.39 |
| MA.38 | h | Plataforma elevadora (maquinaria; 03/03/2016) | 20 |
| MA.39 | h | Podadora s/MO (maquinaria) | 6.34 |
| MA.40 | h | Procesadora forestal 100-120 CV con cabezal 50cm (maquinaria; 26/08/2015) | 108.51 |
| MA.41 | h | Procesadora forestal 100-120 CV con cabezal 70cm (maquinaria; 10/03/2016) | 151.08 |
| MA.42 | h | Remolque tractor (maquinaria; 02/03/2016) | 1.5 |
| MA.43 | h | Retroaraña 71/100 CV (maquinaria) | 60.24 |
| MA.44 | h | Retrocargo 71/100 CV, cazo 0,9-0,18 m3 (maquinaria) | 43.06 |
| MA.45 | h | Retroexcavadora orugas hidr. (160 cv) CAT-316 (maquinaria) | 70.77 |
| MA.46 | h | Retroexcavadora orugas hidr. (85 cv) CAT-312 (maquinaria) | 49.92 |
| MA.47 | h | Retroexcavadora ruedas hidráulico 101/130 CV (maquinaria) | 53.96 |
| MA.48 | h | Retroexcavadora ruedas hidráulico 131/160 CV (maquinaria) | 59.54 |
| MA.49 | h | Skidder 101/130 CV (maquinaria) | 56.84 |
| MA.50 | h | Taladro electrico 750 W autonomia 4-5 h (maquinaria; 07/03/2013) | 0.82 |
| MA.51 | h | Tractor cadenas (51/70 cv) D-3 (maquinaria) | 46.12 |
| MA.52 | h | Tractor cadenas (71/100 cv) D-4 (maquinaria) | 55.46 |
| MA.53 | h | Tractor cadenas (101/130 cv) D-5 (maquinaria) | 61.01 |
| MA.54 | h | Tractor cadenas (131/150 cv) D-6 (maquinaria) | 66.57 |
| MA.55 | h | Tractor cadenas (151/170 cv) D-65 (maquinaria) | 72.1 |
| MA.56 | h | Tractor cadenas (171/190 cv) D-7 (maquinaria) | 79.87 |
| MA.57 | h | Tractor cadenas (190/240 cv) D-8 (maquinaria) | 90.96 |
| MA.58 | h | Tractor de gomas (101/150 cv) con cisterna 5000 l (maquinaria; 09/05/2013) | 60 |
| MA.59 | h | Tractor de gomas (101/150 cv) (maquinaria; 03/03/2016) | 46.01 |
| MA.60 | h | Tractor de gomas (< 101 cv) (maquinaria; 21/11/2012) | 33.05 |
| MA.61 | h | Tractor gomas (101/150 cv) (maquinaria) | 40.11 |
| MA.62 | km | Transporte m3 hormigón en obra (maquinaria) | 0.42 |
| MA.63 | jor | Vehículo todoterreno 71-85 cv c/remolque (maquinaria) | 72.2 |
| MA.64 | jor | Vehículo todoterreno c/remolque dotado de depósito 500-600l (maquinaria) | 113.19 |
| MA.65 | h | Vibrador hormigón o Regla vibrante s/M.O. (maquinaria) | 8.16 |
| MA.66 | h | Vibrador hormigón o regla vibrante (maquinaria) | 20.2 |
| MA.67 | h | Bomba de aspiración con grupo electrógeno o autopropulsada (maquinaria; 09/05/2013) | 31.5 |
| MA.71 | h | Vehículo todoterreno con remolque (materiales pesados) (maquinaria; 23/01/2017) | 113.19 |
| MA.72 | h | Maquinaria electríca de cerrajería (Soldador,radial...) (maquinaria; 23/01/2017) | 9.99 |

### MO MANO DE OBRA (10/01/2014)
Mano de obra y salario por hora de trabajadores incluidos tanto en el Régimen General de la Seguridad Social, como en el Sistema Especial para Trabajadores por Cuenta Ajena Agrarios (S.E.T.C.C.A).

| Código | Ud | Descripción | Precio |
|---|---|---|---|
| MO.1 | h | Peón SETCAA (mano de obra; 10/01/2014) | 7.28 |
| MO.2 | h | Peón especializado SETCAA (mano de obra; 07/01/2015) | 7.54 |
| MO.3 | h | Peón especializado SETCAA con p.p. de Jefe Cuadrilla (mano de obra; 07/01/2015) | 8.56 |

**MO.4** h Peon SETCAA con p.p. de jefe de cuadrilla (mano de obra; 10/01/2014)
Precio: 8.28

| Código | Ud | Descripción | Rendimiento | Precio | Importe |
|---|---|---|---|---|---|
| MO.1 | h | Peón SETCAA | 1 | 7.28 | 7.28 |
| MO.21 | h | Manijero/capataz SETCAA (mano de obra; 10/01/2014) | 0.1 | 9.99 | 1.00 |
|  |  | Total |  |  | 8.28 |

| Código | Ud | Descripción | Precio |
|---|---|---|---|
| MO.5 | h | Peon SETCAA con plus distancia y capataz (mano de obra; 07/01/2015) | 9.61 |
| MO.6 | h | Peon especializado SETCAA con plus distancia y capataz (mano de obra; 07/01/2015) | 10.8 |
| MO.7 | h | Peón Régimen General (mano de obra; 10/01/2014) | 13.05 |
| MO.8 | h | Peón Régimen General con p.p. Jefe Cuadrilla (mano de obra; 07/01/2015) | 14.61 |
| MO.9 | h | Peón Régimen General con p.p. Jefe Cuadrilla y plus distancia (mano de obra; 07/01/2015) | 15.87 |
| MO.10 | h | Peón Especial.R.G. (Mulero) con 2 caballerías (mano de obra; 07/01/2015) | 21.78 |
| MO.11 | h | Peón Especialista Régimen General con p.p. Jefe Cuadrilla (mano de obra; 07/01/2015) | 15.46 |
| MO.12 | h | Peón Especialista Régimen General con p.p. Jefe Cuadrilla y plus (mano de obra; 07/01/2015) | 16.73 |
| MO.13 | h | Peón Especialista Régimen General, Maquinista 2ª u Oficial 2ª (mano de obra; 10/01/2014) | 13.89 |
| MO.14 | h | Ayudante (mano de obra; 07/01/2015) | 12.3 |
| MO.15 | h | Ayudante Ferrallista-encofrador (mano de obra; 07/01/2015) | 14.92 |
| MO.16 | h | Ayudante-Cerrajero (mano de obra; 07/01/2015) | 14.44 |
| MO.17 | h | Hora cuadrilla 10 P.E. R.General+Capataz (mano de obra; 07/01/2015) | 154.58 |
| MO.18 | h | Hora cuadrilla 10 P.E. SETCAA+Capataz (mano de obra; 07/01/2015) | 97.69 |
| MO.19 | h | Hora cuadrilla 10 P.O. RGeneral+Capataz (mano de obra; 07/01/2015) | 146.02 |
| MO.20 | h | Hora cuadrilla 10 P.O. SETCAA+Capataz (mano de obra; 07/01/2015) | 95.76 |
| MO.21 | h | Manijero/capataz SETCAA | 9.99 |
| MO.22 | h | Maquinista 1ª, Oficial 1ª o Capataz R.General. (mano de obra; 10/01/2014) | 14.68 |
| MO.23 | h | Oficial 1ª Cerrajero (mano de obra; 07/01/2015) | 15.08 |
| MO.24 | h | Oficial 1º fontanería (mano de obra; 07/01/2015) | 15.08 |
| MO.25 | h | Oficial 1º vidriería (mano de obra; 07/01/2015) | 16.87 |
| MO.26 | h | Captura datos con 2 GPS doble frec. Analisis post-proceso (mano de obra; 07/01/2015) | 4.76 |
| MO.27 | h | Plus de distancia desplazamiento (mano de obra; 22/04/2015) | 1.26 |
| MO.28 | dia | Plus desplazamiento cuadrilla (mano de obra; 07/01/2015) | 60.41 |
| MO.29 | h | Titulado medio Ing.Técnico Forestal, Grado equivalente o similar (mano de obra; 23/04/2015) | 17.46 |
| MO.30 | h | Titulado superior Ingeniero de Montes , Master o similar (mano de obra; 23/04/2015) | 21.39 |

### MT MATERIALES (13/04/2009)

| Código | Ud | Descripción | Precio |
|---|---|---|---|
| MT.1 | kg | Abono mineral N/P/K 15/15/15 (material; 22/03/2013) | 0.34 |
| MT.2 | ud | Abrevadero de chapa galvanizada 4 x 0,80 m. Capac. 700 litros (material; 07/01/2014) | 460 |
| MT.3 | l | Aceite de desencofrado, encofrados (material) | 1.76 |
| MT.4 | l | Aceite vegetal coadyuvante (material; 07/11/2014) | 3.98 |
| MT.5 | l | Aceite vegetal humectante-coadyuvante (material; 08/03/2013) | 2 |
| MT.6 | kg | Acero corrugado B 400 S/SD (material; 23/03/2015) | 0.9 |
| MT.7 | kg | Acero corrugado B 500 S/SD (material; 23/03/2015) | 0.95 |
| MT.8 | kg | Acero laminado S 275 JR (material) | 1.17 |
| MT.9 | kg | Aditivo de fibra de vidrio para hormigones tipo Sikafiber M12 (material; 21/03/2013) | 9.43 |
| MT.10 | m3 | Agua (pie de obra) (material) | 0.73 |
| MT.11 | kg | Aguarrás (material) | 1.57 |
| MT.12 | ud | Aislador de plástico para poste de fibra (material; 07/02/2013) | 0.19 |
| MT.13 | kg | Alambre (pie de obra) (material) | 1.52 |
| MT.14 | kg | Alambre atar 1,30 mm. (material; 13/04/2009) | 1.34 |
| MT.15 | m | Alambre doble hilo 13x15 (pie de obra) (material; 01/12/2011) | 0.17 |
| MT.16 | kg | Alambre galvanizado dulce de 2 mm (material; 26/08/2014) | 1.7 |
| MT.17 | m3 | Arcilla expandida granul <4mm y dens 550 kg/m3 (material) | 99.68 |
| MT.18 | t | Arena de río (material) | 11.22 |
| MT.19 | m³ | Arena lavada (en cantera) (material) | 18.5 |
| MT.20 | ud | Baldosa ceramica pintada a mano 0.25x0.25m (material) | 41.16 |
| MT.21 | ud | Banco de madera de 2 m (material) | 183.68 |
| MT.22 | m | Banda entutorado, ancho 25 mm (material; 28/05/2013) | 1.4 |
| MT.23 | ud | Batería 12 v, 70A/h (material; 23/04/2013) | 138.42 |
| MT.24 | ud | Bloque de contencion hormigon acabado natural (950 kg) (material; 19/09/2014) | 49.5 |
| MT.25 | ud | Bloque de contencion hormigon acabado natural (1400 kg) (material; 19/09/2014) | 66 |
| MT.26 | ud | Bloque de contencion hormigon acabado natural (1900 kg) (material; 19/09/2014) | 82.5 |
| MT.27 | ud | Bloque de hormigon gris 40x20x20 (material; 11/11/2014) | 0.6 |
| MT.28 | ud | Bobedilla ceramica 50x25x20 cm (material; 11/11/2014) | 2.32 |
| MT.29 | ud | Cable de seguridad panel solar (material; 20/11/2014) | 55 |
| MT.30 | uh | Caja nido para páridos madera tratada antipredacion (material; 04/04/2016) | 18 |
| MT.31 | ud | Caja tubular de madera 11x11 cm luz, 40 cm de longitud (material) | 4.12 |
| MT.32 | ud | Cajetín reflex. de 40x20 cm. (material) | 59.48 |
| MT.33 | ud | Cancela doble hoja de 200x130 cm cada hoja (material) | 379.05 |
| MT.34 | m2 | Cartel de chapa de aluminio con serigrafiado (material) | 328.56 |
| MT.35 | ud | Cartel de chapa de aluminio con serigrafiado (material) | 452.76 |
| MT.36 | kg | Caucho sintético (material; 04/04/2013) | 9.61 |
| MT.37 | t | Cemento CEM-I (pie de obra). (material) | 110.08 |
| MT.38 | t | Cemento CEM-II (pie de obra). (material) | 118.26 |
| MT.39 | t | Cemento blanco (material) | 126.44 |
| MT.40 | ud | Cepellón planta 8-16 cm. diam (material; 18/03/2015) | 3.1 |
| MT.41 | m2 | Chapa encofrado metálico (material) | 3.59 |
| MT.42 | m | Cinta de balizamiento biodegradable 8 cm (material; 01/12/2011) | 0.05 |
| MT.43 | l | Cloripilos 48% (material; 23/09/2015) | 6.5 |
| MT.44 | ud | Corona de Protector espinoso de 16,66 cm. ancho y 1 m largo (material; 12/05/2016) | 1.97 |
| MT.45 | ud | Corona de Protector espinoso de 16,66 cm. ancho y 1,6 m. largo (material; 12/05/2016) | 2.3 |
| MT.46 | ud | Cuadro de conexion CU 200 SQFlex (material; 11/11/2014) | 648 |
| MT.47 | m | Cuerda (material; 28/05/2013) | 0.1 |
| MT.48 | m | Cuerda de nylon 14 mm (material; 11/11/2014) | 1.97 |
| MT.49 | ud | Desagüe con llave, sin arqueta de registro (material) | 142.25 |
| MT.50 | kg | Disolvente THF (material; 04/04/2013) | 11.53 |
| MT.51 | kg | Disolvente universal (material) | 7.14 |
| MT.52 | mes | Equipo de pronto ataque en incendios forestales (material) | 526.85 |
| MT.53 | t | Escollera Protección 200 kg (material; 06/11/2014) | 6.1 |
| MT.54 | kg | Esmalte mate s/metal (material) | 8.57 |
| MT.55 | l | Esmalte universal (material) | 5.82 |
| MT.56 | ud | Estacas de madera para replanteo de mojones (material; 14/01/2013) | 0.5 |
| MT.57 | ud | Feromona Ips acuminatus (material; 20/04/2015) | 15.5 |
| MT.58 | ud | Feromona Ips sexdentatus (material; 20/04/2015) | 22.5 |
| MT.59 | ud | Feromona Orthotomicus Erosus (material; 20/04/2015) | 9.9 |
| MT.60 | ud | Feromona lepidopteros (material; 20/04/2015) | 4.5 |
| MT.61 | ud | Feromona procesionaria del pino (material; 20/04/2015) | 4.25 |
| MT.62 | m2 | Fieltro geotextil FP-300g/m2 (material; 12/03/2013) | 1.2 |
| MT.63 | ud | Filtro en Y Cazapiedras, a 80 mm. instalado (material; 02/09/2014) | 65.56 |
| MT.64 | kg | Fondo plastico (material; 20/11/2014) | 1.77 |
| MT.65 | t | Garbancillo 5/20 mm (material) | 16.04 |
| MT.66 | ud | Gavión 1x0,5m (8x10-16) 2,7mm (material) | 43.08 |
| MT.67 | ud | Gavión 3x1x0,5m (8x10-16) 2,7mm (material) | 43.08 |
| MT.68 | m2 | Geomembrana impermeable 1,5 mm (material; 12/03/2013) | 4.01 |
| MT.69 | l | Glifosato 18% p/v (total 360 gr/l) (material) | 4.63 |
| MT.70 | l | Glifosato 36% p/v (total 360 gr/l) (material) | 5.66 |
| MT.71 | ud | Grapas para atar (material; 27/08/2014) | 0.02 |
| MT.72 | m3 | Grava (en cantera) (material) | 11.93 |
| MT.73 | ud | Herramienta autoeficiente atado-desatado protector espinoso (material; 29/04/2016) | 15 |
| MT.74 | ud | Herramientas y accesorios (material; 07/02/2013) | 32 |
| MT.75 | m | Hilo de alambre (material) | 1.64 |
| MT.76 | m3 | Hormigón 27 estructural de 270 kg/cm2 (material) | 87.14 |
| MT.77 | m3 | Hormigón 12,5 estructural de 125 kg/cm2 (material) | 64.61 |
| MT.78 | m3 | Hormigón 20 estructural de 200 kg/cm2 (material) | 77.29 |
| MT.79 | m3 | Hormigón estructural de 250 kg/cm2 (material) | 80.97 |
| MT.80 | m3 | Hormigón no estructural 15N/mm2 (material) | 63.22 |
| MT.81 | m3 | Hormigón de limpieza 5N/mm2 (material; 30/03/2016) | 51.9 |
| MT.82 | ud | Insecticida "Vapona" trampas escolitidos (material; 21/04/2015) | 1.2 |
| MT.83 | ud | Jeringilla Inyectar/Pulverizar Herbicida (material; 07/03/2013) | 0.2 |
| MT.300 | m | Junta estanca para sellado estanco 24 cm (material; 24/01/2017) | 10.46 |
| MT.84 | ud | Kit cable panel solar (material; 20/11/2014) | 143 |
| MT.85 | ud | Ladrillo 25x12x7 (material; 01/12/2011) | 0.11 |
| MT.86 | m2 | Lamina PVC 0,5 mm (material; 21/04/2015) | 4.3 |
| MT.87 | m2 | Lamina PVC 1 mm (material; 21/04/2015) | 8.05 |
| MT.88 | ud | Llave de paso (material) | 79.83 |
| MT.89 | m2 | LÁMINA GEOTEXTIL 110 g/m2 (material; 21/03/2013) | 0.77 |
| MT.90 | m2 | Lámina EPDM caucho sintético 1,15 mm (material; 21/04/2015) | 10 |
| MT.91 | m2 | Lámina de polietileno de alta densidad de 2 mm (material; 06/11/2014) | 2.08 |
| MT.92 | m2 | Lámina impermeabilizante PVC 1,2 mm (material; 04/04/2013) | 11.6 |
| MT.93 | m2 | Lámina impermeabilizante tipo LINER (material; 16/03/2016) | 19 |
| MT.94 | m2 | ME 15x15 A Ø 5-5 B500T 6x2.2 (2,055 kg/m2) (material) | 2.37 |
| MT.95 | m3 | Madera (pie de obra) (material) | 202.75 |
| MT.96 | m | Malla anudada galvaniz 130/9/30 (material; 10/04/2015) | 0.96 |
| MT.97 | m | Malla anudada galvaniz cinegética 200/18/30 2,45 mm (material; 10/04/2015) | 1.96 |
| MT.98 | m | Malla anudada galvaniz.100/8/15 (material; 10/04/2015) | 0.7 |
| MT.99 | m | Malla anudada galvaniz.100/8/30 (material; 10/04/2015) | 0.62 |
| MT.100 | m | Malla anudada galvaniz.127/13/30 (material; 10/04/2015) | 0.98 |
| MT.101 | m | Malla anudada galvaniz.145/14/30 (material; 10/04/2015) | 1.08 |
| MT.102 | m | Malla anudada galvaniz.200/22/15 (material; 10/04/2015) | 1.98 |
| MT.103 | m | Malla anudada galvanizada 130/9/30 nudo independiente (material; 15/04/2015) | 1.89 |
| MT.104 | m² | Malla de sombreo o geotextil biodegradable (material) | 1.23 |
| MT.105 | m | Malla electrosoldada galvanizada 2 metros altura, 100x50x3 mm (material) | 5.22 |
| MT.106 | m | Malla electrosoldada galvanizada 2 metros altura, 100x50x2,7mm (material; 28/03/2016) | 4.65 |
| MT.107 | m | Malla electrosoldada galvanizada 2 metros altura, 50x50x3 mm (material; 28/08/2014) | 7.94 |
| MT.108 | m | Malla electrosoldada galvanizada 2 metros altura, 70x70x2,7 mm (material; 28/03/2016) | 4.62 |
| MT.109 | m2 | Malla electrosoldada 100x100x5 B500T (material; 18/03/2015) | 3.35 |
| MT.110 | m2 | Malla electrosoldada 150x150x10 B500T (material; 18/03/2015) | 6.33 |
| MT.111 | m2 | Malla electrosoldada 150x150x12 B500T (material; 18/03/2015) | 8.63 |
| MT.112 | m2 | Malla electrosoldada 150x150x6 B500T (material) | 2.44 |
| MT.113 | m2 | Malla electrosoldada 150x150x8 B500T (material) | 5.16 |
| MT.114 | m2 | Malla electrosoldada 150x300x10 B500T (material; 18/03/2015) | 4.17 |
| MT.115 | m2 | Malla electrosoldada 150x300x5 B500T (material; 18/03/2015) | 1.64 |
| MT.116 | m2 | Malla electrosoldada 150x300x6 B500T (material; 18/03/2015) | 1.73 |
| MT.117 | m2 | Malla electrosoldada 150x300x8 B500T (material; 18/03/2015) | 2.71 |
| MT.118 | m2 | Malla electrosoldada 200x200x12 B500T (material; 18/03/2015) | 7.4 |
| MT.119 | m2 | Malla electrosoldada 200x200x5 B500T (material; 18/03/2015) | 2.07 |
| MT.120 | m2 | Malla electrosoldada 200x200x6 B500T (material; 18/03/2015) | 2.31 |
| MT.121 | m2 | Malla electrosoldada 200x200x8 B500T (material; 18/03/2015) | 3.32 |
| MT.122 | m2 | Malla electrosoldada 200x300x5 B500T (material; 11/11/2014) | 1.92 |
| MT.123 | m | Malla electrosoldada galvanizada 70x70x3 mm 2 metros altura, (material; 10/01/2014) | 5.18 |
| MT.124 | m | Malla gallinera de triple torsión de 2,5 m de altura (material) | 5.4 |
| MT.125 | m3 | Malla gavión galvanizada ZN95A 8x10 nº 16 con diafragma (p.o) (material) | 18.13 |
| MT.126 | m | Mang. flexible 3x1,5 mm2 VV 750V (material; 20/11/2014) | 1.31 |
| MT.127 | m | Mang. flexible 3x6 mm2 VV 750V (material; 20/11/2014) | 2.73 |
| MT.128 | m | Marco prefabricado hormigón 2x1 m espesor 0.15 m, (material; 20/01/2016) | 322.28 |
| MT.129 | m | Marco prefabricado hormigón 2x1.5 m espesor 0.15 m (material; 20/01/2016) | 339.5 |
| MT.130 | m | Marco prefabricado hormigón 3x2 m espesor 0.2 m (material; 20/01/2016) | 635.71 |
| MT.131 | m | Marco prefabricado hormigón 3x3 m espesor 0.2 m (material; 20/01/2016) | 681.96 |
| MT.132 | m | Marco prefabricado hormigón 4x1 m espesor 0.25 m (material; 20/01/2016) | 639.91 |
| MT.133 | m | Marco prefabricado hormigón 4x1.5 m espesor 0.25 m (material; 20/01/2016) | 698.08 |
| MT.134 | ud | Materiales auxiliares para quemas prescritas (material; 26/08/2014) | 65 |
| MT.135 | ud | Mesa pic-nic madera c/bancos 2 m (material) | 369.3 |
| MT.136 | l | Mezcla de Diflubenzurón 45% p/v y disolvente aceite girasol (material; 20/04/2015) | 12.6 |
| MT.137 | kg | Minio electrolítico (material) | 9.67 |
| MT.138 | ud | Mojón de acero de primer orden icl. grabación 1m alto (0,08 m * 0,08 m sección) * 2 mm grosor (material; 19/02/2016) | 7 |
| MT.139 | ud | Mojón de acero de primer orden icl. grabación 1m alto (0,12 m * 0,12 m sección) * 3,5 mm grosor (material; 19/02/2016) | 18 |
| MT.140 | ud | Mojón de granito de 2º orden icl. grabación mecánica (material; 14/01/2013) | 39 |
| MT.141 | ud | Mojón de granito de primer orden icl. grabación mecánica (material; 14/01/2013) | 67 |
| MT.142 | m3 | Mortero de cemento hidrófugo 1/3 (material; 22/01/2013) | 80.96 |
| MT.143 | ud | Muelle extensible (material; 26/04/2013) | 18 |
| MT.144 | m | Módulo premontado de talanquera 150 cm, rollos 10 cm diám. (material; 25/10/2012) | 46.3 |
| MT.145 | ud | Módulo premontado de talanquera 200x150 cm, rollos 10 cm diám. (material; 05/10/2012) | 56.62 |
| MT.146 | ud | Palets de madera 1x1 m (material) | 6.17 |
| MT.147 | ud | Panel prefabricado escalonado de hormigón pretensado (material) | 580.87 |
| MT.148 | ud | Panel solar multicristalino (100 Wp) (material; 20/11/2014) | 365 |

**MT.149** m2 Paneles prefabricados de hormigón pretensado liso (material)
Precio: 44.73
Conjunto de dos paneles prefabricados de hormigón pretensado liso para la construcción de depósitos de incendios forestales

| Código | Ud | Descripción | Precio |
|---|---|---|---|
| MT.150 | ud | Pata de riostrado 1,7m. perfil L40.5 (material; 17/03/2016) | 5.9 |
| MT.151 | ud | Pequeño material (material) | 0.86 |
| MT.152 | m | Perfil HEB 180 mm acero laminado E275 (material; 28/11/2014) | 57.86 |
| MT.153 | kg | Perfil HEB de 240 a 260 mm. (material; 09/04/2015) | 1.14 |
| MT.154 | kg | Perfil HEB de 280 a 320 mm. (material; 09/04/2015) | 1.15 |
| MT.155 | kg | Perfil HEB de 340 a 400 mm. (material; 09/04/2015) | 1.28 |
| MT.156 | kg | Perfil HEB de 450 a 550 mm. (material; 09/04/2015) | 1.42 |
| MT.157 | kg | Perfil IPE de 240 a 400 mm. (material; 09/04/2015) | 1.12 |
| MT.158 | kg | Perfil IPE de 450 a 500 mm. (material; 09/04/2015) | 1.13 |
| MT.159 | kg | Perfil IPE de 550 a 600 mm. (material; 09/04/2015) | 1.25 |
| MT.160 | kg | Perfil IPE de 80 a 220 mm. (material; 09/04/2015) | 1.28 |
| MT.161 | kg | Perfil IPN 200-220 mm (material; 09/04/2015) | 1.13 |
| MT.162 | kg | Perfil IPN 240-300 mm (material; 09/04/2015) | 1.15 |
| MT.163 | kg | Perfil IPN 320-380 mm (material; 09/04/2015) | 1.18 |
| MT.164 | kg | Perfil IPN 400-500 mm (material; 09/04/2015) | 1.2 |
| MT.165 | kg | Perfil IPN 80-180 mm (material; 09/04/2015) | 0.99 |
| MT.166 | kg | Perfil UPN 160-300 mm (material; 09/04/2015) | 1.14 |
| MT.167 | kg | Perfil acero laminado L (material; 25/03/2015) | 1.17 |
| MT.168 | kg | Perfil acero laminado T (material; 25/03/2015) | 1.17 |
| MT.169 | kg | Perfil acero laminado UPN 80-160 mm (material; 09/04/2015) | 0.99 |
| MT.170 | m | Perfil angular L acero laminado de lados iguales 40x40x4 (material; 25/03/2015) | 2.83 |
| MT.171 | m | Perfil angular L acero laminado de lados iguales 40x40x5 (material; 25/03/2015) | 3.47 |
| MT.172 | m | Perfil angular L acero laminado de lados iguales 50x50x5 (material; 25/03/2015) | 4.41 |
| MT.173 | m | Perfil angular L acero laminado de lados iguales 60x60x6 (material; 25/03/2015) | 6.34 |
| MT.174 | m | Perfil angular T 40x40x5 (material; 25/03/2015) | 3.46 |
| MT.175 | m | Perfil angular T 60x60x7 (material; 17/03/2016) | 7.42 |
| MT.176 | m2 | Piedra del lugar (material) | 12.8 |
| MT.177 | m3 | Piedra despecie natural (material) | 6.05 |
| MT.178 | t. | Piedra en rama < 25 kg (material; 26/05/2014) | 12.28 |
| MT.179 | kg | Pintura impermeabilizante betún (2 capas) (material) | 5.47 |
| MT.180 | l | Pintura plastica mate universal (material; 20/11/2014) | 8.55 |
| MT.181 | m2 | Pintura tipo ferro (material; 28/11/2014) | 14.68 |
| MT.182 | ud | Pinza amperimétrica (material; 29/04/2013) | 50 |
| MT.183 | m2 | Pizarra del lugar < 5cm de espesor (material) | 12.06 |
| MT.184 | ud | Placa de anclaje 30x30x0,5 (material) | 13.28 |
| MT.185 | ud | Placa fotovoltaica (de 40 W a 12 V) (material; 23/04/2013) | 188.44 |
| MT.186 | ud | Poste de fibra de vidrio 2 m (material; 07/02/2013) | 2.14 |
| MT.187 | m | Poste galvanizado 80x40 mm (material) | 8.75 |
| MT.188 | ud | Poste metálico 1,7 m perfil L40.5. (material; 17/03/2016) | 5.9 |
| MT.189 | ud | Poste metálico 1,7 m. perfil L60.7 (material; 17/03/2016) | 12.39 |
| MT.190 | ud | Poste metálico 2,4 m perfil L50.5 (material; 17/03/2016) | 10.58 |
| MT.191 | ud | Poste o Tutor acacia 2 metros (material) | 1.55 |
| MT.192 | m | Poste o tutor de madera tratada 3 cm (material; 01/12/2014) | 0.49 |
| MT.193 | m | Poste o tutor de madera tratada 4-6 cm (material) | 1.26 |
| MT.194 | m | Poste o tutor de madera tratada 6-8 cm (material) | 2.18 |
| MT.195 | m | Poste o tutor de madera tratada 8-10 cm (material) | 2.7 |
| MT.196 | m | Premarco aluminio (material; 20/11/2014) | 2.77 |
| MT.197 | l | Producto Bacillus Turigensis (3l/ha) (material; 20/04/2015) | 8.4 |
| MT.198 | l | Producto Inhibidor de quitina (Diflubenzurón 5L/ha) (material; 20/04/2015) | 3.7 |
| MT.199 | l | Producto Inhibidor de quitina (Diflubenzurón D. Oleoso B 3L/ha) (material; 20/04/2015) | 6.16 |
| MT.202 | ud | Protector espinoso 1,20 m de h 0,30 cm diam. 2,4 mm de diametro de alambre y luz máx. 25 cm² (material; 09/05/2017) | 10.77 |
| MT.203 | ud | Protector espinoso 1,60 m de h 0,30 cm diam. 2,4 mm de diam de alambre y luz máx. 25 cm² (material; 09/05/2017) | 13.77 |
| MT.297 | ud | Protector espinoso 1,00 m de h 0,50 cm diam (material; 23/08/2017) | 13.77 |
| MT.204 | ud | Protector de malla rígida espiralizada (material) | 4.32 |
| MT.212 | ud | Protector espinoso 2 m. 0,5 m diam. pintado en verde (material; 28/08/2014) | 21.5 |
| MT.213 | ud | Protector malla rigida espiralizada 110 mm x120cm (material; 28/01/2015) | 2.24 |
| MT.214 | ud | Protector malla rigida espiralizada 110 mm x150cm (material; 28/01/2015) | 2.8 |
| MT.215 | ud | Protector malla rigida espiralizada 110 mm x180cm (material; 28/01/2015) | 3.36 |
| MT.216 | ud | Protector malla rigida espiralizada 110 mm x200cm (material; 28/01/2015) | 3.75 |
| MT.217 | ud | Protector malla rigida espiralizada 110 mm x210cm (material; 28/01/2015) | 3.9 |
| MT.218 | ud | Protector malla rigida espiralizada 110 mm x220cm (material; 28/01/2015) | 4.13 |
| MT.219 | ud | Protector malla rigida espiralizada 110 mm x50cm (material; 28/01/2015) | 0.93 |
| MT.220 | ud | Protector malla rigida espiralizada 110 mm x60cm (material; 28/01/2015) | 1.12 |
| MT.221 | ud | Protector malla rigida espiralizada 110 mm x90cm (material; 28/01/2015) | 1.93 |
| MT.222 | ud | Protector malla rigida espiralizada 90 mm x 120 cm (material; 28/01/2015) | 1.51 |
| MT.223 | ud | Protector malla rigida espiralizada 90 mm x 200 cm (material; 28/01/2015) | 2.51 |
| MT.224 | ud | Protector malla rigida espiralizada 90 mm x 210 cm (material; 28/01/2015) | 2.77 |
| MT.225 | ud | Protector malla rigida espiralizada 90 mm x 220 cm (material; 28/01/2015) | 2.91 |
| MT.226 | ud | Protector malla rigida espiralizada 90 mm x 60 cm (material; 28/01/2015) | 0.76 |
| MT.227 | ud | Protector malla rigida espiralizada 90 mm x 90 cm (material; 28/01/2015) | 1.19 |
| MT.228 | ud | Protector malla rigida espiralizada 90 mm x150 cm (material; 28/01/2015) | 1.89 |
| MT.229 | ud | Protector malla rigida espiralizada 90 mm x180 cm (material; 28/01/2015) | 2.38 |
| MT.230 | ud | Puerta acero una hoja de 2 x 1,5 m (material; 09/04/2015) | 205.5 |
| MT.231 | ud | Puerta balconera abatible 1 hoja 80x210 cm (material; 20/11/2014) | 187 |
| MT.232 | ud | Puerta de doble hoja de 5 x 1,5 m (material; 21/08/2014) | 422.96 |
| MT.233 | ud | Puerta met.aba.galv. 400x200 STD (material; 07/11/2012) | 410 |
| MT.234 | ud | Puerta met.abat.galv. 80x200 STD (material; 06/10/2012) | 154.09 |
| MT.235 | kg | Puntas (pie de obra) (material) | 2.5 |
| MT.236 | ud | Rampa prefabricada de hormigon (material; 22/08/2014) | 159.74 |
| MT.237 | m | Redondo de acero corrugado 10 mm B 400 (material; 12/05/2015) | 0.58 |
| MT.238 | m | Redondo de acero corrugado 10 mm B 500 (material; 18/03/2016) | 0.61 |
| MT.239 | m | Redondo de acero corrugado 12 mm B 400 (material; 18/03/2016) | 0.83 |
| MT.240 | m | Redondo de acero corrugado 12 mm B 500 (material; 18/03/2016) | 0.87 |
| MT.241 | m | Redondo de acero corrugado 16 mm B 400 (material; 18/03/2016) | 1.47 |
| MT.242 | m | Redondo de acero corrugado 16 mm B 500 (material; 18/03/2016) | 1.55 |
| MT.243 | m | Redondo de acero corrugado 6 mm B 400 (material; 18/03/2016) | 0.21 |
| MT.244 | m | Redondo de acero corrugado 6 mm B 500 (material; 18/03/2016) | 0.22 |
| MT.245 | m | Redondo de acero corrugado 8 mm B 400 (material; 18/03/2016) | 0.37 |
| MT.246 | m | Redondo de acero corrugado 8 mm B 500 (material; 18/03/2016) | 0.39 |
| MT.247 | ud | Repuesto bolsa trampa feromona procesionaria (material; 20/04/2015) | 0.5 |
| MT.248 | kg | Resina Epoxi para morteros y hormigones (material) | 7.08 |
| MT.249 | ud | Rotulación serigrafiada carteles obra (material) | 370.44 |
| MT.250 | ud | Sellado con silicona incolora apta para intemperie (p.o.) (material; 11/01/2011) | 0.01 |
| MT.251 | m | Sellado poliuretano e = 20 mm (material; 05/11/2014) | 5.03 |
| MT.252 | ud | Señal circ. reflex. D=60 cm. (material) | 91.4 |
| MT.253 | ud | Soporte cartel mad, tabl. 0,40x0,30m, estr.2m c/1 poste (material) | 30.51 |
| MT.254 | ud | Soporte cartel mad, tabl. 0,5x0,5m, estr.2m c/1 poste (material) | 32.91 |
| MT.255 | ud | Soporte cartel mad, tabl. 1x1m, estr.2m c/ 2 postes (material) | 314.87 |
| MT.256 | ud | Soporte de madera carteles obra (material) | 308.7 |
| MT.257 | ud | Soporte panel solar (material; 20/11/2014) | 376 |
| MT.296 | ud | Spray marcador fluorescente (material; 04/04/2016) | 8.5 |
| MT.258 | kg | Superfosfato de cal 26% o triple 15 (material; 21/11/2012) | 0.25 |
| MT.259 | ud | Taco de fijación (material; 04/04/2013) | 0.11 |
| MT.260 | ud | Tapa arqueta de 50x50x65 (material) | 16.23 |
| MT.261 | m2 | Tapa chapa galv. abatible (material; 20/11/2014) | 44.06 |
| MT.262 | ud | Tensor alambre (pie de obra) (material) | 0.58 |
| MT.263 | ud | Tornillo+tuerca ac.galvan.D=20 L=160 mm (material; 20/03/2013) | 1.4 |
| MT.264 | ud | Trampa feromona escolitidos multiembudos (material; 20/04/2015) | 55.11 |
| MT.265 | ud | Trampa feromona perforadores embudo (material; 20/04/2015) | 12.16 |
| MT.266 | ud | Trampa feromona procesionaria del pino (material; 20/04/2015) | 12.76 |
| MT.294 | ud | Trampa feromona escolitidos de ranuras (Tipo Theisohn) (material; 04/04/2016) | 68 |
| MT.267 | l | Triclopir (garlon) 48% p/v (total 480 gr/l) (material; 07/06/2013) | 31.5 |
| MT.268 | m | Tuberia de polietileno (PEAD) de 32 mm (material; 11/11/2014) | 1.23 |
| MT.269 | m | Tubería de PVC corrugado de 100 cm (material; 29/04/2015) | 142.37 |
| MT.270 | m | Tubería de polietileno (PEAD) de 50 mm (material) | 1.68 |
| MT.271 | m | Tubería de polietileno (PEAD) de 75 mm y 6 atm (material) | 2.26 |
| MT.272 | m | Tubería de polietileno (PEAD) de 90 mm y 6 atm (material) | 3.57 |
| MT.273 | m | Tubo de PVC corrugado de 40 cm (material) | 44.67 |
| MT.274 | m | Tubo de PVC corrugado de 60 cm (material) | 73.74 |
| MT.275 | m | Tubo de PVC corrugado de 80 cm (material) | 107.85 |
| MT.276 | m | Tubo de drenaje PVC corr.doble SNA 200 mm (material; 11/11/2014) | 13.31 |
| MT.277 | m | Tubo de hormigón machiembrado de 100 cm (material) | 32.65 |
| MT.278 | m | Tubo de hormigón machiembrado de 40 cm (material) | 11.66 |
| MT.279 | m | Tubo de hormigón machiembrado de 60 cm (material) | 17.17 |
| MT.280 | m | Tubo de hormigón machiembrado de 80 cm (material) | 24.75 |
| MT.281 | m | Tubo galvanizado de 60 mm (material) | 3.09 |
| MT.282 | ud | Tubo protector invernadero 0,6 m (material) | 0.65 |
| MT.283 | ud | Tubo protector invernadero 0,9 m (material) | 0.76 |
| MT.284 | ud | Tubo protector invernadero 1,2 m (material; 23/04/2013) | 1.03 |
| MT.285 | ud | Tubo protector invernadero 1,8 m (material) | 2.13 |
| MT.286 | ud | Tubo protector invernadero 2 m (material; 07/06/2013) | 2.75 |
| MT.287 | ud | Tubo protector invernadero 2,2 m (material) | 3.9 |
| MT.288 | m | Vigueta h. D/T. pret. 18 cm (material; 11/11/2014) | 5.79 |
| MT.289 | h | Vuelo de avión en fumigación (material; 20/04/2015) | 563.09 |
| MT.290 | ud | Válvula flotador boya (material; 12/03/2013) | 77.58 |
| MT.291 | t | Zahorra artificial (material; 16/03/2016) | 6.8 |
| MT.292 | m3 | Zahorra artificial ZA40 (material; 22/04/2015) | 8.67 |
| MT.293 | t | Zahorra natural (material) | 2.69 |
| MT.295 | ud | Soporte para trampa (material; 04/04/2016) | 20 |
| MT.298 | ud | Paso de cazadores (material; 23/01/2017) | 85 |
| MT.299 | ud | Panel prefabricado de hormigón pretensado 150x30x10 cm. (material; 23/01/2017) | 42 |
| MT.301 | ud | Llave arqueta pvc (material; 24/01/2017) | 75 |
| MT.302 | ud | Codo tubería pollietileno 75 mm (material; 24/01/2017) | 19.3 |
| MT.303 | ud | Rejilla fundición 70 x 40 (material; 24/01/2017) | 100 |

### MF MATERIAL FORESTAL DE REPRODUCCION (21/11/2012)

| Código | Ud | Descripción | Precio |
|---|---|---|---|
| MF.1 | kg | Avena sativa (material) | 1.3 |
| MF.2 | kg | Bellotas de alcornoque (material) | 5.04 |
| MF.3 | kg | Bellotas de encinas (material) | 2.76 |
| MF.4 | ud | Planta de pino de 1 savia en contenedor (material; 18/03/2015) | 0.3 |
| MF.5 | ud | Planta de quercinea de 1 savia en contenedor (material; 18/03/2015) | 0.36 |
| MF.6 | ud | Planta de Olea Europaea (material; 18/03/2015) | 0.58 |
| MF.7 | ud | Planta de matorral noble 1-2 savias en contenedor (material; 18/03/2015) | 0.58 |
| MF.86 | ud | Planta de otras frondosas autoctonas de 1 savia en contenedor (material; 09/05/2017) | 0.36 |
| MF.8 | ud | Alnus glutinosa raíz desnuda 10-12 cm perímetro (material; 18/03/2015) | 8.675 |
| MF.9 | ud | Alnus glutinosa raíz desnuda 12-14 cm perímetro (material; 18/03/2015) | 10.7 |
| MF.10 | ud | Alnus glutinosa raíz desnuda 14-16 cm perímetro (material; 18/03/2015) | 13.6 |
| MF.11 | ud | Alnus glutinosa raíz desnuda 16-18 cm perímetro (material; 18/03/2015) | 15.825 |
| MF.12 | ud | Alnus glutinosa raíz desnuda 18-20 cm perímetro (material; 18/03/2015) | 19.05 |
| MF.13 | ud | Alnus glutinosa raíz desnuda 6-8 cm perímetro (material; 18/03/2015) | 5.7 |
| MF.14 | ud | Alnus glutinosa raíz desnuda 8-10 cm perímetro (material; 18/03/2015) | 6.575 |
| MF.15 | ud | Arbutus unedo contenedor 10-12 cm perímetro (material; 18/03/2015) | 46.67 |
| MF.16 | ud | Arbutus unedo contenedor 12-14 cm perímetro (material; 18/03/2015) | 62.03 |
| MF.17 | ud | Arbutus unedo contenedor 14-16 cm perímetro (material; 18/03/2015) | 74.87 |
| MF.18 | ud | Arbutus unedo contenedor 16-18 cm perímetro (material; 18/03/2015) | 87.7 |
| MF.19 | ud | Arbutus unedo contenedor 18-20 cm perímetro (material; 18/03/2015) | 106.95 |
| MF.20 | ud | Arbutus unedo contenedor 4-6 cm perímetro (material; 18/03/2015) | 25.905 |
| MF.21 | ud | Arbutus unedo contenedor 6-8 cm perímetro (material; 18/03/2015) | 32.11 |
| MF.22 | ud | Arbutus unedo contenedor 8-10 cm perímetro (material; 18/03/2015) | 38.855 |
| MF.23 | ud | Castanea sativa cepellón 10-12 cm perímetro (material; 18/03/2015) | 21.5 |
| MF.24 | ud | Castanea sativa cepellón 12-14 cm perímetro (material; 18/03/2015) | 27 |
| MF.25 | ud | Castanea sativa cepellón 14-16 cm perímetro (material; 18/03/2015) | 31 |
| MF.26 | ud | Castanea sativa cepellón 16-18 cm perímetro (material; 18/03/2015) | 47.5 |
| MF.27 | ud | Castanea sativa cepellón 4-6 cm perímetro (material; 18/03/2015) | 12 |
| MF.28 | ud | Castanea sativa cepellón 6-8 cm perímetro (material; 18/03/2015) | 12.5 |
| MF.29 | ud | Castanea sativa cepellón 8-10 cm perímetro (material; 18/03/2015) | 17.25 |
| MF.30 | ud | Celtis australis cepellón 10-12 cm perímetro (material; 18/03/2015) | 19.75 |
| MF.31 | ud | Celtis australis cepellón 12-14 cm perímetro (material; 18/03/2015) | 26.675 |
| MF.32 | ud | Celtis australis cepellón 14-16 cm perímetro (material; 18/03/2015) | 36.9 |
| MF.33 | ud | Celtis australis cepellón 16-18 cm perímetro (material; 18/03/2015) | 47.95 |
| MF.34 | ud | Celtis australis cepellón 18-20 cm perímetro (material; 18/03/2015) | 60.65 |
| MF.35 | ud | Celtis australis cepellón 20-25 cm perímetro (material; 18/03/2015) | 80.65 |
| MF.36 | ud | Celtis australis cepellón 4-6 cm perímetro (material; 18/03/2015) | 7.2 |
| MF.37 | ud | Celtis australis cepellón 6-8 cm perímetro (material; 18/03/2015) | 11.775 |
| MF.38 | ud | Celtis australis cepellón 8-10 cm perímetro (material; 18/03/2015) | 14.025 |
| MF.39 | ud | Fraxinus angustifolia raíz desnuda 10-12 cm perímetro (material; 18/03/2015) | 11.225 |
| MF.40 | ud | Fraxinus angustifolia raíz desnuda 12-14 cm perímetro (material; 18/03/2015) | 13.75 |
| MF.41 | ud | Fraxinus angustifolia raíz desnuda 14-16 cm perímetro (material; 18/03/2015) | 16.875 |
| MF.42 | ud | Fraxinus angustifolia raíz desnuda 16-18 cm perímetro (material; 18/03/2015) | 19.65 |
| MF.43 | ud | Fraxinus angustifolia raíz desnuda 18-20 cm perímetro (material; 18/03/2015) | 25.05 |
| MF.44 | ud | Fraxinus angustifolia raíz desnuda 20-25 cm perímetro (material; 18/03/2015) | 32.55 |
| MF.45 | ud | Fraxinus angustifolia raíz desnuda 25-30 cm perímetro (material; 18/03/2015) | 43 |
| MF.46 | ud | Fraxinus angustifolia raíz desnuda 30-35 cm perímetro (material; 18/03/2015) | 59 |
| MF.47 | ud | Fraxinus angustifolia raíz desnuda 6-8 cm perímetro (material; 18/03/2015) | 5.6 |
| MF.48 | ud | Fraxinus angustifolia raíz desnuda 8-10 cm perímetro (material; 18/03/2015) | 9.05 |
| MF.49 | ud | Populus alba raíz desnuda 10-12 cm perímetro (material; 18/03/2015) | 7.2 |
| MF.50 | ud | Populus alba raíz desnuda 100-150 cm altura (material; 18/03/2015) | 2.55 |
| MF.51 | ud | Populus alba raíz desnuda 12-14 cm perímetro (material; 18/03/2015) | 8.3 |
| MF.52 | ud | Populus alba raíz desnuda 14-16 cm perímetro (material; 18/03/2015) | 10 |
| MF.53 | ud | Populus alba raíz desnuda 150-200 cm altura (material; 18/03/2015) | 3.45 |
| MF.54 | ud | Populus alba raíz desnuda 16-18 cm perímetro (material; 18/03/2015) | 12.05 |
| MF.55 | ud | Populus alba raíz desnuda 18-20 cm perímetro (material; 18/03/2015) | 16.85 |
| MF.56 | ud | Populus alba raíz desnuda 20-25 cm perímetro (material; 18/03/2015) | 19.8 |
| MF.57 | ud | Populus alba raíz desnuda 200-250 cm altura (material; 18/03/2015) | 4.7 |
| MF.58 | ud | Populus alba raíz desnuda 250-300 cm altura (material; 18/03/2015) | 5.95 |
| MF.59 | ud | Populus alba raíz desnuda 8-10 cm perímetro (material; 18/03/2015) | 6.05 |
| MF.60 | ud | Populus nigra raíz desnuda 10-12 cm perímetro (material; 18/03/2015) | 5.4 |
| MF.61 | ud | Populus nigra raíz desnuda 12-14 cm perímetro (material; 18/03/2015) | 6 |
| MF.62 | ud | Populus nigra raíz desnuda 14-16 cm perímetro (material; 18/03/2015) | 8.4 |
| MF.63 | ud | Populus nigra raíz desnuda 16-18 cm perímetro (material; 18/03/2015) | 10.8 |
| MF.64 | ud | Populus nigra raíz desnuda 18-20 cm perímetro (material; 18/03/2015) | 13.2 |
| MF.65 | ud | Populus nigra raíz desnuda 20-25 cm perímetro (material; 18/03/2015) | 15.6 |
| MF.66 | ud | Populus nigra raíz desnuda 6-8 cm perímetro (material; 18/03/2015) | 3.6 |
| MF.67 | ud | Populus nigra raíz desnuda 8-10 cm perímetro (material; 18/03/2015) | 4.8 |
| MF.68 | ud | Salix alba raíz desnuda 10-12 cm perímetro (material; 18/03/2015) | 5.675 |
| MF.69 | ud | Salix alba raíz desnuda 100-150 cm altura (material; 18/03/2015) | 1.55 |
| MF.70 | ud | Salix alba raíz desnuda 12-14 cm perímetro (material; 18/03/2015) | 6.85 |
| MF.71 | ud | Salix alba raíz desnuda 14-16 cm perímetro (material; 18/03/2015) | 8.75 |
| MF.72 | ud | Salix alba raíz desnuda 150-200 cm altura (material; 18/03/2015) | 1.95 |
| MF.73 | ud | Salix alba raíz desnuda 16-18 cm perímetro (material; 18/03/2015) | 10.825 |
| MF.74 | ud | Salix alba raíz desnuda 18-20 cm perímetro (material; 18/03/2015) | 13.775 |
| MF.75 | ud | Salix alba raíz desnuda 20-25 cm perímetro (material; 18/03/2015) | 18.1 |
| MF.76 | ud | Salix alba raíz desnuda 200-250 cm altura (material; 18/03/2015) | 2.4 |
| MF.77 | ud | Salix alba raíz desnuda 250-300 cm altura (material; 18/03/2015) | 2.95 |
| MF.78 | ud | Salix alba raíz desnuda 6-8 cm perímetro (material; 18/03/2015) | 3.35 |
| MF.79 | ud | Salix alba raíz desnuda 8-10 cm perímetro (material; 18/03/2015) | 4.35 |
| MF.80 | ud | Semilla certificada para siembra (Altramuz) (material; 18/03/2015) | 0.65 |
| MF.81 | ud | Semilla certificada para siembra (Avena) (material; 18/03/2015) | 0.45 |
| MF.82 | ud | Semilla certificada para siembra (Tritical) (material; 18/03/2015) | 0.5 |
| MF.83 | kg | Semilla de implantación (tripholium,bisserrula,ornythopus) (material; 06/02/2013) | 6 |
| MF.84 | kg | Semilla forrajera (triticale, centeno o avena) (material; 21/11/2012) | 0.36 |
| MF.85 | ud | Vicia sativa (material; 18/03/2015) | 0.93 |

### SS SEGURIDAD Y SALUD (01/09/2011)

#### SS.1 E.P.I. PARA LA CABEZA (01/09/2011)

| Código | Ud | Descripción | Precio |
|---|---|---|---|
| SS.1.1 | ud | Casco seguridad homologado (material; 02/05/2012) | 2.41 |
| SS.1.2 | ud | Pantalla protección c.partículas (material; 02/05/2012) | 6.17 |
| SS.1.3 | ud | Gafas protectoras homologadas (material; 02/05/2012) | 2.41 |
| SS.1.4 | ud | Gafas antipolvo (material; 02/05/2012) | 1.51 |
| SS.1.5 | ud | Mascarilla 1 filtro partículas (material; 02/05/2012) | 8.17 |
| SS.1.6 | ud | Mascarilla 2 filtros partículas (material; 02/05/2012) | 9.61 |
| SS.1.7 | ud | Filtro antipolvo (material; 02/05/2012) | 2.16 |
| SS.1.8 | ud | Cascos protectores auditivos (material; 02/05/2012) | 7.21 |
| SS.1.9 | ud | Juego tapones antiruido silicona (material; 02/05/2012) | 1.19 |
| SS.1.10 | ud | Cubre nuca adaptable a casco de seguridad (material; 01/09/2011) | 1.73 |

#### SS.2 E.P.I. PARA EL CUERPO (02/05/2012)

| Código | Ud | Descripción | Precio |
|---|---|---|---|
| SS.2.1 | ud | Cinturón antilumbago (material; 02/05/2012) | 12.02 |
| SS.2.2 | m. | Cuerda guía anticaída nylon 14mm (material; 02/05/2012) | 1.69 |
| SS.2.3 | ud | Mono de trabajo poliéster-algod. (material; 02/05/2012) | 13.22 |
| SS.2.4 | ud | Traje impermeable P.V.C. (material; 02/05/2012) | 7.21 |
| SS.2.5 | ud | Traje agua verde (material; 02/05/2012) | 18.03 |
| SS.2.6 | ud | Parka para frío (material; 02/05/2012) | 30.05 |
| SS.2.7 | ud | Chaquetón neopreno reflectan. (material; 02/05/2012) | 162.08 |
| SS.2.8 | ud | Peto reflectante a/r. (material; 02/05/2012) | 8.42 |

#### SS.3 E.P.I. PARA LAS MANOS (01/09/2011)

| Código | Ud | Descripción | Precio |
|---|---|---|---|
| SS.3.1 | ud | Par guantes lona fuerte/algodón (material; 02/05/2012) | 1.56 |
| SS.3.2 | ud | Par guantes de goma látex-antic. (material; 02/05/2012) | 2.16 |
| SS.3.3 | ud | Par guantes de neopreno (material; 02/05/2012) | 2.41 |
| SS.3.4 | ud | Par guantes nitrilo amarillo (material; 02/05/2012) | 3.6 |
| SS.3.5 | ud | Par guantes uso general serraje (material; 02/05/2012) | 1.2 |
| SS.3.6 | ud | Par guantes vacuno (material; 02/05/2012) | 3.6 |
| SS.3.7 | ud | Par guantes para motoserrista (material; 01/09/2011) | 21.78 |
| SS.3.8 | ud | Guante antivibratorio (material; 01/09/2011) | 19.63 |

#### SS.4 E.P.I. PARA LOS PIES Y PIERNAS (01/09/2011)

| Código | Ud | Descripción | Precio |
|---|---|---|---|
| SS.4.1 | ud | Par botas altas de agua (material; 02/05/2012) | 7.21 |
| SS.4.2 | ud | Perneras delanteras con protección contra cortes (material; 01/09/2011) | 42.5 |
| SS.4.3 | ud | Pantalón de motoserrista (material; 01/09/2011) | 46.61 |
| SS.4.4 | ud | Par botas motoserrista Categoría S2+Clase 3 (material; 01/09/2011) | 79.45 |
| SS.4.5 | ud | Par botas motoserrista Categoría S5+Case 3 (material; 01/09/2011) | 58.51 |
| SS.4.6 | ud | Par botas monte puntera, resistente a perforación (material; 01/09/2011) | 22.39 |
| SS.4.7 | par | Botas de monte (material; 01/09/2011) | 14.82 |

#### SS.5 E.P.I. ANTICAIDAS (02/05/2012)

| Código | Ud | Descripción | Precio |
|---|---|---|---|
| SS.5.1 | ud | Mosquetón 18 mm. acero. Rosca (material; 02/05/2012) | 3.88 |
| SS.5.2 | ud | Mosquetón 17 mm. automático. (material; 02/05/2012) | 18.41 |
| SS.5.3 | ud | Arnés amarre dorsal (material; 02/05/2012) | 25.38 |
| SS.5.4 | ud | Arnés am. dorsal y pectoral (material; 02/05/2012) | 44.25 |
| SS.5.5 | ud | Arnés am. dorsal y torácico (material; 02/05/2012) | 50.77 |
| SS.5.6 | ud | Arnés poda (material; 02/05/2012) | 373.54 |
| SS.5.7 | ud | Arnés eléctrico (material; 02/05/2012) | 274.42 |
| SS.5.8 | ud | Cuerda 12mm. 2m. 2-17mm-17mm (material; 02/05/2012) | 59.23 |
| SS.5.9 | ud | Cuerda 12mm. 2m. 2-17mm-60mm (material; 02/05/2012) | 101.54 |
| SS.5.10 | ud | Cuerda doble. 1,5m. 1-17mm-17mm (material; 02/05/2012) | 94.3 |
| SS.5.11 | ud | Cuerda doble. 1,5m. 1-17mm-60mm (material; 02/05/2012) | 132.98 |

#### SS.6 E.P. COLECTIVA (01/09/2011)

| Código | Ud | Descripción | Precio |
|---|---|---|---|
| SS.6.1 | m | Barandilla protección huecos. Montaje y desmontaje (material; 01/09/2011) | 6.55 |
| SS.6.2 | m | Barandilla protección escaleras. Montaje y desmontaje (material; 01/09/2011) | 10.71 |
| SS.6.3 | m² | Valla provisional obra. Montaje y desmontaje (material; 01/09/2011) | 22.84 |
| SS.6.4 | m | Cordón balizamiento, colocado (material; 01/09/2011) | 0.89 |
| SS.6.5 | ud | Cono balizamiento de plástico, colocado (material; 01/09/2011) | 14.79 |
| SS.6.6 | ud | Jalón de señalización, colocado (material; 01/09/2011) | 7 |
| SS.6.7 | ud | Extintor polvo ABC 6 kg. (material; 02/05/2012) | 55.57 |
| SS.6.8 | ud | Extintor polvo ABC 9 kg. (material; 02/05/2012) | 69.17 |
| SS.6.9 | ud | Extintor CO2 5 kg. (material; 02/05/2012) | 134.36 |
| SS.6.10 | ud | Botiquín portátil de obra (material; 01/09/2011) | 39.53 |

### VFO VIVEROS FORESTALES (01/09/2011)

| Código | Ud | Descripción | Precio |
|---|---|---|---|
| VF0.1 | kg | Abono orgánico o inorgánico (material; 23/04/2015) | 0.34 |
| VF0.2 | m2 | Acristalamiento celular policarbonato (material; 23/04/2015) | 40.66 |
| VF0.3 | ud | Adaptadores para tubería de 50mm a 20 mm (material; 23/04/2015) | 4.83 |
| VF0.4 | m | Alambre de hilo sección 1,5-2,0 mm (p.o.) (material; 01/09/2011) | 0.12 |
| VF0.5 | ud | Alambre galvanizado mazo 5kg y n16 (material; 26/03/2013) | 14.54 |
| VF0.6 | ud | Arqueta de hormigón (40x40x40) con fondo (material; 05/08/2014) | 18.9 |
| VF0.7 | ud | Arqueta de registro pref. PVC 40x40cm (material; 23/04/2015) | 51.93 |
| VF0.8 | ud | Bomba de impulsión 0,75 CV y 2100 l/h (material; 26/03/2013) | 561.68 |
| VF0.9 | ud | Bomba dosificadora proporcional electrónica (material; 29/05/2013) | 435 |
| VF0.10 | m | Cable de electricidad 2x1mm (material; 26/03/2013) | 1.31 |
| VF0.11 | ud | Calefactor de combustión indirecta (diesel) (material; 23/04/2015) | 2250 |
| VF0.12 | m | Canal de hormigón polimérico 160mm (alto) x 120 mm (ancho) (material; 05/08/2014) | 26.76 |
| VF0.13 | m | Canalón chapa acero lacado desarrollo de 25 cm (material; 22/04/2015) | 639 |
| VF0.14 | ud | Codo para tubería de 32 mm (material; 30/05/2013) | 7 |
| VF0.15 | ud | Codo para tubería de 50 mm (material; 23/04/2015) | 9.08 |
| VF0.16 | ud | Codo para tubería de 63 mm (material; 23/04/2015) | 16.57 |
| VF0.17 | ud | Collarín para tubería de 90 mm (material; 30/05/2013) | 10 |
| VF0.18 | ud | Contador 3" con impulsos eléctricos 4impulsos/10l (material; 29/05/2013) | 938 |
| VF0.19 | ud | Contenedores de alveolo forestal rígido (material; 23/04/2015) | 0.013 |
| VF0.20 | ud | Controlador climático y de automatismos del invernadero (material; 22/04/2015) | 1000 |
| VF0.21 | ud | Controlador de presión (check-control) (material; 05/08/2014) | 105 |
| VF0.22 | ud | Cooler compacto (material; 22/04/2015) | 2000 |
| VF0.23 | ud | Depósito de agua de 5000 litros (material; 22/04/2015) | 3451 |
| VF0.24 | ud | Depósito para producto dispersante de 550 litros (material; 29/05/2013) | 218 |
| VF0.25 | ud | Derivaciones T para tubería de 50 mm (material; 23/04/2015) | 12.77 |
| VF0.26 | ud | Difusores riego 306º (material; 23/04/2015) | 4.41 |
| VF0.27 | ud | Electroválvulas de 1-1/2" y 24 V (material; 26/03/2013) | 8.51 |
| VF0.28 | ud | Empalme omegas (material; 14/02/2014) | 0.6 |
| VF0.29 | m2 | Estructura de invernadero (material; 23/04/2015) | 44.81 |
| VF0.30 | ud | Filtro de anillas de 80-130 mesh (número de tamiz) (material; 22/04/2015) | 352 |
| VF0.31 | ud | Grifo de salida de agua para limpieza interior del vivero (material; 22/04/2015) | 8.5 |
| VF0.32 | ud | Guardamotor (material; 05/08/2014) | 274 |
| VF0.33 | m³ | Jabre: granito machacado ya en obra (material; 08/08/2014) | 11 |
| VF0.34 | ud | Listones de 2,40 m (material; 14/02/2014) | 1.75 |
| VF0.35 | ud | Llave de paso 1/2" (material; 23/04/2015) | 6.1 |
| VF0.36 | m² | Malla de sombreo 50% color verde (material; 14/02/2014) | 0.6 |
| VF0.37 | ud | Malla térmica 61% sombreo y 25% ahorro energía (material; 28/05/2013) | 460 |
| VF0.38 | ud | Marco y tapa (40x40) (material; 05/08/2014) | 18.9 |

**VF0.39** ud Mesa de cultivo 2 m ancho (material; 16/09/2013)
Precio: 324.2
Mesa de cultivo de 2 metros de ancho, fija y con fondo de rejilla.

| Código | Ud | Descripción | Precio |
|---|---|---|---|
| VF0.40 | ud | Mesa de siembra (material; 22/04/2015) | 505 |
| VF0.41 | ud | Pantalla térmica de tracción por cable (material; 22/04/2015) | 3260 |
| VF0.42 | u | Perfil Omega de 30x44 mm. L=5m (material; 14/02/2014) | 20.92 |
| VF0.43 | kg | Producto dispersante (material; 29/05/2013) | 12 |
| VF0.44 | kg | Producto fitosanitario orgánico u inorgánico (material; 23/04/2015) | 8 |
| VF0.45 | ud | Programador electrónico (material; 22/04/2015) | 490.04 |
| VF0.46 | u | Programador electrónico y caja estanca de protección (material; 05/08/2014) | 190.04 |
| VF0.47 | ud | Reducción de polipropileno para tubería de 63 mm a 50 mm (material; 22/04/2015) | 9.66 |
| VF0.48 | ud | Reducción de polipropileno para tubería de 90 mm a 63 mm (material; 22/04/2015) | 15 |
| VF0.49 | m | Rejilla pasarela 122 mm, de acero zincado (material; 05/08/2014) | 6.11 |
| VF0.50 | m3 | Sustrato vegetal cultivo planta forestal (material; 23/04/2015) | 35 |
| VF0.51 | ud | Tapón para tubería de 40 mm (material; 23/04/2015) | 3.12 |
| VF0.52 | ud | Tapón para tubería de 50 mm (material; 23/04/2015) | 12.7 |
| VF0.53 | ud | Tapón para tubería de 63 mm (material; 22/04/2015) | 13.8 |
| VF0.54 | ud | Tornillo 8x25 + tuerca 8 + arandela (material; 14/02/2014) | 0.2 |
| VF0.55 | u | Tornillos autorroscantes (material; 14/02/2014) | 0.1 |
| VF0.56 | m | Tubería polietileno 20 mm y 4 atm (material; 23/04/2015) | 0.83 |
| VF0.57 | m | Tubería polietileno 32 mm (material; 30/05/2013) | 0.5 |
| VF0.58 | m | Tubería polietileno 50 mm y 10 atm (material; 23/04/2015) | 4.11 |
| VF0.59 | m | Tubería polietileno 63 mm y 10 atm (material; 23/04/2015) | 6.99 |
| VF0.60 | m | Tubo PVC para aguas pluviales, ø 140 mm (material; 07/08/2014) | 10.89 |
| VF0.61 | ud | Ventiladores extractores (material; 22/04/2015) | 2500 |
| VF0.62 | ud | Válvula de bola metálica para tubería de 63 mm (material; 22/04/2015) | 68.01 |
| VF0.63 | ud | Válvula de esfera para tubería de 32 mm (material; 30/05/2013) | 25 |
| VF0.64 | ud | Válvula de esfera para tubería de 50 mm (material; 23/04/2015) | 40.03 |

### ATC ASISTENCIAS TECNICAS (30/04/2015)

| Código | Ud | Descripción | Precio |
|---|---|---|---|
| ATC.1 | ud | Media manutención (material; 30/04/2015) | 19 |
| ATC.2 | h | Responsable de Proyecto (mano de obra; 30/04/2015) | 28.85 |
| ATC.3 | h | Técnico especialista. Nivel 9 (mano de obra; 30/04/2015) | 24.8 |
| ATC.4 | h | Técnico especialista. Nivel 5 (mano de obra; 30/04/2015) | 20.2 |
| ATC.5 | h | Técnico especialista. Nivel 3 (mano de obra; 30/04/2015) | 17.92 |
| ATC.6 | h | Técnico especialista. Nivel 2 (mano de obra; 30/04/2015) | 16.55 |
| ATC.7 | h | Personal administrativo. Nivel 1 (mano de obra; 30/04/2015) | 13.42 |
| ATC.8 | h | Auxiliar Administrativo. Nivel 1 (mano de obra; 30/04/2015) | 11.37 |
| ATC.9 | mes | Renting y mantenimiento todoterreno pequeño (material; 05/05/2015) | 680.02 |
| ATC.10 | mes | Renting y mantenimiento todoterreno grande (maquinaria; 30/04/2015) | 771.98 |
| ATC.11 | mes | Renting y mantenimiento todoterreno grande con reductora (maquinaria; 30/04/2015) | 885.72 |
| ATC.12 | km | Consumo combustible vehículo tipo todoterreno-vehiculo carga comercial (material; 30/04/2015) | 0.13 |
| ATC.13 | hora | Comunicaciones, voz y datos (material; 30/04/2015) | 0.07 |
| ATC.14 | ud | Equipos de Protección Individual (E.P.I.) N-1 (material; 30/04/2015) | 117.16 |
| ATC.15 | h | Imputación de recursos materiales para trabajos específicos de campo (material; 30/04/2015) | 0.91 |
| ATC.16 | h | Imputación de recursos por trabajador: equipamiento informático básico y material fungible para trabajos de oficina N1 (material; 30/04/2015) | 0.35 |
| ATC.17 | h | Imputación de recursos por trabajador: equipamiento informático profesional no específico y material fungible (material; 30/04/2015) | 0.54 |

## P.U PRECIOS UNITARIOS (15/02/2000)

### A TRATAMIENTOS SELVICOLAS (11/01/2011)
En el grupo de tratamientos selvícolas se incluyen todas aquellas actuaciones sobre la vegetación que contribuyan a conseguir los objetivos específicos de la planificación forestal de de cada monte (prevención de incendios, mejora del estado de la masa, defensa contra plagas y enfermedades…etc), fomentando además el crecimiento de las especies forestales (poda, resalveo, apostado…etc.) y acelerando los procesos naturales de dinámica del ecosistema hacia un mayor grado de evolución.

#### A.1 DESBROCE DE MATORRAL

**SOGF16.A.1.01** ha Roza mecanizada "al aire", tractor oruga, fcc <50%, lineas plantacion
Precio: 202.93
Roza mecanizada "al aire" en todas las calles de repoblación con tractor oruga y pala frontal, consistente en descuaje del matorral situando la hoja a escasa altura sobre la superficie del terreno, de modo que también se desplacen los bloques pedregosos de mayor tamaño dejando la calle preparada para la posterior eliminación de restos, con los pases puntuales necesarios para ello. Superficie cubierta de matorral menor del 50%. Pendiente menor del 30% o aterrazado

| Código | Ud | Descripción | Rendimiento | Precio | Importe |
|---|---|---|---|---|---|
| MA.51 | h | Tractor cadenas (51/70 cv) D-3 | 4.4 | 46.12 | 202.93 |
|  |  | Total |  |  | 202.93 |

**SOGF16.A.1.02** ha Roza mecanizada "al aire" ,tractor oruga, fcc 50-80%, lineas plantacion
Precio: 221.38
Roza mecanizada "al aire" en todas las calles de repoblación con tractor oruga y pala frontal, consistente en descuaje del matorral situando la hoja a escasa altura sobre la superficie del terreno, de modo que también se desplacen los bloques pedregosos de mayor tamaño dejando la calle preparada para la posterior eliminación de restos, con los pases puntuales necesarios para ello. Superficie cubierta de matorral entre 50% y 80%. Pendiente menor del 30% o aterrazado

| Código | Ud | Descripción | Rendimiento | Precio | Importe |
|---|---|---|---|---|---|
| MA.51 | h | Tractor cadenas (51/70 cv) D-3 | 4.8 | 46.12 | 221.38 |
|  |  | Total |  |  | 221.38 |

**SOGF16.A.1.03** ha Roza mecanizada "al aire" tractor oruga, fcc >80%, lineas plantacion
Precio: 244.44
Roza mecanizada "al aire" en todas las calles de repoblación con tractor oruga y pala frontal, consistente en descuaje del matorral situando la hoja a escasa altura sobre la superficie del terreno, de modo que también se desplacen los bloques pedregosos de mayor tamaño dejando la calle preparada para la posterior eliminación de restos, con los pases puntuales necesarios para ello. Superficie cubierta de matorral > 80%. Pendiente menor del 30% o aterrazado

| Código | Ud | Descripción | Rendimiento | Precio | Importe |
|---|---|---|---|---|---|
| MA.51 | h | Tractor cadenas (51/70 cv) D-3 | 5.3 | 46.12 | 244.44 |
|  |  | Total |  |  | 244.44 |

**SOGF16.A.1.04** ha Roza mecanizada desbrozadora cadenas/martillos,fcc<50% lineas plantacion
Precio: 184.14
Roza mecanizada en todas las calles de repoblación con desbrozadora de cadenas o martillos,incluyendo 2 pases por calle cuando su anchura lo requiera, exceptuando las zonas con afloramientos rocosos. Superficie cubierta de matorral menor del 50%. Pendiente menor del 30%

| Código | Ud | Descripción | Rendimiento | Precio | Importe |
|---|---|---|---|---|---|
| MA.51 | h | Tractor cadenas (51/70 cv) D-3 | 3.3 | 46.12 | 152.20 |
| MA.19 | h | Desbrozadora de cadenas | 3.3 | 9.68 | 31.94 |
|  |  | Total |  |  | 184.14 |

**SOGF16.A.1.05** ha Roza mecanizada desbrozadora cadenas/martillos,fcc 50-80% lineas plantacion
Precio: 203.12
Roza mecanizada en todas las calles de repoblación con desbrozadora de cadenas o martillos,incluyendo 2 pases por calle cuando su anchura lo requiera, exceptuando las zonas con afloramientos rocosos. Superficie cubierta de matorral entre 50% y 80%. Pendiente menor del 30%

| Código | Ud | Descripción | Rendimiento | Precio | Importe |
|---|---|---|---|---|---|
| MA.51 | h | Tractor cadenas (51/70 cv) D-3 | 3.64 | 46.12 | 167.88 |
| MA.19 | h | Desbrozadora de cadenas | 3.64 | 9.68 | 35.24 |
|  |  | Total |  |  | 203.12 |

**SOGF16.A.1.06** ha Roza mecanizada desbrozadora cadenas/martillos,fcc >80 % lineas plantacion
Precio: 220.97
Roza mecanizada en todas las calles de repoblación con desbrozadora de cadenas o martillos,incluyendo 2 pases por calle cuando su anchura lo requiera, exceptuando las zonas con afloramientos rocosos. Superficie cubierta de matorral > 80%. Pendiente menor del 30%

| Código | Ud | Descripción | Rendimiento | Precio | Importe |
|---|---|---|---|---|---|
| MA.51 | h | Tractor cadenas (51/70 cv) D-3 | 3.96 | 46.12 | 182.64 |
| MA.19 | h | Desbrozadora de cadenas | 3.96 | 9.68 | 38.33 |
|  |  | Total |  |  | 220.97 |

**SOGF16.A.1.07** ha Roza mecanizada desbrozadora cadenas o martillos. fcc<50%
Precio: 263.38
Roza mecanizada con desbrozadora de cadenas o martillos en terrenos sin afloramientos rocosos. Superficie cubierta de matorral menor o igual al 50%. Pendiente menor o igual al 30%

| Código | Ud | Descripción | Rendimiento | Precio | Importe |
|---|---|---|---|---|---|
| MA.51 | h | Tractor cadenas (51/70 cv) D-3 | 4.72 | 46.12 | 217.69 |
| MA.19 | h | Desbrozadora de cadenas | 4.72 | 9.68 | 45.69 |
|  |  | Total |  |  | 263.38 |

**SOGF16.A.1.08** ha Roza mecanizada desbrozadora cadenas o martillos. fcc 50-80%
Precio: 290.16
Roza mecanizada con desbrozadora de cadenas o martillos en terrenos sin afloramientos rocosos. Superficie cubierta de matorral entre 50% y 80%. Pendiente menor del 30%

| Código | Ud | Descripción | Rendimiento | Precio | Importe |
|---|---|---|---|---|---|
| MA.51 | h | Tractor cadenas (51/70 cv) D-3 | 5.2 | 46.12 | 239.82 |
| MA.19 | h | Desbrozadora de cadenas | 5.2 | 9.68 | 50.34 |
|  |  | Total |  |  | 290.16 |

**SOGF16.A.1.09** ha Roza mecanizada desbrozadora cadenas o martillos. fcc >80%
Precio: 357.12
Roza mecanizada con desbrozadora de cadenas o martillos en terrenos sin afloramientos rocosos. Superficie cubierta de matorralsuperior al 80%. Pendiente menor del 30%

| Código | Ud | Descripción | Rendimiento | Precio | Importe |
|---|---|---|---|---|---|
| MA.51 | h | Tractor cadenas (51/70 cv) D-3 | 6.4 | 46.12 | 295.17 |
| MA.19 | h | Desbrozadora de cadenas | 6.4 | 9.68 | 61.95 |
|  |  | Total |  |  | 357.12 |

**SOGF16.A.1.10** ha Roza motodesbrozadora con triturado fcc <50% Pte<50% Diam<3cm
Precio: 575.5
Roza selectiva y triturado de matorral con diámetro basal menor o igual a 3 cm con una fcc<50% y una pendiente < 50% con motodesbrozadora provista de cuchilla picadora.

| Código | Ud | Descripción | Rendimiento | Precio | Importe |
|---|---|---|---|---|---|
| MO.2 | h | Peón especializado SETCAA | 44.41 | 7.54 | 334.85 |
| MO.21 | h | Manijero/capataz SETCAA | 4.44 | 9.99 | 44.36 |
| MA.33 | h | Motodesbrozadora de disco s/MO | 44.41 | 4.42 | 196.29 |
|  |  | Total |  |  | 575.5 |

**SOGF16.A.1.11** ha Roza motodesbrozadora con triturado fcc <50% Pte<50% Diam 3-6cm
Precio: 972.74
Roza selectiva y triturado de matorral con diámetro basal entre 3 y 6 cm con una fcc<50% y una pendiente < 50% con motodesbrozadora provista de cuchilla picadora

| Código | Ud | Descripción | Rendimiento | Precio | Importe |
|---|---|---|---|---|---|
| MO.2 | h | Peón especializado SETCAA | 75.06 | 7.54 | 565.95 |
| MO.21 | h | Manijero/capataz SETCAA | 7.51 | 9.99 | 75.02 |
| MA.33 | h | Motodesbrozadora de disco s/MO | 75.06 | 4.42 | 331.77 |
|  |  | Total |  |  | 972.74 |

**SOGF16.A.1.12** ha Roza motodesbrozadora con triturado fcc <50% Pte>50% Diam<3cm
Precio: 690.72
Roza selectiva y triturado de matorral con diámetro basal menor o igual a 3 cm con una fcc<50% y una pendiente > 50% con motodesbrozadora provista de cuchilla picadora

| Código | Ud | Descripción | Rendimiento | Precio | Importe |
|---|---|---|---|---|---|
| MO.2 | h | Peón especializado SETCAA | 53.3 | 7.54 | 401.88 |
| MO.21 | h | Manijero/capataz SETCAA | 5.33 | 9.99 | 53.25 |
| MA.33 | h | Motodesbrozadora de disco s/MO | 53.3 | 4.42 | 235.59 |
|  |  | Total |  |  | 690.72 |

**SOGF16.A.1.13** ha Roza motodesbrozadora con triturado fcc <50% Pte>50% Diam 3-6cm
Precio: 1167.25
Roza selectiva y triturado de matorral con diámetro basal entre 3 y 6 cm con una fcc<50% y una pendiente > 50% con motodesbrozadora provista de cuchilla picadora

| Código | Ud | Descripción | Rendimiento | Precio | Importe |
|---|---|---|---|---|---|
| MO.2 | h | Peón especializado SETCAA | 90.07 | 7.54 | 679.13 |
| MO.21 | h | Manijero/capataz SETCAA | 9.01 | 9.99 | 90.01 |
| MA.33 | h | Motodesbrozadora de disco s/MO | 90.07 | 4.42 | 398.11 |
|  |  | Total |  |  | 1167.25 |

**SOGF16.A.1.14** ha Roza motodesbrozadora con triturado fcc 50-80% Pte<50% Diam<3cm
Precio: 865.89
Roza selectiva y triturado de matorral con diámetro basalmenor de 3 cm con una fcc comprendida entre el 50-80% y una pendiente < 50% con motodesbrozadora provista de cuchilla picadora

| Código | Ud | Descripción | Rendimiento | Precio | Importe |
|---|---|---|---|---|---|
| MO.2 | h | Peón especializado SETCAA | 66.82 | 7.54 | 503.82 |
| MO.21 | h | Manijero/capataz SETCAA | 6.68 | 9.99 | 66.73 |
| MA.33 | h | Motodesbrozadora de disco s/MO | 66.82 | 4.42 | 295.34 |
|  |  | Total |  |  | 865.89 |

**SOGF16.A.1.15** ha Roza motodesbrozadora con triturado fcc 50-80% Pte<50%Diam 3-6cm
Precio: 1465.55
Roza selectiva y triturado de matorral con diámetro basal menor de 3 a 6 cm con una fcc comprendida entre el 50-80% y una pendiente < 50% ,con motodesbrozadora provista de cuchilla picadora

| Código | Ud | Descripción | Rendimiento | Precio | Importe |
|---|---|---|---|---|---|
| MO.2 | h | Peón especializado SETCAA | 113.09 | 7.54 | 852.70 |
| MO.21 | h | Manijero/capataz SETCAA | 11.31 | 9.99 | 112.99 |
| MA.33 | h | Motodesbrozadora de disco s/MO | 113.09 | 4.42 | 499.86 |
|  |  | Total |  |  | 1465.55 |

**SOGF16.A.1.16** ha Roza motodesbrozadora con triturado fcc 50-80% Pte>50% Diam<3cm
Precio: 1039.19
Roza selectiva y triturado de matorral con diámetro basal menor o igual a 3 cm con una fcc entre el 50-80% y una pendiente >50% con motodesbrozadora provista de cuchilla picadora

| Código | Ud | Descripción | Rendimiento | Precio | Importe |
|---|---|---|---|---|---|
| MO.2 | h | Peón especializado SETCAA | 80.19 | 7.54 | 604.63 |
| MO.21 | h | Manijero/capataz SETCAA | 8.02 | 9.99 | 80.12 |
| MA.33 | h | Motodesbrozadora de disco s/MO | 80.19 | 4.42 | 354.44 |
|  |  | Total |  |  | 1039.19 |

**SOGF16.A.1.17** ha Roza motodesbrozadora con triturado fcc 50-80% Pte>50%Diam 3-6cm
Precio: 1758.65
Roza selectiva y triturado de matorral con diámetro basal de 3 a 6 cm con una fcc comprendido entre el 50 y el 80% y una pendiente > 50% con motodesbrozadora provista de cuchilla picadora

| Código | Ud | Descripción | Rendimiento | Precio | Importe |
|---|---|---|---|---|---|
| MO.2 | h | Peón especializado SETCAA | 135.71 | 7.54 | 1023.25 |
| MO.21 | h | Manijero/capataz SETCAA | 13.57 | 9.99 | 135.56 |
| MA.33 | h | Motodesbrozadora de disco s/MO | 135.71 | 4.42 | 599.84 |
|  |  | Total |  |  | 1758.65 |

**SOGF16.A.1.18** ha Roza motodesbrozadora con triturado fcc >80% Pte<50% Diam<3cm
Precio: 1045.56
Roza selectiva y triturado de matorral con diámetro basal menor de 3 cm con una fcc superior al 80% y una pendiente < 50% con motodesbrozadora provista de cuchilla picadora

| Código | Ud | Descripción | Rendimiento | Precio | Importe |
|---|---|---|---|---|---|
| MO.2 | h | Peón especializado SETCAA | 80.68 | 7.54 | 608.33 |
| MO.21 | h | Manijero/capataz SETCAA | 8.07 | 9.99 | 80.62 |
| MA.33 | h | Motodesbrozadora de disco s/MO | 80.68 | 4.42 | 356.61 |
|  |  | Total |  |  | 1045.56 |

**SOGF16.A.1.19** ha Roza motodesbrozadora con triturado fcc >80% Pte<50% Diam 3-6cm
Precio: 1766.91
Roza selectiva y triturado de matorral con diámetro basal de 3 a 6 cm con una fcc superior al 80% y una pendiente < 50% con motodesbrozadora provista de cuchilla picadora

| Código | Ud | Descripción | Rendimiento | Precio | Importe |
|---|---|---|---|---|---|
| MO.2 | h | Peón especializado SETCAA | 136.35 | 7.54 | 1028.08 |
| MO.21 | h | Manijero/capataz SETCAA | 13.63 | 9.99 | 136.16 |
| MA.33 | h | Motodesbrozadora de disco s/MO | 136.35 | 4.42 | 602.67 |
|  |  | Total |  |  | 1766.91 |

**SOGF16.A.1.20** ha Roza motodesbrozadora con triturado fcc >80% Pte>50% Diam<3cm
Precio: 1254.66
Roza selectiva y triturado de matorral con diámetro basal menor de 3 cm con una fcc superior al 80% y una pendiente > 50% con motodesbrozadora provista de cuchilla picadora

| Código | Ud | Descripción | Rendimiento | Precio | Importe |
|---|---|---|---|---|---|
| MO.2 | h | Peón especializado SETCAA | 96.82 | 7.54 | 730.02 |
| MO.21 | h | Manijero/capataz SETCAA | 9.68 | 9.99 | 96.70 |
| MA.33 | h | Motodesbrozadora de disco s/MO | 96.82 | 4.42 | 427.94 |
|  |  | Total |  |  | 1254.66 |

**SOGF16.A.1.21** ha Roza motodesbrozadora con triturado fcc >80% Pte>50% Diam 3-6cm
Precio: 2120.33
Roza selectiva y triturado de matorral con diámetro basal entre 3 y 6 cm con una fcc superior al 80% y una pendiente > 50% con motodesbrozadora provista de cuchilla picadora

| Código | Ud | Descripción | Rendimiento | Precio | Importe |
|---|---|---|---|---|---|
| MO.2 | h | Peón especializado SETCAA | 163.62 | 7.54 | 1233.69 |
| MO.21 | h | Manijero/capataz SETCAA | 16.36 | 9.99 | 163.44 |
| MA.33 | h | Motodesbrozadora de disco s/MO | 163.62 | 4.42 | 723.20 |
|  |  | Total |  |  | 2120.33 |

**SOGF16.A.1.22** ha Roza motodesbrozadora fcc <50% Pte<50% Diam < 3cm
Precio: 148.21
Roza manual con motodesbrozadora de una hectárea de matorral con diámetro basal menor de 3 cm, en pendientes inferiores al 50%, y con una fracción de cabida cubierta inferior al 50%.

| Código | Ud | Descripción | Rendimiento | Precio | Importe |
|---|---|---|---|---|---|
| MO.2 | h | Peón especializado SETCAA | 11.44 | 7.54 | 86.26 |
| MO.21 | h | Manijero/capataz SETCAA | 1.14 | 9.99 | 11.39 |
| MA.33 | h | Motodesbrozadora de disco s/MO | 11.44 | 4.42 | 50.56 |
|  |  | Total |  |  | 148.21 |

**SOGF16.A.1.23** ha Roza motodesbrozadora fcc <50% Pte<50% Diam 3-6 cm
Precio: 265.3
Roza manual con motodesbrozadora de una hectárea de matorral con diámetro basal comprendido entre 3 y 6 cm, en pendientes inferiores al 50%, y con una fracción de cabida cubierta inferior al 50%.

| Código | Ud | Descripción | Rendimiento | Precio | Importe |
|---|---|---|---|---|---|
| MO.2 | h | Peón especializado SETCAA | 20.47 | 7.54 | 154.34 |
| MO.21 | h | Manijero/capataz SETCAA | 2.05 | 9.99 | 20.48 |
| MA.33 | h | Motodesbrozadora de disco s/MO | 20.47 | 4.42 | 90.48 |
|  |  | Total |  |  | 265.3 |

**SOGF16.A.1.24** ha Roza motodesbrozadora fcc <50% Pte<50% Diam >6 cm
Precio: 457.21
Roza manual con motodesbrozadora de una hectárea de matorral con diámetro basal superior a 6 cm, en pendientes inferiores al 50%, y con una fracción de cabida cubierta inferior al 50%

| Código | Ud | Descripción | Rendimiento | Precio | Importe |
|---|---|---|---|---|---|
| MO.2 | h | Peón especializado SETCAA | 35.28 | 7.54 | 266.01 |
| MO.21 | h | Manijero/capataz SETCAA | 3.53 | 9.99 | 35.26 |
| MA.33 | h | Motodesbrozadora de disco s/MO | 35.28 | 4.42 | 155.94 |
|  |  | Total |  |  | 457.21 |

**SOGF16.A.1.25** ha Roza motodesbrozadora fcc <50% Pte>50% Diam < 3cm
Precio: 179.91
Roza manual con motodesbrozadora de una hectárea de matorral con diámetro basal menor de 3 cm, en pendientes superiores al 50%, y con una fracción de cabida cubierta inferior al 50%.

| Código | Ud | Descripción | Rendimiento | Precio | Importe |
|---|---|---|---|---|---|
| MO.2 | h | Peón especializado SETCAA | 13.89 | 7.54 | 104.73 |
| MO.21 | h | Manijero/capataz SETCAA | 1.38 | 9.99 | 13.79 |
| MA.33 | h | Motodesbrozadora de disco s/MO | 13.89 | 4.42 | 61.39 |
|  |  | Total |  |  | 179.91 |

**SOGF16.A.1.26** ha Roza motodesbrozadora fcc <50% Pte>50% Diam 3-6 cm
Precio: 318.32
Roza manual con motodesbrozadora de una hectárea de matorral con diámetro basal comprendido entre 3 y 6 cm, en pendientes superiores al 50%, y con una fracción de cabida cubierta inferior al 50%

| Código | Ud | Descripción | Rendimiento | Precio | Importe |
|---|---|---|---|---|---|
| MO.2 | h | Peón especializado SETCAA | 24.56 | 7.54 | 185.18 |
| MO.21 | h | Manijero/capataz SETCAA | 2.46 | 9.99 | 24.58 |
| MA.33 | h | Motodesbrozadora de disco s/MO | 24.56 | 4.42 | 108.56 |
|  |  | Total |  |  | 318.32 |

**SOGF16.A.1.27** ha Roza motodesbrozadora fcc < 50% Pte>50% Diam >6 cm
Precio: 551
Roza manual con motodesbrozadora de una hectárea de matorral con diámetro basal superior a 6 cm, en pendientessuperiores al 50%, y con una fracción de cabida cubierta inferior al 50%

| Código | Ud | Descripción | Rendimiento | Precio | Importe |
|---|---|---|---|---|---|
| MO.2 | h | Peón especializado SETCAA | 42.52 | 7.54 | 320.60 |
| MO.21 | h | Manijero/capataz SETCAA | 4.25 | 9.99 | 42.46 |
| MA.33 | h | Motodesbrozadora de disco s/MO | 42.52 | 4.42 | 187.94 |
|  |  | Total |  |  | 551 |

**SOGF16.A.1.28** ha Roza motodesbrozadora fcc 50-80 % Pte<50% Diam <3cm
Precio: 403.86
Roza manual con motodesbrozadora de una hectárea de matorral con diámetro basal inferior a 3 cm, en pendientes inferiores al 50%, y con una fracción de cabida cubierta comprnedida entre el 50% y el 80%

| Código | Ud | Descripción | Rendimiento | Precio | Importe |
|---|---|---|---|---|---|
| MO.2 | h | Peón especializado SETCAA | 31.17 | 7.54 | 235.02 |
| MO.21 | h | Manijero/capataz SETCAA | 3.11 | 9.99 | 31.07 |
| MA.33 | h | Motodesbrozadora de disco s/MO | 31.17 | 4.42 | 137.77 |
|  |  | Total |  |  | 403.86 |

**SOGF16.A.1.29** ha Roza motodesbrozadora fcc 50-80 % Pte<50% Diam 3-6cm
Precio: 702.15
Roza manual con motodesbrozadora de una hectárea de matorral con diámetro basal entre 3 y 6 cm, en pendientes inferiores al 50%, y con una fracción de cabida cubierta comprendida entre el 50% y el 80%

| Código | Ud | Descripción | Rendimiento | Precio | Importe |
|---|---|---|---|---|---|
| MO.2 | h | Peón especializado SETCAA | 54.18 | 7.54 | 408.52 |
| MO.21 | h | Manijero/capataz SETCAA | 5.42 | 9.99 | 54.15 |
| MA.33 | h | Motodesbrozadora de disco s/MO | 54.18 | 4.42 | 239.48 |
|  |  | Total |  |  | 702.15 |

**SOGF16.A.1.30** ha Roza motodesbrozadora fcc 50-80 % Pte<50% Diam >6 cm
Precio: 1135.8
Roza manual con motodesbrozadora de una hectárea de matorral con diámetro superior a 6 cm, en pendientes inferiores al 50%, y con una fracción de cabida cubierta comprendida entre el 50% y el 80%

| Código | Ud | Descripción | Rendimiento | Precio | Importe |
|---|---|---|---|---|---|
| MO.2 | h | Peón especializado SETCAA | 87.65 | 7.54 | 660.88 |
| MO.21 | h | Manijero/capataz SETCAA | 8.76 | 9.99 | 87.51 |
| MA.33 | h | Motodesbrozadora de disco s/MO | 87.65 | 4.42 | 387.41 |
|  |  | Total |  |  | 1135.8 |

**SOGF16.A.1.31** ha Roza motodesbrozadora fcc 50-80 % Pte>50% Diam <3cm
Precio: 488.91
Roza manual con motodesbrozadora de una hectárea de matorral con diámetro basal inferior a 3 cm, en pendientes superiores al 50%, y con una fracción de cabida cubierta comprendida entre el 50% y el 80%

| Código | Ud | Descripción | Rendimiento | Precio | Importe |
|---|---|---|---|---|---|
| MO.2 | h | Peón especializado SETCAA | 37.73 | 7.54 | 284.48 |
| MO.21 | h | Manijero/capataz SETCAA | 3.77 | 9.99 | 37.66 |
| MA.33 | h | Motodesbrozadora de disco s/MO | 37.73 | 4.42 | 166.77 |
|  |  | Total |  |  | 488.91 |

**SOGF16.A.1.32** ha Roza motodesbrozadora fcc 50-80 % Pte>50% Diam 3-6cm
Precio: 842.58
Roza manual con motodesbrozadora de una hectárea de matorral con diámetro basal entre 3 y 6 cm, en pendientes superiores al 50%, y con una fracción de cabida cubierta comprendida entre el 50% y el 80%

| Código | Ud | Descripción | Rendimiento | Precio | Importe |
|---|---|---|---|---|---|
| MO.2 | h | Peón especializado SETCAA | 65.02 | 7.54 | 490.25 |
| MO.21 | h | Manijero/capataz SETCAA | 6.5 | 9.99 | 64.94 |
| MA.33 | h | Motodesbrozadora de disco s/MO | 65.02 | 4.42 | 287.39 |
|  |  | Total |  |  | 842.58 |

**SOGF16.A.1.33** ha Roza motodesbrozadora fcc 50-80 % Pte>50% Diam >6 cm
Precio: 1369.64
Roza manual con motodesbrozadora de una hectárea de matorral con diámetro superior a 6 cm, en pendientes superiores al 50%, y con una fracción de cabida cubierta comprendida entre el 50% y el 80%

| Código | Ud | Descripción | Rendimiento | Precio | Importe |
|---|---|---|---|---|---|
| MO.2 | h | Peón especializado SETCAA | 105.69 | 7.54 | 796.90 |
| MO.21 | h | Manijero/capataz SETCAA | 10.57 | 9.99 | 105.59 |
| MA.33 | h | Motodesbrozadora de disco s/MO | 105.69 | 4.42 | 467.15 |
|  |  | Total |  |  | 1369.64 |

**SOGF16.A.1.34** ha Roza motodesbrozadora fcc >80 % Pte<50% Diam <3 cm
Precio: 578.8
Roza manual con motodesbrozadora de una hectárea de matorral con diámetro basal inferior a 3 cm, en pendientes inferiores al 50%, y con una fracción de cabida cubierta superior al 80%

| Código | Ud | Descripción | Rendimiento | Precio | Importe |
|---|---|---|---|---|---|
| MO.2 | h | Peón especializado SETCAA | 44.66 | 7.54 | 336.74 |
| MO.21 | h | Manijero/capataz SETCAA | 4.47 | 9.99 | 44.66 |
| MA.33 | h | Motodesbrozadora de disco s/MO | 44.66 | 4.42 | 197.40 |
|  |  | Total |  |  | 578.8 |

**SOGF16.A.1.35** ha Roza motodesbrozadora fcc >80 % Pte<50% Diam 3-6 cm
Precio: 938.35
Roza manual con motodesbrozadora de una hectárea de matorral con diámetro basal inferior comprendido entre 3 y 6 cm, en pendientes inferiores al 50%, y con una fracción de cabida cubierta superior al 80%

| Código | Ud | Descripción | Rendimiento | Precio | Importe |
|---|---|---|---|---|---|
| MO.2 | h | Peón especializado SETCAA | 72.41 | 7.54 | 545.97 |
| MO.21 | h | Manijero/capataz SETCAA | 7.24 | 9.99 | 72.33 |
| MA.33 | h | Motodesbrozadora de disco s/MO | 72.41 | 4.42 | 320.05 |
|  |  | Total |  |  | 938.35 |

**SOGF16.A.1.36** ha Roza motodesbrozadora fcc >80 % Pte<50% Diam >6 cm
Precio: 1637.78
Roza manual con motodesbrozadora de una hectárea de matorral con diámetro basal inferior superior a 6 cm, en pendientes inferiores al 50%, y con una fracción de cavidad cubierta superior al 80%

| Código | Ud | Descripción | Rendimiento | Precio | Importe |
|---|---|---|---|---|---|
| MO.2 | h | Peón especializado SETCAA | 126.38 | 7.54 | 952.91 |
| MO.21 | h | Manijero/capataz SETCAA | 12.64 | 9.99 | 126.27 |
| MA.33 | h | Motodesbrozadora de disco s/MO | 126.38 | 4.42 | 558.60 |
|  |  | Total |  |  | 1637.78 |

**SOGF16.A.1.37** ha Roza motodesbrozadora fcc >80 % Pte>50% Diam <3 cm
Precio: 690.03
Roza manual con motodesbrozadora de una hectárea de matorral con diámetro basal inferior a 3 cm, en pendientes superiores al 50%, y con una fracción de cabida cubierta superior al 80%

| Código | Ud | Descripción | Rendimiento | Precio | Importe |
|---|---|---|---|---|---|
| MO.2 | h | Peón especializado SETCAA | 53.25 | 7.54 | 401.51 |
| MO.21 | h | Manijero/capataz SETCAA | 5.32 | 9.99 | 53.15 |
| MA.33 | h | Motodesbrozadora de disco s/MO | 53.25 | 4.42 | 235.37 |
|  |  | Total |  |  | 690.03 |

**SOGF16.A.1.38** ha Roza motodesbrozadora fcc >80 % Pte>50% Diam 3-6 cm
Precio: 1126.01
Roza manual con motodesbrozadora de una hectárea de matorral con diámetro basal inferior comprendido entre 3 y 6 cm, en pendientessuperiores al 50%, y con una fracción de cabida cubierta superior al 80%

| Código | Ud | Descripción | Rendimiento | Precio | Importe |
|---|---|---|---|---|---|
| MO.2 | h | Peón especializado SETCAA | 86.89 | 7.54 | 655.15 |
| MO.21 | h | Manijero/capataz SETCAA | 8.69 | 9.99 | 86.81 |
| MA.33 | h | Motodesbrozadora de disco s/MO | 86.89 | 4.42 | 384.05 |
|  |  | Total |  |  | 1126.01 |

**SOGF16.A.1.39** ha Roza motodesbrozadora fcc >80 % Pte>50% Diam >6 cm
Precio: 1949.73
Roza manual con motodesbrozadora de una hectárea de matorral con diámetro basal inferior superior a 6 cm, en pendientessuperiores al 50%, y con una fracción de cavidad cubierta superior al 80%

| Código | Ud | Descripción | Rendimiento | Precio | Importe |
|---|---|---|---|---|---|
| MO.2 | h | Peón especializado SETCAA | 150.45 | 7.54 | 1134.39 |
| MO.21 | h | Manijero/capataz SETCAA | 15.05 | 9.99 | 150.35 |
| MA.33 | h | Motodesbrozadora de disco s/MO | 150.45 | 4.42 | 664.99 |
|  |  | Total |  |  | 1949.73 |

**SOGF16.A.1.40** ha Roza motodesbrozadora en lineas plantacion, fcc <50% Diam <3cm
Precio: 69.84
Roza manual con motodesbrozadora de una hectárea de matorral en líneas de plantación con diámetro basal inferior a 3 cm, en pendientes inferiores al 50%, y con una fracción de cabida cubierta comprendida inferior al 50%

| Código | Ud | Descripción | Rendimiento | Precio | Importe |
|---|---|---|---|---|---|
| MO.1 | h | Peón SETCAA | 5.5 | 7.28 | 40.04 |
| MO.21 | h | Manijero/capataz SETCAA | 0.55 | 9.99 | 5.49 |
| MA.33 | h | Motodesbrozadora de disco s/MO | 5.5 | 4.42 | 24.31 |
|  |  | Total |  |  | 69.84 |

**SOGF16.A.1.41** ha Roza motodesbrozadora en lineas plantacion, fcc <50% Diam 3-6cm
Precio: 152.39
Roza manual con motodesbrozadora de una hectárea de matorral en líneas de plantación con diámetro basal inferior de 3 a 6 cm, en pendientes inferiores al 50%, y con una fracción de cabida cubierta comprendida inferior al 50%

| Código | Ud | Descripción | Rendimiento | Precio | Importe |
|---|---|---|---|---|---|
| MO.1 | h | Peón SETCAA | 12 | 7.28 | 87.36 |
| MO.21 | h | Manijero/capataz SETCAA | 1.2 | 9.99 | 11.99 |
| MA.33 | h | Motodesbrozadora de disco s/MO | 12 | 4.42 | 53.04 |
|  |  | Total |  |  | 152.39 |

**SOGF16.A.1.42** ha Roza motodesbrozadora en lineas plantacion, fcc <50% Diam >6cm
Precio: 210.9
Roza manual con motodesbrozadora de una hectárea de matorral en líneas de plantación con diámetro basal inferior de >6 cm, en pendientes inferiores al 50%, y con una fracción de cabida cubierta comprendida inferior al 50%

| Código | Ud | Descripción | Rendimiento | Precio | Importe |
|---|---|---|---|---|---|
| MO.1 | h | Peón SETCAA | 16.609 | 7.28 | 120.91 |
| MO.21 | h | Manijero/capataz SETCAA | 1.66 | 9.99 | 16.58 |
| MA.33 | h | Motodesbrozadora de disco s/MO | 16.609 | 4.42 | 73.41 |
|  |  | Total |  |  | 210.9 |

**SOGF16.A.1.43** ha Roza motodesbrozadora en lineas plantacion, fcc 50-80% Diam <3cm
Precio: 117.85
Roza manual con motodesbrozadora de una hectárea de matorral en líneas de plantación con diámetro basal inferior a 3 cm, en pendientes inferiores al 50%, y con una fracción de cabida cubierta comprendida entre el 50% y el 80%

| Código | Ud | Descripción | Rendimiento | Precio | Importe |
|---|---|---|---|---|---|
| MO.1 | h | Peón SETCAA | 9.28 | 7.28 | 67.56 |
| MO.21 | h | Manijero/capataz SETCAA | 0.928 | 9.99 | 9.27 |
| MA.33 | h | Motodesbrozadora de disco s/MO | 9.28 | 4.42 | 41.02 |
|  |  | Total |  |  | 117.85 |

**SOGF16.A.1.44** ha Roza motodesbrozadora en lineas plantacion, fcc 50-80% Diam 3-6cm
Precio: 210.9
Roza manual con motodesbrozadora de una hectárea de matorral en líneas de plantación con diámetro basal comprendido entre 3 y 6 cm, en pendientes inferiores al 50%, y con una fracción de cavidad cubierta comprnedida entre el 50% y el 80%

| Código | Ud | Descripción | Rendimiento | Precio | Importe |
|---|---|---|---|---|---|
| MO.1 | h | Peón SETCAA | 16.609 | 7.28 | 120.91 |
| MO.21 | h | Manijero/capataz SETCAA | 1.66 | 9.99 | 16.58 |
| MA.33 | h | Motodesbrozadora de disco s/MO | 16.609 | 4.42 | 73.41 |
|  |  | Total |  |  | 210.9 |

**SOGF16.A.1.45** ha Roza motodesbrozadora en lineas plantacion, fcc 50-80% Diam >6cm
Precio: 290.84
Roza manual con motodesbrozadora de una hectárea de matorral en líneas de plantación con diámetro basal mayor de 6 cm, en pendientes inferiores al 50%, y con una fracción de cavidad cubierta comprendida entre el 50% y el 80%

| Código | Ud | Descripción | Rendimiento | Precio | Importe |
|---|---|---|---|---|---|
| MO.1 | h | Peón SETCAA | 22.903 | 7.28 | 166.73 |
| MO.21 | h | Manijero/capataz SETCAA | 2.29 | 9.99 | 22.88 |
| MA.33 | h | Motodesbrozadora de disco s/MO | 22.903 | 4.42 | 101.23 |
|  |  | Total |  |  | 290.84 |

**SOGF16.A.1.46** ha Roza motodesbrozadora en lineas plantacion, fcc >80% Diam <3cm
Precio: 163.49
Roza manual con motodesbrozadora de una hectárea de matorral en líneas de plantación con diámetro basal inferior a 3 cm, en pendientes inferiores al 50%, y con una fracción de cabida cubierta comprendida superior al 80%

| Código | Ud | Descripción | Rendimiento | Precio | Importe |
|---|---|---|---|---|---|
| MO.1 | h | Peón SETCAA | 12.88 | 7.28 | 93.77 |
| MO.21 | h | Manijero/capataz SETCAA | 1.28 | 9.99 | 12.79 |
| MA.33 | h | Motodesbrozadora de disco s/MO | 12.88 | 4.42 | 56.93 |
|  |  | Total |  |  | 163.49 |

**SOGF16.A.1.47** ha Roza motodesbrozadora en lineas plantacion, fcc >80% Diam 3-6cm
Precio: 295.09
Roza manual con motodesbrozadora de una hectárea de matorral en líneas de plantación con diámetro basal de 3 a 6 cm, en pendientes inferiores al 50%, y con una fracción de cabida cubierta comprendida superior al 80%

| Código | Ud | Descripción | Rendimiento | Precio | Importe |
|---|---|---|---|---|---|
| MO.1 | h | Peón SETCAA | 23.24 | 7.28 | 169.19 |
| MO.21 | h | Manijero/capataz SETCAA | 2.32 | 9.99 | 23.18 |
| MA.33 | h | Motodesbrozadora de disco s/MO | 23.24 | 4.42 | 102.72 |
|  |  | Total |  |  | 295.09 |

**SOGF16.A.1.48** ha Roza motodesbrozadora en lineas plantacion, fcc >80% Diam > 6cm
Precio: 407.08
Roza manual con motodesbrozadora de una hectárea de matorral en líneas de plantación con diámetro basal > 6 cm, en pendientes inferiores al 50%, y con una fracción de cabida cubierta comprendida superior al 80%

| Código | Ud | Descripción | Rendimiento | Precio | Importe |
|---|---|---|---|---|---|
| MO.1 | h | Peón SETCAA | 32.06 | 7.28 | 233.40 |
| MO.21 | h | Manijero/capataz SETCAA | 3.2 | 9.99 | 31.97 |
| MA.33 | h | Motodesbrozadora de disco s/MO | 32.06 | 4.42 | 141.71 |
|  |  | Total |  |  | 407.08 |

**SOGF16.A.1.49** m2 Desbroce y limpieza espesor entre 10 y 20 cm, inc. excavaciones y transporte
Precio: 0.16
Desbroce y limpieza espesor entre 10 y 20 cm, incluidas excavaciones y el transporte hasta fuera del área de ocupación de la obra

| Código | Ud | Descripción | Rendimiento | Precio | Importe |
|---|---|---|---|---|---|
| MA.56 | h | Tractor cadenas (171/190 cv) D-7 | 0.002 | 79.87 | 0.16 |
|  |  | Total |  |  | 0.16 |

**SOGF16.A.1.50** ud Desbroce selectivo DES-01
Precio: 1.22
Desbroce selectivo; Ruedo de 2 m. de radio centrado sobre la planta introducida o protegida con motodesbrozadora con cuchilla picadora. Necesariamente FCC matorral .. 50%

| Código | Ud | Descripción | Rendimiento | Precio | Importe |
|---|---|---|---|---|---|
| MO.2 | h | Peón especializado SETCAA | 0.1 | 7.54 | 0.75 |
| MO.21 | h | Manijero/capataz SETCAA | 0.003 | 9.99 | 0.03 |
| MA.33 | h | Motodesbrozadora de disco s/MO | 0.1 | 4.42 | 0.44 |
|  |  | Total |  |  | 1.22 |

#### A.2 ELIMINACION DE RESIDUOS FORESTALES
Trituración de residuos acordonados con una altura igual o inferior a 2 metros. El número de operaciones será el necesario para conseguir un tamaño final de los residuos como máximo de 20 cm, incluyendo un reacordonado de los restos.

**SOGF16.A.2.01** m3 Astillado residuos en cargadero (volumen astilla) (29/03/2016)
Precio: 3.93
Astillado de restos forestales y/o arboles completos en cargadero , con potencia y prestaciones suficientes para el astillado de material de hasta 40 cm de diámetro. Medición en volumen de astilla

| Código | Ud | Descripción | Rendimiento | Precio | Importe |
|---|---|---|---|---|---|
| MA.9 | h | Equipo de astillado/triturado remolcado 200-300 CV | 0.045 | 87.24 | 3.93 |
|  |  | Total |  |  | 3.93 |

**SOGF16.A.2.02** ton Astillado residuos en cargadero (29/03/2016)
Precio: 11.78
Astillado de restos forestales y/o arboles completos en cargadero , con potencia y prestaciones suficientes para el astillado de material de hasta 40 cm de diámetro

| Código | Ud | Descripción | Rendimiento | Precio | Importe |
|---|---|---|---|---|---|
| MA.9 | h | Equipo de astillado/triturado remolcado 200-300 CV | 0.135 | 87.24 | 11.78 |
|  |  | Total |  |  | 11.78 |

**SOGF16.A.2.03** ha Astillado residuos en cargadero densidad < 8 ton/ha (02/03/2016)
Precio: 48.17
Astillado de restos forestales y/o arboles completos en cargadero con astilladora semimovil de cuchillas o martillos, con potencia y prestaciones suficientes para el astillado de material de hasta 40 cm de diámetro y con un volumen de residuos < 8 ton/ha.

| Código | Ud | Descripción | Rendimiento | Precio | Importe |
|---|---|---|---|---|---|
| MA.2 | h | Astilladora semimovil de cuchillas o martillos astillado cargadero | 1.42 | 33.92 | 48.17 |
|  |  | Total |  |  | 48.17 |

**SOGF16.A.2.04** ha Astillado residuos en cargadero densidad 8-15 ton/ha (02/03/2016)
Precio: 138.39
Astillado de restos forestales y/o arboles completos en cargadero con astilladora semimovil de cuchillas o martillos, con potencia y prestaciones suficientes para el astillado de material de hasta 40 cm de diámetro y con un volumen de residuos de 8-15 ton/ha.

| Código | Ud | Descripción | Rendimiento | Precio | Importe |
|---|---|---|---|---|---|
| MA.2 | h | Astilladora semimovil de cuchillas o martillos astillado cargadero | 4.08 | 33.92 | 138.39 |
|  |  | Total |  |  | 138.39 |

**SOGF16.A.2.05** ha Astillado residuos en cargadero densidad 15-25 ton/ha (02/03/2016)
Precio: 240.83
Astillado de restos forestales y/o arboles completos en cargadero con astilladora semimovil de cuchillas o martillos, con potencia y prestaciones suficientes para el astillado de material de hasta 40 cm de diámetro y con un volumen de residuos 15-25 ton/ha.

| Código | Ud | Descripción | Rendimiento | Precio | Importe |
|---|---|---|---|---|---|
| MA.2 | h | Astilladora semimovil de cuchillas o martillos astillado cargadero | 7.1 | 33.92 | 240.83 |
|  |  | Total |  |  | 240.83 |

**SOGF16.A.2.06** ha Astillado residuos en cargadero densidad 25-35 ton/ha (02/03/2016)
Precio: 359.55
Astillado de restos forestales y/o arboles completos en cargadero con astilladora semimovil de cuchillas o martillos, con potencia y prestaciones suficientes para el astillado de material de hasta 40 cm de diámetro y con un volumen de residuos entre 25-35 ton/ha.

| Código | Ud | Descripción | Rendimiento | Precio | Importe |
|---|---|---|---|---|---|
| MA.2 | h | Astilladora semimovil de cuchillas o martillos astillado cargadero | 10.6 | 33.92 | 359.55 |
|  |  | Total |  |  | 359.55 |

**SOGF16.A.2.07** ha Astillado residuos en cargadero densidad 35-50 ton/ha (02/03/2016)
Precio: 510.5
Astillado de restos forestales y/o arboles completos en cargadero con astilladora semimovil de cuchillas o martillos, con potencia y prestaciones suficientes para el astillado de material de hasta 40 cm de diámetro y con un volumen de residuos entre 35-50 ton/ha.

| Código | Ud | Descripción | Rendimiento | Precio | Importe |
|---|---|---|---|---|---|
| MA.2 | h | Astilladora semimovil de cuchillas o martillos astillado cargadero | 15.05 | 33.92 | 510.50 |
|  |  | Total |  |  | 510.5 |

**SOGF16.A.2.08** ha Astillado residuos in situ densidad < 8 ton/ha
Precio: 504.73
Eliminación de restos procedentes de poda y/o clareo mediante astilladora "in situ". Incluye preparación y amontonado de los restos mediante la corta con motosierra. El volumen aproximado de restos menor de 8 toneladas por ha. y el diámetro máximo a astillar será de 15 cm. Incluye la eliminación mediante quema de los restos no astillados.

| Código | Ud | Descripción | Rendimiento | Precio | Importe |
|---|---|---|---|---|---|
| MO.21 | h | Manijero/capataz SETCAA | 2 | 9.99 | 19.98 |
| MO.2 | h | Peón especializado SETCAA | 7 | 7.54 | 52.78 |
| MA.3 | h | Astilladora sin mano de obra | 4.5 | 17.62 | 79.29 |
| MA.35 | h | Motosierra sin mano de obra | 2.5 | 2.83 | 7.08 |
| MA.52 | h | Tractor cadenas (71/100 cv) D-4 | 4 | 55.46 | 221.84 |
| MO.1 | h | Peón SETCAA | 17 | 7.28 | 123.76 |
|  |  | Total |  |  | 504.73 |

**SOGF16.A.2.09** ha Astillado residuos in situ densidad 8-15 ton/ha
Precio: 910.35
Eliminación de restos procedentes de poda y/o clareo mediante astilladora "in situ". Incluye preparación y amontonado de los restos mediante la corta con motosierra. El volumen aproximado de restos está comprendido entre 8 y 15 toneladas por ha. y el diámetro máximo a astillar será de 15 cm. Incluye la eliminación mediante quema de los restos no astillados.

| Código | Ud | Descripción | Rendimiento | Precio | Importe |
|---|---|---|---|---|---|
| MO.21 | h | Manijero/capataz SETCAA | 3.3 | 9.99 | 32.97 |
| MO.2 | h | Peón especializado SETCAA | 3.3 | 7.54 | 24.88 |
| MA.3 | h | Astilladora sin mano de obra | 8.25 | 17.62 | 145.37 |
| MA.35 | h | Motosierra sin mano de obra | 3.3 | 2.83 | 9.34 |
| MA.52 | h | Tractor cadenas (71/100 cv) D-4 | 8.25 | 55.46 | 457.55 |
| MO.1 | h | Peón SETCAA | 33 | 7.28 | 240.24 |
|  |  | Total |  |  | 910.35 |

**SOGF16.A.2.10** ha Astillado residuos in situ densidad 15-25 ton/ha
Precio: 1337.56
Eliminación de restos procedentes de poda y/o clareo mediante astilladora "in situ". Incluye preparación y amontonado de los restos mediante la corta con motosierra. El volumen aproximado de restos está comprendido entre 15 y 25 toneladas por ha. y el diámetro máximo a astillar será de 15 cm. Incluye la eliminación mediante quema de los restos no astillados.

| Código | Ud | Descripción | Rendimiento | Precio | Importe |
|---|---|---|---|---|---|
| MO.21 | h | Manijero/capataz SETCAA | 4.85 | 9.99 | 48.45 |
| MO.2 | h | Peón especializado SETCAA | 4.85 | 7.54 | 36.57 |
| MA.3 | h | Astilladora sin mano de obra | 12.12 | 17.62 | 213.55 |
| MA.35 | h | Motosierra sin mano de obra | 4.85 | 2.83 | 13.73 |
| MA.52 | h | Tractor cadenas (71/100 cv) D-4 | 12.12 | 55.46 | 672.18 |
| MO.1 | h | Peón SETCAA | 48.5 | 7.28 | 353.08 |
|  |  | Total |  |  | 1337.56 |

**SOGF16.A.2.11** ha Astillado residuos in situ densidad 25-35 ton/ha
Precio: 1552.26
Eliminación de restos procedentes de poda y/o clareo mediante astilladora "in situ". Incluye preparación y amontonado de los restos mediante la corta con motosierra. El volumen aproximado de restos está comprendido entre 25 y 35 toneladas por ha. y el diámetro máximo a astillar será de 15 cm. Incluye la eliminación mediante quema de los restos no astillados.

| Código | Ud | Descripción | Rendimiento | Precio | Importe |
|---|---|---|---|---|---|
| MO.21 | h | Manijero/capataz SETCAA | 5.68 | 9.99 | 56.74 |
| MO.2 | h | Peón especializado SETCAA | 5.68 | 7.54 | 42.83 |
| MA.3 | h | Astilladora sin mano de obra | 14 | 17.62 | 246.68 |
| MA.35 | h | Motosierra sin mano de obra | 5.68 | 2.83 | 16.07 |
| MA.52 | h | Tractor cadenas (71/100 cv) D-4 | 14 | 55.46 | 776.44 |
| MO.1 | h | Peón SETCAA | 56.8 | 7.28 | 413.50 |
|  |  | Total |  |  | 1552.26 |

**SOGF16.A.2.12** ha Astillado residuos in situ densidad 35-50 ton/ha
Precio: 2173.63
Eliminación de restos procedentes de poda y/o clareo mediante astilladora "in situ". Incluye preparación y amontonado de los restos mediante la corta con motosierra. El volumen aproximado de restos está comprendido entre 35 y 50 toneladas por ha. y el diámetro máximo a astillar será de 15 cm. Incluye la eliminación mediante quema de los restos no astillados

| Código | Ud | Descripción | Rendimiento | Precio | Importe |
|---|---|---|---|---|---|
| MO.21 | h | Manijero/capataz SETCAA | 7.8 | 9.99 | 77.92 |
| MO.2 | h | Peón especializado SETCAA | 7.8 | 7.54 | 58.81 |
| MA.3 | h | Astilladora sin mano de obra | 19.8 | 17.62 | 348.88 |
| MA.35 | h | Motosierra sin mano de obra | 7.8 | 2.83 | 22.07 |
| MA.52 | h | Tractor cadenas (71/100 cv) D-4 | 19.8 | 55.46 | 1098.11 |
| MO.1 | h | Peón SETCAA | 78 | 7.28 | 567.84 |
|  |  | Total |  |  | 2173.63 |

**SOGF16.A.2.13** ha Quema de residuos forestales densidad <8 ton/ha (10/01/2014)
Precio: 96.47
Quema de residuos forestales procedentes de tratamientos selvícolas ya apilados, con distancia entre pilas inferior o igual a 20 m.Con una carga de residuos por ha. menor o igual a 8 tn.(estimación del residuo en verde)

| Código | Ud | Descripción | Rendimiento | Precio | Importe |
|---|---|---|---|---|---|
| MO.21 | h | Manijero/capataz SETCAA | 1.165 | 9.99 | 11.64 |
| MO.1 | h | Peón SETCAA | 11.652 | 7.28 | 84.83 |
|  |  | Total |  |  | 96.47 |

**SOGF16.A.2.14** ha Quema de residuos forestales densidad 8-15 ton/ha (10/01/2014)
Precio: 227.89
Quema de residuos forestales procedentes de tratamientos selvícolas ya apilados, con distancia entre pilas inferior o igual a 20 m.Con una carga de residuos por ha. entre 8 y 15 tn (estimación del residuo en verde)

| Código | Ud | Descripción | Rendimiento | Precio | Importe |
|---|---|---|---|---|---|
| MO.21 | h | Manijero/capataz SETCAA | 2.752 | 9.99 | 27.49 |
| MO.1 | h | Peón SETCAA | 27.528 | 7.28 | 200.40 |
|  |  | Total |  |  | 227.89 |

**SOGF16.A.2.15** ha Quema de residuos forestales densidad 15-25 ton/ha (10/01/2014)
Precio: 404.26
Quema de residuos forestales procedentes de tratamientos selvícolas ya apilados, con distancia entre pilas inferior o igual a 20 m.Con una carga de residuos por ha. entre 15 y 25 tn (estimación del residuo en verde)

| Código | Ud | Descripción | Rendimiento | Precio | Importe |
|---|---|---|---|---|---|
| MO.21 | h | Manijero/capataz SETCAA | 4.883 | 9.99 | 48.78 |
| MO.1 | h | Peón SETCAA | 48.83 | 7.28 | 355.48 |
|  |  | Total |  |  | 404.26 |

**SOGF16.A.2.16** ha Quema de residuos forestales densidad 25-35 ton/ha (10/01/2014)
Precio: 666.46
Quema de residuos forestales procedentes de tratamientos selvícolas ya apilados, con distancia entre pilas inferior o igual a 20 m.Con una carga de residuos por ha. entre 25 y 35 tn (estimación del residuo en verde)

| Código | Ud | Descripción | Rendimiento | Precio | Importe |
|---|---|---|---|---|---|
| MO.21 | h | Manijero/capataz SETCAA | 8.05 | 9.99 | 80.42 |
| MO.1 | h | Peón SETCAA | 80.5 | 7.28 | 586.04 |
|  |  | Total |  |  | 666.46 |

**SOGF16.A.2.17** ha Quema de residuos forestales densidad 35-50 ton/ha (10/01/2014)
Precio: 877.57
Quema de residuos forestales procedentes de tratamientos selvícolas ya apilados, con distancia entre pilas inferior o igual a 20 m.Con una carga de residuos por ha. entre 35 y 50 tn (estimación del residuo en verde)

| Código | Ud | Descripción | Rendimiento | Precio | Importe |
|---|---|---|---|---|---|
| MO.21 | h | Manijero/capataz SETCAA | 10.6 | 9.99 | 105.89 |
| MO.1 | h | Peón SETCAA | 106 | 7.28 | 771.68 |
|  |  | Total |  |  | 877.57 |

**SOGF16.A.2.18** ha Recogida, apilado de restos de corta densidad < 8 ton/ha, pte<30% (10/01/2014)
Precio: 127.42
Recogida, saca y apilado de 1 ha de residuos procedentes conjuntamente de rozas o desbroces, podas y/o claras o clareos, con densidad menor o igual a 8 tn/ha, distancia máxima de recogida de 30 m, y pendiente del terreno igual o inferior al 30%

| Código | Ud | Descripción | Rendimiento | Precio | Importe |
|---|---|---|---|---|---|
| MO.21 | h | Manijero/capataz SETCAA | 1.54 | 9.99 | 15.38 |
| MO.1 | h | Peón SETCAA | 15.39 | 7.28 | 112.04 |
|  |  | Total |  |  | 127.42 |

**SOGF16.A.2.19** ha Recogida, apilado de restos de corta densidad < 8 ton/ha, pte30-50% (10/01/2014)
Precio: 140.13
Recogida, saca y apilado de 1 ha de residuos procedentes conjuntamente de rozas o desbroces, podas y/o claras o clareos, con densidad menor o igual a 8 tn/ha, distancia máxima de recogida de 30 m, y pendiente del terreno comprendida entre el 30 y 50%

| Código | Ud | Descripción | Rendimiento | Precio | Importe |
|---|---|---|---|---|---|
| MO.21 | h | Manijero/capataz SETCAA | 1.69 | 9.99 | 16.88 |
| MO.1 | h | Peón SETCAA | 16.93 | 7.28 | 123.25 |
|  |  | Total |  |  | 140.13 |

**SOGF16.A.2.20** ha Recogida, apilado de restos de corta densidad 8-15 ton/ha, pte<30% (10/01/2014)
Precio: 280.05
Recogida, saca y apilado de 1 ha de residuos procedentes conjuntamente de rozas o desbroces, podas y/o claras o clareos, con densidad entre 8-15 tn/ha, distancia máxima de recogida de 30 m, y pendiente del terreno igual o inferior al 30%

| Código | Ud | Descripción | Rendimiento | Precio | Importe |
|---|---|---|---|---|---|
| MO.21 | h | Manijero/capataz SETCAA | 3.38 | 9.99 | 33.77 |
| MO.1 | h | Peón SETCAA | 33.83 | 7.28 | 246.28 |
|  |  | Total |  |  | 280.05 |

**SOGF16.A.2.21** ha Recogida, apilado de restos de corta densidad 8-15 ton/ha,pte30-50% (10/01/2014)
Precio: 308.05
Recogida, saca y apilado de 1 ha de residuos procedentes conjuntamente de rozas o desbroces, podas y/o claras o clareos, con densidad entre 8-15 tn/ha, distancia máxima de recogida de 30 m, y pendiente del terreno entre el 30 y 50%

| Código | Ud | Descripción | Rendimiento | Precio | Importe |
|---|---|---|---|---|---|
| MO.21 | h | Manijero/capataz SETCAA | 3.72 | 9.99 | 37.16 |
| MO.1 | h | Peón SETCAA | 37.21 | 7.28 | 270.89 |
|  |  | Total |  |  | 308.05 |

**SOGF16.A.2.22** ha Recogida, apilado de restos de corta densidad 15-25 ton/ha, pte<30% (10/01/2014)
Precio: 297.21
Recogida, saca y apilado de 1 ha de residuos procedentes conjuntamente de rozas o desbroces, podas y/o claras o clareos, con densidad entre 15-25 tn/ha, distancia máxima de recogida de 30 m, y pendiente del terreno igual o inferior al 30%

| Código | Ud | Descripción | Rendimiento | Precio | Importe |
|---|---|---|---|---|---|
| MO.21 | h | Manijero/capataz SETCAA | 3.59 | 9.99 | 35.86 |
| MO.1 | h | Peón SETCAA | 35.9 | 7.28 | 261.35 |
|  |  | Total |  |  | 297.21 |

**SOGF16.A.2.23** ha Recogida, apilado de restos de corta densidad 15-25 ton/ha,pte30-50% (10/01/2014)
Precio: 401.28
Recogida, saca y apilado de 1 ha de residuos procedentes conjuntamente de rozas o desbroces, podas y/o claras o clareos, con densidad entre 15-25 tn/ha, distancia máxima de recogida de 30 m, y pendiente del terreno entre el 30 y 50%

| Código | Ud | Descripción | Rendimiento | Precio | Importe |
|---|---|---|---|---|---|
| MO.21 | h | Manijero/capataz SETCAA | 4.84 | 9.99 | 48.35 |
| MO.1 | h | Peón SETCAA | 48.48 | 7.28 | 352.93 |
|  |  | Total |  |  | 401.28 |

**SOGF16.A.2.24** ha Recogida, apilado de restos de corta densidad 25-35 ton/ha,pte<30% (10/01/2014)
Precio: 411.39
Recogida, saca y apilado de 1 ha de residuos procedentes conjuntamente de rozas o desbroces, podas y/o claras o clareos, con densidad entre 25-35 tn/ha, distancia máxima de recogida de 30 m, y pendiente del terreno igual o inferior al 30%

| Código | Ud | Descripción | Rendimiento | Precio | Importe |
|---|---|---|---|---|---|
| MO.21 | h | Manijero/capataz SETCAA | 4.97 | 9.99 | 49.65 |
| MO.1 | h | Peón SETCAA | 49.69 | 7.28 | 361.74 |
|  |  | Total |  |  | 411.39 |

**SOGF16.A.2.25** ha Recogida, apilado de restos de corta densidad 25-35 ton/ha,pte30-50% (10/01/2014)
Precio: 477.3
Recogida, saca y apilado de 1 ha de residuos procedentes conjuntamente de rozas o desbroces, podas y/o claras o clareos, con densidad entre 25-35 tn/ha, distancia máxima de recogida de 30 m, y pendiente del terreno entre el 30 y 50%

| Código | Ud | Descripción | Rendimiento | Precio | Importe |
|---|---|---|---|---|---|
| MO.21 | h | Manijero/capataz SETCAA | 5.76 | 9.99 | 57.54 |
| MO.1 | h | Peón SETCAA | 57.66 | 7.28 | 419.76 |
|  |  | Total |  |  | 477.3 |

**SOGF16.A.2.26** ha Recogida, apilado de restos de corta densidad 35-50 ton/ha,pte<30% (10/01/2014)
Precio: 578.92
Recogida, saca y apilado de 1 ha de residuos procedentes conjuntamente de rozas o desbroces, podas y/o claras o clareos, con densidad entre 35-50 tn/ha, distancia máxima de recogida de 30 m, y pendiente del terreno igual o inferior al 30%

| Código | Ud | Descripción | Rendimiento | Precio | Importe |
|---|---|---|---|---|---|
| MO.21 | h | Manijero/capataz SETCAA | 6.99 | 9.99 | 69.83 |
| MO.1 | h | Peón SETCAA | 69.93 | 7.28 | 509.09 |
|  |  | Total |  |  | 578.92 |

**SOGF16.A.2.27** ha Recogida, apilado de restos de corta densidad 35-50 ton/ha,pte30-50% (10/01/2014)
Precio: 636.8
Recogida, saca y apilado de 1 ha de residuos procedentes conjuntamente de rozas o desbroces, podas y/o claras o clareos, con densidad entre 35-50 tn/ha, distancia máxima de recogida de 30 m, y pendiente del terreno entre el 30 y 50%

| Código | Ud | Descripción | Rendimiento | Precio | Importe |
|---|---|---|---|---|---|
| MO.21 | h | Manijero/capataz SETCAA | 7.69 | 9.99 | 76.82 |
| MO.1 | h | Peón SETCAA | 76.92 | 7.28 | 559.98 |
|  |  | Total |  |  | 636.8 |

**SOGF16.A.2.28** ha Sollamado de restos gruesos densidad <8 ton/ha (10/01/2014)
Precio: 48.23
Sollamado de la corteza de residuos forestales gruesos procedentes de tratamientos selvícolas (claras y podas) ya apilados, con una carga de residuos por ha. menor o igual a 8 tn.(estimación del residuo en verde). Incluye el sollamado de todos los restos gruesos generados procedentes de podas y cortas.

| Código | Ud | Descripción | Rendimiento | Precio | Importe |
|---|---|---|---|---|---|
| MO.21 | h | Manijero/capataz SETCAA | 0.583 | 9.99 | 5.82 |
| MO.1 | h | Peón SETCAA | 5.826 | 7.28 | 42.41 |
|  |  | Total |  |  | 48.23 |

**SOGF16.A.2.29** ha Sollamado de restos gruesos densidad 8-15 ton/ha (10/01/2014)
Precio: 113.72
Sollamado de la corteza de residuos forestales gruesos procedentes de tratamientos selvícolas (claras y podas) ya apilados, con una carga de residuos por ha. entre 8 - 15 tn/ha.(estimación del residuo en verde). Incluye el sollamado de todos los restos gruesos generados procedentes de podas y cortas.

| Código | Ud | Descripción | Rendimiento | Precio | Importe |
|---|---|---|---|---|---|
| MO.21 | h | Manijero/capataz SETCAA | 1.37 | 9.99 | 13.69 |
| MO.1 | h | Peón SETCAA | 13.74 | 7.28 | 100.03 |
|  |  | Total |  |  | 113.72 |

**SOGF16.A.2.30** ha Sollamado de restos gruesos densidad 15-25 ton/ha (10/01/2014)
Precio: 200.65
Sollamado de la corteza de residuos forestales gruesos procedentes de tratamientos selvícolas (claras y podas) ya apilados, con una carga de residuos por ha. entre 15 - 25 tn/ha.(estimación del residuo en verde). Incluye el sollamado de todos los restos gruesos generados procedentes de podas y cortas.

| Código | Ud | Descripción | Rendimiento | Precio | Importe |
|---|---|---|---|---|---|
| MO.21 | h | Manijero/capataz SETCAA | 2.42 | 9.99 | 24.18 |
| MO.1 | h | Peón SETCAA | 24.24 | 7.28 | 176.47 |
|  |  | Total |  |  | 200.65 |

**SOGF16.A.2.31** ha Sollamado de restos gruesos densidad 25-35 ton/ha (10/01/2014)
Precio: 329.04
Sollamado de la corteza de residuos forestales gruesos procedentes de tratamientos selvícolas (claras y podas) ya apilados, con una carga de residuos por ha. entre 25 - 35 tn/ha.(estimación del residuo en verde). Incluye el sollamado de todos los restos gruesos generados procedentes de podas y cortas.

| Código | Ud | Descripción | Rendimiento | Precio | Importe |
|---|---|---|---|---|---|
| MO.21 | h | Manijero/capataz SETCAA | 3.97 | 9.99 | 39.66 |
| MO.1 | h | Peón SETCAA | 39.75 | 7.28 | 289.38 |
|  |  | Total |  |  | 329.04 |

**SOGF16.A.2.32** ha Sollamado de restos gruesos densidad 35-50 ton/ha (10/01/2014)
Precio: 431.02
Sollamado de la corteza de residuos forestales gruesos procedentes de tratamientos selvícolas (claras y podas) ya apilados, con una carga de residuos por ha. entre 35 - 50 tn/ha.(estimación del residuo en verde). Incluye el sollamado de todos los restos gruesos generados procedentes de podas y cortas.

| Código | Ud | Descripción | Rendimiento | Precio | Importe |
|---|---|---|---|---|---|
| MO.21 | h | Manijero/capataz SETCAA | 5.2 | 9.99 | 51.95 |
| MO.1 | h | Peón SETCAA | 52.07 | 7.28 | 379.07 |
|  |  | Total |  |  | 431.02 |

**SOGF16.A.2.33** ha Trituracion restos desbrozadora cadenas/martillos densidad variable
Precio: 291.83
Trituración de residuos procedentes de cortas y matorral en pie mediante tractor de cadena 71-100 Cv (D4) y desbrozadora de martillos. El número de operaciones será el necesario para conseguir un tamaño final de los residuos como máximo de 20 cm

| Código | Ud | Descripción | Rendimiento | Precio | Importe |
|---|---|---|---|---|---|
| MA.52 | h | Tractor cadenas (71/100 cv) D-4 | 4.5 | 55.46 | 249.57 |
| MA.20 | h | Desbrozadora de martillos | 4.5 | 9.39 | 42.26 |
|  |  | Total |  |  | 291.83 |

**SOGF16.A.2.34** ha Trituracion restos desbrozadora cadenas/martillos densidad variable. Con apoyo manual
Precio: 463.26
Trituración de residuos procedentes de cortas y matorral en pie mediante tractor de cadena 71-100 Cv (D4) y desbrozadora de martillos, se incluye el apoyo de peones especializados para los remates. El número de operaciones será el necesario para conseguir un tamaño final de los residuos como máximo de 20 cm.

| Código | Ud | Descripción | Rendimiento | Precio | Importe |
|---|---|---|---|---|---|
| MO.1 | h | Peón SETCAA | 14 | 7.28 | 101.92 |
| MO.21 | h | Manijero/capataz SETCAA | 1.4 | 9.99 | 13.99 |
| MA.33 | h | Motodesbrozadora de disco s/MO | 10 | 4.42 | 44.20 |
| MA.52 | h | Tractor cadenas (71/100 cv) D-4 | 4.5 | 55.46 | 249.57 |
| MA.35 | h | Motosierra sin mano de obra | 4 | 2.83 | 11.32 |
| MA.20 | h | Desbrozadora de martillos | 4.5 | 9.39 | 42.26 |
|  |  | Total |  |  | 463.26 |

**SOGF16.A.2.35** ha Trituracion restos desbrozadora cadenas/martillos densidad <8 ton/ha
Precio: 303.92
Trituración de residuos acordonados procedentes de podas y clareos con un volumen de restos inferior a 8 ton/ha y una pendiente inferior al 30%. La sección de los cordones permitirá el tránsito del tractor por encima de él sin operaciones previas. El número de operaciones será el necesario para conseguir un tamaño final de los residuos como máximo de 20 cm, incluyendo un reacordonado de los restos

| Código | Ud | Descripción | Rendimiento | Precio | Importe |
|---|---|---|---|---|---|
| MO.1 | h | Peón SETCAA | 4.14 | 7.28 | 30.14 |
| MO.21 | h | Manijero/capataz SETCAA | 0.41 | 9.99 | 4.10 |
| MA.52 | h | Tractor cadenas (71/100 cv) D-4 | 4.14 | 55.46 | 229.60 |
| MA.19 | h | Desbrozadora de cadenas | 4.14 | 9.68 | 40.08 |
|  |  | Total |  |  | 303.92 |

**SOGF16.A.2.36** ha Trituracion restos desbrozadora cadenas/martillos, densidad 8-15ton/ha
Precio: 425.82
Trituración de residuos acordonados procedentes de podas y clareos con un volumen de restos comprendidos entre 8 y 15 ton/ha y una pendiente inferior al 30%. La sección de los cordones permitirá el tránsito del tractor por encima de él sin operaciones previas. El número de operaciones será el necesario para conseguir un tamaño final de los residuos como máximo de 20 cm, incluyendo un reacordonado de los restos

| Código | Ud | Descripción | Rendimiento | Precio | Importe |
|---|---|---|---|---|---|
| MO.1 | h | Peón SETCAA | 5.8 | 7.28 | 42.22 |
| MO.21 | h | Manijero/capataz SETCAA | 0.58 | 9.99 | 5.79 |
| MA.52 | h | Tractor cadenas (71/100 cv) D-4 | 5.8 | 55.46 | 321.67 |
| MA.19 | h | Desbrozadora de cadenas | 5.8 | 9.68 | 56.14 |
|  |  | Total |  |  | 425.82 |

**SOGF16.A.2.37** ha Trituracion restos desbrozadora cadenas/martillos densidad 15-25 ton/ha
Precio: 543.29
Trituración de residuos acordonados procedentes de podas y clareos con un volumen de restos comprendidos entre 15-25 ton/ha y una pendiente inferior al 30%. La sección de los cordones permitirá el tránsito del tractor por encima de él sin operaciones previas. El número de operaciones será el necesario para conseguir un tamaño final de los residuos como máximo de 20 cm, incluyendo un reacordonado de los restos

| Código | Ud | Descripción | Rendimiento | Precio | Importe |
|---|---|---|---|---|---|
| MO.1 | h | Peón SETCAA | 7.4 | 7.28 | 53.87 |
| MO.21 | h | Manijero/capataz SETCAA | 0.74 | 9.99 | 7.39 |
| MA.52 | h | Tractor cadenas (71/100 cv) D-4 | 7.4 | 55.46 | 410.40 |
| MA.19 | h | Desbrozadora de cadenas | 7.4 | 9.68 | 71.63 |
|  |  | Total |  |  | 543.29 |

**SOGF16.A.2.38** ha Trituracion restos desbrozadora cadenas/martillos densidad 25-35 ton/ha
Precio: 665.94
Trituración de residuos acordonados procedentes de podas y clareos con un volumen de restos comprendidos entre 25 y 35 ton/ha en una pendiente inferior al 30%. La sección de los cordones permitirá el tránsito del tractor por encima de él sin operaciones previas. El número de operaciones será el necesario para conseguir un tamaño final de los residuos como máximo de 20 cm, incluyendo un reacordonado de los restos

| Código | Ud | Descripción | Rendimiento | Precio | Importe |
|---|---|---|---|---|---|
| MO.1 | h | Peón SETCAA | 9.07 | 7.28 | 66.03 |
| MO.21 | h | Manijero/capataz SETCAA | 0.91 | 9.99 | 9.09 |
| MA.52 | h | Tractor cadenas (71/100 cv) D-4 | 9.07 | 55.46 | 503.02 |
| MA.19 | h | Desbrozadora de cadenas | 9.07 | 9.68 | 87.80 |
|  |  | Total |  |  | 665.94 |

**SOGF16.A.2.39** ha Trituracion restos desbrozadora cadenas/martillos densidad 35-50 ton/ha
Precio: 811.96
Trituración de residuos acordonados procedentes de podas y clareos con un volumen de restos comprendidos entre 35 y 50 ton/ha en una pendiente inferior al 30%. La sección de los cordones permitirá el tránsito del tractor por encima de él sin operaciones previas. El número de operaciones será el necesario para conseguir un tamaño final de los residuos como máximo de 20 cm, incluyendo un reacordonado de los restos

| Código | Ud | Descripción | Rendimiento | Precio | Importe |
|---|---|---|---|---|---|
| MO.1 | h | Peón SETCAA | 11.06 | 7.28 | 80.52 |
| MO.21 | h | Manijero/capataz SETCAA | 1.1 | 9.99 | 10.99 |
| MA.52 | h | Tractor cadenas (71/100 cv) D-4 | 11.06 | 55.46 | 613.39 |
| MA.19 | h | Desbrozadora de cadenas | 11.06 | 9.68 | 107.06 |
|  |  | Total |  |  | 811.96 |

**SOGF16.A.2.46** ud Trituracion restos desbrozadora cadena/martillos, sobre cordón. Altura media< 2 m
Precio: 0.96
Trituración de residuos acordonados con una altura inferior a 2 metros. El número de operaciones será el necesario para conseguir un tamaño final de los residuos como máximo de 20 cm, incluyendo un reacordonado de los restos.

| Código | Ud | Descripción | Rendimiento | Precio | Importe |
|---|---|---|---|---|---|
| MO.1 | h | Peón SETCAA | 0.02 | 7.28 | 0.15 |
| MO.21 | h | Manijero/capataz SETCAA | 0.002 | 9.99 | 0.02 |
| MA.52 | h | Tractor cadenas (71/100 cv) D-4 | 0.012 | 55.46 | 0.67 |
| MA.19 | h | Desbrozadora de cadenas | 0.012 | 9.68 | 0.12 |
|  |  | Total |  |  | 0.96 |

**SOGF16.A.2.40** ud Trituracion restos desbrozadora cadena/martillos, sobre cordón. Altura media >= 2 m.
Precio: 1.55
Trituración de residuos acordonados con una altura igual o superior a 2 metros. El número de operaciones será el necesario para conseguir un tamaño final de los residuos como máximo de 20 cm, incluyendo un reacordonado de los restos.

| Código | Ud | Descripción | Rendimiento | Precio | Importe |
|---|---|---|---|---|---|
| MO.1 | h | Peón SETCAA | 0.03 | 7.28 | 0.22 |
| MO.21 | h | Manijero/capataz SETCAA | 0.003 | 9.99 | 0.03 |
| MA.52 | h | Tractor cadenas (71/100 cv) D-4 | 0.02 | 55.46 | 1.11 |
| MA.19 | h | Desbrozadora de cadenas | 0.02 | 9.68 | 0.19 |
|  |  | Total |  |  | 1.55 |

**SOGF16.A.2.41** ha Trituracion restos motodesbrozadora densidad <8 ton/ha
Precio: 207.34
Trituración manual con motodesbrozadora con cuchilla trituradora de residuos 3-6cm diámetro procedentes de podas y clareos con un volumen de restos menor de 8 ton/ha y una pendiente inferior al 50%.

| Código | Ud | Descripción | Rendimiento | Precio | Importe |
|---|---|---|---|---|---|
| MO.2 | h | Peón especializado SETCAA | 16 | 7.54 | 120.64 |
| MO.21 | h | Manijero/capataz SETCAA | 1.6 | 9.99 | 15.98 |
| MA.33 | h | Motodesbrozadora de disco s/MO | 16 | 4.42 | 70.72 |
|  |  | Total |  |  | 207.34 |

**SOGF16.A.2.42** ha Trituracion restos motodesbrozadora densidad 8-15 ton/ha
Precio: 492.44
Trituración manual con motodesbrozadora con cuchilla trituradora de residuos 3-6cm diámetro procedentes de podas y clareos con un volumen de restos comprendidos entre 8 y 15 ton/ha y una pendiente inferior al 50%.

| Código | Ud | Descripción | Rendimiento | Precio | Importe |
|---|---|---|---|---|---|
| MO.2 | h | Peón especializado SETCAA | 38 | 7.54 | 286.52 |
| MO.21 | h | Manijero/capataz SETCAA | 3.8 | 9.99 | 37.96 |
| MA.33 | h | Motodesbrozadora de disco s/MO | 38 | 4.42 | 167.96 |
|  |  | Total |  |  | 492.44 |

**SOGF16.A.2.43** ha Trituracion restos motodesbrozadora densidad 15-25 ton/ha
Precio: 664.8
Trituración manual con motodesbrozadora con cuchilla trituradora de residuos 3-6cm diámetro procedentes de podas y clareos con un volumen de restos comprendidos entre 15 y 25 ton/ha y una pendiente inferior al 50%.

| Código | Ud | Descripción | Rendimiento | Precio | Importe |
|---|---|---|---|---|---|
| MO.2 | h | Peón especializado SETCAA | 51.3 | 7.54 | 386.80 |
| MO.21 | h | Manijero/capataz SETCAA | 5.13 | 9.99 | 51.25 |
| MA.33 | h | Motodesbrozadora de disco s/MO | 51.3 | 4.42 | 226.75 |
|  |  | Total |  |  | 664.8 |

**SOGF16.A.2.44** ha Trituracion restos motodesbrozadora densidad 25-35 ton/ha
Precio: 915.48
Trituración manual con motodesbrozadora con cuchilla trituradora de residuos 3-6cm diámetro procedentes de podas y clareos con un volumen de restos comprendidos entre 25 y 35 ton/ha y una pendiente inferior al 50%.

| Código | Ud | Descripción | Rendimiento | Precio | Importe |
|---|---|---|---|---|---|
| MO.2 | h | Peón especializado SETCAA | 70.38 | 7.54 | 530.67 |
| MO.21 | h | Manijero/capataz SETCAA | 7.38 | 9.99 | 73.73 |
| MA.33 | h | Motodesbrozadora de disco s/MO | 70.38 | 4.42 | 311.08 |
|  |  | Total |  |  | 915.48 |

**SOGF16.A.2.45** ha Trituracion restos motodesbrozadora densidad 35-50 ton/ha
Precio: 1231.11
Trituración manual con motodesbrozadora con cuchilla trituradora de residuos 3-6cm diámetro procedentes de podas y clareos con un volumen de restos comprendidos entre 35 y 50 ton/ha y una pendiente inferior al 50%.

| Código | Ud | Descripción | Rendimiento | Precio | Importe |
|---|---|---|---|---|---|
| MO.2 | h | Peón especializado SETCAA | 95 | 7.54 | 716.30 |
| MO.21 | h | Manijero/capataz SETCAA | 9.5 | 9.99 | 94.91 |
| MA.33 | h | Motodesbrozadora de disco s/MO | 95 | 4.42 | 419.90 |
|  |  | Total |  |  | 1231.11 |

#### A.3 PODAS

**SOGF16.A.3.01** ud Corta de ramas bajas o realce < 1metro (10/01/2014)
Precio: 0.23
Corta de ramas bajas de árboles o realce, hasta una altura de 1m del suelo, con altura máxima del árbolado de 2m. Realizado integramente con herramientas manuales

| Código | Ud | Descripción | Rendimiento | Precio | Importe |
|---|---|---|---|---|---|
| MO.2 | h | Peón especializado SETCAA | 0.027 | 7.54 | 0.20 |
| MO.21 | h | Manijero/capataz SETCAA | 0.003 | 9.99 | 0.03 |
|  |  | Total |  |  | 0.23 |

**SOGF16.A.3.02** ud Poda arbol ramif. monopod.<2 m altura, rec. <1m, ramas <3cm (10/01/2014)
Precio: 0.23
Poda con herramientas manuales hasta una altura máxima de 2 m en arbolado con ramificación monopódica, con recorrido de poda menor o igual a 1 m, y ramas con diámetro inferior a 3 cm.

| Código | Ud | Descripción | Rendimiento | Precio | Importe |
|---|---|---|---|---|---|
| MO.21 | h | Manijero/capataz SETCAA | 0.003 | 9.99 | 0.03 |
| MO.2 | h | Peón especializado SETCAA | 0.027 | 7.54 | 0.20 |
|  |  | Total |  |  | 0.23 |

**SOGF16.A.3.03** ud Poda arbol ramif. monopod.<2 m altura, recorrido > 1m,ramas>3cm
Precio: 0.4
Poda mecanizada hasta una altura máxima de 2 m en arbolado con ramificación monopódica, con recorrido de poda superior a 1 m , y ramas con diámetro superior a 3 cm.

| Código | Ud | Descripción | Rendimiento | Precio | Importe |
|---|---|---|---|---|---|
| MO.21 | h | Manijero/capataz SETCAA | 0.003 | 9.99 | 0.03 |
| MO.2 | h | Peón especializado SETCAA | 0.036 | 7.54 | 0.27 |
| MA.35 | h | Motosierra sin mano de obra | 0.036 | 2.83 | 0.10 |
|  |  | Total |  |  | 0.4 |

**SOGF16.A.3.04** ud Poda arbol ramif. monopod.<3 m altura, recorrido < 1m,ramas>3cm
Precio: 0.46
Poda hasta una altura máxima de 3 m en arbolado con ramificación monopódica, con recorrido de poda menor o igual a 1 m , y ramas con diámetro superior a 3 cm.

| Código | Ud | Descripción | Rendimiento | Precio | Importe |
|---|---|---|---|---|---|
| MO.21 | h | Manijero/capataz SETCAA | 0.003 | 9.99 | 0.03 |
| MO.2 | h | Peón especializado SETCAA | 0.031 | 7.54 | 0.23 |
| MA.39 | h | Podadora s/MO | 0.031 | 6.34 | 0.20 |
|  |  | Total |  |  | 0.46 |

**SOGF16.A.3.05** ud Poda arbol ramif. monopod.<3 m altura, recorrido < 2m,ramas>3cm
Precio: 0.57
Poda hasta una altura máxima de 3 m en arbolado con ramificación monopódica, con recorrido de poda menor o igual a 2 m , y ramas con diámetro superior a 3 cm.

| Código | Ud | Descripción | Rendimiento | Precio | Importe |
|---|---|---|---|---|---|
| MO.21 | h | Manijero/capataz SETCAA | 0.004 | 9.99 | 0.04 |
| MO.2 | h | Peón especializado SETCAA | 0.044 | 7.54 | 0.33 |
| MA.35 | h | Motosierra sin mano de obra | 0.022 | 2.83 | 0.06 |
| MA.39 | h | Podadora s/MO | 0.022 | 6.34 | 0.14 |
|  |  | Total |  |  | 0.57 |

**SOGF16.A.3.06** ud Poda arbol ramif. monopod.<3 m.altura, recorrido >2m, ramas>3cm
Precio: 0.84
Poda hasta una altura máxima de 3 m en arbolado con ramificación monopódica, con recorrido de poda mayor de 2 m , y ramas con diámetro superior a 3 cm.

| Código | Ud | Descripción | Rendimiento | Precio | Importe |
|---|---|---|---|---|---|
| MO.21 | h | Manijero/capataz SETCAA | 0.006 | 9.99 | 0.06 |
| MO.2 | h | Peón especializado SETCAA | 0.065 | 7.54 | 0.49 |
| MA.35 | h | Motosierra sin mano de obra | 0.033 | 2.83 | 0.09 |
| MA.39 | h | Podadora s/MO | 0.032 | 6.34 | 0.20 |
|  |  | Total |  |  | 0.84 |

**SOGF16.A.3.07** ud Poda arbol ramif. monopod.<5 m altura, recorrido <2m,ramas<6cm
Precio: 0.89
Poda hasta una altura máxima de 5 m. en arbolado con ramificación monopódica, con recorrido de poda menor o igual a 2 m, diámetro de ramas inferior a 6 cm.

| Código | Ud | Descripción | Rendimiento | Precio | Importe |
|---|---|---|---|---|---|
| MA.39 | h | Podadora s/MO | 0.06 | 6.34 | 0.38 |
| MO.21 | h | Manijero/capataz SETCAA | 0.006 | 9.99 | 0.06 |
| MO.2 | h | Peón especializado SETCAA | 0.06 | 7.54 | 0.45 |
|  |  | Total |  |  | 0.89 |

**SOGF16.A.3.08** ud Poda arbol ramif. monopod.<5 m altura, recorrido <2m,ramas>6cm
Precio: 1.47
Poda hasta una altura máxima de 5 m en arbolado con ramificación monopódica, con recorrido de poda menor de 2 m , y ramas con diámetro superior a 6 cm.

| Código | Ud | Descripción | Rendimiento | Precio | Importe |
|---|---|---|---|---|---|
| MO.2 | h | Peón especializado SETCAA | 0.099 | 7.54 | 0.75 |
| MA.39 | h | Podadora s/MO | 0.099 | 6.34 | 0.63 |
| MO.21 | h | Manijero/capataz SETCAA | 0.009 | 9.99 | 0.09 |
|  |  | Total |  |  | 1.47 |

**SOGF16.A.3.09** ud Poda arbol ramif.monopod.<5 m altura,recorrido >2m, ramas<6cm
Precio: 1.24
Poda hasta una altura máxima de 5 m. en arbolado con ramificación monopódica, con recorrido de poda mayor a 2 m, diámetro de ramas inferior a 6 cm.

| Código | Ud | Descripción | Rendimiento | Precio | Importe |
|---|---|---|---|---|---|
| MA.39 | h | Podadora s/MO | 0.084 | 6.34 | 0.53 |
| MO.21 | h | Manijero/capataz SETCAA | 0.008 | 9.99 | 0.08 |
| MO.2 | h | Peón especializado SETCAA | 0.084 | 7.54 | 0.63 |
|  |  | Total |  |  | 1.24 |

**SOGF16.A.3.10** ud Poda arbol ramif.monopod.<5m altura, recorrido >2m, ramas>6cm
Precio: 1.99
Poda hasta una altura máxima de 5 m. en arbolado con ramificación monopódica, con recorrido de poda mayor a 2 m, diámetro de ramas superior a 6 cm.

| Código | Ud | Descripción | Rendimiento | Precio | Importe |
|---|---|---|---|---|---|
| MA.39 | h | Podadora s/MO | 0.134 | 6.34 | 0.85 |
| MO.21 | h | Manijero/capataz SETCAA | 0.013 | 9.99 | 0.13 |
| MO.2 | h | Peón especializado SETCAA | 0.134 | 7.54 | 1.01 |
|  |  | Total |  |  | 1.99 |

**SOGF16.A.3.11** ud Poda arboles grandes dimensiones
Precio: 24.11
Poda en altura de árboles de grandes dimensiones en los que es necesario un camión con cesta y cabestrante.

| Código | Ud | Descripción | Rendimiento | Precio | Importe |
|---|---|---|---|---|---|
| MO.2 | h | Peón especializado SETCAA | 0.35 | 7.54 | 2.64 |
| MA.39 | h | Podadora s/MO | 0.35 | 6.34 | 2.22 |
| MA.13 | h | Camión con cesta 15 m altura y cabestrante | 0.35 | 55 | 19.25 |
|  |  | Total |  |  | 24.11 |

**SOGF16.A.3.12** ud Poda de arbolado adulto de quercineas con copa <36m2
Precio: 5.62
Podas de encinas, alcornoques o arboles de porte similar en terrenos adehesados o similares, cuya proyección de copa igual o inferior de 36 m².

| Código | Ud | Descripción | Rendimiento | Precio | Importe |
|---|---|---|---|---|---|
| MO.21 | h | Manijero/capataz SETCAA | 0.05 | 9.99 | 0.50 |
| MO.2 | h | Peón especializado SETCAA | 0.29 | 7.54 | 2.19 |
| MO.1 | h | Peón SETCAA | 0.29 | 7.28 | 2.11 |
| MA.35 | h | Motosierra sin mano de obra | 0.29 | 2.83 | 0.82 |
|  |  | Total |  |  | 5.62 |

**SOGF16.A.3.13** ud Poda de arbolado adulto de quercineas con copa >36m2
Precio: 7.61
Podas de encinas, alcornoques o arboles de porte similar en terrenos adehesados o similares, cuya proyección de copa sea superior a 36 m².

| Código | Ud | Descripción | Rendimiento | Precio | Importe |
|---|---|---|---|---|---|
| MO.1 | h | Peón SETCAA | 0.387 | 7.28 | 2.82 |
| MO.21 | h | Manijero/capataz SETCAA | 0.077 | 9.99 | 0.77 |
| MO.2 | h | Peón especializado SETCAA | 0.387 | 7.54 | 2.92 |
| MA.35 | h | Motosierra sin mano de obra | 0.387 | 2.83 | 1.10 |
|  |  | Total |  |  | 7.61 |

**SOGF16.A.3.19** ud Poda de formacion de Quercus diam. =<10 cms altura del pecho (1,30 m.)
Precio: 0.12
Poda de formación de pies jóvenes de especies del género Quercus de diámetro igual inferior a 10 cm. a la altura del pecho realizada mediante herramientas manuales o motosierra,según se requiera, que incluye la corta de ramas bajas y la corta de ramas en altura para evitar formación de la cruz.

| Código | Ud | Descripción | Rendimiento | Precio | Importe |
|---|---|---|---|---|---|
| MO.2 | h | Peón especializado SETCAA | 0.011 | 7.54 | 0.08 |
| MA.35 | h | Motosierra sin mano de obra | 0.011 | 2.83 | 0.03 |
| MO.21 | h | Manijero/capataz SETCAA | 0.001 | 9.99 | 0.01 |
|  |  | Total |  |  | 0.12 |

**SOGF16.A.3.20** ud Poda de formacion de Quercus diam. 10-15 cms altura del pecho (1,30 m.)
Precio: 0.57
Poda de formación de pies jóvenes de especies del género Quercus de diámetro igual entre 10-15 cm. a la altura del pecho realizada mediante herramientas manuales o motosierra,según se requiera, que incluye la corta de ramas bajas y la corta de ramas en altura para evitar formación de la cruz.

| Código | Ud | Descripción | Rendimiento | Precio | Importe |
|---|---|---|---|---|---|
| MO.2 | h | Peón especializado SETCAA | 0.05 | 7.54 | 0.38 |
| MA.35 | h | Motosierra sin mano de obra | 0.05 | 2.83 | 0.14 |
| MO.21 | h | Manijero/capataz SETCAA | 0.005 | 9.99 | 0.05 |
|  |  | Total |  |  | 0.57 |

**SOGF16.A.3.21** ud Poda de formacion de Quercus diam. >15 cms altura del pecho (1,30 m.)
Precio: 0.92
Poda de formación de pies jóvenes de especies del género Quercus de diámetro igual superior a 15 cm. a la altura del pecho realizada mediante herramientas manuales o motosierra,según se requiera, que incluye la corta de ramas bajas y la corta de ramas en altura para evitar formación de la cruz.

| Código | Ud | Descripción | Rendimiento | Precio | Importe |
|---|---|---|---|---|---|
| MO.21 | h | Manijero/capataz SETCAA | 0.008 | 9.99 | 0.08 |
| MA.35 | h | Motosierra sin mano de obra | 0.075 | 2.83 | 0.21 |
| MO.2 | h | Peón especializado SETCAA | 0.08 | 7.54 | 0.60 |
| MA.39 | h | Podadora s/MO | 0.005 | 6.34 | 0.03 |
|  |  | Total |  |  | 0.92 |

**SOGF16.A.3.14** ud Poda de formacion Quercus < 2 metros altura
Precio: 0.39
Poda de formación de pies jóvenes de especies del género Quercus (altura del arbolado inferior a 2m.) realizada mediante herramientas manuales o motosierra,según se requiera, que incluye la corta de ramas bajas y la corta de ramas en altura para evitar formación de la cruz.

| Código | Ud | Descripción | Rendimiento | Precio | Importe |
|---|---|---|---|---|---|
| MO.21 | h | Manijero/capataz SETCAA | 0.003 | 9.99 | 0.03 |
| MA.35 | h | Motosierra sin mano de obra | 0.035 | 2.83 | 0.10 |
| MO.2 | h | Peón especializado SETCAA | 0.035 | 7.54 | 0.26 |
|  |  | Total |  |  | 0.39 |

**SOGF16.A.3.23** ud Poda de formacion Quercus < 2 metros altura inc. tronzado restos
Precio: 0.47
Poda de formación de pies jóvenes de especies del género Quercus (altura del arbolado inferior a 2m.) realizada mediante herramientas manuales o motosierra,según se requiera, que incluye la corta de ramas bajas y la corta de ramas en altura para evitar formación de la cruz, incluido el tronzado de restos

| Código | Ud | Descripción | Rendimiento | Precio | Importe |
|---|---|---|---|---|---|
| MO.21 | h | Manijero/capataz SETCAA | 0.004 | 9.99 | 0.04 |
| MA.35 | h | Motosierra sin mano de obra | 0.041 | 2.83 | 0.12 |
| MO.2 | h | Peón especializado SETCAA | 0.041 | 7.54 | 0.31 |
|  |  | Total |  |  | 0.47 |

**SOGF16.A.3.15** ud Poda de formacion Quercus 2 - 3,5 metros altura
Precio: 0.87
Poda de formación de pies jóvenes de especies del género Quercus (altura del arbolado de 2 a 3,5 metros) realizada mediante herramientas manuales, motosierra, pértiga o con corbillo (sierra manual con pértiga) según se requiera, que incluye la corta de ramas bajas y la corta de ramas en altura para evitar formación de la cruz.

| Código | Ud | Descripción | Rendimiento | Precio | Importe |
|---|---|---|---|---|---|
| MO.21 | h | Manijero/capataz SETCAA | 0.007 | 9.99 | 0.07 |
| MA.35 | h | Motosierra sin mano de obra | 0.05 | 2.83 | 0.14 |
| MO.2 | h | Peón especializado SETCAA | 0.07 | 7.54 | 0.53 |
| MA.39 | h | Podadora s/MO | 0.02 | 6.34 | 0.13 |
|  |  | Total |  |  | 0.87 |

**SOGF16.A.3.24** ud Poda de formacion Quercus 2 - 3,5 metros altura inc. tronzado restos
Precio: 1.03
Poda de formación de pies jóvenes de especies del género Quercus (altura del arbolado de 2 a 3,5 metros) realizada mediante herramientas manuales, motosierra, pértiga o con corbillo (sierra manual con pértiga) según se requiera, que incluye la corta de ramas bajas y la corta de ramas en altura para evitar formación de la cruz, incluido tronzado de restos.

| Código | Ud | Descripción | Rendimiento | Precio | Importe |
|---|---|---|---|---|---|
| MO.21 | h | Manijero/capataz SETCAA | 0.008 | 9.99 | 0.08 |
| MA.35 | h | Motosierra sin mano de obra | 0.059 | 2.83 | 0.17 |
| MO.2 | h | Peón especializado SETCAA | 0.083 | 7.54 | 0.63 |
| MA.39 | h | Podadora s/MO | 0.024 | 6.34 | 0.15 |
|  |  | Total |  |  | 1.03 |

**SOGF16.A.3.16** ud Poda de formacion Quercus >3,5 metros altura
Precio: 1
Poda de formación de pies jóvenes de especies del género Quercus (altura del arbolado mayor de 3,5 metros) realizada mediante herramientas manuales, motosierra, pértiga o con corbillo(sierra manual con pértiga) según se requiera, que incluye la corta de ramas bajas y la corta de ramas en altura para evitar formación de la cruz.

| Código | Ud | Descripción | Rendimiento | Precio | Importe |
|---|---|---|---|---|---|
| MO.21 | h | Manijero/capataz SETCAA | 0.01 | 9.99 | 0.10 |
| MA.35 | h | Motosierra sin mano de obra | 0.007 | 2.83 | 0.02 |
| MO.2 | h | Peón especializado SETCAA | 0.095 | 7.54 | 0.72 |
| MA.39 | h | Podadora s/MO | 0.025 | 6.34 | 0.16 |
|  |  | Total |  |  | 1 |

**SOGF16.A.3.22** ud Poda de formacion Quercus >3,5 metros altura inc. tronzado restos
Precio: 1.18
Poda de formación de pies jóvenes de especies del género Quercus (altura del arbolado mayor de 3,5 metros) realizada mediante herramientas manuales, motosierra, pértiga o con corbillo (sierra manual con pértiga) según se requiera, que incluye la corta de ramas bajas, la corta de ramas en altura para evitar formación de la cruz y el tronzado de restos gruesos a 50 cm

| Código | Ud | Descripción | Rendimiento | Precio | Importe |
|---|---|---|---|---|---|
| MO.21 | h | Manijero/capataz SETCAA | 0.01 | 9.99 | 0.10 |
| MA.35 | h | Motosierra sin mano de obra | 0.07 | 2.83 | 0.20 |
| MO.2 | h | Peón especializado SETCAA | 0.095 | 7.54 | 0.72 |
| MA.39 | h | Podadora s/MO | 0.025 | 6.34 | 0.16 |
|  |  | Total |  |  | 1.18 |

**SOGF16.A.3.17** ud Poda en altura de pino aislado, inc. quema de restos
Precio: 3.14
Poda en altura de pino en pies aislados, incluyendo la eliminación de los restos generados mediante quema

| Código | Ud | Descripción | Rendimiento | Precio | Importe |
|---|---|---|---|---|---|
| MO.21 | h | Manijero/capataz SETCAA | 0.005 | 9.99 | 0.05 |
| MO.2 | h | Peón especializado SETCAA | 0.057 | 7.54 | 0.43 |
| MA.35 | h | Motosierra sin mano de obra | 0.057 | 2.83 | 0.16 |
| MO.1 | h | Peón SETCAA | 0.3 | 7.28 | 2.18 |
| MA.39 | h | Podadora s/MO | 0.05 | 6.34 | 0.32 |
|  |  | Total |  |  | 3.14 |

**SOGF16.A.3.18** ud Poda de de formacion Quercus altura 4-8 metros plataforma elevadora (07/01/2015)
Precio: 1.47
Poda de encina, con altura de poda superior a 4 e inferior o igual a 8m (recorrido de poda de 2m). El trabajo se realizará desde una plataforma elevadora.

| Código | Ud | Descripción | Rendimiento | Precio | Importe |
|---|---|---|---|---|---|
| MO.2 | h | Peón especializado SETCAA | 0.02 | 7.54 | 0.15 |
| MA.38 | h | Plataforma elevadora | 0.02 | 20 | 0.40 |
| MA.59 | h | Tractor de gomas (101/150 cv) | 0.02 | 46.01 | 0.92 |
|  |  | Total |  |  | 1.47 |

#### A.4 GRADEOS
Eliminacion restos mediante gradeo sobre cordon < 2 metros

**SOGF16.A.4.01** ha Pase de grada con tractor agricola (un pase)
Precio: 65.79
Pase de grada pesada con tractor agrícola. El gradeo se aplicará únicamente a las zonas con mayor cobertura de matorral, hasta completar la hectárea realmente gradeada.

| Código | Ud | Descripción | Rendimiento | Precio | Importe |
|---|---|---|---|---|---|
| MA.25 | h | Grada de discos | 1.37 | 7.91 | 10.84 |
| MA.61 | h | Tractor gomas (101/150 cv) | 1.37 | 40.11 | 54.95 |
|  |  | Total |  |  | 65.79 |

**SOGF16.A.4.02** ha Pase de grada con tractor agricola (doble pase)
Precio: 105.64
Doble pase de grada con tractor agrícola. La grada pasará dos veces por la misma superficie, con el objetivo de dejar bien triturada y enterrada la materia vegetal.

| Código | Ud | Descripción | Rendimiento | Precio | Importe |
|---|---|---|---|---|---|
| MA.25 | h | Grada de discos | 2.2 | 7.91 | 17.40 |
| MA.61 | h | Tractor gomas (101/150 cv) | 2.2 | 40.11 | 88.24 |
|  |  | Total |  |  | 105.64 |

**SOGF16.A.4.03** ha Pase de grada con tractor de cadenas (un pase)
Precio: 134.39
Pase de grada con tractor de cadenas. El gradeo se aplicará únicamente a las zonas con mayor cobertura de matorral, hasta completar la hectárea realmente gradeada.

| Código | Ud | Descripción | Rendimiento | Precio | Importe |
|---|---|---|---|---|---|
| MA.25 | h | Grada de discos | 1.95 | 7.91 | 15.42 |
| MA.53 | h | Tractor cadenas (101/130 cv) D-5 | 1.95 | 61.01 | 118.97 |
|  |  | Total |  |  | 134.39 |

**SOGF16.A.4.04** ha Pase de grada con tractor de cadenas (doble pase)
Precio: 232.95
Doble pase de grada con tractor de cadenas. La grada pasará dos veces por la misma superficie, con el objetivo de dejar bien triturada y enterrada la materia vegetal.

| Código | Ud | Descripción | Rendimiento | Precio | Importe |
|---|---|---|---|---|---|
| MA.25 | h | Grada de discos | 3.38 | 7.91 | 26.74 |
| MA.53 | h | Tractor cadenas (101/130 cv) D-5 | 3.38 | 61.01 | 206.21 |
|  |  | Total |  |  | 232.95 |

**SOGF16.A.4.05** ha Pase de grada con tractor de cadenas (cuatro pases)
Precio: 342.34
Cuatro pases de grada con tractor de cadenas. La grada pasará cuatro veces por la misma superficie, con el objetivo de dejar bien triturada y enterrada la materia vegetal.

| Código | Ud | Descripción | Rendimiento | Precio | Importe |
|---|---|---|---|---|---|
| MA.56 | h | Tractor cadenas (171/190 cv) D-7 | 3.9 | 79.87 | 311.49 |
| MA.25 | h | Grada de discos | 3.9 | 7.91 | 30.85 |
|  |  | Total |  |  | 342.34 |

**SOGF16.A.4.06** ha Pase de grada con tractor de cadenas y pala frontal (doble pase)
Precio: 297.73
Doble pase de grada en calle de repoblación para su mantenimiento (eliminación del matorral entre líneas de plantación, respetando 1 metro de distancia con respecto del eje de la plantación) con tractor de cadenas de suficiente potencia y provisto de pala frontal para eliminación de la pedregosidad superficial y planeo de la superficie simultaneamente al gradeo. La grada pasará dos veces por la misma superficie, con el objetivo de dejar bien triturada y enterrada la materia vegetal. Medición por ha de repoblación

| Código | Ud | Descripción | Rendimiento | Precio | Importe |
|---|---|---|---|---|---|
| MA.53 | h | Tractor cadenas (101/130 cv) D-5 | 4.32 | 61.01 | 263.56 |
| MA.25 | h | Grada de discos | 4.32 | 7.91 | 34.17 |
|  |  | Total |  |  | 297.73 |

**SOGF16.A.4.07** ha Gradeo sobre cordon de restos, densidad<15 ton/ha, pte<15%
Precio: 232.7
Gradeo de eliminación de restos previamente acordonados en calles, procedentes de podas y apeos de arbolado,con densidad baja menor de 15 tn/ha (estimación prev ia del residuo en verde), en terrenos con pendiente menor del 15%, con las pasadas necesarias para la completa incorporación de los restos forestales al suelo.

| Código | Ud | Descripción | Rendimiento | Precio | Importe |
|---|---|---|---|---|---|
| MA.53 | h | Tractor cadenas (101/130 cv) D-5 | 3 | 61.01 | 183.03 |
| MO.1 | h | Peón SETCAA | 6 | 7.28 | 43.68 |
| MO.21 | h | Manijero/capataz SETCAA | 0.6 | 9.99 | 5.99 |
|  |  | Total |  |  | 232.7 |

**SOGF16.A.4.08** ha Gradeo sobre cordon de restos, densidad<15 ton/ha, pte>15%
Precio: 290.88
Gradeo de eliminación de restos previamente acordonados en calles, procedentes de podas y apeos de arbolado,con densidad baja menor de 15 tn/ha (estimación previa del residuo en verde), en terrenos con pendiente mayor del 15%, con las pasadas necesarias para la completa incorporación de los restos forestales al suelo.

| Código | Ud | Descripción | Rendimiento | Precio | Importe |
|---|---|---|---|---|---|
| MA.53 | h | Tractor cadenas (101/130 cv) D-5 | 3.75 | 61.01 | 228.79 |
| MO.1 | h | Peón SETCAA | 7.5 | 7.28 | 54.60 |
| MO.21 | h | Manijero/capataz SETCAA | 0.75 | 9.99 | 7.49 |
|  |  | Total |  |  | 290.88 |

**SOGF16.A.4.09** ud Gradeo sobre cordon de restos < 2 metros
Precio: 1.15
Gradeo de eliminación de restos previamente acordonados con una altura menor de 2 metros con las pasadas necesarias para la completa incorporación de los restos forestales al suelo.

| Código | Ud | Descripción | Rendimiento | Precio | Importe |
|---|---|---|---|---|---|
| MA.53 | h | Tractor cadenas (101/130 cv) D-5 | 0.016 | 61.01 | 0.98 |
| MO.1 | h | Peón SETCAA | 0.02 | 7.28 | 0.15 |
| MO.21 | h | Manijero/capataz SETCAA | 0.002 | 9.99 | 0.02 |
|  |  | Total |  |  | 1.15 |

#### A.5 CORTAFUEGOS

**SOGF16.A.5.01** ha Apertura mecanizada de cortafuegos < 1 m. altura de matorral
Precio: 479.22
Apertura mecanizada de cortafuegos mediante un doble pase con bulldozer y grada pesada en terrenos en que se pueda mecanizar, y/o roza al aire en aquellos tramos en los que no sea posible el gradeo, de diversa anchura y longitud,con matorral de altura inferior a 1 metro y sin destoconado del arbolado, incluyendo nivelación puntual del terreno y desplazamientos de rocas superficiales para facilitar posteriores labores de mantenimiento por simple gradeo. En cortafuegos que no se apoyen en caminos o líneas cortafuegos preexistentes se realizará además la apertura de línea decapada de 3m de ancho acondicionada para el tránsito de vehículos de extinción de incendios en pendientes inferiores al 25%

| Código | Ud | Descripción | Rendimiento | Precio | Importe |
|---|---|---|---|---|---|
| MA.56 | h | Tractor cadenas (171/190 cv) D-7 | 6 | 79.87 | 479.22 |
|  |  | Total |  |  | 479.22 |

**SOGF16.A.5.02** ha Apertura mecanizada de cortafuegos > 1 m. altura de matorral
Precio: 559.09
Apertura mecanizada de cortafuegos mediante un doble pase con bulldozer y grada pesada en terrenos en que se pueda mecanizar, y/o roza al aire en aquellos tramos en los que no sea posible el gradeo, de diversa anchura y longitud,con matorral de altura superior a 1 metro y sin destoconado del arbolado, incluyendo nivelación puntual del terreno y desplazamientos de rocas superficiales para facilitar posteriores labores de mantenimiento por simple gradeo. En cortafuegos que no se apoyen en caminos o líneas cortafuegos preexistentes se realizará además la apertura de línea decapada de 3m de ancho acondicionada para el tránsito de vehículos de extinción de incendios en pendientes inferiores al 25%

| Código | Ud | Descripción | Rendimiento | Precio | Importe |
|---|---|---|---|---|---|
| MA.56 | h | Tractor cadenas (171/190 cv) D-7 | 7 | 79.87 | 559.09 |
|  |  | Total |  |  | 559.09 |

**SOGF16.A.5.03** ha Apertura mecanizada de cortafuegos terrenos herbaceos
Precio: 265.75
Apertura necanizada de cortafuegos mediante un doble pase con bulldozer y grada en terrenos herbáceos con escaso matorral. Se realizará una apertura de línea decapada de 3 metros de ancho acondicionada para el tránsito de vehículos.

| Código | Ud | Descripción | Rendimiento | Precio | Importe |
|---|---|---|---|---|---|
| MA.53 | h | Tractor cadenas (101/130 cv) D-5 | 4.09 | 61.01 | 249.53 |
| MA.25 | h | Grada de discos | 2.05 | 7.91 | 16.22 |
|  |  | Total |  |  | 265.75 |

**SOGF16.A.5.04** ha Repaso y/o conservacion de cortafuegos con decapado
Precio: 279.55
Conservación de cortafuegos mediante decapado con tractor oruga de 131-160 CV, formación de caballón oblícuo cada 50 m y perfilado suave para la circulación de vehículos todoterreno.

| Código | Ud | Descripción | Rendimiento | Precio | Importe |
|---|---|---|---|---|---|
| MA.56 | h | Tractor cadenas (171/190 cv) D-7 | 3.5 | 79.87 | 279.55 |
|  |  | Total |  |  | 279.55 |

**SOGF16.A.5.05** ha Apertura y/o conservacion de contafuegos con decapado, inc. destoconado
Precio: 399.35
Apertura y/o conservación de cortafuegos, con tractor de oruga de 131-160 CV, incluido destoconado y formación de caballón oblícuo cada 50 m y perfilado suave para la circulación de vehículos todoterreno

| Código | Ud | Descripción | Rendimiento | Precio | Importe |
|---|---|---|---|---|---|
| MA.56 | h | Tractor cadenas (171/190 cv) D-7 | 5 | 79.87 | 399.35 |
|  |  | Total |  |  | 399.35 |

#### A.6 OTROS TRABAJOS CULTURALES (01/12/2011)

**SOGF16.A.6.01** ha Antorcheo y holding para quema prescrita (10/01/2014)
Precio: 193.09
Labores de antrocheo y holding en una hectárea para quemas prescritas, incluido medios auxiliares.

| Código | Ud | Descripción | Rendimiento | Precio | Importe |
|---|---|---|---|---|---|
| MO.2 | h | Peón especializado SETCAA | 15 | 7.54 | 113.10 |
| MO.21 | h | Manijero/capataz SETCAA | 1.5 | 9.99 | 14.99 |
| MT.134 | ud | Materiales auxiliares para quemas prescritas | 1 | 65 | 65.00 |
|  |  | Total |  |  | 193.09 |

**SOGF16.A.6.02** ha Apertura manual líneas de defensa para quema prescrita
Precio: 1302.55
Apertura manual de líneas de defensa rozando eliminando toda la vegetación existente en la línea y echándola hacia la zona quema incuso raspado del suelo hasta eliminar la materia vegetal que pueda arder.

| Código | Ud | Descripción | Rendimiento | Precio | Importe |
|---|---|---|---|---|---|
| MO.2 | h | Peón especializado SETCAA | 105 | 7.54 | 791.70 |
| MA.35 | h | Motosierra sin mano de obra | 5 | 2.83 | 14.15 |
| MA.33 | h | Motodesbrozadora de disco s/MO | 90 | 4.42 | 397.80 |
| MO.21 | h | Manijero/capataz SETCAA | 9.9 | 9.99 | 98.90 |
|  |  | Total |  |  | 1302.55 |

**SOGF16.A.6.03** mata Apostado de mata < 2 metros altura
Precio: 0.34
Apostado de mata, dejando 1-2 pies por cepa mediante la corta de ramas bajas hasta una altura máxima de 1 metro. La poda de las ramas de menos de 3 cm de diámetro se realizará con herramientas manuales, pudiéndose utilizar motosierra para las de mayor diámetro.Altura del arbolado inferior a 2 m

| Código | Ud | Descripción | Rendimiento | Precio | Importe |
|---|---|---|---|---|---|
| MO.21 | h | Manijero/capataz SETCAA | 0.003 | 9.99 | 0.03 |
| MO.2 | h | Peón especializado SETCAA | 0.03 | 7.54 | 0.23 |
| MA.35 | h | Motosierra sin mano de obra | 0.03 | 2.83 | 0.08 |
|  |  | Total |  |  | 0.34 |

**SOGF16.A.6.04** mata Apostado de matas < 3,5 metros altura
Precio: 0.68
Apostado de mata, dejando 1-2 pies por cepa mediante la corta de ramas bajas hasta una altura máxima de 1 metro. La poda de las ramas de menos de 3 cm de diámetro se realizará con herramientas manuales, pudiéndose utilizar motosierra para las de mayor diámetro.Altura del arbolado inferior a 3,5 m.

| Código | Ud | Descripción | Rendimiento | Precio | Importe |
|---|---|---|---|---|---|
| MO.21 | h | Manijero/capataz SETCAA | 0.006 | 9.99 | 0.06 |
| MO.2 | h | Peón especializado SETCAA | 0.06 | 7.54 | 0.45 |
| MA.35 | h | Motosierra sin mano de obra | 0.06 | 2.83 | 0.17 |
|  |  | Total |  |  | 0.68 |

**SOGF16.A.6.19** mata Apostado de matas <=10 cms de diametro a 1,30 de altura
Precio: 0.34
Apostado de mata, dejando 1-2 pies por cepa mediante la corta de ramas con un grosor menor o igual a 10 cm hasta una altura máxima de 1,30 metros. La poda de las ramas de menos de 3 cm de diámetro se realizará con herramientas manuales, pudiéndose utilizar motosierra para las de mayor diámetro.

| Código | Ud | Descripción | Rendimiento | Precio | Importe |
|---|---|---|---|---|---|
| MO.2 | h | Peón especializado SETCAA | 0.03 | 7.54 | 0.23 |
| MA.35 | h | Motosierra sin mano de obra | 0.03 | 2.83 | 0.08 |
| MO.21 | h | Manijero/capataz SETCAA | 0.003 | 9.99 | 0.03 |
|  |  | Total |  |  | 0.34 |

**SOGF16.A.6.20** mata Apostado de matas 10-15 cms de diametro a 1,30 de altura
Precio: 0.68
Apostado de mata, dejando 1-2 pies por cepa mediante la corta de ramas con un grosor entre 10 cm y 15 cm. hasta una altura máxima de 1,30 metros. La poda de las ramas de menos de 3 cm de diámetro se realizará con herramientas manuales, pudiéndose utilizar motosierra para las de mayor diámetro.

| Código | Ud | Descripción | Rendimiento | Precio | Importe |
|---|---|---|---|---|---|
| MO.2 | h | Peón especializado SETCAA | 0.06 | 7.54 | 0.45 |
| MA.35 | h | Motosierra sin mano de obra | 0.06 | 2.83 | 0.17 |
| MO.21 | h | Manijero/capataz SETCAA | 0.006 | 9.99 | 0.06 |
|  |  | Total |  |  | 0.68 |

**SOGF16.A.6.21** mata Apostado de matas >=15 cms de diametro a 1,30 de altura
Precio: 0.91
Apostado de mata, dejando 1-2 pies por cepa mediante la corta de ramas con un grosor mayor o igual a 15 cm hasta una altura máxima de 1,30 metros. La poda de las ramas de menos de 3 cm de diámetro se realizará con herramientas manuales, pudiéndose utilizar motosierra para las de mayor diámetro.

| Código | Ud | Descripción | Rendimiento | Precio | Importe |
|---|---|---|---|---|---|
| MO.2 | h | Peón especializado SETCAA | 0.08 | 7.54 | 0.60 |
| MA.35 | h | Motosierra sin mano de obra | 0.08 | 2.83 | 0.23 |
| MO.21 | h | Manijero/capataz SETCAA | 0.008 | 9.99 | 0.08 |
|  |  | Total |  |  | 0.91 |

**SOGF16.A.6.05** mata Apostado de matas y poda de formacion < 2 metros altura
Precio: 0.45
Apostado de mata, dejando 1-2 pies por cepa junto con el realce y la poda de formación mediante la corta de ramas bajas hasta una altura máxima de 1 metro. La poda de las ramas de menos de 3 cm de diámetro se realizará con herramientas manuales, pudiéndose utilizar motosierra para las de mayor diámetro.Altura del arbolado inferior a 2 m.

| Código | Ud | Descripción | Rendimiento | Precio | Importe |
|---|---|---|---|---|---|
| MO.21 | h | Manijero/capataz SETCAA | 0.004 | 9.99 | 0.04 |
| MO.2 | h | Peón especializado SETCAA | 0.04 | 7.54 | 0.30 |
| MA.35 | h | Motosierra sin mano de obra | 0.04 | 2.83 | 0.11 |
|  |  | Total |  |  | 0.45 |

**SOGF16.A.6.06** mata Apostado de matas y poda de formacion < 3,5 metros altura
Precio: 1.82
Apostado de mata, dejando 1-2 pies por cepa junto con el realce y poda de formación mediante la corta de ramas bajas hasta una altura máxima de 3,5 metros. La poda de las ramas de menos de 3 cm de diámetro se realizará con herramientas manuales, pudiéndose utilizar motosierra para las de mayor diámetro, e incluso pértiga para las de mayor altura..Altura del arbolado inferior a 3,5 m.

| Código | Ud | Descripción | Rendimiento | Precio | Importe |
|---|---|---|---|---|---|
| MO.21 | h | Manijero/capataz SETCAA | 0.008 | 9.99 | 0.08 |
| MO.2 | h | Peón especializado SETCAA | 0.14 | 7.54 | 1.06 |
| MA.35 | h | Motosierra sin mano de obra | 0.06 | 2.83 | 0.17 |
| MA.39 | h | Podadora s/MO | 0.08 | 6.34 | 0.51 |
|  |  | Total |  |  | 1.82 |

**SOGF16.A.6.07** ton Destaramado de leñas procedentes de podas y apostados
Precio: 16.02
Destaramado de leñas de encina / alcornoque procedentes de podas, apostados y resalveos, separando los restos finos hasta 4 cm, para su posterior eliminación. No se contempla el picado de la leña

| Código | Ud | Descripción | Rendimiento | Precio | Importe |
|---|---|---|---|---|---|
| MO.2 | h | Peón especializado SETCAA | 1.4 | 7.54 | 10.56 |
| MO.21 | h | Manijero/capataz SETCAA | 0.15 | 9.99 | 1.50 |
| MA.35 | h | Motosierra sin mano de obra | 1.4 | 2.83 | 3.96 |
|  |  | Total |  |  | 16.02 |

**SOGF16.A.6.08** est Destaramado de leñas procedentes de podas y apostados
Precio: 9.09
Destaramado de leñas de encina / alcornoque procedentes de podas, apostados y resalveos, separando los restos finos hasta 4 cm, para su posterior eliminación. No se contempla el picado de la leña

| Código | Ud | Descripción | Rendimiento | Precio | Importe |
|---|---|---|---|---|---|
| MO.2 | h | Peón especializado SETCAA | 0.8 | 7.54 | 6.03 |
| MO.21 | h | Manijero/capataz SETCAA | 0.08 | 9.99 | 0.80 |
| MA.35 | h | Motosierra sin mano de obra | 0.8 | 2.83 | 2.26 |
|  |  | Total |  |  | 9.09 |

**SOGF16.A.6.09** ha Destaramado de leñas procedentes de podas y apostados < 400 pies/ha
Precio: 136.43
Destaramado de leñas de encina / alcornoque <400 pies/ha, procedentes de podas, apostados y resalveos, separando los restos finos hasta 4 cm, para su posterior eliminación. No se contempla el picado de la leña

| Código | Ud | Descripción | Rendimiento | Precio | Importe |
|---|---|---|---|---|---|
| MO.2 | h | Peón especializado SETCAA | 12 | 7.54 | 90.48 |
| MO.21 | h | Manijero/capataz SETCAA | 1.2 | 9.99 | 11.99 |
| MA.35 | h | Motosierra sin mano de obra | 12 | 2.83 | 33.96 |
|  |  | Total |  |  | 136.43 |

**SOGF16.A.6.10** ha Destaramado de leñas procedentes de podas y apostados > 400 pies/ha
Precio: 227.38
Destaramado de leñas de encina / alcornoque >400 pies/ha, procedentes de podas, apostados y resalveos, separando los restos finos hasta 4 cm, para su posterior eliminación. No se contempla el picado de la leña

| Código | Ud | Descripción | Rendimiento | Precio | Importe |
|---|---|---|---|---|---|
| MO.2 | h | Peón especializado SETCAA | 20 | 7.54 | 150.80 |
| MO.21 | h | Manijero/capataz SETCAA | 2 | 9.99 | 19.98 |
| MA.35 | h | Motosierra sin mano de obra | 20 | 2.83 | 56.60 |
|  |  | Total |  |  | 227.38 |

**SOGF16.A.6.11** ud Destoconado de pies apeados aislados
Precio: 1.35
Arranque de tocones de pies aislados apeados, en terrenos de fácil/medio desarraigo

| Código | Ud | Descripción | Rendimiento | Precio | Importe |
|---|---|---|---|---|---|
| MA.47 | h | Retroexcavadora ruedas hidráulico 101/130 CV | 0.025 | 53.96 | 1.35 |
|  |  | Total |  |  | 1.35 |

**SOGF16.A.6.12** ha Destoconado de tocones de pino tractor cadenas dens 300-500 pies/ha
Precio: 239.61
Destoconado de una hectárea de cepas de pino con una densidad aproximada entre 300 y 500 pies /ha con tractor oruga provisto de cuchilla frontal y al menos un rejón (ripper) para el
corte o descalce de los tocones mejor arraigados.

| Código | Ud | Descripción | Rendimiento | Precio | Importe |
|---|---|---|---|---|---|
| MA.56 | h | Tractor cadenas (171/190 cv) D-7 | 3 | 79.87 | 239.61 |
|  |  | Total |  |  | 239.61 |

**SOGF16.A.6.13** pie Marcado con cinta biodegradable de planta (01/12/2011)
Precio: 0.2
Localización y marcado con cinta de balización biodegradable de color fluorescente de pies jóvenes de Quercus (altura del arbolado inferior a 2m), realizado previamente a las roza manuales y mecanizadas

| Código | Ud | Descripción | Rendimiento | Precio | Importe |
|---|---|---|---|---|---|
| MO.1 | h | Peón SETCAA | 0.02 | 7.28 | 0.15 |
| MO.21 | h | Manijero/capataz SETCAA | 0.002 | 9.99 | 0.02 |
| MT.42 | m | Cinta de balizamiento biodegradable 8 cm | 0.5 | 0.05 | 0.03 |
|  |  | Total |  |  | 0.2 |

**SOGF16.A.6.14** ud Recepe de pies de quercineas (diam >3cm)
Precio: 0.53
Recepe de pies de quercineas de porte achaparrado con motosierra

| Código | Ud | Descripción | Rendimiento | Precio | Importe |
|---|---|---|---|---|---|
| MO.21 | h | Manijero/capataz SETCAA | 0.005 | 9.99 | 0.05 |
| MO.2 | h | Peón especializado SETCAA | 0.046 | 7.54 | 0.35 |
| MA.35 | h | Motosierra sin mano de obra | 0.046 | 2.83 | 0.13 |
|  |  | Total |  |  | 0.53 |

**SOGF16.A.6.15** ud Recepe de pies de quercineas de pequeño tamaño (diam<3cm) (10/01/2014)
Precio: 0.15
Recepe de pies de quercineas de pequeño tamaño, diseminado o repoblado joven (diámetro inferior a 3 cm).

| Código | Ud | Descripción | Rendimiento | Precio | Importe |
|---|---|---|---|---|---|
| MO.21 | h | Manijero/capataz SETCAA | 0.002 | 9.99 | 0.02 |
| MO.2 | h | Peón especializado SETCAA | 0.017 | 7.54 | 0.13 |
|  |  | Total |  |  | 0.15 |

**SOGF16.A.6.22** ud Recepe de pies de quercineas distintos tamaños
Precio: 0.41
Recepe de pies de quercineas de distintos tamaños.

| Código | Ud | Descripción | Rendimiento | Precio | Importe |
|---|---|---|---|---|---|
| MO.2 | h | Peón especializado SETCAA | 0.04 | 7.54 | 0.30 |
| MA.35 | h | Motosierra sin mano de obra | 0.023 | 2.83 | 0.07 |
| MO.21 | h | Manijero/capataz SETCAA | 0.004 | 9.99 | 0.04 |
|  |  | Total |  |  | 0.41 |

**SOGF16.A.6.16** ha Resalveo de manchas de quercus, densidad alta
Precio: 1151.57
Resalveo de manchas de quercus, apostado de matas aisladas y roza de matorral, en densidad alta. Superficie medida como porcentaje de cobertura en el total de la superficie del rodal

| Código | Ud | Descripción | Rendimiento | Precio | Importe |
|---|---|---|---|---|---|
| MO.2 | h | Peón especializado SETCAA | 75 | 7.54 | 565.50 |
| MA.35 | h | Motosierra sin mano de obra | 60 | 2.83 | 169.80 |
| MA.33 | h | Motodesbrozadora de disco s/MO | 15 | 4.42 | 66.30 |
| MO.1 | h | Peón SETCAA | 22 | 7.28 | 160.16 |
| MO.21 | h | Manijero/capataz SETCAA | 19 | 9.99 | 189.81 |
|  |  | Total |  |  | 1151.57 |

**SOGF16.A.6.17** ha Resalveo de manchas de quercus, densidad media
Precio: 806.1
Resalveo de manchas de quercus, apostado de matas aisladas y roza de matorral, en densidad media. Superficie medida como porcentaje de cobertura en el total de la superficie del rodal.

| Código | Ud | Descripción | Rendimiento | Precio | Importe |
|---|---|---|---|---|---|
| MO.2 | h | Peón especializado SETCAA | 52.5 | 7.54 | 395.85 |
| MA.35 | h | Motosierra sin mano de obra | 42 | 2.83 | 118.86 |
| MA.33 | h | Motodesbrozadora de disco s/MO | 10.5 | 4.42 | 46.41 |
| MO.1 | h | Peón SETCAA | 15.4 | 7.28 | 112.11 |
| MO.21 | h | Manijero/capataz SETCAA | 13.3 | 9.99 | 132.87 |
|  |  | Total |  |  | 806.1 |

**SOGF16.A.6.18** ha Tratamiento de brotes de matorral con glifosato
Precio: 183.56
Doble tratamiento selectivo de matorral heliófilo con capacidad de rebrote tras la corta ( Rubus , Cytisus...) mediante fumigación con de herbicida sistémico soluble no selectivo, con principio activo a base de glifosato al 36%, aplicado en días sin viento ni lluvias y sin posibilidad de las mismas en las 12 horas posteriores al tratamiento. Aplicado con una separación mínima entre tratamientos de dos meses, antes de la aplicación de estos tratamientos se avisará a la D.O. y deberá contar con el visto bueno de ésta.

| Código | Ud | Descripción | Rendimiento | Precio | Importe |
|---|---|---|---|---|---|
| MO.9 | h | Peón Régimen General con p.p. Jefe Cuadrilla y plus distancia | 8 | 15.87 | 126.96 |
| MT.70 | l | Glifosato 36% p/v (total 360 gr/l) | 10 | 5.66 | 56.60 |
|  |  | Total |  |  | 183.56 |

#### A.7 TRATAMIENTOS CEPAS EUCALIPTO (11/01/2011)

**SOGF16.A.7.01** ha Destoconado cepas de eucalipto tractor cadenas < 200 cepas/ha
Precio: 143.77
Destoconado de una hectárea de cepas de eucalipto con tractor de cadenas con una densidad inferior a 200 cepas /ha con tractor oruga provisto de cuchilla frontal y al menos un rejón (ripper) para el corte o descalce de los tocones mejor arraigados.

| Código | Ud | Descripción | Rendimiento | Precio | Importe |
|---|---|---|---|---|---|
| MA.56 | h | Tractor cadenas (171/190 cv) D-7 | 1.8 | 79.87 | 143.77 |
|  |  | Total |  |  | 143.77 |

**SOGF16.A.7.02** ha Destoconado cepas de eucalipto tractor cadenas 200-400 cepas/ha
Precio: 223.64
Destoconado de una hectárea de cepas de eucalipto con una densidad aproximada entre 200 y 400 cepas /ha con tractor oruga provisto de cuchilla frontal y al menos un rejón (ripper) para el corte o descalce de los tocones mejor arraigados.

| Código | Ud | Descripción | Rendimiento | Precio | Importe |
|---|---|---|---|---|---|
| MA.56 | h | Tractor cadenas (171/190 cv) D-7 | 2.8 | 79.87 | 223.64 |
|  |  | Total |  |  | 223.64 |

**SOGF16.A.7.03** ha Destoconado cepas de eucalipto tractor cadenas 400-600 cepas/ha
Precio: 355.42
Destoconado de una hectárea de cepas de eucalipto con tractor de cadenas con una densidad superior entre 400-600 cepas /ha con tractor oruga provisto de cuchilla frontal y al menos un rejón (ripper) para el corte o descalce de los tocones mejor arraigados.

| Código | Ud | Descripción | Rendimiento | Precio | Importe |
|---|---|---|---|---|---|
| MA.56 | h | Tractor cadenas (171/190 cv) D-7 | 4.45 | 79.87 | 355.42 |
|  |  | Total |  |  | 355.42 |

**SOGF16.A.7.04** ha Destoconado cepas de eucalipto tractor cadenas 600-800 cepas/ha
Precio: 455.26
Destoconado de una hectárea de cepas de eucalipto con tractor de cadenas con una densidad superior entre 600-800 cepas /ha con tractor oruga provisto de cuchilla frontal y al menos un rejón (ripper) para el corte o descalce de los tocones mejor arraigados.

| Código | Ud | Descripción | Rendimiento | Precio | Importe |
|---|---|---|---|---|---|
| MA.56 | h | Tractor cadenas (171/190 cv) D-7 | 5.7 | 79.87 | 455.26 |
|  |  | Total |  |  | 455.26 |

**SOGF16.A.7.05** ha Destoconado cepas de eucalipto retroexcavadora <200 pies/ha
Precio: 226.46
Destoconado de una hectárea de cepas de eucalipto con una densidad aproximada entre <200 pies /ha con retroexcavadora orugas hidráulica 160 CV con cabezal cizallador. Incluye un corte a la cepa para partirla y sacudir la tierra.

| Código | Ud | Descripción | Rendimiento | Precio | Importe |
|---|---|---|---|---|---|
| MA.45 | h | Retroexcavadora orugas hidr. (160 cv) CAT-316 | 3.2 | 70.77 | 226.46 |
|  |  | Total |  |  | 226.46 |

**SOGF16.A.7.06** ha Destoconado cepas de eucalipto retroexcavadora 200-400 pies/ha
Precio: 360.93
Destoconado de una hectárea de cepas de eucalipto con una densidad aproximada entre 300 y 400 pies /ha con retroexcavadora orugas hidráulica 160 CV con cabezal cizallador. Incluye un corte a la cepa para partirla y sacudir la tierra.

| Código | Ud | Descripción | Rendimiento | Precio | Importe |
|---|---|---|---|---|---|
| MA.45 | h | Retroexcavadora orugas hidr. (160 cv) CAT-316 | 5.1 | 70.77 | 360.93 |
|  |  | Total |  |  | 360.93 |

**SOGF16.A.7.07** ha Destoconado cepas de eucalipto retroexcavadora 400-600 pies/ha
Precio: 488.31
Destoconado de una hectárea de cepas de eucalipto con una densidad aproximada entre 400 y 600 pies /ha con retroexcavadora orugas hidráulica 160 CV con cabezal cizallador.

| Código | Ud | Descripción | Rendimiento | Precio | Importe |
|---|---|---|---|---|---|
| MA.45 | h | Retroexcavadora orugas hidr. (160 cv) CAT-316 | 6.9 | 70.77 | 488.31 |
|  |  | Total |  |  | 488.31 |

**SOGF16.A.7.08** ha Destoconado cepas de eucalipto retroexcavadora 600-800 pies/ha
Precio: 622.78
Destoconado de una hectárea de cepas de eucalipto con una densidad aproximada entre 600 y 800 pies /ha con retroexcavadora orugas hidráulica 160 CV con cabezal cizallador. Incluye un corte a la cepa para partirla y sacudir la tierra.

| Código | Ud | Descripción | Rendimiento | Precio | Importe |
|---|---|---|---|---|---|
| MA.45 | h | Retroexcavadora orugas hidr. (160 cv) CAT-316 | 8.8 | 70.77 | 622.78 |
|  |  | Total |  |  | 622.78 |

**SOGF16.A.7.09** ud Destoconado cepas de eucalipto tractor cadenas aisladas
Precio: 1.2
Destoconado de tocones aislados de eucalipto con tractor de cadenas, sin incluir arrastre o acordonado, en terrenos de fácil desarraigo

| Código | Ud | Descripción | Rendimiento | Precio | Importe |
|---|---|---|---|---|---|
| MA.56 | h | Tractor cadenas (171/190 cv) D-7 | 0.015 | 79.87 | 1.20 |
|  |  | Total |  |  | 1.2 |

**SOGF16.A.7.10** ud Destoconado cepas de eucalipto retroexcavadora aisladas
Precio: 1.77
Arranque de tocones aislados de eucalipto con retroexcavadora, sin incluir arrastre o acordonado, en terrenos de fácil desarraigo

| Código | Ud | Descripción | Rendimiento | Precio | Importe |
|---|---|---|---|---|---|
| MA.45 | h | Retroexcavadora orugas hidr. (160 cv) CAT-316 | 0.025 | 70.77 | 1.77 |
|  |  | Total |  |  | 1.77 |

**SOGF16.A.7.11** ud Destoconado y amontonado cepas de eucalipto retroexcavadora aisladas
Precio: 2.48
Arranque de tocones aislados de eucalipto, incluyendo el amontonado de los mismos en pilas distanciadas un mínimo de 30 metros entre si, en terrenos de fácil desarraigo.

| Código | Ud | Descripción | Rendimiento | Precio | Importe |
|---|---|---|---|---|---|
| MA.45 | h | Retroexcavadora orugas hidr. (160 cv) CAT-316 | 0.035 | 70.77 | 2.48 |
|  |  | Total |  |  | 2.48 |

**SOGF16.A.7.12** ha Amontonado de cepas y restos de corta retroexcavadora < 200 cepas/ha
Precio: 75.02
Amontonado de tocones de eucalipto con retroexcavadora según curvas de nivel, con una densidad de cepas inferior a 200 cepas/ha

| Código | Ud | Descripción | Rendimiento | Precio | Importe |
|---|---|---|---|---|---|
| MA.45 | h | Retroexcavadora orugas hidr. (160 cv) CAT-316 | 1.06 | 70.77 | 75.02 |
|  |  | Total |  |  | 75.02 |

**SOGF16.A.7.13** ha Amontonado de cepas y restos de corta retroexcavadora 200-400 cepas/ha
Precio: 120.31
Amontonado de tocones de eucalipto con retroexcavadora según curvas de nivel, con una densidad de cepas entre 200-400 cepas/ha

| Código | Ud | Descripción | Rendimiento | Precio | Importe |
|---|---|---|---|---|---|
| MA.45 | h | Retroexcavadora orugas hidr. (160 cv) CAT-316 | 1.7 | 70.77 | 120.31 |
|  |  | Total |  |  | 120.31 |

**SOGF16.A.7.14** ha Amontonado de cepas y restos de corta retroexcavadora 400-600 cepas/ha
Precio: 162.77
Amontonado de tocones de eucalipto con retroexcavadora según curvas de nivel, con una densidad de cepas entre 400-600 cepas/ha

| Código | Ud | Descripción | Rendimiento | Precio | Importe |
|---|---|---|---|---|---|
| MA.45 | h | Retroexcavadora orugas hidr. (160 cv) CAT-316 | 2.3 | 70.77 | 162.77 |
|  |  | Total |  |  | 162.77 |

**SOGF16.A.7.15** ha Amontonado de cepas y restos de corta retroexcavadora 600-800 cepas/ha
Precio: 208.06
Amontonado de tocones de eucalipto con retroexcavadora según curvas de nivel, con una densidad de cepas entre 400-600 cepas/ha

| Código | Ud | Descripción | Rendimiento | Precio | Importe |
|---|---|---|---|---|---|
| MA.45 | h | Retroexcavadora orugas hidr. (160 cv) CAT-316 | 2.94 | 70.77 | 208.06 |
|  |  | Total |  |  | 208.06 |

**SOGF16.A.7.16** ud Acordonado cepas de eucalipto aisladas
Precio: 0.61
Acordonado de tocones de eucalipto aisladas con tractor oruga según curvas de nivel

| Código | Ud | Descripción | Rendimiento | Precio | Importe |
|---|---|---|---|---|---|
| MA.53 | h | Tractor cadenas (101/130 cv) D-5 | 0.01 | 61.01 | 0.61 |
|  |  | Total |  |  | 0.61 |

**SOGF16.A.7.17** ha Acordonado de cepas y restos de corta eucalipto <200 cepas/ha
Precio: 42.71
Acordonado de tocones de eucalipto con tractor oruga según curvas de nivel en una densidad inferior a 200 cepas/ha

| Código | Ud | Descripción | Rendimiento | Precio | Importe |
|---|---|---|---|---|---|
| MA.53 | h | Tractor cadenas (101/130 cv) D-5 | 0.7 | 61.01 | 42.71 |
|  |  | Total |  |  | 42.71 |

**SOGF16.A.7.18** ha Acordonado de cepas y restos de corta eucalipto 200-400 cepas/ha
Precio: 97.01
Acordonado de tocones de eucalipto con tractor oruga según curvas de nivel en una densidad entre 200 y 400 cepas/ha

| Código | Ud | Descripción | Rendimiento | Precio | Importe |
|---|---|---|---|---|---|
| MA.53 | h | Tractor cadenas (101/130 cv) D-5 | 1.59 | 61.01 | 97.01 |
|  |  | Total |  |  | 97.01 |

**SOGF16.A.7.19** ha Acordonado de cepas y restos de corta eucalipto 400-600 cepas/ha
Precio: 158.02
Acordonado de tocones de eucalipto con tractor oruga según curvas de nivel en una densidad entre 400-600 cepas/ha

| Código | Ud | Descripción | Rendimiento | Precio | Importe |
|---|---|---|---|---|---|
| MA.53 | h | Tractor cadenas (101/130 cv) D-5 | 2.59 | 61.01 | 158.02 |
|  |  | Total |  |  | 158.02 |

**SOGF16.A.7.20** ha Acordonado de cepas y restos de corta eucalipto 600-800 cepas/ha
Precio: 201.33
Acordonado de tocones de eucalipto con tractor oruga según curvas de nivel en una densidad entre 600-800 cepas/ha

| Código | Ud | Descripción | Rendimiento | Precio | Importe |
|---|---|---|---|---|---|
| MA.53 | h | Tractor cadenas (101/130 cv) D-5 | 3.3 | 61.01 | 201.33 |
|  |  | Total |  |  | 201.33 |

**SOGF16.A.7.21** cepa Corta brotes de cepa eucalipto < 10 cm
Precio: 0.34
Corta manual de todos los pies menores de eucalipto en cepas, 3-6 brotes por cepa, con diámetros menor 10 cm.

| Código | Ud | Descripción | Rendimiento | Precio | Importe |
|---|---|---|---|---|---|
| MO.2 | h | Peón especializado SETCAA | 0.03 | 7.54 | 0.23 |
| MA.35 | h | Motosierra sin mano de obra | 0.03 | 2.83 | 0.08 |
| MO.21 | h | Manijero/capataz SETCAA | 0.003 | 9.99 | 0.03 |
|  |  | Total |  |  | 0.34 |

**SOGF16.A.7.22** cepa Corta brotes de cepa eucalipto 10-30 cm
Precio: 0.88
Corta manual de todos los pies menores de eucalipto en cepas con diámetros de 10 a 30 cm.

| Código | Ud | Descripción | Rendimiento | Precio | Importe |
|---|---|---|---|---|---|
| MO.2 | h | Peón especializado SETCAA | 0.08 | 7.54 | 0.60 |
| MA.35 | h | Motosierra sin mano de obra | 0.08 | 2.83 | 0.23 |
| MO.21 | h | Manijero/capataz SETCAA | 0.005 | 9.99 | 0.05 |
|  |  | Total |  |  | 0.88 |

**SOGF16.A.7.23** cepa Corta y tronzado brotes de cepa eucalipto < 10 cm
Precio: 0.43
Corta manual de todos los pies menores de eucalipto en cepas, 3-6 brotes por cepa, con diámetros no maderables (menor de10 cm), incluyendo tronzado de la leña a 2,20 y desramado

| Código | Ud | Descripción | Rendimiento | Precio | Importe |
|---|---|---|---|---|---|
| MO.2 | h | Peón especializado SETCAA | 0.022 | 7.54 | 0.17 |
| MA.35 | h | Motosierra sin mano de obra | 0.022 | 2.83 | 0.06 |
| MO.21 | h | Manijero/capataz SETCAA | 0.004 | 9.99 | 0.04 |
| MO.1 | h | Peón SETCAA | 0.022 | 7.28 | 0.16 |
|  |  | Total |  |  | 0.43 |

**SOGF16.A.7.24** cepa Corta y tronzado brotes de cepa eucalipto 10-30 cm
Precio: 1.04
Corta manual de todos los pies menores de eucalipto en cepas, 3-6 brotes por cepa, con diámetros entre 10 a 30 cm., incluyendo tronzado de la leña a 2,20 y desramado

| Código | Ud | Descripción | Rendimiento | Precio | Importe |
|---|---|---|---|---|---|
| MO.2 | h | Peón especializado SETCAA | 0.06 | 7.54 | 0.45 |
| MA.35 | h | Motosierra sin mano de obra | 0.06 | 2.83 | 0.17 |
| MO.21 | h | Manijero/capataz SETCAA | 0.006 | 9.99 | 0.06 |
| MO.1 | h | Peón SETCAA | 0.05 | 7.28 | 0.36 |
|  |  | Total |  |  | 1.04 |

**SOGF16.A.7.25** cepa Corta y tronzado brotes cepa eucalipto,acordonado apilado <10 cm
Precio: 0.59
Corta manual de todos los pies menores de eucalipto en cepas, 3-6 brotes por cepa, con diámetros no maderables (menor de 8-10 cm), incluyendo tronzado de la leña a 2,20 y desramado. Además incluye por un lado el acordonado de restos y por otro lado el apilado de las trozas de mayor tamaño

| Código | Ud | Descripción | Rendimiento | Precio | Importe |
|---|---|---|---|---|---|
| MO.2 | h | Peón especializado SETCAA | 0.022 | 7.54 | 0.17 |
| MA.35 | h | Motosierra sin mano de obra | 0.022 | 2.83 | 0.06 |
| MO.21 | h | Manijero/capataz SETCAA | 0.004 | 9.99 | 0.04 |
| MO.1 | h | Peón SETCAA | 0.044 | 7.28 | 0.32 |
|  |  | Total |  |  | 0.59 |

**SOGF16.A.7.26** cepa Corta y tronzado brotes cepa eucalipto,acordonado,apilado 10-30 cm
Precio: 1.41
Corta manual de todos los pies menores de eucalipto en cepas, 3-6 brotes por cepa, con diámetros de 10-30 cm, incluyendo tronzado de la leña a 2,20 y desramado. Además incluye por un lado el acordonado de restos y por otro lado el apilado de las trozas de mayor tamaño.

| Código | Ud | Descripción | Rendimiento | Precio | Importe |
|---|---|---|---|---|---|
| MO.2 | h | Peón especializado SETCAA | 0.075 | 7.54 | 0.57 |
| MA.35 | h | Motosierra sin mano de obra | 0.075 | 2.83 | 0.21 |
| MO.21 | h | Manijero/capataz SETCAA | 0.008 | 9.99 | 0.08 |
| MO.1 | h | Peón SETCAA | 0.075 | 7.28 | 0.55 |
|  |  | Total |  |  | 1.41 |

**SOGF16.A.7.27** ud Tratamiento glifosato cepas eucalipto aisladas
Precio: 0.58
Tratamiento del rebrote de una cepa de eucalipto aislada, mediante impregnación por pincelado o aplicación con mochila de fumigación de herbicida sistémico soluble no selectivo, con principio activo a base de glifosato al 36%.

| Código | Ud | Descripción | Rendimiento | Precio | Importe |
|---|---|---|---|---|---|
| MO.1 | h | Peón SETCAA | 0.05 | 7.28 | 0.36 |
| MO.21 | h | Manijero/capataz SETCAA | 0.005 | 9.99 | 0.05 |
| MT.70 | l | Glifosato 36% p/v (total 360 gr/l) | 0.03 | 5.66 | 0.17 |
|  |  | Total |  |  | 0.58 |

**SOGF16.A.7.28** mil Tratamiento glifosato cepas eucalipto
Precio: 275.43
Tratamiento del rebrote de cepas de eucalipto, mediante impregnación por pincelado o aplcación con mochila de fumigación de herbicida sistémico soluble no selectivo, con principio activo a base de glifosato al 36%

| Código | Ud | Descripción | Rendimiento | Precio | Importe |
|---|---|---|---|---|---|
| MO.1 | h | Peón SETCAA | 13 | 7.28 | 94.64 |
| MO.21 | h | Manijero/capataz SETCAA | 1.1 | 9.99 | 10.99 |
| MT.70 | l | Glifosato 36% p/v (total 360 gr/l) | 30 | 5.66 | 169.80 |
|  |  | Total |  |  | 275.43 |

**SOGF16.A.7.29** ha Tratamiento glifosato cepas eucalipto < 200 cepas/ha
Precio: 60.42
Tratamiento del rebrote de una hectárea cepas de eucalipto con una densidad inferior a 200 cepas/ha, mediante impregnación por pincelado o aplcación con mochila de fumigación de herbicida sistémico soluble no selectivo, con principio activo a base de glifosato al 36%.

| Código | Ud | Descripción | Rendimiento | Precio | Importe |
|---|---|---|---|---|---|
| MO.1 | h | Peón SETCAA | 4 | 7.28 | 29.12 |
| MO.21 | h | Manijero/capataz SETCAA | 0.3 | 9.99 | 3.00 |
| MT.70 | l | Glifosato 36% p/v (total 360 gr/l) | 5 | 5.66 | 28.30 |
|  |  | Total |  |  | 60.42 |

**SOGF16.A.7.30** ha Tratamiento glifosato cepas eucalipto 200-400 cepas/ha
Precio: 82.5
Tratamiento de cepas de eucalipto con una densidad entre 200-400 cepas/ha, mediante impregnación por pincelado o aplcación con mochila de fumigación de herbicida sistémico soluble no selectivo, con principio activo a base de glifosato al 36%.

| Código | Ud | Descripción | Rendimiento | Precio | Importe |
|---|---|---|---|---|---|
| MO.1 | h | Peón SETCAA | 4.4 | 7.28 | 32.03 |
| MO.21 | h | Manijero/capataz SETCAA | 0.52 | 9.99 | 5.19 |
| MT.70 | l | Glifosato 36% p/v (total 360 gr/l) | 8 | 5.66 | 45.28 |
|  |  | Total |  |  | 82.5 |

**SOGF16.A.7.31** ha Tratamiento glifosato cepas eucalipto 400-600 cepas/ha
Precio: 169.4
Tratamiento de cepas de eucalipto con una densidad entre 400-600 cepas/ha, mediante impregnación por pincelado o aplcación con mochila de fumigación de herbicida sistémico soluble no selectivo, con principio activo a base de glifosato al 36%

| Código | Ud | Descripción | Rendimiento | Precio | Importe |
|---|---|---|---|---|---|
| MO.1 | h | Peón SETCAA | 9 | 7.28 | 65.52 |
| MO.21 | h | Manijero/capataz SETCAA | 1.9 | 9.99 | 18.98 |
| MT.70 | l | Glifosato 36% p/v (total 360 gr/l) | 15 | 5.66 | 84.90 |
|  |  | Total |  |  | 169.4 |

**SOGF16.A.7.32** ha Tratamiento glifosato cepas eucalipto 600-800 cepas/ha
Precio: 212.55
Tratamiento de cepas de eucalipto con una densidad entre 600-800 cepas/ha, mediante impregnación por pincelado o aplcación con mochila de fumigación de herbicida sistémico soluble no selectivo, con principio activo a base de glifosato al 36%

| Código | Ud | Descripción | Rendimiento | Precio | Importe |
|---|---|---|---|---|---|
| MO.1 | h | Peón SETCAA | 12 | 7.28 | 87.36 |
| MO.21 | h | Manijero/capataz SETCAA | 1.2 | 9.99 | 11.99 |
| MT.70 | l | Glifosato 36% p/v (total 360 gr/l) | 20 | 5.66 | 113.20 |
|  |  | Total |  |  | 212.55 |

**SOGF16.A.7.33** ud Tratamiento glifosato cepas eucalipto aisladas, corte brotes
Precio: 1.71
Tratamiento del rebrote de una cepa de eucalipto aislada, mediante impregnación por pincelado o aplicación con mochila de fumigación de herbicida sistémico soluble no selectivo, con principio activo a base de glifosato al 36%. Incluye también el recorte con motosierra de los brotes hasta 1 metro de altura aproximadamente, la eliminación o recogida de restos, y la realización de dos cortes en la cepa con el espadín de la motosierra de 1-1,5 cm de profundidad formando una cruz

| Código | Ud | Descripción | Rendimiento | Precio | Importe |
|---|---|---|---|---|---|
| MO.2 | h | Peón especializado SETCAA | 0.1 | 7.54 | 0.75 |
| MO.1 | h | Peón SETCAA | 0.05 | 7.28 | 0.36 |
| MA.35 | h | Motosierra sin mano de obra | 0.1 | 2.83 | 0.28 |
| MO.21 | h | Manijero/capataz SETCAA | 0.015 | 9.99 | 0.15 |
| MT.70 | l | Glifosato 36% p/v (total 360 gr/l) | 0.03 | 5.66 | 0.17 |
|  |  | Total |  |  | 1.71 |

**SOGF16.A.7.34** mil Tratamiento glifosato cepas eucalipto, corte brotes
Precio: 398.02
Tratamiento del rebrote de cepas de eucalipto, mediante impregnación por pincelado o aplcación con mochila de fumigación de herbicida sistémico soluble no selectivo, con principio activo a base de glifosato al 36%. Incluye también el recorte con motosierra de los brotes de mayor tamaño hasta 1 metro de altura aproximadamente , y la realización de dos cortes en la cepa con el espadín de la motosierra de 1-1,5 cm de profundidad formando una cruz

| Código | Ud | Descripción | Rendimiento | Precio | Importe |
|---|---|---|---|---|---|
| MO.2 | h | Peón especializado SETCAA | 14 | 7.54 | 105.56 |
| MO.1 | h | Peón SETCAA | 12 | 7.28 | 87.36 |
| MA.35 | h | Motosierra sin mano de obra | 14 | 2.83 | 39.62 |
| MO.21 | h | Manijero/capataz SETCAA | 2.4 | 9.99 | 23.98 |
| MT.70 | l | Glifosato 36% p/v (total 360 gr/l) | 25 | 5.66 | 141.50 |
|  |  | Total |  |  | 398.02 |

**SOGF16.A.7.35** ha Tratamiento glifosato cepas eucalipto, corte brotes < 200 cepas/ha
Precio: 79.19
Tratamiento del rebrote de una hectárea cepas de eucalipto con una densidad inferior a 200 cepas/ha, mediante impregnación por pincelado o aplcación con mochila de fumigación de herbicida sistémico soluble no selectivo, con principio activo a base de glifosato al 36%. Incluye también el recorte con motosierra de los brotes de mayor tamaño hasta 1 metro de altura aproximadamente , la eliminación o recogida de restos y la realización de dos cortes en la cepa con el espadín de la motosierra de 1-1,5 cm de profundidad formando una cruz.

| Código | Ud | Descripción | Rendimiento | Precio | Importe |
|---|---|---|---|---|---|
| MO.2 | h | Peón especializado SETCAA | 3 | 7.54 | 22.62 |
| MO.1 | h | Peón SETCAA | 3 | 7.28 | 21.84 |
| MA.35 | h | Motosierra sin mano de obra | 3 | 2.83 | 8.49 |
| MO.21 | h | Manijero/capataz SETCAA | 0.36 | 9.99 | 3.60 |
| MT.70 | l | Glifosato 36% p/v (total 360 gr/l) | 4 | 5.66 | 22.64 |
|  |  | Total |  |  | 79.19 |

**SOGF16.A.7.36** ha Tratamiento glifosato cepas eucalipto, corte brotes 200-400 cepas/ha
Precio: 136.43
Tratamiento del rebrote de una hectárea cepas de eucalipto con una densidad entre 200 - 400 cepas/ha, mediante impregnación por pincelado o aplcación con mochila de fumigación de herbicida sistémico soluble no selectivo, con principio activo a base de glifosato al 36%. Incluye también el recorte con motosierra de los brotes de mayor tamaño hasta 1 metro de altura aproximadamente la eliminación o recogida de restos, y la realización de dos cortes en la cepa con el espadín de la motosierra de 1-1,5 cm de profundidad formando una cruz

| Código | Ud | Descripción | Rendimiento | Precio | Importe |
|---|---|---|---|---|---|
| MO.2 | h | Peón especializado SETCAA | 5.2 | 7.54 | 39.21 |
| MO.1 | h | Peón SETCAA | 4.4 | 7.28 | 32.03 |
| MA.35 | h | Motosierra sin mano de obra | 5.2 | 2.83 | 14.72 |
| MO.21 | h | Manijero/capataz SETCAA | 0.52 | 9.99 | 5.19 |
| MT.70 | l | Glifosato 36% p/v (total 360 gr/l) | 8 | 5.66 | 45.28 |
|  |  | Total |  |  | 136.43 |

**SOGF16.A.7.37** ha Tratamiento glifosato cepas eucalipto, corte brotes 400-600 cepas/ha
Precio: 273.1
Tratamiento del rebrote de una hectárea cepas de eucalipto con una densidad entre 400-600 cepas/ha, mediante impregnación por pincelado o aplcación con mochila de fumigación de herbicida sistémico soluble no selectivo, con principio activo a base de glifosato al 36%. Incluye también el recorte con motosierra de los brotes de mayor tamaño hasta 1 metro de altura aproximadamente ,la eliminación o recogida de restos y la realización de dos cortes en la cepa con el espadín de la motosierra de 1-1,5 cm de profundidad formando una cruz

| Código | Ud | Descripción | Rendimiento | Precio | Importe |
|---|---|---|---|---|---|
| MO.2 | h | Peón especializado SETCAA | 10 | 7.54 | 75.40 |
| MO.1 | h | Peón SETCAA | 9 | 7.28 | 65.52 |
| MA.35 | h | Motosierra sin mano de obra | 10 | 2.83 | 28.30 |
| MO.21 | h | Manijero/capataz SETCAA | 1.9 | 9.99 | 18.98 |
| MT.70 | l | Glifosato 36% p/v (total 360 gr/l) | 15 | 5.66 | 84.90 |
|  |  | Total |  |  | 273.1 |

**SOGF16.A.7.38** ha Tratamiento glifosato cepas eucalipto, corte brotes 600-800 cepas/ha
Precio: 354.35
Tratamiento del rebrote de una hectárea cepas de eucalipto con una densidad entre 600-800 cepas/ha, mediante impregnación por pincelado o aplicación con mochila de fumigación de herbicida sistémico soluble no selectivo, con principio activo a base de glifosato al 36%. Incluye también el recorte con motosierra de los brotes de mayor tamaño hasta 1 metro de altura aproximadamente , la eliminación o recogida de restos y la realización de dos cortes en la cepa con el espadín de la motosierra de 1-1,5 cm de profundidad formando una cruz.

| Código | Ud | Descripción | Rendimiento | Precio | Importe |
|---|---|---|---|---|---|
| MO.2 | h | Peón especializado SETCAA | 13 | 7.54 | 98.02 |
| MO.1 | h | Peón SETCAA | 12 | 7.28 | 87.36 |
| MA.35 | h | Motosierra sin mano de obra | 13 | 2.83 | 36.79 |
| MO.21 | h | Manijero/capataz SETCAA | 1.9 | 9.99 | 18.98 |
| MT.70 | l | Glifosato 36% p/v (total 360 gr/l) | 20 | 5.66 | 113.20 |
|  |  | Total |  |  | 354.35 |

**SOGF16.A.7.39** ud Doble tratamiento glifosato cepas eucalipto aisladas
Precio: 0.87
Tratamiento del rebrote de una cepa de eucalipto aislada, mediante impregnación por pincelado o aplicación con mochila de fumigación de herbicida sistémico soluble no selectivo, con principio activo a base de glifosato al 36%

| Código | Ud | Descripción | Rendimiento | Precio | Importe |
|---|---|---|---|---|---|
| MO.1 | h | Peón SETCAA | 0.075 | 7.28 | 0.55 |
| MO.21 | h | Manijero/capataz SETCAA | 0.007 | 9.99 | 0.07 |
| MT.70 | l | Glifosato 36% p/v (total 360 gr/l) | 0.045 | 5.66 | 0.25 |
|  |  | Total |  |  | 0.87 |

**SOGF16.A.7.40** mil Doble tratamiento glifosato cepas eucalipto
Precio: 358.86
Doble tratamiento del rebrote de cepas de eucalipto, mediante impregnación por pincelado o aplcación con mochila de fumigación de herbicida sistémico soluble no selectivo, con principio activo a base de glifosato al 36%.

| Código | Ud | Descripción | Rendimiento | Precio | Importe |
|---|---|---|---|---|---|
| MO.1 | h | Peón SETCAA | 16 | 7.28 | 116.48 |
| MO.21 | h | Manijero/capataz SETCAA | 1.6 | 9.99 | 15.98 |
| MT.70 | l | Glifosato 36% p/v (total 360 gr/l) | 40 | 5.66 | 226.40 |
|  |  | Total |  |  | 358.86 |

**SOGF16.A.7.41** ha Doble tratamiento glifosato cepas eucalipto <200 cepas/ha
Precio: 89.29
Doble tratamiento del rebrote de cepas de eucalipto, mediante impregnación por pincelado o aplcación con mochila de fumigación de herbicida sistémico soluble no selectivo, con principio activo a base de glifosato al 36%, con una densidad de cepas inferior a 200 cepas/ha.

| Código | Ud | Descripción | Rendimiento | Precio | Importe |
|---|---|---|---|---|---|
| MO.1 | h | Peón SETCAA | 6 | 7.28 | 43.68 |
| MO.21 | h | Manijero/capataz SETCAA | 0.6 | 9.99 | 5.99 |
| MT.70 | l | Glifosato 36% p/v (total 360 gr/l) | 7 | 5.66 | 39.62 |
|  |  | Total |  |  | 89.29 |

**SOGF16.A.7.42** ha Doble tratamiento glifosato cepas eucalipto 200-400 cepas/ha
Precio: 125.87
Doble tratamiento del rebrote de cepas de eucalipto, mediante impregnación por pincelado o aplcación con mochila de fumigación de herbicida sistémico soluble no selectivo, con principio activo a base de glifosato al 36%, con una densidad de cepas entre 200 y 400 cepas/ha.

| Código | Ud | Descripción | Rendimiento | Precio | Importe |
|---|---|---|---|---|---|
| MO.1 | h | Peón SETCAA | 7 | 7.28 | 50.96 |
| MO.21 | h | Manijero/capataz SETCAA | 0.7 | 9.99 | 6.99 |
| MT.70 | l | Glifosato 36% p/v (total 360 gr/l) | 12 | 5.66 | 67.92 |
|  |  | Total |  |  | 125.87 |

**SOGF16.A.7.43** ha Doble tratamiento glifosato cepas eucalipto 400-600 cepas/ha
Precio: 223.87
Doble tratamiento del rebrote de cepas de eucalipto, mediante impregnación por pincelado o aplcación con mochila de fumigación de herbicida sistémico soluble no selectivo, con principio activo a base de glifosato al 36%, con una densidad de cepas entre 400 y 600 cepas/ha.

| Código | Ud | Descripción | Rendimiento | Precio | Importe |
|---|---|---|---|---|---|
| MO.1 | h | Peón SETCAA | 12 | 7.28 | 87.36 |
| MO.21 | h | Manijero/capataz SETCAA | 1.2 | 9.99 | 11.99 |
| MT.70 | l | Glifosato 36% p/v (total 360 gr/l) | 22 | 5.66 | 124.52 |
|  |  | Total |  |  | 223.87 |

**SOGF16.A.7.44** ha Doble tratamiento glifosato cepas eucalipto 600-800 cepas/ha
Precio: 318.82
Doble tratamiento del rebrote de cepas de eucalipto, mediante impregnación por pincelado o aplcación con mochila de fumigación de herbicida sistémico soluble no selectivo, con principio activo a base de glifosato al 36%, con una densidad de cepas entre 600 y 800 cepas/ha

| Código | Ud | Descripción | Rendimiento | Precio | Importe |
|---|---|---|---|---|---|
| MO.1 | h | Peón SETCAA | 18 | 7.28 | 131.04 |
| MO.21 | h | Manijero/capataz SETCAA | 1.8 | 9.99 | 17.98 |
| MT.70 | l | Glifosato 36% p/v (total 360 gr/l) | 30 | 5.66 | 169.80 |
|  |  | Total |  |  | 318.82 |

**SOGF16.A.7.45** mil Doble tratamiento glifosato cepas eucalipto, corte brotes
Precio: 516.52
Doble tratamiento del rebrote de cepas de eucalipto, mediante impregnación por pincelado o aplcación con mochila de fumigación de herbicida sistémico soluble no selectivo, con principio activo a base de glifosato al 36%. Incluye también el recorte con motosierra de los brotes de mayor tamaño hasta 1 metro de altura aproximadamente y la eliminación o recogida de restos, y la realización de dos cortes en la cepa con el espadín de la motosierra de 1-1,5 cm de profundidad formando una cruz.

| Código | Ud | Descripción | Rendimiento | Precio | Importe |
|---|---|---|---|---|---|
| MO.2 | h | Peón especializado SETCAA | 18 | 7.54 | 135.72 |
| MO.1 | h | Peón SETCAA | 17 | 7.28 | 123.76 |
| MA.35 | h | Motosierra sin mano de obra | 18 | 2.83 | 50.94 |
| MO.21 | h | Manijero/capataz SETCAA | 2.5 | 9.99 | 24.98 |
| MT.70 | l | Glifosato 36% p/v (total 360 gr/l) | 32 | 5.66 | 181.12 |
|  |  | Total |  |  | 516.52 |

**SOGF16.A.7.46** ha Doble tratamiento glifosato cepas eucalipto, corte brotes < 200 cepas/ha
Precio: 118.39
Doble tratamiento del rebrote de una hectárea cepas de eucalipto con una densidad <200 cepas/ha, mediante impregnación por pincelado o aplicación con mochila de fumigación de herbicida sistémico soluble no selectivo, con principio activo a base de glifosato al 36%. Incluye también el recorte con motosierra de los brotes de mayor tamaño hasta 1 metro de altura aproximadamente y la eliminación o recogida de restos, y la realización de dos cortes en la cepa con el espadín de la motosierra de 1-1,5 cm de profundidad formando una cruz

| Código | Ud | Descripción | Rendimiento | Precio | Importe |
|---|---|---|---|---|---|
| MO.2 | h | Peón especializado SETCAA | 4.5 | 7.54 | 33.93 |
| MO.1 | h | Peón SETCAA | 4.5 | 7.28 | 32.76 |
| MA.35 | h | Motosierra sin mano de obra | 4.5 | 2.83 | 12.74 |
| MO.21 | h | Manijero/capataz SETCAA | 0.5 | 9.99 | 5.00 |
| MT.70 | l | Glifosato 36% p/v (total 360 gr/l) | 6 | 5.66 | 33.96 |
|  |  | Total |  |  | 118.39 |

**SOGF16.A.7.47** ha Doble tratamiento glifosato cepas eucalipto, corte brotes 200-400 cepas/ha
Precio: 203.84
Doble tratamiento del rebrote de una hectárea cepas de eucalipto con una densidad entre 200-400 cepas/ha, mediante impregnación por pincelado o aplicación con mochila de fumigación de herbicida sistémico soluble no selectivo, con principio activo a base de glifosato al 36%. Incluye también el recorte con motosierra de los brotes de mayor tamaño hasta 1 metro de altura aproximadamente y la eliminación o recogida de restos, y la realización de dos cortes en la cepa con el espadín de la motosierra de 1-1,5 cm de profundidad formando una cruz

| Código | Ud | Descripción | Rendimiento | Precio | Importe |
|---|---|---|---|---|---|
| MO.2 | h | Peón especializado SETCAA | 7.8 | 7.54 | 58.81 |
| MO.1 | h | Peón SETCAA | 6.6 | 7.28 | 48.05 |
| MA.35 | h | Motosierra sin mano de obra | 7.8 | 2.83 | 22.07 |
| MO.21 | h | Manijero/capataz SETCAA | 0.7 | 9.99 | 6.99 |
| MT.70 | l | Glifosato 36% p/v (total 360 gr/l) | 12 | 5.66 | 67.92 |
|  |  | Total |  |  | 203.84 |

**SOGF16.A.7.48** ha Doble tratamiento glifosato cepas eucalipto, corte brotes 400-600 cepas/ha
Precio: 381.09
Doble tratamiento del rebrote de una hectárea cepas de eucalipto con una densidad entre 400-600 cepas/ha, mediante impregnación por pincelado o aplicación con mochila de fumigación de herbicida sistémico soluble no selectivo, con principio activo a base de glifosato al 36%. Incluye también el recorte con motosierra de los brotes de mayor tamaño hasta 1 metro de altura aproximadamente y la eliminación o recogida de restos, y la realización de dos cortes en la cepa con el espadín de la motosierra de 1-1,5 cm de profundidad formando una cruz

| Código | Ud | Descripción | Rendimiento | Precio | Importe |
|---|---|---|---|---|---|
| MO.2 | h | Peón especializado SETCAA | 15 | 7.54 | 113.10 |
| MO.1 | h | Peón SETCAA | 12 | 7.28 | 87.36 |
| MA.35 | h | Motosierra sin mano de obra | 15 | 2.83 | 42.45 |
| MO.21 | h | Manijero/capataz SETCAA | 2.5 | 9.99 | 24.98 |
| MT.70 | l | Glifosato 36% p/v (total 360 gr/l) | 20 | 5.66 | 113.20 |
|  |  | Total |  |  | 381.09 |

**SOGF16.A.7.49** ha Doble tratamiento glifosato cepas eucalipto, corte brotes 600-800 cepas/ha
Precio: 487.55
Doble tratamiento del rebrote de una hectárea cepas de eucalipto con una densidad entre 600-800 cepas/ha, mediante impregnación por pincelado o aplicación con mochila de fumigación de herbicida sistémico soluble no selectivo, con principio activo a base de glifosato al 36%. Incluye también el recorte con motosierra de los brotes de mayor tamaño hasta 1 metro de altura aproximadamente y la eliminación o recogida de restos, y la realización de dos cortes en la cepa con el espadín de la motosierra de 1-1,5 cm de profundidad formando una cruz

| Código | Ud | Descripción | Rendimiento | Precio | Importe |
|---|---|---|---|---|---|
| MO.2 | h | Peón especializado SETCAA | 17 | 7.54 | 128.18 |
| MO.1 | h | Peón SETCAA | 16 | 7.28 | 116.48 |
| MA.35 | h | Motosierra sin mano de obra | 17 | 2.83 | 48.11 |
| MO.21 | h | Manijero/capataz SETCAA | 2.5 | 9.99 | 24.98 |
| MT.70 | l | Glifosato 36% p/v (total 360 gr/l) | 30 | 5.66 | 169.80 |
|  |  | Total |  |  | 487.55 |

**SOGF16.A.7.50** ud Doble tratamiento glifosato cepas eucalipto aisladas, corte brotes
Precio: 2.5
Doble tratamiento del rebrote de una cepa de eucalipto aislada, mediante impregnación por pincelado o aplicación con mochila de fumigación de herbicida sistémico soluble no selectivo, con principio activo a base de glifosato al 36%. Incluye también el recorte con motosierra de los brotes hasta 1 metro de altura aproximadamente y la eliminación o recogida de restos

| Código | Ud | Descripción | Rendimiento | Precio | Importe |
|---|---|---|---|---|---|
| MO.2 | h | Peón especializado SETCAA | 0.15 | 7.54 | 1.13 |
| MO.1 | h | Peón SETCAA | 0.075 | 7.28 | 0.55 |
| MA.35 | h | Motosierra sin mano de obra | 0.15 | 2.83 | 0.42 |
| MO.21 | h | Manijero/capataz SETCAA | 0.015 | 9.99 | 0.15 |
| MT.70 | l | Glifosato 36% p/v (total 360 gr/l) | 0.045 | 5.66 | 0.25 |
|  |  | Total |  |  | 2.5 |

**SOGF16.A.7.51** ha Cizallado de tocones eucalipto en cargadero < 10 ton/ha
Precio: 173.86
Cizallado de tocones de eucaliptos en cargadero con garra pretensora, con una densidad de residuos menor de 10 ton/ha

| Código | Ud | Descripción | Rendimiento | Precio | Importe |
|---|---|---|---|---|---|
| MA.45 | h | Retroexcavadora orugas hidr. (160 cv) CAT-316 | 2.25 | 70.77 | 159.23 |
| MA.24 | h | Garra pretensora retroexcavadora | 2.25 | 6.5 | 14.63 |
|  |  | Total |  |  | 173.86 |

**SOGF16.A.7.52** ha Cizallado de tocones eucalipto en cargadero 10-20 ton/ha
Precio: 347.72
Cizallado de tocones de eucaliptos en cargadero con garra pretensora, con una densidad de residuos entre 20-30 ton/ha

| Código | Ud | Descripción | Rendimiento | Precio | Importe |
|---|---|---|---|---|---|
| MA.45 | h | Retroexcavadora orugas hidr. (160 cv) CAT-316 | 4.5 | 70.77 | 318.47 |
| MA.24 | h | Garra pretensora retroexcavadora | 4.5 | 6.5 | 29.25 |
|  |  | Total |  |  | 347.72 |

**SOGF16.A.7.53** ha Cizallado de tocones eucalipto en cargadero 20-30 ton/ha
Precio: 653.55
Cizallado de tocones de eucaliptos en cargadero con garra pretensora, con una densidad de residuos entre 20-30 ton/ha

| Código | Ud | Descripción | Rendimiento | Precio | Importe |
|---|---|---|---|---|---|
| MA.45 | h | Retroexcavadora orugas hidr. (160 cv) CAT-316 | 8.5 | 70.77 | 601.55 |
| MA.24 | h | Garra pretensora retroexcavadora | 8 | 6.5 | 52.00 |
|  |  | Total |  |  | 653.55 |

**SOGF16.A.7.54** ud Perforado con motosierra e inyección glifosato en cepas aisladas
Precio: 2.05
Tratamiento de cepas de eucalipto aisladas previo al corte mediante la aplicación basal de herbicida puro (sin diluir) realizando incisiones longitudinales superficiales (hasta el cambium) en los primeros 30-50 cm de la superficie de las cepas o troncos (según su diámetro) con diferentes herramientas (preferentemene el espadín de la motosierra) y aplicación del herbicida sistémico puro, utilizando glifosato al 36% p/v y triclopir al 48% p/v mezclados en proporción 20 : 1,5 con mochila y boquillas de baja dispersión o broca, y posterior pulverizado con capa de aceite vegetal. Solo en el caso de cepas con pequeños brotes sin superficie leñosa se sustituirá por aplicación del producto mediante fumigado de la superficie foliar, incluyendo el recorte hasta 1m de altura si fuera preciso

| Código | Ud | Descripción | Rendimiento | Precio | Importe |
|---|---|---|---|---|---|
| MT.267 | l | Triclopir (garlon) 48% p/v (total 480 gr/l) | 0.003 | 31.5 | 0.09 |
| MT.4 | l | Aceite vegetal coadyuvante | 0.045 | 3.98 | 0.18 |
| MO.2 | h | Peón especializado SETCAA | 0.1 | 7.54 | 0.75 |
| MO.1 | h | Peón SETCAA | 0.05 | 7.28 | 0.36 |
| MO.21 | h | Manijero/capataz SETCAA | 0.015 | 9.99 | 0.15 |
| MA.35 | h | Motosierra sin mano de obra | 0.1 | 2.83 | 0.28 |
| MT.70 | l | Glifosato 36% p/v (total 360 gr/l) | 0.042 | 5.66 | 0.24 |
|  |  | Total |  |  | 2.05 |

**SOGF16.A.7.55** ha Perforado con motosierra e inyeccion glifosato en cepas
Precio: 288.83
Tratamiento a cepas de eucaliptos mediante la aplicación de herbicida puro, sin diluir, realizando cortes en el tronco mediante motosierra. Debe hacerse con inclinación descendiente,
en ángulo de 45º para favorecer la penetración del fitocida. Se realizaran de 3-4 cortes en todo el perimetro del pie . Se aplica a continuación herbicida puro en dicho corte, mediante una jeringuilla y se pulveriza con aceite vegetal humectante. Aquellos pies menores de 15 cm de diámetro se realizan una serie de incisiones longitudinales en la base del tronco, alrededor de todo su perimetro, con el canto de la motosierra. A continuacion se le aplica herbicida pulverizado en los 30-50 cm del tronco hasta que la zona basal quede impregnada por completo

| Código | Ud | Descripción | Rendimiento | Precio | Importe |
|---|---|---|---|---|---|
| MO.1 | h | Peón SETCAA | 5 | 7.28 | 36.40 |
| MO.2 | h | Peón especializado SETCAA | 12.25 | 7.54 | 92.37 |
| MO.21 | h | Manijero/capataz SETCAA | 1.05 | 9.99 | 10.49 |
| MT.70 | l | Glifosato 36% p/v (total 360 gr/l) | 15 | 5.66 | 84.90 |
| MA.35 | h | Motosierra sin mano de obra | 12.25 | 2.83 | 34.67 |
| MT.5 | l | Aceite vegetal humectante-coadyuvante | 15 | 2 | 30.00 |
|  |  | Total |  |  | 288.83 |

**SOGF16.A.7.56** ha Perforado con taladro e inyeccion glifosato en cepas eucaliptos (11/01/2011)
Precio: 377.12
Tratamiento a cepas de eucaliptos mediante la aplicación de herbicida puro, sin diluir, realizando perforaciones en el tronco mediante un taladro. Debe hacerse con inclinación
descendiente, en ángulo de 45ºy 4/5 por pie. Se aplica a continuación herbicida puro en el orificio y se sella la parte final con silicona . Se transportara el grupo electrógeno en
vehículo todoterreno, para facilitar los trabajos. Aquellos pies menores de 15 cm de diámetro se realizan una serie de incisiones longitudinales en la base del tronco, alrededor de todo
su perimetro, con el canto de la motosierra. A continuacion se le aplica herbicida pulverizado en los 30-50 cm del tronco hasta que la zona basal quede impregnada por completo.

| Código | Ud | Descripción | Rendimiento | Precio | Importe |
|---|---|---|---|---|---|
| MO.2 | h | Peón especializado SETCAA | 10 | 7.54 | 75.40 |
| MO.21 | h | Manijero/capataz SETCAA | 5 | 9.99 | 49.95 |
| MA.50 | h | Taladro electrico 750 W autonomia 4-5 h | 7 | 0.82 | 5.74 |
| MA.26 | h | Grupo Electrógeno | 10 | 2 | 20.00 |
| MT.83 | ud | Jeringilla Inyectar/Pulverizar Herbicida | 10 | 0.2 | 2.00 |
| MT.70 | l | Glifosato 36% p/v (total 360 gr/l) | 15 | 5.66 | 84.90 |
| MA.35 | h | Motosierra sin mano de obra | 3 | 2.83 | 8.49 |
| MT.250 | ud | Sellado con silicona incolora apta para intemperie (p.o.) | 1400 | 0.01 | 14.00 |
| MT.5 | l | Aceite vegetal humectante-coadyuvante | 15 | 2 | 30.00 |
| MA.63 | jor | Vehículo todoterreno 71-85 cv c/remolque | 1.2 | 72.2 | 86.64 |
|  |  | Total |  |  | 377.12 |

**SOGF16.A.7.57** ha Corta y tronzado brotes cepa eucalipto,acordonado,apilado 10-30cm < 50 cepas/ha
Precio: 32.2
Corta manual de una hectárea de pies de eucalipto en cepas, 2-5 brotes por cepa,con diámetros entre 10 y 30 cm, con una densidad de cepas < de 50 cepas/ha, incluido
desramado y su posterior tronzado, dejando las trozas con una longitud aproximada de 2,2 m, y seguidamente el apilado y posterior acordonado de restos generados.

| Código | Ud | Descripción | Rendimiento | Precio | Importe |
|---|---|---|---|---|---|
| MO.2 | h | Peón especializado SETCAA | 1.8 | 7.54 | 13.57 |
| MA.35 | h | Motosierra sin mano de obra | 1.8 | 2.83 | 5.09 |
| MO.21 | h | Manijero/capataz SETCAA | 0.48 | 9.99 | 4.80 |
| MO.1 | h | Peón SETCAA | 1.2 | 7.28 | 8.74 |
|  |  | Total |  |  | 32.2 |

**SOGF16.A.7.58** ha Corta y tronzado brotes cepa eucalipto,acordonado,apilado 10-30cm ,50-100 cepas/ha
Precio: 63.99
Corta manual de una hectárea de pies de eucalipto en cepas, 2-5 brotes por cepa, con diámetros entre 10 y 30 cm, con una densidad de cepas >50 <= 100 cepas/ha, incluido desramado y su posterior tronzado, dejando las trozas con una longitud aproximada de 2,2 m, y seguidamente el apilado y posterior acordonado de restos generados.

| Código | Ud | Descripción | Rendimiento | Precio | Importe |
|---|---|---|---|---|---|
| MO.2 | h | Peón especializado SETCAA | 3.5 | 7.54 | 26.39 |
| MA.35 | h | Motosierra sin mano de obra | 3.5 | 2.83 | 9.91 |
| MO.21 | h | Manijero/capataz SETCAA | 0.95 | 9.99 | 9.49 |
| MO.1 | h | Peón SETCAA | 2.5 | 7.28 | 18.20 |
|  |  | Total |  |  | 63.99 |

**SOGF16.A.7.59** ha Tratamiento cepas eucalipto , <50 cepas/ha, con glifosato 36%
Precio: 49.77
Tratamiento del rebrote de cepas de eucalipto ya maderables,mediante aplicación manual de herbicida al tocón recien apeado, con un diámetro normal superior a 12 cm e inferior o igual a 25 cm, y densidad <= 50 cepas/ha. El protocolo de actuación será el siguiente: en cada tocón se practicará con el espadín de motosierra dos cortes (1-1,5 cm de profundidad) formando una cruz, sobre ellos se aplicará de forma selectiva con brocha, glifosato al 36% p/v. UL. (N-fosfonometil glicina) puro y posteriormente se pulverizará capa de aceite vegetal humectante-coadyuvante, quedando totalmente impregnado la totalidad el tocón, tanto de herbicida como humectante, fundamentalmente en la albura del tocón. Medida la unidad perfectamente aplicada, no se considera el coste de corta del ejemplar.

| Código | Ud | Descripción | Rendimiento | Precio | Importe |
|---|---|---|---|---|---|
| MO.2 | h | Peón especializado SETCAA | 1.5 | 7.54 | 11.31 |
| MO.1 | h | Peón SETCAA | 1.5 | 7.28 | 10.92 |
| MA.35 | h | Motosierra sin mano de obra | 1.5 | 2.83 | 4.25 |
| MO.21 | h | Manijero/capataz SETCAA | 0.3 | 9.99 | 3.00 |
| MT.70 | l | Glifosato 36% p/v (total 360 gr/l) | 3.5 | 5.66 | 19.81 |
| MT.4 | l | Aceite vegetal coadyuvante | 0.12 | 3.98 | 0.48 |
|  |  | Total |  |  | 49.77 |

**SOGF16.A.7.60** ha Tratamiento cepas eucalipto, >50 <=100 cepas/ha, con glifosato 36%
Precio: 89.23
Tratamiento del rebrote de cepas de eucalipto ya maderables,mediante aplicación manual de herbicida al tocón recien apeado, con un diámetro normal superior a 12 cm e inferior o igual a 25 cm, y densidad >50 <=100 cepas/ha. El protocolo de actuación será el siguiente: en cada tocón se practicará con el espadín de motosierra dos cortes (1-1,5 cm de profundidad) formando una cruz, sobre ellos se aplicará de forma selectiva con brocha, glifosato al 36% p/v. UL. (N-fosfonometil glicina) puro y posteriormente se pulverizará capa de aceite vegetal humectante-coadyuvante, quedando totalmente impregnado la totalidad el tocón, tanto de herbicida como humectante, fundamentalmente en la albura del tocón. Medida la unidad perfectamente aplicada, no se considera el coste de corta del ejemplar.

| Código | Ud | Descripción | Rendimiento | Precio | Importe |
|---|---|---|---|---|---|
| MO.2 | h | Peón especializado SETCAA | 2.5 | 7.54 | 18.85 |
| MO.1 | h | Peón SETCAA | 2.5 | 7.28 | 18.20 |
| MA.35 | h | Motosierra sin mano de obra | 2.5 | 2.83 | 7.08 |
| MO.21 | h | Manijero/capataz SETCAA | 0.5 | 9.99 | 5.00 |
| MT.70 | l | Glifosato 36% p/v (total 360 gr/l) | 7 | 5.66 | 39.62 |
| MT.4 | l | Aceite vegetal coadyuvante | 0.12 | 3.98 | 0.48 |
|  |  | Total |  |  | 89.23 |

**SOGF16.A.7.61** ha Repaso cepas de eucalipto, < 50 cepas/ha, corta de brotes y glifosato 36%
Precio: 53.16
Repaso de rebrotes de cepas de eucalipto, no maderables, con densidad de cepas < 50 cepas/ha, mediante tratamiento de aplicación foliar con mochila manual de compresión previa de 14 l de capacidad y un alcance en horizontal de 5 m y en vertical de 3 m. La aplicación se efectuará de forma localizada y selectiva mediante pulverizador-difusor con boquilla de baja dispersión, con principio activo a base de glifosato al 36%. Dosis: 4 litros/ha al 3-3,5%, aceite vegetal humectante-coadyuvante, disuelto todo en agua (12 l) como el líquido portante. Incluye también el recorte con motosierra de los brotes de mayor tamaño hasta 1 metro de altura aproximadamente y la eliminación o recogida de restos. Incluido aporte de agua, mezcla de productos, llenado del depósito y limpieza del mismo.

| Código | Ud | Descripción | Rendimiento | Precio | Importe |
|---|---|---|---|---|---|
| MO.2 | h | Peón especializado SETCAA | 0.5 | 7.54 | 3.77 |
| MO.1 | h | Peón SETCAA | 3 | 7.28 | 21.84 |
| MA.35 | h | Motosierra sin mano de obra | 0.5 | 2.83 | 1.42 |
| MO.21 | h | Manijero/capataz SETCAA | 0.3 | 9.99 | 3.00 |
| MT.70 | l | Glifosato 36% p/v (total 360 gr/l) | 4 | 5.66 | 22.64 |
| MT.4 | l | Aceite vegetal coadyuvante | 0.12 | 3.98 | 0.48 |
| MT.10 | m3 | Agua (pie de obra) | 0.012 | 0.73 | 0.01 |
|  |  | Total |  |  | 53.16 |

**SOGF16.A.7.62** ha Doble repaso cepas de eucalipto, < 50 cepas/ha, corta de brotes y glifosato 36%
Precio: 84.31
Doble tratamiento en el repaso de rebrotes de cepas de eucalipto, no maderables,con densidad de cepas < 50 cepas/ha, mediante tratamiento de aplicación foliar con mochila manual de compresión previa de 14 l de capacidad y un alcance en horizontal de 5 m y en vertical de 3 m. La aplicación se efectuará de forma localizada y selectiva mediante pulverizador-difusor con boquilla de baja dispersión, con principio activo a base de glifosato al 36%. Dosis: 4 litros/ha al 3-3,5%, aceite vegetal humectante-coadyuvante, disuelto todo en agua (12 l) como el líquido portante. Incluye también el recorte con motosierra de los brotes de mayor tamaño hasta 1 metro de altura aproximadamente y la eliminación o recogida de restos. Incluidoaporte de agua, mezcla de productos, llenado del depósito y limpieza del mismo.

| Código | Ud | Descripción | Rendimiento | Precio | Importe |
|---|---|---|---|---|---|
| MO.2 | h | Peón especializado SETCAA | 0.8 | 7.54 | 6.03 |
| MO.1 | h | Peón SETCAA | 4.8 | 7.28 | 34.94 |
| MA.35 | h | Motosierra sin mano de obra | 0.8 | 2.83 | 2.26 |
| MO.21 | h | Manijero/capataz SETCAA | 0.64 | 9.99 | 6.39 |
| MT.70 | l | Glifosato 36% p/v (total 360 gr/l) | 6 | 5.66 | 33.96 |
| MT.4 | l | Aceite vegetal coadyuvante | 0.18 | 3.98 | 0.72 |
| MT.10 | m3 | Agua (pie de obra) | 0.012 | 0.73 | 0.01 |
|  |  | Total |  |  | 84.31 |

#### A.8 TRATAMIENTOS SELVICOLAS COMBINADOS

**SOGF16.A.8.01** ha Clareo, poda y roza manual. Carga de trabajo muy baja
Precio: 598.8
Clareo de pies sobrantes, poda de pies restantes con motosierra y roza de matorral en pie mediante desbrozadora en zonas con una carga de trabajo muy baja

| Código | Ud | Descripción | Rendimiento | Precio | Importe |
|---|---|---|---|---|---|
| MO.2 | h | Peón especializado SETCAA | 48.18 | 7.54 | 363.28 |
| MA.35 | h | Motosierra sin mano de obra | 16.058 | 2.83 | 45.44 |
| MA.33 | h | Motodesbrozadora de disco s/MO | 32.123 | 4.42 | 141.98 |
| MO.21 | h | Manijero/capataz SETCAA | 4.815 | 9.99 | 48.10 |
|  |  | Total |  |  | 598.8 |

**SOGF16.A.8.02** ha Clareo, poda y roza manual. Carga de trabajo baja
Precio: 739.32
Clareo de pies sobrantes, poda de pies restantes con motosierra y roza de matorral en pie mediante desbrozadora en zonas con una carga de trabajo baja.

| Código | Ud | Descripción | Rendimiento | Precio | Importe |
|---|---|---|---|---|---|
| MO.2 | h | Peón especializado SETCAA | 59.483 | 7.54 | 448.50 |
| MA.35 | h | Motosierra sin mano de obra | 19.823 | 2.83 | 56.10 |
| MA.33 | h | Motodesbrozadora de disco s/MO | 39.66 | 4.42 | 175.30 |
| MO.21 | h | Manijero/capataz SETCAA | 5.948 | 9.99 | 59.42 |
|  |  | Total |  |  | 739.32 |

**SOGF16.A.8.03** ha Clareo, poda y roza manual. Carga de trabajo media
Precio: 875.83
Clareo de pies sobrantes , poda de pies restantes con motosierra y roza de matorral en pie mediante desbrozadora en zonas con una carga de trabajo media.

| Código | Ud | Descripción | Rendimiento | Precio | Importe |
|---|---|---|---|---|---|
| MO.2 | h | Peón especializado SETCAA | 70.47 | 7.54 | 531.34 |
| MA.35 | h | Motosierra sin mano de obra | 23.49 | 2.83 | 66.48 |
| MA.33 | h | Motodesbrozadora de disco s/MO | 46.98 | 4.42 | 207.65 |
| MO.21 | h | Manijero/capataz SETCAA | 7.043 | 9.99 | 70.36 |
|  |  | Total |  |  | 875.83 |

**SOGF16.A.8.04** ha Clareo, poda y roza manual. Carga de trabajo alta
Precio: 993.97
Clareo de pies sobrantes, poda de pies restantes con motosierra y roza de matorral en pie mediante desbrozadora en zonas con una carga de trabajo alta.

| Código | Ud | Descripción | Rendimiento | Precio | Importe |
|---|---|---|---|---|---|
| MO.2 | h | Peón especializado SETCAA | 79.973 | 7.54 | 603.00 |
| MA.35 | h | Motosierra sin mano de obra | 26.655 | 2.83 | 75.43 |
| MA.33 | h | Motodesbrozadora de disco s/MO | 53.318 | 4.42 | 235.67 |
| MO.21 | h | Manijero/capataz SETCAA | 7.995 | 9.99 | 79.87 |
|  |  | Total |  |  | 993.97 |

**SOGF16.A.8.05** ha Clareo, poda y roza manual. Carga de trabajo muy alta
Precio: 1132.26
Clareo de pies sobrantes, poda de pies restantes con motosierra y roza de matorral en pie mediante desbrozadora en zonas con una carga de trabajo muy alta.

| Código | Ud | Descripción | Rendimiento | Precio | Importe |
|---|---|---|---|---|---|
| MO.2 | h | Peón especializado SETCAA | 91.125 | 7.54 | 687.08 |
| MA.35 | h | Motosierra sin mano de obra | 30.375 | 2.83 | 85.96 |
| MA.33 | h | Motodesbrozadora de disco s/MO | 60.675 | 4.42 | 268.18 |
| MO.21 | h | Manijero/capataz SETCAA | 9.113 | 9.99 | 91.04 |
|  |  | Total |  |  | 1132.26 |

**SOGF16.A.8.06** ha Clareo, poda y roza manual. Carga de trabajo extrema
Precio: 1386.22
Clareo de pies sobrantes, poda de pies restantes con motosierra y roza de matorral en pie mediante desbrozadora en zonas con una carga de trabajo muy alta.

| Código | Ud | Descripción | Rendimiento | Precio | Importe |
|---|---|---|---|---|---|
| MO.2 | h | Peón especializado SETCAA | 114 | 7.54 | 859.56 |
| MA.35 | h | Motosierra sin mano de obra | 54 | 2.83 | 152.82 |
| MA.33 | h | Motodesbrozadora de disco s/MO | 60 | 4.42 | 265.20 |
| MO.21 | h | Manijero/capataz SETCAA | 10.875 | 9.99 | 108.64 |
|  |  | Total |  |  | 1386.22 |

**SOGF16.A.8.07** ha Clareo, poda y roza manual con triturado. Carga de trabajo muy baja
Precio: 798.41
Clareo de pies sobrantes (malformados, bifurcados, inclinados...) y poda de pies restantes con motosierra en zonas con una carga de trabajo muy baja. Incluido el picado de todos los restos finos y roza de matorral en pie mediante desbrozadora con cuchilla picadora acoplada al cabezal y con corte con motosierra de los restos gruesos hasta longitudes máximas de 0,5 metros.

| Código | Ud | Descripción | Rendimiento | Precio | Importe |
|---|---|---|---|---|---|
| MO.2 | h | Peón especializado SETCAA | 64.24 | 7.54 | 484.37 |
| MA.35 | h | Motosierra sin mano de obra | 21.41 | 2.83 | 60.59 |
| MA.33 | h | Motodesbrozadora de disco s/MO | 42.83 | 4.42 | 189.31 |
| MO.21 | h | Manijero/capataz SETCAA | 6.42 | 9.99 | 64.14 |
|  |  | Total |  |  | 798.41 |

**SOGF16.A.8.08** ha Clareo, poda y roza manual con triturado. Carga de trabajo baja
Precio: 985.75
Clareo de pies sobrantes (malformados, bifurcados, excesiva densidad,...) y poda de pies restantes con motosierra en zonas con una carga de trabajo baja. Incluido el picado de todos los restos finos y roza de matorral en pie mediante desbrozadora con cuchilla picadora acoplada al cabezal y con corte con motosierra de restos gruesos hasta longitudes máximas de 0,5 metros.

| Código | Ud | Descripción | Rendimiento | Precio | Importe |
|---|---|---|---|---|---|
| MO.2 | h | Peón especializado SETCAA | 79.31 | 7.54 | 598.00 |
| MA.35 | h | Motosierra sin mano de obra | 26.43 | 2.83 | 74.80 |
| MA.33 | h | Motodesbrozadora de disco s/MO | 52.88 | 4.42 | 233.73 |
| MO.21 | h | Manijero/capataz SETCAA | 7.93 | 9.99 | 79.22 |
|  |  | Total |  |  | 985.75 |

**SOGF16.A.8.09** ha Clareo, poda y roza manual con triturado. Carga de trabajo media
Precio: 1167.78
Clareo de pies sobrantes (malformados, bifurcados, excesiva densidad,...) y poda de pies restantes con motosierra en zonas con una carga de trabajo media. Incluido el picado de todos los restos finos y roza de matorral mediante desbrozadora con cuchilla picadora acoplada al cabezal y con corte con motosierra de restos gruesos hasta longitudes máximas de 0,5 metros.

| Código | Ud | Descripción | Rendimiento | Precio | Importe |
|---|---|---|---|---|---|
| MO.2 | h | Peón especializado SETCAA | 93.96 | 7.54 | 708.46 |
| MA.35 | h | Motosierra sin mano de obra | 31.32 | 2.83 | 88.64 |
| MA.33 | h | Motodesbrozadora de disco s/MO | 62.64 | 4.42 | 276.87 |
| MO.21 | h | Manijero/capataz SETCAA | 9.39 | 9.99 | 93.81 |
|  |  | Total |  |  | 1167.78 |

**SOGF16.A.8.10** ha Clareo, poda y roza manual con triturado. Carga de trabajo alta
Precio: 1325.28
Clareo de pies sobrantes (malformados, bifurcados, excesiva densidad,...) y poda de pies restantes con motosierra en zonas con una carga de trabajo alta. Incluido el picado de todos los restos finos y roza de matorral en pie mediante desbrozadora con cuchilla picadora acoplada al cabezal y con corte con motosierra de restos gruesos hasta longitudes máximas de 0,5 metros.

| Código | Ud | Descripción | Rendimiento | Precio | Importe |
|---|---|---|---|---|---|
| MO.2 | h | Peón especializado SETCAA | 106.63 | 7.54 | 803.99 |
| MA.35 | h | Motosierra sin mano de obra | 35.54 | 2.83 | 100.58 |
| MA.33 | h | Motodesbrozadora de disco s/MO | 71.09 | 4.42 | 314.22 |
| MO.21 | h | Manijero/capataz SETCAA | 10.66 | 9.99 | 106.49 |
|  |  | Total |  |  | 1325.28 |

**SOGF16.A.8.11** ha Clareo, poda y roza manual con triturado. Carga de trabajo muy alta
Precio: 1509.69
Clareo de pies sobrantes y poda de pies restantes con motosierra en zonas con una carga de trabajo muy alta. Incluido el picado de todos los restos finos y roza de matorral en pie mediante desbrozadora con cuchilla picadora acoplada al cabezal y con corte de motosierra de los restos gruesos hasta longitudes máximas de 0,5 metros.

| Código | Ud | Descripción | Rendimiento | Precio | Importe |
|---|---|---|---|---|---|
| MO.2 | h | Peón especializado SETCAA | 121.5 | 7.54 | 916.11 |
| MA.35 | h | Motosierra sin mano de obra | 40.5 | 2.83 | 114.62 |
| MA.33 | h | Motodesbrozadora de disco s/MO | 80.9 | 4.42 | 357.58 |
| MO.21 | h | Manijero/capataz SETCAA | 12.15 | 9.99 | 121.38 |
|  |  | Total |  |  | 1509.69 |

**SOGF16.A.8.12** ha Clareo, poda y roza manual con triturado. Carga de trabajo extrema
Precio: 1848.3
Clareo de pies sobrantes y poda de pies restantes con motosierra en zonas con una carga de trabajo extrema. Incluido el picado de todos los restos finos y roza de matorral en pie mediante desbrozadora con cuchilla picadora acoplada al cabezal y con corte de motosierra de los restos gruesos hasta longitudes máximas de 0,5 metros.

| Código | Ud | Descripción | Rendimiento | Precio | Importe |
|---|---|---|---|---|---|
| MO.2 | h | Peón especializado SETCAA | 152 | 7.54 | 1146.08 |
| MA.35 | h | Motosierra sin mano de obra | 72 | 2.83 | 203.76 |
| MA.33 | h | Motodesbrozadora de disco s/MO | 80 | 4.42 | 353.60 |
| MO.21 | h | Manijero/capataz SETCAA | 14.5 | 9.99 | 144.86 |
|  |  | Total |  |  | 1848.3 |

**SOGF16.A.8.13** ha Clareo, poda y roza con trituracion mecanizada. Carga de trabajo muy baja
Precio: 417.06
Clareo de pies sobrantes ,poda de pies restantes con motosierra. Se incluye la roza de matorral en pie y el picado de restos mediante tractor de cadenas y/o desbrozadora de martillo y remate manual mediante motodesbrozadora con cuchilla picadora acoplada al cabezal en las zonas inaccesible para el tractor. En masa con carga de trabajo muy baja

| Código | Ud | Descripción | Rendimiento | Precio | Importe |
|---|---|---|---|---|---|
| MOB.19 | h | Peón especializado SETCAA con p.p. de Jefe Cuadrilla (mano de obra; 07/01/2015) | 18 | 8.56 | 154.08 |
| MAQ.21 | h | Motodesbrozadora de disco s/MO (maquinaria) | 11 | 4.42 | 48.62 |
| MAQ.23 | h | Motosierra sin mano de obra (maquinaria) | 7 | 2.83 | 19.81 |
| MAQ.45 | h | Tractor cadenas (71/100 cv) D-4 (maquinaria) | 3 | 55.46 | 166.38 |
| MAQ.14 | h | Desbrozadora de martillos (maquinaria) | 3 | 9.39 | 28.17 |
|  |  | Total |  |  | 417.06 |

**SOGF16.A.8.14** ha Clareo, poda y roza con trituracion mecanizada. Carga de trabajo baja
Precio: 556.61
Clareo de pies sobrantes ,poda de pies restantes con motosierra . Se incluye la roza de matorral en pie y el picado de restos mediante tractor de cadenas y/o desbrozadora de martillo y remate manual mediante motodesbrozadora con cuchilla picadora acoplada al cabezal en las zonas inaccesible para el tractor. En masa con carga de trabajo baja.

| Código | Ud | Descripción | Rendimiento | Precio | Importe |
|---|---|---|---|---|---|
| MOB.19 | h | Peón especializado SETCAA con p.p. de Jefe Cuadrilla | 24 | 8.56 | 205.44 |
| MAQ.21 | h | Motodesbrozadora de disco s/MO | 15 | 4.42 | 66.30 |
| MAQ.23 | h | Motosierra sin mano de obra | 9 | 2.83 | 25.47 |
| MAQ.45 | h | Tractor cadenas (71/100 cv) D-4 | 4 | 55.46 | 221.84 |
| MAQ.14 | h | Desbrozadora de martillos | 4 | 9.39 | 37.56 |
|  |  | Total |  |  | 556.61 |

**SOGF16.A.8.15** ha Clareo, poda y roza con trituracion mecanizada. Carga de trabajo media
Precio: 753.16
Clareo de pies sobrantes ,poda de pies restantes con motosierra. Se incluye la roza de matorral en pie y el picado de restos mediante tractor de cadenas y/o desbrozadora de martillo y remate manual mediante motodesbrozadora con cuchilla picadora acoplada al cabezal en las zonas inaccesible para el tractor. En masa con carga de trabajo media.

| Código | Ud | Descripción | Rendimiento | Precio | Importe |
|---|---|---|---|---|---|
| MOB.19 | h | Peón especializado SETCAA con p.p. de Jefe Cuadrilla | 40 | 8.56 | 342.40 |
| MAQ.21 | h | Motodesbrozadora de disco s/MO | 24 | 4.42 | 106.08 |
| MAQ.23 | h | Motosierra sin mano de obra | 16 | 2.83 | 45.28 |
| MAQ.45 | h | Tractor cadenas (71/100 cv) D-4 | 4 | 55.46 | 221.84 |
| MAQ.14 | h | Desbrozadora de martillos | 4 | 9.39 | 37.56 |
|  |  | Total |  |  | 753.16 |

**SOGF16.A.8.16** ha Clareo, poda y roza con trituracion mecanizada. Carga de trabajo alta
Precio: 951.3
Clareo de pies sobrantes ,poda de pies restantes con motosierra . Se incluye la roza de matorral en pie y el picado de restos mediante tractor de cadenas y/o desbrozadora de martillo y remate manual mediante motodesbrozadora con cuchilla picadora acoplada al cabezal en las zonas inaccesible para el tractor. En masa con carga de trabajo alta.

| Código | Ud | Descripción | Rendimiento | Precio | Importe |
|---|---|---|---|---|---|
| MOB.19 | h | Peón especializado SETCAA con p.p. de Jefe Cuadrilla | 56 | 8.56 | 479.36 |
| MAQ.21 | h | Motodesbrozadora de disco s/MO | 34 | 4.42 | 150.28 |
| MAQ.23 | h | Motosierra sin mano de obra | 22 | 2.83 | 62.26 |
| MAQ.45 | h | Tractor cadenas (71/100 cv) D-4 | 4 | 55.46 | 221.84 |
| MAQ.14 | h | Desbrozadora de martillos | 4 | 9.39 | 37.56 |
|  |  | Total |  |  | 951.3 |

**SOGF16.A.8.17** ha Clareo, poda y roza con trituracion mecanizada. Carga de trabajo muy alta
Precio: 1074.97
Clareo de pies sobrantes ,poda de pies restantes con motosierra. Se incluye la roza de matorral en pie y el picado de restos mediante tractor de cadenas y/o desbrozadora de martillo y remate manual mediante motodesbrozadora con cuchilla picadora acoplada al cabezal en las zonas inaccesible para el tractor. En masa con carga de trabajo muy alta.

| Código | Ud | Descripción | Rendimiento | Precio | Importe |
|---|---|---|---|---|---|
| MOB.19 | h | Peón especializado SETCAA con p.p. de Jefe Cuadrilla | 63.28 | 8.56 | 541.68 |
| MAQ.21 | h | Motodesbrozadora de disco s/MO | 38.42 | 4.42 | 169.82 |
| MAQ.23 | h | Motosierra sin mano de obra | 24.86 | 2.83 | 70.35 |
| MAQ.45 | h | Tractor cadenas (71/100 cv) D-4 | 4.52 | 55.46 | 250.68 |
| MAQ.14 | h | Desbrozadora de martillos | 4.52 | 9.39 | 42.44 |
|  |  | Total |  |  | 1074.97 |

**SOGF16.A.8.18** ha Clareo, poda y roza con trituracion mecanizada. Carga de trabajo extrema
Precio: 1329.67
Clareo de pies sobrantes ,poda de pies restantes con motosierra. Se incluye la roza de matorral en pie y el picado de restos mediante tractor de cadenas y/o desbrozadora de martillo y remate manual mediante motodesbrozadora con cuchilla picadora acoplada al cabezal en las zonas inaccesible para el tractor. En masa con carga de trabajo extrema.

| Código | Ud | Descripción | Rendimiento | Precio | Importe |
|---|---|---|---|---|---|
| MOB.19 | h | Peón especializado SETCAA con p.p. de Jefe Cuadrilla | 79.56 | 8.56 | 681.03 |
| MAQ.21 | h | Motodesbrozadora de disco s/MO | 46.1 | 4.42 | 203.76 |
| MAQ.23 | h | Motosierra sin mano de obra | 33.46 | 2.83 | 94.69 |
| MAQ.45 | h | Tractor cadenas (71/100 cv) D-4 | 5.4 | 55.46 | 299.48 |
| MAQ.14 | h | Desbrozadora de martillos | 5.4 | 9.39 | 50.71 |
|  |  | Total |  |  | 1329.67 |

**SOGF16.A.8.19** ha Roza y poda. Carga de trabajo muy baja
Precio: 413.76
Roza con triturado de matorral mediante desbrozadora con cuchilla acoplada al cabezal, incluyendo la poda de pies restantes con motosierra en zonas con una carga de trabajo muy baja.

| Código | Ud | Descripción | Rendimiento | Precio | Importe |
|---|---|---|---|---|---|
| MO.2 | h | Peón especializado SETCAA | 30.844 | 7.54 | 232.56 |
| MA.35 | h | Motosierra sin mano de obra | 7.92 | 2.83 | 22.41 |
| MA.33 | h | Motodesbrozadora de disco s/MO | 22.364 | 4.42 | 98.85 |
| MO.21 | h | Manijero/capataz SETCAA | 6 | 9.99 | 59.94 |
|  |  | Total |  |  | 413.76 |

**SOGF16.A.8.20** ha Roza y poda. Carga de trabajo baja
Precio: 514.14
Roza con triturado de matorral mediante desbrozadora con cuchilla acoplada al cabezal, incluyendo la poda de pies restantes con motosierra en zonas con una carga de trabajo baja

| Código | Ud | Descripción | Rendimiento | Precio | Importe |
|---|---|---|---|---|---|
| MO.2 | h | Peón especializado SETCAA | 37.67 | 7.54 | 284.03 |
| MA.35 | h | Motosierra sin mano de obra | 9.84 | 2.83 | 27.85 |
| MA.33 | h | Motodesbrozadora de disco s/MO | 27.95 | 4.42 | 123.54 |
| MO.21 | h | Manijero/capataz SETCAA | 7.88 | 9.99 | 78.72 |
|  |  | Total |  |  | 514.14 |

**SOGF16.A.8.21** ha Roza y poda. Carga de trabajo media
Precio: 695.06
Roza con triturado de matorral mediante desbrozadora con cuchilla acoplada al cabezal, incluyendo la poda de pies restantes con motosierra en zonas con una carga de trabajo media

| Código | Ud | Descripción | Rendimiento | Precio | Importe |
|---|---|---|---|---|---|
| MO.2 | h | Peón especializado SETCAA | 52.5 | 7.54 | 395.85 |
| MA.35 | h | Motosierra sin mano de obra | 15 | 2.83 | 42.45 |
| MA.33 | h | Motodesbrozadora de disco s/MO | 37.5 | 4.42 | 165.75 |
| MO.21 | h | Manijero/capataz SETCAA | 9.11 | 9.99 | 91.01 |
|  |  | Total |  |  | 695.06 |

**SOGF16.A.8.22** ha Roza y poda. Carga de trabajo alta
Precio: 778.8
Roza con triturado de matorral mediante desbrozadora con cuchilla acoplada al cabezal, incluyendo la poda de pies restantes con motosierra en zonas con una carga de trabajo alta

| Código | Ud | Descripción | Rendimiento | Precio | Importe |
|---|---|---|---|---|---|
| MO.2 | h | Peón especializado SETCAA | 60 | 7.54 | 452.40 |
| MA.35 | h | Motosierra sin mano de obra | 18.75 | 2.83 | 53.06 |
| MA.33 | h | Motodesbrozadora de disco s/MO | 41.25 | 4.42 | 182.33 |
| MO.21 | h | Manijero/capataz SETCAA | 9.11 | 9.99 | 91.01 |
|  |  | Total |  |  | 778.8 |

**SOGF16.A.8.23** ha Roza y poda. Carga de trabajo muy alta
Precio: 852.47
Roza con triturado de matorral mediante desbrozadora con cuchilla acoplada al cabezal, incluyendo la poda de pies restantes con motosierra en zonas con una carga de trabajo muy alta

| Código | Ud | Descripción | Rendimiento | Precio | Importe |
|---|---|---|---|---|---|
| MO.2 | h | Peón especializado SETCAA | 68.57 | 7.54 | 517.02 |
| MA.35 | h | Motosierra sin mano de obra | 23.44 | 2.83 | 66.34 |
| MA.33 | h | Motodesbrozadora de disco s/MO | 45.38 | 4.42 | 200.58 |
| MO.21 | h | Manijero/capataz SETCAA | 6.86 | 9.99 | 68.53 |
|  |  | Total |  |  | 852.47 |

**SOGF16.A.8.24** ha Roza y poda. Carga de trabajo extrema
Precio: 1052.18
Roza con triturado de matorral mediante desbrozadora con cuchilla acoplada al cabezal, incluyendo la poda de pies restantes con motosierra en zonas con una carga de trabajo extrema.

| Código | Ud | Descripción | Rendimiento | Precio | Importe |
|---|---|---|---|---|---|
| MO.2 | h | Peón especializado SETCAA | 83.94 | 7.54 | 632.91 |
| MA.35 | h | Motosierra sin mano de obra | 28.59 | 2.83 | 80.91 |
| MA.33 | h | Motodesbrozadora de disco s/MO | 55.35 | 4.42 | 244.65 |
| MO.21 | h | Manijero/capataz SETCAA | 9.38 | 9.99 | 93.71 |
|  |  | Total |  |  | 1052.18 |

**SOGF16.A.8.25** ha Roza y poda con triturado. Carga de trabajo muy baja
Precio: 551.68
Roza con triturado de matorral mediante desbrozadora con cuchilla acoplada al cabezal, incluyendo la poda de pies restantes con motosierra en zonas con una carga de trabajo muy baja. Incluido picado de restos con motodesbrozadora incluido el corte de motosierra de restos gruesos hasta longitudes máximas de 0,5 metros.

| Código | Ud | Descripción | Rendimiento | Precio | Importe |
|---|---|---|---|---|---|
| MO.2 | h | Peón especializado SETCAA | 41.125 | 7.54 | 310.08 |
| MA.35 | h | Motosierra sin mano de obra | 10.56 | 2.83 | 29.88 |
| MA.33 | h | Motodesbrozadora de disco s/MO | 29.818 | 4.42 | 131.80 |
| MO.21 | h | Manijero/capataz SETCAA | 8 | 9.99 | 79.92 |
|  |  | Total |  |  | 551.68 |

**SOGF16.A.8.26** ha Roza y poda con triturado. Carga de trabajo baja
Precio: 685.48
Roza con triturado de matorral mediante desbrozadora con cuchilla acoplada al cabezal, incluyendo la poda de pies restantes con motosierra en zonas con una carga de trabajo baja. Incluido picado de restos con motodesbrozadora incluido el corte de motosierra de restos gruesos hasta longitudes máximas de 0,5 metros.

| Código | Ud | Descripción | Rendimiento | Precio | Importe |
|---|---|---|---|---|---|
| MO.2 | h | Peón especializado SETCAA | 50.225 | 7.54 | 378.70 |
| MA.35 | h | Motosierra sin mano de obra | 13.12 | 2.83 | 37.13 |
| MA.33 | h | Motodesbrozadora de disco s/MO | 37.273 | 4.42 | 164.75 |
| MO.21 | h | Manijero/capataz SETCAA | 10.5 | 9.99 | 104.90 |
|  |  | Total |  |  | 685.48 |

**SOGF16.A.8.27** ha Roza y poda con triturado. Carga de trabajo media
Precio: 926.78
Roza con triturado de matorral mediante desbrozadora con cuchilla acoplada al cabezal, incluyendo la poda de pies restantes con motosierra en zonas con una carga de trabajo media. Incluido picado de restos con motodesbrozadora incluido el corte de motosierra de restos gruesos hasta longitudes máximas de 0,5 metros.

| Código | Ud | Descripción | Rendimiento | Precio | Importe |
|---|---|---|---|---|---|
| MO.2 | h | Peón especializado SETCAA | 70 | 7.54 | 527.80 |
| MA.35 | h | Motosierra sin mano de obra | 20 | 2.83 | 56.60 |
| MA.33 | h | Motodesbrozadora de disco s/MO | 50 | 4.42 | 221.00 |
| MO.21 | h | Manijero/capataz SETCAA | 12.15 | 9.99 | 121.38 |
|  |  | Total |  |  | 926.78 |

**SOGF16.A.8.28** ha Roza y poda con triturado. Carga de trabajo alta
Precio: 1038.43
Roza con triturado de matorral mediante desbrozadora con cuchilla acoplada al cabezal, incluyendo la poda de pies restantes con motosierra en zonas con una carga de trabajo alta. Incluido el corte de motosierra de restos gruesos hasta longitudes máximas de 0,5 metros.

| Código | Ud | Descripción | Rendimiento | Precio | Importe |
|---|---|---|---|---|---|
| MO.2 | h | Peón especializado SETCAA | 80 | 7.54 | 603.20 |
| MA.35 | h | Motosierra sin mano de obra | 25 | 2.83 | 70.75 |
| MA.33 | h | Motodesbrozadora de disco s/MO | 55 | 4.42 | 243.10 |
| MO.21 | h | Manijero/capataz SETCAA | 12.15 | 9.99 | 121.38 |
|  |  | Total |  |  | 1038.43 |

**SOGF16.A.8.29** ha Roza y poda con triturado. Carga de trabajo muy alta
Precio: 1136.53
Roza con triturado de matorral mediante desbrozadora con cuchilla acoplada al cabezal, incluyendo la poda de pies restantes con motosierra en zonas con una carga de trabajo muy alta. Incluido el corte de motosierra de restos gruesos hasta longitudes máximas de 0,5 metros.

| Código | Ud | Descripción | Rendimiento | Precio | Importe |
|---|---|---|---|---|---|
| MO.2 | h | Peón especializado SETCAA | 91.429 | 7.54 | 689.37 |
| MA.35 | h | Motosierra sin mano de obra | 31.25 | 2.83 | 88.44 |
| MA.33 | h | Motodesbrozadora de disco s/MO | 60.5 | 4.42 | 267.41 |
| MO.21 | h | Manijero/capataz SETCAA | 9.14 | 9.99 | 91.31 |
|  |  | Total |  |  | 1136.53 |

**SOGF16.A.8.30** ha Roza y poda con triturado. Carga de trabajo extrema
Precio: 1402.84
Roza con triturado de matorral mediante desbrozadora con cuchilla acoplada al cabezal, incluyendo la poda de pies restantes con motosierra en zonas con una carga de trabajo extrema. Incluido el corte de motosierra de restos gruesos hasta longitudes máximas de 0,5 metros.

| Código | Ud | Descripción | Rendimiento | Precio | Importe |
|---|---|---|---|---|---|
| MO.2 | h | Peón especializado SETCAA | 111.92 | 7.54 | 843.88 |
| MA.35 | h | Motosierra sin mano de obra | 38.12 | 2.83 | 107.88 |
| MA.33 | h | Motodesbrozadora de disco s/MO | 73.8 | 4.42 | 326.20 |
| MO.21 | h | Manijero/capataz SETCAA | 12.5 | 9.99 | 124.88 |
|  |  | Total |  |  | 1402.84 |

**SOGF16.A.8.31** ha Apertura de calles mediante clareo, poda, acordonado y roza con trituracion mecanizada
Precio: 1744.66
Apertura de calle de 3 m cada 12 m, clareo de pies sobrantes y poda de pies restantes con motosierra. Acordeonado de restos en calle. Roza manual de entrecalle mediante motodesbrozadora con cuchilla picadora acoplado al cabezal y triturado de los restos en calle mediante tractor de cadenas y/o desbrozadora de martillos y remate manual en las zonas inaccesibles para el tractor

| Código | Ud | Descripción | Rendimiento | Precio | Importe |
|---|---|---|---|---|---|
| MOB.19 | h | Peón especializado SETCAA con p.p. de Jefe Cuadrilla | 128.04 | 8.56 | 1096.02 |
| MAQ.21 | h | Motodesbrozadora de disco s/MO | 46.1 | 4.42 | 203.76 |
| MAQ.23 | h | Motosierra sin mano de obra | 33.46 | 2.83 | 94.69 |
| MAQ.45 | h | Tractor cadenas (71/100 cv) D-4 | 5.4 | 55.46 | 299.48 |
| MAQ.14 | h | Desbrozadora de martillos | 5.4 | 9.39 | 50.71 |
|  |  | Total |  |  | 1744.66 |

### B APROVECHAMIENTOS Y CORTA DE MADERA
En este apartado se incluyen todos los trabajos correspondientes a los aprovechamientos forestales aunque no tengan un valor económico maderable, como es en el caso de la corta de pies menores (<12,5 metros).

#### B.1 APEO

**SOGF16.B.1.01** ud Apeo de arboles < 12 cm
Precio: 0.16
Corta manual de pies en clareos, con un diámetro normal inferior o igual a 12 cm.

| Código | Ud | Descripción | Rendimiento | Precio | Importe |
|---|---|---|---|---|---|
| MO.2 | h | Peón especializado SETCAA | 0.014 | 7.54 | 0.11 |
| MA.35 | h | Motosierra sin mano de obra | 0.014 | 2.83 | 0.04 |
| MO.21 | h | Manijero/capataz SETCAA | 0.001 | 9.99 | 0.01 |
|  |  | Total |  |  | 0.16 |

**SOGF16.B.1.02** ud Apeo de arboles 12-20 cm. Densidad < 500 pies/ha
Precio: 0.39
Corta manual de pies con un diámetro normal comprendido entre 12 y 20 cm y con una densidad inicial de pies < 500 pies/ha

| Código | Ud | Descripción | Rendimiento | Precio | Importe |
|---|---|---|---|---|---|
| MO.2 | h | Peón especializado SETCAA | 0.035 | 7.54 | 0.26 |
| MA.35 | h | Motosierra sin mano de obra | 0.035 | 2.83 | 0.10 |
| MO.21 | h | Manijero/capataz SETCAA | 0.003 | 9.99 | 0.03 |
|  |  | Total |  |  | 0.39 |

**SOGF16.B.1.03** ud Apeo de arboles 12-20 cm. Densidad 500-1000 pies/ha
Precio: 0.33
Corta manual de pies con un diámetro normal comprendido entre 12 y 20 cm, y con una densidad de pies comprendida entre 500 y 1000 pies/ha

| Código | Ud | Descripción | Rendimiento | Precio | Importe |
|---|---|---|---|---|---|
| MO.2 | h | Peón especializado SETCAA | 0.029 | 7.54 | 0.22 |
| MA.35 | h | Motosierra sin mano de obra | 0.029 | 2.83 | 0.08 |
| MO.21 | h | Manijero/capataz SETCAA | 0.003 | 9.99 | 0.03 |
|  |  | Total |  |  | 0.33 |

**SOGF16.B.1.04** ud Apeo de arboles 12-20 cm. Densidad > 1000 pies/ha
Precio: 0.27
Corta manual de pies con un diámetro normal comprendido entre 12 y 20 cm, y con una densidad de pies superior a 1000 pies/ha

| Código | Ud | Descripción | Rendimiento | Precio | Importe |
|---|---|---|---|---|---|
| MO.2 | h | Peón especializado SETCAA | 0.024 | 7.54 | 0.18 |
| MA.35 | h | Motosierra sin mano de obra | 0.024 | 2.83 | 0.07 |
| MO.21 | h | Manijero/capataz SETCAA | 0.002 | 9.99 | 0.02 |
|  |  | Total |  |  | 0.27 |

**SOGF16.B.1.05** ud Apeo de arboles 20-30 cm Densidad < 500 pies/ha
Precio: 0.52
Corta manual de pies con un diámetro normal comprendido entre 20 y 30 cm y con una densidad inicial de pies < 500 pies/ha

| Código | Ud | Descripción | Rendimiento | Precio | Importe |
|---|---|---|---|---|---|
| MO.2 | h | Peón especializado SETCAA | 0.045 | 7.54 | 0.34 |
| MA.35 | h | Motosierra sin mano de obra | 0.045 | 2.83 | 0.13 |
| MO.21 | h | Manijero/capataz SETCAA | 0.005 | 9.99 | 0.05 |
|  |  | Total |  |  | 0.52 |

**SOGF16.B.1.06** ud Apeo de arboles 20-30 cm. Densidad 500-1000 pies/ha
Precio: 0.47
Corta manual de pies con un diámetro normal comprendido entre 20 y 30 cm, y con una densidad de pies comprendida entre 500 y 1000 pies/ha

| Código | Ud | Descripción | Rendimiento | Precio | Importe |
|---|---|---|---|---|---|
| MO.2 | h | Peón especializado SETCAA | 0.041 | 7.54 | 0.31 |
| MA.35 | h | Motosierra sin mano de obra | 0.041 | 2.83 | 0.12 |
| MO.21 | h | Manijero/capataz SETCAA | 0.004 | 9.99 | 0.04 |
|  |  | Total |  |  | 0.47 |

**SOGF16.B.1.07** ud Apeo de arboles 20-30 cm. Densidad >1000 pies/ha
Precio: 0.36
Corta manual de pies con un diámetro normal comprendido entre 20 y 30 cm, y con una densidad de pies superior a 1000 pies/ha

| Código | Ud | Descripción | Rendimiento | Precio | Importe |
|---|---|---|---|---|---|
| MO.2 | h | Peón especializado SETCAA | 0.032 | 7.54 | 0.24 |
| MA.35 | h | Motosierra sin mano de obra | 0.032 | 2.83 | 0.09 |
| MO.21 | h | Manijero/capataz SETCAA | 0.003 | 9.99 | 0.03 |
|  |  | Total |  |  | 0.36 |

**SOGF16.B.1.08** ud Apeo de arboles > 30 cm
Precio: 1.24
Corta manual de pies con un diámetro superior a 30 cm.

| Código | Ud | Descripción | Rendimiento | Precio | Importe |
|---|---|---|---|---|---|
| MO.2 | h | Peón especializado SETCAA | 0.109 | 7.54 | 0.82 |
| MA.35 | h | Motosierra sin mano de obra | 0.109 | 2.83 | 0.31 |
| MO.21 | h | Manijero/capataz SETCAA | 0.011 | 9.99 | 0.11 |
|  |  | Total |  |  | 1.24 |

**SOGF16.B.1.09** ha Apeo y apilado de pies en densidades < 500 pies/ha
Precio: 181.9
Corta a hecho de arboles de diferentes diámetros y apilado de los mismos para posterior saca, en masas con densidades < 500 pies/ha

| Código | Ud | Descripción | Rendimiento | Precio | Importe |
|---|---|---|---|---|---|
| MO.21 | h | Manijero/capataz SETCAA | 1.6 | 9.99 | 15.98 |
| MO.2 | h | Peón especializado SETCAA | 16 | 7.54 | 120.64 |
| MA.35 | h | Motosierra sin mano de obra | 16 | 2.83 | 45.28 |
|  |  | Total |  |  | 181.9 |

**SOGF16.B.1.10** ha Apeo y apilado de pies en densidades > 500 y <=5000 pies/ha
Precio: 363.81
Corta a hecho de arboles de diferentes diámetros y apilado de los mismos para posterior saca, en masas con densidades > 500 y <= 5.000 pies/ha

| Código | Ud | Descripción | Rendimiento | Precio | Importe |
|---|---|---|---|---|---|
| MO.21 | h | Manijero/capataz SETCAA | 3.2 | 9.99 | 31.97 |
| MO.2 | h | Peón especializado SETCAA | 32 | 7.54 | 241.28 |
| MA.35 | h | Motosierra sin mano de obra | 32 | 2.83 | 90.56 |
|  |  | Total |  |  | 363.81 |

**SOGF16.B.1.11** ha Apeo y apilado de pies en densidades > 5000 pies/ha
Precio: 682.14
Corta a hecho de arboles de diferentes diámetros y apilado de los mismos para posterior saca, en masas con densidades mayores a 5.000 pies/ha

| Código | Ud | Descripción | Rendimiento | Precio | Importe |
|---|---|---|---|---|---|
| MO.21 | h | Manijero/capataz SETCAA | 6 | 9.99 | 59.94 |
| MO.2 | h | Peón especializado SETCAA | 60 | 7.54 | 452.40 |
| MA.35 | h | Motosierra sin mano de obra | 60 | 2.83 | 169.80 |
|  |  | Total |  |  | 682.14 |

**SOGF16.B.1.12** ha Apeo y astillado in situ densidad <8 ton/ha
Precio: 504.73
Apeo y astillado insitu de pies de pequeñas dimensiones. Incluye preparación y amontonado de los restos mediante la corta con motosierra. El volumen aproximado de restos menor de 8 toneladas por ha. y el diámetro máximo a apear y astillar será de 15 cm.

| Código | Ud | Descripción | Rendimiento | Precio | Importe |
|---|---|---|---|---|---|
| MO.21 | h | Manijero/capataz SETCAA | 2 | 9.99 | 19.98 |
| MO.2 | h | Peón especializado SETCAA | 7 | 7.54 | 52.78 |
| MA.3 | h | Astilladora sin mano de obra | 4.5 | 17.62 | 79.29 |
| MA.35 | h | Motosierra sin mano de obra | 2.5 | 2.83 | 7.08 |
| MA.52 | h | Tractor cadenas (71/100 cv) D-4 | 4 | 55.46 | 221.84 |
| MO.1 | h | Peón SETCAA | 17 | 7.28 | 123.76 |
|  |  | Total |  |  | 504.73 |

**SOGF16.B.1.13** ha Apeo y astillado in situ densidad 8-15 ton/ha
Precio: 910.35
Apeo y astillado insitu de pies de pequeñas dimensiones. Incluye preparación y amontonado de los restos mediante la corta con motosierra. El volumen aproximado de restos será entre 8-15 toneladas por ha. y el diámetro máximo a apear y astillar será de 15 cm.

| Código | Ud | Descripción | Rendimiento | Precio | Importe |
|---|---|---|---|---|---|
| MO.21 | h | Manijero/capataz SETCAA | 3.3 | 9.99 | 32.97 |
| MO.2 | h | Peón especializado SETCAA | 3.3 | 7.54 | 24.88 |
| MA.3 | h | Astilladora sin mano de obra | 8.25 | 17.62 | 145.37 |
| MA.35 | h | Motosierra sin mano de obra | 3.3 | 2.83 | 9.34 |
| MA.52 | h | Tractor cadenas (71/100 cv) D-4 | 8.25 | 55.46 | 457.55 |
| MO.1 | h | Peón SETCAA | 33 | 7.28 | 240.24 |
|  |  | Total |  |  | 910.35 |

**SOGF16.B.1.14** ha Apeo y astillado in situ densidad 15-25 ton/ha
Precio: 1337.56
Apeo y astillado insitu de pies de pequeñas dimensiones. Incluye preparación y amontonado de los restos mediante la corta con motosierra. El volumen aproximado de restos menor de 8 toneladas por ha. y el diámetro máximo a apear y astillar será de 15 cm.

| Código | Ud | Descripción | Rendimiento | Precio | Importe |
|---|---|---|---|---|---|
| MO.21 | h | Manijero/capataz SETCAA | 4.85 | 9.99 | 48.45 |
| MO.2 | h | Peón especializado SETCAA | 4.85 | 7.54 | 36.57 |
| MA.3 | h | Astilladora sin mano de obra | 12.12 | 17.62 | 213.55 |
| MA.35 | h | Motosierra sin mano de obra | 4.85 | 2.83 | 13.73 |
| MA.52 | h | Tractor cadenas (71/100 cv) D-4 | 12.12 | 55.46 | 672.18 |
| MO.1 | h | Peón SETCAA | 48.5 | 7.28 | 353.08 |
|  |  | Total |  |  | 1337.56 |

**SOGF16.B.1.15** ha Apeo y astillado in situ densidad 25-35 ton/ha
Precio: 1552.26
Apeo y astillado insitu de pies de pequeñas dimensiones. Incluye preparación y amontonado de los restos mediante la corta con motosierra. El volumen aproximado de restos menor de 8 toneladas por ha. y el diámetro máximo a apear y astillar será de 15 cm.

| Código | Ud | Descripción | Rendimiento | Precio | Importe |
|---|---|---|---|---|---|
| MO.21 | h | Manijero/capataz SETCAA | 5.68 | 9.99 | 56.74 |
| MO.2 | h | Peón especializado SETCAA | 5.68 | 7.54 | 42.83 |
| MA.3 | h | Astilladora sin mano de obra | 14 | 17.62 | 246.68 |
| MA.35 | h | Motosierra sin mano de obra | 5.68 | 2.83 | 16.07 |
| MA.52 | h | Tractor cadenas (71/100 cv) D-4 | 14 | 55.46 | 776.44 |
| MO.1 | h | Peón SETCAA | 56.8 | 7.28 | 413.50 |
|  |  | Total |  |  | 1552.26 |

**SOGF16.B.1.16** ha Apeo, desrame, descopado, tronzado 50 cm madera quemada y picado de restos
Precio: 1261.67
Apeo, desrame,descopado y tronzado <= 50 cm de madera quemada quedando en contacto con el suelo para favorecer su descomposición. Incluido el picado de todos los restos finos con cuchilla picadora acoplada al cabe-
zal y con corte de restos gruesos hasta longitudes máximas de 0,5 metros. Superficie medida como porcentaje de cobertura en el total de la superficie del rodal.

| Código | Ud | Descripción | Rendimiento | Precio | Importe |
|---|---|---|---|---|---|
| MO.2 | h | Peón especializado SETCAA | 112 | 7.54 | 844.48 |
| MA.35 | h | Motosierra sin mano de obra | 56 | 2.83 | 158.48 |
| MA.33 | h | Motodesbrozadora de disco s/MO | 56 | 4.42 | 247.52 |
| MO.21 | h | Manijero/capataz SETCAA | 1.12 | 9.99 | 11.19 |
|  |  | Total |  |  | 1261.67 |

**SOGF16.B.1.17** ha Apeo y triturado madera quemada con tractor de cadenas
Precio: 401.4
Apeo de árboles de pequeñas dimensiones en zonas incendiadas mediante la pala frontal del tractor de cadenas, y posterior triturado con desbrozadora de cadenas/martillos.

| Código | Ud | Descripción | Rendimiento | Precio | Importe |
|---|---|---|---|---|---|
| MA.57 | h | Tractor cadenas (190/240 cv) D-8 | 4 | 90.96 | 363.84 |
| MA.20 | h | Desbrozadora de martillos | 4 | 9.39 | 37.56 |
|  |  | Total |  |  | 401.4 |

#### B.2 OBTENCION ESTEREO MADERA
Obtención de un estéreo de madera procedente de árboles con ramosidad elevada y un diámetro normal inferior o igual a 12 cm en pendientes inferiores al 25%. Incluye derribo,desrame,descopado,tronzado, separación de los elementos finos y gruesos y apilado en calle o lugar accesible al medio de saca.

**SOGF16.B.2.01** est Obtencion estereo madera diam<12cm Pte<25%
Precio: 19.18
Obtención de un estéreo de madera procedente de árboles con un diámetro medio normal inferior o igual a 12 cm en pendientes inferiores al 25%. Incluye derribo,desrame,descopado,tronzado, separación de los elementos finos y gruesos y apilado en calle o lugar accesible al medio de saca.

| Código | Ud | Descripción | Rendimiento | Precio | Importe |
|---|---|---|---|---|---|
| MO.1 | h | Peón SETCAA | 0.42 | 7.28 | 3.06 |
| MO.2 | h | Peón especializado SETCAA | 1.38 | 7.54 | 10.41 |
| MA.35 | h | Motosierra sin mano de obra | 1.38 | 2.83 | 3.91 |
| MO.21 | h | Manijero/capataz SETCAA | 0.18 | 9.99 | 1.80 |
|  |  | Total |  |  | 19.18 |

**SOGF16.B.2.02** est Obtencion estereo madera diam<12cm Pte>25%
Precio: 22.83
Obtención de un estéreo de madera procedente de árboles con un diámetro medio normal inferior o igual a 12 cm en pendientes superiores al 25%. Incluye derribo,desrame,descopado,tronzado y apilado en calle o lugar accesible al medio de saca

| Código | Ud | Descripción | Rendimiento | Precio | Importe |
|---|---|---|---|---|---|
| MO.1 | h | Peón SETCAA | 0.49 | 7.28 | 3.57 |
| MO.2 | h | Peón especializado SETCAA | 1.65 | 7.54 | 12.44 |
| MA.35 | h | Motosierra sin mano de obra | 1.65 | 2.83 | 4.67 |
| MO.21 | h | Manijero/capataz SETCAA | 0.215 | 9.99 | 2.15 |
|  |  | Total |  |  | 22.83 |

**SOGF16.B.2.03** est Obtencion estereo madera diam 12-20cm, dens>1500 pies/ha Pte<25%
Precio: 13.45
Obtención de un estéreo de madera procedente de una masa con una densidad superior a 1500 pies/ha, con un diámetro medio normal comprendido de 12 a 20 cm en pendientes inferiores al 25%. Incluye derribo,desrame,descopado,tronzado y apilado en calle o lugar accesible al medio de saca

| Código | Ud | Descripción | Rendimiento | Precio | Importe |
|---|---|---|---|---|---|
| MO.1 | h | Peón SETCAA | 0.285 | 7.28 | 2.07 |
| MO.2 | h | Peón especializado SETCAA | 0.975 | 7.54 | 7.35 |
| MA.35 | h | Motosierra sin mano de obra | 0.975 | 2.83 | 2.76 |
| MO.21 | h | Manijero/capataz SETCAA | 0.127 | 9.99 | 1.27 |
|  |  | Total |  |  | 13.45 |

**SOGF16.B.2.04** est Obtencion estereo madera diam 12-20cm, dens>1500 pies/ha Pte>25%
Precio: 16.11
Obtención de un estéreo de madera procedente de una masa con una densidad superior a 1500 pies/ha, con un diámetro medio normal comprendido de 12 a 20 cm en pendientes superiores al 25%. Incluye derribo,desrame,descopado,tronzado y apilado en calle o lugar accesible al medio de saca

| Código | Ud | Descripción | Rendimiento | Precio | Importe |
|---|---|---|---|---|---|
| MO.1 | h | Peón SETCAA | 0.34 | 7.28 | 2.48 |
| MO.2 | h | Peón especializado SETCAA | 1.168 | 7.54 | 8.81 |
| MA.35 | h | Motosierra sin mano de obra | 1.168 | 2.83 | 3.31 |
| MO.21 | h | Manijero/capataz SETCAA | 0.151 | 9.99 | 1.51 |
|  |  | Total |  |  | 16.11 |

**SOGF16.B.2.05** est Obtencion estereo madera diam 12-20cm, dens<1500 pies/ha Pte<25%
Precio: 10.27
Obtención de un estéreo de madera procedente de una masa con una densidad inferior a 1500 pies/ha, con un diámetro medio normal comprendido de 12 a 20 cm en pendientes inferiores al 25%. Incluye derribo,desrame,descopado,tronzado y apilado en calle o lugar accesible al medio de saca

| Código | Ud | Descripción | Rendimiento | Precio | Importe |
|---|---|---|---|---|---|
| MO.1 | h | Peón SETCAA | 0.22 | 7.28 | 1.60 |
| MO.2 | h | Peón especializado SETCAA | 0.744 | 7.54 | 5.61 |
| MA.35 | h | Motosierra sin mano de obra | 0.744 | 2.83 | 2.11 |
| MO.21 | h | Manijero/capataz SETCAA | 0.095 | 9.99 | 0.95 |
|  |  | Total |  |  | 10.27 |

**SOGF16.B.2.06** est Obtencion estereo madera diam 12-20cm, dens<1500 pies/ha Pte>25%
Precio: 12.29
Obtención de un estéreo de madera procedente de una masa con una densidad inferior a 1500 pies/ha, con un diámetro medio normal comprendido de 12 a 20 cm en pendientes superiores al 25%. Incluye derribo,desrame,descopado,tronzado y apilado en calle o lugar accesible al medio de saca

| Código | Ud | Descripción | Rendimiento | Precio | Importe |
|---|---|---|---|---|---|
| MO.1 | h | Peón SETCAA | 0.26 | 7.28 | 1.89 |
| MO.2 | h | Peón especializado SETCAA | 0.892 | 7.54 | 6.73 |
| MA.35 | h | Motosierra sin mano de obra | 0.892 | 2.83 | 2.52 |
| MO.21 | h | Manijero/capataz SETCAA | 0.115 | 9.99 | 1.15 |
|  |  | Total |  |  | 12.29 |

**SOGF16.B.2.07** est Obtencion estereo madera diam 20-30cm, dens>750 pies/ha Pte<25%
Precio: 9.59
Obtención de un estéreo de madera procedente de una masa con una densidad superior a 750 pies/ha, con un diámetro medio normal comprendido de 20 a 30 cm en pendientes inferiores al 25%. Incluye derribo,desrame,descopado,tronzado y apilado en calle o lugar accesible al medio de saca

| Código | Ud | Descripción | Rendimiento | Precio | Importe |
|---|---|---|---|---|---|
| MO.1 | h | Peón SETCAA | 0.212 | 7.28 | 1.54 |
| MO.2 | h | Peón especializado SETCAA | 0.69 | 7.54 | 5.20 |
| MA.35 | h | Motosierra sin mano de obra | 0.69 | 2.83 | 1.95 |
| MO.21 | h | Manijero/capataz SETCAA | 0.09 | 9.99 | 0.90 |
|  |  | Total |  |  | 9.59 |

**SOGF16.B.2.08** est Obtencion estereo madera diam 20-30cm, dens>750 pies/ha Pte>25%
Precio: 11.53
Obtención de un estéreo de madera procedente de una masa con una densidad superior a 750 pies/ha, con un diámetro medio normal comprendido de 20 a 30 cm en pendientes superiores al 25%. Incluye derribo,desrame,descopado,tronzado y apilado en calle o lugar accesible al medio de saca

| Código | Ud | Descripción | Rendimiento | Precio | Importe |
|---|---|---|---|---|---|
| MO.1 | h | Peón SETCAA | 0.258 | 7.28 | 1.88 |
| MO.2 | h | Peón especializado SETCAA | 0.834 | 7.54 | 6.29 |
| MA.35 | h | Motosierra sin mano de obra | 0.834 | 2.83 | 2.36 |
| MO.21 | h | Manijero/capataz SETCAA | 0.1 | 9.99 | 1.00 |
|  |  | Total |  |  | 11.53 |

**SOGF16.B.2.09** est Obtencion estereo madera diam 20-30cm, dens<750 pies/ha Pte<25%
Precio: 7.67
Obtención de un estéreo de madera procedente de una masa con una densidad inferior a 750 pies/ha, con un diámetro medio normal comprendido de 20 a 30 cm en pendientes inferiores al 25%. Incluye derribo,desrame,descopado,tronzado y apilado en calle o lugar accesible al medio de saca

| Código | Ud | Descripción | Rendimiento | Precio | Importe |
|---|---|---|---|---|---|
| MO.1 | h | Peón SETCAA | 0.173 | 7.28 | 1.26 |
| MO.2 | h | Peón especializado SETCAA | 0.55 | 7.54 | 4.15 |
| MA.35 | h | Motosierra sin mano de obra | 0.55 | 2.83 | 1.56 |
| MO.21 | h | Manijero/capataz SETCAA | 0.07 | 9.99 | 0.70 |
|  |  | Total |  |  | 7.67 |

**SOGF16.B.2.10** est Obtencion estereo madera diam 20-30cm, dens<750 pies/ha Pte>25%
Precio: 11.51
Obtención de un estéreo de madera procedente de una masa con una densidad inferior a 750 pies/ha, con un diámetro medio normal comprendido de 20 a 30 cm en pendientes superiores al 25%. Incluye derribo,desrame,descopado,tronzado y apilado en calle o lugar accesible al medio de saca

| Código | Ud | Descripción | Rendimiento | Precio | Importe |
|---|---|---|---|---|---|
| MO.1 | h | Peón SETCAA | 0.25 | 7.28 | 1.82 |
| MO.2 | h | Peón especializado SETCAA | 0.83 | 7.54 | 6.26 |
| MA.35 | h | Motosierra sin mano de obra | 0.83 | 2.83 | 2.35 |
| MO.21 | h | Manijero/capataz SETCAA | 0.108 | 9.99 | 1.08 |
|  |  | Total |  |  | 11.51 |

**SOGF16.B.2.11** est Obtencion estereo madera diam > 30 cm Pte<25%
Precio: 9.48
Obtención de un estérreo de madera de árboles de diámetro medio normal superior a 30cm, en terrenos con pendiente inferior o igual al 25%. Incluye apeo, descopado, desramado y tronzado

| Código | Ud | Descripción | Rendimiento | Precio | Importe |
|---|---|---|---|---|---|
| MO.1 | h | Peón SETCAA | 0.31 | 7.28 | 2.26 |
| MO.2 | h | Peón especializado SETCAA | 0.62 | 7.54 | 4.67 |
| MA.35 | h | Motosierra sin mano de obra | 0.62 | 2.83 | 1.75 |
| MO.21 | h | Manijero/capataz SETCAA | 0.08 | 9.99 | 0.80 |
|  |  | Total |  |  | 9.48 |

**SOGF16.B.2.12** est Obtencion estereo madera diam > 30 cm Pte>25%
Precio: 10.49
Obtención de un estérreo de madera de árboles de diámetro medio normal superior a 30cm, en terrenos con pendiente superior al 25%. Incluye apeo, descopado, desramado y tronzado

| Código | Ud | Descripción | Rendimiento | Precio | Importe |
|---|---|---|---|---|---|
| MO.1 | h | Peón SETCAA | 0.25 | 7.28 | 1.82 |
| MO.2 | h | Peón especializado SETCAA | 0.74 | 7.54 | 5.58 |
| MA.35 | h | Motosierra sin mano de obra | 0.74 | 2.83 | 2.09 |
| MO.21 | h | Manijero/capataz SETCAA | 0.1 | 9.99 | 1.00 |
|  |  | Total |  |  | 10.49 |

**SOGF16.B.2.13** est Obtencion estereo madera pies ramosidad elevada diam<12cm Pte<25%
Precio: 23.87
Obtención de un estéreo de madera procedente de árboles con ramosidad elevada con un diámetro medio normal inferior o igual a 12 cm en pendientes inferiores al 25%. Incluye derribo,desrame,descopado,tronzado, separación de los elementos finos y gruesos y apilado en calle o lugar accesible al medio de saca.

| Código | Ud | Descripción | Rendimiento | Precio | Importe |
|---|---|---|---|---|---|
| MO.1 | h | Peón SETCAA | 0.52 | 7.28 | 3.79 |
| MO.2 | h | Peón especializado SETCAA | 1.72 | 7.54 | 12.97 |
| MA.35 | h | Motosierra sin mano de obra | 1.72 | 2.83 | 4.87 |
| MO.21 | h | Manijero/capataz SETCAA | 0.224 | 9.99 | 2.24 |
|  |  | Total |  |  | 23.87 |

**SOGF16.B.2.14** est Obtencion estereo madera pies ramosidad elevada diam<12cm Pte>25%
Precio: 28.5
Obtención de un estéreo de madera procedente de árboles con ramosidad elevada con un diámetro medio normal inferior o igual a 12 cm en pendientes superiores al 25%. Incluye derribo,desrame,descopado,tronzado y apilado en calle o lugar accesible al medio de saca.

| Código | Ud | Descripción | Rendimiento | Precio | Importe |
|---|---|---|---|---|---|
| MO.1 | h | Peón SETCAA | 0.61 | 7.28 | 4.44 |
| MO.2 | h | Peón especializado SETCAA | 2.06 | 7.54 | 15.53 |
| MA.35 | h | Motosierra sin mano de obra | 2.06 | 2.83 | 5.83 |
| MO.21 | h | Manijero/capataz SETCAA | 0.27 | 9.99 | 2.70 |
|  |  | Total |  |  | 28.5 |

**SOGF16.B.2.15** est Obtencion estereo madera pies ramosidad elevada diam 12-20cm, dens>1500 pies/ha Pte<25%
Precio: 16.79
Obtención de un estéreo de madera procedente de una masa con una densidad superior a 1500 pies/ha, con pies de ramosidad elevada con un diámetro medio normal comprendido de 12 a 20 cm en pendientes inferiores al 25%. Incluye derribo,desrame,descopado,tronzado y apilado en calle o lugar accesible al medio de saca

| Código | Ud | Descripción | Rendimiento | Precio | Importe |
|---|---|---|---|---|---|
| MO.1 | h | Peón SETCAA | 0.356 | 7.28 | 2.59 |
| MO.2 | h | Peón especializado SETCAA | 1.218 | 7.54 | 9.18 |
| MA.35 | h | Motosierra sin mano de obra | 1.218 | 2.83 | 3.45 |
| MO.21 | h | Manijero/capataz SETCAA | 0.157 | 9.99 | 1.57 |
|  |  | Total |  |  | 16.79 |

**SOGF16.B.2.16** est Obtencion estereo madera pies ramosidad elevada diam 12-20cm, dens>1500 pies/ha Pte>25%
Precio: 20.11
Obtención de un estéreo de madera procedente de una masa con una densidad superior a 1500 pies/ha, con pies de ramosidad elevada con un diámetro medio normal comprendido de 12 a 20 cm. en pendientes superiores al 25%. Incluye derribo,desrame,descopado,tronzado y apilado en calle o lugar accesible al medio de saca

| Código | Ud | Descripción | Rendimiento | Precio | Importe |
|---|---|---|---|---|---|
| MO.1 | h | Peón SETCAA | 0.425 | 7.28 | 3.09 |
| MO.2 | h | Peón especializado SETCAA | 1.46 | 7.54 | 11.01 |
| MA.35 | h | Motosierra sin mano de obra | 1.46 | 2.83 | 4.13 |
| MO.21 | h | Manijero/capataz SETCAA | 0.188 | 9.99 | 1.88 |
|  |  | Total |  |  | 20.11 |

**SOGF16.B.2.17** est Obtencion estereo madera pies ramosidad elevada diam 12-20cm, dens<1500 pies/ha Pte<25%
Precio: 12.84
Obtención de un estéreo de madera procedente de una masa con una densidad inferior a 1500 pies/ha, con pies de ramosidad elevada con un diámetro medio normal comprendido de 12 a 20 cm en pendientes inferiores al 25%. Incluye derribo,desrame,descopado,tronzado y apilado en calle o lugar accesible al medio de saca

| Código | Ud | Descripción | Rendimiento | Precio | Importe |
|---|---|---|---|---|---|
| MO.1 | h | Peón SETCAA | 0.275 | 7.28 | 2.00 |
| MO.2 | h | Peón especializado SETCAA | 0.93 | 7.54 | 7.01 |
| MA.35 | h | Motosierra sin mano de obra | 0.93 | 2.83 | 2.63 |
| MO.21 | h | Manijero/capataz SETCAA | 0.12 | 9.99 | 1.20 |
|  |  | Total |  |  | 12.84 |

**SOGF16.B.2.18** est Obtencion estereo madera pies ramosidad elevada diam 12-20cm, dens<1500 pies/ha Pte>25%
Precio: 15.38
Obtención de un estéreo de madera procedente de una masa con una densidad inferior a 1500 pies/ha, con pies de ramosidad elevada con un diámetro medio normal comprendido de 12 a 20 cm en pendientes superiores al 25%. Incluye derribo,desrame,descopado,tronzado y apilado en calle o lugar accesible al medio de saca

| Código | Ud | Descripción | Rendimiento | Precio | Importe |
|---|---|---|---|---|---|
| MO.1 | h | Peón SETCAA | 0.325 | 7.28 | 2.37 |
| MO.2 | h | Peón especializado SETCAA | 1.115 | 7.54 | 8.41 |
| MA.35 | h | Motosierra sin mano de obra | 1.115 | 2.83 | 3.16 |
| MO.21 | h | Manijero/capataz SETCAA | 0.144 | 9.99 | 1.44 |
|  |  | Total |  |  | 15.38 |

**SOGF16.B.2.19** est Obtencion estereo madera pies ramosidad elevada diam 20-30cm, dens>750 pies/ha Pte<25%
Precio: 11.97
Obtención de un estéreo de madera procedente de una masa con una densidad superior a 750 pies/ha, con pies de ramosidad elevada con un diámetro medio normal comprendido de 20 a 30 cm en pendientes inferiores al 25%. Incluye derribo,desrame,descopado,tronzado y apilado en calle o lugar accesible al medio de saca

| Código | Ud | Descripción | Rendimiento | Precio | Importe |
|---|---|---|---|---|---|
| MO.1 | h | Peón SETCAA | 0.262 | 7.28 | 1.91 |
| MO.2 | h | Peón especializado SETCAA | 0.862 | 7.54 | 6.50 |
| MA.35 | h | Motosierra sin mano de obra | 0.862 | 2.83 | 2.44 |
| MO.21 | h | Manijero/capataz SETCAA | 0.112 | 9.99 | 1.12 |
|  |  | Total |  |  | 11.97 |

**SOGF16.B.2.20** est Obtencion estereo madera pies ramosidad elevada diam 20-30cm, dens>750 pies/ha Pte>25%
Precio: 14.44
Obtención de un estéreo de madera procedente de una masa con una densidad superior a 750 pies/ha, con pies de ramosidad elevada con un diámetro medio normal comprendido de 20 a 30 cm en pendientes superiores al 25%. Incluye derribo,desrame,descopado,tronzado y apilado en calle o lugar accesible al medio de saca

| Código | Ud | Descripción | Rendimiento | Precio | Importe |
|---|---|---|---|---|---|
| MO.1 | h | Peón SETCAA | 0.322 | 7.28 | 2.34 |
| MO.2 | h | Peón especializado SETCAA | 1.037 | 7.54 | 7.82 |
| MA.35 | h | Motosierra sin mano de obra | 1.037 | 2.83 | 2.93 |
| MO.21 | h | Manijero/capataz SETCAA | 0.135 | 9.99 | 1.35 |
|  |  | Total |  |  | 14.44 |

**SOGF16.B.2.21** est Obtencion estereo madera pies ramosidad elevada diam 20-30cm, dens<750 pies/ha Pte<25%
Precio: 9.59
Obtención de un estéreo de madera procedente de una masa con una densidad inferior a 750 pies/ha, con ramosidad elevada con un diámetro medio normal comprendido de 20 a 30 cm en pendientes inferiores al 25%. Incluye derribo,desrame,descopado,tronzado y apilado en calle o lugar accesible al medio de saca

| Código | Ud | Descripción | Rendimiento | Precio | Importe |
|---|---|---|---|---|---|
| MO.1 | h | Peón SETCAA | 0.216 | 7.28 | 1.57 |
| MO.2 | h | Peón especializado SETCAA | 0.687 | 7.54 | 5.18 |
| MA.35 | h | Motosierra sin mano de obra | 0.687 | 2.83 | 1.94 |
| MO.21 | h | Manijero/capataz SETCAA | 0.09 | 9.99 | 0.90 |
|  |  | Total |  |  | 9.59 |

**SOGF16.B.2.22** est Obtencion estereo madera pies ramosidad elevada diam 20-30cm, dens<750 pies/ha Pte>25%
Precio: 14.36
Obtención de un estéreo de madera procedente de una masa con una densidad inferior a 750 pies/ha, con ramosidad elevada con un diámetro medio normal comprendido de 20 a 30 cm en pendientes superiores al 25%. Incluye derribo,desrame,descopado,tronzado y apilado en calle o lugar accesible al medio de saca

| Código | Ud | Descripción | Rendimiento | Precio | Importe |
|---|---|---|---|---|---|
| MO.1 | h | Peón SETCAA | 0.312 | 7.28 | 2.27 |
| MO.2 | h | Peón especializado SETCAA | 1.037 | 7.54 | 7.82 |
| MA.35 | h | Motosierra sin mano de obra | 1.037 | 2.83 | 2.93 |
| MO.21 | h | Manijero/capataz SETCAA | 0.134 | 9.99 | 1.34 |
|  |  | Total |  |  | 14.36 |

**SOGF16.B.2.23** est Obtencion estereo madera pies ramosidad elevada diam > 30 cm Pte<25%
Precio: 10.85
Obtención de un estérreo de madera de árboles de diámetro medio normal superior a 30cm en pies de ramosidad elevada, en terrenos con pendiente inferior o igual al 25%. Incluye apeo, descopado, desramado y tronzado

| Código | Ud | Descripción | Rendimiento | Precio | Importe |
|---|---|---|---|---|---|
| MO.1 | h | Peón SETCAA | 0.25 | 7.28 | 1.82 |
| MO.2 | h | Peón especializado SETCAA | 0.775 | 7.54 | 5.84 |
| MA.35 | h | Motosierra sin mano de obra | 0.775 | 2.83 | 2.19 |
| MO.21 | h | Manijero/capataz SETCAA | 0.1 | 9.99 | 1.00 |
|  |  | Total |  |  | 10.85 |

**SOGF16.B.2.24** est Obtencion estereo madera pies ramosidad elevada diam > 30 cm Pte>25%
Precio: 12.77
Obtención de un estérreo de madera de árboles de diámetro medio normal superior a 30cm, en terrenos con pendiente superior al 25%. Incluye apeo, descopado, desramado y tronzado

| Código | Ud | Descripción | Rendimiento | Precio | Importe |
|---|---|---|---|---|---|
| MO.1 | h | Peón SETCAA | 0.3 | 7.28 | 2.18 |
| MO.2 | h | Peón especializado SETCAA | 0.925 | 7.54 | 6.97 |
| MA.35 | h | Motosierra sin mano de obra | 0.925 | 2.83 | 2.62 |
| MO.21 | h | Manijero/capataz SETCAA | 0.1 | 9.99 | 1.00 |
|  |  | Total |  |  | 12.77 |

**SOGF16.B.2.25** est Obtencion estereo madera quemada corta a hecho diam<12cm Pte<25%
Precio: 14.37
Obtención de un estéreo de madera quemada procedente de árboles con un diámetro medio normal inferior o igual a 12 cm en pendientes inferiores al 25%. Incluye corta a hecho,desrame,descopado,tronzado, separación de los elementos finos y gruesos y apilado en calle o lugar accesible al medio de saca.

| Código | Ud | Descripción | Rendimiento | Precio | Importe |
|---|---|---|---|---|---|
| MO.1 | h | Peón SETCAA | 0.315 | 7.28 | 2.29 |
| MO.2 | h | Peón especializado SETCAA | 1.035 | 7.54 | 7.80 |
| MA.35 | h | Motosierra sin mano de obra | 1.035 | 2.83 | 2.93 |
| MO.21 | h | Manijero/capataz SETCAA | 0.135 | 9.99 | 1.35 |
|  |  | Total |  |  | 14.37 |

**SOGF16.B.2.26** est Obtencion estereo madera quemada corta a hecho diam<12cm Pte>25%
Precio: 17.12
Obtención de un estéreo de madera quemada procedente de árboles con un diámetro medio normal inferior o igual a 12 cm en pendientes superiores al 25%. Incluye corta a hecho,desrame,descopado,tronzado y apilado en calle o lugar accesible al medio de saca

| Código | Ud | Descripción | Rendimiento | Precio | Importe |
|---|---|---|---|---|---|
| MO.1 | h | Peón SETCAA | 0.368 | 7.28 | 2.68 |
| MO.2 | h | Peón especializado SETCAA | 1.238 | 7.54 | 9.33 |
| MA.35 | h | Motosierra sin mano de obra | 1.238 | 2.83 | 3.50 |
| MO.21 | h | Manijero/capataz SETCAA | 0.161 | 9.99 | 1.61 |
|  |  | Total |  |  | 17.12 |

**SOGF16.B.2.27** est Obtencion estereo madera quemada corta a hecho diam 12-20cm, dens>1500 pies/ha Pte<25%
Precio: 10.22
Obtención de un estéreo de madera quemada procedente de una masa con una densidad superior a 1500 pies/ha, con un diámetro medio normal comprendido de 12 a 20 cm en pendientes inferiores al 25%. Incluye corta a hecho,desrame,descopado,tronzado y apilado en calle o lugar accesible al medio de saca

| Código | Ud | Descripción | Rendimiento | Precio | Importe |
|---|---|---|---|---|---|
| MO.1 | h | Peón SETCAA | 0.1 | 7.28 | 0.73 |
| MO.2 | h | Peón especializado SETCAA | 0.3 | 7.54 | 2.26 |
| MA.35 | h | Motosierra sin mano de obra | 0.3 | 2.83 | 0.85 |
| MO.21 | h | Manijero/capataz SETCAA | 0.095 | 9.99 | 0.95 |
| MA.40 | h | Procesadora forestal 100-120 CV con cabezal 50cm | 0.05 | 108.51 | 5.43 |
|  |  | Total |  |  | 10.22 |

**SOGF16.B.2.28** est Obtencion estereo madera quemada corta a hecho diam 12-20cm, dens>1500 pies/ha Pte>25%
Precio: 12.04
Obtención de un estéreo de madera quemada procedente de una masa con una densidad superior a 1500 pies/ha, con un diámetro medio normal comprendido de 12 a 20 cm en pendientes superiores al 25%. Incluye corta a hecho,desrame,descopado,tronzado y apilado en calle o lugar accesible al medio de saca

| Código | Ud | Descripción | Rendimiento | Precio | Importe |
|---|---|---|---|---|---|
| MO.1 | h | Peón SETCAA | 0.2 | 7.28 | 1.46 |
| MO.2 | h | Peón especializado SETCAA | 0.4 | 7.54 | 3.02 |
| MA.35 | h | Motosierra sin mano de obra | 0.4 | 2.83 | 1.13 |
| MO.21 | h | Manijero/capataz SETCAA | 0.1 | 9.99 | 1.00 |
| MA.40 | h | Procesadora forestal 100-120 CV con cabezal 50cm | 0.05 | 108.51 | 5.43 |
|  |  | Total |  |  | 12.04 |

**SOGF16.B.2.29** est Obtencion estereo madera quemada corta a hecho diam 12-20cm, dens<1500 pies/ha Pte<25%
Precio: 7.73
Obtención de un estéreo de madera quemada procedente de una masa con una densidad inferior a 1500 pies/ha, con un diámetro medio normal comprendido de 12 a 20 cm en pendientes inferiores al 25%. Incluye corta a hecho,desrame,descopado,tronzado y apilado en calle o lugar accesible al medio de saca

| Código | Ud | Descripción | Rendimiento | Precio | Importe |
|---|---|---|---|---|---|
| MO.1 | h | Peón SETCAA | 0.05 | 7.28 | 0.36 |
| MO.2 | h | Peón especializado SETCAA | 0.3 | 7.54 | 2.26 |
| MA.35 | h | Motosierra sin mano de obra | 0.3 | 2.83 | 0.85 |
| MO.21 | h | Manijero/capataz SETCAA | 0.1 | 9.99 | 1.00 |
| MA.40 | h | Procesadora forestal 100-120 CV con cabezal 50cm | 0.03 | 108.51 | 3.26 |
|  |  | Total |  |  | 7.73 |

**SOGF16.B.2.30** est Obtencion estereo madera quemada corta a hecho diam 12-20cm, dens<1500 pies/ha Pte>25%
Precio: 9.36
Obtención de un estéreo de madera quemada procedente de una masa con una densidad inferior a 1500 pies/ha, con un diámetro medio normal comprendido de 12 a 20 cm en pendientes superiores al 25%. Incluye corta a hecho,desrame,descopado,tronzado y apilado en calle o lugar accesible al medio de saca

| Código | Ud | Descripción | Rendimiento | Precio | Importe |
|---|---|---|---|---|---|
| MO.1 | h | Peón SETCAA | 0.15 | 7.28 | 1.09 |
| MO.2 | h | Peón especializado SETCAA | 0.4 | 7.54 | 3.02 |
| MA.35 | h | Motosierra sin mano de obra | 0.4 | 2.83 | 1.13 |
| MO.21 | h | Manijero/capataz SETCAA | 0.086 | 9.99 | 0.86 |
| MA.40 | h | Procesadora forestal 100-120 CV con cabezal 50cm | 0.03 | 108.51 | 3.26 |
|  |  | Total |  |  | 9.36 |

**SOGF16.B.2.31** est Obtencion estereo madera quemada corta a hecho diam 20-30cm, dens>750 pies/ha Pte<25%
Precio: 7.27
Obtención de un estéreo de madera quemada procedente de una masa con una densidad superior a 750 pies/ha, con un diámetro medio normal comprendido de 20 a 30 cm en pendientes inferiores al 25%. Incluye corta a hecho,desrame,descopado,tronzado y apilado en calle o lugar accesible al medio de saca

| Código | Ud | Descripción | Rendimiento | Precio | Importe |
|---|---|---|---|---|---|
| MO.1 | h | Peón SETCAA | 0.1 | 7.28 | 0.73 |
| MO.2 | h | Peón especializado SETCAA | 0.25 | 7.54 | 1.89 |
| MA.35 | h | Motosierra sin mano de obra | 0.25 | 2.83 | 0.71 |
| MO.21 | h | Manijero/capataz SETCAA | 0.068 | 9.99 | 0.68 |
| MA.40 | h | Procesadora forestal 100-120 CV con cabezal 50cm | 0.03 | 108.51 | 3.26 |
|  |  | Total |  |  | 7.27 |

**SOGF16.B.2.32** est Obtencion estereo madera quemada corta a hecho diam 20-30cm, dens>750 pies/ha Pte>25%
Precio: 8.64
Obtención de un estéreo de madera quemada procedente de una masa con una densidad superior a 750 pies/ha, con un diámetro medio normal comprendido de 20 a 30 cm en pendientes superiores al 25%. Incluye corta a hecho,desrame,descopado,tronzado y apilado en calle o lugar accesible al medio de saca

| Código | Ud | Descripción | Rendimiento | Precio | Importe |
|---|---|---|---|---|---|
| MO.1 | h | Peón SETCAA | 0.194 | 7.28 | 1.41 |
| MO.2 | h | Peón especializado SETCAA | 0.31 | 7.54 | 2.34 |
| MA.35 | h | Motosierra sin mano de obra | 0.31 | 2.83 | 0.88 |
| MO.21 | h | Manijero/capataz SETCAA | 0.075 | 9.99 | 0.75 |
| MA.40 | h | Procesadora forestal 100-120 CV con cabezal 50cm | 0.03 | 108.51 | 3.26 |
|  |  | Total |  |  | 8.64 |

**SOGF16.B.2.33** est Obtencion estereo madera quemada corta a hecho diam 20-30cm, dens<750 pies/ha Pte<25%
Precio: 7.13
Obtención de un estéreo de madera quemada procedente de una masa con una densidad inferior a 750 pies/ha, con un diámetro medio normal comprendido de 20 a 30 cm en pendientes inferiores al 25%. Incluye corta a hecho,desrame,descopado,tronzado y apilado en calle o lugar accesible al medio de saca

| Código | Ud | Descripción | Rendimiento | Precio | Importe |
|---|---|---|---|---|---|
| MO.1 | h | Peón SETCAA | 0.15 | 7.28 | 1.09 |
| MO.2 | h | Peón especializado SETCAA | 0.2 | 7.54 | 1.51 |
| MA.35 | h | Motosierra sin mano de obra | 0.2 | 2.83 | 0.57 |
| MO.21 | h | Manijero/capataz SETCAA | 0.07 | 9.99 | 0.70 |
| MA.40 | h | Procesadora forestal 100-120 CV con cabezal 50cm | 0.03 | 108.51 | 3.26 |
|  |  | Total |  |  | 7.13 |

**SOGF16.B.2.34** est Obtencion estereo madera quemada corta a hecho diam 20-30cm, dens<750 pies/ha Pte>25%
Precio: 8.66
Obtención de un estéreo de madera quemada procedente de una masa con una densidad inferior a 750 pies/ha, con un diámetro medio normal comprendido de 20 a 30 cm en pendientes superiores al 25%. Incluye corta a hecho, desrame,descopado,tronzado y apilado en calle o lugar accesible al medio de saca

| Código | Ud | Descripción | Rendimiento | Precio | Importe |
|---|---|---|---|---|---|
| MO.1 | h | Peón SETCAA | 0.188 | 7.28 | 1.37 |
| MO.2 | h | Peón especializado SETCAA | 0.31 | 7.54 | 2.34 |
| MA.35 | h | Motosierra sin mano de obra | 0.31 | 2.83 | 0.88 |
| MO.21 | h | Manijero/capataz SETCAA | 0.081 | 9.99 | 0.81 |
| MA.40 | h | Procesadora forestal 100-120 CV con cabezal 50cm | 0.03 | 108.51 | 3.26 |
|  |  | Total |  |  | 8.66 |

**SOGF16.B.2.35** est Obtencion estereo madera quemada corta a hecho diam > 30 cm Pte<25%
Precio: 7.13
Obtención de un estérreo de madera quemada de árboles de diámetro medio normal superior a 30cm, en terrenos con pendiente inferior o igual al 25%. Incluye corta a hecho, descopado, desramado y tronzado

| Código | Ud | Descripción | Rendimiento | Precio | Importe |
|---|---|---|---|---|---|
| MO.1 | h | Peón SETCAA | 0.15 | 7.28 | 1.09 |
| MO.2 | h | Peón especializado SETCAA | 0.23 | 7.54 | 1.73 |
| MA.35 | h | Motosierra sin mano de obra | 0.23 | 2.83 | 0.65 |
| MO.21 | h | Manijero/capataz SETCAA | 0.04 | 9.99 | 0.40 |
| MA.40 | h | Procesadora forestal 100-120 CV con cabezal 50cm | 0.03 | 108.51 | 3.26 |
|  |  | Total |  |  | 7.13 |

**SOGF16.B.2.36** est Obtencion estereo madera quemada corta a hecho diam > 30 cm Pte>25%
Precio: 7.85
Obtención de un estérreo de madera quemada de árboles de diámetro medio normal superior a 30cm, en terrenos con pendiente superior al 25%. Incluye corta a hecho, descopado, desramado y tronzado

| Código | Ud | Descripción | Rendimiento | Precio | Importe |
|---|---|---|---|---|---|
| MO.1 | h | Peón SETCAA | 0.17 | 7.28 | 1.24 |
| MO.2 | h | Peón especializado SETCAA | 0.25 | 7.54 | 1.89 |
| MA.35 | h | Motosierra sin mano de obra | 0.25 | 2.83 | 0.71 |
| MO.21 | h | Manijero/capataz SETCAA | 0.075 | 9.99 | 0.75 |
| MA.40 | h | Procesadora forestal 100-120 CV con cabezal 50cm | 0.03 | 108.51 | 3.26 |
|  |  | Total |  |  | 7.85 |

#### B.3 SACA DE MADERA

**SOGF16.B.3.01** est Saca de madera pte<30%. Distancia saca <200 m
Precio: 3.23
Desembosque a cargadero de un estéreo de madera, con pendiente de terreno inferior o igual al 30% y distancia de saca inferior o igual a 200 m, dejando la madera apilada.

| Código | Ud | Descripción | Rendimiento | Precio | Importe |
|---|---|---|---|---|---|
| MA.4 | h | Autocargador forestal 101/130 CV | 0.048 | 67.34 | 3.23 |
|  |  | Total |  |  | 3.23 |

**SOGF16.B.3.02** est Saca de madera pte<30%. Distancia saca 200-400m
Precio: 5.39
Desembosque a cargadero de un estéreo de madera , con pendiente de terreno inferior o igual al 30% y distancia de saca comprendida entre 200 y 400 m, dejando la madera apilada.

| Código | Ud | Descripción | Rendimiento | Precio | Importe |
|---|---|---|---|---|---|
| MA.4 | h | Autocargador forestal 101/130 CV | 0.08 | 67.34 | 5.39 |
|  |  | Total |  |  | 5.39 |

**SOGF16.B.3.03** est Saca de madera pte<30%. Distancia saca >400 m
Precio: 8.08
Desembosque a cargadero de un estéreo de madera con autocargador, con pendiente de terreno inferior o igual al 30% y distancia de saca superior a 400 m, dejando la madera apilada.

| Código | Ud | Descripción | Rendimiento | Precio | Importe |
|---|---|---|---|---|---|
| MA.4 | h | Autocargador forestal 101/130 CV | 0.12 | 67.34 | 8.08 |
|  |  | Total |  |  | 8.08 |

**SOGF16.B.3.04** est Saca de madera pte 30-50%. Distancia saca <200 m
Precio: 4.63
Desembosque a cargadero de un estéreo de madera, con pendiente de terreno superior entre el 30 -50% y distancia de saca inferior o igual a 200 m, dejando la madera apilada.

| Código | Ud | Descripción | Rendimiento | Precio | Importe |
|---|---|---|---|---|---|
| MA.49 | h | Skidder 101/130 CV | 0.071 | 56.84 | 4.04 |
| MO.1 | h | Peón SETCAA | 0.071 | 7.28 | 0.52 |
| MO.21 | h | Manijero/capataz SETCAA | 0.007 | 9.99 | 0.07 |
|  |  | Total |  |  | 4.63 |

**SOGF16.B.3.05** est Saca de madera pte 30-50%. Distancia saca 200-400 m
Precio: 6.58
Desembosque a cargadero de un estéreo de madera con skidder, con pendiente de terreno superior entre el 30 -50%, y distancia de saca comprendida entre 200 y 400m, dejando la madera apilada.

| Código | Ud | Descripción | Rendimiento | Precio | Importe |
|---|---|---|---|---|---|
| MA.49 | h | Skidder 101/130 CV | 0.101 | 56.84 | 5.74 |
| MO.1 | h | Peón SETCAA | 0.101 | 7.28 | 0.74 |
| MO.21 | h | Manijero/capataz SETCAA | 0.01 | 9.99 | 0.10 |
|  |  | Total |  |  | 6.58 |

**SOGF16.B.3.06** est Saca de madera pte 30-50%. Distancia saca >400 m
Precio: 10.41
Desembosque a cargadero de un estéreo de madera con skidder, con pendiente de terreno superior entre el 30 -50%, y distancia de saca superior a 400m, dejando la madera apilada.

| Código | Ud | Descripción | Rendimiento | Precio | Importe |
|---|---|---|---|---|---|
| MA.49 | h | Skidder 101/130 CV | 0.16 | 56.84 | 9.09 |
| MO.1 | h | Peón SETCAA | 0.16 | 7.28 | 1.16 |
| MO.21 | h | Manijero/capataz SETCAA | 0.016 | 9.99 | 0.16 |
|  |  | Total |  |  | 10.41 |

**SOGF16.B.3.07** est Saca de madera con autocargador y skidder. Distancia saca <200 m
Precio: 6.25
Desembosque a cargadero de un estéreo de madera realizado en primer lugar con skidder y posteriormente con autocargador o viceversa (doble desembosque) con distancia de saca inferior o igual a 200 m, dejando la madera apilada en cargadero o a pie de pista.

| Código | Ud | Descripción | Rendimiento | Precio | Importe |
|---|---|---|---|---|---|
| MA.4 | h | Autocargador forestal 101/130 CV | 0.024 | 67.34 | 1.62 |
| MA.49 | h | Skidder 101/130 CV | 0.071 | 56.84 | 4.04 |
| MO.1 | h | Peón SETCAA | 0.071 | 7.28 | 0.52 |
| MO.21 | h | Manijero/capataz SETCAA | 0.007 | 9.99 | 0.07 |
|  |  | Total |  |  | 6.25 |

**SOGF16.B.3.08** est Saca de madera con autocargador y skidder. Distancia saca 200-400 m
Precio: 9.27
Desembosque a cargadero de un estéreo de madera realizado en primer lugar con skidder y posteriormente con autocargador o viceversa (doble desembosque) con distancia de saca inferior o igual a 400 m, dejando la madera apilada en cargadero o a pie de pista.

| Código | Ud | Descripción | Rendimiento | Precio | Importe |
|---|---|---|---|---|---|
| MA.4 | h | Autocargador forestal 101/130 CV | 0.04 | 67.34 | 2.69 |
| MA.49 | h | Skidder 101/130 CV | 0.101 | 56.84 | 5.74 |
| MO.1 | h | Peón SETCAA | 0.101 | 7.28 | 0.74 |
| MO.21 | h | Manijero/capataz SETCAA | 0.01 | 9.99 | 0.10 |
|  |  | Total |  |  | 9.27 |

**SOGF16.B.3.09** est Saca de madera con autocargador y skidder. Distancia saca >400 m
Precio: 14.45
Desembosque a cargadero de un estéreo de madera realizado en primer lugar con skidder y posteriormente con autocargador o viceversa (doble desembosque) con distancia de saca superior a 400 m, dejando la madera apilada en cargadero o a pie de pista.

| Código | Ud | Descripción | Rendimiento | Precio | Importe |
|---|---|---|---|---|---|
| MA.4 | h | Autocargador forestal 101/130 CV | 0.06 | 67.34 | 4.04 |
| MA.49 | h | Skidder 101/130 CV | 0.16 | 56.84 | 9.09 |
| MO.1 | h | Peón SETCAA | 0.16 | 7.28 | 1.16 |
| MO.21 | h | Manijero/capataz SETCAA | 0.016 | 9.99 | 0.16 |
|  |  | Total |  |  | 14.45 |

**SOGF16.B.3.10** est Saca descendiente caballeria. Pte<50%. Distancia saca <100m (07/01/2015)
Precio: 14.16
Desembosque descendente a cargadero mediante tracción animal, de un estéreo de madera con pendiente inferior o igual al 50% y distancia de saca inferior o igual a 100 m.

| Código | Ud | Descripción | Rendimiento | Precio | Importe |
|---|---|---|---|---|---|
| MO.10 | h | Peón Especial.R.G. (Mulero) con 2 caballerías | 0.65 | 21.78 | 14.16 |
|  |  | Total |  |  | 14.16 |

**SOGF16.B.3.11** est Saca descendiente caballeria. Pte<50%. Distancia saca 100-200 m (07/01/2015)
Precio: 19.6
Desembosque descendente a cargadero mediante tracción animal, de un estéreo de madera con pendiente inferior o igual al 50% y distancia de saca superior a 100 m e inferior o igual a 200 m.

| Código | Ud | Descripción | Rendimiento | Precio | Importe |
|---|---|---|---|---|---|
| MO.10 | h | Peón Especial.R.G. (Mulero) con 2 caballerías | 0.9 | 21.78 | 19.60 |
|  |  | Total |  |  | 19.6 |

**SOGF16.B.3.12** ha Saca arbol completo. Densid 30-60 est. Distancia saca <200 m
Precio: 431.12
Desembosque a cargadero de árboles completos, con una densidad de corta de entre 30 y 60 estéreos de madera por ha., de diámetros entre 12 y 30 cm., con Skider o autocargador, con distancia de saca menor a 200 m, incluye el correcto apilado en cargadero de la madera y la colocación de copas preparadas para su posterior astillado.

| Código | Ud | Descripción | Rendimiento | Precio | Importe |
|---|---|---|---|---|---|
| MO.1 | h | Peón SETCAA | 4 | 7.28 | 29.12 |
| MO.21 | h | Manijero/capataz SETCAA | 4 | 9.99 | 39.96 |
| MA.4 | h | Autocargador forestal 101/130 CV | 2 | 67.34 | 134.68 |
| MA.49 | h | Skidder 101/130 CV | 4 | 56.84 | 227.36 |
|  |  | Total |  |  | 431.12 |

**SOGF16.B.3.13** ha Saca arbol completo. Densid 30-60 est. Distancia saca 200-400 m
Precio: 572.57
Desembosque a cargadero de árboles completos, con una densidad de corta de entre 30 y 60 estéreos de madera por ha., de diámetros entre 12 y 30 cm., con Skider o autocargador, con distancia de saca 200-400 m, incluye el correcto apilado en cargadero de la madera y la colocación de copas preparadas para su posterior astillado

| Código | Ud | Descripción | Rendimiento | Precio | Importe |
|---|---|---|---|---|---|
| MO.1 | h | Peón SETCAA | 5 | 7.28 | 36.40 |
| MO.21 | h | Manijero/capataz SETCAA | 5 | 9.99 | 49.95 |
| MA.4 | h | Autocargador forestal 101/130 CV | 3 | 67.34 | 202.02 |
| MA.49 | h | Skidder 101/130 CV | 5 | 56.84 | 284.20 |
|  |  | Total |  |  | 572.57 |

**SOGF16.B.3.14** ha Saca arbol completo. Densid 30-60 est. Distancia saca >400 m
Precio: 714.02
Desembosque a cargadero de árboles completos, con una densidad de corta de entre 30 y 60 estéreos de madera por ha., de diámetros entre 12 y 30 cm., con Skider o autocargador, con distancia de saca mayor a 400 m, incluye el correcto apilado en cargadero de la madera y la colocación de copas preparadas para su posterior astillado.

| Código | Ud | Descripción | Rendimiento | Precio | Importe |
|---|---|---|---|---|---|
| MO.1 | h | Peón SETCAA | 6 | 7.28 | 43.68 |
| MO.21 | h | Manijero/capataz SETCAA | 6 | 9.99 | 59.94 |
| MA.4 | h | Autocargador forestal 101/130 CV | 4 | 67.34 | 269.36 |
| MA.49 | h | Skidder 101/130 CV | 6 | 56.84 | 341.04 |
|  |  | Total |  |  | 714.02 |

**SOGF16.B.3.15** ha Saca arbol completo. Densid 60-100 est. Distancia saca <200 m
Precio: 639.91
Desembosque a cargadero de árboles completos, con una densidad de corta de entre 60 y 100 estéreos de madera por ha., de diámetros entre 12 y 30 cm., con Skider o autocargador, con distancia de saca menor a 200 m, incluye el correcto apilado en cargadero de la madera y la colocación de copas preparadas para su posterior astillado.

| Código | Ud | Descripción | Rendimiento | Precio | Importe |
|---|---|---|---|---|---|
| MO.1 | h | Peón SETCAA | 5 | 7.28 | 36.40 |
| MO.21 | h | Manijero/capataz SETCAA | 5 | 9.99 | 49.95 |
| MA.4 | h | Autocargador forestal 101/130 CV | 4 | 67.34 | 269.36 |
| MA.49 | h | Skidder 101/130 CV | 5 | 56.84 | 284.20 |
|  |  | Total |  |  | 639.91 |

**SOGF16.B.3.16** ha Saca arbol completo. Densid 60-100 est. Distancia saca 200-400 m
Precio: 714.02
Desembosque a cargadero de árboles completos, con una densidad de corta de entre 60 y 100 estéreos de madera por ha., de diámetros entre 12 y 30 cm., con Skider o autocargador, con distancia de saca comprendida entre 200 y 400 metros, incluye el correcto apilado en cargadero de la madera y la colocación de copas preparadas para su posterior astillado

| Código | Ud | Descripción | Rendimiento | Precio | Importe |
|---|---|---|---|---|---|
| MO.1 | h | Peón SETCAA | 6 | 7.28 | 43.68 |
| MO.21 | h | Manijero/capataz SETCAA | 6 | 9.99 | 59.94 |
| MA.4 | h | Autocargador forestal 101/130 CV | 4 | 67.34 | 269.36 |
| MA.49 | h | Skidder 101/130 CV | 6 | 56.84 | 341.04 |
|  |  | Total |  |  | 714.02 |

**SOGF16.B.3.17** ha Saca arbol completo. Densid 60-100 est. Distancia saca >400 m
Precio: 855.47
Desembosque a cargadero de árboles completos, con una densidad de corta de entre 60 y 100 estéreos de madera por ha., de diámetros entre 12 y 30 cm., con Skider o autocargador, con distancia de saca comprendida > 400 metros, incluye el correcto apilado en cargadero de la madera y la colocación de copas preparadas para su posterior astillado

| Código | Ud | Descripción | Rendimiento | Precio | Importe |
|---|---|---|---|---|---|
| MO.1 | h | Peón SETCAA | 7 | 7.28 | 50.96 |
| MO.21 | h | Manijero/capataz SETCAA | 7 | 9.99 | 69.93 |
| MA.4 | h | Autocargador forestal 101/130 CV | 5 | 67.34 | 336.70 |
| MA.49 | h | Skidder 101/130 CV | 7 | 56.84 | 397.88 |
|  |  | Total |  |  | 855.47 |

**SOGF16.B.3.18** ton Saca arbol completo y apilado con autocargador y caballeria. Distancia<200
Precio: 20.75
Desembosque a cargadero de una tonelada de madera con arbol completo, incluida copa, de todos los diámetros, con pendiente del terreno inferior o igual al 50% y distancia de saca hasta 400 m., dejando la madera apilada en cargadero a pie de pista, realizada con autocargador u otro medio mecanizado y combinada con tracción animal en las zonas
de mayor pendiente para acercar la madera a puntos accesibles a la maquinaria

| Código | Ud | Descripción | Rendimiento | Precio | Importe |
|---|---|---|---|---|---|
| MO.10 | h | Peón Especial.R.G. (Mulero) con 2 caballerías | 0.35 | 21.78 | 7.62 |
| MA.4 | h | Autocargador forestal 101/130 CV | 0.195 | 67.34 | 13.13 |
|  |  | Total |  |  | 20.75 |

**SOGF16.B.3.19** est Saca arbol completo y apilado con autocargador y caballeria. Distancia<400 m
Precio: 13.52
Desembosque a cargadero de un estéreo de madera con arbol completo, incluida copa, de todos los diámetros, con pendiente del terreno inferior o igual al 50% y distancia de saca hasta 400 m., dejando la madera apilada en cargadero a pie de pista, realizada con autocargador u otro medio mecanizado y combinada con tracción animal en las zonas
de mayor pendiente para acercar la madera a puntos accesibles a la maquinaria.

| Código | Ud | Descripción | Rendimiento | Precio | Importe |
|---|---|---|---|---|---|
| MO.10 | h | Peón Especial.R.G. (Mulero) con 2 caballerías | 0.228 | 21.78 | 4.97 |
| MA.4 | h | Autocargador forestal 101/130 CV | 0.127 | 67.34 | 8.55 |
|  |  | Total |  |  | 13.52 |

**SOGF16.B.3.20** ton Desembosque a cargadero astilla
Precio: 4.96
Trasporte a cargadero a una distancia menor de 3 kilómentros de una tonelada de astilla

| Código | Ud | Descripción | Rendimiento | Precio | Importe |
|---|---|---|---|---|---|
| MA.15 | h | Camión volquete grúa 161/190 | 0.11 | 45.07 | 4.96 |
|  |  | Total |  |  | 4.96 |

**SOGF16.B.3.21** ha Desembosque a cargadero restos de podas 15-25 tn/ha. Distancia 200-400
Precio: 370.37
Desembosque a cargadero con autocargador, de restos procedentes de podas y clareos (previamente amontonados) para su posterior astillado y aprovechamiento, con un volumen de restos comprendidos entre 15-25 ton/ha y una pendiente inferior al 30% , siendo la distancia de saca comprendida entre los 200-400 m.

| Código | Ud | Descripción | Rendimiento | Precio | Importe |
|---|---|---|---|---|---|
| MA.4 | h | Autocargador forestal 101/130 CV | 5.5 | 67.34 | 370.37 |
|  |  | Total |  |  | 370.37 |

**SOGF16.B.3.22** ha Desembosque a cargadero de ramas y raberones 20-30 tn/ha
Precio: 673.4
Desembosque a cargadero con autocargador de raberones, ramas y restos de poda (estos últimos previamente amontonados) para su posterior astillado y aprovechamiento. El trabajo de ejecutará desde pista. Precio por hectárea con volumen estimado de 20-30 tn/ha.

| Código | Ud | Descripción | Rendimiento | Precio | Importe |
|---|---|---|---|---|---|
| MA.4 | h | Autocargador forestal 101/130 CV | 10 | 67.34 | 673.40 |
|  |  | Total |  |  | 673.4 |

**SOGF16.B.3.23** m Apertura de via de saca
Precio: 5.75
Excavación en desmonte y transporte a terraplén para apertura de vía de saca, en cuanlquier clase de terreno incluido roca mediante tractor de cadenas. Volumen medio en estado natural 4.5 m3/ml. Incluido destoconado, formación de corte oblicuo periódico, y perfilado suave para la circulación del todoterreno.

| Código | Ud | Descripción | Rendimiento | Precio | Importe |
|---|---|---|---|---|---|
| MA.56 | h | Tractor cadenas (171/190 cv) D-7 | 0.072 | 79.87 | 5.75 |
|  |  | Total |  |  | 5.75 |

**SOGF16.B.3.24** m Repaso de via de saca
Precio: 1.6
Conservación de via de saca mediante tractor oruga, consistente en doble pase de pala frontal, incluido destoconado, formación de corte oblicuo periódico perfilado y suave para la circulación de vehículos todoterreno.

| Código | Ud | Descripción | Rendimiento | Precio | Importe |
|---|---|---|---|---|---|
| MA.56 | h | Tractor cadenas (171/190 cv) D-7 | 0.02 | 79.87 | 1.60 |
|  |  | Total |  |  | 1.6 |

#### B.4 PREPARACION ESTEREO DE MADERA
Descortezado mecanizado, en monte, de madera de coníferas previamente desramada, con diámetro normal comprendido superior a 12 cm e inferior o igual a 20 cm. La medición se refiere a madera sin corteza.

**SOGF16.B.4.01** est Prep.madera arboles cort, ø <12 cm, pte<=25%
Precio: 15.53
Preparación de madera, procedente de árboles ya cortados en clareos, con diámetro normal inferior o igual a 12 cm en pendientes inferiores o igualaes al 25%. Incluye el desrame, descopado, tronzado y apilado en calle o lugar accesible al medio de saca ( D <= 20 m).

| Código | Ud | Descripción | Rendimiento | Precio | Importe |
|---|---|---|---|---|---|
| MO.3 | h | Peón especializado SETCAA con p.p. de Jefe Cuadrilla | 1.3 | 8.56 | 11.13 |
| MA.35 | h | Motosierra sin mano de obra | 1.3 | 2.83 | 3.68 |
| MA.63 | jor | Vehículo todoterreno 71-85 cv c/remolque | 0.01 | 72.2 | 0.72 |
|  |  | Total |  |  | 15.53 |

**SOGF16.B.4.02** est Prep.madera arboles cort, ø <12 cm, pte>25%
Precio: 18.84
Preparación de madera, procedente de árboles ya cortados en clareos, con diámetro normal inferior o igual a 12 cm en pendientes superiores al 25%. Incluye el desrame, descopado, tronzado y apilado en calle o lugar accesible al medio de saca ( D <= 20 m).

| Código | Ud | Descripción | Rendimiento | Precio | Importe |
|---|---|---|---|---|---|
| MO.3 | h | Peón especializado SETCAA con p.p. de Jefe Cuadrilla | 1.477 | 8.56 | 12.64 |
| MA.35 | h | Motosierra sin mano de obra | 1.477 | 2.83 | 4.18 |
| MA.63 | jor | Vehículo todoterreno 71-85 cv c/remolque | 0.028 | 72.2 | 2.02 |
|  |  | Total |  |  | 18.84 |

**SOGF16.B.4.03** est Prep.madera arboles cort, ø >12-<=20 cm, d>1500 pte<=25%
Precio: 11.01
Preparación de madera, procedente de árboles ya cortados en clareos o claras, con diámetro normal superior a 12 cm e inferior o igual a 20 cm en pendientes inferiores o iguales al 25%, y densidad inicial del arbolado superior a 1500 pies/ha. Incluye el desrame, descopado, tronzado y apilado en calle o lugar accesible al medio de saca ( D <= 20 m).

| Código | Ud | Descripción | Rendimiento | Precio | Importe |
|---|---|---|---|---|---|
| MO.3 | h | Peón especializado SETCAA con p.p. de Jefe Cuadrilla | 0.89 | 8.56 | 7.62 |
| MA.35 | h | Motosierra sin mano de obra | 0.89 | 2.83 | 2.52 |
| MA.63 | jor | Vehículo todoterreno 71-85 cv c/remolque | 0.012 | 72.2 | 0.87 |
|  |  | Total |  |  | 11.01 |

**SOGF16.B.4.04** est Prep.madera arboles cort, ø >12-<=20 cm, d>1500 pte>25%
Precio: 13.63
Preparación de madera, procedente de árboles ya cortados en clareos o claras, con diámetro normal superior a 12 cm e inferior o igual a 20 cm en pendientes superiores al 25%, y densidad inicial del arbolado superior a 1500 pies/ha. Incluye el desrame, descopado, tronzado y apilado en calle o lugar accesible al medio de saca ( D <= 20 m).

| Código | Ud | Descripción | Rendimiento | Precio | Importe |
|---|---|---|---|---|---|
| MO.3 | h | Peón especializado SETCAA con p.p. de Jefe Cuadrilla | 1.12 | 8.56 | 9.59 |
| MA.35 | h | Motosierra sin mano de obra | 1.12 | 2.83 | 3.17 |
| MA.63 | jor | Vehículo todoterreno 71-85 cv c/remolque | 0.012 | 72.2 | 0.87 |
|  |  | Total |  |  | 13.63 |

**SOGF16.B.4.05** est Prep.madera arboles cort. ø>12-<=20cm, d 750-1500 pte<=25%
Precio: 8.25
Preparación de madera, procedente de árboles ya cortados en clareos o claras, con diámetro normal superior a 12 cm e inferiotr o igual a 20 cm en pendientes inferiores o iguales al 25%, y densidad inicial del arbolado superior a 750 e inferior o igual a 1500 pies/ha. Incluye el desrame, descopado, tronzado y apilado en calle o lugar accesible al medio de saca ( D <= 20 m).

| Código | Ud | Descripción | Rendimiento | Precio | Importe |
|---|---|---|---|---|---|
| MO.3 | h | Peón especializado SETCAA con p.p. de Jefe Cuadrilla | 0.68 | 8.56 | 5.82 |
| MA.35 | h | Motosierra sin mano de obra | 0.68 | 2.83 | 1.92 |
| MA.63 | jor | Vehículo todoterreno 71-85 cv c/remolque | 0.007 | 72.2 | 0.51 |
|  |  | Total |  |  | 8.25 |

**SOGF16.B.4.06** est Prep.madera arboles cort, ø>12-<=20cm, d 750-1500 pte>25%
Precio: 10.41
Preparación de madera, procedente de árboles ya cortados en clareos o claras, con diámetro normal superior a 12 cm e inferior o igual a 20 cm en pendientes superiores al 25%, y densidad inicial del arbolado superior a 750 e inferior o igual a 1500 pies/ha. Incluye el desrame, descopado, tronzado y apilado en calle o lugar accesible al medio de saca ( D <= 20 m).

| Código | Ud | Descripción | Rendimiento | Precio | Importe |
|---|---|---|---|---|---|
| MO.3 | h | Peón especializado SETCAA con p.p. de Jefe Cuadrilla | 0.85 | 8.56 | 7.28 |
| MA.35 | h | Motosierra sin mano de obra | 0.85 | 2.83 | 2.41 |
| MA.63 | jor | Vehículo todoterreno 71-85 cv c/remolque | 0.01 | 72.2 | 0.72 |
|  |  | Total |  |  | 10.41 |

**SOGF16.B.4.07** est Prep.madera arboles cort, ø>12-<=20cm, d<750 con mat.pte<=25%
Precio: 8.68
Preparación de madera, procedente de árboles ya cortados en clareos o claras, con diámetro normal superior a 12 cm e inferior o igual a 20 cm en pendientes inferiores o iguales al 25%, con matorral y densidad inicial del arbolado inferior o igual a 750 pies/ha. Incluye el desrame, descopado, tronzado y apilado en calle o lugar accesible al medio de saca ( D <= 20 m).

| Código | Ud | Descripción | Rendimiento | Precio | Importe |
|---|---|---|---|---|---|
| MO.3 | h | Peón especializado SETCAA con p.p. de Jefe Cuadrilla | 0.68 | 8.56 | 5.82 |
| MA.35 | h | Motosierra sin mano de obra | 0.68 | 2.83 | 1.92 |
| MA.63 | jor | Vehículo todoterreno 71-85 cv c/remolque | 0.013 | 72.2 | 0.94 |
|  |  | Total |  |  | 8.68 |

**SOGF16.B.4.08** est Prep.madera arboles cort, ø>12-<=20cm, d<750 con mat.pte>25%
Precio: 10.56
Preparación de madera, procedente de árboles ya cortados en clareos o claras, con diámetro normal superior a 12 cm e inferior o igual a 20 cm en pendientes superiores al 25%, con matorral y densidad inicial del arbolado inferior o igual a 750 pies/ha. Incluye el desrame, descopado, tronzado y apilado en calle o lugar accesible al medio de saca ( D <= 20 m).

| Código | Ud | Descripción | Rendimiento | Precio | Importe |
|---|---|---|---|---|---|
| MO.3 | h | Peón especializado SETCAA con p.p. de Jefe Cuadrilla | 0.85 | 8.56 | 7.28 |
| MA.35 | h | Motosierra sin mano de obra | 0.85 | 2.83 | 2.41 |
| MA.63 | jor | Vehículo todoterreno 71-85 cv c/remolque | 0.012 | 72.2 | 0.87 |
|  |  | Total |  |  | 10.56 |

**SOGF16.B.4.09** est Prep.madera arboles cort. ø>12-<=20cm, d<750 sin mat.pte<=25%
Precio: 8.11
Preparación de madera, procedente de árboles ya cortados en clareos o claras, con diámetro normal superior a 12 cm e inferior o igual a 20 cm en pendientes inferiores o iguales al 25%, sin matorral y densidad inicial del arbolado inferior o igual a 750 pies/ha. Incluye el desrame, descopado, tronzado y apilado en calle o lugar accesible al medio de saca ( D <= 20 m).

| Código | Ud | Descripción | Rendimiento | Precio | Importe |
|---|---|---|---|---|---|
| MO.3 | h | Peón especializado SETCAA con p.p. de Jefe Cuadrilla | 0.63 | 8.56 | 5.39 |
| MA.35 | h | Motosierra sin mano de obra | 0.63 | 2.83 | 1.78 |
| MA.63 | jor | Vehículo todoterreno 71-85 cv c/remolque | 0.013 | 72.2 | 0.94 |
|  |  | Total |  |  | 8.11 |

**SOGF16.B.4.10** est Prep.madera arboles cort. ø>12-<=20 cm, d<750 sin mat.pte>25%
Precio: 9.84
Preparación de madera, procedente de árboles ya cortados en clareos o claras, con diámetro normal superior a 12 cm e inferior o igual a 20 cm en pendientes superiores al 25%, sin matorral y densidad inicial del arbolado inferior o igual a 750 pies/ha. Incluye el desrame, descopado, tronzado y apilado en calle o lugar accesible al medio de saca ( D <= 20 m).

| Código | Ud | Descripción | Rendimiento | Precio | Importe |
|---|---|---|---|---|---|
| MO.3 | h | Peón especializado SETCAA con p.p. de Jefe Cuadrilla | 0.782 | 8.56 | 6.69 |
| MA.35 | h | Motosierra sin mano de obra | 0.782 | 2.83 | 2.21 |
| MA.63 | jor | Vehículo todoterreno 71-85 cv c/remolque | 0.013 | 72.2 | 0.94 |
|  |  | Total |  |  | 9.84 |

**SOGF16.B.4.11** est Prep.madera arboles cort, ø >20-<=30cm, d>750 pte<=25%
Precio: 8.77
Preparación de madera, procedente de árboles ya cortados en claras, con diámetro normal superior a 20 cm e inferior o igual a 30 cm en pendientes inferiores o iguales al 25%, y densidad inicial del arbolado superior a 750 pies/ha. Incluye el desrame, descopado, tronzado y apilado en calle o lugar accesible al medio de saca ( D <= 20 m).

| Código | Ud | Descripción | Rendimiento | Precio | Importe |
|---|---|---|---|---|---|
| MO.3 | h | Peón especializado SETCAA con p.p. de Jefe Cuadrilla | 0.707 | 8.56 | 6.05 |
| MA.35 | h | Motosierra sin mano de obra | 0.707 | 2.83 | 2.00 |
| MA.63 | jor | Vehículo todoterreno 71-85 cv c/remolque | 0.01 | 72.2 | 0.72 |
|  |  | Total |  |  | 8.77 |

**SOGF16.B.4.12** est Prep.madera arboles cort, ø >20-<=30cm, d>750 pte > 25%
Precio: 10.63
Preparación de madera, procedente de árboles ya cortados en claras, con diámetro normal superior a 20 cm e inferior o igual a 30 cm en pendientes superiores al 25%, y densidad inicial del arbolado superior a 750 pies/ha. Incluye el desrame, descopado, tronzado y apilado en calle o lugar accesible al medio de saca ( D <= 20 m).

| Código | Ud | Descripción | Rendimiento | Precio | Importe |
|---|---|---|---|---|---|
| MO.3 | h | Peón especializado SETCAA con p.p. de Jefe Cuadrilla | 0.87 | 8.56 | 7.45 |
| MA.35 | h | Motosierra sin mano de obra | 0.87 | 2.83 | 2.46 |
| MA.63 | jor | Vehículo todoterreno 71-85 cv c/remolque | 0.01 | 72.2 | 0.72 |
|  |  | Total |  |  | 10.63 |

**SOGF16.B.4.13** est Prep.madera arboles cort. ø>20-<=30cm, d<750 con mat.pte<=25%
Precio: 7.48
Preparación de madera, procedente de árboles ya cortados en claras, con diámetro normal superior a 20 cm e inferior o igual a 30 cm en pendientes inferiores o iguales al 25%, con matorral y densidad inicial del arbolado inferior o igual a 750 pies/ha. Incluye el desrame, descopado, tronzado y apilado en calle o lugar accesible al medio de saca ( D <= 20 m).

| Código | Ud | Descripción | Rendimiento | Precio | Importe |
|---|---|---|---|---|---|
| MO.3 | h | Peón especializado SETCAA con p.p. de Jefe Cuadrilla | 0.612 | 8.56 | 5.24 |
| MA.35 | h | Motosierra sin mano de obra | 0.612 | 2.83 | 1.73 |
| MA.63 | jor | Vehículo todoterreno 71-85 cv c/remolque | 0.007 | 72.2 | 0.51 |
|  |  | Total |  |  | 7.48 |

**SOGF16.B.4.14** est Prep.madera arboles cort. ø>20-<=30cm, d<750 con mat.pte>25%
Precio: 9.06
Preparación de madera, procedente de árboles ya cortados en claras, con diámetro normal superior a 20 cm e inferior o igual a 30 cm en pendientes superiores al 25%, con matorral y densidad inicial del arbolado inferior o igual a 750 pies/ha. Incluye el desrame, descopado, tronzado y apilado en calle o lugar accesible al medio de saca ( D <= 20 m).

| Código | Ud | Descripción | Rendimiento | Precio | Importe |
|---|---|---|---|---|---|
| MO.3 | h | Peón especializado SETCAA con p.p. de Jefe Cuadrilla | 0.707 | 8.56 | 6.05 |
| MA.35 | h | Motosierra sin mano de obra | 0.707 | 2.83 | 2.00 |
| MA.63 | jor | Vehículo todoterreno 71-85 cv c/remolque | 0.014 | 72.2 | 1.01 |
|  |  | Total |  |  | 9.06 |

**SOGF16.B.4.15** est Prep.madera arboles cort. ø>20-<=30cm, d<750 sin mat.pte<=25%
Precio: 7.02
Preparación de madera, procedente de árboles ya cortados en claras, con diámetro normal superior a 20 cm e inferior o igual a 30 cm en pendientes inferiores o iguales al 25%, sin matorral y densidad inicial del arbolado inferior o igual a 750 pies/ha. Incluye el desrame, descopado, tronzado y apilado en calle o lugar accesible al medio de saca ( D <= 20 m).

| Código | Ud | Descripción | Rendimiento | Precio | Importe |
|---|---|---|---|---|---|
| MO.3 | h | Peón especializado SETCAA con p.p. de Jefe Cuadrilla | 0.571 | 8.56 | 4.89 |
| MA.35 | h | Motosierra sin mano de obra | 0.571 | 2.83 | 1.62 |
| MA.63 | jor | Vehículo todoterreno 71-85 cv c/remolque | 0.007 | 72.2 | 0.51 |
|  |  | Total |  |  | 7.02 |

**SOGF16.B.4.16** est Prep.madera arboles cort.ø>20-<=30cm, d<750 sin mat. pte>25%
Precio: 8.46
Preparación de madera, procedente de árboles ya cortados en claras, con diámetro normal superior a 20 cm e inferior o igual a 30 cm en pendientes superiores al 25%, sin matorral y densidad inicial del arbolado inferior o igual a 750 pies/ha. Incluye el desrame, descopado, tronzado y apilado en calle o lugar accesible al medio de saca ( D <= 20 m).

| Código | Ud | Descripción | Rendimiento | Precio | Importe |
|---|---|---|---|---|---|
| MO.3 | h | Peón especializado SETCAA con p.p. de Jefe Cuadrilla | 0.66 | 8.56 | 5.65 |
| MA.35 | h | Motosierra sin mano de obra | 0.66 | 2.83 | 1.87 |
| MA.63 | jor | Vehículo todoterreno 71-85 cv c/remolque | 0.013 | 72.2 | 0.94 |
|  |  | Total |  |  | 8.46 |

**SOGF16.B.4.17** est Prep.madera arboles cort, ø <12 cm, pte<=25% ramosidad elevada
Precio: 19.64
Preparación de madera, procedente de árboles de ramosidad elevada ya cortados en clareos, con diámetro normal inferior o igual a 12 cm en pendientes inferiores o iguales al 25%. Incluye el desrame, descopado, tronzado y apilado en calle o lugar accesible al medio de saca ( D <= 20 m).

| Código | Ud | Descripción | Rendimiento | Precio | Importe |
|---|---|---|---|---|---|
| MO.3 | h | Peón especializado SETCAA con p.p. de Jefe Cuadrilla | 1.63 | 8.56 | 13.95 |
| MA.35 | h | Motosierra sin mano de obra | 1.63 | 2.83 | 4.61 |
| MA.63 | jor | Vehículo todoterreno 71-85 cv c/remolque | 0.015 | 72.2 | 1.08 |
|  |  | Total |  |  | 19.64 |

**SOGF16.B.4.18** est Prep.madera arboles cort, ø <12 cm, pte>25% ramosidad elevada
Precio: 23.54
Preparación de madera, procedente de árboles de ramosidad elevada ya cortados en clareos, con diámetro normal inferior o igual a 12 cm en pendientes superiores al 25%. Incluye el desrame, descopado, tronzado y apilado en calle o lugar accesible al medio de saca ( D <= 20 m).

| Código | Ud | Descripción | Rendimiento | Precio | Importe |
|---|---|---|---|---|---|
| MO.3 | h | Peón especializado SETCAA con p.p. de Jefe Cuadrilla | 1.845 | 8.56 | 15.79 |
| MA.35 | h | Motosierra sin mano de obra | 1.845 | 2.83 | 5.22 |
| MA.63 | jor | Vehículo todoterreno 71-85 cv c/remolque | 0.035 | 72.2 | 2.53 |
|  |  | Total |  |  | 23.54 |

**SOGF16.B.4.19** est Prep.madera arboles cort, ø >12-<=20 cm, d>1500 pte<=25% ramosidad elevada
Precio: 13.8
Preparación de madera, procedente de árboles de ramosidad elevada ya cortados en clareos o claras, con diámetro normal superior a 12 cm e inferior o igual a 20 cm en pendientes inferiores o iguales al 25%, y densidad inicial del arbolado superior a 1500 pies/ha. Incluye el desrame, descopado, tronzado y apilado en calle o lugar accesible al medio de saca ( D <= 20 m).

| Código | Ud | Descripción | Rendimiento | Precio | Importe |
|---|---|---|---|---|---|
| MO.3 | h | Peón especializado SETCAA con p.p. de Jefe Cuadrilla | 1.11 | 8.56 | 9.50 |
| MA.35 | h | Motosierra sin mano de obra | 1.11 | 2.83 | 3.14 |
| MA.63 | jor | Vehículo todoterreno 71-85 cv c/remolque | 0.016 | 72.2 | 1.16 |
|  |  | Total |  |  | 13.8 |

**SOGF16.B.4.20** est Prep.madera arboles cort, ø >12-<=20 cm, d>1500 pte>25% ramosidad elevada
Precio: 17.18
Preparación de madera, procedente de árboles de ramosidad elevada ya cortados en clareos o claras, con diámetro normal superior a 12 cm e inferior o igual a 20 cm en pendientes superiores al 25%, y densidad inicial del arbolado superior a 1500 pies/ha. Incluye el desrame, descopado, tronzado y apilado en calle o lugar accesible al medio de saca ( D <= 20 m).

| Código | Ud | Descripción | Rendimiento | Precio | Importe |
|---|---|---|---|---|---|
| MO.3 | h | Peón especializado SETCAA con p.p. de Jefe Cuadrilla | 1.401 | 8.56 | 11.99 |
| MA.35 | h | Motosierra sin mano de obra | 1.401 | 2.83 | 3.96 |
| MA.63 | jor | Vehículo todoterreno 71-85 cv c/remolque | 0.017 | 72.2 | 1.23 |
|  |  | Total |  |  | 17.18 |

**SOGF16.B.4.21** est Prep.madera arboles cort. ø>12-<=20cm, d 750-1500 pte<=25% ramosidad elevada
Precio: 10.27
Preparación de madera, procedente de árboles ya cortados con ramosidad elevada en clareos o claras, con diámetro normal superior a 12 cm e inferiotr o igual a 20 cm en pendientes inferiores o iguales al 25%, y densidad inicial del arbolado superior a 750 e inferior o igual a 1500 pies/ha. Incluye el desrame, descopado, tronzado y apilado en calle o lugar accesible al medio de saca ( D <= 20 m). .

| Código | Ud | Descripción | Rendimiento | Precio | Importe |
|---|---|---|---|---|---|
| MO.3 | h | Peón especializado SETCAA con p.p. de Jefe Cuadrilla | 0.85 | 8.56 | 7.28 |
| MA.35 | h | Motosierra sin mano de obra | 0.85 | 2.83 | 2.41 |
| MA.63 | jor | Vehículo todoterreno 71-85 cv c/remolque | 0.008 | 72.2 | 0.58 |
|  |  | Total |  |  | 10.27 |

**SOGF16.B.4.22** est Prep.madera arboles cort, ø>12-<=20cm, d 750-1500 pte>25% ramosidad elevada
Precio: 12.97
Preparación de madera, procedente de árboles con ramosidad elevada ya cortados en clareos o claras, con diámetro normal superior a 12 cm e inferior o igual a 20 cm en pendientes superiores al 25%, y densidad inicial del arbolado superior a 750 e inferior o igual a 1500 pies/ha. Incluye el desrame, descopado, tronzado y apilado en calle o lugar accesible al medio de saca ( D <= 20 m).

| Código | Ud | Descripción | Rendimiento | Precio | Importe |
|---|---|---|---|---|---|
| MO.3 | h | Peón especializado SETCAA con p.p. de Jefe Cuadrilla | 1.062 | 8.56 | 9.09 |
| MA.35 | h | Motosierra sin mano de obra | 1.062 | 2.83 | 3.01 |
| MA.63 | jor | Vehículo todoterreno 71-85 cv c/remolque | 0.012 | 72.2 | 0.87 |
|  |  | Total |  |  | 12.97 |

**SOGF16.B.4.23** est Prep.madera arboles cort, ø>12-<=20cm, d<750 con mat.pte<=25% ramosidad elevada
Precio: 10.92
Preparación de madera, procedente de árboles de ramosidad elevada ya cortados en clareos o claras, con diámetro normal superior a 12 cm e inferior o igual a 20 cm en pendientes inferiores o iguales al 25%, con matorral y densidad inicial del arbolado inferior o igual a 750 pies/ha. Incluye el desrame, descopado, tronzado y apilado en calle o lugar accesible al medio de saca ( D <= 20 m).

| Código | Ud | Descripción | Rendimiento | Precio | Importe |
|---|---|---|---|---|---|
| MO.3 | h | Peón especializado SETCAA con p.p. de Jefe Cuadrilla | 0.85 | 8.56 | 7.28 |
| MA.35 | h | Motosierra sin mano de obra | 0.85 | 2.83 | 2.41 |
| MA.63 | jor | Vehículo todoterreno 71-85 cv c/remolque | 0.017 | 72.2 | 1.23 |
|  |  | Total |  |  | 10.92 |

**SOGF16.B.4.24** est Prep.madera arboles cort, ø>12-<=20cm, d<750 con mat.pte>25% ramosidad elevada
Precio: 13.26
Preparación de madera, procedente de árboles de ramosidad elevada ya cortados en clareos o claras, con diámetro normal superior a 12 cm e inferior o igual a 20 cm en pendientes superiores al 25%, con matorral y densidad inicial del arbolado inferior o igual a 750 pies/ha. Incluye el desrame, descopado, tronzado y apilado en calle o lugar accesible al medio de saca ( D <= 20 m).

| Código | Ud | Descripción | Rendimiento | Precio | Importe |
|---|---|---|---|---|---|
| MO.3 | h | Peón especializado SETCAA con p.p. de Jefe Cuadrilla | 1.05 | 8.56 | 8.99 |
| MA.35 | h | Motosierra sin mano de obra | 1.05 | 2.83 | 2.97 |
| MA.63 | jor | Vehículo todoterreno 71-85 cv c/remolque | 0.018 | 72.2 | 1.30 |
|  |  | Total |  |  | 13.26 |

**SOGF16.B.4.25** est Prep.madera arboles cort. ø>12-<=20cm, d<750 sin mat.pte<=25% ramosidad elevada
Precio: 10.16
Preparación de madera, procedente de árboles de ramosidad elevada ya cortados en clareos o claras, con diámetro normal superior a 12 cm e inferior o igual a 20 cm en pendientes inferiores o iguales al 25%, sin matorral y densidad inicial del arbolado inferior o igual a 750 pies/ha. Incluye el desrame, descopado, tronzado y apilado en calle o lugar accesible al medio de saca ( D <= 20 m).

| Código | Ud | Descripción | Rendimiento | Precio | Importe |
|---|---|---|---|---|---|
| MO.3 | h | Peón especializado SETCAA con p.p. de Jefe Cuadrilla | 0.79 | 8.56 | 6.76 |
| MA.35 | h | Motosierra sin mano de obra | 0.79 | 2.83 | 2.24 |
| MA.63 | jor | Vehículo todoterreno 71-85 cv c/remolque | 0.016 | 72.2 | 1.16 |
|  |  | Total |  |  | 10.16 |

**SOGF16.B.4.26** est Prep.madera arboles cort. ø>12-<=20 cm, d<750 sin mat.pte>25% ramosidad elevada
Precio: 12.28
Preparación de madera, procedente de árboles con ramosidad elevada ya cortados en clareos o claras, con diámetro normal superior a 12 cm e inferior o igual a 20 cm en pendientes superiores al 25%, sin matorral y densidad inicial del arbolado inferior o igual a 750 pies/ha. Incluye el desrame, descopado, tronzado y apilado en calle o lugar accesible al medio de saca ( D <= 20 m).

| Código | Ud | Descripción | Rendimiento | Precio | Importe |
|---|---|---|---|---|---|
| MO.3 | h | Peón especializado SETCAA con p.p. de Jefe Cuadrilla | 0.97 | 8.56 | 8.30 |
| MA.35 | h | Motosierra sin mano de obra | 0.97 | 2.83 | 2.75 |
| MA.63 | jor | Vehículo todoterreno 71-85 cv c/remolque | 0.017 | 72.2 | 1.23 |
|  |  | Total |  |  | 12.28 |

**SOGF16.B.4.27** est Prep.madera arboles cort, ø >20-<=30cm, d>750 pte<=25% ramosidad elevada
Precio: 10.92
Preparación de madera, procedente de árboles de ramosidad elevada ya cortados en claras, con diámetro normal superior a 20 cm e inferior o igual a 30 cm en pendientes inferiores o iguales al 25%, y densidad inicial del arbolado superior a 750 pies/ha. Incluye el desrame, descopado, tronzado y apilado en calle o lugar accesible al medio de saca ( D <= 20 m).

| Código | Ud | Descripción | Rendimiento | Precio | Importe |
|---|---|---|---|---|---|
| MO.3 | h | Peón especializado SETCAA con p.p. de Jefe Cuadrilla | 0.85 | 8.56 | 7.28 |
| MA.35 | h | Motosierra sin mano de obra | 0.85 | 2.83 | 2.41 |
| MA.63 | jor | Vehículo todoterreno 71-85 cv c/remolque | 0.017 | 72.2 | 1.23 |
|  |  | Total |  |  | 10.92 |

**SOGF16.B.4.28** est Prep.madera arboles cort, ø >20-<=30cm, d>750 pte > 25% ramosidad elevada
Precio: 13.23
Preparación de madera, procedente de árboles de ramosidad elevada ya cortados en claras, con diámetro normal superior a 20 cm e inferior o igual a 30 cm en pendientes superiores al 25%, y densidad inicial del arbolado superior a 750 pies/ha. Incluye el desrame, descopado, tronzado y apilado en calle o lugar accesible al medio de saca ( D <= 20 m).

| Código | Ud | Descripción | Rendimiento | Precio | Importe |
|---|---|---|---|---|---|
| MO.3 | h | Peón especializado SETCAA con p.p. de Jefe Cuadrilla | 1.06 | 8.56 | 9.07 |
| MA.35 | h | Motosierra sin mano de obra | 1.06 | 2.83 | 3.00 |
| MA.63 | jor | Vehículo todoterreno 71-85 cv c/remolque | 0.016 | 72.2 | 1.16 |
|  |  | Total |  |  | 13.23 |

**SOGF16.B.4.29** est Prep.madera arboles cort. ø>20-<=30cm, d<750 con mat.pte<=25% ramosidad elevada
Precio: 9.29
Preparación de madera, procedente de árboles de ramosidad elevada ya cortados en claras, con diámetro normal superior a 20 cm e inferior o igual a 30 cm en pendientes inferiores o iguales al 25%, con matorral y densidad inicial del arbolado inferior o igual a 750 pies/ha. Incluye el desrame, descopado, tronzado y apilado en calle o lugar accesible al medio de saca ( D <= 20 m).

| Código | Ud | Descripción | Rendimiento | Precio | Importe |
|---|---|---|---|---|---|
| MO.3 | h | Peón especializado SETCAA con p.p. de Jefe Cuadrilla | 0.765 | 8.56 | 6.55 |
| MA.35 | h | Motosierra sin mano de obra | 0.765 | 2.83 | 2.16 |
| MA.63 | jor | Vehículo todoterreno 71-85 cv c/remolque | 0.008 | 72.2 | 0.58 |
|  |  | Total |  |  | 9.29 |

**SOGF16.B.4.30** est Prep.madera arboles cort. ø>20-<=30cm, d<750 con mat.pte>25% ramosidad elevada
Precio: 11.3
Preparación de madera, procedente de árboles de ramosidad elevada ya cortados en claras, con diámetro normal superior a 20 cm e inferior o igual a 30 cm en pendientes superiores al 25%, con matorral y densidad inicial del arbolado inferior o igual a 750 pies/ha. Incluye el desrame, descopado, tronzado y apilado en calle o lugar accesible al medio de saca ( D <= 20 m).

| Código | Ud | Descripción | Rendimiento | Precio | Importe |
|---|---|---|---|---|---|
| MO.3 | h | Peón especializado SETCAA con p.p. de Jefe Cuadrilla | 0.884 | 8.56 | 7.57 |
| MA.35 | h | Motosierra sin mano de obra | 0.884 | 2.83 | 2.50 |
| MA.63 | jor | Vehículo todoterreno 71-85 cv c/remolque | 0.017 | 72.2 | 1.23 |
|  |  | Total |  |  | 11.3 |

**SOGF16.B.4.31** est Prep.madera arboles cort. ø>20-<=30cm, d<750 sin mat.pte<=25% ramosidad elevada
Precio: 8.71
Preparación de madera, procedente de árboles de ramosidad elevada ya cortados en claras, con diámetro normal superior a 20 cm e inferior o igual a 30 cm en pendientes inferiores o iguales al 25%, sin matorral y densidad inicial del arbolado inferior o igual a 750 pies/ha. Incluye el desrame, descopado, tronzado y apilado en calle o lugar accesible al medio de saca ( D <= 20 m).

| Código | Ud | Descripción | Rendimiento | Precio | Importe |
|---|---|---|---|---|---|
| MO.3 | h | Peón especializado SETCAA con p.p. de Jefe Cuadrilla | 0.714 | 8.56 | 6.11 |
| MA.35 | h | Motosierra sin mano de obra | 0.714 | 2.83 | 2.02 |
| MA.63 | jor | Vehículo todoterreno 71-85 cv c/remolque | 0.008 | 72.2 | 0.58 |
|  |  | Total |  |  | 8.71 |

**SOGF16.B.4.32** est Prep.madera arboles cort.ø>20-<=30cm, d<750 sin mat. pte>25% ramosidad elevada
Precio: 10.57
Preparación de madera, procedente de árboles de ramosidad elevada ya cortados en claras, con diámetro normal superior a 20 cm e inferior o igual a 30 cm en pendientes superiores al 25%, sin matorral y densidad inicial del arbolado inferior o igual a 750 pies/ha. Incluye el desrame, descopado, tronzado y apilado en calle o lugar accesible al medio de saca ( D <= 20 m).

| Código | Ud | Descripción | Rendimiento | Precio | Importe |
|---|---|---|---|---|---|
| MO.3 | h | Peón especializado SETCAA con p.p. de Jefe Cuadrilla | 0.82 | 8.56 | 7.02 |
| MA.35 | h | Motosierra sin mano de obra | 0.82 | 2.83 | 2.32 |
| MA.63 | jor | Vehículo todoterreno 71-85 cv c/remolque | 0.017 | 72.2 | 1.23 |
|  |  | Total |  |  | 10.57 |

#### B.5 OTROS

**SOGF16.B.5.01** ha Preparacion de leñas
Precio: 232.57
Corte de ramas y árboles apeados, con motosierra, dimensiones máximas 50 cm, y diámetro en punta delgada 4 cm mínimo. Amontonado de leñas en el centro de 4-5 encinas adultas, y apilado de restos finos para su eliminación.

| Código | Ud | Descripción | Rendimiento | Precio | Importe |
|---|---|---|---|---|---|
| MO.1 | h | Peón SETCAA | 2 | 7.28 | 14.56 |
| MO.2 | h | Peón especializado SETCAA | 19 | 7.54 | 143.26 |
| MA.35 | h | Motosierra sin mano de obra | 19 | 2.83 | 53.77 |
| MO.21 | h | Manijero/capataz SETCAA | 2.1 | 9.99 | 20.98 |
|  |  | Total |  |  | 232.57 |

**SOGF16.B.5.02** ud Apeo arbol y preparacion de madera arboles grandes dimensiones
Precio: 51.13
Apeo de pies de diámetro 35-45 cm de diámetro previamente marcados que incluye desrame, descopado, tronzado y apilado en las prox imidades de la zona de actuación a una distancia máxima de 50 m. Incluye la utilización de cables de acero de 3.000 kg. para dirigir la caída de trozas o fustes completos que no entrañen peligro sobre el resto de infraestructuras del monte

| Código | Ud | Descripción | Rendimiento | Precio | Importe |
|---|---|---|---|---|---|
| MO.2 | h | Peón especializado SETCAA | 0.7 | 7.54 | 5.28 |
| MA.39 | h | Podadora s/MO | 0.7 | 6.34 | 4.44 |
| MO.1 | h | Peón SETCAA | 0.4 | 7.28 | 2.91 |
| MA.13 | h | Camión con cesta 15 m altura y cabestrante | 0.7 | 55 | 38.50 |
|  |  | Total |  |  | 51.13 |

**SOGF16.B.5.03** ud Adecuacion de parque/pista auxiliar para maderas y astillas
Precio: 479.22
Adecuación de explanada para procesado y acopio de productos forestales, incluyendo la apertura de acceso y entrada a medios de transporte desde pista. La superficie aproximada será de 2.000 m2, donde se ejecutará el desbroce y despeje del terreno, la excavación en desmonte y transporte a terraplen de materiales y la conexión a pista, todo ello con tractor de cadenas de 171/190 cv.

| Código | Ud | Descripción | Rendimiento | Precio | Importe |
|---|---|---|---|---|---|
| MA.56 | h | Tractor cadenas (171/190 cv) D-7 | 6 | 79.87 | 479.22 |
|  |  | Total |  |  | 479.22 |

**SOGF16.B.5.04** est Descortezado mecanizado madera coniferas ø <= 12 cm
Precio: 6.65
Descortezado mecanizado, en monte, de madera de coníferas previamente desramada, con diámetro normal inferior o igual a 12 cm. La medición se refiere a madera sin corteza

| Código | Ud | Descripción | Rendimiento | Precio | Importe |
|---|---|---|---|---|---|
| MO.3 | h | Peón especializado SETCAA con p.p. de Jefe Cuadrilla | 0.114 | 8.56 | 0.98 |
| MA.21 | h | Descortezadora movil | 0.114 | 9.65 | 1.10 |
| MA.61 | h | Tractor gomas (101/150 cv) | 0.114 | 40.11 | 4.57 |
|  |  | Total |  |  | 6.65 |

**SOGF16.B.5.05** est Descortezado mecanizado madera coniferas ø >12-<=20 cm
Precio: 5.84
Descortezado mecanizado, en monte, de madera de coníferas previamente desramada, con diámetro normal comprendido superior a 12 cm e inferior o igual a 20 cm. La medición se refiere a madera sin corteza.

| Código | Ud | Descripción | Rendimiento | Precio | Importe |
|---|---|---|---|---|---|
| MO.3 | h | Peón especializado SETCAA con p.p. de Jefe Cuadrilla | 0.1 | 8.56 | 0.86 |
| MA.21 | h | Descortezadora movil | 0.1 | 9.65 | 0.97 |
| MA.61 | h | Tractor gomas (101/150 cv) | 0.1 | 40.11 | 4.01 |
|  |  | Total |  |  | 5.84 |

**SOGF16.B.5.06** est Descortezado mecanizado madera coniferas ø >20-<=30 cm
Precio: 5.54
Descortezado mecanizado, en monte, de madera de coníferas previamente desramada, con diámetro normal comprendido superior a 20 cm e inferior o igual a 30 cm. La medición se refiere a madera sin corteza.

| Código | Ud | Descripción | Rendimiento | Precio | Importe |
|---|---|---|---|---|---|
| MO.3 | h | Peón especializado SETCAA con p.p. de Jefe Cuadrilla | 0.095 | 8.56 | 0.81 |
| MA.21 | h | Descortezadora movil | 0.095 | 9.65 | 0.92 |
| MA.61 | h | Tractor gomas (101/150 cv) | 0.095 | 40.11 | 3.81 |
|  |  | Total |  |  | 5.54 |

**SOGF16.B.5.07** est Descortezado manual madera coniferas ø <= 12 cm
Precio: 14.8
Descortezado manual, en monte, de madera de coníferas previamente desramada, con diámetro normal inferior a 12 cm. La medición se refiere a madera sin corteza.

| Código | Ud | Descripción | Rendimiento | Precio | Importe |
|---|---|---|---|---|---|
| MO.4 | h | Peon SETCAA con p.p. de jefe de cuadrilla | 1.332 | 8.28 | 11.03 |
| MA.35 | h | Motosierra sin mano de obra | 1.332 | 2.83 | 3.77 |
|  |  | Total |  |  | 14.8 |

**SOGF16.B.5.08** est Descortezado manual madera coniferas ø >12-<=20 cm
Precio: 11.98
Descortezado manual, en monte, de madera de coníferas previamente desramada, con diámetro normal superior a 12 cm e inferior o igual a 20 cm. La medición se refiere a madera sin corteza.

| Código | Ud | Descripción | Rendimiento | Precio | Importe |
|---|---|---|---|---|---|
| MO.2 | h | Peón especializado SETCAA | 1.155 | 7.54 | 8.71 |
| MA.35 | h | Motosierra sin mano de obra | 1.155 | 2.83 | 3.27 |
|  |  | Total |  |  | 11.98 |

**SOGF16.B.5.09** est Descortezado manual madera coníferas ø >20-30 cm
Precio: 11.02
Descortezado manual, en monte, de madera de coníferas previamente desramada, con diámetro normal superior a 30 cm. La medición se refiere a madera sin corteza.

| Código | Ud | Descripción | Rendimiento | Precio | Importe |
|---|---|---|---|---|---|
| MO.3 | h | Peón especializado SETCAA con p.p. de Jefe Cuadrilla | 0.967 | 8.56 | 8.28 |
| MA.35 | h | Motosierra sin mano de obra | 0.967 | 2.83 | 2.74 |
|  |  | Total |  |  | 11.02 |

**SOGF16.B.5.10** ud Desbornizado de pie de alcornoque (07/01/2015)
Precio: 2.04
Desbornizado de pie de alcornoque incluido el apilado y la desembosque del del bornizo hasta cargadero con caballería.

| Código | Ud | Descripción | Rendimiento | Precio | Importe |
|---|---|---|---|---|---|
| MO.3 | h | Peón especializado SETCAA con p.p. de Jefe Cuadrilla | 0.2 | 8.56 | 1.71 |
| MO.10 | h | Peón Especial.R.G. (Mulero) con 2 caballerías | 0.015 | 21.78 | 0.33 |
|  |  | Total |  |  | 2.04 |

**SOGF16.B.5.11** ud Marcaje previo al apeo (20/11/2014)
Precio: 0.23
Marcaje de pies secos y decrépitos con pintura. Se ejecutará cuando la masa tenga las hojas verdes pintando una franja horizontal de 30 cm. de largo 5 cm. de ancho a una altura de 1,30 m. en los pies a apear. A la vez que se realiza este trabajo se anotarán los diámetros normales de cada pie marcado

| Código | Ud | Descripción | Rendimiento | Precio | Importe |
|---|---|---|---|---|---|
| MO.3 | h | Peón especializado SETCAA con p.p. de Jefe Cuadrilla | 0.012 | 8.56 | 0.10 |
| MT.180 | l | Pintura plastica mate universal | 0.015 | 8.55 | 0.13 |
|  |  | Total |  |  | 0.23 |

### C RESTAURACION FORESTAL (13/04/2009)

#### C.1 PREPARACION DEL TERRENO

**SOGF16.C.1.01** mil Apertura de hoyo manual Pte<50% Dens.<700 hoyos/ha (10/01/2014)
Precio: 1473.08
Apertura manual de un millar de hoyos de 30 cm de profundidad, de forma troncopiramidal con 40 x 40 cm en su base superior y 20 x 20 en su base inferior, en suelos tránsito con una densidad de hoyos inferior a 700 hoyos/ha y con pendiente del terreno inferior al 50%.

| Código | Ud | Descripción | Rendimiento | Precio | Importe |
|---|---|---|---|---|---|
| MO.1 | h | Peón SETCAA | 177.92 | 7.28 | 1295.26 |
| MO.21 | h | Manijero/capataz SETCAA | 17.8 | 9.99 | 177.82 |
|  |  | Total |  |  | 1473.08 |

**SOGF16.C.1.02** mil Apertura de hoyo manual Pte<50% Dens.>700 hoyos/ha (10/01/2014)
Precio: 1339.01
Apertura manual de un millar de hoyos de 30 cm de profundidad, de forma troncopiramidal con 40 x 40 cm en su base superior y 20 x 20 en su base inferior, con una densidad de hoyos superior a 700 hoyos/ha en suelos tránsito y con pendiente del terreno inferior al 50%.

| Código | Ud | Descripción | Rendimiento | Precio | Importe |
|---|---|---|---|---|---|
| MO.1 | h | Peón SETCAA | 161.74 | 7.28 | 1177.47 |
| MO.21 | h | Manijero/capataz SETCAA | 16.17 | 9.99 | 161.54 |
|  |  | Total |  |  | 1339.01 |

**SOGF16.C.1.03** mil Apertura de hoyo manual Pte>50% Dens.<700 hoyos/ha (10/01/2014)
Precio: 1767.57
Apertura manual de un millar de hoyos de 30 cm de profundidad, de forma troncopiramidal con 40 x 40 cm en su base superior y 20 x 20 en su base inferior, con una densidad de hoyos inferior a 700 hoyos/ha en suelos tránsito y con pendiente del terreno superior al 50%.

| Código | Ud | Descripción | Rendimiento | Precio | Importe |
|---|---|---|---|---|---|
| MO.1 | h | Peón SETCAA | 213.5 | 7.28 | 1554.28 |
| MO.21 | h | Manijero/capataz SETCAA | 21.35 | 9.99 | 213.29 |
|  |  | Total |  |  | 1767.57 |

**SOGF16.C.1.04** mil Apertura de hoyo manual Pte>50% Dens.>700 hoyos/ha (10/01/2014)
Precio: 1606.96
Apertura manual de un millar de hoyos de 30 cm de profundidad, de forma troncopiramidal con 40 x 40 cm en su base superior y 20 x 20 en su base inferior, con una densidad de hoyossuperior a 700 hoyos/ha en suelos tránsito y con pendiente del terreno superior al 50%.

| Código | Ud | Descripción | Rendimiento | Precio | Importe |
|---|---|---|---|---|---|
| MO.1 | h | Peón SETCAA | 194.1 | 7.28 | 1413.05 |
| MO.21 | h | Manijero/capataz SETCAA | 19.41 | 9.99 | 193.91 |
|  |  | Total |  |  | 1606.96 |

**SOGF16.C.1.05** mil Apertura de hoyo retroaraña. Dens.<400 hoyos/ha
Precio: 1463.83
Apertura o remoción mecanizada de mil hoyos de 60x60x60 cm, con retroaraña, pendiente superior al 30%, y hasta donde ésta lo permita. Con una densidad de hoyos inferior a 400 hoyos/ha.

| Código | Ud | Descripción | Rendimiento | Precio | Importe |
|---|---|---|---|---|---|
| MA.43 | h | Retroaraña 71/100 CV | 24.3 | 60.24 | 1463.83 |
|  |  | Total |  |  | 1463.83 |

**SOGF16.C.1.06** mil Apertura de hoyo retroaraña. Dens. 400-700 hoyos/ha
Precio: 1122.27
Apertura o remoción mecanizada de mil hoyos de 60x60x60 cm, con retroaraña, pendiente superior al 30%, y hasta donde ésta lo permita. Con una densidad de hoyos entre 400-700 hoyos/ha.

| Código | Ud | Descripción | Rendimiento | Precio | Importe |
|---|---|---|---|---|---|
| MA.43 | h | Retroaraña 71/100 CV | 18.63 | 60.24 | 1122.27 |
|  |  | Total |  |  | 1122.27 |

**SOGF16.C.1.07** mil Apertura de hoyo retroaraña. Dens. 700-1200 hoyos/ha
Precio: 993.96
Apertura o remoción mecanizada de mil hoyos de 60x60x60 cm, con retroaraña, pendiente superior al 30%, y hasta donde ésta lo permita. Con una densidad de hoyos entre 700-1200 hoyos/ha.

| Código | Ud | Descripción | Rendimiento | Precio | Importe |
|---|---|---|---|---|---|
| MA.43 | h | Retroaraña 71/100 CV | 16.5 | 60.24 | 993.96 |
|  |  | Total |  |  | 993.96 |

**SOGF16.C.1.08** ud Apertura de hoyo retroaraña. Dens.<300 hoyos/ha
Precio: 2.23
Apertura o remoción mecanizada de un hoyos aproximadamente de 60x60x60 cm, con retroaraña, pendiente superior al 30%, y hasta donde ésta lo permita.

| Código | Ud | Descripción | Rendimiento | Precio | Importe |
|---|---|---|---|---|---|
| MA.43 | h | Retroaraña 71/100 CV | 0.037 | 60.24 | 2.23 |
|  |  | Total |  |  | 2.23 |

**SOGF16.C.1.09** ud Apertura hoyo minirretrocargo 30*30*30 (17/03/2016)
Precio: 0.59
Apertura o remoción mecanizada de un hoyo aproximadamente de 30x30x30 cm con microretrocargadora.

| Código | Ud | Descripción | Rendimiento | Precio | Importe |
|---|---|---|---|---|---|
| MA.31 | h | Minirretrocargo (31/70 cv) 0,6-0,16 m3 | 0.015 | 39.6 | 0.59 |
|  |  | Total |  |  | 0.59 |

**SOGF16.C.1.10** ud Apertura hoyo retrocargadora 40*40*40
Precio: 0.65
Apertura o remoción mecanizada de un hoyo aproximadamente de 40x40x40 cm con retrocargadora.

| Código | Ud | Descripción | Rendimiento | Precio | Importe |
|---|---|---|---|---|---|
| MA.44 | h | Retrocargo 71/100 CV, cazo 0,9-0,18 m3 | 0.015 | 43.06 | 0.65 |
|  |  | Total |  |  | 0.65 |

**SOGF16.C.1.11** ud Apertura hoyo retrocargadora 100*100*100
Precio: 1.72
Apertura o remoción mecanizada de un hoyo de aproximadamente 100x100x100 cm, con retrocargadora, en terrenos sueltos o tránsito, y pendiente inferior o igual al 30 %.

| Código | Ud | Descripción | Rendimiento | Precio | Importe |
|---|---|---|---|---|---|
| MA.44 | h | Retrocargo 71/100 CV, cazo 0,9-0,18 m3 | 0.04 | 43.06 | 1.72 |
|  |  | Total |  |  | 1.72 |

**SOGF16.C.1.12** ud Apertura hoyo retroexcavadora
Precio: 1.1
Apertura mecanizada de un hoyo aproximadamente de 60x60x60 cm con retroexcavadora, en terrenos sueltos o tránsito y pendiente inferior o igual al 30%

| Código | Ud | Descripción | Rendimiento | Precio | Importe |
|---|---|---|---|---|---|
| MA.46 | h | Retroexcavadora orugas hidr. (85 cv) CAT-312 | 0.022 | 49.92 | 1.10 |
|  |  | Total |  |  | 1.1 |

**SOGF16.C.1.13** ud Apertura hoyo ripper
Precio: 0.56
Preparación del terreno mediante ahoyado con subsolador provisto de dos rejones con distancia máxima entre ellos de 2m, desplazándose según líneas de máxima pendiente y hasta donde ésta lo permita

| Código | Ud | Descripción | Rendimiento | Precio | Importe |
|---|---|---|---|---|---|
| MA.56 | h | Tractor cadenas (171/190 cv) D-7 | 0.007 | 79.87 | 0.56 |
|  |  | Total |  |  | 0.56 |

**SOGF16.C.1.14** km Subsolado lineal tractor de cadenas.Pte<20%.1 rejon
Precio: 80.67
Preparación lineal del suelo mediante subsolado lineal, a una profundidad superior a 50 cm en terrenos sueltos o de tránsito con una pendiente <20%. La labor se realizará con un rejón acoplado a la parte posterior de un tractor de cadenas de 171/190 CV.

| Código | Ud | Descripción | Rendimiento | Precio | Importe |
|---|---|---|---|---|---|
| MA.56 | h | Tractor cadenas (171/190 cv) D-7 | 1.01 | 79.87 | 80.67 |
|  |  | Total |  |  | 80.67 |

**SOGF16.C.1.15** km Subsolado lineal tractor de cadenas. Pte<20%. 2-3 rejones
Precio: 88.66
Preparación lineal del suelo mediante subsolado lineal, a una profundidad superior a 50 cm en terrenos sueltos o de tránsito con una pendiente <20%. La labor se realizará con dos o tres rejones acoplados a la parte posterior de un tractor de cadenas de 171/190 CV.

| Código | Ud | Descripción | Rendimiento | Precio | Importe |
|---|---|---|---|---|---|
| MA.56 | h | Tractor cadenas (171/190 cv) D-7 | 1.11 | 79.87 | 88.66 |
|  |  | Total |  |  | 88.66 |

**SOGF16.C.1.16** km Subsolado lineal tractor de cadenas. Pte 20-30%. 1 rejon
Precio: 99.84
Preparación lineal del suelo mediante subsolado lineal, a una profundidad superior a 50 cm en terrenos sueltos o de tránsito con una pendiente comprendida entre el 20% y el 30%. La labor se realizará con un rejón acoplado a la parte posterior de un tractor de cadenas de 171/190 CV.

| Código | Ud | Descripción | Rendimiento | Precio | Importe |
|---|---|---|---|---|---|
| MA.56 | h | Tractor cadenas (171/190 cv) D-7 | 1.25 | 79.87 | 99.84 |
|  |  | Total |  |  | 99.84 |

**SOGF16.C.1.17** km Subsolado lineal tractor de cadenas. Pte 20-30%. 2-3 rejones
Precio: 111.82
Preparación lineal del suelo mediante subsolado lineal, a una profundidad superior a 50 cm en terrenos sueltos o de tránsito con una pendiente comprendiad entre el 20% y el 30%. La labor se realizará con dos o tres rejones acoplados a la parte posterior de un tractor de cadenas de 171/190 CV.

| Código | Ud | Descripción | Rendimiento | Precio | Importe |
|---|---|---|---|---|---|
| MA.56 | h | Tractor cadenas (171/190 cv) D-7 | 1.4 | 79.87 | 111.82 |
|  |  | Total |  |  | 111.82 |

**SOGF16.C.1.18** ha Subsolado lineal con decapado del terreno
Precio: 319.48
Preparación del terreno y desbroce previa a la repoblación forestal consistente en el subsolado lineal con 3 rejones acoplados a un tractor de cadenas de 171/190 CV, y en el decapado mediante la pala frontal del tractor (Acaballonado superficial)

| Código | Ud | Descripción | Rendimiento | Precio | Importe |
|---|---|---|---|---|---|
| MA.56 | h | Tractor cadenas (171/190 cv) D-7 | 4 | 79.87 | 319.48 |
|  |  | Total |  |  | 319.48 |

**SOGF16.C.1.19** ud Subsolado puntual tractor de cadenas
Precio: 1.12
Ahoyado mediante subsolador con tres rejones, de 15 cm de anchura sobre tractor de cadenas (D7 o sim) de 3,00 m de longitud y 60 cms. de profundidad. En el caso que se haga con un solo rejón el ahoyado será necesariamente cruzado . Pte<20%.

| Código | Ud | Descripción | Rendimiento | Precio | Importe |
|---|---|---|---|---|---|
| MA.56 | h | Tractor cadenas (171/190 cv) D-7 | 0.014 | 79.87 | 1.12 |
|  |  | Total |  |  | 1.12 |

#### C.2 PLANTACION Y SIEMBRA (06/02/2012)

**SOGF16.C.2.01** mil Plantacion bandeja <250cc. Pte<50% en subsolado inc. distribucion
Precio: 318.62
Plantación de mil plantas en bandeja con envase rigido o termoformado con capacidad <250cc en suelos preparados mecánicamente (subsolado lineal con tractor de cadenas) en pendientes inferiores al 50%, incluido la distribución de la planta en el tajo . No se incluye el precio de la planta.

| Código | Ud | Descripción | Rendimiento | Precio | Importe |
|---|---|---|---|---|---|
| MO.1 | h | Peón SETCAA | 37.75 | 7.28 | 274.82 |
| MO.21 | h | Manijero/capataz SETCAA | 3.77 | 9.99 | 37.66 |
| MA.63 | jor | Vehículo todoterreno 71-85 cv c/remolque | 0.085 | 72.2 | 6.14 |
|  |  | Total |  |  | 318.62 |

**SOGF16.C.2.02** mil Plantacion bandeja >250cc. Pte<50% en subsolado inc. distribucion
Precio: 354.72
Plantación en el tajo.de mil plantas en bandeja con envase rigido o termoformado con capacidad >250cc en suelos preparados mecánicamente (subsolado lineal con tractor de cadenas) en pendientes inferiores al 50%. Incluida la distribución de la planta en el tajo .No se incluye el precio de la planta.

| Código | Ud | Descripción | Rendimiento | Precio | Importe |
|---|---|---|---|---|---|
| MO.1 | h | Peón SETCAA | 41.8 | 7.28 | 304.30 |
| MO.21 | h | Manijero/capataz SETCAA | 4.18 | 9.99 | 41.76 |
| MA.63 | jor | Vehículo todoterreno 71-85 cv c/remolque | 0.12 | 72.2 | 8.66 |
|  |  | Total |  |  | 354.72 |

**SOGF16.C.2.03** mil Plantacion bandeja <250cc. Pte>50% en subsolado inc. distribucion
Precio: 462.57
Plantación de mil plantas en bandeja con envase rigido o termoformado con capacidad <250cc en suelos preparados mecánicamente (subsolado lineal con tractor de cadenas) en pendientes superiores al 50%. Incluido la distribución de la planta en el tajo. No se incluye el precio de la planta.

| Código | Ud | Descripción | Rendimiento | Precio | Importe |
|---|---|---|---|---|---|
| MO.1 | h | Peón SETCAA | 55 | 7.28 | 400.40 |
| MO.21 | h | Manijero/capataz SETCAA | 5.5 | 9.99 | 54.95 |
| MA.63 | jor | Vehículo todoterreno 71-85 cv c/remolque | 0.1 | 72.2 | 7.22 |
|  |  | Total |  |  | 462.57 |

**SOGF16.C.2.04** mil Plantacion bandeja >250cc. Pte>50% en subsolado inc. distribucion
Precio: 508.76
Plantación de mil plantas en bandeja con envase rigido o termoformado con capacidad >250cc en suelos preparados mecánicamente (subsolado lineal con tractor de cadenas) en pendientes superiores al 50%. Incluido la distribución de planta en el tajo. No se incluye el precio de la planta.

| Código | Ud | Descripción | Rendimiento | Precio | Importe |
|---|---|---|---|---|---|
| MO.1 | h | Peón SETCAA | 60.4 | 7.28 | 439.71 |
| MO.21 | h | Manijero/capataz SETCAA | 5.9 | 9.99 | 58.94 |
| MA.63 | jor | Vehículo todoterreno 71-85 cv c/remolque | 0.14 | 72.2 | 10.11 |
|  |  | Total |  |  | 508.76 |

**SOGF16.C.2.05** mil Plantacion bandeja <250 cc Pte<50% en hoyos inc. distribucion
Precio: 370.42
Plantación y tapado manual de un millar de plantas en bandeja con capacidad <= 250 cm³ en hoyos de 40x40 cm preparados en suelos sueltos o tránsito. Incluida la distribución de la planta en el tajo. No se incluye el precio de la planta. En terreno con pendiente inferior o igual al 50%.

| Código | Ud | Descripción | Rendimiento | Precio | Importe |
|---|---|---|---|---|---|
| MO.1 | h | Peón SETCAA | 44 | 7.28 | 320.32 |
| MO.21 | h | Manijero/capataz SETCAA | 4.4 | 9.99 | 43.96 |
| MA.63 | jor | Vehículo todoterreno 71-85 cv c/remolque | 0.085 | 72.2 | 6.14 |
|  |  | Total |  |  | 370.42 |

**SOGF16.C.2.06** mil Plantacion bandeja >250 cc Pte<50% en hoyos inc. distribucion
Precio: 408.96
Plantación y tapado manual de un millar de plantas en bandeja con capacidad > 250 cm³ en hoyos de 40x40 cm preparados en suelos sueltos o tránsito. Incluida la distribucion de la planta en el tajo. En terreno con pendiente inferior o igual al 50%.

| Código | Ud | Descripción | Rendimiento | Precio | Importe |
|---|---|---|---|---|---|
| MO.1 | h | Peón SETCAA | 48.4 | 7.28 | 352.35 |
| MO.21 | h | Manijero/capataz SETCAA | 4.8 | 9.99 | 47.95 |
| MA.63 | jor | Vehículo todoterreno 71-85 cv c/remolque | 0.12 | 72.2 | 8.66 |
|  |  | Total |  |  | 408.96 |

**SOGF16.C.2.07** mil Plantacion bandeja <250 cc Pte>50% en hoyos inc. distribucion
Precio: 444.28
Plantación y tapado manual de un millar de plantas en bandeja con capacidad <= 250 cm³ en hoyos de 40x40 cm preparados en suelos sueltos o tránsito. No se incluye el precio de la planta. Incluido la distribución de la planta en el tajo. En terreno con pendiente superior al 50%.

| Código | Ud | Descripción | Rendimiento | Precio | Importe |
|---|---|---|---|---|---|
| MO.1 | h | Peón SETCAA | 52.9 | 7.28 | 385.11 |
| MO.21 | h | Manijero/capataz SETCAA | 5.2 | 9.99 | 51.95 |
| MA.63 | jor | Vehículo todoterreno 71-85 cv c/remolque | 0.1 | 72.2 | 7.22 |
|  |  | Total |  |  | 444.28 |

**SOGF16.C.2.08** mil Plantacion bandeja >250 cc Pte>50% en hoyos inc. distribucion
Precio: 488.63
Plantación y tapado manual de un millar de plantas en bandeja con capacidad >250 cm³ en hoyos de 40x40 cm preparados en suelos sueltos o tránsito. Incluido la distribución de la planta en el tajo. No se incluye el precio de la planta. En terreno con pendiente superior al 50%

| Código | Ud | Descripción | Rendimiento | Precio | Importe |
|---|---|---|---|---|---|
| MO.1 | h | Peón SETCAA | 57.8 | 7.28 | 420.78 |
| MO.21 | h | Manijero/capataz SETCAA | 5.78 | 9.99 | 57.74 |
| MA.63 | jor | Vehículo todoterreno 71-85 cv c/remolque | 0.14 | 72.2 | 10.11 |
|  |  | Total |  |  | 488.63 |

**SOGF16.C.2.09** ud Plantacion de especies a raiz desnuda en hoyos inc. distribucion
Precio: 5.95
Plantación de árboles a raíz desnuda en hoyos de 100x100x100 cm, incluido el tapado del hoyo y su reparto dentro del tajo. No se incluye el precio de la planta ni la apertura del hoyo.

| Código | Ud | Descripción | Rendimiento | Precio | Importe |
|---|---|---|---|---|---|
| MO.1 | h | Peón SETCAA | 0.37 | 7.28 | 2.69 |
| MO.21 | h | Manijero/capataz SETCAA | 0.037 | 9.99 | 0.37 |
| MA.63 | jor | Vehículo todoterreno 71-85 cv c/remolque | 0.04 | 72.2 | 2.89 |
|  |  | Total |  |  | 5.95 |

**SOGF16.C.2.10** mil Reposicion de marras bandeja < 250 cc Pte<50%. inc. distribucion
Precio: 268.01
Plantación manual en reposición de marras mayor del 10% y menor o igual al 20%, de un millar de plantas en bandeja con envase rígido o termoformado con capacidad < 250 cm³ en suelos sueltos. Incluye el ahoyado manual y alcorque. En terreno con pendiente inferior o igual al 50% incluida la distribución de la planta y sin incluir planta

| Código | Ud | Descripción | Rendimiento | Precio | Importe |
|---|---|---|---|---|---|
| MO.1 | h | Peón SETCAA | 31.5 | 7.28 | 229.32 |
| MO.21 | h | Manijero/capataz SETCAA | 3.15 | 9.99 | 31.47 |
| MA.63 | jor | Vehículo todoterreno 71-85 cv c/remolque | 0.1 | 72.2 | 7.22 |
|  |  | Total |  |  | 268.01 |

**SOGF16.C.2.11** mil Reposicion de marras bandeja > 250 cc Pte<50%, inc. distribucion
Precio: 450.15
Plantación manual en reposición de marras mayor del 10% y menor o igual al 20%, de un millar de plantas en bandeja con envase rígido o termoformado con capacidad > 250 cm³ en suelos sueltos. En terreno con pendiente inferior o igual al 50% , incluida la distribución de la planta en el tajo y sin incluir planta

| Código | Ud | Descripción | Rendimiento | Precio | Importe |
|---|---|---|---|---|---|
| MO.1 | h | Peón SETCAA | 53.5 | 7.28 | 389.48 |
| MO.21 | h | Manijero/capataz SETCAA | 5.35 | 9.99 | 53.45 |
| MA.63 | jor | Vehículo todoterreno 71-85 cv c/remolque | 0.1 | 72.2 | 7.22 |
|  |  | Total |  |  | 450.15 |

**SOGF16.C.2.12** mil Reposicion de marras bandeja densificaciones > 250 cc Pte<50%, inc. distibucion
Precio: 566.41
Plantación manual en reposición de marras en densificaciones, de un millar de plantas en bandeja con envase rígido o termoformado con capacidad < 250 cm³ en suelos sueltos. Incluye el ahoyado manual y alcorque y la distribución de la planta en el tajo. En terreno con pendiente inferior o igual al 50%.

| Código | Ud | Descripción | Rendimiento | Precio | Importe |
|---|---|---|---|---|---|
| MO.1 | h | Peón SETCAA | 67.5 | 7.28 | 491.40 |
| MO.21 | h | Manijero/capataz SETCAA | 6.75 | 9.99 | 67.43 |
| MA.63 | jor | Vehículo todoterreno 71-85 cv c/remolque | 0.1 | 72.2 | 7.22 |
| MF.5 | ud | Planta de quercinea de 1 savia en contenedor | 1 | 0.36 | 0.36 |
|  |  | Total |  |  | 566.41 |

**SOGF16.C.2.13** ud Reposicion de marras de especies a raiz desnuda, inc. distribucion
Precio: 7.13
Plantación manual en reposición de marras mayor del 10% y menor o igual al 20%, de una planta a raíz denusda en suelo suelto. Incluido el tapado del hoyo y su reparto dentro del tajo, el transporte, y la distribución de la misma en el tajo. En terreno con pendiente inferior o igual al 50%.

| Código | Ud | Descripción | Rendimiento | Precio | Importe |
|---|---|---|---|---|---|
| MA.44 | h | Retrocargo 71/100 CV, cazo 0,9-0,18 m3 | 0.1 | 43.06 | 4.31 |
| MO.1 | h | Peón SETCAA | 0.078 | 7.28 | 0.57 |
| MO.21 | h | Manijero/capataz SETCAA | 0.008 | 9.99 | 0.08 |
| MA.63 | jor | Vehículo todoterreno 71-85 cv c/remolque | 0.03 | 72.2 | 2.17 |
|  |  | Total |  |  | 7.13 |

**SOGF16.C.2.14** mil Siembra de semillas especies arbustivas o arboreas (06/02/2012)
Precio: 352.53
Siembra de semillas previamente seleccionadas, a 5-10 cm de profundidad, con preparación manual del hoyo de siembra. Sin incluir las semillas .

| Código | Ud | Descripción | Rendimiento | Precio | Importe |
|---|---|---|---|---|---|
| MO15 | h | Peón SETCAA (mano de obra; 06/02/2012) | 43.12 | 7.19 | 310.03 |
| MO7 | h | Manijero/capataz SETCAA (1 por cada 10 peones) (mano de obra; 06/02/2012) | 4.31 | 9.86 | 42.50 |
|  |  | Total |  |  | 352.53 |

**SOGF16.C.2.15** ha Siembra de especies pratenses y forrajeras (21/11/2012)
Precio: 234.92
Siembra de pastizales compuesta por 25 kg de semillas de implantación de leguminosas pratenses (tripholium, bisserrula, ornythopus) la semilla debe ir peletizada e inoculada con Rhizobium". y 20 kg de forrajeras (tritiicale, centeno o avena).

| Código | Ud | Descripción | Rendimiento | Precio | Importe |
|---|---|---|---|---|---|
| MA.1 | h | Apero abonador centrífugo de disco de 85 kg, remolcado por tract | 1.9 | 0.31 | 0.59 |
| MA.60 | h | Tractor de gomas (< 101 cv) | 1.9 | 33.05 | 62.80 |
| MO.2 | h | Peón especializado SETCAA | 1.9 | 7.54 | 14.33 |
| MF.83 | kg | Semilla de implantación (tripholium,bisserrula,ornythopus) | 25 | 6 | 150.00 |
| MF.84 | kg | Semilla forrajera (triticale, centeno o avena) | 20 | 0.36 | 7.20 |
|  |  | Total |  |  | 234.92 |

**SOGF16.C.2.16** ha Siembra de especies forrajeras (21/11/2012)
Precio: 92.12
Siembra de pastizales compuesta por 20 kg de especies forrajeras (tritiicale, centeno o avena).

| Código | Ud | Descripción | Rendimiento | Precio | Importe |
|---|---|---|---|---|---|
| MA.1 | h | Apero abonador centrífugo de disco de 85 kg, remolcado por tract | 1.9 | 0.31 | 0.59 |
| MA.60 | h | Tractor de gomas (< 101 cv) | 1.9 | 33.05 | 62.80 |
| MO.2 | h | Peón especializado SETCAA | 1.9 | 7.54 | 14.33 |
| MF.84 | kg | Semilla forrajera (triticale, centeno o avena) | 40 | 0.36 | 14.40 |
|  |  | Total |  |  | 92.12 |

**SOGF16.C.2.17** ha Siembra de especies pratenses (21/11/2012)
Precio: 227.72
Siembra de pastizales compuesta por 25 kg de semillas de implantación de leguminosas pratenses (tripholium, bisserrula, ornythopus) la semilla debe ir peletizada e inoculada con Rhizobium".

| Código | Ud | Descripción | Rendimiento | Precio | Importe |
|---|---|---|---|---|---|
| MA.1 | h | Apero abonador centrífugo de disco de 85 kg, remolcado por tract | 1.9 | 0.31 | 0.59 |
| MA.60 | h | Tractor de gomas (< 101 cv) | 1.9 | 33.05 | 62.80 |
| MO.2 | h | Peón especializado SETCAA | 1.9 | 7.54 | 14.33 |
| MF.83 | kg | Semilla de implantación (tripholium,bisserrula,ornythopus) | 25 | 6 | 150.00 |
|  |  | Total |  |  | 227.72 |

**SOGF16.C.2.18** m2 Revegetacion de terraplenes mediante siembra (10/01/2014)
Precio: 0.02
Revegetación de terraplenes mediante siembra , sin inluir la semilla

| Código | Ud | Descripción | Rendimiento | Precio | Importe |
|---|---|---|---|---|---|
| MO.1 | h | Peón SETCAA | 0.003 | 7.28 | 0.02 |
|  |  | Total |  |  | 0.02 |

**SOGF16.C.2.19** ha Abonado de pastizales (21/11/2012)
Precio: 111.36
Abonado en la implantación o mejora de pastizales con superfosfato de cal al 26% o abono compuesto NPK 15/15/15 (200 kg/ha)

| Código | Ud | Descripción | Rendimiento | Precio | Importe |
|---|---|---|---|---|---|
| MA.60 | h | Tractor de gomas (< 101 cv) | 1.5 | 33.05 | 49.58 |
| MO.2 | h | Peón especializado SETCAA | 1.5 | 7.54 | 11.31 |
| MT.258 | kg | Superfosfato de cal 26% o triple 15 | 200 | 0.25 | 50.00 |
| MA.1 | h | Apero abonador centrífugo de disco de 85 kg, remolcado por tract | 1.5 | 0.31 | 0.47 |
|  |  | Total |  |  | 111.36 |

**SOGF16.C.2.20** ha Pase de rulo, cultivador o rastra (21/11/2012)
Precio: 60.5
Pase de rulo, cultivador o rastra en la implantación y mejora de pastizales o siembras a voleo.

| Código | Ud | Descripción | Rendimiento | Precio | Importe |
|---|---|---|---|---|---|
| MA.60 | h | Tractor de gomas (< 101 cv) | 1.5 | 33.05 | 49.58 |
| MO.1 | h | Peón SETCAA | 1.5 | 7.28 | 10.92 |
|  |  | Total |  |  | 60.5 |

**SOGF16.C.2.21** ud Plantacion Quercus PLA-01
Precio: 1.56
Planta: Quercus sp. en envase (distribución, plantación y planta), incluida reposición de marras (revisión de marras, plantación y recolocado de materiales incluido).

| Código | Ud | Descripción | Rendimiento | Precio | Importe |
|---|---|---|---|---|---|
| MF.5 | ud | Planta de quercinea de 1 savia en contenedor | 1 | 0.36 | 0.36 |
| MO.1 | h | Peón SETCAA | 0.14 | 7.28 | 1.02 |
| MO.21 | h | Manijero/capataz SETCAA | 0.01 | 9.99 | 0.10 |
| MA.63 | jor | Vehículo todoterreno 71-85 cv c/remolque | 0.001 | 72.2 | 0.07 |
| MT.13 | kg | Alambre (pie de obra) | 0.005 | 1.52 | 0.01 |
|  |  | Total |  |  | 1.56 |

**SOGF16.C.2.22** ud Plantacion otras frondosas PLA-02
Precio: 1.56
Planta: Otras frondosas autóctonas en envase (distribución, plantación y planta), incluida reposición de marras (revisión de marras, plantación y recolocado de materiales incluido).

| Código | Ud | Descripción | Rendimiento | Precio | Importe |
|---|---|---|---|---|---|
| MF.86 | ud | Planta de otras frondosas autoctonas de 1 savia en contenedor | 1 | 0.36 | 0.36 |
| MO.1 | h | Peón SETCAA | 0.14 | 7.28 | 1.02 |
| MO.21 | h | Manijero/capataz SETCAA | 0.01 | 9.99 | 0.10 |
| MA.63 | jor | Vehículo todoterreno 71-85 cv c/remolque | 0.001 | 72.2 | 0.07 |
| MT.13 | kg | Alambre (pie de obra) | 0.005 | 1.52 | 0.01 |
|  |  | Total |  |  | 1.56 |

**SOGF16.C.2.23** ud Plantacion Pino Piñonero PLA-03
Precio: 1.5
Plantación Pino Piñonero (distribución, plantación y planta), incluida reposición de marras (revisión de marras, plantación y recolocado de materiales incluido).

| Código | Ud | Descripción | Rendimiento | Precio | Importe |
|---|---|---|---|---|---|
| MF.4 | ud | Planta de pino de 1 savia en contenedor | 1 | 0.3 | 0.30 |
| MO.1 | h | Peón SETCAA | 0.14 | 7.28 | 1.02 |
| MO.21 | h | Manijero/capataz SETCAA | 0.01 | 9.99 | 0.10 |
| MA.63 | jor | Vehículo todoterreno 71-85 cv c/remolque | 0.001 | 72.2 | 0.07 |
| MT.13 | kg | Alambre (pie de obra) | 0.005 | 1.52 | 0.01 |
|  |  | Total |  |  | 1.5 |

#### C.3 PROTECCION Y MANTENIMIENTO DE REPOBLACIONES (13/04/2009)

**SOGF16.C.3.01** ud Adecuacion y mantenimiento de jaula protectora repoblaciones (26/08/2014)
Precio: 2.76
Mantenimiento de jaula de protección de arbolado con los trabajos de apertura del mallazo, enderezado y clavado de postes ( hasta 50 cm. de profundidad), cava bina y escarda en un radio de 50 cm. , poda o recepe, recolocación o retirada del protector, aporcado, montaje y atado de la jaula y protector con alambre dulce galvanizada de 2 mm. y retirada de elementos inservibles a vertedero autorizado.

| Código | Ud | Descripción | Rendimiento | Precio | Importe |
|---|---|---|---|---|---|
| MO.2 | h | Peón especializado SETCAA | 0.35 | 7.54 | 2.64 |
| MT.16 | kg | Alambre galvanizado dulce de 2 mm | 0.07 | 1.7 | 0.12 |
|  |  | Total |  |  | 2.76 |

**SOGF16.C.3.02** ud Arreglo de jaulas con 2 flejes circulares (05/11/2012)
Precio: 3.15
Arreglo de jaulas de densificación mediante rectificado de abolladuras de las mallas electrosoldadas existemtes y colocación de dos flejes circulares de 30-35cm de diámetro (2 metros de longitud) realizados mediante redondos de acero corrugado de 6mm de calibre conformados en taller y atados al mallazo mediante al menos 6 puntos de uniión cada uno, incluido suministro y reparto dentro del tajo del material con distancia menor o igual de 500 m de pistas de acceso en terrenos con pendiente inferior o igual al 30%.Desmontaje y montaje de la jaula no incluida.

| Código | Ud | Descripción | Rendimiento | Precio | Importe |
|---|---|---|---|---|---|
| MO.1 | h | Peón SETCAA | 0.081 | 7.28 | 0.59 |
| MT.13 | kg | Alambre (pie de obra) | 0.01 | 1.52 | 0.02 |
| MA.63 | jor | Vehículo todoterreno 71-85 cv c/remolque | 0.013 | 72.2 | 0.94 |
| MAT7999 | m | Redondo de acero corrugado 6mm preformado en círculo (material; 05/11/2012) | 4 | 0.4 | 1.60 |
|  |  | Total |  |  | 3.15 |

**SOGF16.C.3.03** ha Atado a tutor para la recolocación y fijación de plantas
Precio: 36.76
Recolocación y fijación de la plantas al tutor de acero o madera mediante alambre galvanizado de 2 mm. y elementos de proteción contra la planta en la zona inferior aproximadamente a 50-70 cm del suelo y por debajo de la copa. Incluido recolocación y clavado del tutor hasta 50 cm. de profundidad.

| Código | Ud | Descripción | Rendimiento | Precio | Importe |
|---|---|---|---|---|---|
| MO.1 | h | Peón SETCAA | 4 | 7.28 | 29.12 |
| MO.21 | h | Manijero/capataz SETCAA | 0.004 | 9.99 | 0.04 |
| MT.13 | kg | Alambre (pie de obra) | 5 | 1.52 | 7.60 |
|  |  | Total |  |  | 36.76 |

**SOGF16.C.3.04** ud Aumento de altura de malla en jaula protectora
Precio: 13.47
Aumento de 1m en la altura de jaula protectora en densificación, mediante colocación de malla electrosoldada de 1m de altura, 100x50x3 mm, solapádola con la jaula unos 30 cm, mediante atados al mallazo mediante al menos 14 puntos de unión cada uno, incluido suministro y reparto dentro del tajo del material con distancia menor o igual de 500 m de pistas de acceso en terrenos con pendiente inferior o igual al 30%.

| Código | Ud | Descripción | Rendimiento | Precio | Importe |
|---|---|---|---|---|---|
| MO.1 | h | Peón SETCAA | 0.163 | 7.28 | 1.19 |
| MT.13 | kg | Alambre (pie de obra) | 0.023 | 1.52 | 0.03 |
| MT.105 | m | Malla electrosoldada galvanizada 2 metros altura, 100x50x3 mm | 2 | 5.22 | 10.44 |
| MA.63 | jor | Vehículo todoterreno 71-85 cv c/remolque | 0.025 | 72.2 | 1.81 |
|  |  | Total |  |  | 13.47 |

**SOGF16.C3.116** ud Corte jaula protectora en densificaciones
Precio: 1.43
Adecuación de jaula de protección de arbolado consistente en la realizacion, mediante cizalla para metal, de tres cortes verticales, de 40 cm de longitud, en la parte superior de las jaulas, para proseguir con el arqueado de las tres laminas obtenidas, con un angulo de 45º. Una vez realizada esta labor, se procederá al corte de triángulo de acero corrugado existente en la parte inferior y en su caso media de las jaulas protectoras, y su posterior recogida incluyendo transporte a lugar de almacenaje dentro del monte o vertedero autorizado.

| Código | Ud | Descripción | Rendimiento | Precio | Importe |
|---|---|---|---|---|---|
| MOB.18 | h | Peón especializado SECTAA (mano de obra; 07/01/2015) | 0.142 | 7.54 | 1.07 |
| MOB.23 | h | Manijero/capataz SETCAA (1 por cada 10 peones) (mano de obra; 10/01/2014) | 0.014 | 9.99 | 0.14 |
| MA.63 | jor | Vehículo todoterreno 71-85 cv c/remolque | 0.003 | 72.2 | 0.22 |
|  |  | Total |  |  | 1.43 |

**SOGF16.C.3.05** ud Cava de plantas en repoblaciones (10/01/2014)
Precio: 0.32
Cava alrededor de plantas en repoblaciones jóvenes.La superficie cavada será la resultante de un circulo de 1 metro de diámetro y como centro el eje de la planta, mullendo el terreno al menos 5 cm de profundidad

| Código | Ud | Descripción | Rendimiento | Precio | Importe |
|---|---|---|---|---|---|
| MO.1 | h | Peón SETCAA | 0.038 | 7.28 | 0.28 |
| MO.21 | h | Manijero/capataz SETCAA | 0.004 | 9.99 | 0.04 |
|  |  | Total |  |  | 0.32 |

**SOGF16.C.3.06** ud Colocacion de tubo protector 0,6m (13/04/2009)
Precio: 0.49
Colocación de tubo protector biodegradable de 0,6 m de altura para la protección de semilla o planta de repoblación, incluido el aporcado del mismo

| Código | Ud | Descripción | Rendimiento | Precio | Importe |
|---|---|---|---|---|---|
| MO.1 | h | Peón SETCAA | 0.05 | 7.28 | 0.36 |
| MO.21 | h | Manijero/capataz SETCAA | 0.005 | 9.99 | 0.05 |
| MT.14 | kg | Alambre atar 1,30 mm. | 0.06 | 1.34 | 0.08 |
|  |  | Total |  |  | 0.49 |

**SOGF16.C.3.07** ud Colocacion de tubo protector 1,5 m (13/04/2009)
Precio: 1.74
Colocación de tubo protector biodegradable de 0,6 m de altura para la protección de semilla o planta de repoblación, incluido el aporcado del mismo

| Código | Ud | Descripción | Rendimiento | Precio | Importe |
|---|---|---|---|---|---|
| MO.1 | h | Peón SETCAA | 0.2 | 7.28 | 1.46 |
| MO.21 | h | Manijero/capataz SETCAA | 0.02 | 9.99 | 0.20 |
| MT.14 | kg | Alambre atar 1,30 mm. | 0.06 | 1.34 | 0.08 |
|  |  | Total |  |  | 1.74 |

**SOGF16.C.3.08** ud Colocacion de tubo protector 2 m. (13/04/2009)
Precio: 2.08
Colocación de tubo protector biodegradable de 0,6 m de altura para la protección de semilla o planta de repoblación, incluido el aporcado del mismo

| Código | Ud | Descripción | Rendimiento | Precio | Importe |
|---|---|---|---|---|---|
| MO.1 | h | Peón SETCAA | 0.24 | 7.28 | 1.75 |
| MO.21 | h | Manijero/capataz SETCAA | 0.024 | 9.99 | 0.24 |
| MT.14 | kg | Alambre atar 1,30 mm. | 0.07 | 1.34 | 0.09 |
|  |  | Total |  |  | 2.08 |

**SOGF16.C.3.09** ud Colocacion malla gallinera en jaulas protectoras (05/11/2012)
Precio: 3.6
Colocación de malla gallinera alrededor de jaula protectora en densificación, mediante colocación de 1,5 metros de altura, 0 mm de luz, mediante atados al mallazo con al menos 12 puntos de unión cada uno, incluido suministro y repartp dentro del tajo del material con distancia menor o igal de 500 m de pistas de accesos en terrenos con pendiente inferior o igual al 30%.

| Código | Ud | Descripción | Rendimiento | Precio | Importe |
|---|---|---|---|---|---|
| MO.1 | h | Peón SETCAA | 0.081 | 7.28 | 0.59 |
| MT.13 | kg | Alambre (pie de obra) | 0.02 | 1.52 | 0.03 |
| MA.63 | jor | Vehículo todoterreno 71-85 cv c/remolque | 0.013 | 72.2 | 0.94 |
| MAT200 | m | Malla gallinera de 1,5 m altura y 50 mm luz (material; 05/11/2012) | 2 | 1.02 | 2.04 |
|  |  | Total |  |  | 3.6 |

**SOGF16.C.3.10** ud Instalacion jaula protectora repoblaciones 1,7 m. sec. triang. 53 cm. cuadro 50x50 mm 3 tutores acero
Precio: 26.93
Instalación de jaulón de sección triangular de 53 cm de lado y 1,70 metros de altura, compuesto por tres tutores metálicos de 16 mm de grosor y 2 metros de longitud, los cuales están enterrados a 50 cm. de profundidad , que soportan una malla electrosoldada acerada con 5x5 cm de luz y grosor de 3 mm.

| Código | Ud | Descripción | Rendimiento | Precio | Importe |
|---|---|---|---|---|---|
| MO.1 | h | Peón SETCAA | 0.3 | 7.28 | 2.18 |
| MO.21 | h | Manijero/capataz SETCAA | 0.03 | 9.99 | 0.30 |
| MT.107 | m | Malla electrosoldada galvanizada 2 metros altura, 50x50x3 mm | 1.6 | 7.94 | 12.70 |
| MT.241 | m | Redondo de acero corrugado 16 mm B 400 | 6 | 1.47 | 8.82 |
| MT.13 | kg | Alambre (pie de obra) | 0.5 | 1.52 | 0.76 |
| MA.63 | jor | Vehículo todoterreno 71-85 cv c/remolque | 0.03 | 72.2 | 2.17 |
|  |  | Total |  |  | 26.93 |

**SOGF16.C3.111** ud Instalacion jaula protectora repoblaciones 2 m. sec. circ. 50 cm. cuadro 50x100x2,7 mm 3 tutores acero
Precio: 25.7
Instalación jaula protectora (incluida) de 2 m de altura y diám 0,50 m. luz máxima de malla de 50 cm², galvanizada y de 2,7 mm de grosor. Sujeto con 3 redondos de 16 mm y 2,40 m. de altura, con atado en tres puntos por soporte.

| Código | Ud | Descripción | Rendimiento | Precio | Importe |
|---|---|---|---|---|---|
| MO.1 | h | Peón SETCAA | 0.4 | 7.28 | 2.91 |
| MO.21 | h | Manijero/capataz SETCAA | 0.04 | 9.99 | 0.40 |
| MT.106 | m | Malla electrosoldada galvanizada 2 metros altura, 100x50x2,7mm | 1.6 | 4.65 | 7.44 |
| MT.241 | m | Redondo de acero corrugado 16 mm B 400 | 7.2 | 1.47 | 10.58 |
| MT.13 | kg | Alambre (pie de obra) | 0.5 | 1.52 | 0.76 |
| MA.63 | jor | Vehículo todoterreno 71-85 cv c/remolque | 0.05 | 72.2 | 3.61 |
|  |  | Total |  |  | 25.7 |

**SOGF16.C3.112** ud Instalacion jaula protectora repoblaciones 2 m. sec. circ. 50 cm. cuadro 50x100x2,7 mm 2 perf. acero L
Precio: 28.55
Instalación jaula protectora (incluida) de 2 m de altura y diám 0,50 m. luz máxima de malla de 50 cm², galvanizada y de 2,7 mm de grosor. Sujeto con 2 Perfiles Angulares L de 40 x 40 x4 mm y 2,40 m. de altura, con atado en tres puntos por soporte.

| Código | Ud | Descripción | Rendimiento | Precio | Importe |
|---|---|---|---|---|---|
| MO.1 | h | Peón SETCAA | 0.4 | 7.28 | 2.91 |
| MO.21 | h | Manijero/capataz SETCAA | 0.04 | 9.99 | 0.40 |
| MT.106 | m | Malla electrosoldada galvanizada 2 metros altura, 100x50x2,7mm | 1.6 | 4.65 | 7.44 |
| MT.170 | m | Perfil angular L acero laminado de lados iguales 40x40x4 | 4.8 | 2.83 | 13.58 |
| MT.13 | kg | Alambre (pie de obra) | 0.4 | 1.52 | 0.61 |
| MA.63 | jor | Vehículo todoterreno 71-85 cv c/remolque | 0.05 | 72.2 | 3.61 |
|  |  | Total |  |  | 28.55 |

**SOGF16.C3.113** ud Instalacion jaula protectora repoblaciones 2 m. sec. circ. 50 cm. cuadro 50x100x2,7 mm 2 tut. madera
Precio: 28.65
Instalación jaula protectora (incluida) de 2 m de altura y diám 0,50 m.luz máxima de malla de 50 cm², galvanizada y de 2,7 mm de grosor. Sujeto con 2 postes de madera tratada (Clase 4) con diámetro 8-10 cm. y 2,40 m. de altura, con atado en tres puntos por soporte.

| Código | Ud | Descripción | Rendimiento | Precio | Importe |
|---|---|---|---|---|---|
| MO.1 | h | Peón SETCAA | 0.4 | 7.28 | 2.91 |
| MO.21 | h | Manijero/capataz SETCAA | 0.04 | 9.99 | 0.40 |
| MT.106 | m | Malla electrosoldada galvanizada 2 metros altura, 100x50x2,7mm | 1.6 | 4.65 | 7.44 |
| MT.195 | m | Poste o tutor de madera tratada 8-10 cm | 4.8 | 2.7 | 12.96 |
| MT.13 | kg | Alambre (pie de obra) | 0.4 | 1.52 | 0.61 |
| MA.63 | jor | Vehículo todoterreno 71-85 cv c/remolque | 0.06 | 72.2 | 4.33 |
|  |  | Total |  |  | 28.65 |

**SOGF16.C.3.11** ud Instalacion jaula protectora repoblaciones 2 m. sec. circ. 60 cm. cuadro 50x100x2,7 mm 2 tutores acero
Precio: 23.43
Instalación de jaula protectora de 2 metros de altura y 60 cm. de diámetro para densificaciones formada por una malla electrosoldada de dos metros de altura , con un cuadro de 50x100 mm y 2,7 mm de grosor, atada con alambre a dos redondos de 2,4 m de acero corrugado de 16 mm.

| Código | Ud | Descripción | Rendimiento | Precio | Importe |
|---|---|---|---|---|---|
| MO.1 | h | Peón SETCAA | 0.45 | 7.28 | 3.28 |
| MO.21 | h | Manijero/capataz SETCAA | 0.05 | 9.99 | 0.50 |
| MT.106 | m | Malla electrosoldada galvanizada 2 metros altura, 100x50x2,7mm | 1.8 | 4.65 | 8.37 |
| MT.241 | m | Redondo de acero corrugado 16 mm B 400 | 4.8 | 1.47 | 7.06 |
| MT.13 | kg | Alambre (pie de obra) | 0.4 | 1.52 | 0.61 |
| MA.63 | jor | Vehículo todoterreno 71-85 cv c/remolque | 0.05 | 72.2 | 3.61 |
|  |  | Total |  |  | 23.43 |

**SOGF16.C.3.12** ud Instalacion jaula protectora repoblaciones 2 m. sec. circ. 60 cm. cuadro 50x100x2,7 mm 2 tut. madera
Precio: 29.69
Instalación de jaula protectora de 2 metros de altura y 60 cm. de diámetro para densificaciones formada por una malla electrosoldada de dos metros de altura , con un cuadro de 50x100 mm y 2,7 mm de grosor, atada con alambre a dos tutores de madera tratada de 8-10 cm. de grosor y de 2,4 m de longitud.

| Código | Ud | Descripción | Rendimiento | Precio | Importe |
|---|---|---|---|---|---|
| MO.1 | h | Peón SETCAA | 0.5 | 7.28 | 3.64 |
| MO.21 | h | Manijero/capataz SETCAA | 0.05 | 9.99 | 0.50 |
| MT.106 | m | Malla electrosoldada galvanizada 2 metros altura, 100x50x2,7mm | 1.8 | 4.65 | 8.37 |
| MT.195 | m | Poste o tutor de madera tratada 8-10 cm | 4.8 | 2.7 | 12.96 |
| MT.13 | kg | Alambre (pie de obra) | 0.4 | 1.52 | 0.61 |
| MA.63 | jor | Vehículo todoterreno 71-85 cv c/remolque | 0.05 | 72.2 | 3.61 |
|  |  | Total |  |  | 29.69 |

**SOGF16.C.3.13** ud Instalacion jaula protectora repoblaciones 2 m. sec. circ. 60 cm. cuadro 50x100x2,7 mm 3 tutores acero
Precio: 27.46
Instalación de jaula protectora de 2 metros de altura y 60 cm. de diámetro para densificaciones formada por una malla electrosoldada de dos metros de altura , con un cuadro de 50x100 mm y 3 mm de grosor, atada con alambre a tres redondos de 2,4 m de acero corrugado de 16 mm.

| Código | Ud | Descripción | Rendimiento | Precio | Importe |
|---|---|---|---|---|---|
| MO.1 | h | Peón SETCAA | 0.5 | 7.28 | 3.64 |
| MO.21 | h | Manijero/capataz SETCAA | 0.05 | 9.99 | 0.50 |
| MT.106 | m | Malla electrosoldada galvanizada 2 metros altura, 100x50x2,7mm | 1.8 | 4.65 | 8.37 |
| MT.241 | m | Redondo de acero corrugado 16 mm B 400 | 7.2 | 1.47 | 10.58 |
| MT.13 | kg | Alambre (pie de obra) | 0.5 | 1.52 | 0.76 |
| MA.63 | jor | Vehículo todoterreno 71-85 cv c/remolque | 0.05 | 72.2 | 3.61 |
|  |  | Total |  |  | 27.46 |

**SOGF16.C.3.14** ud Instalacion jaula protectora repoblaciones 2 m. sec. circ. 60 cm. cuadro 50x100x2,7 mm 3 tut. madera
Precio: 36.32
Instalación de jaula protectora de 2 metros de altura y 60 cm. de diámetro para densificaciones formada por una malla electrosoldada de dos metros de altura , con un cuadro de 50x100 mm y 2,7 mm de grosor, atada con alambre a tres tutores de madera tratada de 8-10 cm. de grosor y de 2,4 m de longitud.

| Código | Ud | Descripción | Rendimiento | Precio | Importe |
|---|---|---|---|---|---|
| MO.1 | h | Peón SETCAA | 0.5 | 7.28 | 3.64 |
| MO.21 | h | Manijero/capataz SETCAA | 0.05 | 9.99 | 0.50 |
| MT.106 | m | Malla electrosoldada galvanizada 2 metros altura, 100x50x2,7mm | 1.8 | 4.65 | 8.37 |
| MT.13 | kg | Alambre (pie de obra) | 0.5 | 1.52 | 0.76 |
| MA.63 | jor | Vehículo todoterreno 71-85 cv c/remolque | 0.05 | 72.2 | 3.61 |
| MT.195 | m | Poste o tutor de madera tratada 8-10 cm | 7.2 | 2.7 | 19.44 |
|  |  | Total |  |  | 36.32 |

**SOGF16.C.3.15** ud Instalacion jaula protectora repoblaciones 2 m. sec. circ. 60 cm. cuadro 50x100x2,7 mm 2 acero L
Precio: 30.31
Instalación jaula protectora (incluida) de 2 m de altura y diam 0,60 m. cuadro 50x100 mm. Galvanizada y de 2,7 mm de grosor. Sujeto con 2 Perfiles Angulares L de 40 x 40 x4 mm y 2,40 m. de altura, con atado en tres puntos por soporte

| Código | Ud | Descripción | Rendimiento | Precio | Importe |
|---|---|---|---|---|---|
| MO.1 | h | Peón SETCAA | 0.5 | 7.28 | 3.64 |
| MO.21 | h | Manijero/capataz SETCAA | 0.05 | 9.99 | 0.50 |
| MT.106 | m | Malla electrosoldada galvanizada 2 metros altura, 100x50x2,7mm | 1.8 | 4.65 | 8.37 |
| MT.170 | m | Perfil angular L acero laminado de lados iguales 40x40x4 | 4.8 | 2.83 | 13.58 |
| MT.13 | kg | Alambre (pie de obra) | 0.4 | 1.52 | 0.61 |
| MA.63 | jor | Vehículo todoterreno 71-85 cv c/remolque | 0.05 | 72.2 | 3.61 |
|  |  | Total |  |  | 30.31 |

**SOGF16.C.3.16** ud Instalacion jaula protectora repoblaciones 2 m. sec. circ. 60 cm. cuadro 50x100x3 mm 2 acero L
Precio: 30.51
Instalación jaula protectora (incluida) de 2 m de altura y diam 0,60 m. cuadro 50x100 mm. Galvanizada y de 3 mm de grosor. Sujeto con 2 Perfiles Angulares L de 40 x 40 x4 mm y 2,40 m. de altura, con atado en tres puntos por soporte.

| Código | Ud | Descripción | Rendimiento | Precio | Importe |
|---|---|---|---|---|---|
| MO.1 | h | Peón SETCAA | 0.4 | 7.28 | 2.91 |
| MO.21 | h | Manijero/capataz SETCAA | 0.04 | 9.99 | 0.40 |
| MT.105 | m | Malla electrosoldada galvanizada 2 metros altura, 100x50x3 mm | 1.8 | 5.22 | 9.40 |
| MT.170 | m | Perfil angular L acero laminado de lados iguales 40x40x4 | 4.8 | 2.83 | 13.58 |
| MT.13 | kg | Alambre (pie de obra) | 0.4 | 1.52 | 0.61 |
| MA.63 | jor | Vehículo todoterreno 71-85 cv c/remolque | 0.05 | 72.2 | 3.61 |
|  |  | Total |  |  | 30.51 |

**SOGF16.C.3.17** ud Instalacion jaula protectora repoblaciones 2 m. sec. circ. 60 cm. cuadro 50x100x3 mm 2 tutores acero
Precio: 24.46
Instalación de jaula protectora de 2 metros de altura y 60 cm. de diámetro para densificaciones formada por una malla electrosoldada de dos metros de altura , con un cuadro de 50x100 mm y 3 mm de grosor, atada con alambre a dos redondos de 2,4 m de acero corrugado de 16 mm.

| Código | Ud | Descripción | Rendimiento | Precio | Importe |
|---|---|---|---|---|---|
| MO.1 | h | Peón SETCAA | 0.45 | 7.28 | 3.28 |
| MO.21 | h | Manijero/capataz SETCAA | 0.05 | 9.99 | 0.50 |
| MT.105 | m | Malla electrosoldada galvanizada 2 metros altura, 100x50x3 mm | 1.8 | 5.22 | 9.40 |
| MT.241 | m | Redondo de acero corrugado 16 mm B 400 | 4.8 | 1.47 | 7.06 |
| MT.13 | kg | Alambre (pie de obra) | 0.4 | 1.52 | 0.61 |
| MA.63 | jor | Vehículo todoterreno 71-85 cv c/remolque | 0.05 | 72.2 | 3.61 |
|  |  | Total |  |  | 24.46 |

**SOGF16.C.3.18** ud Instalacion jaula protectora repoblaciones 2 m. sec. circ. 60 cm. cuadro 50x100x3 mm 2 tutores madera
Precio: 29.89
Instalación de jaula protectora de 2 metros de altura y 60 cm. de diámetro para densificaciones formada por una malla electrosoldada de dos metros de altura , con un cuadro de 50x100 mm y 3 mm de grosor, atada con alambre a dos tutores de madera tratada de 8-10 cm. de grosor y de 2,4 m de longitud.

| Código | Ud | Descripción | Rendimiento | Precio | Importe |
|---|---|---|---|---|---|
| MO.1 | h | Peón SETCAA | 0.4 | 7.28 | 2.91 |
| MO.21 | h | Manijero/capataz SETCAA | 0.04 | 9.99 | 0.40 |
| MT.105 | m | Malla electrosoldada galvanizada 2 metros altura, 100x50x3 mm | 1.8 | 5.22 | 9.40 |
| MT.13 | kg | Alambre (pie de obra) | 0.4 | 1.52 | 0.61 |
| MA.63 | jor | Vehículo todoterreno 71-85 cv c/remolque | 0.05 | 72.2 | 3.61 |
| MT.195 | m | Poste o tutor de madera tratada 8-10 cm | 4.8 | 2.7 | 12.96 |
|  |  | Total |  |  | 29.89 |

**SOGF16.C.3.19** ud Instalacion jaula protectora repoblaciones 2 m. sec. circ. 60 cm. cuadro 50x100x3 mm 3 tutores acero
Precio: 28.49
Instalación de jaula protectora de 2 metros de altura y 60 cm. de diámetro para densificaciones formada por una malla electrosoldada de dos metros de altura , con un cuadro de 50x100 mm y 3 mm de grosor, atada con alambre a tres redondos de 2,4 m de acero corrugado de 16 mm.

| Código | Ud | Descripción | Rendimiento | Precio | Importe |
|---|---|---|---|---|---|
| MO.1 | h | Peón SETCAA | 0.5 | 7.28 | 3.64 |
| MO.21 | h | Manijero/capataz SETCAA | 0.05 | 9.99 | 0.50 |
| MT.105 | m | Malla electrosoldada galvanizada 2 metros altura, 100x50x3 mm | 1.8 | 5.22 | 9.40 |
| MT.241 | m | Redondo de acero corrugado 16 mm B 400 | 7.2 | 1.47 | 10.58 |
| MT.13 | kg | Alambre (pie de obra) | 0.5 | 1.52 | 0.76 |
| MA.63 | jor | Vehículo todoterreno 71-85 cv c/remolque | 0.05 | 72.2 | 3.61 |
|  |  | Total |  |  | 28.49 |

**SOGF16.C.3.20** ud Instalacion jaula protectora repoblaciones 2 m. sec. circ. 60 cm. cuadro 50x100x3 mm 3 tutores madera
Precio: 37.35
Instalación de jaula protectora de 2 metros de altura y 60 cm. de diámetro para densificaciones formada por una malla electrosoldada de dos metros de altura , con un cuadro de 50x100 mm y 3 mm de grosor, atada con alambre a tres tutores de madera tratada de 6-8 cm. de grosor y de 2,4 m de longitud.

| Código | Ud | Descripción | Rendimiento | Precio | Importe |
|---|---|---|---|---|---|
| MO.1 | h | Peón SETCAA | 0.5 | 7.28 | 3.64 |
| MO.21 | h | Manijero/capataz SETCAA | 0.05 | 9.99 | 0.50 |
| MT.105 | m | Malla electrosoldada galvanizada 2 metros altura, 100x50x3 mm | 1.8 | 5.22 | 9.40 |
| MT.13 | kg | Alambre (pie de obra) | 0.5 | 1.52 | 0.76 |
| MA.63 | jor | Vehículo todoterreno 71-85 cv c/remolque | 0.05 | 72.2 | 3.61 |
| MT.195 | m | Poste o tutor de madera tratada 8-10 cm | 7.2 | 2.7 | 19.44 |
|  |  | Total |  |  | 37.35 |

**SOGF16.C.3.21** ud Instalacion jaula protectora repoblaciones 2 m. sec. circ. 60 cm. cuadro 50x50x3 mm 2 tutores acero
Precio: 29.35
Instalación de jaula protectora de 2 metros de altura y 60 cm. de diámetro para densificaciones formada por una malla electrosoldada de dos metros de altura , con un cuadro de 50x50 mm y 3 mm de grosor, atada con alambre a dos redondos de 2,4 m de acero corrugado de 16 mm.

| Código | Ud | Descripción | Rendimiento | Precio | Importe |
|---|---|---|---|---|---|
| MO.1 | h | Peón SETCAA | 0.45 | 7.28 | 3.28 |
| MO.21 | h | Manijero/capataz SETCAA | 0.05 | 9.99 | 0.50 |
| MT.107 | m | Malla electrosoldada galvanizada 2 metros altura, 50x50x3 mm | 1.8 | 7.94 | 14.29 |
| MT.241 | m | Redondo de acero corrugado 16 mm B 400 | 4.8 | 1.47 | 7.06 |
| MT.13 | kg | Alambre (pie de obra) | 0.4 | 1.52 | 0.61 |
| MA.63 | jor | Vehículo todoterreno 71-85 cv c/remolque | 0.05 | 72.2 | 3.61 |
|  |  | Total |  |  | 29.35 |

**SOGF16.C.3.22** ud Instalacion jaula protectora repoblaciones 2 m. sec. circ. 60 cm. cuadro 50x50x3 mm 2 tutores madera
Precio: 34.88
Instalación de jaula protectora de 2 metros de altura y 60 cm. de diámetro para densificaciones formada por una malla electrosoldada de dos metros de altura , con un cuadro de 50x50 mm y 3 mm de grosor, atada con alambre a dos postes de madera tratatada de 8-10 cm de grosor y de 2,4 m de longitud.

| Código | Ud | Descripción | Rendimiento | Precio | Importe |
|---|---|---|---|---|---|
| MO.1 | h | Peón SETCAA | 0.4 | 7.28 | 2.91 |
| MO.21 | h | Manijero/capataz SETCAA | 0.05 | 9.99 | 0.50 |
| MT.107 | m | Malla electrosoldada galvanizada 2 metros altura, 50x50x3 mm | 1.8 | 7.94 | 14.29 |
| MT.13 | kg | Alambre (pie de obra) | 0.4 | 1.52 | 0.61 |
| MA.63 | jor | Vehículo todoterreno 71-85 cv c/remolque | 0.05 | 72.2 | 3.61 |
| MT.195 | m | Poste o tutor de madera tratada 8-10 cm | 4.8 | 2.7 | 12.96 |
|  |  | Total |  |  | 34.88 |

**SOGF16.C.3.23** ud Instalacion jaula protectora repoblaciones 2 m. sec. circ. 60 cm. cuadro 50x50x3 mm 3 tutores acero
Precio: 33.38
Instalación de jaula protectora de 2 metros de altura y 60 cm. de diámetro para densificaciones formada por una malla electrosoldada de dos metros de altura , con un cuadro de 50x50 mm y 3 mm de grosor, atada con alambre a tres redondos de 2,4 m de acero corrugado de 16 mm.

| Código | Ud | Descripción | Rendimiento | Precio | Importe |
|---|---|---|---|---|---|
| MO.1 | h | Peón SETCAA | 0.5 | 7.28 | 3.64 |
| MO.21 | h | Manijero/capataz SETCAA | 0.05 | 9.99 | 0.50 |
| MT.107 | m | Malla electrosoldada galvanizada 2 metros altura, 50x50x3 mm | 1.8 | 7.94 | 14.29 |
| MT.241 | m | Redondo de acero corrugado 16 mm B 400 | 7.2 | 1.47 | 10.58 |
| MT.13 | kg | Alambre (pie de obra) | 0.5 | 1.52 | 0.76 |
| MA.63 | jor | Vehículo todoterreno 71-85 cv c/remolque | 0.05 | 72.2 | 3.61 |
|  |  | Total |  |  | 33.38 |

**SOGF16.C.3.24** ud Instalacion jaula protectora repoblaciones 2 m. sec. circ. 60 cm. cuadro 50x50x3 mm 3 tutores madera
Precio: 42.24
Instalación de jaula protectora de 2 metros de altura y 60 cm. de diámetro para densificaciones formada por una malla electrosoldada de dos metros de altura , con un cuadro de 50x50 mm y 3 mm de grosor, atada con alambre a tres postes de madera tratatada de 8-10 cm de grosor y de 2,4 m de longitud.

| Código | Ud | Descripción | Rendimiento | Precio | Importe |
|---|---|---|---|---|---|
| MO.1 | h | Peón SETCAA | 0.5 | 7.28 | 3.64 |
| MO.21 | h | Manijero/capataz SETCAA | 0.05 | 9.99 | 0.50 |
| MT.107 | m | Malla electrosoldada galvanizada 2 metros altura, 50x50x3 mm | 1.8 | 7.94 | 14.29 |
| MT.13 | kg | Alambre (pie de obra) | 0.5 | 1.52 | 0.76 |
| MA.63 | jor | Vehículo todoterreno 71-85 cv c/remolque | 0.05 | 72.2 | 3.61 |
| MT.195 | m | Poste o tutor de madera tratada 8-10 cm | 7.2 | 2.7 | 19.44 |
|  |  | Total |  |  | 42.24 |

**SOGF16.C.3.25** ud Instalacion jaula protectora repoblaciones 2 m. sec. circ. 60 cm. cuadro 70x70x2,7 mm 2 tutores acero
Precio: 22.91
Instalación de jaula protectora de 2 metros de altura para densificaciones de sección circular de 60 cm. de diámetro formada por una malla electrosoldada de dos metros de altura, con un cuadro de 70x70 mm y 2,7 mm de grosor, atada con alambre a dos redondos de 2,4 m de acero corrugado de 16 mm.

| Código | Ud | Descripción | Rendimiento | Precio | Importe |
|---|---|---|---|---|---|
| MO.1 | h | Peón SETCAA | 0.4 | 7.28 | 2.91 |
| MO.21 | h | Manijero/capataz SETCAA | 0.04 | 9.99 | 0.40 |
| MT.108 | m | Malla electrosoldada galvanizada 2 metros altura, 70x70x2,7 mm | 1.8 | 4.62 | 8.32 |
| MT.241 | m | Redondo de acero corrugado 16 mm B 400 | 4.8 | 1.47 | 7.06 |
| MT.13 | kg | Alambre (pie de obra) | 0.4 | 1.52 | 0.61 |
| MA.63 | jor | Vehículo todoterreno 71-85 cv c/remolque | 0.05 | 72.2 | 3.61 |
|  |  | Total |  |  | 22.91 |

**SOGF16.C.3.26** ud Instalacion jaula protectora repoblaciones 2 m. sec. circ. 60 cm. cuadro 70x70x2,7 mm 2 tutores madera
Precio: 29.64
Instalación de jaula protectora de 2 metros de altura y 60 cm. de diámetro para densificaciones formada por una malla electrosoldada de dos metros de altura , con un cuadro de 70x70 mm y 2,7 mm de grosor, atada con alambre a dos postes de madera tratatada de 8-10 cm de grosor y de 2,4 m de longitud.

| Código | Ud | Descripción | Rendimiento | Precio | Importe |
|---|---|---|---|---|---|
| MO.1 | h | Peón SETCAA | 0.5 | 7.28 | 3.64 |
| MO.21 | h | Manijero/capataz SETCAA | 0.05 | 9.99 | 0.50 |
| MT.108 | m | Malla electrosoldada galvanizada 2 metros altura, 70x70x2,7 mm | 1.8 | 4.62 | 8.32 |
| MT.13 | kg | Alambre (pie de obra) | 0.4 | 1.52 | 0.61 |
| MA.63 | jor | Vehículo todoterreno 71-85 cv c/remolque | 0.05 | 72.2 | 3.61 |
| MT.195 | m | Poste o tutor de madera tratada 8-10 cm | 4.8 | 2.7 | 12.96 |
|  |  | Total |  |  | 29.64 |

**SOGF16.C.3.27** ud Instalacion jaula protectora repoblaciones 2 m. sec. circ. 60 cm. cuadro 70x70x2,7 mm 3 tutores acero
Precio: 27.41
Instalación de jaula protectora de 2 metros de altura para densificaciones de sección circular de 60 cm. de diámetro formada por una malla electrosoldada de dos metros de altura, con un cuadro de 70x70 mm y 2,7 mm de grosor, atada con alambre a tres redondos de 2,4 m de acero corrugado de 16 mm.

| Código | Ud | Descripción | Rendimiento | Precio | Importe |
|---|---|---|---|---|---|
| MO.1 | h | Peón SETCAA | 0.5 | 7.28 | 3.64 |
| MO.21 | h | Manijero/capataz SETCAA | 0.05 | 9.99 | 0.50 |
| MT.108 | m | Malla electrosoldada galvanizada 2 metros altura, 70x70x2,7 mm | 1.8 | 4.62 | 8.32 |
| MT.241 | m | Redondo de acero corrugado 16 mm B 400 | 7.2 | 1.47 | 10.58 |
| MT.13 | kg | Alambre (pie de obra) | 0.5 | 1.52 | 0.76 |
| MA.63 | jor | Vehículo todoterreno 71-85 cv c/remolque | 0.05 | 72.2 | 3.61 |
|  |  | Total |  |  | 27.41 |

**SOGF16.C.3.28** ud Instalacion jaula protectora repoblaciones 2 m. sec. circ. 60 cm. cuadro 70x70x2,7 mm 3 tutores madera
Precio: 37.27
Instalación de jaula protectora de 2 metros de altura y 60 cm. de diámetro para densificaciones formada por una malla electrosoldada de dos metros de altura , con un cuadro de 70x70 mm y 3 mm de grosor, atada con alambre a tres postes de madera tratatada de 8-10 cm de grosor y de 2,5 m de longitud.

| Código | Ud | Descripción | Rendimiento | Precio | Importe |
|---|---|---|---|---|---|
| MO.1 | h | Peón SETCAA | 0.5 | 7.28 | 3.64 |
| MO.21 | h | Manijero/capataz SETCAA | 0.05 | 9.99 | 0.50 |
| MT.123 | m | Malla electrosoldada galvanizada 70x70x3 mm 2 metros altura, | 1.8 | 5.18 | 9.32 |
| MT.13 | kg | Alambre (pie de obra) | 0.5 | 1.52 | 0.76 |
| MA.63 | jor | Vehículo todoterreno 71-85 cv c/remolque | 0.05 | 72.2 | 3.61 |
| MT.195 | m | Poste o tutor de madera tratada 8-10 cm | 7.2 | 2.7 | 19.44 |
|  |  | Total |  |  | 37.27 |

**SOGF16.C.3.29** ud Instalacion jaula protectora repoblaciones 2 m. sec. circ. 60 cm. cuadro 70x70x2,7 mm 2 perf acero L
Precio: 30.26
Instalación jaula protectora (incluida) de 2 m de altura y diam 0,60 m. cuadro 70 x 70 mm galvanizada y de 2,7 mm de grosor. Sujeto con 2 Perfiles Angulares L de 40 x 40 x4 mm y 2,40 m. de altura, con atado en tres puntos por soporte

| Código | Ud | Descripción | Rendimiento | Precio | Importe |
|---|---|---|---|---|---|
| MO.1 | h | Peón SETCAA | 0.5 | 7.28 | 3.64 |
| MO.21 | h | Manijero/capataz SETCAA | 0.05 | 9.99 | 0.50 |
| MT.108 | m | Malla electrosoldada galvanizada 2 metros altura, 70x70x2,7 mm | 1.8 | 4.62 | 8.32 |
| MT.170 | m | Perfil angular L acero laminado de lados iguales 40x40x4 | 4.8 | 2.83 | 13.58 |
| MT.13 | kg | Alambre (pie de obra) | 0.4 | 1.52 | 0.61 |
| MA.63 | jor | Vehículo todoterreno 71-85 cv c/remolque | 0.05 | 72.2 | 3.61 |
|  |  | Total |  |  | 30.26 |

**SOGF16.C.3.30** ud Instalacion jaula protectora repoblaciones 2 m. sec. circ. 60 cm. cuadro 70x70x3 mm 2 perf acero L
Precio: 30.43
Instalación jaula protectora (incluida) de 2 m de altura y diam 0,60 m. cuadro 70 x 70 mm. Galvanizada y de 3 mm de grosor. Sujeto con 2 Perfiles Angulares L de 40 x 40 x4 mm y 2,40 m. de altura, con atado en tres puntos por soporte.

| Código | Ud | Descripción | Rendimiento | Precio | Importe |
|---|---|---|---|---|---|
| MO.1 | h | Peón SETCAA | 0.4 | 7.28 | 2.91 |
| MO.21 | h | Manijero/capataz SETCAA | 0.04 | 9.99 | 0.40 |
| MT.123 | m | Malla electrosoldada galvanizada 70x70x3 mm 2 metros altura, | 1.8 | 5.18 | 9.32 |
| MT.170 | m | Perfil angular L acero laminado de lados iguales 40x40x4 | 4.8 | 2.83 | 13.58 |
| MT.13 | kg | Alambre (pie de obra) | 0.4 | 1.52 | 0.61 |
| MA.63 | jor | Vehículo todoterreno 71-85 cv c/remolque | 0.05 | 72.2 | 3.61 |
|  |  | Total |  |  | 30.43 |

**SOGF16.C.3.31** ud Instalacion jaula protectora repoblaciones 2 m. sec. circ. 60 cm. cuadro 70x70x3 mm 2 tutores acero
Precio: 24.01
Instalación de jaula protectora de 2 metros de altura para densificaciones de sección circular de 60 cm. de diámetro formada por una malla electrosoldada de dos metros de altura, con un cuadro de 70x70 mm y 3 mm de grosor, atada con alambre a dos redondos de 2,4 m de acero corrugado de 16 mm.

| Código | Ud | Descripción | Rendimiento | Precio | Importe |
|---|---|---|---|---|---|
| MO.1 | h | Peón SETCAA | 0.4 | 7.28 | 2.91 |
| MO.21 | h | Manijero/capataz SETCAA | 0.05 | 9.99 | 0.50 |
| MT.123 | m | Malla electrosoldada galvanizada 70x70x3 mm 2 metros altura, | 1.8 | 5.18 | 9.32 |
| MT.241 | m | Redondo de acero corrugado 16 mm B 400 | 4.8 | 1.47 | 7.06 |
| MT.13 | kg | Alambre (pie de obra) | 0.4 | 1.52 | 0.61 |
| MA.63 | jor | Vehículo todoterreno 71-85 cv c/remolque | 0.05 | 72.2 | 3.61 |
|  |  | Total |  |  | 24.01 |

**SOGF16.C.3.32** ud Instalacion jaula protectora repoblaciones 2 m. sec. circ. 60 cm. cuadro 70x70x3 mm 2 tutores madera
Precio: 29.81
Instalación de jaula protectora de 2 metros de altura y 60 cm. de diámetro para densificaciones formada por una malla electrosoldada de dos metros de altura , con un cuadro de 70x70 mm y 3 mm de grosor, atada con alambre a dos postes de madera tratatada de 8-10 cm de grosor y de 2,4 m de longitud.

| Código | Ud | Descripción | Rendimiento | Precio | Importe |
|---|---|---|---|---|---|
| MO.1 | h | Peón SETCAA | 0.4 | 7.28 | 2.91 |
| MO.21 | h | Manijero/capataz SETCAA | 0.04 | 9.99 | 0.40 |
| MT.123 | m | Malla electrosoldada galvanizada 70x70x3 mm 2 metros altura, | 1.8 | 5.18 | 9.32 |
| MT.13 | kg | Alambre (pie de obra) | 0.4 | 1.52 | 0.61 |
| MA.63 | jor | Vehículo todoterreno 71-85 cv c/remolque | 0.05 | 72.2 | 3.61 |
| MT.195 | m | Poste o tutor de madera tratada 8-10 cm | 4.8 | 2.7 | 12.96 |
|  |  | Total |  |  | 29.81 |

**SOGF16.C.3.33** ud Instalacion jaula protectora repoblaciones 2 m. sec. circ. 60 cm. cuadro 70x70x3 mm 3 tutores acero
Precio: 28.41
Instalación de jaula protectora de 2 metros de altura para densificaciones de sección circular de 60 cm. de diámetro formada por una malla electrosoldada de dos metros de altura, con un cuadro de 70x70 mm y 3 mm de grosor, atada con alambre a tres redondos de 2,4 m de acero corrugado de 16 mm.

| Código | Ud | Descripción | Rendimiento | Precio | Importe |
|---|---|---|---|---|---|
| MO.1 | h | Peón SETCAA | 0.5 | 7.28 | 3.64 |
| MO.21 | h | Manijero/capataz SETCAA | 0.05 | 9.99 | 0.50 |
| MT.123 | m | Malla electrosoldada galvanizada 70x70x3 mm 2 metros altura, | 1.8 | 5.18 | 9.32 |
| MT.241 | m | Redondo de acero corrugado 16 mm B 400 | 7.2 | 1.47 | 10.58 |
| MT.13 | kg | Alambre (pie de obra) | 0.5 | 1.52 | 0.76 |
| MA.63 | jor | Vehículo todoterreno 71-85 cv c/remolque | 0.05 | 72.2 | 3.61 |
|  |  | Total |  |  | 28.41 |

**SOGF16.C.3.34** ud Instalacion jaula protectora repoblaciones 2 m. sec. circ. 60 cm. cuadro 70x70x3 mm 3 tutores madera
Precio: 37.27
Instalación de jaula protectora de 2 metros de altura y 60 cm. de diámetro para densificaciones formada por una malla electrosoldada de dos metros de altura , con un cuadro de 70x70 mm y 3 mm de grosor, atada con alambre a tres postes de madera tratatada de 8-10 cm de grosor y de 2,5 m de longitud.

| Código | Ud | Descripción | Rendimiento | Precio | Importe |
|---|---|---|---|---|---|
| MO.1 | h | Peón SETCAA | 0.5 | 7.28 | 3.64 |
| MO.21 | h | Manijero/capataz SETCAA | 0.05 | 9.99 | 0.50 |
| MT.123 | m | Malla electrosoldada galvanizada 70x70x3 mm 2 metros altura, | 1.8 | 5.18 | 9.32 |
| MT.13 | kg | Alambre (pie de obra) | 0.5 | 1.52 | 0.76 |
| MA.63 | jor | Vehículo todoterreno 71-85 cv c/remolque | 0.05 | 72.2 | 3.61 |
| MT.195 | m | Poste o tutor de madera tratada 8-10 cm | 7.2 | 2.7 | 19.44 |
|  |  | Total |  |  | 37.27 |

**SOGF16.C.3.35** ud Instalacion jaula protectora repoblaciones 2 m. sec. triang. 18 cm. cuadro 50x50x3 mm 3 tutores acero
Precio: 17.07
Instalación de jaulón de sección triangular de 18 cm de lado, compuesto por tres tutores metálicos de 16 mm de grosor y 1,5 metros de longitud los cuales están enterradas a 50 cm. de profundidad , que soportan una malla electrosoldada acerada con 5x5 cm de luz y grosor de 3 mm.

| Código | Ud | Descripción | Rendimiento | Precio | Importe |
|---|---|---|---|---|---|
| MO.1 | h | Peón SETCAA | 0.4 | 7.28 | 2.91 |
| MO.21 | h | Manijero/capataz SETCAA | 0.04 | 9.99 | 0.40 |
| MT.107 | m | Malla electrosoldada galvanizada 2 metros altura, 50x50x3 mm | 0.53 | 7.94 | 4.21 |
| MT.241 | m | Redondo de acero corrugado 16 mm B 400 | 4.5 | 1.47 | 6.62 |
| MT.13 | kg | Alambre (pie de obra) | 0.5 | 1.52 | 0.76 |
| MA.63 | jor | Vehículo todoterreno 71-85 cv c/remolque | 0.03 | 72.2 | 2.17 |
|  |  | Total |  |  | 17.07 |

**SOGF16.C3.114** ud Instalacion jaula protectora espinosa 1,20 m. de h. 0,30 m diam. grosor 2,4 mm. 3 tutores 2 m
Precio: 21.92
Instalación jaula protectora espinosa 1,00 m. de h. 0,50 m diám. interior, malla galvanizada y grosor 2,4 mm. Las espinas serán equidistantes a 5 cm y luz máx. 25 cm². Con 3 redondos de 10 mm. de grosor y 2,00 m. de altura, con atado en 3 puntos por redondo.

| Código | Ud | Descripción | Rendimiento | Precio | Importe |
|---|---|---|---|---|---|
| MT.202 | ud | Protector espinoso 1,20 m de h 0,30 cm diam. 2,4 mm de diametro de alambre y luz máx. 25 cm² | 1 | 10.77 | 10.77 |
| MO.1 | h | Peón SETCAA | 0.45 | 7.28 | 3.28 |
| MO.21 | h | Manijero/capataz SETCAA | 0.045 | 9.99 | 0.45 |
| MA.63 | jor | Vehículo todoterreno 71-85 cv c/remolque | 0.05 | 72.2 | 3.61 |
| MT.73 | ud | Herramienta autoeficiente atado-desatado protector espinoso | 0.01 | 15 | 0.15 |
| MT.237 | m | Redondo de acero corrugado 10 mm B 400 | 6 | 0.58 | 3.48 |
| MT.71 | ud | Grapas para atar | 9 | 0.02 | 0.18 |
|  |  | Total |  |  | 21.92 |

**SOGF16.C3.115** ud Instalacion jaula protectora espinosa 1,00 m. de h. 0,5 m diam. grosor 2,4 mm. 3 tutores 2 m
Precio: 24.97
Instalación jaula protectora espinosa de 1 metro de altura y 0,50 cm diám. interior, malla galvanizada y grosor 2,4 mm. Las espinas serán equidistantes a 5 cm y luz máx. 25 cm². Con 3 redondos de 10 mm. de grosor y 2,00 m. de altura, con atado en 3 puntos por redondo.

| Código | Ud | Descripción | Rendimiento | Precio | Importe |
|---|---|---|---|---|---|
| MT.297 | ud | Protector espinoso 1,00 m de h 0,50 cm diam | 1 | 13.77 | 13.77 |
| MO.1 | h | Peón SETCAA | 0.45 | 7.28 | 3.28 |
| MO.21 | h | Manijero/capataz SETCAA | 0.05 | 9.99 | 0.50 |
| MA.63 | jor | Vehículo todoterreno 71-85 cv c/remolque | 0.05 | 72.2 | 3.61 |
| MT.73 | ud | Herramienta autoeficiente atado-desatado protector espinoso | 0.01 | 15 | 0.15 |
| MT.237 | m | Redondo de acero corrugado 10 mm B 400 | 6 | 0.58 | 3.48 |
| MT.71 | ud | Grapas para atar | 9 | 0.02 | 0.18 |
|  |  | Total |  |  | 24.97 |

**SOGF16.C3.107** ud Instalacion jaula protectora espinosa 1,60 m. de h. 0,30 m diam. grosor 2,4 mm. 2 tutores 2 m
Precio: 24.97
Instalación jaula protectora espinosa 1,60 m. de h. 0,30 m diám. interior, malla galvanizada y grosor 2,4 mm. Las espinas serán equidistantes a 5 cm y luz máx. 25 cm². Con 3 redondos de 10 mm. de grosor y 2,00 m. de altura, con atado en 3 puntos por redondo.

| Código | Ud | Descripción | Rendimiento | Precio | Importe |
|---|---|---|---|---|---|
| MT.203 | ud | Protector espinoso 1,60 m de h 0,30 cm diam. 2,4 mm de diam de alambre y luz máx. 25 cm² | 1 | 13.77 | 13.77 |
| MO.1 | h | Peón SETCAA | 0.45 | 7.28 | 3.28 |
| MO.21 | h | Manijero/capataz SETCAA | 0.05 | 9.99 | 0.50 |
| MA.63 | jor | Vehículo todoterreno 71-85 cv c/remolque | 0.05 | 72.2 | 3.61 |
| MT.73 | ud | Herramienta autoeficiente atado-desatado protector espinoso | 0.01 | 15 | 0.15 |
| MT.237 | m | Redondo de acero corrugado 10 mm B 400 | 6 | 0.58 | 3.48 |
| MT.71 | ud | Grapas para atar | 9 | 0.02 | 0.18 |
|  |  | Total |  |  | 24.97 |

**SOGF16.C.3.41** ud Instalacion de corona espinosa para jaula protectora repoblaciones 16,66 cm. 1 m largo
Precio: 2.94
Instalación de corona de arbustos espinosos artificiales de 20 cm de altura y 1 metros de largo pintado en verde en protectores de jaulas de mallas electro-soldadas ya existentes, atado por cada 30 cm. de longitud de la corona

| Código | Ud | Descripción | Rendimiento | Precio | Importe |
|---|---|---|---|---|---|
| MT.44 | ud | Corona de Protector espinoso de 16,66 cm. ancho y 1 m largo | 1 | 1.97 | 1.97 |
| MO.1 | h | Peón SETCAA | 0.05 | 7.28 | 0.36 |
| MO.21 | h | Manijero/capataz SETCAA | 0.005 | 9.99 | 0.05 |
| MT.71 | ud | Grapas para atar | 6 | 0.02 | 0.12 |
| MA.63 | jor | Vehículo todoterreno 71-85 cv c/remolque | 0.004 | 72.2 | 0.29 |
| MT.73 | ud | Herramienta autoeficiente atado-desatado protector espinoso | 0.01 | 15 | 0.15 |
|  |  | Total |  |  | 2.94 |

**SOGF16.C3.106** ud Instalacion de corona espinosa para jaula protectora repoblaciones 16,66 cm. 1,6 m largo
Precio: 3.41
Instalación de corona de arbustos espinosos artificiales de 20 cm de altura y 1,6 metros de largo pintado en verde en protectores de jaulas de mallas electro-soldadas ya existentes, atado por cada 30 cm. de longitud de la corona

| Código | Ud | Descripción | Rendimiento | Precio | Importe |
|---|---|---|---|---|---|
| MT.45 | ud | Corona de Protector espinoso de 16,66 cm. ancho y 1,6 m. largo | 1 | 2.3 | 2.30 |
| MO.1 | h | Peón SETCAA | 0.05 | 7.28 | 0.36 |
| MO.21 | h | Manijero/capataz SETCAA | 0.005 | 9.99 | 0.05 |
| MT.71 | ud | Grapas para atar | 6 | 0.02 | 0.12 |
| MA.63 | jor | Vehículo todoterreno 71-85 cv c/remolque | 0.006 | 72.2 | 0.43 |
| MT.73 | ud | Herramienta autoeficiente atado-desatado protector espinoso | 0.01 | 15 | 0.15 |
|  |  | Total |  |  | 3.41 |

**SOGF16.C.3.42** ud Retirada de jaula protectora, y transporte a vertedero
Precio: 0.27
Retirada de jaulas de protección individual (modelo de coronas de espinas) en densificaciones forestales, incluyendo transporte a lugar de almacenaje dentro del monte o vertedero autorizado.

| Código | Ud | Descripción | Rendimiento | Precio | Importe |
|---|---|---|---|---|---|
| MO.1 | h | Peón SETCAA | 0.001 | 7.28 | 0.01 |
| MO.21 | h | Manijero/capataz SETCAA | 0.004 | 9.99 | 0.04 |
| MA.63 | jor | Vehículo todoterreno 71-85 cv c/remolque | 0.003 | 72.2 | 0.22 |
|  |  | Total |  |  | 0.27 |

**SOGF16.C.3.43** mil Retirada de tubos protectores con transporte vertedero
Precio: 265.53
Retirada de tubos protectores en plantas procedentes de densificación forestal, incluyendo transporte y descarga en vertedero autorizado.

| Código | Ud | Descripción | Rendimiento | Precio | Importe |
|---|---|---|---|---|---|
| MO.1 | h | Peón SETCAA | 23.4 | 7.28 | 170.35 |
| MO.21 | h | Manijero/capataz SETCAA | 2.3 | 9.99 | 22.98 |
| MA.63 | jor | Vehículo todoterreno 71-85 cv c/remolque | 1 | 72.2 | 72.20 |
|  |  | Total |  |  | 265.53 |

**SOGF16.C.3.44** mil Retirada de tubos protectores sin transporte vertedero (10/01/2014)
Precio: 165.58
Retirada de tubos protectores en plantas procedentes de densificación forestal

| Código | Ud | Descripción | Rendimiento | Precio | Importe |
|---|---|---|---|---|---|
| MO.1 | h | Peón SETCAA | 20 | 7.28 | 145.60 |
| MO.21 | h | Manijero/capataz SETCAA | 2 | 9.99 | 19.98 |
|  |  | Total |  |  | 165.58 |

**SOGF16.C.3.45** ud Retirada y colocacion de jaula protectora
Precio: 1.69
Retirada y posterior colocación de la malla protectora de jaulas de protección individual en densificaciones forestales, incluyendo nueva sujeción mediante alambre galvanizado, incluido desplazamiento de la cuadrilla

| Código | Ud | Descripción | Rendimiento | Precio | Importe |
|---|---|---|---|---|---|
| MO.1 | h | Peón SETCAA | 0.14 | 7.28 | 1.02 |
| MO.21 | h | Manijero/capataz SETCAA | 0.014 | 9.99 | 0.14 |
| MT.13 | kg | Alambre (pie de obra) | 0.01 | 1.52 | 0.02 |
| MA.63 | jor | Vehículo todoterreno 71-85 cv c/remolque | 0.007 | 72.2 | 0.51 |
|  |  | Total |  |  | 1.69 |

**SOGF16.C.3.46** ud Retirada y recolocacion de tubo protector 0,6 m
Precio: 0.5
Retirada y recolocación de tubo protector espiralizado rígido de 0,6 m de altura y 9 cm de diámetro para mantenimiento de plantas de repoblación,y reaporcado en el terreno para evitar su giro.

| Código | Ud | Descripción | Rendimiento | Precio | Importe |
|---|---|---|---|---|---|
| MO.1 | h | Peón SETCAA | 0.05 | 7.28 | 0.36 |
| MO.21 | h | Manijero/capataz SETCAA | 0.005 | 9.99 | 0.05 |
| MT.13 | kg | Alambre (pie de obra) | 0.06 | 1.52 | 0.09 |
|  |  | Total |  |  | 0.5 |

**SOGF16.C.3.47** ud Retirada y recolocacion de tubo protector 1,2-1,5 m
Precio: 1.25
Retirada y recolocación de tubo protector espiralizado rígido de 1,2 m a 1,5 m de altura y 9 cm de diámetro para mantenimiento de plantas de repoblación, incluyendo su reatado con al menos dos puntos de sujección con alambre, abrazando el exterior del tubo y tutor de madera, y reaporcado en el terreno para evitar su giro.

| Código | Ud | Descripción | Rendimiento | Precio | Importe |
|---|---|---|---|---|---|
| MO.1 | h | Peón SETCAA | 0.14 | 7.28 | 1.02 |
| MO.21 | h | Manijero/capataz SETCAA | 0.014 | 9.99 | 0.14 |
| MT.13 | kg | Alambre (pie de obra) | 0.06 | 1.52 | 0.09 |
|  |  | Total |  |  | 1.25 |

**SOGF16.C.3.48** ud Retirada y recolocacion de tubo protector 2 m
Precio: 1.75
Retirada y recolocación de tubo protector espiralizado rígido de 2m de altura y 11cm de diámetro para mantenimiento de plantas de repoblación, incluyendo su reatado con al menos dos puntos de sujección con alambre, abrazando el exterior del tubo y poste de madera, y reaporcado en el terreno para evitar su giro.

| Código | Ud | Descripción | Rendimiento | Precio | Importe |
|---|---|---|---|---|---|
| MO.1 | h | Peón SETCAA | 0.2 | 7.28 | 1.46 |
| MO.21 | h | Manijero/capataz SETCAA | 0.02 | 9.99 | 0.20 |
| MT.13 | kg | Alambre (pie de obra) | 0.06 | 1.52 | 0.09 |
|  |  | Total |  |  | 1.75 |

**SOGF16.C.3.49** ud Retirada, colocacion y transporte de jaula protectora
Precio: 3.85
Retirada y posterior colocación de malla protectora de jaulas de protección individual en densificaciones forestales, incluyendo nueva sujeción mediante alambre galvanizado, incluido desplazamiento de la cuadrilla, así como las jaulas a distintas zonas del monte, con un desplazamiento no superior a 10 km.

| Código | Ud | Descripción | Rendimiento | Precio | Importe |
|---|---|---|---|---|---|
| MO.1 | h | Peón SETCAA | 0.2 | 7.28 | 1.46 |
| MO.21 | h | Manijero/capataz SETCAA | 0.02 | 9.99 | 0.20 |
| MA.63 | jor | Vehículo todoterreno 71-85 cv c/remolque | 0.03 | 72.2 | 2.17 |
| MT.13 | kg | Alambre (pie de obra) | 0.01 | 1.52 | 0.02 |
|  |  | Total |  |  | 3.85 |

**SOGF16.C.3.50** mil Revisión de jaulas y marcaje de marras con cinta de balizamiento (01/12/2011)
Precio: 84.79
Revisión de jaulas y marcaje de marras con cinta de balizamiento para facilitar la reposición de las marras incluso retirada de las cintas una vez concluidos todos los trabajos

| Código | Ud | Descripción | Rendimiento | Precio | Importe |
|---|---|---|---|---|---|
| MO.1 | h | Peón SETCAA | 10 | 7.28 | 72.80 |
| MO.21 | h | Manijero/capataz SETCAA | 1 | 9.99 | 9.99 |
| MT.42 | m | Cinta de balizamiento biodegradable 8 cm | 40 | 0.05 | 2.00 |
|  |  | Total |  |  | 84.79 |

**SOGF16.C.3.51** ud Suministro y colocacion de tubo protector 0,6m
Precio: 1.31
Suministro, reparto dentro del tajo y colocación de tubo protector biodegradable de 0,6 m de altura para la protección de semilla o planta de repoblación, incluido el tubo protector y el aporcado del mismo

| Código | Ud | Descripción | Rendimiento | Precio | Importe |
|---|---|---|---|---|---|
| MO.1 | h | Peón SETCAA | 0.072 | 7.28 | 0.52 |
| MO.21 | h | Manijero/capataz SETCAA | 0.007 | 9.99 | 0.07 |
| MT.282 | ud | Tubo protector invernadero 0,6 m | 1 | 0.65 | 0.65 |
| MA.63 | jor | Vehículo todoterreno 71-85 cv c/remolque | 0.001 | 72.2 | 0.07 |
|  |  | Total |  |  | 1.31 |

**SOGF16.C.3.52** ud Suministro y colocacion de tubo protector 0,6m Tutor madera (13/04/2009)
Precio: 2.44
Suministro y reparto dentro del tajo y colocación de tutor de 1m y tubo protector biodegradable de 0,6 m de altura para la protección de semilla o planta de repoblación, incluido el tubo protector y poste o tutor de madera tratada ( con tratamiento clase de uso IV ,norma UNE EN 335), de 3 cm de espesor.

| Código | Ud | Descripción | Rendimiento | Precio | Importe |
|---|---|---|---|---|---|
| SOGF16.C.3.06 | ud | Colocacion de tubo protector 0,6m | 1 | 0.49 | 0.49 |
| MT.193 | m | Poste o tutor de madera tratada 4-6 cm | 1 | 1.26 | 1.26 |
| MT.282 | ud | Tubo protector invernadero 0,6 m | 1 | 0.65 | 0.65 |
| MT.71 | ud | Grapas para atar | 2 | 0.02 | 0.04 |
|  |  | Total |  |  | 2.44 |

**SOGF16.C.3.53** ud Suministro y colocacion de tubo protector 0,6m en jaula (13/04/2009)
Precio: 1.55
Suministro y colocación de tubo protector 0,60. Siempre, necesariamente, con jaula

| Código | Ud | Descripción | Rendimiento | Precio | Importe |
|---|---|---|---|---|---|
| SOGF16.C.3.06 | ud | Colocacion de tubo protector 0,6m | 1 | 0.49 | 0.49 |
| MT.245 | m | Redondo de acero corrugado 8 mm B 400 | 1 | 0.37 | 0.37 |
| MT.282 | ud | Tubo protector invernadero 0,6 m | 1 | 0.65 | 0.65 |
| MT.71 | ud | Grapas para atar | 2 | 0.02 | 0.04 |
|  |  | Total |  |  | 1.55 |

**SOGF16.C.3.54** ud Suministro y colocacion de tubo protector 0,6m tutorado jaula
Precio: 1.44
Suministro y colocación de tubo protector 0,60 m de h. y tutorado mediante 1 atado con alambre a jaula. (incluido materiales y distribución).

| Código | Ud | Descripción | Rendimiento | Precio | Importe |
|---|---|---|---|---|---|
| MO.1 | h | Peón SETCAA | 0.04 | 7.28 | 0.29 |
| MO.21 | h | Manijero/capataz SETCAA | 0.004 | 9.99 | 0.04 |
| MT.282 | ud | Tubo protector invernadero 0,6 m | 1 | 0.65 | 0.65 |
| MT.16 | kg | Alambre galvanizado dulce de 2 mm | 0.1 | 1.7 | 0.17 |
| MA.63 | jor | Vehículo todoterreno 71-85 cv c/remolque | 0.004 | 72.2 | 0.29 |
|  |  | Total |  |  | 1.44 |

**SOGF16.C.3.55** ud Suministro y colocacion de tubo protector 0,9m
Precio: 1.91
Suministro, reparto dentro del tajo y colocación de tubo protector biodegradable de 0,9 m de altura para la protección de semilla o planta de repoblación, incluido el tubo protector y su aporcado.

| Código | Ud | Descripción | Rendimiento | Precio | Importe |
|---|---|---|---|---|---|
| MO.1 | h | Peón SETCAA | 0.12 | 7.28 | 0.87 |
| MO.21 | h | Manijero/capataz SETCAA | 0.014 | 9.99 | 0.14 |
| MT.283 | ud | Tubo protector invernadero 0,9 m | 1 | 0.76 | 0.76 |
| MA.63 | jor | Vehículo todoterreno 71-85 cv c/remolque | 0.002 | 72.2 | 0.14 |
|  |  | Total |  |  | 1.91 |

**SOGF16.C.3.56** ud Suministro y colocacion de tubo protector 0,9m Tutor madera
Precio: 2.5
Suministro y reparto dentro del tajo y colocación de tutor de 1,1 m y tubo protector biodegradable de 0,9 m de altura para la protección de semilla o planta de repoblación, incluido el tubo protector y poste o tutor de madera tratada ( con tratamiento clase de uso IV ,norma UNE EN 335), de 3 cm de espesor.

| Código | Ud | Descripción | Rendimiento | Precio | Importe |
|---|---|---|---|---|---|
| MO.1 | h | Peón SETCAA | 0.12 | 7.28 | 0.87 |
| MO.21 | h | Manijero/capataz SETCAA | 0.014 | 9.99 | 0.14 |
| MT.283 | ud | Tubo protector invernadero 0,9 m | 1 | 0.76 | 0.76 |
| MA.63 | jor | Vehículo todoterreno 71-85 cv c/remolque | 0.002 | 72.2 | 0.14 |
| MT.13 | kg | Alambre (pie de obra) | 0.03 | 1.52 | 0.05 |
| MT.192 | m | Poste o tutor de madera tratada 3 cm | 1.1 | 0.49 | 0.54 |
|  |  | Total |  |  | 2.5 |

**SOGF16.C.3.57** ud Suministro y colocacion de tubo protector 1,2m Tutor acero 10 mm
Precio: 4.07
Suministro, reparto dentro del tajo y colocación de tubo protector espirilizado rígido de 1,2 m de altura para la protección de semilla o planta de repoblación, con entutorado mediante acero corrugado de 1,70 m. de altura y 10 mm. de diámetro hincado en el terreno, con al menos dos puntos de atado del poste al tubo con alambre abrazando el exterior del tubo y el poste. Incluye suministro, transporte y puesta en obra de los materiales.

| Código | Ud | Descripción | Rendimiento | Precio | Importe |
|---|---|---|---|---|---|
| MO.1 | h | Peón SETCAA | 0.2 | 7.28 | 1.46 |
| MO.21 | h | Manijero/capataz SETCAA | 0.021 | 9.99 | 0.21 |
| MT.284 | ud | Tubo protector invernadero 1,2 m | 1 | 1.03 | 1.03 |
| MT.237 | m | Redondo de acero corrugado 10 mm B 400 | 1.7 | 0.58 | 0.99 |
| MT.13 | kg | Alambre (pie de obra) | 0.06 | 1.52 | 0.09 |
| MA.63 | jor | Vehículo todoterreno 71-85 cv c/remolque | 0.004 | 72.2 | 0.29 |
|  |  | Total |  |  | 4.07 |

**SOGF16.C3.108** ud Suministro y colocacion de tubo protector 1,2m Tutor acero 16 mm
Precio: 5.57
Suministro y colocación de tubo protector invernadero o de malla rigida espiralizada 1,2 m de h. Tutor redondo acero 16 mm y 1,70 m de h y 2 puntos de atado (incluido materiales y distribución)

| Código | Ud | Descripción | Rendimiento | Precio | Importe |
|---|---|---|---|---|---|
| MO.1 | h | Peón SETCAA | 0.2 | 7.28 | 1.46 |
| MO.21 | h | Manijero/capataz SETCAA | 0.02 | 9.99 | 0.20 |
| MT.284 | ud | Tubo protector invernadero 1,2 m | 1 | 1.03 | 1.03 |
| MT.241 | m | Redondo de acero corrugado 16 mm B 400 | 1.7 | 1.47 | 2.50 |
| MT.13 | kg | Alambre (pie de obra) | 0.06 | 1.52 | 0.09 |
| MA.63 | jor | Vehículo todoterreno 71-85 cv c/remolque | 0.004 | 72.2 | 0.29 |
|  |  | Total |  |  | 5.57 |

**SOGF16.C.3.58** ud Suministro y colocacion de tubo protector 1,2m Tutor madera 1.8 m.
Precio: 6.99
Suministro, reparto dentro del tajo y colocación de tubo protector biodegradable de 1,2 m de altura para la protección de semilla o planta de repoblación, incluido el tubo protector y el tutor de madera tratada, ( con tratamiento clase de uso IV ,norma UNE EN 335), de 6 a 8 cm de diámetro atado al tubo con alambre

| Código | Ud | Descripción | Rendimiento | Precio | Importe |
|---|---|---|---|---|---|
| MO.1 | h | Peón SETCAA | 0.2 | 7.28 | 1.46 |
| MO.21 | h | Manijero/capataz SETCAA | 0.02 | 9.99 | 0.20 |
| MT.284 | ud | Tubo protector invernadero 1,2 m | 1 | 1.03 | 1.03 |
| MT.194 | m | Poste o tutor de madera tratada 6-8 cm | 1.8 | 2.18 | 3.92 |
| MT.13 | kg | Alambre (pie de obra) | 0.06 | 1.52 | 0.09 |
| MA.63 | jor | Vehículo todoterreno 71-85 cv c/remolque | 0.004 | 72.2 | 0.29 |
|  |  | Total |  |  | 6.99 |

**SOGF16.C3.117** ud Suministro y colocacion de tubo protector 1,2m Tutor madera 1.7 m.
Precio: 6.78
Suministro y colocación de tubo protector invernadero o de malla rigida espiralizada 1,2m de h. Tutor poste de madera tratada 6-8 cm. y 1,70 m de h y 2 puntos de atado (incluido materiales y distribución). Con presencia de ganado bovino o cinegético necesariamente con jaula.

| Código | Ud | Descripción | Rendimiento | Precio | Importe |
|---|---|---|---|---|---|
| MO.1 | h | Peón SETCAA | 0.2 | 7.28 | 1.46 |
| MO.21 | h | Manijero/capataz SETCAA | 0.02 | 9.99 | 0.20 |
| MT.284 | ud | Tubo protector invernadero 1,2 m | 1 | 1.03 | 1.03 |
| MT.194 | m | Poste o tutor de madera tratada 6-8 cm | 1.7 | 2.18 | 3.71 |
| MT.13 | kg | Alambre (pie de obra) | 0.06 | 1.52 | 0.09 |
| MA.63 | jor | Vehículo todoterreno 71-85 cv c/remolque | 0.004 | 72.2 | 0.29 |
|  |  | Total |  |  | 6.78 |

**SOGF16.C.3.59** ud Suministro y colocacion de tubo protector 1,2m Tutor perfil angular L
Precio: 7.88
Suministro y colocación de tubo protector 1,2m de h. Tutor perfil angular L de 40 x 40 x4 mm y 1,80 m de h y 2 puntos de atado (incluido materiales y distribución).

| Código | Ud | Descripción | Rendimiento | Precio | Importe |
|---|---|---|---|---|---|
| MO.1 | h | Peón SETCAA | 0.2 | 7.28 | 1.46 |
| MO.21 | h | Manijero/capataz SETCAA | 0.02 | 9.99 | 0.20 |
| MT.284 | ud | Tubo protector invernadero 1,2 m | 1 | 1.03 | 1.03 |
| MT.170 | m | Perfil angular L acero laminado de lados iguales 40x40x4 | 1.7 | 2.83 | 4.81 |
| MT.13 | kg | Alambre (pie de obra) | 0.06 | 1.52 | 0.09 |
| MA.63 | jor | Vehículo todoterreno 71-85 cv c/remolque | 0.004 | 72.2 | 0.29 |
|  |  | Total |  |  | 7.88 |

**SOGF16.C.3.60** ud Suministro y colocacion de tubo protector 1,2m tutorado jaula
Precio: 1.99
Suministro y colocación de tubo protector 1,20 m de altura y tutorado mediante 2 atado con alambre a jaula. (incluido materiales y distribución)

| Código | Ud | Descripción | Rendimiento | Precio | Importe |
|---|---|---|---|---|---|
| MO.1 | h | Peón SETCAA | 0.04 | 7.28 | 0.29 |
| MO.21 | h | Manijero/capataz SETCAA | 0.004 | 9.99 | 0.04 |
| MT.284 | ud | Tubo protector invernadero 1,2 m | 1 | 1.03 | 1.03 |
| MT.16 | kg | Alambre galvanizado dulce de 2 mm | 0.2 | 1.7 | 0.34 |
| MA.63 | jor | Vehículo todoterreno 71-85 cv c/remolque | 0.004 | 72.2 | 0.29 |
|  |  | Total |  |  | 1.99 |

**SOGF16.C3.110** ud Suministro y colocacion de tubo protector 1,5m Tutor acero 12 mm
Precio: 5.99
Suministro, reparto dentro del tajo y colocación de tubo protector biodegradable de 1,5 m de altura para la protección de semilla o planta de repoblación, incluido el tubo protector y el tutor de acero corrugado de 12mm atado al tubo con alambre

| Código | Ud | Descripción | Rendimiento | Precio | Importe |
|---|---|---|---|---|---|
| MO.1 | h | Peón SETCAA | 0.22 | 7.28 | 1.60 |
| MO.21 | h | Manijero/capataz SETCAA | 0.022 | 9.99 | 0.22 |
| MT.285 | ud | Tubo protector invernadero 1,8 m | 1 | 2.13 | 2.13 |
| MT.239 | m | Redondo de acero corrugado 12 mm B 400 | 2 | 0.83 | 1.66 |
| MT.13 | kg | Alambre (pie de obra) | 0.06 | 1.52 | 0.09 |
| MA.63 | jor | Vehículo todoterreno 71-85 cv c/remolque | 0.004 | 72.2 | 0.29 |
|  |  | Total |  |  | 5.99 |

**SOGF16.C.3.62** ud Suministro y colocacion de tubo protector 1,5m Tutor acero 16 mm
Precio: 7.27
Suministro, reparto dentro del tajo y colocación de tubo protector biodegradable de 1,5 m de altura para la protección de semilla o planta de repoblación, incluido el tubo protector y el tutor de acero corrugado de 16mm atado al tubo con alambre

| Código | Ud | Descripción | Rendimiento | Precio | Importe |
|---|---|---|---|---|---|
| MO.1 | h | Peón SETCAA | 0.22 | 7.28 | 1.60 |
| MO.21 | h | Manijero/capataz SETCAA | 0.022 | 9.99 | 0.22 |
| MT.285 | ud | Tubo protector invernadero 1,8 m | 1 | 2.13 | 2.13 |
| MT.241 | m | Redondo de acero corrugado 16 mm B 400 | 2 | 1.47 | 2.94 |
| MT.13 | kg | Alambre (pie de obra) | 0.06 | 1.52 | 0.09 |
| MA.63 | jor | Vehículo todoterreno 71-85 cv c/remolque | 0.004 | 72.2 | 0.29 |
|  |  | Total |  |  | 7.27 |

**SOGF16.C.3.63** ud Suministro y colocacion de tubo protector 1,5m Tutor madera
Precio: 6.85
Suministro, reparto dentro del tajo y colocación de tubo protector biodegradable de 1,5 m de altura para la protección de semilla o planta de repoblación, incluido el tubo protector y el tutor de madera tratada , con tratamiento clase de uso IV (norma UNE EN 335), de 4 a 6 cm de diámetro atado al tubo con alambre

| Código | Ud | Descripción | Rendimiento | Precio | Importe |
|---|---|---|---|---|---|
| MO.1 | h | Peón SETCAA | 0.22 | 7.28 | 1.60 |
| MO.21 | h | Manijero/capataz SETCAA | 0.022 | 9.99 | 0.22 |
| MT.193 | m | Poste o tutor de madera tratada 4-6 cm | 2 | 1.26 | 2.52 |
| MT.285 | ud | Tubo protector invernadero 1,8 m | 1 | 2.13 | 2.13 |
| MT.13 | kg | Alambre (pie de obra) | 0.06 | 1.52 | 0.09 |
| MA.63 | jor | Vehículo todoterreno 71-85 cv c/remolque | 0.004 | 72.2 | 0.29 |
|  |  | Total |  |  | 6.85 |

**SOGF16.C.3.64** ud Suministro y colocacion de tubo protector 1,8m Tutor acero 12 mm
Precio: 6.4
Suministro, reparto dentro del tajo y colocación de tubo protector biodegradable de 1,8 m de altura para la protección de semilla o planta de repoblación, incluido el tubo protector y el tutor de acero corrugado de 12mm atado al tubo con alambre

| Código | Ud | Descripción | Rendimiento | Precio | Importe |
|---|---|---|---|---|---|
| MO.1 | h | Peón SETCAA | 0.23 | 7.28 | 1.67 |
| MO.21 | h | Manijero/capataz SETCAA | 0.023 | 9.99 | 0.23 |
| MT.285 | ud | Tubo protector invernadero 1,8 m | 1 | 2.13 | 2.13 |
| MT.239 | m | Redondo de acero corrugado 12 mm B 400 | 2.4 | 0.83 | 1.99 |
| MT.13 | kg | Alambre (pie de obra) | 0.06 | 1.52 | 0.09 |
| MA.63 | jor | Vehículo todoterreno 71-85 cv c/remolque | 0.004 | 72.2 | 0.29 |
|  |  | Total |  |  | 6.4 |

**SOGF16.C3.109** ud Suministro y colocacion de tubo protector 1,8m Tutor acero 16 mm
Precio: 7.94
Suministro y colocación de tubo protector invernadero o de malla rigida espiralizada 1,8m de h. Tutor redondo acero 16 mm y 2,40 m de h y 3 puntos de atado (incluido materiales y distribución)

| Código | Ud | Descripción | Rendimiento | Precio | Importe |
|---|---|---|---|---|---|
| MO.1 | h | Peón SETCAA | 0.23 | 7.28 | 1.67 |
| MO.21 | h | Manijero/capataz SETCAA | 0.023 | 9.99 | 0.23 |
| MT.285 | ud | Tubo protector invernadero 1,8 m | 1 | 2.13 | 2.13 |
| MT.241 | m | Redondo de acero corrugado 16 mm B 400 | 2.4 | 1.47 | 3.53 |
| MT.13 | kg | Alambre (pie de obra) | 0.06 | 1.52 | 0.09 |
| MA.63 | jor | Vehículo todoterreno 71-85 cv c/remolque | 0.004 | 72.2 | 0.29 |
|  |  | Total |  |  | 7.94 |

**SOGF16.C.3.65** ud Suministro y colocacion de tubo protector 1,8m Tutor madera
Precio: 10.89
Suministro, reparto dentro del tajo y colocación de tubo protector biodegradable de 1,8 m de altura para la protección de semilla o planta de repoblación, incluido el tubo protecto, y el tutor de madera tratada, con tratamiento clase de uso IV (norma UNE EN 335), de 8 a 10 cm atado al tubo con alambre.

| Código | Ud | Descripción | Rendimiento | Precio | Importe |
|---|---|---|---|---|---|
| MO.1 | h | Peón SETCAA | 0.23 | 7.28 | 1.67 |
| MO.21 | h | Manijero/capataz SETCAA | 0.023 | 9.99 | 0.23 |
| MT.285 | ud | Tubo protector invernadero 1,8 m | 1 | 2.13 | 2.13 |
| MT.195 | m | Poste o tutor de madera tratada 8-10 cm | 2.4 | 2.7 | 6.48 |
| MT.13 | kg | Alambre (pie de obra) | 0.06 | 1.52 | 0.09 |
| MA.63 | jor | Vehículo todoterreno 71-85 cv c/remolque | 0.004 | 72.2 | 0.29 |
|  |  | Total |  |  | 10.89 |

**SOGF16.C.3.66** ud Suministro y colocacion de tubo protector 1,8m Tutor perfil angular L
Precio: 11.2
Suministro y colocacion de tubo protector 1,8m de h. Tutor perfil angular L de 40 x 40 x4 mm y 2,40 m de h y 3 puntos de atado (incluido materiales y distribución)

| Código | Ud | Descripción | Rendimiento | Precio | Importe |
|---|---|---|---|---|---|
| MO.1 | h | Peón SETCAA | 0.23 | 7.28 | 1.67 |
| MO.21 | h | Manijero/capataz SETCAA | 0.023 | 9.99 | 0.23 |
| MT.285 | ud | Tubo protector invernadero 1,8 m | 1 | 2.13 | 2.13 |
| MT.170 | m | Perfil angular L acero laminado de lados iguales 40x40x4 | 2.4 | 2.83 | 6.79 |
| MT.13 | kg | Alambre (pie de obra) | 0.06 | 1.52 | 0.09 |
| MA.63 | jor | Vehículo todoterreno 71-85 cv c/remolque | 0.004 | 72.2 | 0.29 |
|  |  | Total |  |  | 11.2 |

**SOGF16.C.3.61** ud Suministro y colocacion de tubo protector 1,8m tutorado jaula
Precio: 3.34
Suministro y colocación de tubo protector 1,80 m de h. y tutorado mediante 2 atados con alambre a jaula. (incluido materiales y distribución).

| Código | Ud | Descripción | Rendimiento | Precio | Importe |
|---|---|---|---|---|---|
| MO.1 | h | Peón SETCAA | 0.07 | 7.28 | 0.51 |
| MO.21 | h | Manijero/capataz SETCAA | 0.007 | 9.99 | 0.07 |
| MT.285 | ud | Tubo protector invernadero 1,8 m | 1 | 2.13 | 2.13 |
| MT.16 | kg | Alambre galvanizado dulce de 2 mm | 0.2 | 1.7 | 0.34 |
| MA.63 | jor | Vehículo todoterreno 71-85 cv c/remolque | 0.004 | 72.2 | 0.29 |
|  |  | Total |  |  | 3.34 |

**SOGF16.C.3.67** ud Suministro y colocacion de tubo protector 2 m Tutor acero
Precio: 8.74
Suministro, reparto dentro del tajo y colocación de tubo protector espiralizado rígido, de 9cm de diámetro y 2m de altura, para la protección de semilla o planta de repoblación, incluido el
tubo protector y tutor de acero corrugado de 16mm atado con alambre en tres puntos.

| Código | Ud | Descripción | Rendimiento | Precio | Importe |
|---|---|---|---|---|---|
| MO.1 | h | Peón SETCAA | 0.24 | 7.28 | 1.75 |
| MO.21 | h | Manijero/capataz SETCAA | 0.024 | 9.99 | 0.24 |
| MT.286 | ud | Tubo protector invernadero 2 m | 1 | 2.75 | 2.75 |
| MT.241 | m | Redondo de acero corrugado 16 mm B 400 | 2.4 | 1.47 | 3.53 |
| MT.13 | kg | Alambre (pie de obra) | 0.12 | 1.52 | 0.18 |
| MA.63 | jor | Vehículo todoterreno 71-85 cv c/remolque | 0.004 | 72.2 | 0.29 |
|  |  | Total |  |  | 8.74 |

**SOGF16.C.3.68** ud Suministro y colocacion de tubo protector 2 m Tutor madera
Precio: 10.66
Suministro, reparto dentro del tajo y colocación de tubo protector biodegradable de 2,2 m de altura para la protección de semilla o planta de repoblación, incluido el tubo protector y el tutor de madera tratada , con tratamiento clase de uso IV (norma UNE EN 335), de 6 a 8 cm atado con alambre.

| Código | Ud | Descripción | Rendimiento | Precio | Importe |
|---|---|---|---|---|---|
| MO.1 | h | Peón SETCAA | 0.24 | 7.28 | 1.75 |
| MO.21 | h | Manijero/capataz SETCAA | 0.024 | 9.99 | 0.24 |
| MT.286 | ud | Tubo protector invernadero 2 m | 1 | 2.75 | 2.75 |
| MT.194 | m | Poste o tutor de madera tratada 6-8 cm | 2.5 | 2.18 | 5.45 |
| MT.13 | kg | Alambre (pie de obra) | 0.12 | 1.52 | 0.18 |
| MA.63 | jor | Vehículo todoterreno 71-85 cv c/remolque | 0.004 | 72.2 | 0.29 |
|  |  | Total |  |  | 10.66 |

**SOGF16.C.3.69** ud Suministro y colocacion de tubo protector 2,2m Tutor acero
Precio: 10.24
Suministro, reparto dentro del tajo y colocación de tubo protector biodegradable mayor de 2m de altura para la protección de semilla o planta de repoblación, incluido el tubo protector y e tutor de acero corrugado de 16mm atado con alambre

| Código | Ud | Descripción | Rendimiento | Precio | Importe |
|---|---|---|---|---|---|
| MO.1 | h | Peón SETCAA | 0.24 | 7.28 | 1.75 |
| MO.21 | h | Manijero/capataz SETCAA | 0.024 | 9.99 | 0.24 |
| MT.287 | ud | Tubo protector invernadero 2,2 m | 1 | 3.9 | 3.90 |
| MT.241 | m | Redondo de acero corrugado 16 mm B 400 | 2.7 | 1.47 | 3.97 |
| MT.13 | kg | Alambre (pie de obra) | 0.06 | 1.52 | 0.09 |
| MA.63 | jor | Vehículo todoterreno 71-85 cv c/remolque | 0.004 | 72.2 | 0.29 |
|  |  | Total |  |  | 10.24 |

**SOGF16.C.3.70** ud Suministro y colocacion de tubo protector 2,2m Tutor madera
Precio: 13.92
Suministro, reparto dentro del tajo y colocación de tubo protector biodegradable de 2,2 m de altura para la protección de semilla o planta de repoblación, incluido el tubo protector y el tutor de madera, con tratamiento clase de uso IV (norma UNE EN 335), de 8 a 10 cm atado con alambre.

| Código | Ud | Descripción | Rendimiento | Precio | Importe |
|---|---|---|---|---|---|
| MO.1 | h | Peón SETCAA | 0.24 | 7.28 | 1.75 |
| MO.21 | h | Manijero/capataz SETCAA | 0.024 | 9.99 | 0.24 |
| MT.195 | m | Poste o tutor de madera tratada 8-10 cm | 2.7 | 2.7 | 7.29 |
| MT.287 | ud | Tubo protector invernadero 2,2 m | 1 | 3.9 | 3.90 |
| MT.13 | kg | Alambre (pie de obra) | 0.25 | 1.52 | 0.38 |
| MA.63 | jor | Vehículo todoterreno 71-85 cv c/remolque | 0.005 | 72.2 | 0.36 |
|  |  | Total |  |  | 13.92 |

**SOGF16.C.3.71** ud Suministro y colocación Protector malla rigida espiralizada 110 mm x120cm Tutor acero
Precio: 6.34
Suministro, reparto dentro del tajo y colocación de tutor de malla rígida espiralizada de 120 cm de altura y 110 mm. de diámetro exterior para la protección de semilla o planta de repoblación, incluido tutor de acero corrugado de 16 mm de espesor

| Código | Ud | Descripción | Rendimiento | Precio | Importe |
|---|---|---|---|---|---|
| MO.1 | h | Peón SETCAA | 0.2 | 7.28 | 1.46 |
| MO.21 | h | Manijero/capataz SETCAA | 0.02 | 9.99 | 0.20 |
| MT.241 | m | Redondo de acero corrugado 16 mm B 400 | 1.4 | 1.47 | 2.06 |
| MT.13 | kg | Alambre (pie de obra) | 0.06 | 1.52 | 0.09 |
| MA.63 | jor | Vehículo todoterreno 71-85 cv c/remolque | 0.004 | 72.2 | 0.29 |
| MT.213 | ud | Protector malla rigida espiralizada 110 mm x120cm | 1 | 2.24 | 2.24 |
|  |  | Total |  |  | 6.34 |

**SOGF16.C.3.72** ud Suministro y colocación Protector malla rigida espiralizada 110 mm x120cm Tutor madera
Precio: 6.17
Suministro, reparto dentro del tajo y colocación de tutor de malla rígida espiralizada de 120 cm de altura y 110 mm. de diámetro exterior para la protección de semilla o planta de repoblación, incluido el poste o tutor de madera tratada, con tratamiento clase de uso IV (norma UNE EN 335), de 4-6 cm de diámetro

| Código | Ud | Descripción | Rendimiento | Precio | Importe |
|---|---|---|---|---|---|
| MO.1 | h | Peón SETCAA | 0.2 | 7.28 | 1.46 |
| MO.21 | h | Manijero/capataz SETCAA | 0.02 | 9.99 | 0.20 |
| MT.193 | m | Poste o tutor de madera tratada 4-6 cm | 1.5 | 1.26 | 1.89 |
| MT.13 | kg | Alambre (pie de obra) | 0.06 | 1.52 | 0.09 |
| MA.63 | jor | Vehículo todoterreno 71-85 cv c/remolque | 0.004 | 72.2 | 0.29 |
| MT.213 | ud | Protector malla rigida espiralizada 110 mm x120cm | 1 | 2.24 | 2.24 |
|  |  | Total |  |  | 6.17 |

**SOGF16.C.3.73** ud Suministro y colocación Protector malla rigida espiralizada 110 mm x150cm Tutor acero
Precio: 7.94
Suministro, reparto dentro del tajo y colocación de tutor de malla rígida espiralizada de 150 cm de altura y 110 mm. de diámetro exterior para la protección de semilla o planta de repoblación, incluido tutor de acero corrugado de 16 mm de espesor

| Código | Ud | Descripción | Rendimiento | Precio | Importe |
|---|---|---|---|---|---|
| MO.1 | h | Peón SETCAA | 0.22 | 7.28 | 1.60 |
| MO.21 | h | Manijero/capataz SETCAA | 0.022 | 9.99 | 0.22 |
| MT.241 | m | Redondo de acero corrugado 16 mm B 400 | 2 | 1.47 | 2.94 |
| MT.13 | kg | Alambre (pie de obra) | 0.06 | 1.52 | 0.09 |
| MA.63 | jor | Vehículo todoterreno 71-85 cv c/remolque | 0.004 | 72.2 | 0.29 |
| MT.214 | ud | Protector malla rigida espiralizada 110 mm x150cm | 1 | 2.8 | 2.80 |
|  |  | Total |  |  | 7.94 |

**SOGF16.C.3.74** ud Suministro y colocación Protector malla rigida espiralizada 110 mm x150cm Tutor madera
Precio: 7.52
Suministro, reparto dentro del tajo y colocación de tutor de malla rígida espiralizada de 150 cm de altura y 110 mm. de diámetro exterior para la protección de semilla o planta de repoblación, incluido el poste o tutor de madera tratada, con tratamiento clase de uso IV (norma UNE EN 335), de 4-6 cm de diámetro

| Código | Ud | Descripción | Rendimiento | Precio | Importe |
|---|---|---|---|---|---|
| MO.1 | h | Peón SETCAA | 0.22 | 7.28 | 1.60 |
| MO.21 | h | Manijero/capataz SETCAA | 0.022 | 9.99 | 0.22 |
| MT.193 | m | Poste o tutor de madera tratada 4-6 cm | 2 | 1.26 | 2.52 |
| MT.13 | kg | Alambre (pie de obra) | 0.06 | 1.52 | 0.09 |
| MA.63 | jor | Vehículo todoterreno 71-85 cv c/remolque | 0.004 | 72.2 | 0.29 |
| MT.214 | ud | Protector malla rigida espiralizada 110 mm x150cm | 1 | 2.8 | 2.80 |
|  |  | Total |  |  | 7.52 |

**SOGF16.C.3.75** ud Suministro y colocación Protector malla rigida espiralizada 110 mm x180cm Tutor acero
Precio: 9.17
Suministro, reparto dentro del tajo y colocación de tutor de malla rígida espiralizada de 180 cm de altura y 110 mm. de diámetro exterior para la protección de semilla o planta de repoblación, incluido tutor de acero corrugado de 16 mm de espesor

| Código | Ud | Descripción | Rendimiento | Precio | Importe |
|---|---|---|---|---|---|
| MO.1 | h | Peón SETCAA | 0.23 | 7.28 | 1.67 |
| MO.21 | h | Manijero/capataz SETCAA | 0.023 | 9.99 | 0.23 |
| MT.241 | m | Redondo de acero corrugado 16 mm B 400 | 2.4 | 1.47 | 3.53 |
| MT.13 | kg | Alambre (pie de obra) | 0.06 | 1.52 | 0.09 |
| MA.63 | jor | Vehículo todoterreno 71-85 cv c/remolque | 0.004 | 72.2 | 0.29 |
| MT.215 | ud | Protector malla rigida espiralizada 110 mm x180cm | 1 | 3.36 | 3.36 |
|  |  | Total |  |  | 9.17 |

**SOGF16.C.3.76** ud Suministro y colocación Protector malla rigida espiralizada 110 mm x180cm Tutor madera
Precio: 8.54
Suministro, reparto dentro del tajo y colocación de tutor de malla rígida espiralizada de 180 cm de altura y 110 mm. de diámetro exterior para la protección de semilla o planta de repoblación, incluido el poste o tutor de madera tratada, con tratamiento clase de uso IV (norma UNE EN 335), de 4-6 cm de diámetro

| Código | Ud | Descripción | Rendimiento | Precio | Importe |
|---|---|---|---|---|---|
| MO.1 | h | Peón SETCAA | 0.23 | 7.28 | 1.67 |
| MO.21 | h | Manijero/capataz SETCAA | 0.023 | 9.99 | 0.23 |
| MT.193 | m | Poste o tutor de madera tratada 4-6 cm | 2.3 | 1.26 | 2.90 |
| MT.13 | kg | Alambre (pie de obra) | 0.06 | 1.52 | 0.09 |
| MA.63 | jor | Vehículo todoterreno 71-85 cv c/remolque | 0.004 | 72.2 | 0.29 |
| MT.215 | ud | Protector malla rigida espiralizada 110 mm x180cm | 1 | 3.36 | 3.36 |
|  |  | Total |  |  | 8.54 |

**SOGF16.C.3.77** ud Suministro y colocación Protector malla rigida espiralizada 110 mm x200cm Tutor acero
Precio: 9.74
Suministro, reparto dentro del tajo y colocación de tutor de malla rígida espiralizada de 200 cm de altura y 110 mm. de diámetro exterior para la protección de semilla o planta de repoblación, incluido tutor de acero corrugado de 16 mm de espesor

| Código | Ud | Descripción | Rendimiento | Precio | Importe |
|---|---|---|---|---|---|
| MO.1 | h | Peón SETCAA | 0.24 | 7.28 | 1.75 |
| MO.21 | h | Manijero/capataz SETCAA | 0.024 | 9.99 | 0.24 |
| MT.241 | m | Redondo de acero corrugado 16 mm B 400 | 2.4 | 1.47 | 3.53 |
| MT.13 | kg | Alambre (pie de obra) | 0.12 | 1.52 | 0.18 |
| MA.63 | jor | Vehículo todoterreno 71-85 cv c/remolque | 0.004 | 72.2 | 0.29 |
| MT.216 | ud | Protector malla rigida espiralizada 110 mm x200cm | 1 | 3.75 | 3.75 |
|  |  | Total |  |  | 9.74 |

**SOGF16.C.3.78** ud Suministro y colocación Protector malla rigida espiralizada 110 mm x200cm Tutor madera
Precio: 11.66
Suministro, reparto dentro del tajo y colocación de tutor de malla rígida espiralizada de 200 cm de altura y 110 mm. de diámetro exterior para la protección de semilla o planta de repoblación, incluido el poste o tutor de madera tratada, con tratamiento clase de uso IV (norma UNE EN 335), de 6-8 cm de diámetro

| Código | Ud | Descripción | Rendimiento | Precio | Importe |
|---|---|---|---|---|---|
| MO.1 | h | Peón SETCAA | 0.24 | 7.28 | 1.75 |
| MO.21 | h | Manijero/capataz SETCAA | 0.024 | 9.99 | 0.24 |
| MT.194 | m | Poste o tutor de madera tratada 6-8 cm | 2.5 | 2.18 | 5.45 |
| MT.13 | kg | Alambre (pie de obra) | 0.12 | 1.52 | 0.18 |
| MA.63 | jor | Vehículo todoterreno 71-85 cv c/remolque | 0.004 | 72.2 | 0.29 |
| MT.216 | ud | Protector malla rigida espiralizada 110 mm x200cm | 1 | 3.75 | 3.75 |
|  |  | Total |  |  | 11.66 |

**SOGF16.C.3.79** ud Suministro y colocación Protector malla rigida espiralizada 110 mm x210cm Tutor acero
Precio: 10.09
Suministro, reparto dentro del tajo y colocación de tutor de malla rígida espiralizada de 210 cm de altura y 110 mm. de diámetro exterior para la protección de semilla o planta de repoblación, incluido tutor de acero corrugado de 16 mm de espesor

| Código | Ud | Descripción | Rendimiento | Precio | Importe |
|---|---|---|---|---|---|
| MO.1 | h | Peón SETCAA | 0.24 | 7.28 | 1.75 |
| MO.21 | h | Manijero/capataz SETCAA | 0.024 | 9.99 | 0.24 |
| MT.241 | m | Redondo de acero corrugado 16 mm B 400 | 2.6 | 1.47 | 3.82 |
| MT.13 | kg | Alambre (pie de obra) | 0.06 | 1.52 | 0.09 |
| MA.63 | jor | Vehículo todoterreno 71-85 cv c/remolque | 0.004 | 72.2 | 0.29 |
| MT.217 | ud | Protector malla rigida espiralizada 110 mm x210cm | 1 | 3.9 | 3.90 |
|  |  | Total |  |  | 10.09 |

**SOGF16.C.3.80** ud Suministro y colocación Protector malla rigida espiralizada 110 mm x210cm Tutor madera
Precio: 11.81
Suministro, reparto dentro del tajo y colocación de tutor de malla rígida espiralizada de 210 cm de altura y 110 mm. de diámetro exterior para la protección de semilla o planta de repoblación, incluido el poste o tutor de madera tratada, con tratamiento clase de uso IV (norma UNE EN 335), de 6-8 cm de diámetro

| Código | Ud | Descripción | Rendimiento | Precio | Importe |
|---|---|---|---|---|---|
| MO.1 | h | Peón SETCAA | 0.24 | 7.28 | 1.75 |
| MO.21 | h | Manijero/capataz SETCAA | 0.024 | 9.99 | 0.24 |
| MT.194 | m | Poste o tutor de madera tratada 6-8 cm | 2.5 | 2.18 | 5.45 |
| MT.13 | kg | Alambre (pie de obra) | 0.12 | 1.52 | 0.18 |
| MA.63 | jor | Vehículo todoterreno 71-85 cv c/remolque | 0.004 | 72.2 | 0.29 |
| MT.217 | ud | Protector malla rigida espiralizada 110 mm x210cm | 1 | 3.9 | 3.90 |
|  |  | Total |  |  | 11.81 |

**SOGF16.C.3.81** ud Suministro y colocación Protector malla rigida espiralizada 110 mm x220cm Tutor acero
Precio: 10.47
Suministro, reparto dentro del tajo y colocación de tutor de malla rígida espiralizada de 220 cm de altura y 110 mm. de diámetro exterior para la protección de semilla o planta de repoblación, incluido tutor de acero corrugado de 16 mm de espesor

| Código | Ud | Descripción | Rendimiento | Precio | Importe |
|---|---|---|---|---|---|
| MO.1 | h | Peón SETCAA | 0.24 | 7.28 | 1.75 |
| MO.21 | h | Manijero/capataz SETCAA | 0.024 | 9.99 | 0.24 |
| MT.241 | m | Redondo de acero corrugado 16 mm B 400 | 2.7 | 1.47 | 3.97 |
| MT.13 | kg | Alambre (pie de obra) | 0.06 | 1.52 | 0.09 |
| MA.63 | jor | Vehículo todoterreno 71-85 cv c/remolque | 0.004 | 72.2 | 0.29 |
| MT.218 | ud | Protector malla rigida espiralizada 110 mm x220cm | 1 | 4.13 | 4.13 |
|  |  | Total |  |  | 10.47 |

**SOGF16.C.3.82** ud Suministro y colocación Protector malla rigida espiralizada 110 mm x220cm Tutor madera
Precio: 12.04
Suministro, reparto dentro del tajo y colocación de tutor de malla rígida espiralizada de 220 cm de altura y 110 mm. de diámetro exterior para la protección de semilla o planta de repoblación, incluido el poste o tutor de madera tratada, con tratamiento clase de uso IV (norma UNE EN 335), de 6-8 cm de diámetro

| Código | Ud | Descripción | Rendimiento | Precio | Importe |
|---|---|---|---|---|---|
| MO.1 | h | Peón SETCAA | 0.24 | 7.28 | 1.75 |
| MO.21 | h | Manijero/capataz SETCAA | 0.024 | 9.99 | 0.24 |
| MT.194 | m | Poste o tutor de madera tratada 6-8 cm | 2.5 | 2.18 | 5.45 |
| MT.13 | kg | Alambre (pie de obra) | 0.12 | 1.52 | 0.18 |
| MA.63 | jor | Vehículo todoterreno 71-85 cv c/remolque | 0.004 | 72.2 | 0.29 |
| MT.218 | ud | Protector malla rigida espiralizada 110 mm x220cm | 1 | 4.13 | 4.13 |
|  |  | Total |  |  | 12.04 |

**SOGF16.C.3.83** ud Suministro y colocación Protector malla rigida espiralizada 110 mm x50cm
Precio: 1.59
Suministro, reparto dentro del tajo y colocación de tutor de malla rígida espiralizada de 50 cm de altura y 110 mm. de diámetro exterior para la protección de semilla o planta de repoblación

| Código | Ud | Descripción | Rendimiento | Precio | Importe |
|---|---|---|---|---|---|
| MO.1 | h | Peón SETCAA | 0.072 | 7.28 | 0.52 |
| MO.21 | h | Manijero/capataz SETCAA | 0.007 | 9.99 | 0.07 |
| MA.63 | jor | Vehículo todoterreno 71-85 cv c/remolque | 0.001 | 72.2 | 0.07 |
| MT.219 | ud | Protector malla rigida espiralizada 110 mm x50cm | 1 | 0.93 | 0.93 |
|  |  | Total |  |  | 1.59 |

**SOGF16.C.3.84** ud Suministro y colocación Protector malla rigida espiralizada 110 mm x60cm
Precio: 1.78
Suministro, reparto dentro del tajo y colocación de tutor de malla rígida espiralizada de 60 cm de altura y 110 mm. de diámetro exterior para la protección de semilla o planta de repoblación

| Código | Ud | Descripción | Rendimiento | Precio | Importe |
|---|---|---|---|---|---|
| MO.1 | h | Peón SETCAA | 0.072 | 7.28 | 0.52 |
| MO.21 | h | Manijero/capataz SETCAA | 0.007 | 9.99 | 0.07 |
| MA.63 | jor | Vehículo todoterreno 71-85 cv c/remolque | 0.001 | 72.2 | 0.07 |
| MT.220 | ud | Protector malla rigida espiralizada 110 mm x60cm | 1 | 1.12 | 1.12 |
|  |  | Total |  |  | 1.78 |

**SOGF16.C.3.85** ud Suministro y colocación Protector malla rigida espiralizada 110 mm x90cm
Precio: 3.08
Suministro, reparto dentro del tajo y colocación de tutor de malla rígida espiralizada de 90 cm de altura y 110 mm. de diámetro exterior para la protección de semilla o planta de repoblación

| Código | Ud | Descripción | Rendimiento | Precio | Importe |
|---|---|---|---|---|---|
| MO.1 | h | Peón SETCAA | 0.12 | 7.28 | 0.87 |
| MO.21 | h | Manijero/capataz SETCAA | 0.014 | 9.99 | 0.14 |
| MA.63 | jor | Vehículo todoterreno 71-85 cv c/remolque | 0.002 | 72.2 | 0.14 |
| MT.221 | ud | Protector malla rigida espiralizada 110 mm x90cm | 1 | 1.93 | 1.93 |
|  |  | Total |  |  | 3.08 |

**SOGF16.C.3.86** ud Suministro y colocación Protector malla rigida espiralizada 110 mm x90cm Tutor madera
Precio: 3.67
Suministro, reparto dentro del tajo y colocación de tutor de malla rígida espiralizada de 90 cm de altura y 110 mm. de diámetro exterior para la protección de semilla o planta de repoblación, incluido el poste o tutor de madera tratada, con tratamiento clase de uso IV (norma UNE EN 335), de 3 cm de diámetro

| Código | Ud | Descripción | Rendimiento | Precio | Importe |
|---|---|---|---|---|---|
| MO.1 | h | Peón SETCAA | 0.12 | 7.28 | 0.87 |
| MO.21 | h | Manijero/capataz SETCAA | 0.014 | 9.99 | 0.14 |
| MA.63 | jor | Vehículo todoterreno 71-85 cv c/remolque | 0.002 | 72.2 | 0.14 |
| MT.13 | kg | Alambre (pie de obra) | 0.03 | 1.52 | 0.05 |
| MT.192 | m | Poste o tutor de madera tratada 3 cm | 1.1 | 0.49 | 0.54 |
| MT.221 | ud | Protector malla rigida espiralizada 110 mm x90cm | 1 | 1.93 | 1.93 |
|  |  | Total |  |  | 3.67 |

**SOGF16.C.3.87** ud Suministro y colocación Protector malla rigida espiralizada 90 mm x 60 cm
Precio: 1.42
Suministro, reparto dentro del tajo y colocación de tutor de malla rígida espiralizada de 60 cm de altura y 90 mm. de diámetro exterior para la protección de semilla o planta de repoblación

| Código | Ud | Descripción | Rendimiento | Precio | Importe |
|---|---|---|---|---|---|
| MO.1 | h | Peón SETCAA | 0.072 | 7.28 | 0.52 |
| MO.21 | h | Manijero/capataz SETCAA | 0.007 | 9.99 | 0.07 |
| MA.63 | jor | Vehículo todoterreno 71-85 cv c/remolque | 0.001 | 72.2 | 0.07 |
| MT.226 | ud | Protector malla rigida espiralizada 90 mm x 60 cm | 1 | 0.76 | 0.76 |
|  |  | Total |  |  | 1.42 |

**SOGF16.C.3.88** ud Suministro y colocación Protector malla rigida espiralizada 90 mm x 90 cm
Precio: 2.27
Suministro, reparto dentro del tajo y colocación de tutor de malla rígida espiralizada de 90 cm de altura y 90 mm. de diámetro exterior para la protección de semilla o planta de repoblación

| Código | Ud | Descripción | Rendimiento | Precio | Importe |
|---|---|---|---|---|---|
| MO.1 | h | Peón SETCAA | 0.12 | 7.28 | 0.87 |
| MO.21 | h | Manijero/capataz SETCAA | 0.014 | 9.99 | 0.14 |
| MA.63 | jor | Vehículo todoterreno 71-85 cv c/remolque | 0.001 | 72.2 | 0.07 |
| MT.227 | ud | Protector malla rigida espiralizada 90 mm x 90 cm | 1 | 1.19 | 1.19 |
|  |  | Total |  |  | 2.27 |

**SOGF16.C.3.89** ud Suministro y colocación Protector malla rigida espiralizada 90 mm x 90 cm Tutor madera
Precio: 2.79
Suministro, reparto dentro del tajo y colocación de tutor de malla rígida espiralizada de 90 cm de altura y 90 mm. de diámetro exterior para la protección de semilla o planta de repoblación, incluido el poste o tutor de madera tratada , con tratamiento clase de uso IV (norma UNE EN 335), de 3 cm de diámetro.

| Código | Ud | Descripción | Rendimiento | Precio | Importe |
|---|---|---|---|---|---|
| MO.1 | h | Peón SETCAA | 0.1 | 7.28 | 0.73 |
| MO.21 | h | Manijero/capataz SETCAA | 0.014 | 9.99 | 0.14 |
| MA.63 | jor | Vehículo todoterreno 71-85 cv c/remolque | 0.002 | 72.2 | 0.14 |
| MT.13 | kg | Alambre (pie de obra) | 0.03 | 1.52 | 0.05 |
| MT.192 | m | Poste o tutor de madera tratada 3 cm | 1.1 | 0.49 | 0.54 |
| MT.227 | ud | Protector malla rigida espiralizada 90 mm x 90 cm | 1 | 1.19 | 1.19 |
|  |  | Total |  |  | 2.79 |

**SOGF16.C.3.90** ud Suministro y colocación Protector malla rigida espiralizada 90 mm x120 cm Tutor acero
Precio: 5.76
Suministro, reparto dentro del tajo y colocación de tutor de malla rígida espiralizada de 120 cm de altura y 90 mm. de diámetro exterior para la protección de semilla o planta de repoblación, incluido tutor de acero corrugado de 16 mm de espesor

| Código | Ud | Descripción | Rendimiento | Precio | Importe |
|---|---|---|---|---|---|
| MO.1 | h | Peón SETCAA | 0.2 | 7.28 | 1.46 |
| MO.21 | h | Manijero/capataz SETCAA | 0.02 | 9.99 | 0.20 |
| MT.241 | m | Redondo de acero corrugado 16 mm B 400 | 1.5 | 1.47 | 2.21 |
| MT.13 | kg | Alambre (pie de obra) | 0.06 | 1.52 | 0.09 |
| MA.63 | jor | Vehículo todoterreno 71-85 cv c/remolque | 0.004 | 72.2 | 0.29 |
| MT.222 | ud | Protector malla rigida espiralizada 90 mm x 120 cm | 1 | 1.51 | 1.51 |
|  |  | Total |  |  | 5.76 |

**SOGF16.C.3.91** ud Suministro y colocación Protector malla rigida espiralizada 90 mm x120 cm Tutor madera
Precio: 5.44
Suministro, reparto dentro del tajo y colocación de tutor de malla rígida espiralizada de 120 cm de altura y 90 mm. de diámetro exterior para la protección de semilla o planta de repoblación, incluido el poste o tutor de madera tratada, con tratamiento clase de uso IV (norma UNE EN 335), de 4-6 cm de diámetro

| Código | Ud | Descripción | Rendimiento | Precio | Importe |
|---|---|---|---|---|---|
| MO.1 | h | Peón SETCAA | 0.2 | 7.28 | 1.46 |
| MO.21 | h | Manijero/capataz SETCAA | 0.02 | 9.99 | 0.20 |
| MT.193 | m | Poste o tutor de madera tratada 4-6 cm | 1.5 | 1.26 | 1.89 |
| MT.13 | kg | Alambre (pie de obra) | 0.06 | 1.52 | 0.09 |
| MA.63 | jor | Vehículo todoterreno 71-85 cv c/remolque | 0.004 | 72.2 | 0.29 |
| MT.222 | ud | Protector malla rigida espiralizada 90 mm x 120 cm | 1 | 1.51 | 1.51 |
|  |  | Total |  |  | 5.44 |

**SOGF16.C.3.92** ud Suministro y colocación Protector malla rigida espiralizada 90 mm x150 cm Tutor acero
Precio: 7.03
Suministro, reparto dentro del tajo y colocación de tutor de malla rígida espiralizada de 150 cm de altura y 90 mm. de diámetro exterior para la protección de semilla o planta de repoblación, incluido tutor de acero corrugado de 16 mm de espesor

| Código | Ud | Descripción | Rendimiento | Precio | Importe |
|---|---|---|---|---|---|
| MO.1 | h | Peón SETCAA | 0.22 | 7.28 | 1.60 |
| MO.21 | h | Manijero/capataz SETCAA | 0.022 | 9.99 | 0.22 |
| MT.241 | m | Redondo de acero corrugado 16 mm B 400 | 2 | 1.47 | 2.94 |
| MT.13 | kg | Alambre (pie de obra) | 0.06 | 1.52 | 0.09 |
| MA.63 | jor | Vehículo todoterreno 71-85 cv c/remolque | 0.004 | 72.2 | 0.29 |
| MT.228 | ud | Protector malla rigida espiralizada 90 mm x150 cm | 1 | 1.89 | 1.89 |
|  |  | Total |  |  | 7.03 |

**SOGF16.C.3.93** ud Suministro y colocación Protector malla rigida espiralizada 90 mm x150 cm Tutor madera
Precio: 6.61
Suministro, reparto dentro del tajo y colocación de tutor de malla rígida espiralizada de 150 cm de altura y 90 mm. de diámetro exterior para la protección de semilla o planta de repoblación, incluido el poste o tutor de madera tratada , con tratamiento clase de uso IV (norma UNE EN 335), de 4-6 cm de diámetro

| Código | Ud | Descripción | Rendimiento | Precio | Importe |
|---|---|---|---|---|---|
| MO.1 | h | Peón SETCAA | 0.22 | 7.28 | 1.60 |
| MO.21 | h | Manijero/capataz SETCAA | 0.022 | 9.99 | 0.22 |
| MT.193 | m | Poste o tutor de madera tratada 4-6 cm | 2 | 1.26 | 2.52 |
| MT.13 | kg | Alambre (pie de obra) | 0.06 | 1.52 | 0.09 |
| MA.63 | jor | Vehículo todoterreno 71-85 cv c/remolque | 0.004 | 72.2 | 0.29 |
| MT.228 | ud | Protector malla rigida espiralizada 90 mm x150 cm | 1 | 1.89 | 1.89 |
|  |  | Total |  |  | 6.61 |

**SOGF16.C.3.94** ud Suministro y colocación Protector malla rigida espiralizada 90 mm x180 cm Tutor acero
Precio: 8.04
Suministro, reparto dentro del tajo y colocación de tutor de malla rígida espiralizada de 180 cm de altura y 90 mm. de diámetro exterior para la protección de semilla o planta de repoblación, incluido tutor de acero corrugado de 16 mm de espesor

| Código | Ud | Descripción | Rendimiento | Precio | Importe |
|---|---|---|---|---|---|
| MO.1 | h | Peón SETCAA | 0.23 | 7.28 | 1.67 |
| MO.21 | h | Manijero/capataz SETCAA | 0.023 | 9.99 | 0.23 |
| MT.241 | m | Redondo de acero corrugado 16 mm B 400 | 2.3 | 1.47 | 3.38 |
| MT.13 | kg | Alambre (pie de obra) | 0.06 | 1.52 | 0.09 |
| MA.63 | jor | Vehículo todoterreno 71-85 cv c/remolque | 0.004 | 72.2 | 0.29 |
| MT.229 | ud | Protector malla rigida espiralizada 90 mm x180 cm | 1 | 2.38 | 2.38 |
|  |  | Total |  |  | 8.04 |

**SOGF16.C.3.95** ud Suministro y colocación Protector malla rigida espiralizada 90 mm x180 cm Tutor madera
Precio: 7.56
Suministro, reparto dentro del tajo y colocación de tutor de malla rígida espiralizada de 180 cm de altura y 90 mm. de diámetro exterior para la protección de semilla o planta de repoblación, incluido el poste o tutor de madera tratada, con tratamiento clase de uso IV (norma UNE EN 335), de 4-6 cm de diámetro

| Código | Ud | Descripción | Rendimiento | Precio | Importe |
|---|---|---|---|---|---|
| MO.1 | h | Peón SETCAA | 0.23 | 7.28 | 1.67 |
| MO.21 | h | Manijero/capataz SETCAA | 0.023 | 9.99 | 0.23 |
| MT.193 | m | Poste o tutor de madera tratada 4-6 cm | 2.3 | 1.26 | 2.90 |
| MT.13 | kg | Alambre (pie de obra) | 0.06 | 1.52 | 0.09 |
| MA.63 | jor | Vehículo todoterreno 71-85 cv c/remolque | 0.004 | 72.2 | 0.29 |
| MT.229 | ud | Protector malla rigida espiralizada 90 mm x180 cm | 1 | 2.38 | 2.38 |
|  |  | Total |  |  | 7.56 |

**SOGF16.C.3.96** ud Suministro y colocación Protector malla rigida espiralizada 90 mm x200 cm Tutor acero
Precio: 8.5
Suministro, reparto dentro del tajo y colocación de tutor de malla rígida espiralizada de 120 cm de altura y 90 mm. de diámetro exterior para la protección de semilla o planta de repoblación, incluido tutor de acero corrugado de 16 mm de espesor

| Código | Ud | Descripción | Rendimiento | Precio | Importe |
|---|---|---|---|---|---|
| MO.1 | h | Peón SETCAA | 0.24 | 7.28 | 1.75 |
| MO.21 | h | Manijero/capataz SETCAA | 0.024 | 9.99 | 0.24 |
| MT.241 | m | Redondo de acero corrugado 16 mm B 400 | 2.4 | 1.47 | 3.53 |
| MT.13 | kg | Alambre (pie de obra) | 0.12 | 1.52 | 0.18 |
| MA.63 | jor | Vehículo todoterreno 71-85 cv c/remolque | 0.004 | 72.2 | 0.29 |
| MT.223 | ud | Protector malla rigida espiralizada 90 mm x 200 cm | 1 | 2.51 | 2.51 |
|  |  | Total |  |  | 8.5 |

**SOGF16.C.3.97** ud Suministro y colocación Protector malla rigida espiralizada 90 mm x200 cm Tutor madera
Precio: 10.42
Suministro, reparto dentro del tajo y colocación de tutor de malla rígida espiralizada de 200 cm de altura y 90 mm. de diámetro exterior para la protección de semilla o planta de repoblación, incluido el poste o tutor de madera tratada, con tratamiento clase de uso IV (norma UNE EN 335), de 6-8 cm de diámetro

| Código | Ud | Descripción | Rendimiento | Precio | Importe |
|---|---|---|---|---|---|
| MO.1 | h | Peón SETCAA | 0.24 | 7.28 | 1.75 |
| MO.21 | h | Manijero/capataz SETCAA | 0.024 | 9.99 | 0.24 |
| MT.194 | m | Poste o tutor de madera tratada 6-8 cm | 2.5 | 2.18 | 5.45 |
| MT.13 | kg | Alambre (pie de obra) | 0.12 | 1.52 | 0.18 |
| MA.63 | jor | Vehículo todoterreno 71-85 cv c/remolque | 0.004 | 72.2 | 0.29 |
| MT.223 | ud | Protector malla rigida espiralizada 90 mm x 200 cm | 1 | 2.51 | 2.51 |
|  |  | Total |  |  | 10.42 |

**SOGF16.C.3.98** ud Suministro y colocación Protector malla rigida espiralizada 90 mm x210 cm Tutor acero
Precio: 8.96
Suministro, reparto dentro del tajo y colocación de tutor de malla rígida espiralizada de 210 cm de altura y 90 mm. de diámetro exterior para la protección de semilla o planta de repoblación, incluido tutor de acero corrugado de 16 mm de espesor

| Código | Ud | Descripción | Rendimiento | Precio | Importe |
|---|---|---|---|---|---|
| MO.1 | h | Peón SETCAA | 0.24 | 7.28 | 1.75 |
| MO.21 | h | Manijero/capataz SETCAA | 0.024 | 9.99 | 0.24 |
| MT.241 | m | Redondo de acero corrugado 16 mm B 400 | 2.6 | 1.47 | 3.82 |
| MT.13 | kg | Alambre (pie de obra) | 0.06 | 1.52 | 0.09 |
| MA.63 | jor | Vehículo todoterreno 71-85 cv c/remolque | 0.004 | 72.2 | 0.29 |
| MT.224 | ud | Protector malla rigida espiralizada 90 mm x 210 cm | 1 | 2.77 | 2.77 |
|  |  | Total |  |  | 8.96 |

**SOGF16.C.3.99** ud Suministro y colocación Protector malla rigida espiralizada 90 mm x210 cm Tutor madera
Precio: 10.68
Suministro, reparto dentro del tajo y colocación de tutor de malla rígida espiralizada de 210 cm de altura y 90 mm. de diámetro exterior para la protección de semilla o planta de repoblación, incluido el poste o tutor de madera tratada, con tratamiento clase de uso IV (norma UNE EN 335), de 6-8 cm de diámetro

| Código | Ud | Descripción | Rendimiento | Precio | Importe |
|---|---|---|---|---|---|
| MO.1 | h | Peón SETCAA | 0.24 | 7.28 | 1.75 |
| MO.21 | h | Manijero/capataz SETCAA | 0.024 | 9.99 | 0.24 |
| MT.194 | m | Poste o tutor de madera tratada 6-8 cm | 2.5 | 2.18 | 5.45 |
| MT.13 | kg | Alambre (pie de obra) | 0.12 | 1.52 | 0.18 |
| MA.63 | jor | Vehículo todoterreno 71-85 cv c/remolque | 0.004 | 72.2 | 0.29 |
| MT.224 | ud | Protector malla rigida espiralizada 90 mm x 210 cm | 1 | 2.77 | 2.77 |
|  |  | Total |  |  | 10.68 |

**SOGF16.C3.100** ud Suministro y colocación Protector malla rigida espiralizada 90 mm x220 cm Tutor acero
Precio: 9.25
Suministro, reparto dentro del tajo y colocación de tutor de malla rígida espiralizada de 220 cm de altura y 90 mm. de diámetro exterior para la protección de semilla o planta de repoblación, incluido tutor de acero corrugado de 16 mm de espesor

| Código | Ud | Descripción | Rendimiento | Precio | Importe |
|---|---|---|---|---|---|
| MO.1 | h | Peón SETCAA | 0.24 | 7.28 | 1.75 |
| MO.21 | h | Manijero/capataz SETCAA | 0.024 | 9.99 | 0.24 |
| MT.241 | m | Redondo de acero corrugado 16 mm B 400 | 2.7 | 1.47 | 3.97 |
| MT.13 | kg | Alambre (pie de obra) | 0.06 | 1.52 | 0.09 |
| MA.63 | jor | Vehículo todoterreno 71-85 cv c/remolque | 0.004 | 72.2 | 0.29 |
| MT.225 | ud | Protector malla rigida espiralizada 90 mm x 220 cm | 1 | 2.91 | 2.91 |
|  |  | Total |  |  | 9.25 |

**SOGF16.C3.101** ud Suministro y colocación Protector malla rigida espiralizada 90 mm x220 cm Tutor madera
Precio: 10.82
Suministro, reparto dentro del tajo y colocación de tutor de malla rígida espiralizada de 220 cm de altura y 90 mm. de diámetro exterior para la protección de semilla o planta de repoblación, incluido el poste o tutor de madera tratada , con tratamiento clase de uso IV (norma UNE EN 335), de 6-8 cm de diámetro.

| Código | Ud | Descripción | Rendimiento | Precio | Importe |
|---|---|---|---|---|---|
| MO.1 | h | Peón SETCAA | 0.24 | 7.28 | 1.75 |
| MO.21 | h | Manijero/capataz SETCAA | 0.024 | 9.99 | 0.24 |
| MT.194 | m | Poste o tutor de madera tratada 6-8 cm | 2.5 | 2.18 | 5.45 |
| MT.13 | kg | Alambre (pie de obra) | 0.12 | 1.52 | 0.18 |
| MA.63 | jor | Vehículo todoterreno 71-85 cv c/remolque | 0.004 | 72.2 | 0.29 |
| MT.225 | ud | Protector malla rigida espiralizada 90 mm x 220 cm | 1 | 2.91 | 2.91 |
|  |  | Total |  |  | 10.82 |

#### C.4 CONTROL DE LA EROSION (02/05/2012)

**SOGF16.C.4.01** ud Aletas dique mamp.gavionada 0,5m altura
Precio: 170.05
Construcción de aletas de mampostería gavionada de 0,5 m. de altura, 1 m. de anchura y 2 m. de longitud, colocada sobre núcleo basal de dique de mampostería gavionada con malla metálica. Incluye excavación y empotramiento lateral de las aletas en los taludes del cauce, así como la adecuación de tierras sobrantes aguas arriba y recubrimiento de hormigón en las uniones de las aletas con el terreno.

| Código | Ud | Descripción | Rendimiento | Precio | Importe |
|---|---|---|---|---|---|
| SOGF16.D.1.06 | m3 | Excavacion mecanica zanja | 1 | 4.74 | 4.74 |
| SOGF16.D.2.08 | m3 | Hormigon 12,5 N/mm2, in situ, arido 40 | 0.25 | 81.95 | 20.49 |
| C.4.02_B | m3 | Gavion c/malla metalica, h=0,5 m, c/ aporte de piedra | 1 | 144.82 | 144.82 |
|  |  | Total |  |  | 170.05 |

**SOGF16.C.4.02** ud Construccion de albarradas de madera cauces torrenciales
Precio: 124.25
Construcción de albarrada de 3 metros de longitud en cauces torrenciales, incluyendo corta de madera (preferentemente pies sobrantes) y procesado de la madera (trozado según dimensiones de albarrada) en un radio de hasta 30 metros de distancia, desplazamiento manual de trozas hasta el cauce, excavación manual de cimentación, colocación o apilado de trozas en el cauce (dimensiones 3m de longitud por 1m de altura y 1m de anchura), sujeccion mediante hincado aguas abajo de 3 piquetas de acero corrugado 16mm diam. 1,5m de altura (50cm de hincado) y adecuación de restos vegetales (apilado) y tierras sobrantes.

| Código | Ud | Descripción | Rendimiento | Precio | Importe |
|---|---|---|---|---|---|
| MT.241 | m | Redondo de acero corrugado 16 mm B 400 | 4.5 | 1.47 | 6.62 |
| SOGF16.B.2.26 | est | Obtencion estereo madera quemada corta a hecho diam<12cm Pte>25% | 3 | 17.12 | 51.36 |
| MO.5 | h | Peon SETCAA con plus distancia y capataz | 3.3 | 9.61 | 31.71 |
| MO.6 | h | Peon especializado SETCAA con plus distancia y capataz | 3.2 | 10.8 | 34.56 |
|  |  | Total |  |  | 124.25 |

**SOGF16.C.4.03** m Construccion de albarradas de madera quemada en cauces torrenciales
Precio: 52.25
Construcción de albarrada de 1 m de altura en cauces torrenciales, incluyendo corta y procesado de la madera quemada (trozado según dimensiones de albarrada y diámetro mínimo de troza de 10 cm) en un radio de hasta 30 metros de distancia, desplazamiento manual de trozas hasta el cauce, excavación manual de cimentación, colocación o apilado de trozas en el cauce, sujeccion mediante hincado aguas abajo de piquetas (1 por ml de albarrada) de acero corrugado 16mm diam. 1,5m de altura (50cm de hincado) y adecuación de restos vegetales (apilado) y tierras sobrantes.

| Código | Ud | Descripción | Rendimiento | Precio | Importe |
|---|---|---|---|---|---|
| MT.241 | m | Redondo de acero corrugado 16 mm B 400 | 1.5 | 1.47 | 2.21 |
| SOGF16.B.2.26 | est | Obtencion estereo madera quemada corta a hecho diam<12cm Pte>25% | 0.3 | 17.12 | 5.14 |
| MO.5 | h | Peon SETCAA con plus distancia y capataz | 2.2 | 9.61 | 21.14 |
| MO.6 | h | Peon especializado SETCAA con plus distancia y capataz | 2.2 | 10.8 | 23.76 |
|  |  | Total |  |  | 52.25 |

**SOGF16.C.4.04** m Construccion de albarradas de madera contencion deslizamiento taludes
Precio: 175.98
Construcción de albarrada para la contención del deslizamiento de taludes, incluyendo corta de pies y procesado de la madera (trozado según dimensiones de albarrada) en una distancia de hasta 400 metros,con desplazamiento mecanizado de trozas hasta la zona de construcción, excavación mecanizada de cimentación, colocación o apilado de trozas en el talud erosionado (dimensiones 2 metros de longitud por 2 metros de altura y 0,2 metros de anchura) , sujeccion mediante perfil HEB de 180 mm a base de acero laminado E275 de 2,5 metros de longitud, pintado e incado y hormigonado en el terreno 50 cm. cada 2 metros. Soldadura de pestaña superior en cada lado del perfil HEB a base de acero corrudado de 16mm. para evitar la salida de las trozas ya colocadas.

| Código | Ud | Descripción | Rendimiento | Precio | Importe |
|---|---|---|---|---|---|
| MT.241 | m | Redondo de acero corrugado 16 mm B 400 | 1 | 1.47 | 1.47 |
| SOGF16.D.2.11 | m3 | Hormigon 20 N/mm2, in situ, arido 20 | 0.04 | 111.45 | 4.46 |
| MT.152 | m | Perfil HEB 180 mm acero laminado E275 | 2.5 | 57.86 | 144.65 |
| MO.5 | h | Peon SETCAA con plus distancia y capataz | 0.5 | 9.61 | 4.81 |
| MO.6 | h | Peon especializado SETCAA con plus distancia y capataz | 0.5 | 10.8 | 5.40 |
| SOGF16.C.1.12 | ud | Apertura hoyo retroexcavadora | 0.5 | 1.1 | 0.55 |
| SOGF16.B.2.25 | est | Obtencion estereo madera quemada corta a hecho diam<12cm Pte<25% | 0.36 | 14.37 | 5.17 |
| SOGF16.B.3.02 | est | Saca de madera pte<30%. Distancia saca 200-400m | 0.36 | 5.39 | 1.94 |
| MT.181 | m2 | Pintura tipo ferro | 0.36 | 14.68 | 5.28 |
| MA.15 | h | Camión volquete grúa 161/190 | 0.05 | 45.07 | 2.25 |
|  |  | Total |  |  | 175.98 |

**SOGF16.C.4.05** m3 Construccion de albarradas de mamposteria en cauces torrenciales
Precio: 120.52
Construcción de albarrada en cauces torrenciales de mampostería en seco con piedra de 50-70 kg, de 50 cm de altura y 80 cm de profundidad y la anchura adecuada al cauce, incluyendo excavación manual de zanja de cimentación (25 cm en la base y en los márgenes laterales), sujeccion mediante hincado aguas abajo cada 60-70 cm de piquetas de acero corrugado de 16mm diam. y 80cm de altura (30cm de hincado), con adecuación de tierras sobrantes aguas arriba.

| Código | Ud | Descripción | Rendimiento | Precio | Importe |
|---|---|---|---|---|---|
| SOGF16.D.1.10 | m3 | Excavacion manual zanja (10/01/2014) | 0.25 | 52.2 | 13.05 |
| MT.241 | m | Redondo de acero corrugado 16 mm B 400 | 2.4 | 1.47 | 3.53 |
| MO.7 | h | Peón Régimen General | 0.2 | 13.05 | 2.61 |
| SOGF16.D.7.01 | m3 | Mamposteria en seco | 1 | 101.33 | 101.33 |
|  |  | Total |  |  | 120.52 |

**SOGF16.C.4.06** ha Corta y apilado de arboles y restos formando fajinas cada 10 m
Precio: 1406.26
Corta y apilado de árboles de diferentes diámetros y densidades y otros retos vegetales para la formación de fajinas, distribuidas en el terreno siguiente las curvas de nivel y distancias al menos 10 m. Deberán presentar discontinuidad en su construcción para permitir el tránsito. Los restos deberán colocarse de tal forma que permanezcan estables

| Código | Ud | Descripción | Rendimiento | Precio | Importe |
|---|---|---|---|---|---|
| MO.1 | h | Peón SETCAA | 60 | 7.28 | 436.80 |
| MO.2 | h | Peón especializado SETCAA | 80 | 7.54 | 603.20 |
| MO.21 | h | Manijero/capataz SETCAA | 14 | 9.99 | 139.86 |
| MA.35 | h | Motosierra sin mano de obra | 80 | 2.83 | 226.40 |
|  |  | Total |  |  | 1406.26 |

**SOGF16.C.4.12** m Construccion de fajinas contencion deslizamiento laderas D>10m
Precio: 7.95
Construcción de fajina para la contención del deslizamiento de laderas, incluyendo corta de pies y procesado de la madera (trozado según dimensiones de fajina) en una distancia de hasta 400 metros,con desplazamiento de trozas hasta la zona de construcción, excavación manual, colocación o apilado de trozas en la ladera erosionada. Distancia minima entre fajinas 10 m.

| Código | Ud | Descripción | Rendimiento | Precio | Importe |
|---|---|---|---|---|---|
| MOB.17 | h | Peon SETCAA con plus distancia y capataz (mano de obra; 07/01/2015) | 0.2 | 9.61 | 1.92 |
| MOB.20 | h | Peon especializado SETCAA con plus distancia y capataz (mano de obra; 07/01/2015) | 0.2 | 10.8 | 2.16 |
| B.2.01 | est | Obtencion estereo madera diam<12cm Pte<25% | 0.12 | 19.18 | 2.30 |
| D.1.08FJ | m | Excavacion manual zanja 30x30 (10/01/2014) | 1 | 1.57 | 1.57 |
|  |  | Total |  |  | 7.95 |

**SOGF16.C.4.07** m3 Escollera de proteccion cauces 200 kg
Precio: 23.23
Escollera de 200 kg. colocada en protección de cauces, manto de espesor 1,00 m., incluido suministro y preparación de la superficie de apoyo, perfectamente rasanteada y terminada.

| Código | Ud | Descripción | Rendimiento | Precio | Importe |
|---|---|---|---|---|---|
| MO.7 | h | Peón Régimen General | 0.1 | 13.05 | 1.31 |
| MO.22 | h | Maquinista 1ª, Oficial 1ª o Capataz R.General. | 0.02 | 14.68 | 0.29 |
| SOGF16.D.1.08 | m3 | Excavacion mecanica y relleno zanja | 1.1 | 8.63 | 9.49 |
| SOGF16.D12.58 | m3 | Transporte materiales en obra 3-15 km | 1.1 | 2.16 | 2.38 |
| MT.53 | t | Escollera Protección 200 kg | 1.6 | 6.1 | 9.76 |
|  |  | Total |  |  | 23.23 |

**SOGF16.C.4.08** km Formacion de caballones mediante subsolado 1 rejon. Pte < 30% en zonas incendiadas
Precio: 79.87
Formación de caballones mediante subsolado lineal con un rejón y una profundidad mínima de 40 cm en zonas de pendiente hasta el 30%.

| Código | Ud | Descripción | Rendimiento | Precio | Importe |
|---|---|---|---|---|---|
| MA.56 | h | Tractor cadenas (171/190 cv) D-7 | 1 | 79.87 | 79.87 |
|  |  | Total |  |  | 79.87 |

**SOGF16.C.4.09** m3 Gavion c/malla metalica, h=0,5 m
Precio: 102.33
Gavión con malla metálica 8x10-16 y 0,5 m de altura, llenado manualmente, colocado en obra, incluso cosido y atirantado con alambre galvanizado. Con piedra del lugar recogida manualmente con ayuda de retorexcavadora. Altura inferior a 3 m. medida sobre rasante.

| Código | Ud | Descripción | Rendimiento | Precio | Importe |
|---|---|---|---|---|---|
| MO.9 | h | Peón Régimen General con p.p. Jefe Cuadrilla y plus distancia | 1.65 | 15.87 | 26.19 |
| MA.44 | h | Retrocargo 71/100 CV, cazo 0,9-0,18 m3 | 1 | 43.06 | 43.06 |
| MT.67 | ud | Gavión 3x1x0,5m (8x10-16) 2,7mm | 0.7 | 43.08 | 30.16 |
| MT.13 | kg | Alambre (pie de obra) | 0.5 | 1.52 | 0.76 |
| SOGF16.D12.58 | m3 | Transporte materiales en obra 3-15 km | 1 | 2.16 | 2.16 |
|  |  | Total |  |  | 102.33 |

**SOGF16.C.4.10** m3 Gavion c/malla metalica, h=1 m (02/05/2012)
Precio: 89.59
Gavión con malla metálica 8x10-16 y 1 m de altura, llenado manualmente, colocado en obra, incluso cosido y atirantado con alambre galvanizado. Con piedra del lugar recogida manualmente con ayuda de retorexcavadora. Altura inferior a 3 m. medida sobre rasante.

| Código | Ud | Descripción | Rendimiento | Precio | Importe |
|---|---|---|---|---|---|
| MO.9 | h | Peón Régimen General con p.p. Jefe Cuadrilla y plus distancia | 1.65 | 15.87 | 26.19 |
| MA.44 | h | Retrocargo 71/100 CV, cazo 0,9-0,18 m3 | 1 | 43.06 | 43.06 |
| P03AG030 | ud | Gavión 3x1x1 m (8x10-16) 2,7 mm (material; 02/05/2012) | 0.35 | 49.76 | 17.42 |
| MT.13 | kg | Alambre (pie de obra) | 0.5 | 1.52 | 0.76 |
| SOGF16.D12.58 | m3 | Transporte materiales en obra 3-15 km | 1 | 2.16 | 2.16 |
|  |  | Total |  |  | 89.59 |

**SOGF16.C.4.11** ml Nucleo basal dique mamp.gavionada 0,5m altura
Precio: 111.21
Construcción de núcleo basal de dique de mampostería gavionada con malla metálica de 0,5 m. de altura, 1 m. de anchura y longitud adecuada al cauce sobre cimentación de losa y rastrillos, incluyendo el empotramiento lateral del dique en los taludes del cauce. Se contempla la excavación mecánica para la cimentación y para los empotramientos laterales, así como la adecuación de tierras sobrantes aguas arriba.

| Código | Ud | Descripción | Rendimiento | Precio | Importe |
|---|---|---|---|---|---|
| SOGF16.D.1.06 | m3 | Excavacion mecanica zanja | 1.52 | 4.74 | 7.20 |
| SOGF16.D.9.01 | m2 | Encofrado y desencofrado de zapatas | 0.88 | 11.62 | 10.23 |
| SOGF16.D.2.08 | m3 | Hormigon 12,5 N/mm2, in situ, arido 40 | 0.52 | 81.95 | 42.61 |
| SOGF16.C.4.09 | m3 | Gavion c/malla metalica, h=0,5 m | 0.5 | 102.33 | 51.17 |
|  |  | Total |  |  | 111.21 |

### D INFRAESTRUCTURAS (01/03/2007)

#### D.1 EXCAVACIONES

**SOGF16.D.1.01** m3 Excavacion mecanica a cielo abierto
Precio: 2.56
Excavación a cielo abierto por medios mecánicos, con extracción de tierras fuera de la excavación, en vaciados, sin carga ni transporte al vertedero

| Código | Ud | Descripción | Rendimiento | Precio | Importe |
|---|---|---|---|---|---|
| MA.48 | h | Retroexcavadora ruedas hidráulico 131/160 CV | 0.043 | 59.54 | 2.56 |
|  |  | Total |  |  | 2.56 |

**SOGF16.D.1.02** m3 Excavación en desmonte y trasp. terraplen < 20m
Precio: 0.6
Excavación en desmonte y transporte a terraplén de terrenos de cualquier naturaleza o consistencia, excluido roca (Distancia máxima de transporte 20m. Volumen medido en estado natural

| Código | Ud | Descripción | Rendimiento | Precio | Importe |
|---|---|---|---|---|---|
| MA.56 | h | Tractor cadenas (171/190 cv) D-7 | 0.004 | 79.87 | 0.32 |
| MA.45 | h | Retroexcavadora orugas hidr. (160 cv) CAT-316 | 0.004 | 70.77 | 0.28 |
|  |  | Total |  |  | 0.6 |

**SOGF16.D.1.03** m3 Excavacion en desmonte y transp. terraplen <50m
Precio: 0.67
Excavación en desmonte y transporte a terraplén de terrenos de cualquier naturaleza o consistencia, excluido roca (Distancia máxima de transporte 50m. Volumen medido en estado natural

| Código | Ud | Descripción | Rendimiento | Precio | Importe |
|---|---|---|---|---|---|
| MA.56 | h | Tractor cadenas (171/190 cv) D-7 | 0.004 | 79.87 | 0.32 |
| MA.45 | h | Retroexcavadora orugas hidr. (160 cv) CAT-316 | 0.005 | 70.77 | 0.35 |
|  |  | Total |  |  | 0.67 |

**SOGF16.D.1.04** m3 Excavación en desmonte y transp. terraplen <50m
Precio: 1.6
Excavación en desmonte y ripeado del terreno si fuera preciso y transporte a terraplén o caballero de terrenos de cualquier naturaleza o consistencia excluidos rocas. Distancia máx. de transporte 50 m.

| Código | Ud | Descripción | Rendimiento | Precio | Importe |
|---|---|---|---|---|---|
| MA.56 | h | Tractor cadenas (171/190 cv) D-7 | 0.02 | 79.87 | 1.60 |
|  |  | Total |  |  | 1.6 |

**SOGF16.D.1.05** m3 Excavacion en desmonte y transp. terraplen inc.roca
Precio: 2.21
Excavación en desmonte y transporte a terraplén en cualquier clase de terreno incluido roca mediante retroescavadora de orugas hidráulicas (160 cv) y tractor de cadenas. Volumen medido en estado natural

| Código | Ud | Descripción | Rendimiento | Precio | Importe |
|---|---|---|---|---|---|
| MA.45 | h | Retroexcavadora orugas hidr. (160 cv) CAT-316 | 0.021 | 70.77 | 1.49 |
| MA.56 | h | Tractor cadenas (171/190 cv) D-7 | 0.009 | 79.87 | 0.72 |
|  |  | Total |  |  | 2.21 |

**SOGF16.D.1.06** m3 Excavacion mecanica zanja
Precio: 4.74
Excavación de zanja , con la perfección que sea posible a máquina, para cimentaciones y obras de fábrica.Acopio a pie de máquina.

| Código | Ud | Descripción | Rendimiento | Precio | Importe |
|---|---|---|---|---|---|
| MA.45 | h | Retroexcavadora orugas hidr. (160 cv) CAT-316 | 0.067 | 70.77 | 4.74 |
|  |  | Total |  |  | 4.74 |

**SOGF16.D.1.07** m3 Excavación mecanica zanja miniretroexcavadora (17/03/2016)
Precio: 4.75

| Código | Ud | Descripción | Rendimiento | Precio | Importe |
|---|---|---|---|---|---|
| MA.31 | h | Minirretrocargo (31/70 cv) 0,6-0,16 m3 | 0.12 | 39.6 | 4.75 |
|  |  | Total |  |  | 4.75 |

**SOGF16.D.1.08** m3 Excavacion mecanica y relleno zanja
Precio: 8.63
Excavación de zanja, con la perfección que sea posible a máquina, para cimentaciones y obras de fábrica.Acopio a pie de máquina. Relleno de zanja nuevamente con compactación mediante cazo

| Código | Ud | Descripción | Rendimiento | Precio | Importe |
|---|---|---|---|---|---|
| MA.45 | h | Retroexcavadora orugas hidr. (160 cv) CAT-316 | 0.122 | 70.77 | 8.63 |
|  |  | Total |  |  | 8.63 |

**SOGF16.D.1.09** m3 Excavacion mecanica zanja, terreno roca
Precio: 18.21
Excavación en zanja en terreno roca, con martillo hidráulico, para cimentación y obras de fabrica o demolición de obras de hormigón armado o mampostería hormigonada. Incluyendo extracción y acopio a pie de máquina o sobre camión.

| Código | Ud | Descripción | Rendimiento | Precio | Importe |
|---|---|---|---|---|---|
| MA.30 | h | Martillo hidráulico de 1001 a 1500 Kg. Completo | 0.237 | 6.06 | 1.44 |
| MA.45 | h | Retroexcavadora orugas hidr. (160 cv) CAT-316 | 0.237 | 70.77 | 16.77 |
|  |  | Total |  |  | 18.21 |

**SOGF16.D.1.10** m3 Excavacion manual zanja (10/01/2014)
Precio: 52.2
Excavación manual en zanja, picado y paleo, hasta 2 m de profundidad para cimentaciones y obras de fábrica.

| Código | Ud | Descripción | Rendimiento | Precio | Importe |
|---|---|---|---|---|---|
| MO.7 | h | Peón Régimen General | 4 | 13.05 | 52.20 |
|  |  | Total |  |  | 52.2 |

**SOGF16.D.1.11** m3 Remocion del terreno, retrocargo
Precio: 2.24
Remocion del terreno con retrocargo

| Código | Ud | Descripción | Rendimiento | Precio | Importe |
|---|---|---|---|---|---|
| MA.44 | h | Retrocargo 71/100 CV, cazo 0,9-0,18 m3 | 0.052 | 43.06 | 2.24 |
|  |  | Total |  |  | 2.24 |

**SOGF16.D.1.12** m Tapado de zanja por medios manuales (10/01/2014)
Precio: 0.65
Tapado manual en zanja, hasta 0,5 m de profundidad en terreno tránsito y zonas de dificil acceso.

| Código | Ud | Descripción | Rendimiento | Precio | Importe |
|---|---|---|---|---|---|
| MO.7 | h | Peón Régimen General | 0.05 | 13.05 | 0.65 |
|  |  | Total |  |  | 0.65 |

**SOGF16.D.1.13** m3 Construccion de terraplen inc. riego y compactacion
Precio: 3.39
Construcción de terraplén con productos procedentes de la excavación y/o de prestamos, extendido en tongadas de 30 cms. de espesor, humectación y compactación hasta el 95% del proctor modificado, incluso perfilado de taludes, rasanteo de la superficie de coronación y preparación de la superficie de asiento, totalmente terminado.

| Código | Ud | Descripción | Rendimiento | Precio | Importe |
|---|---|---|---|---|---|
| MO.3 | h | Peón especializado SETCAA con p.p. de Jefe Cuadrilla | 0.01 | 8.56 | 0.09 |
| MA.34 | h | Motoniveladora 131/160 CV | 0.015 | 61.86 | 0.93 |
| MA.17 | h | Cisterna de agua 10000 l con camión | 0.015 | 104.59 | 1.57 |
| MA.18 | h | Compactador vibro 101/130 CV | 0.015 | 53.56 | 0.80 |
|  |  | Total |  |  | 3.39 |

**SOGF16.D.1.14** m3 Desmonte de tierra a cielo abierto, inc. perfilado y trasnsp.terraplen < 20 m.
Precio: 1.86
Desmonte en tierra a cielo abierto con medios mecánicos, incluso perfilado y carga sobre camión de los productos resultantes de la excavación

| Código | Ud | Descripción | Rendimiento | Precio | Importe |
|---|---|---|---|---|---|
| MA.45 | h | Retroexcavadora orugas hidr. (160 cv) CAT-316 | 0.015 | 70.77 | 1.06 |
| MA.56 | h | Tractor cadenas (171/190 cv) D-7 | 0.01 | 79.87 | 0.80 |
|  |  | Total |  |  | 1.86 |

**SOGF16.D.1.15** m Tapado de zanjas por medios mecánicos
Precio: 0.43
Tapado de zanjas mediante retrocargo 71/100 CV con cazo 0,9-0,18 m3, hasta 0,5 m de profundidad

| Código | Ud | Descripción | Rendimiento | Precio | Importe |
|---|---|---|---|---|---|
| MA.44 | h | Retrocargo 71/100 CV, cazo 0,9-0,18 m3 | 0.01 | 43.06 | 0.43 |
|  |  | Total |  |  | 0.43 |

**SOGF16.D.1.16** m3 Extendido de tierras
Precio: 0.26
Extendido de tierras con retrocargadora hasta 10 m

| Código | Ud | Descripción | Rendimiento | Precio | Importe |
|---|---|---|---|---|---|
| MA.44 | h | Retrocargo 71/100 CV, cazo 0,9-0,18 m3 | 0.006 | 43.06 | 0.26 |
|  |  | Total |  |  | 0.26 |

**SOGF16.D.1.17** m3 Preparacion asiento para solera
Precio: 1.91
Preparación de asiento para solera de hormigón mediante cajeado de la plataforma. Incluye excavación y perfilado del cajeado, carga y transporte y extendido de los productos resultantes de la excavación

| Código | Ud | Descripción | Rendimiento | Precio | Importe |
|---|---|---|---|---|---|
| MA.44 | h | Retrocargo 71/100 CV, cazo 0,9-0,18 m3 | 0.024 | 43.06 | 1.03 |
| MA.12 | h | Camión basculante 4x4 20t | 0.024 | 36.5 | 0.88 |
|  |  | Total |  |  | 1.91 |

#### D.2 HORMIGON Y ARMADURAS

**SOGF16.D.2.01** m3 Hormigon 12,5 N/mm2, en planta, arido 20
Precio: 84.9
Hormigón de 12,5 N/mm² de resistencia característica, con árido de 20 mm de tamaño máximo, elaborado en planta, a una distancia máxima de 15 km desde la planta. Incluida puesta en obra.

| Código | Ud | Descripción | Rendimiento | Precio | Importe |
|---|---|---|---|---|---|
| MO.7 | h | Peón Régimen General | 1.4 | 13.05 | 18.27 |
| MT.77 | m3 | Hormigón 12,5 estructural de 125 kg/cm2 | 1 | 64.61 | 64.61 |
| MA.66 | h | Vibrador hormigón o regla vibrante | 0.1 | 20.2 | 2.02 |
|  |  | Total |  |  | 84.9 |

**SOGF16.D.2.02** m3 Hormigon 20 N/mm2, en planta, arido 20
Precio: 97.58
Hormigón de 20 N/mm² de resistencia característica, con árido de 20 mm de tamaño máximo, elaborado en planta, a una distancia máxima de 15 km desde la planta. Incluida puesta en obra.

| Código | Ud | Descripción | Rendimiento | Precio | Importe |
|---|---|---|---|---|---|
| MO.7 | h | Peón Régimen General | 1.4 | 13.05 | 18.27 |
| MT.78 | m3 | Hormigón 20 estructural de 200 kg/cm2 | 1 | 77.29 | 77.29 |
| MA.66 | h | Vibrador hormigón o regla vibrante | 0.1 | 20.2 | 2.02 |
|  |  | Total |  |  | 97.58 |

**SOGF16.D.2.03** m3 Hormigon 25 N/mm2, en planta, arido 20
Precio: 101.26
Hormigón de 25 N/mm² de resistencia característica, con árido de 20 mm de tamaño máximo, elaborado en planta, a una distancia máxima de 15 km desde la planta. Incluida puesta en obra.

| Código | Ud | Descripción | Rendimiento | Precio | Importe |
|---|---|---|---|---|---|
| MO.7 | h | Peón Régimen General | 1.4 | 13.05 | 18.27 |
| MT.79 | m3 | Hormigón estructural de 250 kg/cm2 | 1 | 80.97 | 80.97 |
| MA.66 | h | Vibrador hormigón o regla vibrante | 0.1 | 20.2 | 2.02 |
|  |  | Total |  |  | 101.26 |

**SOGF16.D.2.04** m3 Hormigon 27 N/mm2, en planta, arido 20
Precio: 107.43
Hormigón de 270 N/mm² de resistencia característica, con árido de 20 mm de tamaño máximo, elaborado en planta, a una distancia máxima de 15 km desde la planta. Incluida puesta en obra.

| Código | Ud | Descripción | Rendimiento | Precio | Importe |
|---|---|---|---|---|---|
| MO.7 | h | Peón Régimen General | 1.4 | 13.05 | 18.27 |
| MT.76 | m3 | Hormigón 27 estructural de 270 kg/cm2 | 1 | 87.14 | 87.14 |
| MA.66 | h | Vibrador hormigón o regla vibrante | 0.1 | 20.2 | 2.02 |
|  |  | Total |  |  | 107.43 |

**SOGF16.D.2.05** m3 Hormigon no estructural 15N/mm2, elab. en planta
Precio: 83.51
Hormigón no estructural 15 N/mm2 de resistencia caracterísitica, con árido de 20 mm de tamaño máximo, elaborado en planta.

| Código | Ud | Descripción | Rendimiento | Precio | Importe |
|---|---|---|---|---|---|
| MT.80 | m3 | Hormigón no estructural 15N/mm2 | 1 | 63.22 | 63.22 |
| MO.7 | h | Peón Régimen General | 1.4 | 13.05 | 18.27 |
| MA.66 | h | Vibrador hormigón o regla vibrante | 0.1 | 20.2 | 2.02 |
|  |  | Total |  |  | 83.51 |

**SOGF16.D.2.06** m3 Hormigon 5 N/mm2, de limpieza in situ arido 20 (30/03/2016)
Precio: 51.9
Hormigón de 5 N/mm2., consistencia blanda. elaborado en obra para limpieza y nivelado de fondos de cimentación, incluso vertido por medios manuales y colocación

| Código | Ud | Descripción | Rendimiento | Precio | Importe |
|---|---|---|---|---|---|
| MT.81 | m3 | Hormigón de limpieza 5N/mm2 | 1 | 51.9 | 51.90 |
|  |  | Total |  |  | 51.9 |

**SOGF16.D.2.07** m3 Hormigon 12,5 N/mm2 , in situ, arido 20
Precio: 85.44
Hormigón de 125 kg/cm² (12,5 N/mm²) de resistencia característica, con árido de 20 mm de tamaño máximo y distancia máxima de la arena y grava de 3 km. Elaborado in situ. Incluida puesta en obra

| Código | Ud | Descripción | Rendimiento | Precio | Importe |
|---|---|---|---|---|---|
| MO.13 | h | Peón Especialista Régimen General, Maquinista 2ª u Oficial 2ª | 2.7 | 13.89 | 37.50 |
| MT.37 | t | Cemento CEM-I (pie de obra). | 0.22 | 110.08 | 24.22 |
| MT.10 | m3 | Agua (pie de obra) | 0.18 | 0.73 | 0.13 |
| MT.18 | t | Arena de río | 0.42 | 11.22 | 4.71 |
| MT.65 | t | Garbancillo 5/20 mm | 0.85 | 16.04 | 13.63 |
| MA.28 | h | Hormigonera fija, 250 l | 0.5 | 1.34 | 0.67 |
| MA.66 | h | Vibrador hormigón o regla vibrante | 0.1 | 20.2 | 2.02 |
| MA.5 | h | Camión 241/310 CV | 0.045 | 56.88 | 2.56 |
|  |  | Total |  |  | 85.44 |

**SOGF16.D.2.08** m3 Hormigon 12,5 N/mm2, in situ, arido 40
Precio: 81.95
Hormigón de 125 kg/cm² (12,5 N/mm²) de resistencia característica, con árido de 40 mm de tamaño máximo y distancia máxima de la arena y grava de 3 km. Elaborado in situ. Incluida puesta en obra

| Código | Ud | Descripción | Rendimiento | Precio | Importe |
|---|---|---|---|---|---|
| MO.13 | h | Peón Especialista Régimen General, Maquinista 2ª u Oficial 2ª | 2.7 | 13.89 | 37.50 |
| MT.37 | t | Cemento CEM-I (pie de obra). | 0.22 | 110.08 | 24.22 |
| MT.10 | m3 | Agua (pie de obra) | 0.18 | 0.73 | 0.13 |
| MT.18 | t | Arena de río | 0.42 | 11.22 | 4.71 |
| MT.72 | m3 | Grava (en cantera) | 0.85 | 11.93 | 10.14 |
| MA.28 | h | Hormigonera fija, 250 l | 0.5 | 1.34 | 0.67 |
| MA.66 | h | Vibrador hormigón o regla vibrante | 0.1 | 20.2 | 2.02 |
| MA.5 | h | Camión 241/310 CV | 0.045 | 56.88 | 2.56 |
|  |  | Total |  |  | 81.95 |

**SOGF16.D.2.09** m3 Hormigon 15 N/mm2, in situ, arido 20
Precio: 93.13
Hormigón de 150 kg/cm² (15 N/mm²) de resistencia característica, con árido de 20 mm de tamaño máximo y distancia máxima de la arena y grava de 3 km. Elaborado in situ. Incluida puesta en obra

| Código | Ud | Descripción | Rendimiento | Precio | Importe |
|---|---|---|---|---|---|
| MO.13 | h | Peón Especialista Régimen General, Maquinista 2ª u Oficial 2ª | 2.7 | 13.89 | 37.50 |
| MT.37 | t | Cemento CEM-I (pie de obra). | 0.29 | 110.08 | 31.92 |
| MT.10 | m3 | Agua (pie de obra) | 0.16 | 0.73 | 0.12 |
| MT.18 | t | Arena de río | 0.42 | 11.22 | 4.71 |
| MT.65 | t | Garbancillo 5/20 mm | 0.85 | 16.04 | 13.63 |
| MA.28 | h | Hormigonera fija, 250 l | 0.5 | 1.34 | 0.67 |
| MA.66 | h | Vibrador hormigón o regla vibrante | 0.1 | 20.2 | 2.02 |
| MA.5 | h | Camión 241/310 CV | 0.045 | 56.88 | 2.56 |
|  |  | Total |  |  | 93.13 |

**SOGF16.D.2.10** m3 Hormigon 15 N/mm2, in situ, arido 40
Precio: 89.64
Hormigón de 150 kg/cm² (15 N/mm²) de resistencia característica, con árido de 40 mm de tamaño máximo y distancia máxima de la arena y grava de 3 km. Elaborado in situ. Incluida puesta en obra

| Código | Ud | Descripción | Rendimiento | Precio | Importe |
|---|---|---|---|---|---|
| MO.13 | h | Peón Especialista Régimen General, Maquinista 2ª u Oficial 2ª | 2.7 | 13.89 | 37.50 |
| MT.37 | t | Cemento CEM-I (pie de obra). | 0.29 | 110.08 | 31.92 |
| MT.10 | m3 | Agua (pie de obra) | 0.16 | 0.73 | 0.12 |
| MT.18 | t | Arena de río | 0.42 | 11.22 | 4.71 |
| MT.72 | m3 | Grava (en cantera) | 0.85 | 11.93 | 10.14 |
| MA.28 | h | Hormigonera fija, 250 l | 0.5 | 1.34 | 0.67 |
| MA.66 | h | Vibrador hormigón o regla vibrante | 0.1 | 20.2 | 2.02 |
| MA.5 | h | Camión 241/310 CV | 0.045 | 56.88 | 2.56 |
|  |  | Total |  |  | 89.64 |

**SOGF16.D.2.11** m3 Hormigon 20 N/mm2, in situ, arido 20
Precio: 111.45
Hormigón de 200 kg/cm² (20 N/mm²) de resistencia característica, con árido de 20 mm de tamaño máximo y distancia máxima de la arena y grava de 3 km. Elaborado in situ. Incluida puesta en obra.

| Código | Ud | Descripción | Rendimiento | Precio | Importe |
|---|---|---|---|---|---|
| MO.13 | h | Peón Especialista Régimen General, Maquinista 2ª u Oficial 2ª | 2.7 | 13.89 | 37.50 |
| MT.37 | t | Cemento CEM-I (pie de obra). | 0.4 | 110.08 | 44.03 |
| MT.10 | m3 | Agua (pie de obra) | 0.18 | 0.73 | 0.13 |
| MT.18 | t | Arena de río | 0.4 | 11.22 | 4.49 |
| MT.65 | t | Garbancillo 5/20 mm | 1.25 | 16.04 | 20.05 |
| MA.28 | h | Hormigonera fija, 250 l | 0.5 | 1.34 | 0.67 |
| MA.66 | h | Vibrador hormigón o regla vibrante | 0.1 | 20.2 | 2.02 |
| MA.5 | h | Camión 241/310 CV | 0.045 | 56.88 | 2.56 |
|  |  | Total |  |  | 111.45 |

**SOGF16.D.2.12** m3 Hormigón 20 N/mm2. in situ árido 40
Precio: 106.31
Hormigón de 200 kg/cm² (20 N/mm²) de resistencia característica, con árido de 40 mm de tamaño máximo y distancia máxima de la arena y grava de 3 km. Elaborado in situ. Incluida puesta en obra.

| Código | Ud | Descripción | Rendimiento | Precio | Importe |
|---|---|---|---|---|---|
| MO.13 | h | Peón Especialista Régimen General, Maquinista 2ª u Oficial 2ª | 2.7 | 13.89 | 37.50 |
| MT.37 | t | Cemento CEM-I (pie de obra). | 0.4 | 110.08 | 44.03 |
| MT.10 | m3 | Agua (pie de obra) | 0.18 | 0.73 | 0.13 |
| MT.18 | t | Arena de río | 0.4 | 11.22 | 4.49 |
| MT.72 | m3 | Grava (en cantera) | 1.25 | 11.93 | 14.91 |
| MA.28 | h | Hormigonera fija, 250 l | 0.5 | 1.34 | 0.67 |
| MA.66 | h | Vibrador hormigón o regla vibrante | 0.1 | 20.2 | 2.02 |
| MA.5 | h | Camión 241/310 CV | 0.045 | 56.88 | 2.56 |
|  |  | Total |  |  | 106.31 |

**SOGF16.D.2.13** m3 Mortero de cemento 1:5
Precio: 90.97
Mortero de cemento y arena de río de dosificación 1/5 a una distancia máxima de 3 Km

| Código | Ud | Descripción | Rendimiento | Precio | Importe |
|---|---|---|---|---|---|
| MO.7 | h | Peón Régimen General | 2.9 | 13.05 | 37.85 |
| MT.37 | t | Cemento CEM-I (pie de obra). | 0.29 | 110.08 | 31.92 |
| MT.10 | m3 | Agua (pie de obra) | 0.25 | 0.73 | 0.18 |
| MT.19 | m³ | Arena lavada (en cantera) | 1.1 | 18.5 | 20.35 |
| MA.28 | h | Hormigonera fija, 250 l | 0.5 | 1.34 | 0.67 |
|  |  | Total |  |  | 90.97 |

**SOGF16.D.2.14** m3 Mortero de cemento 1:6
Precio: 67.96
Mortero de cemento y arena de río de dosificación 1/6 a una distancia máxima de 3 Km

| Código | Ud | Descripción | Rendimiento | Precio | Importe |
|---|---|---|---|---|---|
| MO.7 | h | Peón Régimen General | 1.4 | 13.05 | 18.27 |
| MT.37 | t | Cemento CEM-I (pie de obra). | 0.26 | 110.08 | 28.62 |
| MT.10 | m3 | Agua (pie de obra) | 0.25 | 0.73 | 0.18 |
| MT.19 | m³ | Arena lavada (en cantera) | 1.1 | 18.5 | 20.35 |
| MA.28 | h | Hormigonera fija, 250 l | 0.4 | 1.34 | 0.54 |
|  |  | Total |  |  | 67.96 |

**SOGF16.D.2.15** m2 Solera de hormigón armado 15 cm
Precio: 29.58
Solera realizada con hormigón HA-25 de 15 cm de espesor con un tamaño máximo de árido 20 mm, armada con mallazo de acero electrosoldado 15x15.6. Incluso
vertido,vibrado y juntas de dilatación cada 10 m

| Código | Ud | Descripción | Rendimiento | Precio | Importe |
|---|---|---|---|---|---|
| MO.7 | h | Peón Régimen General | 0.27 | 13.05 | 3.52 |
| MO.22 | h | Maquinista 1ª, Oficial 1ª o Capataz R.General. | 0.27 | 14.68 | 3.96 |
| MT.79 | m3 | Hormigón estructural de 250 kg/cm2 | 0.15 | 80.97 | 12.15 |
| MA.66 | h | Vibrador hormigón o regla vibrante | 0.36 | 20.2 | 7.27 |
| MT.112 | m2 | Malla electrosoldada 150x150x6 B500T | 1.1 | 2.44 | 2.68 |
|  |  | Total |  |  | 29.58 |

**SOGF16.D.2.16** m2 Solera de hormigon aditivo fibra de vidrio
Precio: 29.08
Solera realizada con hormigón HA-25 de 15 cm de espesor con un tamaño máximo de árido 20 mm, con aditivo
de fibra de vidrio y colocación de una galga bajo esta. Incluso vertido,vibrado, juntas de dilatación cada 10 m reali-
zadas con madera o corchopan y juntas de compresión ejecutadas con radial.

| Código | Ud | Descripción | Rendimiento | Precio | Importe |
|---|---|---|---|---|---|
| MO.7 | h | Peón Régimen General | 0.27 | 13.05 | 3.52 |
| MO.22 | h | Maquinista 1ª, Oficial 1ª o Capataz R.General. | 0.27 | 14.68 | 3.96 |
| MT.79 | m3 | Hormigón estructural de 250 kg/cm2 | 0.15 | 80.97 | 12.15 |
| MA.66 | h | Vibrador hormigón o regla vibrante | 0.36 | 20.2 | 7.27 |
| MT.9 | kg | Aditivo de fibra de vidrio para hormigones tipo Sikafiber M12 | 0.15 | 9.43 | 1.41 |
| MT.89 | m2 | LÁMINA GEOTEXTIL 110 g/m2 | 1 | 0.77 | 0.77 |
|  |  | Total |  |  | 29.08 |

**SOGF16.D.2.17** ud Bloque prefabricado hormigon natural en masa 70 (950Kg)
Precio: 72.17
Bloque prefabricado de hormigón en masa con acabado natural en pizarra en muro de contención de tierras. (950Kg).Totalmente montado e instalado, incluido transporte.

| Código | Ud | Descripción | Rendimiento | Precio | Importe |
|---|---|---|---|---|---|
| MO.9 | h | Peón Régimen General con p.p. Jefe Cuadrilla y plus distancia | 0.5 | 15.87 | 7.94 |
| MA.29 | h | Manipulador telescópico 6-8 m | 0.2 | 16.73 | 3.35 |
| MT.24 | ud | Bloque de contencion hormigon acabado natural (950 kg) | 1 | 49.5 | 49.50 |
| MA.5 | h | Camión 241/310 CV | 0.2 | 56.88 | 11.38 |
|  |  | Total |  |  | 72.17 |

**SOGF16.D.2.18** ud Bloque prefabricado hormigon natural en masa 100 (1400Kg)
Precio: 97.2
Bloque prefabricado de hormigón en masa con acabado natural en pizarra en muro de contención de tierras. (1400 Kg).Totalmente montado e instalado, incluido transporte.

| Código | Ud | Descripción | Rendimiento | Precio | Importe |
|---|---|---|---|---|---|
| MO.9 | h | Peón Régimen General con p.p. Jefe Cuadrilla y plus distancia | 0.5 | 15.87 | 7.94 |
| MA.29 | h | Manipulador telescópico 6-8 m | 0.2 | 16.73 | 3.35 |
| MT.25 | ud | Bloque de contencion hormigon acabado natural (1400 kg) | 1 | 66 | 66.00 |
| MA.5 | h | Camión 241/310 CV | 0.35 | 56.88 | 19.91 |
|  |  | Total |  |  | 97.2 |

**SOGF16.D.2.19** ud Bloque prefabricado hormigon natural en masa 150 (1900Kg)
Precio: 119.39
Bloque prefabricado de hormigón en masa con acabado natural en pizarra en muro de contención de tierras. (1900 Kg).Totalmente montado e instalado, incluido transporte.

| Código | Ud | Descripción | Rendimiento | Precio | Importe |
|---|---|---|---|---|---|
| MO.9 | h | Peón Régimen General con p.p. Jefe Cuadrilla y plus distancia | 0.5 | 15.87 | 7.94 |
| MA.29 | h | Manipulador telescópico 6-8 m | 0.2 | 16.73 | 3.35 |
| MT.26 | ud | Bloque de contencion hormigon acabado natural (1900 kg) | 1 | 82.5 | 82.50 |
| MA.5 | h | Camión 241/310 CV | 0.45 | 56.88 | 25.60 |
|  |  | Total |  |  | 119.39 |

**SOGF16.D.2.20** m2 Fabrica de bloque de hormigon gris 40x20x20
Precio: 24.74
Fábrica de bloques huecos de hormigón gris estándar de 40x20x20 cm. para revestir, recibidos con mortero de cemento C, rellenos de hormigón HM 20 , incluidoarmadura según normativa, i/p.p. de formación de dinteles, zunchos, jambas, ejecución de encuentros, piezas especiales, roturas, replanteo, nivelación, aplomado, rejuntado, limpieza y medios auxiliares, medida deduciendo huecos superiores a 1 m2.

| Código | Ud | Descripción | Rendimiento | Precio | Importe |
|---|---|---|---|---|---|
| MO.7 | h | Peón Régimen General | 0.255 | 13.05 | 3.33 |
| MO.22 | h | Maquinista 1ª, Oficial 1ª o Capataz R.General. | 0.51 | 14.68 | 7.49 |
| MT.27 | ud | Bloque de hormigon gris 40x20x20 | 13 | 0.6 | 7.80 |
| SOGF16.D.2.11 | m3 | Hormigon 20 N/mm2, in situ, arido 20 | 0.02 | 111.45 | 2.23 |
| SOGF16.D.2.13 | m3 | Mortero de cemento 1:5 | 0.02 | 90.97 | 1.82 |
| MT.6 | kg | Acero corrugado B 400 S/SD | 2.3 | 0.9 | 2.07 |
|  |  | Total |  |  | 24.74 |

**SOGF16.D.2.21** kg Armado acero corrugado B 400 S/SD
Precio: 1.42
Acero corrugado B-400S, cortado, doblado, armado y colocado en obra, incluso p.p. de despuntes.

| Código | Ud | Descripción | Rendimiento | Precio | Importe |
|---|---|---|---|---|---|
| MT.6 | kg | Acero corrugado B 400 S/SD | 1 | 0.9 | 0.90 |
| MT.13 | kg | Alambre (pie de obra) | 0.015 | 1.52 | 0.02 |
| MO.7 | h | Peón Régimen General | 0.018 | 13.05 | 0.23 |
| MO.15 | h | Ayudante Ferrallista-encofrador | 0.018 | 14.92 | 0.27 |
|  |  | Total |  |  | 1.42 |

**SOGF16.D.2.22** kg Armado acero corrugado B 500 S/SD
Precio: 1.47
Acero corrugado, B-500S, cortado, doblado, armado y colocado en obra, incluso p.p. de despuntes.

| Código | Ud | Descripción | Rendimiento | Precio | Importe |
|---|---|---|---|---|---|
| MO.7 | h | Peón Régimen General | 0.018 | 13.05 | 0.23 |
| MO.15 | h | Ayudante Ferrallista-encofrador | 0.018 | 14.92 | 0.27 |
| MT.7 | kg | Acero corrugado B 500 S/SD | 1 | 0.95 | 0.95 |
| MT.13 | kg | Alambre (pie de obra) | 0.015 | 1.52 | 0.02 |
|  |  | Total |  |  | 1.47 |

**SOGF16.D.2.23** m2 Armado malla electrosoldada ME 150x150x6 mm, B500T
Precio: 3.05
Armado de hormigón mediante acero de malla electrosoldada de 6 mm de diámetro y retícula de 150x150 mm colocada en obra, incluidos solapes. Incluye alambre de fijación y herramientas auxiliares.

| Código | Ud | Descripción | Rendimiento | Precio | Importe |
|---|---|---|---|---|---|
| MO.7 | h | Peón Régimen General | 0.005 | 13.05 | 0.07 |
| MO.15 | h | Ayudante Ferrallista-encofrador | 0.005 | 14.92 | 0.07 |
| MT.112 | m2 | Malla electrosoldada 150x150x6 B500T | 1.1 | 2.44 | 2.68 |
| MT.13 | kg | Alambre (pie de obra) | 0.15 | 1.52 | 0.23 |
|  |  | Total |  |  | 3.05 |

**SOGF16.D.2.26** m2 Armado malla electrosoldada ME 150x150x8 mm, B500T
Precio: 6.05
Armado de hormigón mediante acero de malla electrosoldada de 8 mm de diámetro y retícula de 150x150 mm colocada en obra, incluidos solapes. Incluye alambre de fijación y herramientas auxiliares.

| Código | Ud | Descripción | Rendimiento | Precio | Importe |
|---|---|---|---|---|---|
| MO.7 | h | Peón Régimen General | 0.005 | 13.05 | 0.07 |
| MO.15 | h | Ayudante Ferrallista-encofrador | 0.005 | 14.92 | 0.07 |
| MT.13 | kg | Alambre (pie de obra) | 0.15 | 1.52 | 0.23 |
| MT.113 | m2 | Malla electrosoldada 150x150x8 B500T | 1.1 | 5.16 | 5.68 |
|  |  | Total |  |  | 6.05 |

**SOGF16.D.2.24** m2 Armado malla electrosoldada ME 200x300x5 mm, B500T
Precio: 2.55
Armado de hormigón mediante acero de malla electrosoldada de 5 mm de diámetro y retícula de 200x300 mm colocada en obra, incluidos solapes. Incluye alambre de fijación y herramientas auxiliares. Incluye alambre de fijación y herramientas auxiliares.

| Código | Ud | Descripción | Rendimiento | Precio | Importe |
|---|---|---|---|---|---|
| MO.7 | h | Peón Régimen General | 0.005 | 13.05 | 0.07 |
| MO.22 | h | Maquinista 1ª, Oficial 1ª o Capataz R.General. | 0.005 | 14.68 | 0.07 |
| MT.13 | kg | Alambre (pie de obra) | 0.2 | 1.52 | 0.30 |
| MT.122 | m2 | Malla electrosoldada 200x300x5 B500T | 1.1 | 1.92 | 2.11 |
|  |  | Total |  |  | 2.55 |

**SOGF16.D.2.25** m2 Enfoscado, maestrado y fratasado en paramentos verticales
Precio: 4.14

| Código | Ud | Descripción | Rendimiento | Precio | Importe |
|---|---|---|---|---|---|
| MO.22 | h | Maquinista 1ª, Oficial 1ª o Capataz R.General. | 0.1 | 14.68 | 1.47 |
| MO.7 | h | Peón Régimen General | 0.1 | 13.05 | 1.31 |
| SOGF16.D.2.14 | m3 | Mortero de cemento 1:6 | 0.02 | 67.96 | 1.36 |
|  |  | Total |  |  | 4.14 |

#### D.3 CAÑOS (01/03/2007)

**SOGF16.D.3.01** m Caño sencillo PE o PVC 0,4 m
Precio: 58.81
Caño sencillo de tubo corrugado de PVC de 0,4 m de diámetro exterior, sin embocaduras, colocado, según obra tipificada

| Código | Ud | Descripción | Rendimiento | Precio | Importe |
|---|---|---|---|---|---|
| MO.7 | h | Peón Régimen General | 0.7 | 13.05 | 9.14 |
| MT.273 | m | Tubo de PVC corrugado de 40 cm | 1 | 44.67 | 44.67 |
| SOGF16.D.1.16 | m3 | Extendido de tierras | 1 | 0.26 | 0.26 |
| SOGF16.D.1.06 | m3 | Excavacion mecanica zanja | 1 | 4.74 | 4.74 |
|  |  | Total |  |  | 58.81 |

**SOGF16.D.3.02** m Caño sencillo PE o PVC 0,6 m
Precio: 98.14
Caño sencillo de tubo corrugado de PVC de 0,6 m de diámetro exterior, sin embocaduras, colocado, según obra tipificada.

| Código | Ud | Descripción | Rendimiento | Precio | Importe |
|---|---|---|---|---|---|
| MO.7 | h | Peón Régimen General | 0.95 | 13.05 | 12.40 |
| MT.274 | m | Tubo de PVC corrugado de 60 cm | 1 | 73.74 | 73.74 |
| SOGF16.D.1.16 | m3 | Extendido de tierras | 2.4 | 0.26 | 0.62 |
| SOGF16.D.1.06 | m3 | Excavacion mecanica zanja | 2.4 | 4.74 | 11.38 |
|  |  | Total |  |  | 98.14 |

**SOGF16.D.3.03** m Caño sencillo PE o PVC 0,8 m
Precio: 139.66
Caño sencillo de tubo corrugado de PVC de 0,8 m de diámetro exterior, sin embocaduras, colocado, según obra tipificada.

| Código | Ud | Descripción | Rendimiento | Precio | Importe |
|---|---|---|---|---|---|
| MO.7 | h | Peón Régimen General | 1.365 | 13.05 | 17.81 |
| MT.275 | m | Tubo de PVC corrugado de 80 cm | 1 | 107.85 | 107.85 |
| SOGF16.D.1.06 | m3 | Excavacion mecanica zanja | 2.8 | 4.74 | 13.27 |
| SOGF16.D.1.16 | m3 | Extendido de tierras | 2.8 | 0.26 | 0.73 |
|  |  | Total |  |  | 139.66 |

**SOGF16.D.3.04** m Caño sencillo PE o PVC 1 m
Precio: 191.42
Caño sencillo de tubo corrugado de PVC de 1 m de diámetro exterior, sin embocaduras, colocado, según obra tipificada

| Código | Ud | Descripción | Rendimiento | Precio | Importe |
|---|---|---|---|---|---|
| MO.7 | h | Peón Régimen General | 1.37 | 13.05 | 17.88 |
| MT.269 | m | Tubería de PVC corrugado de 100 cm | 1 | 142.37 | 142.37 |
| D.1.05. | m3 | Excavacion mecanica zanja | 3.2 | 9.48 | 30.34 |
| SOGF16.D.1.16 | m3 | Extendido de tierras | 3.2 | 0.26 | 0.83 |
|  |  | Total |  |  | 191.42 |

**SOGF16.D.3.05** m Caño sencillo hormigon 0,4 m
Precio: 51.89
Caño sencillo de tubo de hormigón machiembrado 0,4 m de diámetro interior, sin embocaduras, colocado , según obra tipificada.

| Código | Ud | Descripción | Rendimiento | Precio | Importe |
|---|---|---|---|---|---|
| MT.278 | m | Tubo de hormigón machiembrado de 40 cm | 1 | 11.66 | 11.66 |
| MO.7 | h | Peón Régimen General | 1.65 | 13.05 | 21.53 |
| SOGF16.D.1.06 | m3 | Excavacion mecanica zanja | 0.551 | 4.74 | 2.61 |
| SOGF16.D.2.12 | m3 | Hormigón 20 N/mm2. in situ árido 40 | 0.15 | 106.31 | 15.95 |
| SOGF16.D.1.16 | m3 | Extendido de tierras | 0.551 | 0.26 | 0.14 |
|  |  | Total |  |  | 51.89 |

**SOGF16.D.3.06** m Caño sencillo hormigon 0,6 m
Precio: 102.24
Caño sencillo de tubo de hormigón machiembrado 0,6 m de diámetro interior, sin embocaduras, colocado , según obra tipificada

| Código | Ud | Descripción | Rendimiento | Precio | Importe |
|---|---|---|---|---|---|
| MO.7 | h | Peón Régimen General | 2.1 | 13.05 | 27.41 |
| SOGF16.D.1.06 | m3 | Excavacion mecanica zanja | 0.9 | 4.74 | 4.27 |
| MT.279 | m | Tubo de hormigón machiembrado de 60 cm | 1 | 17.17 | 17.17 |
| SOGF16.D.2.12 | m3 | Hormigón 20 N/mm2. in situ árido 40 | 0.5 | 106.31 | 53.16 |
| SOGF16.D.1.16 | m3 | Extendido de tierras | 0.9 | 0.26 | 0.23 |
|  |  | Total |  |  | 102.24 |

**SOGF16.D.3.07** m Caño sencillo hormigon 1 m
Precio: 185.29
Caño sencillo de tubo de hormigón machiembrado de 1 m de diámetro interior, sin embocaduras, colocado , según obra tipificada.

| Código | Ud | Descripción | Rendimiento | Precio | Importe |
|---|---|---|---|---|---|
| MO.7 | h | Peón Régimen General | 2.5 | 13.05 | 32.63 |
| SOGF16.D.1.06 | m3 | Excavacion mecanica zanja | 2.08 | 4.74 | 9.86 |
| MT.277 | m | Tubo de hormigón machiembrado de 100 cm | 1 | 32.65 | 32.65 |
| SOGF16.D.2.12 | m3 | Hormigón 20 N/mm2. in situ árido 40 | 1.031 | 106.31 | 109.61 |
| SOGF16.D.1.16 | m3 | Extendido de tierras | 2.08 | 0.26 | 0.54 |
|  |  | Total |  |  | 185.29 |

**SOGF16.D.3.08** m Caño doble hormigon 0,6 m
Precio: 190.77
Caño doble de tubo de hormigón machiembrado 0,6 m de diámetro interior, sin embocaduras, colocado, según obra tipificada.

| Código | Ud | Descripción | Rendimiento | Precio | Importe |
|---|---|---|---|---|---|
| MO.22 | h | Maquinista 1ª, Oficial 1ª o Capataz R.General. | 0.21 | 14.68 | 3.08 |
| MO.7 | h | Peón Régimen General | 2.1 | 13.05 | 27.41 |
| SOGF16.D.1.06 | m3 | Excavacion mecanica zanja | 1.8 | 4.74 | 8.53 |
| MT.279 | m | Tubo de hormigón machiembrado de 60 cm | 2 | 17.17 | 34.34 |
| SOGF16.D.2.12 | m3 | Hormigón 20 N/mm2. in situ árido 40 | 1.1 | 106.31 | 116.94 |
| SOGF16.D.1.16 | m3 | Extendido de tierras | 1.8 | 0.26 | 0.47 |
|  |  | Total |  |  | 190.77 |

**SOGF16.D.3.09** m Caño doble hormigon 0,8 m
Precio: 264.2
Caño doble de tubo de hormigón machiembrado 0,8 m de diámetro interior, sin embocaduras,colocado, según obra tipificada.

| Código | Ud | Descripción | Rendimiento | Precio | Importe |
|---|---|---|---|---|---|
| MO.22 | h | Maquinista 1ª, Oficial 1ª o Capataz R.General. | 0.295 | 14.68 | 4.33 |
| MO.7 | h | Peón Régimen General | 2.95 | 13.05 | 38.50 |
| SOGF16.D.1.06 | m3 | Excavacion mecanica zanja | 2.85 | 4.74 | 13.51 |
| MAT104.M | m | Tubo de hormigón machiembrado de 80 cm (material; 09/05/2013) | 2 | 23.8 | 47.60 |
| SOGF16.D.2.12 | m3 | Hormigón 20 N/mm2. in situ árido 40 | 1.5 | 106.31 | 159.47 |
| SOGF16.D.1.16 | m3 | Extendido de tierras | 3.05 | 0.26 | 0.79 |
|  |  | Total |  |  | 264.2 |

**SOGF16.D.3.10** m Caño doble hormigon 1 m
Precio: 338.07
Caño doble de tubo de hormigón machiembrado de 1 m de diámetro interior, sin embocaduras, colocado, según obra tipificada.

| Código | Ud | Descripción | Rendimiento | Precio | Importe |
|---|---|---|---|---|---|
| MO.22 | h | Maquinista 1ª, Oficial 1ª o Capataz R.General. | 0.39 | 14.68 | 5.73 |
| MO.7 | h | Peón Régimen General | 3.9 | 13.05 | 50.90 |
| SOGF16.D.1.06 | m3 | Excavacion mecanica zanja | 3.961 | 4.74 | 18.78 |
| MT.277 | m | Tubo de hormigón machiembrado de 100 cm | 2 | 32.65 | 65.30 |
| SOGF16.D.2.12 | m3 | Hormigón 20 N/mm2. in situ árido 40 | 1.847 | 106.31 | 196.35 |
| SOGF16.D.1.16 | m3 | Extendido de tierras | 3.9 | 0.26 | 1.01 |
|  |  | Total |  |  | 338.07 |

**SOGF16.D.3.11** m Caño triple hormigon 0,6 m (01/03/2007)
Precio: 283.94
Caño triple de tubo de hormigón machiembrado 0,6 m de diámetro interior, sin embocaduras, colocado, según obra tipificada.

| Código | Ud | Descripción | Rendimiento | Precio | Importe |
|---|---|---|---|---|---|
| MO.22 | h | Maquinista 1ª, Oficial 1ª o Capataz R.General. | 0.34 | 14.68 | 4.99 |
| MO.7 | h | Peón Régimen General | 3.4 | 13.05 | 44.37 |
| SOGF16.D.1.06 | m3 | Excavacion mecanica zanja | 2.6 | 4.74 | 12.32 |
| MT.279 | m | Tubo de hormigón machiembrado de 60 cm | 3 | 17.17 | 51.51 |
| SOGF16.D.2.12 | m3 | Hormigón 20 N/mm2. in situ árido 40 | 1.6 | 106.31 | 170.10 |
| I10031 | m3 | Extendido tierras hasta 10 m (01/03/2007) | 2.6 | 0.25 | 0.65 |
|  |  | Total |  |  | 283.94 |

#### D.4 ARQUETAS (01/12/2011)

**SOGF16.D.4.01** ud Arqueta caño sencillo 0,4 m terreno transito
Precio: 169.45
Arqueta para caño sencillo de 0,4 metros de diámetro interior, en terreno tipo tránsito

| Código | Ud | Descripción | Rendimiento | Precio | Importe |
|---|---|---|---|---|---|
| SOGF16.D.2.11 | m3 | Hormigon 20 N/mm2, in situ, arido 20 | 1.2 | 111.45 | 133.74 |
| SOGF16.D.1.06 | m3 | Excavacion mecanica zanja | 1.1 | 4.74 | 5.21 |
| SOGF16.D.9.01 | m2 | Encofrado y desencofrado de zapatas | 2.6 | 11.62 | 30.21 |
| SOGF16.D.1.16 | m3 | Extendido de tierras | 1.1 | 0.26 | 0.29 |
|  |  | Total |  |  | 169.45 |

**SOGF16.D.4.02** ud Arqueta caño sencillo 0,4 m terreno roca
Precio: 184.27
Arqueta para caño sencillo de 0,4 metros de diámetro interior, en terreno tipo roca

| Código | Ud | Descripción | Rendimiento | Precio | Importe |
|---|---|---|---|---|---|
| SOGF16.D.2.11 | m3 | Hormigon 20 N/mm2, in situ, arido 20 | 1.2 | 111.45 | 133.74 |
| SOGF16.D.1.09 | m3 | Excavacion mecanica zanja, terreno roca | 1.1 | 18.21 | 20.03 |
| SOGF16.D.9.01 | m2 | Encofrado y desencofrado de zapatas | 2.6 | 11.62 | 30.21 |
| SOGF16.D.1.16 | m3 | Extendido de tierras | 1.1 | 0.26 | 0.29 |
|  |  | Total |  |  | 184.27 |

**SOGF16.D.4.03** ud Arqueta caño sencillo 0,6 m terreno transito
Precio: 309.42
Arqueta para caño sencillo de 0,6 metro de diámetro interior, en terreno tipo tránsito

| Código | Ud | Descripción | Rendimiento | Precio | Importe |
|---|---|---|---|---|---|
| SOGF16.D.2.11 | m3 | Hormigon 20 N/mm2, in situ, arido 20 | 2 | 111.45 | 222.90 |
| SOGF16.D.1.06 | m3 | Excavacion mecanica zanja | 1.5 | 4.74 | 7.11 |
| SOGF16.D.9.01 | m2 | Encofrado y desencofrado de zapatas | 6.8 | 11.62 | 79.02 |
| SOGF16.D.1.16 | m3 | Extendido de tierras | 1.5 | 0.26 | 0.39 |
|  |  | Total |  |  | 309.42 |

**SOGF16.D.4.04** ud Arqueta caño doble 0,6 m terreno transito
Precio: 464.13
Arqueta para caño doble de 0,6 metro de diámetro interior, en terreno tipo tránsito

| Código | Ud | Descripción | Rendimiento | Precio | Importe |
|---|---|---|---|---|---|
| SOGF16.D.2.11 | m3 | Hormigon 20 N/mm2, in situ, arido 20 | 3 | 111.45 | 334.35 |
| SOGF16.D.1.06 | m3 | Excavacion mecanica zanja | 2.25 | 4.74 | 10.67 |
| SOGF16.D.9.01 | m2 | Encofrado y desencofrado de zapatas | 10.2 | 11.62 | 118.52 |
| SOGF16.D.1.16 | m3 | Extendido de tierras | 2.25 | 0.26 | 0.59 |
|  |  | Total |  |  | 464.13 |

**SOGF16.D.4.05** ud Arqueta caño sencillo 0,6 m terreno roca
Precio: 329.63
Arqueta para caño sencillo de 0,6 metro de diámetro interior, en terreno tipo roca

| Código | Ud | Descripción | Rendimiento | Precio | Importe |
|---|---|---|---|---|---|
| SOGF16.D.2.11 | m3 | Hormigon 20 N/mm2, in situ, arido 20 | 2 | 111.45 | 222.90 |
| SOGF16.D.1.09 | m3 | Excavacion mecanica zanja, terreno roca | 1.5 | 18.21 | 27.32 |
| SOGF16.D.9.01 | m2 | Encofrado y desencofrado de zapatas | 6.8 | 11.62 | 79.02 |
| SOGF16.D.1.16 | m3 | Extendido de tierras | 1.5 | 0.26 | 0.39 |
|  |  | Total |  |  | 329.63 |

**SOGF16.D.4.06** ud Arqueta caño sencillo 0,8 m terreno transito
Precio: 475.37
Arqueta para caño sencillo de 0,8 metro de diámetro interior, en terreno tipo tránsito

| Código | Ud | Descripción | Rendimiento | Precio | Importe |
|---|---|---|---|---|---|
| SOGF16.D.2.11 | m3 | Hormigon 20 N/mm2, in situ, arido 20 | 3 | 111.45 | 334.35 |
| SOGF16.D.1.06 | m3 | Excavacion mecanica zanja | 4.5 | 4.74 | 21.33 |
| SOGF16.D.9.01 | m2 | Encofrado y desencofrado de zapatas | 10.2 | 11.62 | 118.52 |
| SOGF16.D.1.16 | m3 | Extendido de tierras | 4.5 | 0.26 | 1.17 |
|  |  | Total |  |  | 475.37 |

**SOGF16.D.4.07** ud Arqueta caño sencillo 0,8 m terreno roca
Precio: 535.99
Arqueta para caño sencillo de 0,8 metro de diámetro interior, en terreno tipo roca

| Código | Ud | Descripción | Rendimiento | Precio | Importe |
|---|---|---|---|---|---|
| SOGF16.D.2.11 | m3 | Hormigon 20 N/mm2, in situ, arido 20 | 3 | 111.45 | 334.35 |
| SOGF16.D.1.09 | m3 | Excavacion mecanica zanja, terreno roca | 4.5 | 18.21 | 81.95 |
| SOGF16.D.9.01 | m2 | Encofrado y desencofrado de zapatas | 10.2 | 11.62 | 118.52 |
| SOGF16.D.1.16 | m3 | Extendido de tierras | 4.5 | 0.26 | 1.17 |
|  |  | Total |  |  | 535.99 |

**SOGF16.D.4.08** ud Arqueta caño doble 0,8 m terreno roca
Precio: 804

| Código | Ud | Descripción | Rendimiento | Precio | Importe |
|---|---|---|---|---|---|
| SOGF16.D.2.11 | m3 | Hormigon 20 N/mm2, in situ, arido 20 | 4.5 | 111.45 | 501.53 |
| SOGF16.D.1.09 | m3 | Excavacion mecanica zanja, terreno roca | 6.75 | 18.21 | 122.92 |
| SOGF16.D.9.01 | m2 | Encofrado y desencofrado de zapatas | 15.3 | 11.62 | 177.79 |
| SOGF16.D.1.16 | m3 | Extendido de tierras | 6.75 | 0.26 | 1.76 |
|  |  | Total |  |  | 804 |

**SOGF16.D.4.09** ud Arqueta caño sencillo 1 m terreno transito
Precio: 658.12
Arqueta para caño sencillo de 1 metro de diámetro interior, en terreno tipo tránsito

| Código | Ud | Descripción | Rendimiento | Precio | Importe |
|---|---|---|---|---|---|
| SOGF16.D.2.11 | m3 | Hormigon 20 N/mm2, in situ, arido 20 | 4.1 | 111.45 | 456.95 |
| SOGF16.D.1.06 | m3 | Excavacion mecanica zanja | 7 | 4.74 | 33.18 |
| SOGF16.D.9.01 | m2 | Encofrado y desencofrado de zapatas | 14.3 | 11.62 | 166.17 |
| SOGF16.D.1.16 | m3 | Extendido de tierras | 7 | 0.26 | 1.82 |
|  |  | Total |  |  | 658.12 |

**SOGF16.D.4.10** ud Arqueta caño sencillo 1 m terreno roca
Precio: 752.41
Arqueta para caño sencillo de 1 metro de diámetro interior, en terreno tipo roca

| Código | Ud | Descripción | Rendimiento | Precio | Importe |
|---|---|---|---|---|---|
| SOGF16.D.2.11 | m3 | Hormigon 20 N/mm2, in situ, arido 20 | 4.1 | 111.45 | 456.95 |
| SOGF16.D.1.09 | m3 | Excavacion mecanica zanja, terreno roca | 7 | 18.21 | 127.47 |
| SOGF16.D.9.01 | m2 | Encofrado y desencofrado de zapatas | 14.3 | 11.62 | 166.17 |
| SOGF16.D.1.16 | m3 | Extendido de tierras | 7 | 0.26 | 1.82 |
|  |  | Total |  |  | 752.41 |

**SOGF16.D.4.11** ud Arqueta de registro (01/12/2011)
Precio: 129.67
Arqueta de registro de 51x51x65 cm. de medidas interiores, construida con fábrica de ladrillo macizo tosco de 1/2 pie de espesor, recibido con mortero de cemento, colocado sobre solera de hormigón en masa HM-20/P/40/l, enfoscada y bruñida por el interior con mortero de cemento, con tapa de hormigón armado prefabricada, terminada y con p.p de medios auxiliares, sin incluir la excavación, ni el relleno perimetral posterior

| Código | Ud | Descripción | Rendimiento | Precio | Importe |
|---|---|---|---|---|---|
| MO.7 | h | Peón Régimen General | 2.1 | 13.05 | 27.41 |
| MO.22 | h | Maquinista 1ª, Oficial 1ª o Capataz R.General. | 2.1 | 14.68 | 30.83 |
| MT.77 | m3 | Hormigón 12,5 estructural de 125 kg/cm2 | 0.35 | 64.61 | 22.61 |
| SOGF16.D.2.14 | m3 | Mortero de cemento 1:6 | 0.35 | 67.96 | 23.79 |
| MT.85 | ud | Ladrillo 25x12x7 | 80 | 0.11 | 8.80 |
| MT.260 | ud | Tapa arqueta de 50x50x65 | 1 | 16.23 | 16.23 |
|  |  | Total |  |  | 129.67 |

**SOGF16.D.4.12** ud Arqueta carga camiones (01/12/2011)
Precio: 263.84
Arqueta de registro de al menos 1m3, de medidas interiores, construida con fábrica de ladrillo macizo tosco de 1/2 pie de espesor, recibido con mortero de cemento, colocado sobre solera de hormigón en masa HM-20/P/40/l, enfoscada y bruñida por el interior con mortero de cemento, con 2 tapas de hormigón armado prefabricada, terminada y con p.p de medios auxiliares, sin incluir la excavación, ni el relleno perimetral posterior

| Código | Ud | Descripción | Rendimiento | Precio | Importe |
|---|---|---|---|---|---|
| MO.7 | h | Peón Régimen General | 3 | 13.05 | 39.15 |
| MO.22 | h | Maquinista 1ª, Oficial 1ª o Capataz R.General. | 2.1 | 14.68 | 30.83 |
| MT.77 | m3 | Hormigón 12,5 estructural de 125 kg/cm2 | 0.35 | 64.61 | 22.61 |
| SOGF16.D.2.14 | m3 | Mortero de cemento 1:6 | 1.5 | 67.96 | 101.94 |
| MT.85 | ud | Ladrillo 25x12x7 | 335 | 0.11 | 36.85 |
| MT.260 | ud | Tapa arqueta de 50x50x65 | 2 | 16.23 | 32.46 |
|  |  | Total |  |  | 263.84 |

**SOGF16.D.4.13** ud Colocacion tapa arqueta
Precio: 1.31

| Código | Ud | Descripción | Rendimiento | Precio | Importe |
|---|---|---|---|---|---|
| MO.7 | h | Peón Régimen General | 0.1 | 13.05 | 1.31 |
| MT.260 | ud | Tapa arqueta de 50x50x65 | 0 | 16.23 | 0.00 |
|  |  | Total |  |  | 1.31 |

#### D.5 EMBOCADURAS
Embocadura caño

**SOGF16.D.5.01** ud Embocadura hormigon caño doble 0,4 metros
Precio: 110.54
Embocadura para caño doble de 0,4 m de diámetro interior, con dos aletas e imposta.

| Código | Ud | Descripción | Rendimiento | Precio | Importe |
|---|---|---|---|---|---|
| SOGF16.D.1.06 | m3 | Excavacion mecanica zanja | 1 | 4.74 | 4.74 |
| SOGF16.D.1.10 | m3 | Excavacion manual zanja | 0.2 | 52.2 | 10.44 |
| SOGF16.D.2.11 | m3 | Hormigon 20 N/mm2, in situ, arido 20 | 0.51 | 111.45 | 56.84 |
| SOGF16.D.9.01 | m2 | Encofrado y desencofrado de zapatas | 3.3 | 11.62 | 38.35 |
| SOGF16.D.1.16 | m3 | Extendido de tierras | 0.64 | 0.26 | 0.17 |
|  |  | Total |  |  | 110.54 |

**SOGF16.D.5.02** ud Embocadura hormigon caño doble 0,6 metros
Precio: 243.31
Embocadura para caño doble de 0,6 m de diámetro interior, con dos aletas e imposta.

| Código | Ud | Descripción | Rendimiento | Precio | Importe |
|---|---|---|---|---|---|
| SOGF16.D.1.06 | m3 | Excavacion mecanica zanja | 1.8 | 4.74 | 8.53 |
| SOGF16.D.1.10 | m3 | Excavacion manual zanja | 0.4 | 52.2 | 20.88 |
| SOGF16.D.2.11 | m3 | Hormigon 20 N/mm2, in situ, arido 20 | 1.33 | 111.45 | 148.23 |
| SOGF16.D.9.01 | m2 | Encofrado y desencofrado de zapatas | 5.6 | 11.62 | 65.07 |
| SOGF16.D.1.16 | m3 | Extendido de tierras | 2.3 | 0.26 | 0.60 |
|  |  | Total |  |  | 243.31 |

**SOGF16.D.5.03** ud Embocadura hormigon caño doble 0,8 metros
Precio: 354.57
Embocadura para caño doble de 0,8 m de diámetro interior, con dos aletas e imposta.

| Código | Ud | Descripción | Rendimiento | Precio | Importe |
|---|---|---|---|---|---|
| SOGF16.D.1.06 | m3 | Excavacion mecanica zanja | 2.8 | 4.74 | 13.27 |
| SOGF16.D.1.10 | m3 | Excavacion manual zanja | 0.9 | 52.2 | 46.98 |
| SOGF16.D.2.11 | m3 | Hormigon 20 N/mm2, in situ, arido 20 | 1.84 | 111.45 | 205.07 |
| SOGF16.D.9.01 | m2 | Encofrado y desencofrado de zapatas | 7.6 | 11.62 | 88.31 |
| SOGF16.D.1.16 | m3 | Extendido de tierras | 3.6 | 0.26 | 0.94 |
|  |  | Total |  |  | 354.57 |

**SOGF16.D.5.04** ud Embocadura hormigon caño sencillo 0,4 metros
Precio: 102.9
Embocadura de hormigón para caño sencillo de 0,4 m de diámetro interior, con dos aletas e imposta.

| Código | Ud | Descripción | Rendimiento | Precio | Importe |
|---|---|---|---|---|---|
| SOGF16.D.1.06 | m3 | Excavacion mecanica zanja | 0.5 | 4.74 | 2.37 |
| SOGF16.D.1.10 | m3 | Excavacion manual zanja | 0.18 | 52.2 | 9.40 |
| SOGF16.D.2.11 | m3 | Hormigon 20 N/mm2, in situ, arido 20 | 0.47 | 111.45 | 52.38 |
| SOGF16.D.9.01 | m2 | Encofrado y desencofrado de zapatas | 3.32 | 11.62 | 38.58 |
| SOGF16.D.1.16 | m3 | Extendido de tierras | 0.64 | 0.26 | 0.17 |
|  |  | Total |  |  | 102.9 |

**SOGF16.D.5.05** ud Embocadura hormigon caño sencillo 0,6 metros
Precio: 195.02
Embocadura de hormigón para caño sencillo de 0,6 m de diámetro interior, con dos aletas e imposta.

| Código | Ud | Descripción | Rendimiento | Precio | Importe |
|---|---|---|---|---|---|
| SOGF16.D.1.06 | m3 | Excavacion mecanica zanja | 1.036 | 4.74 | 4.91 |
| SOGF16.D.1.10 | m3 | Excavacion manual zanja | 0.42 | 52.2 | 21.92 |
| SOGF16.D.2.11 | m3 | Hormigon 20 N/mm2, in situ, arido 20 | 0.955 | 111.45 | 106.43 |
| SOGF16.D.9.01 | m2 | Encofrado y desencofrado de zapatas | 5.3 | 11.62 | 61.59 |
| SOGF16.D.1.16 | m3 | Extendido de tierras | 0.64 | 0.26 | 0.17 |
|  |  | Total |  |  | 195.02 |

**SOGF16.D.5.06** ud Embocadura hormigon caño sencillo 0,8 metros
Precio: 297.93
Embocadura de hormigón para caño sencillo de 0,8 m de diámetro interior, con dos aletas e imposta.

| Código | Ud | Descripción | Rendimiento | Precio | Importe |
|---|---|---|---|---|---|
| SOGF16.D.1.06 | m3 | Excavacion mecanica zanja | 1.7 | 4.74 | 8.06 |
| SOGF16.D.1.10 | m3 | Excavacion manual zanja | 0.44 | 52.2 | 22.97 |
| SOGF16.D.2.11 | m3 | Hormigon 20 N/mm2, in situ, arido 20 | 1.67 | 111.45 | 186.12 |
| SOGF16.D.9.01 | m2 | Encofrado y desencofrado de zapatas | 6.9 | 11.62 | 80.18 |
| SOGF16.D.1.16 | m3 | Extendido de tierras | 2.3 | 0.26 | 0.60 |
|  |  | Total |  |  | 297.93 |

**SOGF16.D.5.07** ud Embocadura hormigon caño sencillo 1 metros
Precio: 393.55
Embocadura de hormigón para caño sencillo de 1 m de diámetro interior, con dos aletas e imposta. Incluido el hormigonado la entrada y salida de las embocaduras.

| Código | Ud | Descripción | Rendimiento | Precio | Importe |
|---|---|---|---|---|---|
| SOGF16.D.1.06 | m3 | Excavacion mecanica zanja | 4 | 4.74 | 18.96 |
| SOGF16.D.1.10 | m3 | Excavacion manual zanja | 0.76 | 52.2 | 39.67 |
| SOGF16.D.2.11 | m3 | Hormigon 20 N/mm2, in situ, arido 20 | 2.12 | 111.45 | 236.27 |
| SOGF16.D.9.01 | m2 | Encofrado y desencofrado de zapatas | 8.33 | 11.62 | 96.79 |
| SOGF16.D.1.16 | m3 | Extendido de tierras | 7.15 | 0.26 | 1.86 |
|  |  | Total |  |  | 393.55 |

**SOGF16.D.5.08** ud Embocadura hormigon caño triple 0,4 metros
Precio: 127.73
Embocadura de hormigón para caño triple de 0,4 m de diámetro interior, con dos aletas e imposta.

| Código | Ud | Descripción | Rendimiento | Precio | Importe |
|---|---|---|---|---|---|
| SOGF16.D.1.06 | m3 | Excavacion mecanica zanja | 1.8 | 4.74 | 8.53 |
| SOGF16.D.1.10 | m3 | Excavacion manual zanja | 0.35 | 52.2 | 18.27 |
| SOGF16.D.2.11 | m3 | Hormigon 20 N/mm2, in situ, arido 20 | 0.56 | 111.45 | 62.41 |
| SOGF16.D.9.01 | m2 | Encofrado y desencofrado de zapatas | 3.3 | 11.62 | 38.35 |
| SOGF16.D.1.16 | m3 | Extendido de tierras | 0.64 | 0.26 | 0.17 |
|  |  | Total |  |  | 127.73 |

**SOGF16.D.5.09** ud Embocadura hormigon caño triple 0,6 metros
Precio: 267.15
Embocadura de hormigón para caño triple de 0,6 m de diámetro interior, con dos aletas e imposta.

| Código | Ud | Descripción | Rendimiento | Precio | Importe |
|---|---|---|---|---|---|
| SOGF16.D.1.06 | m3 | Excavacion mecanica zanja | 1.3 | 4.74 | 6.16 |
| SOGF16.D.1.10 | m3 | Excavacion manual zanja | 0.45 | 52.2 | 23.49 |
| SOGF16.D.2.11 | m3 | Hormigon 20 N/mm2, in situ, arido 20 | 1.5 | 111.45 | 167.18 |
| SOGF16.D.9.01 | m2 | Encofrado y desencofrado de zapatas | 6 | 11.62 | 69.72 |
| SOGF16.D.1.16 | m3 | Extendido de tierras | 2.3 | 0.26 | 0.60 |
|  |  | Total |  |  | 267.15 |

**SOGF16.D.5.10** ud Embocadura hormigon caño triple 0,8 metros
Precio: 378.1
Embocadura de hormigón para caño triple de 0,8 m de diámetro interior, con dos aletas e imposta.

| Código | Ud | Descripción | Rendimiento | Precio | Importe |
|---|---|---|---|---|---|
| SOGF16.D.1.06 | m3 | Excavacion mecanica zanja | 2.9 | 4.74 | 13.75 |
| SOGF16.D.1.10 | m3 | Excavacion manual zanja | 1 | 52.2 | 52.20 |
| SOGF16.D.2.11 | m3 | Hormigon 20 N/mm2, in situ, arido 20 | 2 | 111.45 | 222.90 |
| SOGF16.D.9.01 | m2 | Encofrado y desencofrado de zapatas | 7.6 | 11.62 | 88.31 |
| SOGF16.D.1.16 | m3 | Extendido de tierras | 3.6 | 0.26 | 0.94 |
|  |  | Total |  |  | 378.1 |

**SOGF16.D.5.11** ud Embocadura mamposteria caño sencillo 0,4
Precio: 182.1
Embocadura de mampostería hormigonada para caño sencillo de 0,4 m de diámetro interior, con dos aletas e imposta.

| Código | Ud | Descripción | Rendimiento | Precio | Importe |
|---|---|---|---|---|---|
| SOGF16.D.1.06 | m3 | Excavacion mecanica zanja | 2.34 | 4.74 | 11.09 |
| SOGF16.D.2.03 | m3 | Hormigon 25 N/mm2, en planta, arido 20 | 0.36 | 101.26 | 36.45 |
| SOGF16.D.7.03 | m3 | Mamposteria hormigonada en alzado de muros | 0.88 | 152.22 | 133.95 |
| SOGF16.D.1.16 | m3 | Extendido de tierras | 2.34 | 0.26 | 0.61 |
|  |  | Total |  |  | 182.1 |

**SOGF16.D.5.12** ud Embocadura mamposteria caño sencillo 0,6
Precio: 249.12
Embocadura de mampostería hormigonada para caño sencillo de 0,6 m de diámetro interior, con dos aletas e imposta.

| Código | Ud | Descripción | Rendimiento | Precio | Importe |
|---|---|---|---|---|---|
| SOGF16.D.1.06 | m3 | Excavacion mecanica zanja | 3.06 | 4.74 | 14.50 |
| SOGF16.D.2.03 | m3 | Hormigon 25 N/mm2, en planta, arido 20 | 0.43 | 101.26 | 43.54 |
| SOGF16.D.7.03 | m3 | Mamposteria hormigonada en alzado de muros | 1.25 | 152.22 | 190.28 |
| SOGF16.D.1.16 | m3 | Extendido de tierras | 3.06 | 0.26 | 0.80 |
|  |  | Total |  |  | 249.12 |

**SOGF16.D.5.13** ud Embocadura mamposteria caño sencillo 0,8
Precio: 364.18
Embocadura de mampostería hormigonada para caño sencillo de 0,8 m de diámetro interior, con dos aletas e imposta.

| Código | Ud | Descripción | Rendimiento | Precio | Importe |
|---|---|---|---|---|---|
| SOGF16.D.1.06 | m3 | Excavacion mecanica zanja | 5.17 | 4.74 | 24.51 |
| SOGF16.D.2.03 | m3 | Hormigon 25 N/mm2, en planta, arido 20 | 0.5 | 101.26 | 50.63 |
| SOGF16.D.7.03 | m3 | Mamposteria hormigonada en alzado de muros | 1.89 | 152.22 | 287.70 |
| SOGF16.D.1.16 | m3 | Extendido de tierras | 5.17 | 0.26 | 1.34 |
|  |  | Total |  |  | 364.18 |

**SOGF16.D.5.14** ud Embocadura mamposteria caño sencillo 1m
Precio: 506.65
Embocadura de mampostería hormigonada para caño sencillo de1 m de diámetro interior, con dos aletas e imposta.

| Código | Ud | Descripción | Rendimiento | Precio | Importe |
|---|---|---|---|---|---|
| SOGF16.D.1.06 | m3 | Excavacion mecanica zanja | 7.18 | 4.74 | 34.03 |
| SOGF16.D.2.03 | m3 | Hormigon 25 N/mm2, en planta, arido 20 | 0.56 | 101.26 | 56.71 |
| SOGF16.D.7.03 | m3 | Mamposteria hormigonada en alzado de muros | 2.72 | 152.22 | 414.04 |
| SOGF16.D.1.16 | m3 | Extendido de tierras | 7.18 | 0.26 | 1.87 |
|  |  | Total |  |  | 506.65 |

**SOGF16.D.5.15** ud Embocadura hormigon (1,5 x 1 x 0,2) para caño 0,6 m
Precio: 92.58
Embocadura de hormigón de 1,5 x 1x 0,2 m para caño de 0,6 m de diámetro nominal.

| Código | Ud | Descripción | Rendimiento | Precio | Importe |
|---|---|---|---|---|---|
| SOGF16.D.1.06 | m3 | Excavacion mecanica zanja | 1.04 | 4.74 | 4.93 |
| SOGF16.D.9.01 | m2 | Encofrado y desencofrado de zapatas | 3.86 | 11.62 | 44.85 |
| SOGF16.D.2.03 | m3 | Hormigon 25 N/mm2, en planta, arido 20 | 0.42 | 101.26 | 42.53 |
| SOGF16.D.1.16 | m3 | Extendido de tierras | 1.04 | 0.26 | 0.27 |
|  |  | Total |  |  | 92.58 |

**SOGF16.D.5.16** ud Embocadura hormigon (1,8 x 1,2 x 0,25) para caño 0,8 m
Precio: 120.57
Embocadura de hormigón de 1,8 x 1,2 x 0,25 m para caño de 0,8 m de diámetro nominal.

| Código | Ud | Descripción | Rendimiento | Precio | Importe |
|---|---|---|---|---|---|
| SOGF16.D.1.06 | m3 | Excavacion mecanica zanja | 1.43 | 4.74 | 6.78 |
| SOGF16.D.9.01 | m2 | Encofrado y desencofrado de zapatas | 4.62 | 11.62 | 53.68 |
| SOGF16.D.2.03 | m3 | Hormigon 25 N/mm2, en planta, arido 20 | 0.59 | 101.26 | 59.74 |
| SOGF16.D.1.16 | m3 | Extendido de tierras | 1.43 | 0.26 | 0.37 |
|  |  | Total |  |  | 120.57 |

**SOGF16.D.5.17** ud Embocadura hormigon (2 x 1,4 x 0,3) para caño 100 m
Precio: 147.52
Embocadura de hormigón de 2 x 1,4 x 0,3 m para caño de 100 cm de diámetro nominal.

| Código | Ud | Descripción | Rendimiento | Precio | Importe |
|---|---|---|---|---|---|
| SOGF16.D.1.06 | m3 | Excavacion mecanica zanja | 2.12 | 4.74 | 10.05 |
| SOGF16.D.9.01 | m2 | Encofrado y desencofrado de zapatas | 5.16 | 11.62 | 59.96 |
| SOGF16.D.2.03 | m3 | Hormigon 25 N/mm2, en planta, arido 20 | 0.76 | 101.26 | 76.96 |
| SOGF16.D.1.16 | m3 | Extendido de tierras | 2.12 | 0.26 | 0.55 |
|  |  | Total |  |  | 147.52 |

#### D.6 VIAS FORESTALES (01/12/2011)

**SOGF16.D.6.01** m3 Apertura de cunetas con retroexcavadora terreno franco o ligero
Precio: 1.49
Apertura de un m3 de cuneta cualquiera que sea su profundidad, incluso perfìlado de rasantes y refino de taludes, en terreno franco o ligero, depositando los materiales de excavación sobre camión.

| Código | Ud | Descripción | Rendimiento | Precio | Importe |
|---|---|---|---|---|---|
| MA.48 | h | Retroexcavadora ruedas hidráulico 131/160 CV | 0.025 | 59.54 | 1.49 |
|  |  | Total |  |  | 1.49 |

**SOGF16.D.6.02** m3 Apertura de cunetas con retroexcavadora terreno transito
Precio: 2.14
Apertura de un m3 de cuneta cualquiera que sea su profundidad, incluso perfìlado de rasantes y refino de taludes, en terreno de transito, depositando los materiales de excavación sobre camión.

| Código | Ud | Descripción | Rendimiento | Precio | Importe |
|---|---|---|---|---|---|
| MA.48 | h | Retroexcavadora ruedas hidráulico 131/160 CV | 0.036 | 59.54 | 2.14 |
|  |  | Total |  |  | 2.14 |

**SOGF16.D.6.03** km Apertura de cunetas con tractor de cadenas
Precio: 233
Apertura de cuneta de 40 cm de profundidad mediante subsolado con un rejón acoplado a un tractor de cadenas de 131-150 cv.

| Código | Ud | Descripción | Rendimiento | Precio | Importe |
|---|---|---|---|---|---|
| MA.54 | h | Tractor cadenas (131/150 cv) D-6 | 3.5 | 66.57 | 233.00 |
|  |  | Total |  |  | 233 |

**SOGF16.D.6.04** km Compactacion de pista forestal
Precio: 250.13
Compactación de pista forestal.Densidad exigida del 95% del ensayo Proctor Normal

| Código | Ud | Descripción | Rendimiento | Precio | Importe |
|---|---|---|---|---|---|
| MA.18 | h | Compactador vibro 101/130 CV | 4.67 | 53.56 | 250.13 |
|  |  | Total |  |  | 250.13 |

**SOGF16.D.6.05** m2 Compactacion pista forestal, A1-A3, (sin riego)
Precio: 0.11
Compactación de pista forestal, en terrenos comprendidos entre A-1 y A-3 (H.R.B.). Densidad exigida del 95 % del Ensayo Proctor Normal.

| Código | Ud | Descripción | Rendimiento | Precio | Importe |
|---|---|---|---|---|---|
| MA.18 | h | Compactador vibro 101/130 CV | 0.002 | 53.56 | 0.11 |
|  |  | Total |  |  | 0.11 |

**SOGF16.D.6.06** m2 Compactacion pista forestal, A4-A7, (sin riego)
Precio: 0.27
Compactación de pista forestal, en terrenos comprendidos entre A-4 y A-7 (H.R.B.). Densidad exigida del 95 % del Ensayo Proctor Normal.

| Código | Ud | Descripción | Rendimiento | Precio | Importe |
|---|---|---|---|---|---|
| MA.18 | h | Compactador vibro 101/130 CV | 0.005 | 53.56 | 0.27 |
|  |  | Total |  |  | 0.27 |

**SOGF16.D.6.07** km Compactacion y riego pista forestal nueva construccion
Precio: 714.84
Compactación y riego a humedad óptima de pistas forestales de nueva construcción. Densidad exigida del 95% del ensayo Proctor Normal

| Código | Ud | Descripción | Rendimiento | Precio | Importe |
|---|---|---|---|---|---|
| MA.18 | h | Compactador vibro 101/130 CV | 7 | 53.56 | 374.92 |
| MA.17 | h | Cisterna de agua 10000 l con camión | 3.25 | 104.59 | 339.92 |
|  |  | Total |  |  | 714.84 |

**SOGF16.D.6.08** m2 Compactacion y riego pista forestal, A1-A3
Precio: 0.31
Compactación y riego a humedad óptima de pista forestal, en terrenos comprendidos entre A-1 y A-3 (H.R.B.) incluido el transporte y riego con agua a una distancia máxima de 3 km. Densidad exigida del 95% del Ensayo Proctor Normal.

| Código | Ud | Descripción | Rendimiento | Precio | Importe |
|---|---|---|---|---|---|
| MA.17 | h | Cisterna de agua 10000 l con camión | 0.001 | 104.59 | 0.10 |
| MA.18 | h | Compactador vibro 101/130 CV | 0.004 | 53.56 | 0.21 |
|  |  | Total |  |  | 0.31 |

**SOGF16.D.6.09** m2 Compactacion y riego pista forestal, A4-A7
Precio: 0.48
Compactación y riego a humedad óptima de pista forestal, en terrenos comprendidos entre A-4 y A-7 (H.R.B.) incluido el transporte y riego con agua a una distancia máxima de 3 km. Densidad exigida del 95 % del Ensayo Proctor Normal.

| Código | Ud | Descripción | Rendimiento | Precio | Importe |
|---|---|---|---|---|---|
| MA.17 | h | Cisterna de agua 10000 l con camión | 0.002 | 104.59 | 0.21 |
| MA.18 | h | Compactador vibro 101/130 CV | 0.005 | 53.56 | 0.27 |
|  |  | Total |  |  | 0.48 |

**SOGF16.D.6.10** km Compactacion y riego pista forestal.
Precio: 438.39
Compactación y riego a humedad óptima de pistas forestal, incluido el transporte y riego con agua a una distancia máxima de 3 km. Densidad exigida del 95% del Ensayo Proctor Normal con una dosificación indicativa de 100 l/m³ compactado.

| Código | Ud | Descripción | Rendimiento | Precio | Importe |
|---|---|---|---|---|---|
| MA.18 | h | Compactador vibro 101/130 CV | 4.67 | 53.56 | 250.13 |
| MA.17 | h | Cisterna de agua 10000 l con camión | 1.8 | 104.59 | 188.26 |
|  |  | Total |  |  | 438.39 |

**SOGF16.D.6.11** m2 Construccion firme con zahorra artificial
Precio: 6.76
Metro cuadrado de construcción de firme de 20 cm. de espesor con zahorra artificial seleccionada a base de material seleccionada

| Código | Ud | Descripción | Rendimiento | Precio | Importe |
|---|---|---|---|---|---|
| MA.34 | h | Motoniveladora 131/160 CV | 0.04 | 61.86 | 2.47 |
| MA.18 | h | Compactador vibro 101/130 CV | 0.04 | 53.56 | 2.14 |
| MA.17 | h | Cisterna de agua 10000 l con camión | 0.004 | 104.59 | 0.42 |
| MT.292 | m3 | Zahorra artificial ZA40 | 0.2 | 8.67 | 1.73 |
|  |  | Total |  |  | 6.76 |

**SOGF16.D.6.34** km Construccion firme con zahorra artificial
Precio: 10638.29
Kilómetro de construcción de firme de 20 cm. de espesor con zahorra artificial seleccionada a base de material seleccionada. Incluyendo el trabajo de la superficie de asiento mediante escarificado allá donde sea necesario y el refino y planeo de la superficie de la pista.

| Código | Ud | Descripción | Rendimiento | Precio | Importe |
|---|---|---|---|---|---|
| MA.34 | h | Motoniveladora 131/160 CV | 10.5 | 61.86 | 649.53 |
| MA.18 | h | Compactador vibro 101/130 CV | 9 | 53.56 | 482.04 |
| MA.17 | h | Cisterna de agua 10000 l con camión | 8 | 104.59 | 836.72 |
| MT.292 | m3 | Zahorra artificial ZA40 | 1000 | 8.67 | 8670.00 |
|  |  | Total |  |  | 10638.29 |

**SOGF16.D.6.12** m2 Construccion firme con zahorra natural
Precio: 4.49
Metro cuadrado de construcción de firme con zahorra natural seleccionada puesto en obra, con un espesor de 20 cm

| Código | Ud | Descripción | Rendimiento | Precio | Importe |
|---|---|---|---|---|---|
| MT.293 | t | Zahorra natural | 0.44 | 2.69 | 1.18 |
| MA.34 | h | Motoniveladora 131/160 CV | 0.026 | 61.86 | 1.61 |
| MA.18 | h | Compactador vibro 101/130 CV | 0.026 | 53.56 | 1.39 |
| MA.17 | h | Cisterna de agua 10000 l con camión | 0.003 | 104.59 | 0.31 |
|  |  | Total |  |  | 4.49 |

**SOGF16.D.6.13** km Decapado de pista para desbroce vegetacion
Precio: 199.68
Decapado mediante la pala frontal del tractor hasta 5 m eliminando toda la vegetación que invade el trazado de la pista

| Código | Ud | Descripción | Rendimiento | Precio | Importe |
|---|---|---|---|---|---|
| MA.56 | h | Tractor cadenas (171/190 cv) D-7 | 2.5 | 79.87 | 199.68 |
|  |  | Total |  |  | 199.68 |

**SOGF16.D.6.14** m2 Desbroce y despeje de la vegetacion trazado pista tractor cadenas
Precio: 0.08
Desbroce y despeje de la vegetación existente en el trazado de la pista, mediante la pala frontal del tractor hasta 7 m

| Código | Ud | Descripción | Rendimiento | Precio | Importe |
|---|---|---|---|---|---|
| MA.56 | h | Tractor cadenas (171/190 cv) D-7 | 0.001 | 79.87 | 0.08 |
|  |  | Total |  |  | 0.08 |

**SOGF16.D.6.15** km Doble pase de pala con tractor de cadenas para transito vehiculos
Precio: 159.74
Doble pase de pala con tractor oruga provisto de cuchilla frontal realizando la apertura de línea decapada de 3m de ancho acondicionada para el tránsito de vehículos en pendientes inferiores al 25%

| Código | Ud | Descripción | Rendimiento | Precio | Importe |
|---|---|---|---|---|---|
| MA.56 | h | Tractor cadenas (171/190 cv) D-7 | 2 | 79.87 | 159.74 |
|  |  | Total |  |  | 159.74 |

**SOGF16.D.6.16** m Ensanche de traza pista 2m. y apertura de cunetas
Precio: 6.48
Metro lineal de ensanche de pista con retroexcavadora hidraulica consistente en en ampliacion de la traza o banda de rodadura en 2 m hasta conseguir una anchura total de la traza (excluida cuneta) de 4 m. con retroexcavadora en todo tipo de terrenos incluso picado com martillo acoplado a la retroexcavadora,con formacion de cuneta de 1,20 m. anchura y 70 cm. de profundidad y perfilado de los taludes resultantes a 1/1

| Código | Ud | Descripción | Rendimiento | Precio | Importe |
|---|---|---|---|---|---|
| MA.45 | h | Retroexcavadora orugas hidr. (160 cv) CAT-316 | 0.085 | 70.77 | 6.02 |
| MA.5 | h | Camión 241/310 CV | 0.008 | 56.88 | 0.46 |
|  |  | Total |  |  | 6.48 |

**SOGF16.D.6.17** m2 Escarificado superficial de camino
Precio: 0.29
M2 de escarificado superficial del camino con tractor de cadenas (151/170) una profundidad de 20 cm, incluidas herramientas y medios auxiliares

| Código | Ud | Descripción | Rendimiento | Precio | Importe |
|---|---|---|---|---|---|
| MA.55 | h | Tractor cadenas (151/170 cv) D-65 | 0.004 | 72.1 | 0.29 |
|  |  | Total |  |  | 0.29 |

**SOGF16.D.6.18** km Escarificado, refino y planeo pista forestal limpieza cunetas y remate arqueta
Precio: 449.46
Escarificado, refino y planeo del plano de fundación o de la rasante del camino con la correspondiente limpieza de cuneta, en trabajos de conservación de caminos hasta una profundidad de 50 cm. Incluido el remate de los materiales acumulados junto a las obras de fabrica (arquetas y embocaduras)

| Código | Ud | Descripción | Rendimiento | Precio | Importe |
|---|---|---|---|---|---|
| MA.34 | h | Motoniveladora 131/160 CV | 6 | 61.86 | 371.16 |
| MO.7 | h | Peón Régimen General | 6 | 13.05 | 78.30 |
|  |  | Total |  |  | 449.46 |

**SOGF16.D.6.19** m Limpieza de cunetas
Precio: 0.37
Limpieza de un metro lineal de cunetas con motoniveladora, en trabajos de conservación de caminos, hasta una profundidad de 70 cm.

| Código | Ud | Descripción | Rendimiento | Precio | Importe |
|---|---|---|---|---|---|
| MA.34 | h | Motoniveladora 131/160 CV | 0.006 | 61.86 | 0.37 |
|  |  | Total |  |  | 0.37 |

**SOGF16.D.6.20** m3 Obtencion zahorra 40 mm mediante cribado
Precio: 2.83
Obtención de zahorra natural de 40 mm mediante cribado de material seleccionado

| Código | Ud | Descripción | Rendimiento | Precio | Importe |
|---|---|---|---|---|---|
| MA.45 | h | Retroexcavadora orugas hidr. (160 cv) CAT-316 | 0.016 | 70.77 | 1.13 |
| MA.36 | h | Pala cargadora ruedas neumáticas | 0.016 | 67.23 | 1.08 |
| MA.26 | h | Grupo Electrógeno | 0.01 | 2 | 0.02 |
| MA.11 | h | Cribadora aridos cantera vibrante | 0.01 | 59.75 | 0.60 |
|  |  | Total |  |  | 2.83 |

**SOGF16.D.6.21** m3 Obtencion zahorra natural 40 mm
Precio: 2.83
Obtención de zahorra natural con tamaño máximo nominal de 40 mm, obtenida mediante cribado de material seleccionado

| Código | Ud | Descripción | Rendimiento | Precio | Importe |
|---|---|---|---|---|---|
| MA.45 | h | Retroexcavadora orugas hidr. (160 cv) CAT-316 | 0.016 | 70.77 | 1.13 |
| MA.36 | h | Pala cargadora ruedas neumáticas | 0.016 | 67.23 | 1.08 |
| MA.26 | h | Grupo Electrógeno | 0.01 | 2 | 0.02 |
| MA.11 | h | Cribadora aridos cantera vibrante | 0.01 | 59.75 | 0.60 |
|  |  | Total |  |  | 2.83 |

**SOGF16.D.6.22** m2 Refino y perfilado de taludes 1,5-3 m.
Precio: 0.19
Perfilado y refino de taludes en desmonte o terraplén con medios mecánicos, para una altura superior a 1,5 m y hasta 3 m en terreno franco.

| Código | Ud | Descripción | Rendimiento | Precio | Importe |
|---|---|---|---|---|---|
| MA.34 | h | Motoniveladora 131/160 CV | 0.003 | 61.86 | 0.19 |
|  |  | Total |  |  | 0.19 |

**SOGF16.D.6.23** m2 Refino y perfilado del plano de fundacion
Precio: 0.12
Refino y perfilado del plano de fundación

| Código | Ud | Descripción | Rendimiento | Precio | Importe |
|---|---|---|---|---|---|
| MA.34 | h | Motoniveladora 131/160 CV | 0.002 | 61.86 | 0.12 |
|  |  | Total |  |  | 0.12 |

**SOGF16.D.6.24** km Refino y planeo pista forestal con apertura cunetas
Precio: 618.6
Refino y planeo de pista forestal con la correspondiente apertura de cunetas, con pendiente 1:1, tanto para el talud exterior como el interior y una profundidad máxima de 40 cm. El movimiento de tierras es, exclusivamente, el correspondiente a la actuación normal de la motoniveladora. Precio hasta una anchura máxima de camino de 5 m entre aristas interiores de cunetas, en terreno de tránsito

| Código | Ud | Descripción | Rendimiento | Precio | Importe |
|---|---|---|---|---|---|
| MA.34 | h | Motoniveladora 131/160 CV | 10 | 61.86 | 618.60 |
|  |  | Total |  |  | 618.6 |

**SOGF16.D.6.25** km Refino y planeo pista forestal limpieza cunetas y remate arqueta
Precio: 374.55
Refino y planeo de pista forestal con la correspondiente limpieza de cuneta, en trabajos de conservación de caminos hasta una profundidad de 50 cm. Incluido el remate de los materiales acumulados junto a las obras de fabrica (arquetas y embocaduras)

| Código | Ud | Descripción | Rendimiento | Precio | Importe |
|---|---|---|---|---|---|
| MA.34 | h | Motoniveladora 131/160 CV | 5 | 61.86 | 309.30 |
| MO.7 | h | Peón Régimen General | 5 | 13.05 | 65.25 |
|  |  | Total |  |  | 374.55 |

**SOGF16.D.6.26** km Refino y planeo pista forestal nueva construcción inc.limpieza cunetas
Precio: 532
Refino y planeo de pistas forestales de nueva construcción con la correspondiente limpieza de cuneta hasta una profundidad mínima de 40 cm.

| Código | Ud | Descripción | Rendimiento | Precio | Importe |
|---|---|---|---|---|---|
| MA.34 | h | Motoniveladora 131/160 CV | 8.6 | 61.86 | 532.00 |
|  |  | Total |  |  | 532 |

**SOGF16.D.6.27** km Refino y planeo pista forestal y limpieza cunetas
Precio: 309.3
Refino y planeo de pìsta forestal con la correspondiente limpieza de cuneta, en trabajos de conservación de caminos hasta una profundidad de 50 cm.

| Código | Ud | Descripción | Rendimiento | Precio | Importe |
|---|---|---|---|---|---|
| MA.34 | h | Motoniveladora 131/160 CV | 5 | 61.86 | 309.30 |
|  |  | Total |  |  | 309.3 |

**SOGF16.D.6.28** km Repaso de pista con ampliacion de anchura hasta 5 m con bulldozer
Precio: 279.55
Repaso de pista forestal a través de la pala de bulldozer, incluyendo la ampliación de la misma en sitios cegados por el matorral hasta alcanzar una anchura de 5 m. Incluye roza, destoconado (si fuera necesario), nivelación y compactación mediante la misma pala y cadenas del tractor

| Código | Ud | Descripción | Rendimiento | Precio | Importe |
|---|---|---|---|---|---|
| MA.56 | h | Tractor cadenas (171/190 cv) D-7 | 3.5 | 79.87 | 279.55 |
|  |  | Total |  |  | 279.55 |

**SOGF16.D.6.29** km Repaso de pista con buldozer
Precio: 251.59
Repaso de pista mediante la pala frontal del tractor hasta 5 m con el grado de refino posible para esta maquinaria. Incluido movimiento maquinaria dentro del monte.

| Código | Ud | Descripción | Rendimiento | Precio | Importe |
|---|---|---|---|---|---|
| MA.56 | h | Tractor cadenas (171/190 cv) D-7 | 3.15 | 79.87 | 251.59 |
|  |  | Total |  |  | 251.59 |

**SOGF16.D.6.30** km Replanteo del trazado pista (01/12/2011)
Precio: 200.6
Replanteo del trazado de la pista sobre el terreno previo al inicio de los trabajos e incluso replanteos secundarios

| Código | Ud | Descripción | Rendimiento | Precio | Importe |
|---|---|---|---|---|---|
| MO.30 | h | Titulado superior Ingeniero de Montes , Master o similar | 6 | 21.39 | 128.34 |
| MO.2 | h | Peón especializado SETCAA | 6 | 7.54 | 45.24 |
| MA.33 | h | Motodesbrozadora de disco s/MO | 6 | 4.42 | 26.52 |
| MT.42 | m | Cinta de balizamiento biodegradable 8 cm | 10 | 0.05 | 0.50 |
|  |  | Total |  |  | 200.6 |

**SOGF16.D.6.31** km Replanteo del trazado pista, inc. desbroce y eliminacion (01/12/2011)
Precio: 452.63
Kilómetro lineal de replanteo y marcaje para construcción o ampiación de pista, incluído eliminación de la vegetación con desbroce con motodesbrozadora, apeo, tronzado, saca , picado y triturado de restos a dimensiones menores de 40 cm y/o quema de los mismos

| Código | Ud | Descripción | Rendimiento | Precio | Importe |
|---|---|---|---|---|---|
| MO.30 | h | Titulado superior Ingeniero de Montes , Master o similar | 6 | 21.39 | 128.34 |
| MO.2 | h | Peón especializado SETCAA | 29 | 7.54 | 218.66 |
| MA.33 | h | Motodesbrozadora de disco s/MO | 14.5 | 4.42 | 64.09 |
| MA.35 | h | Motosierra sin mano de obra | 14.5 | 2.83 | 41.04 |
| MT.42 | m | Cinta de balizamiento biodegradable 8 cm | 10 | 0.05 | 0.50 |
|  |  | Total |  |  | 452.63 |

**SOGF16.D.6.32** m3 Riego a humedad optima para compactacion pista >3km
Precio: 0.42
Riego a humedad óptima para la compactación de tierras , explanaciones mejoradas, suelo-cal y suelo-cemento, incluido carga y transporte de agua hasta pie de obra y riego a presión, con un recorrido en carga de "D" km superior a 3 km y retorno en vacío. Precio referido a m³ de material compactado con una dosificación indicativa de 100 l/m³ compactado.

| Código | Ud | Descripción | Rendimiento | Precio | Importe |
|---|---|---|---|---|---|
| MA.17 | h | Cisterna de agua 10000 l con camión | 0.004 | 104.59 | 0.42 |
|  |  | Total |  |  | 0.42 |

**SOGF16.D.6.33** m3 Riego a humedad optima para compactacion pista <3km
Precio: 0.31
Riego a humedad óptima para la compactación de tierras , explanaciones mejoradas, suelo-cal y suelo-cemento, incluido carga y transporte de agua hasta pie de obra y riego a presión, con un recorrido en carga de "D" km menor o igual a 3 km y retorno en vacío. Precio referido a m³ de material compactado con una dosificación indicativa de 100 l/m³ compactado.

| Código | Ud | Descripción | Rendimiento | Precio | Importe |
|---|---|---|---|---|---|
| MA.17 | h | Cisterna de agua 10000 l con camión | 0.003 | 104.59 | 0.31 |
|  |  | Total |  |  | 0.31 |

#### D.7 MAMPOSTERIA

**SOGF16.D.7.01** m3 Mamposteria en seco
Precio: 101.33
Mampostería en seco, con terminación rústica.

| Código | Ud | Descripción | Rendimiento | Precio | Importe |
|---|---|---|---|---|---|
| MO.7 | h | Peón Régimen General | 3.3 | 13.05 | 43.07 |
| MO.22 | h | Maquinista 1ª, Oficial 1ª o Capataz R.General. | 3.3 | 14.68 | 48.44 |
| MT.177 | m3 | Piedra despecie natural | 1.2 | 6.05 | 7.26 |
| MA.5 | h | Camión 241/310 CV | 0.045 | 56.88 | 2.56 |
|  |  | Total |  |  | 101.33 |

**SOGF16.D.7.02** m3 Mamposteria hormigonada
Precio: 126.42
Mampostería hormigonada con piedra del lugar de diferentes medidas, recibida con mortero de 1/6, rejuntado y limpieza

| Código | Ud | Descripción | Rendimiento | Precio | Importe |
|---|---|---|---|---|---|
| MO.7 | h | Peón Régimen General | 3.3 | 13.05 | 43.07 |
| MO.22 | h | Maquinista 1ª, Oficial 1ª o Capataz R.General. | 3.3 | 14.68 | 48.44 |
| SOGF16.D.2.14 | m3 | Mortero de cemento 1:6 | 0.25 | 67.96 | 16.99 |
| MT.176 | m2 | Piedra del lugar | 1.2 | 12.8 | 15.36 |
| MA.5 | h | Camión 241/310 CV | 0.045 | 56.88 | 2.56 |
|  |  | Total |  |  | 126.42 |

**SOGF16.D.7.03** m3 Mamposteria hormigonada en alzado de muros
Precio: 152.22
Mampostería hormigonada, en alzado de muros en el que todas las caras se conforman para dejar vistas

| Código | Ud | Descripción | Rendimiento | Precio | Importe |
|---|---|---|---|---|---|
| MO.7 | h | Peón Régimen General | 4.4 | 13.05 | 57.42 |
| MO.22 | h | Maquinista 1ª, Oficial 1ª o Capataz R.General. | 4.4 | 14.68 | 64.59 |
| SOGF16.D.2.14 | m3 | Mortero de cemento 1:6 | 0.3 | 67.96 | 20.39 |
| MT.177 | m3 | Piedra despecie natural | 1.2 | 6.05 | 7.26 |
| MA.5 | h | Camión 241/310 CV | 0.045 | 56.88 | 2.56 |
|  |  | Total |  |  | 152.22 |

**SOGF16.D.7.04** m3 Mamposteria hidraulica careada
Precio: 135.58
Mampostería hidráulica para obras de corrección hidrológico-forestal, con despiece natural de la piedra, careada a un paramento, con mortero 1:5 de 290 kg de cemento. Distancia máxima de la piedra 3 km. Altura menor de 3 m medida sobre rasante

| Código | Ud | Descripción | Rendimiento | Precio | Importe |
|---|---|---|---|---|---|
| MO.7 | h | Peón Régimen General | 3.8 | 13.05 | 49.59 |
| MO.22 | h | Maquinista 1ª, Oficial 1ª o Capataz R.General. | 3.8 | 14.68 | 55.78 |
| SOGF16.D.2.14 | m3 | Mortero de cemento 1:6 | 0.3 | 67.96 | 20.39 |
| MT.177 | m3 | Piedra despecie natural | 1.2 | 6.05 | 7.26 |
| MA.5 | h | Camión 241/310 CV | 0.045 | 56.88 | 2.56 |
|  |  | Total |  |  | 135.58 |

#### D.8 INCENDIOS FORESTALES (01/12/2011)

**SOGF16.D.8.01** ud Captacion de agua para depositos mamposteria
Precio: 65.1
Captación mediante construcción de muro en mampostería hormigonada con solera de hormigón

| Código | Ud | Descripción | Rendimiento | Precio | Importe |
|---|---|---|---|---|---|
| SOGF16.D.1.10 | m3 | Excavacion manual zanja | 0.24 | 52.2 | 12.53 |
| SOGF16.D.2.02 | m3 | Hormigon 20 N/mm2, en planta, arido 20 | 0.15 | 97.58 | 14.64 |
| SOGF16.D.7.02 | m3 | Mamposteria hormigonada | 0.3 | 126.42 | 37.93 |
|  |  | Total |  |  | 65.1 |

**SOGF16.D.8.19** ud Captacion de agua para depositos ladrillo piedra inc. tuberia PEAD (01/12/2011)
Precio: 205.18
Capatación de depósito mediante construcción de pequeño muro de fábrica a modo de pesquera, sobre el que se conecta una pequeña consducción de polietileno cuyo extremo libre se aplasta y talabra para que actúe como filtro.

| Código | Ud | Descripción | Rendimiento | Precio | Importe |
|---|---|---|---|---|---|
| MO.7 | h | Peón Régimen General | 3 | 13.05 | 39.15 |
| MO.22 | h | Maquinista 1ª, Oficial 1ª o Capataz R.General. | 3 | 14.68 | 44.04 |
| MT.85 | ud | Ladrillo 25x12x7 | 20 | 0.11 | 2.20 |
| MT.271 | m | Tubería de polietileno (PEAD) de 75 mm y 6 atm | 30 | 2.26 | 67.80 |
| MT.176 | m2 | Piedra del lugar | 3 | 12.8 | 38.40 |
| SOGF16.D.2.14 | m3 | Mortero de cemento 1:6 | 0.2 | 67.96 | 13.59 |
|  |  | Total |  |  | 205.18 |

**SOGF16.D.8.02** ud Deposito de agua paneles prefabricados 9x7x2 m (01/12/2011)
Precio: 12732.85
Depósito de 9x7x2 m para la extinción de incendios forestales construido con paneles prefabricados de hormigón, y con hormigón armado con acero tanto en la losa como entre los dos paneles, con escalera para permitir la salida del mismo. Incluida la captación de agua en el arroyo. Sin incluir la tubería de conducción de agua.

| Código | Ud | Descripción | Rendimiento | Precio | Importe |
|---|---|---|---|---|---|
| MO.7 | h | Peón Régimen General | 35 | 13.05 | 456.75 |
| MO.22 | h | Maquinista 1ª, Oficial 1ª o Capataz R.General. | 3.5 | 14.68 | 51.38 |
| MO.13 | h | Peón Especialista Régimen General, Maquinista 2ª u Oficial 2ª | 35 | 13.89 | 486.15 |
| SOGF16.D.1.06 | m3 | Excavacion mecanica zanja | 121.4 | 4.74 | 575.44 |
| SOGF16.D.2.03 | m3 | Hormigon 25 N/mm2, en planta, arido 20 | 35.17 | 101.26 | 3561.31 |
| MT.149 | m2 | Paneles prefabricados de hormigón pretensado liso | 66.4 | 44.73 | 2970.07 |
| MT.6 | kg | Acero corrugado B 400 S/SD | 583 | 0.9 | 524.70 |
| MT.112 | m2 | Malla electrosoldada 150x150x6 B500T | 146 | 2.44 | 356.24 |
| SOGF16.D12.17 | m2 | Chapado con piedra del lugar | 51.6 | 49.37 | 2547.49 |
| MT.248 | kg | Resina Epoxi para morteros y hormigones | 22 | 7.08 | 155.76 |
| MT.147 | ud | Panel prefabricado escalonado de hormigón pretensado | 1 | 580.87 | 580.87 |
| SOGF16.D.4.11 | ud | Arqueta de registro | 2 | 129.67 | 259.34 |
| SOGF16.D.8.01 | ud | Captacion de agua para depositos mamposteria | 1 | 65.1 | 65.10 |
| MT.49 | ud | Desagüe con llave, sin arqueta de registro | 1 | 142.25 | 142.25 |
|  |  | Total |  |  | 12732.85 |

**SOGF16.D.8.03** ud Deposito de agua encofrado hormigon 9x7x2 m (01/12/2011)
Precio: 13306.76
Depósito de agua para incendios forestales de dimensiones 9x7x2 metros, encofrado con hormigón armado tanto en la solera como en los muros, los cuáles tendrán una anchura de 25 cm. Incluido la escalera interior y la captación. Sin incluir la tubería de conducción de agua.

| Código | Ud | Descripción | Rendimiento | Precio | Importe |
|---|---|---|---|---|---|
| SOGF16.D.1.06 | m3 | Excavacion mecanica zanja | 40 | 4.74 | 189.60 |
| SOGF16.D.2.06 | m3 | Hormigon 5 N/mm2, de limpieza in situ arido 20 | 6.3 | 51.9 | 326.97 |
| SOGF16.D.2.03 | m3 | Hormigon 25 N/mm2, en planta, arido 20 | 38.1 | 101.26 | 3858.01 |
| SOGF16.D.2.22 | kg | Armado acero corrugado B 500 S/SD | 2097 | 1.47 | 3082.59 |
| SOGF16.D.9.02 | m2 | Encofrado y desenconfrado de muros | 117.28 | 13.78 | 1616.12 |
| SOGF16.D12.17 | m2 | Chapado con piedra del lugar | 64 | 49.37 | 3159.68 |
| SOGF16.D.4.11 | ud | Arqueta de registro | 1 | 129.67 | 129.67 |
| SOGF16.D12.23 | ud | Desague de deposito | 1 | 158.56 | 158.56 |
| SOGF16.D12.26 | ud | Escalera prefabricada de hormigón pretensado rugoso | 1 | 785.56 | 785.56 |
|  |  | Total |  |  | 13306.76 |

**SOGF16.D.8.04** ud Deposito de agua encofrado hormigon 2x2x1,5 m (01/12/2011)
Precio: 1019.5
Depósito de agua para toma de agua de dimensiones 2x2x1,5 metros, encofrado con hormigón armado tanto en la solera como en los muros, los cuáles tendrán una anchura de 20 cm.

| Código | Ud | Descripción | Rendimiento | Precio | Importe |
|---|---|---|---|---|---|
| MO.7 | h | Peón Régimen General | 2.65 | 13.05 | 34.58 |
| MO.22 | h | Maquinista 1ª, Oficial 1ª o Capataz R.General. | 0.25 | 14.68 | 3.67 |
| MO.13 | h | Peón Especialista Régimen General, Maquinista 2ª u Oficial 2ª | 2.3 | 13.89 | 31.95 |
| SOGF16.D.1.06 | m3 | Excavacion mecanica zanja | 0.8 | 4.74 | 3.79 |
| SOGF16.D.2.03 | m3 | Hormigon 25 N/mm2, en planta, arido 20 | 2.96 | 101.26 | 299.73 |
| SOGF16.D.9.02 | m2 | Encofrado y desenconfrado de muros | 21.6 | 13.78 | 297.65 |
| MT.6 | kg | Acero corrugado B 400 S/SD | 41.3 | 0.9 | 37.17 |
| MT.112 | m2 | Malla electrosoldada 150x150x6 B500T | 16 | 2.44 | 39.04 |
| SOGF16.D.4.11 | ud | Arqueta de registro | 1 | 129.67 | 129.67 |
| MT.49 | ud | Desagüe con llave, sin arqueta de registro | 1 | 142.25 | 142.25 |
|  |  | Total |  |  | 1019.5 |

**SOGF16.D.8.05** ud Deposito de agua enconfrado hormigon 1x1x1 m (01/12/2011)
Precio: 935.25
Depósito de agua para incendios forestales de dimensiones 1x1x1 metros, encofrado con hormigón armado tanto en la solera como en los muros, los cuáles tendrán una anchura de 25 cm. Sin incluir la
tubería de conducción de agua

| Código | Ud | Descripción | Rendimiento | Precio | Importe |
|---|---|---|---|---|---|
| MO.7 | h | Peón Régimen General | 16 | 13.05 | 208.80 |
| MO.22 | h | Maquinista 1ª, Oficial 1ª o Capataz R.General. | 0.5 | 14.68 | 7.34 |
| MO.13 | h | Peón Especialista Régimen General, Maquinista 2ª u Oficial 2ª | 10 | 13.89 | 138.90 |
| SOGF16.D.1.06 | m3 | Excavacion mecanica zanja | 1.1 | 4.74 | 5.21 |
| SOGF16.D.2.03 | m3 | Hormigon 25 N/mm2, en planta, arido 20 | 1.25 | 101.26 | 126.58 |
| SOGF16.D.9.02 | m2 | Encofrado y desenconfrado de muros | 4 | 13.78 | 55.12 |
| MT.6 | kg | Acero corrugado B 400 S/SD | 30 | 0.9 | 27.00 |
| MT.112 | m2 | Malla electrosoldada 150x150x6 B500T | 12 | 2.44 | 29.28 |
| SOGF16.D.4.11 | ud | Arqueta de registro | 1 | 129.67 | 129.67 |
| SOGF16.D.8.01 | ud | Captacion de agua para depositos mamposteria | 1 | 65.1 | 65.10 |
| MT.49 | ud | Desagüe con llave, sin arqueta de registro | 1 | 142.25 | 142.25 |
|  |  | Total |  |  | 935.25 |

**SOGF16.D.8.06** m2 Impermeabilizacion de vasos en depositos con pintura epoxy
Precio: 24.05
Impermeabilización de vaso de depósito con pintura epoxy epoxal, dos manos aplicada con rodillo

| Código | Ud | Descripción | Rendimiento | Precio | Importe |
|---|---|---|---|---|---|
| MO.19 | h | Hora cuadrilla 10 P.O. RGeneral+Capataz | 0.075 | 146.02 | 10.95 |
| MT.248 | kg | Resina Epoxi para morteros y hormigones | 1.85 | 7.08 | 13.10 |
|  |  | Total |  |  | 24.05 |

**SOGF16.D.8.07** m Instalacion tuberia PEAD 75 mm con apertura zanja manual
Precio: 7.36
Instalación de tubería PEAD de 75 mm y 6 atm, incluye la excavacion mecánica, la colocación y parte proporcional de piezas y el tapado de la zanja

| Código | Ud | Descripción | Rendimiento | Precio | Importe |
|---|---|---|---|---|---|
| SOGF16.D.1.10 | m3 | Excavacion manual zanja | 0.09 | 52.2 | 4.70 |
| MT.271 | m | Tubería de polietileno (PEAD) de 75 mm y 6 atm | 1 | 2.26 | 2.26 |
| MO.1 | h | Peón SETCAA | 0.055 | 7.28 | 0.40 |
|  |  | Total |  |  | 7.36 |

**SOGF16.D.8.08** m Instalacion tuberia PEAD 75 mm con apertura zanja mecanica
Precio: 5.03
Instalación de tubería PEAD de 75 mm y 6 atm, incluye la excavación mecánica, la colocación y parte proporcional de piezas y el tapado de la zanja

| Código | Ud | Descripción | Rendimiento | Precio | Importe |
|---|---|---|---|---|---|
| MO.1 | h | Peón SETCAA | 0.055 | 7.28 | 0.40 |
| MT.271 | m | Tubería de polietileno (PEAD) de 75 mm y 6 atm | 1 | 2.26 | 2.26 |
| MA.44 | h | Retrocargo 71/100 CV, cazo 0,9-0,18 m3 | 0.055 | 43.06 | 2.37 |
|  |  | Total |  |  | 5.03 |

**SOGF16.D.8.09** m Instalacion tuberia PEAD 90mm con apertura zanja manual
Precio: 8.67
Instalación de tubería PEAD de 90 mm y 6 atm, incluye la excavación manual, la colocación y parte proporcional de piezas y el tapado de la zanja

| Código | Ud | Descripción | Rendimiento | Precio | Importe |
|---|---|---|---|---|---|
| SOGF16.D.1.10 | m3 | Excavacion manual zanja | 0.09 | 52.2 | 4.70 |
| MT.272 | m | Tubería de polietileno (PEAD) de 90 mm y 6 atm | 1 | 3.57 | 3.57 |
| MO.1 | h | Peón SETCAA | 0.055 | 7.28 | 0.40 |
|  |  | Total |  |  | 8.67 |

**SOGF16.D.8.10** m Instalacion tuberia PEAD 90mm con apertura zanja mecanica
Precio: 6.59
Instalación de tubería PEAD de 90 mm y 6 atm, incluye la excavación mecánical, la colocación y parte proporcional de piezas y el tapado de la zanja

| Código | Ud | Descripción | Rendimiento | Precio | Importe |
|---|---|---|---|---|---|
| MO.1 | h | Peón SETCAA | 0.06 | 7.28 | 0.44 |
| MA.44 | h | Retrocargo 71/100 CV, cazo 0,9-0,18 m3 | 0.06 | 43.06 | 2.58 |
| MT.272 | m | Tubería de polietileno (PEAD) de 90 mm y 6 atm | 1 | 3.57 | 3.57 |
|  |  | Total |  |  | 6.59 |

**SOGF16.D.8.11** ud Instalacion sistema bombeo solar sondeo depositos 100 m. (01/12/2011)
Precio: 14430.84
Instalacion de sistema de bombeo solar directo compuesto por un sondeo de 100 metros de profundidad, la instalación de la bomba incluido el sistema de conexiones de ésta con los paneles solares y las conducciones necesarias para trasnportar el agua desde la bomba hascia el depósito, junto con un sistema de control de llenado del depósito. Se incluye un conjunto de caseta y arqueta para cerramiento del sondeo e instalación de los equipos electromecánicos compuesto por caseta de planta cuadrada de 2,4 x 2,4 metros

| Código | Ud | Descripción | Rendimiento | Precio | Importe |
|---|---|---|---|---|---|
| SOGF16.D12.55 | m | Sondeo rotopercusion, entubado PVC 16 cm, 0-100 m (10/01/2014) | 100 | 37.69 | 3769.00 |
| SOGF16.D12.61 | m | Tuberia PVC 200 mm. 6" (10/01/2014) | 100 | 16.09 | 1609.00 |
| MA.22 | ud | Electrobomba sumergida 2,5 - 2 N | 1 | 2645 | 2645.00 |
| MT.268 | m | Tuberia de polietileno (PEAD) de 32 mm | 100 | 1.23 | 123.00 |
| SOGF16.D.8.12 | ud | Instalacion valvula flotador boya (12/03/2013) | 1 | 99.18 | 99.18 |
| MT.48 | m | Cuerda de nylon 14 mm | 100 | 1.97 | 197.00 |
| MT.46 | ud | Cuadro de conexion CU 200 SQFlex | 1 | 648 | 648.00 |
| SOGF16.D12.10 | ud | Caseta y arqueta pozos de sondeo (01/12/2011) | 1 | 2640.52 | 2640.52 |
| SOGF16.D12.36 | ud | Instalacion paneles solares 4ud 100 Wp (10/01/2014) | 1 | 2700.14 | 2700.14 |
|  |  | Total |  |  | 14430.84 |

**SOGF16.D.8.12** ud Instalacion valvula flotador boya (12/03/2013)
Precio: 99.18
Válvula flotador boya, instalada.

| Código | Ud | Descripción | Rendimiento | Precio | Importe |
|---|---|---|---|---|---|
| MT.290 | ud | Válvula flotador boya | 1 | 77.58 | 77.58 |
| MO.6 | h | Peon especializado SETCAA con plus distancia y capataz | 2 | 10.8 | 21.60 |
|  |  | Total |  |  | 99.18 |

**SOGF16.D.8.14** ud Rampa de hormigon prefabricado de 1,5 x 0,30 x 0,10m
Precio: 205.44
Construcción de rampa de salida de pequeños animales de hormigón pretensado de 150x30x10 cm. en ángulo inferior a 45 grados. Se abrirá un hueco de acceso e instalará la rampa fijándola con hormigón en los extremos, remate del conjunto y retirada de escombros a vertedero autorizado.

| Código | Ud | Descripción | Rendimiento | Precio | Importe |
|---|---|---|---|---|---|
| MO.22 | h | Maquinista 1ª, Oficial 1ª o Capataz R.General. | 3 | 14.68 | 44.04 |
| MO.7 | h | Peón Régimen General | 3 | 13.05 | 39.15 |
| SOGF16.D.9.02 | m2 | Encofrado y desenconfrado de muros | 1 | 13.78 | 13.78 |
| MT.79 | m3 | Hormigón estructural de 250 kg/cm2 | 0.2 | 80.97 | 16.19 |
| MA.71 | h | Vehículo todoterreno con remolque (materiales pesados) | 0.25 | 113.19 | 28.30 |
| MA.72 | h | Maquinaria electríca de cerrajería (Soldador,radial...) | 2 | 9.99 | 19.98 |
| MA.26 | h | Grupo Electrógeno | 1 | 2 | 2.00 |
| MT.299 | ud | Panel prefabricado de hormigón pretensado 150x30x10 cm. | 1 | 42 | 42.00 |
|  |  | Total |  |  | 205.44 |

**SOGF16.D.8.16** ud Retirada y colocacion rampa prefabricada hormigon
Precio: 282.28

| Código | Ud | Descripción | Rendimiento | Precio | Importe |
|---|---|---|---|---|---|
| MT.236 | ud | Rampa prefabricada de hormigon | 1 | 159.74 | 159.74 |
| MO.22 | h | Maquinista 1ª, Oficial 1ª o Capataz R.General. | 1.5 | 14.68 | 22.02 |
| MO.7 | h | Peón Régimen General | 1.5 | 13.05 | 19.58 |
| MA.47 | h | Retroexcavadora ruedas hidráulico 101/130 CV | 1.5 | 53.96 | 80.94 |
|  |  | Total |  |  | 282.28 |

**SOGF16.D.8.13** m Sellado de juntas en depositos de hormigon 2cm (10/01/2014)
Precio: 5.55
Sellado de juntas en depósitos prefabricados de hormigón con una anchura aproximada de 2 cm. mediante aplicación de poliuretano, sin incluir andamios.

| Código | Ud | Descripción | Rendimiento | Precio | Importe |
|---|---|---|---|---|---|
| MO.7 | h | Peón Régimen General | 0.04 | 13.05 | 0.52 |
| MT.251 | m | Sellado poliuretano e = 20 mm | 1 | 5.03 | 5.03 |
|  |  | Total |  |  | 5.55 |

**SOGF16.D.8.15** m Sellado de juntas en depositos de hormigon 24 cm (10/01/2014)
Precio: 10.82
Perfil termoplástico extruído para sellar en forma estanca la junta formada en encuentro de losa y muros de hormigón armado.Anchura de 24 cm. Completamente colocado.

| Código | Ud | Descripción | Rendimiento | Precio | Importe |
|---|---|---|---|---|---|
| MO.22 | h | Maquinista 1ª, Oficial 1ª o Capataz R.General. | 0.012 | 14.68 | 0.18 |
| MO.15 | h | Ayudante Ferrallista-encofrador | 0.012 | 14.92 | 0.18 |
| MT.300 | m | Junta estanca para sellado estanco 24 cm | 1 | 10.46 | 10.46 |
|  |  | Total |  |  | 10.82 |

**SOGF16.D.8.17** ud Adecuacion conduccion entrada agua deposito (01/12/2011)
Precio: 176.91
Saneado y adecuación de entrada a depósito medeiante elementos de polietileno, obra de fábrica de ladrillo y chapado con piedra del lugar, para corregir y adaptar la conducción y caída del agua entrante a un depósito.

| Código | Ud | Descripción | Rendimiento | Precio | Importe |
|---|---|---|---|---|---|
| MO.7 | h | Peón Régimen General | 3 | 13.05 | 39.15 |
| MO.22 | h | Maquinista 1ª, Oficial 1ª o Capataz R.General. | 3 | 14.68 | 44.04 |
| MT.85 | ud | Ladrillo 25x12x7 | 80 | 0.11 | 8.80 |
| MT.302 | ud | Codo tubería pollietileno 75 mm | 2 | 19.3 | 38.60 |
| MT.271 | m | Tubería de polietileno (PEAD) de 75 mm y 6 atm | 2 | 2.26 | 4.52 |
| MT.176 | m2 | Piedra del lugar | 3 | 12.8 | 38.40 |
| SOGF16.D.2.14 | m3 | Mortero de cemento 1:6 | 0.05 | 67.96 | 3.40 |
|  |  | Total |  |  | 176.91 |

**SOGF16.D.8.18** ud Adecuacion rebosadero deposito (01/12/2011)
Precio: 157.61
Saneado y adecuación de rebosadero de depósito mediante elementos de polietileno, obra de fábrica de ladrillo y chapado con piedra del lugar, para corregir y adaptar la conducción y caída del agua sobrante de un depósito.

| Código | Ud | Descripción | Rendimiento | Precio | Importe |
|---|---|---|---|---|---|
| MO.7 | h | Peón Régimen General | 3 | 13.05 | 39.15 |
| MO.22 | h | Maquinista 1ª, Oficial 1ª o Capataz R.General. | 3 | 14.68 | 44.04 |
| MT.85 | ud | Ladrillo 25x12x7 | 80 | 0.11 | 8.80 |
| MT.302 | ud | Codo tubería pollietileno 75 mm | 1 | 19.3 | 19.30 |
| MT.271 | m | Tubería de polietileno (PEAD) de 75 mm y 6 atm | 2 | 2.26 | 4.52 |
| MT.176 | m2 | Piedra del lugar | 3 | 12.8 | 38.40 |
| SOGF16.D.2.14 | m3 | Mortero de cemento 1:6 | 0.05 | 67.96 | 3.40 |
|  |  | Total |  |  | 157.61 |

**SOGF16.D.8.20** ud Adecuacion captacion deposito
Precio: 352.9
Adecuación de capación mediante evacuación de sedimentos, limpieza de muero de mampostería, restitución de piedras ausentes o deterioradas, saneado, enlucido con mortero de cemento y adaptación de conexión de conducción de polietileno.

| Código | Ud | Descripción | Rendimiento | Precio | Importe |
|---|---|---|---|---|---|
| SOGF16.D.1.10 | m3 | Excavacion manual zanja | 4 | 52.2 | 208.80 |
| MO.7 | h | Peón Régimen General | 1.5 | 13.05 | 19.58 |
| MO.22 | h | Maquinista 1ª, Oficial 1ª o Capataz R.General. | 1.5 | 14.68 | 22.02 |
| MT.271 | m | Tubería de polietileno (PEAD) de 75 mm y 6 atm | 2 | 2.26 | 4.52 |
| MT.176 | m2 | Piedra del lugar | 5 | 12.8 | 64.00 |
| SOGF16.D.2.14 | m3 | Mortero de cemento 1:6 | 0.5 | 67.96 | 33.98 |
|  |  | Total |  |  | 352.9 |

**SOGF16.D.8.21** m Conduccion desde captacion a deposito
Precio: 8.55
Apertura de zanja de 0,3 metros de ancho x 0,35 m de profundidad para instalación de tubería de polietileno de 75 mm. Incluye tapado de zanja y labores auxiliares para conexión a captación y depósito.

| Código | Ud | Descripción | Rendimiento | Precio | Importe |
|---|---|---|---|---|---|
| SOGF16.D.1.10 | m3 | Excavacion manual zanja | 0.11 | 52.2 | 5.74 |
| MO.7 | h | Peón Régimen General | 0.02 | 13.05 | 0.26 |
| MO.22 | h | Maquinista 1ª, Oficial 1ª o Capataz R.General. | 0.02 | 14.68 | 0.29 |
| MT.271 | m | Tubería de polietileno (PEAD) de 75 mm y 6 atm | 1 | 2.26 | 2.26 |
|  |  | Total |  |  | 8.55 |

**SOGF16.D.8.22** m2 Reparacion chapado exterior deposito
Precio: 21.88
Saneado y sustitución de chapado exterior de depósito con piedra irregular del lugar de 3 a 4 cm de espesor, recibido con mortero de cemento CEM I y arena de río 1/6 (mortero tipo M-%), incluyendo el junteado del resto de superficies hasta completar el depósito.

| Código | Ud | Descripción | Rendimiento | Precio | Importe |
|---|---|---|---|---|---|
| MO.7 | h | Peón Régimen General | 0.6 | 13.05 | 7.83 |
| MO.22 | h | Maquinista 1ª, Oficial 1ª o Capataz R.General. | 0.6 | 14.68 | 8.81 |
| MT.176 | m2 | Piedra del lugar | 0.25 | 12.8 | 3.20 |
| SOGF16.D.2.14 | m3 | Mortero de cemento 1:6 | 0.03 | 67.96 | 2.04 |
|  |  | Total |  |  | 21.88 |

#### D.9 ENCOFRADOS

**SOGF16.D.9.01** m2 Encofrado y desencofrado de zapatas
Precio: 11.62
Encofrado y desencofrado de zapatas con madera

| Código | Ud | Descripción | Rendimiento | Precio | Importe |
|---|---|---|---|---|---|
| MO.8 | h | Peón Régimen General con p.p. Jefe Cuadrilla | 0.24 | 14.61 | 3.51 |
| MO.22 | h | Maquinista 1ª, Oficial 1ª o Capataz R.General. | 0.24 | 14.68 | 3.52 |
| MT.13 | kg | Alambre (pie de obra) | 0.1 | 1.52 | 0.15 |
| MT.95 | m3 | Madera (pie de obra) | 0.02 | 202.75 | 4.06 |
| MT.235 | kg | Puntas (pie de obra) | 0.15 | 2.5 | 0.38 |
|  |  | Total |  |  | 11.62 |

**SOGF16.D.9.02** m2 Encofrado y desenconfrado de muros
Precio: 13.78
Encofrado y desencofrado de muros con chapa metálicas < 1 m2 , para una altura menor de 6 metros

| Código | Ud | Descripción | Rendimiento | Precio | Importe |
|---|---|---|---|---|---|
| MO.8 | h | Peón Régimen General con p.p. Jefe Cuadrilla | 0.33 | 14.61 | 4.82 |
| MO.22 | h | Maquinista 1ª, Oficial 1ª o Capataz R.General. | 0.33 | 14.68 | 4.84 |
| MT.41 | m2 | Chapa encofrado metálico | 1 | 3.59 | 3.59 |
| MT.13 | kg | Alambre (pie de obra) | 0.1 | 1.52 | 0.15 |
| MT.235 | kg | Puntas (pie de obra) | 0.15 | 2.5 | 0.38 |
|  |  | Total |  |  | 13.78 |

**SOGF16.D.9.03** m Encofrado y desencofrado pavimento hormigon
Precio: 2.31
Encofrado y desencofrado en pavimentos de hormigón hasta una altura de 0,20 m.

| Código | Ud | Descripción | Rendimiento | Precio | Importe |
|---|---|---|---|---|---|
| MO.22 | h | Maquinista 1ª, Oficial 1ª o Capataz R.General. | 0.05 | 14.68 | 0.73 |
| MO.7 | h | Peón Régimen General | 0.05 | 13.05 | 0.65 |
| MT.95 | m3 | Madera (pie de obra) | 0.004 | 202.75 | 0.81 |
| MT.235 | kg | Puntas (pie de obra) | 0.03 | 2.5 | 0.08 |
| MT.13 | kg | Alambre (pie de obra) | 0.02 | 1.52 | 0.03 |
| MT.3 | l | Aceite de desencofrado, encofrados | 0.004 | 1.76 | 0.01 |
|  |  | Total |  |  | 2.31 |

**SOGF16.D.9.04** m2 Encofrado y desencofrado forjados
Precio: 3.69
Encofrado y desencofrado continuo con puntales y sopandas en forjados de viguetas y bovedillas, hasta 3,5 m. de altura, con madera suelta

| Código | Ud | Descripción | Rendimiento | Precio | Importe |
|---|---|---|---|---|---|
| MO.8 | h | Peón Régimen General con p.p. Jefe Cuadrilla | 0.055 | 14.61 | 0.80 |
| MO.22 | h | Maquinista 1ª, Oficial 1ª o Capataz R.General. | 0.055 | 14.68 | 0.81 |
| MT.13 | kg | Alambre (pie de obra) | 0.05 | 1.52 | 0.08 |
| MT.95 | m3 | Madera (pie de obra) | 0.008 | 202.75 | 1.62 |
| MT.235 | kg | Puntas (pie de obra) | 0.15 | 2.5 | 0.38 |
|  |  | Total |  |  | 3.69 |

#### D.10 USO PUBLICO (05/10/2012)

**SOGF16.D10.01** ud Banco de madera de 2 m, colocado
Precio: 231.71
Suministro y colocación de banco de 2 m. de longitud, tipo pic-nic, fabricado en madera de pino de 1ª calidad, tratada en autoclave.

| Código | Ud | Descripción | Rendimiento | Precio | Importe |
|---|---|---|---|---|---|
| MO.22 | h | Maquinista 1ª, Oficial 1ª o Capataz R.General. | 0.4 | 14.68 | 5.87 |
| MO.13 | h | Peón Especialista Régimen General, Maquinista 2ª u Oficial 2ª | 0.8 | 13.89 | 11.11 |
| MO.7 | h | Peón Régimen General | 0.8 | 13.05 | 10.44 |
| MT.151 | ud | Pequeño material | 4 | 0.86 | 3.44 |
| MT.21 | ud | Banco de madera de 2 m | 1 | 183.68 | 183.68 |
| SOGF16.D.1.10 | m3 | Excavacion manual zanja | 0.128 | 52.2 | 6.68 |
| SOGF16.D.2.08 | m3 | Hormigon 12,5 N/mm2, in situ, arido 40 | 0.128 | 81.95 | 10.49 |
|  |  | Total |  |  | 231.71 |

**SOGF16.D10.02** ud Cancela de madera doble hoja 4 m
Precio: 464.04
Suministro de puerta modelo Extremeña de doble hoja de 200x130 cm. cada hoja. Incluye bisagras, cerrojos y guardaladrón.

| Código | Ud | Descripción | Rendimiento | Precio | Importe |
|---|---|---|---|---|---|
| MO.22 | h | Maquinista 1ª, Oficial 1ª o Capataz R.General. | 0.7 | 14.68 | 10.28 |
| MO.13 | h | Peón Especialista Régimen General, Maquinista 2ª u Oficial 2ª | 0.7 | 13.89 | 9.72 |
| SOGF16.D.1.10 | m3 | Excavacion manual zanja | 0.41 | 52.2 | 21.40 |
| SOGF16.D.2.12 | m3 | Hormigón 20 N/mm2. in situ árido 40 | 0.41 | 106.31 | 43.59 |
| MT.33 | ud | Cancela doble hoja de 200x130 cm cada hoja | 1 | 379.05 | 379.05 |
|  |  | Total |  |  | 464.04 |

**SOGF16.D10.03** ud Cartel de prohibicion 45X30cm
Precio: 97.95
Suministro y colocación de 1 unidad de cartel de prohibición de 1,50m de altura, formado por tablero rectangular de 450 mm x 300 mm y 30mm de grosor con panel de chapa, sostenido por una estructura de 1 poste más larguero cuadrado de madera de al menos 8cm, altura total colocado 1,20 metros, i/ colocación en pozos de cimentacion de 30 cm de profundidad provisto de drenaje de piedras en el fondo y rellenos con hormigón. El cartel será de madera tratada en autoclave, siendo los paneles de chapa laminada y la rotulación serigrafiada y secada al horno.

| Código | Ud | Descripción | Rendimiento | Precio | Importe |
|---|---|---|---|---|---|
| MO.22 | h | Maquinista 1ª, Oficial 1ª o Capataz R.General. | 0.25 | 14.68 | 3.67 |
| MO.13 | h | Peón Especialista Régimen General, Maquinista 2ª u Oficial 2ª | 0.5 | 13.89 | 6.95 |
| MO.7 | h | Peón Régimen General | 0.5 | 13.05 | 6.53 |
| MA.63 | jor | Vehículo todoterreno 71-85 cv c/remolque | 0.031 | 72.2 | 2.24 |
| MT.253 | ud | Soporte cartel mad, tabl. 0,40x0,30m, estr.2m c/1 poste | 1 | 30.51 | 30.51 |
| MT.34 | m2 | Cartel de chapa de aluminio con serigrafiado | 0.12 | 328.56 | 39.43 |
| MT.151 | ud | Pequeño material | 3 | 0.86 | 2.58 |
| SOGF16.D.1.10 | m3 | Excavacion manual zanja | 0.045 | 52.2 | 2.35 |
| SOGF16.D.2.08 | m3 | Hormigon 12,5 N/mm2, in situ, arido 40 | 0.045 | 81.95 | 3.69 |
|  |  | Total |  |  | 97.95 |

**SOGF16.D10.04** ud Cartel de prohibicion 50X50cm
Precio: 145.74
Suministro y colocación de 1 unidad de cartel de prohibición de 2,00m de altura, formado por tablero rectangular de 500 mm x 500 mm y 30mm de grosor con panel de chapa, sostenido por una estructura de 1 poste más larguero cuadrado de madera de al menos 8cm, altura total colocado 1,50 metros, i/ colocación en pozos de cimentacion de 50 cm de profundidad provisto de drenaje de piedras en el fondo y rellenos con hormigón. El cartel será de madera tratada en autoclave, siendo los paneles de chapa laminada y la rotulación serigrafiada y secada al horno.

| Código | Ud | Descripción | Rendimiento | Precio | Importe |
|---|---|---|---|---|---|
| MO.22 | h | Maquinista 1ª, Oficial 1ª o Capataz R.General. | 0.25 | 14.68 | 3.67 |
| MO.13 | h | Peón Especialista Régimen General, Maquinista 2ª u Oficial 2ª | 0.5 | 13.89 | 6.95 |
| MO.7 | h | Peón Régimen General | 0.5 | 13.05 | 6.53 |
| MA.63 | jor | Vehículo todoterreno 71-85 cv c/remolque | 0.031 | 72.2 | 2.24 |
| MT.254 | ud | Soporte cartel mad, tabl. 0,5x0,5m, estr.2m c/1 poste | 1 | 32.91 | 32.91 |
| MT.34 | m2 | Cartel de chapa de aluminio con serigrafiado | 0.25 | 328.56 | 82.14 |
| MT.151 | ud | Pequeño material | 3 | 0.86 | 2.58 |
| SOGF16.D.1.10 | m3 | Excavacion manual zanja | 0.065 | 52.2 | 3.39 |
| SOGF16.D.2.08 | m3 | Hormigon 12,5 N/mm2, in situ, arido 40 | 0.065 | 81.95 | 5.33 |
|  |  | Total |  |  | 145.74 |

**SOGF16.D10.05** ud Cartel informativo
Precio: 772.85
Suministro y colocación de 1 unidad de cartel informativo vertical de 2,5m de altura, formado por tablero cuadrado de 1000 mm x 1000 mm y 30mm de grosor y panel de chapa, sostenido por una estructura de poste cuadrado de madera de al menos 8cm de lado, altura total colocado 2,00 metros i/ colocación en pozos de cimentacion de 80 cm de profundidad provisto de drenaje de piedras en el fondo y rellenos con hormigón. El cartel será de madera tratada en autoclave, siendo los paneles de chapa laminada y la rotulación serigrafiada y secada al horno.

| Código | Ud | Descripción | Rendimiento | Precio | Importe |
|---|---|---|---|---|---|
| MO.22 | h | Maquinista 1ª, Oficial 1ª o Capataz R.General. | 1.125 | 14.68 | 16.52 |
| MO.13 | h | Peón Especialista Régimen General, Maquinista 2ª u Oficial 2ª | 2.5 | 13.89 | 34.73 |
| MO.7 | h | Peón Régimen General | 2.5 | 13.05 | 32.63 |
| MA.63 | jor | Vehículo todoterreno 71-85 cv c/remolque | 0.14 | 72.2 | 10.11 |
| MT.255 | ud | Soporte cartel mad, tabl. 1x1m, estr.2m c/ 2 postes | 1 | 314.87 | 314.87 |
| MT.34 | m2 | Cartel de chapa de aluminio con serigrafiado | 1 | 328.56 | 328.56 |
| MT.151 | ud | Pequeño material | 10 | 0.86 | 8.60 |
| SOGF16.D.1.10 | m3 | Excavacion manual zanja | 0.2 | 52.2 | 10.44 |
| SOGF16.D.2.08 | m3 | Hormigon 12,5 N/mm2, in situ, arido 40 | 0.2 | 81.95 | 16.39 |
|  |  | Total |  |  | 772.85 |

**SOGF16.D10.06** ud Mesa tipo PICNIC de madera con dos bancos laterales, 2m
Precio: 474.1
Suministro y colocación de mesa de 2 m. de longitud con dos bancos adosados, tipo pic-nic, todo ello en una sola pieza, fabricada en madera de pino suecia de 1ª calidad, tratada en autoclave.

| Código | Ud | Descripción | Rendimiento | Precio | Importe |
|---|---|---|---|---|---|
| MO.22 | h | Maquinista 1ª, Oficial 1ª o Capataz R.General. | 0.5 | 14.68 | 7.34 |
| MO.13 | h | Peón Especialista Régimen General, Maquinista 2ª u Oficial 2ª | 1 | 13.89 | 13.89 |
| MO.7 | h | Peón Régimen General | 1 | 13.05 | 13.05 |
| MT.151 | ud | Pequeño material | 4 | 0.86 | 3.44 |
| MT.135 | ud | Mesa pic-nic madera c/bancos 2 m | 1 | 369.3 | 369.30 |
| SOGF16.D.1.10 | m3 | Excavacion manual zanja | 0.5 | 52.2 | 26.10 |
| SOGF16.D.2.08 | m3 | Hormigon 12,5 N/mm2, in situ, arido 40 | 0.5 | 81.95 | 40.98 |
|  |  | Total |  |  | 474.1 |

**SOGF16.D10.07** ud Modulo barandilla rollizo madera tratada de pino, 2m (05/10/2012)
Precio: 91.73
Ud. de módulo de 2 m de longitud de barandilla para cerramiento o defensa de rollizos de madera de pino tratada, con acabado natural, constituido por dos postes verticales de 1,5 m de longitud y 10 cm de diámetro, dos horizontales de 2 m de longitud y uno en diagonal de 2,5 m de longitud, todos ellos del mismo diámetro, incluida excavación y anclaje con hormigón HM- 20/P/20, herrajes y puntas, herramientas y medios auxiliares.

| Código | Ud | Descripción | Rendimiento | Precio | Importe |
|---|---|---|---|---|---|
| MO.22 | h | Maquinista 1ª, Oficial 1ª o Capataz R.General. | 0.7 | 14.68 | 10.28 |
| MO.8 | h | Peón Régimen General con p.p. Jefe Cuadrilla | 0.7 | 14.61 | 10.23 |
| SOGF16.D.1.10 | m3 | Excavacion manual zanja | 0.1 | 52.2 | 5.22 |
| SOGF16.D.2.12 | m3 | Hormigón 20 N/mm2. in situ árido 40 | 0.08 | 106.31 | 8.50 |
| MT.145 | ud | Módulo premontado de talanquera 200x150 cm, rollos 10 cm diám. | 1 | 56.62 | 56.62 |
| MT.235 | kg | Puntas (pie de obra) | 0.35 | 2.5 | 0.88 |
|  |  | Total |  |  | 91.73 |

#### D.11 CHARCAS

**SOGF16.D11.01** ud Creacion de charcas.Capacidad: 600 m3
Precio: 1937.5
Creación de charcas de capacidad de 600 m3, incluido el desbroce y limpieza, la excavación en desmonte y transporte a terraplén, la compactación y riego y el extendido de tierra vegetal

| Código | Ud | Descripción | Rendimiento | Precio | Importe |
|---|---|---|---|---|---|
| SOGF16.A.1.49 | m2 | Desbroce y limpieza espesor entre 10 y 20 cm, inc. excavaciones y transporte | 800 | 0.16 | 128.00 |
| SOGF16.D.1.04 | m3 | Excavación en desmonte y transp. terraplen <50m | 680 | 1.6 | 1088.00 |
| SOGF16.D.6.09 | m2 | Compactacion y riego pista forestal, A4-A7 | 1250 | 0.48 | 600.00 |
| SOGF16.D11.23 | m2 | Extendido de tierra vegetal inc. construccion aliviadero | 450 | 0.27 | 121.50 |
|  |  | Total |  |  | 1937.5 |

**SOGF16.D11.02** ud Creacion de charcas.Capacidad: 900 m3
Precio: 2562
Creación de charcas de capacidad de 900 m3, incluido el desbroce y limpieza, la excavación en desmonte y transporte a terraplén, la compactación y riego y el extendido de tierra vegetal

| Código | Ud | Descripción | Rendimiento | Precio | Importe |
|---|---|---|---|---|---|
| SOGF16.A.1.49 | m2 | Desbroce y limpieza espesor entre 10 y 20 cm, inc. excavaciones y transporte | 1050 | 0.16 | 168.00 |
| SOGF16.D.1.04 | m3 | Excavación en desmonte y transp. terraplen <50m | 900 | 1.6 | 1440.00 |
| SOGF16.D.6.09 | m2 | Compactacion y riego pista forestal, A4-A7 | 1650 | 0.48 | 792.00 |
| SOGF16.D11.23 | m2 | Extendido de tierra vegetal inc. construccion aliviadero | 600 | 0.27 | 162.00 |
|  |  | Total |  |  | 2562 |

**SOGF16.D11.03** ud Creacion de charcas.Capacidad: 1.200 m3
Precio: 3147.5
Creación de charcas de capacidad de 1200 m3, incluido el desbroce y limpieza, la excavación en desmonte y transporte a terraplén, la compactación y riego y el extendido de tierra vegetal

| Código | Ud | Descripción | Rendimiento | Precio | Importe |
|---|---|---|---|---|---|
| SOGF16.A.1.49 | m2 | Desbroce y limpieza espesor entre 10 y 20 cm, inc. excavaciones y transporte | 1225 | 0.16 | 196.00 |
| SOGF16.D.1.04 | m3 | Excavación en desmonte y transp. terraplen <50m | 1150 | 1.6 | 1840.00 |
| SOGF16.D.6.09 | m2 | Compactacion y riego pista forestal, A4-A7 | 1950 | 0.48 | 936.00 |
| SOGF16.D11.23 | m2 | Extendido de tierra vegetal inc. construccion aliviadero | 650 | 0.27 | 175.50 |
|  |  | Total |  |  | 3147.5 |

**SOGF16.D11.04** ud Creacion de charcas.Capacidad de 1500 m3
Precio: 3693.8
Creación de charcas de capacidad de 1500 m3, incluido el desbroce y limpieza, la excavación en desmonte y transporte a terraplén, la compactación y riego y el extendido de tierra vegetal

| Código | Ud | Descripción | Rendimiento | Precio | Importe |
|---|---|---|---|---|---|
| SOGF16.A.1.49 | m2 | Desbroce y limpieza espesor entre 10 y 20 cm, inc. excavaciones y transporte | 1425 | 0.16 | 228.00 |
| SOGF16.D.1.04 | m3 | Excavación en desmonte y transp. terraplen <50m | 1340 | 1.6 | 2144.00 |
| SOGF16.D.6.09 | m2 | Compactacion y riego pista forestal, A4-A7 | 2360 | 0.48 | 1132.80 |
| SOGF16.D11.23 | m2 | Extendido de tierra vegetal inc. construccion aliviadero | 700 | 0.27 | 189.00 |
|  |  | Total |  |  | 3693.8 |

**SOGF16.D11.05** ud Creacion de charcas.Capacidad de 2000 m3
Precio: 4530.5
Creación de charcas de capacidad de 2000 m3, incluido el desbroce y limpieza, la excavación en desmonte y transporte a terraplén, la compactación y riego y el extendido de tierra vegetal.

| Código | Ud | Descripción | Rendimiento | Precio | Importe |
|---|---|---|---|---|---|
| SOGF16.A.1.49 | m2 | Desbroce y limpieza espesor entre 10 y 20 cm, inc. excavaciones y transporte | 2050 | 0.16 | 328.00 |
| SOGF16.D.1.04 | m3 | Excavación en desmonte y transp. terraplen <50m | 1450 | 1.6 | 2320.00 |
| SOGF16.D.6.09 | m2 | Compactacion y riego pista forestal, A4-A7 | 3500 | 0.48 | 1680.00 |
| SOGF16.D11.23 | m2 | Extendido de tierra vegetal inc. construccion aliviadero | 750 | 0.27 | 202.50 |
|  |  | Total |  |  | 4530.5 |

**SOGF16.D11.06** m3 Creacion de charcas.Capacidad <600 m3
Precio: 3.22
Creación de charcas de capacidad inferior a 600 m3, incluido el desbroce y limpieza, la excavación en desmonte y transporte a terraplén, la compactación y riego y el extendido de tierra vegetal

| Código | Ud | Descripción | Rendimiento | Precio | Importe |
|---|---|---|---|---|---|
| SOGF16.A.1.49 | m2 | Desbroce y limpieza espesor entre 10 y 20 cm, inc. excavaciones y transporte | 1.33 | 0.16 | 0.21 |
| SOGF16.D.1.04 | m3 | Excavación en desmonte y transp. terraplen <50m | 1.13 | 1.6 | 1.81 |
| SOGF16.D.6.09 | m2 | Compactacion y riego pista forestal, A4-A7 | 2.08 | 0.48 | 1.00 |
| SOGF16.D11.23 | m2 | Extendido de tierra vegetal inc. construccion aliviadero | 0.75 | 0.27 | 0.20 |
|  |  | Total |  |  | 3.22 |

**SOGF16.D11.07** m3 Creacion de charcas.Capacidad 600-900 m3
Precio: 2.85
Creación de charcas de capacidad de 600-900 m3, incluido el desbroce y limpieza, la excavación en desmonte y transporte a terraplén, la compactación y riego y el extendido de tierra vegetal

| Código | Ud | Descripción | Rendimiento | Precio | Importe |
|---|---|---|---|---|---|
| SOGF16.A.1.49 | m2 | Desbroce y limpieza espesor entre 10 y 20 cm, inc. excavaciones y transporte | 1.17 | 0.16 | 0.19 |
| SOGF16.D.1.04 | m3 | Excavación en desmonte y transp. terraplen <50m | 1 | 1.6 | 1.60 |
| SOGF16.D.6.09 | m2 | Compactacion y riego pista forestal, A4-A7 | 1.83 | 0.48 | 0.88 |
| SOGF16.D11.23 | m2 | Extendido de tierra vegetal inc. construccion aliviadero | 0.67 | 0.27 | 0.18 |
|  |  | Total |  |  | 2.85 |

**SOGF16.D11.08** m3 Creacion de charcas.Capacidad 900-1.200 m3
Precio: 2.63
Creación de charcas de capacidad de 900-1200 m3, incluido el desbroce y limpieza, la excavación en desmonte y transporte a terraplén, la compactación y riego y el extendido de tierra vegetal

| Código | Ud | Descripción | Rendimiento | Precio | Importe |
|---|---|---|---|---|---|
| SOGF16.A.1.49 | m2 | Desbroce y limpieza espesor entre 10 y 20 cm, inc. excavaciones y transporte | 1.02 | 0.16 | 0.16 |
| SOGF16.D.1.04 | m3 | Excavación en desmonte y transp. terraplen <50m | 0.96 | 1.6 | 1.54 |
| SOGF16.D.6.09 | m2 | Compactacion y riego pista forestal, A4-A7 | 1.63 | 0.48 | 0.78 |
| SOGF16.D11.23 | m2 | Extendido de tierra vegetal inc. construccion aliviadero | 0.54 | 0.27 | 0.15 |
|  |  | Total |  |  | 2.63 |

**SOGF16.D11.09** m3 Creacion de charcas.Capacidad de 1200-1500 m3
Precio: 2.45
Creación de charcas de capacidad de 1200-1500 m3, incluido el desbroce y limpieza, la excavación en desmonte y transporte a terraplén, la compactación y riego y el extendido de tierra vegetal

| Código | Ud | Descripción | Rendimiento | Precio | Importe |
|---|---|---|---|---|---|
| SOGF16.A.1.49 | m2 | Desbroce y limpieza espesor entre 10 y 20 cm, inc. excavaciones y transporte | 0.95 | 0.16 | 0.15 |
| SOGF16.D.1.04 | m3 | Excavación en desmonte y transp. terraplen <50m | 0.89 | 1.6 | 1.42 |
| SOGF16.D.6.09 | m2 | Compactacion y riego pista forestal, A4-A7 | 1.57 | 0.48 | 0.75 |
| SOGF16.D11.23 | m2 | Extendido de tierra vegetal inc. construccion aliviadero | 0.47 | 0.27 | 0.13 |
|  |  | Total |  |  | 2.45 |

**SOGF16.D11.10** m3 Creacion de charcas.Capacidad de 1500-2000 m3
Precio: 2.27
Creación de charcas de capacidad entre 1500-2000 m3, incluido el desbroce y limpieza, la excavación en desmonte y transporte a terraplén, la compactación y riego y el extendido de tierra vegetal.

| Código | Ud | Descripción | Rendimiento | Precio | Importe |
|---|---|---|---|---|---|
| SOGF16.A.1.49 | m2 | Desbroce y limpieza espesor entre 10 y 20 cm, inc. excavaciones y transporte | 1.03 | 0.16 | 0.16 |
| SOGF16.D.1.04 | m3 | Excavación en desmonte y transp. terraplen <50m | 0.73 | 1.6 | 1.17 |
| SOGF16.D.6.09 | m2 | Compactacion y riego pista forestal, A4-A7 | 1.75 | 0.48 | 0.84 |
| SOGF16.D11.23 | m2 | Extendido de tierra vegetal inc. construccion aliviadero | 0.38 | 0.27 | 0.10 |
|  |  | Total |  |  | 2.27 |

**SOGF16.D11.11** ud Ampliacion de charcas con menos de 200 m3 a una capacidad de 600 m3
Precio: 1738.5
Ampliación de charcas con menos de 200 m³ a una capacidad de 600 m³, incluido el desbroce y limpieza, la excavación en desmonte y transporte a terraplén, la compactación y riego y el extendido de tierra vegetal

| Código | Ud | Descripción | Rendimiento | Precio | Importe |
|---|---|---|---|---|---|
| SOGF16.A.1.49 | m2 | Desbroce y limpieza espesor entre 10 y 20 cm, inc. excavaciones y transporte | 475 | 0.16 | 76.00 |
| SOGF16.D.1.04 | m3 | Excavación en desmonte y transp. terraplen <50m | 650 | 1.6 | 1040.00 |
| SOGF16.D.6.09 | m2 | Compactacion y riego pista forestal, A4-A7 | 1100 | 0.48 | 528.00 |
| SOGF16.D11.23 | m2 | Extendido de tierra vegetal inc. construccion aliviadero | 350 | 0.27 | 94.50 |
|  |  | Total |  |  | 1738.5 |

**SOGF16.D11.12** ud Ampliacion de charcas con menos de 200 m3 a una capacidad de 900 m3
Precio: 2367
Ampliación de charcas con menos de 200 m3 a una capacidad de 900 m3, incluido el desbroce y limpieza, la excavación en desmonte y transporte a terraplén, la compactación y riego y el extendido de tierra vegetal

| Código | Ud | Descripción | Rendimiento | Precio | Importe |
|---|---|---|---|---|---|
| SOGF16.A.1.49 | m2 | Desbroce y limpieza espesor entre 10 y 20 cm, inc. excavaciones y transporte | 1050 | 0.16 | 168.00 |
| SOGF16.D.1.04 | m3 | Excavación en desmonte y transp. terraplen <50m | 870 | 1.6 | 1392.00 |
| SOGF16.D.6.09 | m2 | Compactacion y riego pista forestal, A4-A7 | 1400 | 0.48 | 672.00 |
| SOGF16.D11.23 | m2 | Extendido de tierra vegetal inc. construccion aliviadero | 500 | 0.27 | 135.00 |
|  |  | Total |  |  | 2367 |

**SOGF16.D11.13** ud Ampliacion de charcas con menos de 200 m3 a una capacidad de 1200 m3
Precio: 2972.5
Ampliación de charcas con menos de 200 m³ a una capacidad de 1200 m³, incluido el desbroce y limpieza, la excavación en desmonte y transporte a terraplén, la compactación y riego y el extendido de tierra vegetal

| Código | Ud | Descripción | Rendimiento | Precio | Importe |
|---|---|---|---|---|---|
| SOGF16.A.1.49 | m2 | Desbroce y limpieza espesor entre 10 y 20 cm, inc. excavaciones y transporte | 1150 | 0.16 | 184.00 |
| SOGF16.D.1.04 | m3 | Excavación en desmonte y transp. terraplen <50m | 1050 | 1.6 | 1680.00 |
| SOGF16.D.6.09 | m2 | Compactacion y riego pista forestal, A4-A7 | 2000 | 0.48 | 960.00 |
| SOGF16.D11.23 | m2 | Extendido de tierra vegetal inc. construccion aliviadero | 550 | 0.27 | 148.50 |
|  |  | Total |  |  | 2972.5 |

**SOGF16.D11.14** ud Ampliacion de charcas con menos de 200 m3 a una capacidad de 1500 m3
Precio: 3538
mpliación de charcas con menos de 200 m³ a una capacidad de 1500 m³ , incluido el desbroce y limpieza, la excavación en desmonte y transporte a terraplén, la compactación y riego y el extendido de tierra vegetal

| Código | Ud | Descripción | Rendimiento | Precio | Importe |
|---|---|---|---|---|---|
| SOGF16.A.1.49 | m2 | Desbroce y limpieza espesor entre 10 y 20 cm, inc. excavaciones y transporte | 1300 | 0.16 | 208.00 |
| SOGF16.D.1.04 | m3 | Excavación en desmonte y transp. terraplen <50m | 1200 | 1.6 | 1920.00 |
| SOGF16.D.6.09 | m2 | Compactacion y riego pista forestal, A4-A7 | 2600 | 0.48 | 1248.00 |
| SOGF16.D11.23 | m2 | Extendido de tierra vegetal inc. construccion aliviadero | 600 | 0.27 | 162.00 |
|  |  | Total |  |  | 3538 |

**SOGF16.D11.15** ud Ampliacion de charcas con menos de 200 m3 a una capacidad de 2.000 m3
Precio: 4429
Ampliación de charcas con menos de 200 m³ a una capacidad de 2.000 m³ , incluido el desbroce y limpieza, la excavación en desmonte y transporte a terraplén, la compactación y riego y el extendido de tierra vegetal

| Código | Ud | Descripción | Rendimiento | Precio | Importe |
|---|---|---|---|---|---|
| SOGF16.A.1.49 | m2 | Desbroce y limpieza espesor entre 10 y 20 cm, inc. excavaciones y transporte | 2000 | 0.16 | 320.00 |
| SOGF16.D.1.04 | m3 | Excavación en desmonte y transp. terraplen <50m | 1400 | 1.6 | 2240.00 |
| SOGF16.D.6.09 | m2 | Compactacion y riego pista forestal, A4-A7 | 3500 | 0.48 | 1680.00 |
| SOGF16.D11.23 | m2 | Extendido de tierra vegetal inc. construccion aliviadero | 700 | 0.27 | 189.00 |
|  |  | Total |  |  | 4429 |

**SOGF16.D11.16** m3 Ampliacion de charcas con menos de 200 m3 a una capacidad de 600 m3
Precio: 2.9
mpliación de charcas con menos de 200 m³ a una capacidad de 600 m³ , incluido el desbroce y limpieza, la excavación en desmonte y transporte a terraplén, la compactación y riego y el extendido de tierra vegetal

| Código | Ud | Descripción | Rendimiento | Precio | Importe |
|---|---|---|---|---|---|
| SOGF16.A.1.49 | m2 | Desbroce y limpieza espesor entre 10 y 20 cm, inc. excavaciones y transporte | 0.79 | 0.16 | 0.13 |
| SOGF16.D.1.04 | m3 | Excavación en desmonte y transp. terraplen <50m | 1.08 | 1.6 | 1.73 |
| SOGF16.D.6.09 | m2 | Compactacion y riego pista forestal, A4-A7 | 1.83 | 0.48 | 0.88 |
| SOGF16.D11.23 | m2 | Extendido de tierra vegetal inc. construccion aliviadero | 0.58 | 0.27 | 0.16 |
|  |  | Total |  |  | 2.9 |

**SOGF16.D11.17** m3 Ampliacion de charcas con menos de 200 m3 a una capacidad de 900 m3
Precio: 2.64
Ampliación de charcas con menos de 200 m3 a una capacidad de 900 m3 , incluido el desbroce y limpieza, la excavación en desmonte y transporte a terraplén, la compactación y riego y el extendido de tierra vegetal

| Código | Ud | Descripción | Rendimiento | Precio | Importe |
|---|---|---|---|---|---|
| SOGF16.A.1.49 | m2 | Desbroce y limpieza espesor entre 10 y 20 cm, inc. excavaciones y transporte | 1.17 | 0.16 | 0.19 |
| SOGF16.D.1.04 | m3 | Excavación en desmonte y transp. terraplen <50m | 0.97 | 1.6 | 1.55 |
| SOGF16.D.6.09 | m2 | Compactacion y riego pista forestal, A4-A7 | 1.56 | 0.48 | 0.75 |
| SOGF16.D11.23 | m2 | Extendido de tierra vegetal inc. construccion aliviadero | 0.56 | 0.27 | 0.15 |
|  |  | Total |  |  | 2.64 |

**SOGF16.D11.18** m3 Ampliacion de charcas con menos de 200 m3 a una capacidad de 1200 m3
Precio: 2.48
Ampliación de charcas con menos de 200 m³ a una capacidad de 1200 m³ , incluido el desbroce y limpieza, la excavación en desmonte y transporte a terraplén, la compactación y riego y el extendido de tierra vegetal

| Código | Ud | Descripción | Rendimiento | Precio | Importe |
|---|---|---|---|---|---|
| SOGF16.A.1.49 | m2 | Desbroce y limpieza espesor entre 10 y 20 cm, inc. excavaciones y transporte | 0.96 | 0.16 | 0.15 |
| SOGF16.D.1.04 | m3 | Excavación en desmonte y transp. terraplen <50m | 0.88 | 1.6 | 1.41 |
| SOGF16.D.6.09 | m2 | Compactacion y riego pista forestal, A4-A7 | 1.67 | 0.48 | 0.80 |
| SOGF16.D11.23 | m2 | Extendido de tierra vegetal inc. construccion aliviadero | 0.46 | 0.27 | 0.12 |
|  |  | Total |  |  | 2.48 |

**SOGF16.D11.19** m3 Ampliacion de charcas con menos de 200 m3 a una capacidad de 1500 m3
Precio: 2.36
mpliación de charcas con menos de 200 m³ a una capacidad de 1500 m³, incluido el desbroce y limpieza, la excavación en desmonte y transporte a terraplén, la compactación y riego y el extendido de tierra vegetal

| Código | Ud | Descripción | Rendimiento | Precio | Importe |
|---|---|---|---|---|---|
| SOGF16.A.1.49 | m2 | Desbroce y limpieza espesor entre 10 y 20 cm, inc. excavaciones y transporte | 0.87 | 0.16 | 0.14 |
| SOGF16.D.1.04 | m3 | Excavación en desmonte y transp. terraplen <50m | 0.8 | 1.6 | 1.28 |
| SOGF16.D.6.09 | m2 | Compactacion y riego pista forestal, A4-A7 | 1.73 | 0.48 | 0.83 |
| SOGF16.D11.23 | m2 | Extendido de tierra vegetal inc. construccion aliviadero | 0.4 | 0.27 | 0.11 |
|  |  | Total |  |  | 2.36 |

**SOGF16.D11.20** m3 Ampliacion de charcas con menos de 200 m3 a una capacidad de 2.000 m3
Precio: 2.21
Ampliación de charcas con menos de 200 m³ a una capacidad de 2.000 m³, incluido el desbroce y limpieza, la excavación en desmonte y transporte a terraplén, la compactación y riego y el extendido de tierra vegetal

| Código | Ud | Descripción | Rendimiento | Precio | Importe |
|---|---|---|---|---|---|
| SOGF16.A.1.49 | m2 | Desbroce y limpieza espesor entre 10 y 20 cm, inc. excavaciones y transporte | 1 | 0.16 | 0.16 |
| SOGF16.D.1.04 | m3 | Excavación en desmonte y transp. terraplen <50m | 0.7 | 1.6 | 1.12 |
| SOGF16.D.6.09 | m2 | Compactacion y riego pista forestal, A4-A7 | 1.75 | 0.48 | 0.84 |
| SOGF16.D11.23 | m2 | Extendido de tierra vegetal inc. construccion aliviadero | 0.35 | 0.27 | 0.09 |
|  |  | Total |  |  | 2.21 |

**SOGF16.D11.21** m3 Despeje de capa de finos en charca
Precio: 1.08
Despeje de la capa superficial de finos depsitados en charca con retrocargadora mixta y acopio a pie de obra, hasta una profundidad máxima de 50 cm.

| Código | Ud | Descripción | Rendimiento | Precio | Importe |
|---|---|---|---|---|---|
| MA.44 | h | Retrocargo 71/100 CV, cazo 0,9-0,18 m3 | 0.025 | 43.06 | 1.08 |
|  |  | Total |  |  | 1.08 |

**SOGF16.D11.22** m3 Extendido de finos en charca y compactación
Precio: 2.17
Relleno, extendido y compactación de arcillas, puestas a pie de obra, en capas de menos de 30 cm.de espesor, para impermeabilización del terreno, sin definir el grado de compactación.

| Código | Ud | Descripción | Rendimiento | Precio | Importe |
|---|---|---|---|---|---|
| MA.44 | h | Retrocargo 71/100 CV, cazo 0,9-0,18 m3 | 0.02 | 43.06 | 0.86 |
| MA.18 | h | Compactador vibro 101/130 CV | 0.02 | 53.56 | 1.07 |
| MA.58 | h | Tractor de gomas (101/150 cv) con cisterna 5000 l | 0.004 | 60 | 0.24 |
|  |  | Total |  |  | 2.17 |

**SOGF16.D11.23** m2 Extendido de tierra vegetal inc. construccion aliviadero
Precio: 0.27
Extendido de tierra vegetal procedente del decapado de la superficie de actuación en paramento aguas abajo y caballeros. Así como construcción de aliviadero.

| Código | Ud | Descripción | Rendimiento | Precio | Importe |
|---|---|---|---|---|---|
| MA.47 | h | Retroexcavadora ruedas hidráulico 101/130 CV | 0.005 | 53.96 | 0.27 |
|  |  | Total |  |  | 0.27 |

**SOGF16.D11.24** ud Desague de charca (09/05/2013)
Precio: 230.85
Desagüe de charca con bomba de aspiración y grupo electrógeno o autopropulsada

| Código | Ud | Descripción | Rendimiento | Precio | Importe |
|---|---|---|---|---|---|
| MA.67 | h | Bomba de aspiración con grupo electrógeno o autopropulsada | 6.5 | 31.5 | 204.75 |
| MO.7 | h | Peón Régimen General | 2 | 13.05 | 26.10 |
|  |  | Total |  |  | 230.85 |

#### D.12 OTROS (13/04/2009)

**SOGF16.D12.01** ud Abrevadero de 1x 10 metros
Precio: 1632.02
Abrevadero 10x1 en hormigón armado y chapado con piedra del lugar

| Código | Ud | Descripción | Rendimiento | Precio | Importe |
|---|---|---|---|---|---|
| SOGF16.D.1.06 | m3 | Excavacion mecanica zanja | 12.24 | 4.74 | 58.02 |
| SOGF16.D.9.02 | m2 | Encofrado y desenconfrado de muros | 25.92 | 13.78 | 357.18 |
| SOGF16.D.9.03 | m | Encofrado y desencofrado pavimento hormigon | 22.8 | 2.31 | 52.67 |
| SOGF16.D.2.03 | m3 | Hormigon 25 N/mm2, en planta, arido 20 | 4.5 | 101.26 | 455.67 |
| SOGF16.D.2.21 | kg | Armado acero corrugado B 400 S/SD | 40 | 1.42 | 56.80 |
| SOGF16.D12.17 | m2 | Chapado con piedra del lugar | 13.2 | 49.37 | 651.68 |
|  |  | Total |  |  | 1632.02 |

**SOGF16.D12.02** ud Acondicionamiento de charca
Precio: 944.12
Acondicionamiento de charca basado en la mezcla de suelo de la propia arcilla expansiva. Incluye extendido , riego y compactación de la mezcla.

| Código | Ud | Descripción | Rendimiento | Precio | Importe |
|---|---|---|---|---|---|
| MO.8 | h | Peón Régimen General con p.p. Jefe Cuadrilla | 8 | 14.61 | 116.88 |
| MT.17 | m3 | Arcilla expandida granul <4mm y dens 550 kg/m3 | 5 | 99.68 | 498.40 |
| MA.37 | h | Pisón vibrante 80 kg | 5 | 2.39 | 11.95 |
| MO.11 | h | Peón Especialista Régimen General con p.p. Jefe Cuadrilla | 3 | 15.46 | 46.38 |
| MA.32 | h | Motoazada grande | 3 | 7.37 | 22.11 |
| MA.15 | h | Camión volquete grúa 161/190 | 3 | 45.07 | 135.21 |
| MA.64 | jor | Vehículo todoterreno c/remolque dotado de depósito 500-600l | 1 | 113.19 | 113.19 |
|  |  | Total |  |  | 944.12 |

**SOGF16.D12.03** m Arreglo cerramiento ganadero (01/12/2011)
Precio: 1.94
Arreglo de cerramiento ganadero compuesto de postes de hierro angular de 40x40x4 mm y 2 m de altura, a 7 m de separación, empotrados y anclados en el terreno 50 cm y guarnecido con una malla 150x18x30 mm y dos hiladas superiores de alambre, doble hilo 13x15, tensado con postes de 60x60x6 mm de 2 m, en tramos de 50m, y con dos riostras cada 100 m. Incluye la rectificación y cosido de la malla con alambre, el retensado de la malla, la reposición de los tamos de malla defectuosa (estimada en un 5% del total), el retensado y reposición (estimado en un 50% del total) de las hiladas de alambre superiores y la reposición de postes dañados (estimados en un 5% del total). También incluye la retirada de materiales sobranes a vertedero.

| Código | Ud | Descripción | Rendimiento | Precio | Importe |
|---|---|---|---|---|---|
| MO.13 | h | Peón Especialista Régimen General, Maquinista 2ª u Oficial 2ª | 0.095 | 13.89 | 1.32 |
| MT.13 | kg | Alambre (pie de obra) | 0.1 | 1.52 | 0.15 |
| MT.173 | m | Perfil angular L acero laminado de lados iguales 60x60x6 | 0.003 | 6.34 | 0.02 |
| MT.15 | m | Alambre doble hilo 13x15 (pie de obra) | 1 | 0.17 | 0.17 |
| MT.101 | m | Malla anudada galvaniz.145/14/30 | 0.05 | 1.08 | 0.05 |
| MT.262 | ud | Tensor alambre (pie de obra) | 0.2 | 0.58 | 0.12 |
| SOGF16.D.2.08 | m3 | Hormigon 12,5 N/mm2, in situ, arido 40 | 0.001 | 81.95 | 0.08 |
| MT.170 | m | Perfil angular L acero laminado de lados iguales 40x40x4 | 0.01 | 2.83 | 0.03 |
|  |  | Total |  |  | 1.94 |

**SOGF16.D12.04** m Barandilla metalica para ponton
Precio: 53.98
Barandilla metálica para instalar sobre pontones constituida por un tubo galvanizado de 60mm apoyado sobre postes de hormigón separados cada 3 metros. Cada poste estará sujeto al pontón a través de una placa de anclaje.

| Código | Ud | Descripción | Rendimiento | Precio | Importe |
|---|---|---|---|---|---|
| SOGF16.D.2.03 | m3 | Hormigon 25 N/mm2, en planta, arido 20 | 0.03 | 101.26 | 3.04 |
| SOGF16.D.9.02 | m2 | Encofrado y desenconfrado de muros | 0.66 | 13.78 | 9.09 |
| MT.281 | m | Tubo galvanizado de 60 mm | 3 | 3.09 | 9.27 |
| SOGF16.D12.17 | m2 | Chapado con piedra del lugar | 0.66 | 49.37 | 32.58 |
|  |  | Total |  |  | 53.98 |

**SOGF16.D12.05** ud Baterias y placas fotovoltaicas (23/04/2013)
Precio: 1065.4
Instalación de batería y placa solar en cerramiento eléctrico, totalmente instalado para su funcionamiento.
Incluye una batería 12 V, 70A/h, con un consumo de 30-100 mA, voltaje de salida 10 kv, voltaje sobre 500 Ohmios:5 kv, enería: 0,30 a 1 J., y cargador de 220 V.3 A/h.
Incluye una placa solar de 40 W de potencia a 12V fijada a la batería, con cargador, por si fuese necesario por la falta prolongada de sol.
Medidor potencia

| Código | Ud | Descripción | Rendimiento | Precio | Importe |
|---|---|---|---|---|---|
| MO.22 | h | Maquinista 1ª, Oficial 1ª o Capataz R.General. | 12 | 14.68 | 176.16 |
| MO.11 | h | Peón Especialista Régimen General con p.p. Jefe Cuadrilla | 12 | 15.46 | 185.52 |
| MT.23 | ud | Batería 12 v, 70A/h | 2 | 138.42 | 276.84 |
| MT.185 | ud | Placa fotovoltaica (de 40 W a 12 V) | 2 | 188.44 | 376.88 |
| MT.182 | ud | Pinza amperimétrica | 1 | 50 | 50.00 |
|  |  | Total |  |  | 1065.4 |

**SOGF16.D12.06** m3 Carga y transporte de materiales <10km
Precio: 7.29
Precio por m3 de carga con retrocargadora (mixta) y transporte de materiales con camión basculante en el interior de la obra a una distancia máxima de 3 km. De recorrido de carga, incluido el retorno en vacío y los tiempos de carga y descarga, incluyendo el importe de la retro-cargadora.

| Código | Ud | Descripción | Rendimiento | Precio | Importe |
|---|---|---|---|---|---|
| MA.5 | h | Camión 241/310 CV | 0.073 | 56.88 | 4.15 |
| MA.44 | h | Retrocargo 71/100 CV, cazo 0,9-0,18 m3 | 0.073 | 43.06 | 3.14 |
|  |  | Total |  |  | 7.29 |

**SOGF16.D12.07** m3 Carga y transporte materiales <3km
Precio: 2.2
Precio por m3 de carga con retrocargadora (mixta) y transporte de materiales sueltos en obra con camión basculante, en el interior de la obra a una distancia máxima de 3 km. De recorrido de carga, incluido el retorno en vació y los tiempos de carga y descarga, incluyendo el importe de la retro-cargadora

| Código | Ud | Descripción | Rendimiento | Precio | Importe |
|---|---|---|---|---|---|
| MA.5 | h | Camión 241/310 CV | 0.022 | 56.88 | 1.25 |
| MA.44 | h | Retrocargo 71/100 CV, cazo 0,9-0,18 m3 | 0.022 | 43.06 | 0.95 |
|  |  | Total |  |  | 2.2 |

**SOGF16.D12.08** ud Cartel de obra aluminio
Precio: 646.38
Cartel de chapa de aluminio de 2,85 x 1,95 cm. rotulado con vinilo de impresión digital, incluido estructura de sustentación conformada por perfilería metálica tubular y cimentación mediante hormigonado en zanja excavada de forma manual.

| Código | Ud | Descripción | Rendimiento | Precio | Importe |
|---|---|---|---|---|---|
| MO.1 | h | Peón SETCAA | 10 | 7.28 | 72.80 |
| MO.21 | h | Manijero/capataz SETCAA | 1 | 9.99 | 9.99 |
| SOGF16.D.1.10 | m3 | Excavacion manual zanja | 0.5 | 52.2 | 26.10 |
| SOGF16.D.2.08 | m3 | Hormigon 12,5 N/mm2, in situ, arido 40 | 0.5 | 81.95 | 40.98 |
| MT.187 | m | Poste galvanizado 80x40 mm | 5 | 8.75 | 43.75 |
| MT.35 | ud | Cartel de chapa de aluminio con serigrafiado | 1 | 452.76 | 452.76 |
|  |  | Total |  |  | 646.38 |

**SOGF16.D12.09** ud Cartel de obra madera
Precio: 898.91
Cartel indicador de obra de 950 mm x 1450 mm sobre fondo de la bandera de la Comunidad Autónoma de Extremadura, en el que se hace referencia al título de la obra, inversión y contratista. El cartel será de madera tratada, siendo los paneles de chapa laminada y la rotulación serigrafiada y secada al horno.

| Código | Ud | Descripción | Rendimiento | Precio | Importe |
|---|---|---|---|---|---|
| MT.256 | ud | Soporte de madera carteles obra | 1 | 308.7 | 308.70 |
| MT.35 | ud | Cartel de chapa de aluminio con serigrafiado | 1 | 452.76 | 452.76 |
| MO.1 | h | Peón SETCAA | 8.5 | 7.28 | 61.88 |
| MO.21 | h | Manijero/capataz SETCAA | 0.85 | 9.99 | 8.49 |
| SOGF16.D.1.10 | m3 | Excavacion manual zanja | 0.5 | 52.2 | 26.10 |
| SOGF16.D.2.08 | m3 | Hormigon 12,5 N/mm2, in situ, arido 40 | 0.5 | 81.95 | 40.98 |
|  |  | Total |  |  | 898.91 |

**SOGF16.D12.10** ud Caseta y arqueta pozos de sondeo (01/12/2011)
Precio: 2640.52
Conjunto de caseta y arqueta para cerramiento de pozos o sondeos e instalación de equipos electromecánicos compuesto por caseta de planta cuadrada de 2,40x2,40 m., construida con fábrica de bloques de hormigón gris de 40x20x20 cm., de 2,50 m. de altura mínima, enfoscados fratasados, y cubierta realizada con forjado de viguetas prefabricadas y capa de compresión de 4 cm. de espesor, e impermeabilización asfáltica y puerta de acceso; arqueta de cierre de pozo o sondeo, semienterrada y adosada a la caseta, de planta rectangular de 1,30x2,40 m., mediante muros de fábrica de ladrillo macizo enfoscado de 1,35 m. de altura, y tapa metálica de cierre, excavación de cimientos, hormigón de limpieza y zapatas de cimentación del conjunto.

| Código | Ud | Descripción | Rendimiento | Precio | Importe |
|---|---|---|---|---|---|
| SOGF16.A.1.29 | ha | Roza motodesbrozadora fcc 50-80 % Pte<50% Diam 3-6cm | 0.01 | 702.15 | 7.02 |
| SOGF16.D.1.06 | m3 | Excavacion mecanica zanja | 8.7 | 4.74 | 41.24 |
| SOGF16.D.2.03 | m3 | Hormigon 25 N/mm2, en planta, arido 20 | 1.96 | 101.26 | 198.47 |
| MT.7 | kg | Acero corrugado B 500 S/SD | 40 | 0.95 | 38.00 |
| SOGF16.D.2.20 | m2 | Fabrica de bloque de hormigon gris 40x20x20 | 26 | 24.74 | 643.24 |
| SOGF16.D12.27 | m2 | Fabrica de ladrillo perforado de 25x12x7 cm (01/12/2011) | 10 | 13.89 | 138.90 |
| SOGF16.D12.30 | m2 | Forja Vig. Aut 20+5, B-50 Cer | 7.84 | 46.64 | 365.66 |
| SOGF16.D12.25 | m2 | Enfoscado maestreado fratasado mortero | 58 | 11.38 | 660.04 |
| SOGF16.D12.42 | m2 | Pintura plastica mate universal | 28 | 7.16 | 200.48 |
| SOGF16.D12.47 | ud | Puerta balconera abatible 1 hoja 80x210 (20/11/2014) | 1 | 210.88 | 210.88 |
| MT.261 | m2 | Tapa chapa galv. abatible | 3.1 | 44.06 | 136.59 |
|  |  | Total |  |  | 2640.52 |

**SOGF16.D12.11** km Cerca electrificada elevable de 5 alambres sobre postes de fibra
Precio: 2233
Km de cerca electrificada elevable, formada por 5 alambres soportados por postes de fibra de vidrio de 2 m. de altura, para conectar a una fuente energética. Incluye aisladores de plástico, elementos fijación, tensores y demás accesorios, herramientas y medios auxiliares. Fuente energética, baterías o panel solar complementario y sistema de toma de tierra a base de piquetes de acero galvanizado no incluidos.

| Código | Ud | Descripción | Rendimiento | Precio | Importe |
|---|---|---|---|---|---|
| MO.22 | h | Maquinista 1ª, Oficial 1ª o Capataz R.General. | 60 | 14.68 | 880.80 |
| MO.11 | h | Peón Especialista Régimen General con p.p. Jefe Cuadrilla | 60 | 15.46 | 927.60 |
| MT.13 | kg | Alambre (pie de obra) | 55 | 1.52 | 83.60 |
| MT.186 | ud | Poste de fibra de vidrio 2 m | 100 | 2.14 | 214.00 |
| MT.12 | ud | Aislador de plástico para poste de fibra | 500 | 0.19 | 95.00 |
| MT.74 | ud | Herramientas y accesorios | 1 | 32 | 32.00 |
|  |  | Total |  |  | 2233 |

**SOGF16.D12.12** m Cerramiento cinegetico 200/18/30 postes metalicos
Precio: 11.27
Cerramiento a base de postes metálicos PNL 40x40x5 mm y 2,4 metros de altura, anclados con hormigón al suelo 40 cm de profundidad, a 5 m de separación y guarnecidos con una malla cinegética anudada galvanizada de 200/18/30 de 2,5 mm de espesor de nudo independiente, tensado con postes de 60x60x7 mm, 2,6 m de longitud en tramos de 50 m con dos riostras de las mismas dimensiones, ancladas 60 cm al suelo con hormigón. Incluye la preparación del terreno y grapas intermedias.

| Código | Ud | Descripción | Rendimiento | Precio | Importe |
|---|---|---|---|---|---|
| MO.21 | h | Manijero/capataz SETCAA | 0.055 | 9.99 | 0.55 |
| MO.1 | h | Peón SETCAA | 0.55 | 7.28 | 4.00 |
| MT.262 | ud | Tensor alambre (pie de obra) | 0.56 | 0.58 | 0.32 |
| MT.239 | m | Redondo de acero corrugado 12 mm B 400 | 0.15 | 0.83 | 0.12 |
| MT.13 | kg | Alambre (pie de obra) | 0.3 | 1.52 | 0.46 |
| MT.175 | m | Perfil angular T 60x60x7 | 0.16 | 7.42 | 1.19 |
| MT.97 | m | Malla anudada galvaniz cinegética 200/18/30 2,45 mm | 1 | 1.96 | 1.96 |
| SOGF16.D.2.07 | m3 | Hormigon 12,5 N/mm2 , in situ, arido 20 | 0.011 | 85.44 | 0.94 |
| MT.263 | ud | Tornillo+tuerca ac.galvan.D=20 L=160 mm | 0.04 | 1.4 | 0.06 |
| MT.171 | m | Perfil angular L acero laminado de lados iguales 40x40x5 | 0.48 | 3.47 | 1.67 |
|  |  | Total |  |  | 11.27 |

**SOGF16.D12.13** m2 Cerramiento malla electrosoldada ME 15x15-8 mm, B500T (13/04/2009)
Precio: 5.59
Malla electrosoldada 15x 15/8 de acero corrugado B 500 S/SD, cortada, doblada, armada y colocada en obra, incluso p.p. de despuntes.

| Código | Ud | Descripción | Rendimiento | Precio | Importe |
|---|---|---|---|---|---|
| MO.22 | h | Maquinista 1ª, Oficial 1ª o Capataz R.General. | 0.012 | 14.68 | 0.18 |
| MO.15 | h | Ayudante Ferrallista-encofrador | 0.012 | 14.92 | 0.18 |
| MT.113 | m2 | Malla electrosoldada 150x150x8 B500T | 1 | 5.16 | 5.16 |
| MT.14 | kg | Alambre atar 1,30 mm. | 0.05 | 1.34 | 0.07 |
|  |  | Total |  |  | 5.59 |

**SOGF16.D12.14** m Cerramiento malla gallinera triple torsion 2 m h (0,50m.enterrado)
Precio: 12.94
Cerramiento a base de perfiles angulares de acero lamindado L 40x40x4 de 2,5 metros de altura, anclados con hormigón en el suelo 30 cm cada 5 m de separación y guarnecidos con una malla gallinera de triple torsión de 2,5 m de altura, tensada con perfil angular T de 60x60x6 m de 2,5 m de longitud en cada tramo de 50 m y con dos riostras de perfil T de la misma dimensión. Los 50 cm de malla más próximos al suelo irán enterrados y combados hacia fuera del cerramiento y fijos al suelo mediante piquetas de 40 cm de longitud.

| Código | Ud | Descripción | Rendimiento | Precio | Importe |
|---|---|---|---|---|---|
| MT.13 | kg | Alambre (pie de obra) | 0.3 | 1.52 | 0.46 |
| SOGF16.D.1.06 | m3 | Excavacion mecanica zanja | 0.09 | 4.74 | 0.43 |
| SOGF16.D12.28 | ud | Fijacion de malla al terreno mediante piquetas corrugado 8 mm (07/01/2015) | 1 | 0.52 | 0.52 |
| SOGF16.D.2.07 | m3 | Hormigon 12,5 N/mm2 , in situ, arido 20 | 0.008 | 85.44 | 0.68 |
| MT.124 | m | Malla gallinera de triple torsión de 2,5 m de altura | 1 | 5.4 | 5.40 |
| MT.170 | m | Perfil angular L acero laminado de lados iguales 40x40x4 | 0.51 | 2.83 | 1.44 |
| MT.175 | m | Perfil angular T 60x60x7 | 0.09 | 7.42 | 0.67 |
| MO.8 | h | Peón Régimen General con p.p. Jefe Cuadrilla | 0.2 | 14.61 | 2.92 |
| MT.262 | ud | Tensor alambre (pie de obra) | 0.72 | 0.58 | 0.42 |
|  |  | Total |  |  | 12.94 |

**SOGF16.D12.15** m Cerramiento malla ganadera 130/9/30 nudo inc. postes metalicos pintados
Precio: 6.93
Cerramiento de 130 cm de altura, anclado con postes de acero laminado de lados iguales de perfil angular L 40x40x4 de 170 cm de longitud, colocados cada 5 m y anclados al terreno 40 cm con dados de hormigón de 40x40x40 cm. Arriostrado cada 100 m o cambios de dirección con perfil angular de 2 metros T 60x60x7 y con dos patas o tornapuntas de perfil 40x40x5. Malla 130/9/30, de nudo independiente atada en todos sus hilos a los postes y colocación de dos claves de acero de 4mm, i/p.p tensares y otros.

| Código | Ud | Descripción | Rendimiento | Precio | Importe |
|---|---|---|---|---|---|
| MO.21 | h | Manijero/capataz SETCAA | 0.025 | 9.99 | 0.25 |
| MO.1 | h | Peón SETCAA | 0.25 | 7.28 | 1.82 |
| MT.13 | kg | Alambre (pie de obra) | 0.02 | 1.52 | 0.03 |
| MT.262 | ud | Tensor alambre (pie de obra) | 0.5 | 0.58 | 0.29 |
| SOGF16.D.2.07 | m3 | Hormigon 12,5 N/mm2 , in situ, arido 20 | 0.013 | 85.44 | 1.11 |
| MT.150 | ud | Pata de riostrado 1,7m. perfil L40.5 | 0.04 | 5.9 | 0.24 |
| MT.103 | m | Malla anudada galvanizada 130/9/30 nudo independiente | 1 | 1.89 | 1.89 |
| MT.188 | ud | Poste metálico 1,7 m perfil L40.5. | 0.2 | 5.9 | 1.18 |
| MT.189 | ud | Poste metálico 1,7 m. perfil L60.7 | 0.01 | 12.39 | 0.12 |
|  |  | Total |  |  | 6.93 |

**SOGF16.D12.16** m Cerramiento malla ganadera 145/14/30 postes metalicos
Precio: 5.49
Cerramiento de 150 cm de altura, anclado con postes de acero laminado de lados iguales de perfil angular L 40x40x4 de 180 cm de longitud, colocados cada 5 m y anclados al terreno 40 cm con dados de hormigón de 40x40x40 cm. Arriostrado cada 100 m o cambios de dirección con perfil angular de 2 metros T 60x60x7 y con dos patas o tornapuntas de perfil 40x40x5. Malla 145/18/30 de nudo independiente, atada en todos sus hilos a los postes y colocación de dos claves de acero de 4mm, i/p.p tensares y otros.

| Código | Ud | Descripción | Rendimiento | Precio | Importe |
|---|---|---|---|---|---|
| MO.21 | h | Manijero/capataz SETCAA | 0.02 | 9.99 | 0.20 |
| MO.1 | h | Peón SETCAA | 0.2 | 7.28 | 1.46 |
| MT.101 | m | Malla anudada galvaniz.145/14/30 | 1 | 1.08 | 1.08 |
| MT.13 | kg | Alambre (pie de obra) | 0.3 | 1.52 | 0.46 |
| MT.175 | m | Perfil angular T 60x60x7 | 0.02 | 7.42 | 0.15 |
| MT.262 | ud | Tensor alambre (pie de obra) | 0.56 | 0.58 | 0.32 |
| SOGF16.D.2.07 | m3 | Hormigon 12,5 N/mm2 , in situ, arido 20 | 0.008 | 85.44 | 0.68 |
| MT.170 | m | Perfil angular L acero laminado de lados iguales 40x40x4 | 0.36 | 2.83 | 1.02 |
| MT.150 | ud | Pata de riostrado 1,7m. perfil L40.5 | 0.02 | 5.9 | 0.12 |
|  |  | Total |  |  | 5.49 |

**SOGF16.D12.17** m2 Chapado con piedra del lugar
Precio: 49.37
Chapado con piedra irregular del lugar de 3 a 4 cm de espesor, recibido con mortero de cemento CEM I y arena de río 1/6 (mortero tipo M-5), incluido limpieza.

| Código | Ud | Descripción | Rendimiento | Precio | Importe |
|---|---|---|---|---|---|
| MO.7 | h | Peón Régimen General | 1.15 | 13.05 | 15.01 |
| MO.22 | h | Maquinista 1ª, Oficial 1ª o Capataz R.General. | 1.15 | 14.68 | 16.88 |
| MT.176 | m2 | Piedra del lugar | 1.1 | 12.8 | 14.08 |
| SOGF16.D.2.14 | m3 | Mortero de cemento 1:6 | 0.05 | 67.96 | 3.40 |
|  |  | Total |  |  | 49.37 |

**SOGF16.D12.18** m2 Chapado con piedra despiece natural
Precio: 36.5
Chapado con piedra de despiece natural de 3 a 4 cm de espesor, recibido con mortero de cemento CEM I y arena de río 1/6 (mortero tipo M-5), incluido limpieza.

| Código | Ud | Descripción | Rendimiento | Precio | Importe |
|---|---|---|---|---|---|
| MO.7 | h | Peón Régimen General | 1.15 | 13.05 | 15.01 |
| MO.22 | h | Maquinista 1ª, Oficial 1ª o Capataz R.General. | 1.15 | 14.68 | 16.88 |
| SOGF16.D.2.14 | m3 | Mortero de cemento 1:6 | 0.05 | 67.96 | 3.40 |
| MT.177 | m3 | Piedra despecie natural | 0.2 | 6.05 | 1.21 |
|  |  | Total |  |  | 36.5 |

**SOGF16.D12.19** m2 Construccion de baden encachado
Precio: 49.33

| Código | Ud | Descripción | Rendimiento | Precio | Importe |
|---|---|---|---|---|---|
| SOGF16.D.1.06 | m3 | Excavacion mecanica zanja | 0.25 | 4.74 | 1.19 |
| SOGF16.D.9.01 | m2 | Encofrado y desencofrado de zapatas | 0.13 | 11.62 | 1.51 |
| SOGF16.D.2.03 | m3 | Hormigon 25 N/mm2, en planta, arido 20 | 0.2 | 101.26 | 20.25 |
| SOGF16.D.2.23 | m2 | Armado malla electrosoldada ME 150x150x6 mm, B500T | 1 | 3.05 | 3.05 |
| SOGF16.D12.24 | m2 | Encachado con piedras del lugar en vadenes | 1 | 23.33 | 23.33 |
|  |  | Total |  |  | 49.33 |

**SOGF16.D12.20** m2 Construccion de baden sin encachar
Precio: 26
Badén de hormigón armado con malla electrosoldada

| Código | Ud | Descripción | Rendimiento | Precio | Importe |
|---|---|---|---|---|---|
| SOGF16.D.1.06 | m3 | Excavacion mecanica zanja | 0.25 | 4.74 | 1.19 |
| SOGF16.D.9.01 | m2 | Encofrado y desencofrado de zapatas | 0.13 | 11.62 | 1.51 |
| SOGF16.D.2.03 | m3 | Hormigon 25 N/mm2, en planta, arido 20 | 0.2 | 101.26 | 20.25 |
| SOGF16.D.2.23 | m2 | Armado malla electrosoldada ME 150x150x6 mm, B500T | 1 | 3.05 | 3.05 |
|  |  | Total |  |  | 26 |

**SOGF16.D12.21** ud Construccion de majano
Precio: 372.81
Previa a la construcción del majano se realizará la remoción de la tierra a través de una retrocago en una superficie de 25 m2 y una profundidad de 0,80 m. Sobre la tierra removida se construirá el majano compuesto de 9 palets, dispuestos en dos filas de tres palets en la parte inferior y de una fila de tres palets en la parte superior. Encima de los palets se colocará una malla de sombreo o geotextil para evitar que la tierra penetre entre los palets. A continuación sobre esta se colocará tierra, piedras y ramas.
Cada majano constará de 6 salidas al exterior mediante cajas tubulares de 11x11 cm de luz y 40 cm de longitud con el fin de facilitar la entrada y salida de los conejos al majano.

| Código | Ud | Descripción | Rendimiento | Precio | Importe |
|---|---|---|---|---|---|
| SOGF16.D.1.11 | m3 | Remocion del terreno, retrocargo | 20 | 2.24 | 44.80 |
| SOGF16.D12.22 | ud | Cubricion de palets con piedras y restos de poda (10/01/2014) | 2 | 114.04 | 228.08 |
| MT.146 | ud | Palets de madera 1x1 m | 9 | 6.17 | 55.53 |
| MT.104 | m² | Malla de sombreo o geotextil biodegradable | 16 | 1.23 | 19.68 |
| MT.31 | ud | Caja tubular de madera 11x11 cm luz, 40 cm de longitud | 6 | 4.12 | 24.72 |
|  |  | Total |  |  | 372.81 |

**SOGF16.D12.22** ud Cubricion de palets con piedras y restos de poda (10/01/2014)
Precio: 114.04

| Código | Ud | Descripción | Rendimiento | Precio | Importe |
|---|---|---|---|---|---|
| MO.7 | h | Peón Régimen General | 4 | 13.05 | 52.20 |
| MO.11 | h | Peón Especialista Régimen General con p.p. Jefe Cuadrilla | 4 | 15.46 | 61.84 |
|  |  | Total |  |  | 114.04 |

**SOGF16.D12.23** ud Desague de deposito
Precio: 158.56
Desagüe de depósito con tuberia PVC75 con llave de paso

| Código | Ud | Descripción | Rendimiento | Precio | Importe |
|---|---|---|---|---|---|
| MT.49 | ud | Desagüe con llave, sin arqueta de registro | 1 | 142.25 | 142.25 |
| MO.7 | h | Peón Régimen General | 1.25 | 13.05 | 16.31 |
|  |  | Total |  |  | 158.56 |

**SOGF16.D12.24** m2 Encachado con piedras del lugar en vadenes
Precio: 23.33

| Código | Ud | Descripción | Rendimiento | Precio | Importe |
|---|---|---|---|---|---|
| MO.7 | h | Peón Régimen General | 0.5 | 13.05 | 6.53 |
| MO.22 | h | Maquinista 1ª, Oficial 1ª o Capataz R.General. | 0.5 | 14.68 | 7.34 |
| MT.176 | m2 | Piedra del lugar | 0.5 | 12.8 | 6.40 |
| SOGF16.D.2.14 | m3 | Mortero de cemento 1:6 | 0.045 | 67.96 | 3.06 |
|  |  | Total |  |  | 23.33 |

**SOGF16.D12.25** m2 Enfoscado maestreado fratasado mortero
Precio: 11.38
Enfoscado maestreado y fratasado con mortero de cemento CEM II/B-M 32,5 R y arena de río (M-10) en paramentos verticales de 20 mm. de espesor, i/regleado, sacado de aristas y rincones con maestras cada 3 m. y andamiaje (hasta 3 m de altura) , medido deduciendo huecos

| Código | Ud | Descripción | Rendimiento | Precio | Importe |
|---|---|---|---|---|---|
| MO.7 | h | Peón Régimen General | 0.46 | 13.05 | 6.00 |
| MO.22 | h | Maquinista 1ª, Oficial 1ª o Capataz R.General. | 0.23 | 14.68 | 3.38 |
| SOGF16.D.2.13 | m3 | Mortero de cemento 1:5 | 0.022 | 90.97 | 2.00 |
|  |  | Total |  |  | 11.38 |

**SOGF16.D12.26** ud Escalera prefabricada de hormigón pretensado rugoso
Precio: 785.56

| Código | Ud | Descripción | Rendimiento | Precio | Importe |
|---|---|---|---|---|---|
| MO.8 | h | Peón Régimen General con p.p. Jefe Cuadrilla | 14 | 14.61 | 204.54 |
| MT.147 | ud | Panel prefabricado escalonado de hormigón pretensado | 1 | 580.87 | 580.87 |
| MT.13 | kg | Alambre (pie de obra) | 0.1 | 1.52 | 0.15 |
|  |  | Total |  |  | 785.56 |

**SOGF16.D12.27** m2 Fabrica de ladrillo perforado de 25x12x7 cm (01/12/2011)
Precio: 13.89
Fabrica de ladrillo perforado de 25x12x10 cm de 1/2 pie de espesor

| Código | Ud | Descripción | Rendimiento | Precio | Importe |
|---|---|---|---|---|---|
| MO.22 | h | Maquinista 1ª, Oficial 1ª o Capataz R.General. | 0.45 | 14.68 | 6.61 |
| MO.7 | h | Peón Régimen General | 0.15 | 13.05 | 1.96 |
| MT.85 | ud | Ladrillo 25x12x7 | 36 | 0.11 | 3.96 |
| SOGF16.D.2.14 | m3 | Mortero de cemento 1:6 | 0.02 | 67.96 | 1.36 |
|  |  | Total |  |  | 13.89 |

**SOGF16.D12.28** ud Fijacion de malla al terreno mediante piquetas corrugado 8 mm (07/01/2015)
Precio: 0.52
Fijación de malla al terreno mediante piquetas de acero corrugado de 8 mm de diámetro y 40 cm. de longitud. Las piquetas estarán dobladas en forma de ángulo (10cm+30cm) para facilitar el agarre de la malla.

| Código | Ud | Descripción | Rendimiento | Precio | Importe |
|---|---|---|---|---|---|
| MO.8 | h | Peón Régimen General con p.p. Jefe Cuadrilla | 0.025 | 14.61 | 0.37 |
| MT.245 | m | Redondo de acero corrugado 8 mm B 400 | 0.4 | 0.37 | 0.15 |
|  |  | Total |  |  | 0.52 |

**SOGF16.D12.29** ud Filtro en Y cazapiedras, diam 80 mm. instalado. (10/01/2014)
Precio: 78.77
Filtro en Y cazapiedras diámetro 80 mm, embridado, presión de trabajo hasta 1,6 MPa, cuerpo y tapa de fundición, tamiz de acero inoxidable. Incluida colocación, parte proporcional de accesorios, herramientas o medios auxiliares..

| Código | Ud | Descripción | Rendimiento | Precio | Importe |
|---|---|---|---|---|---|
| MO.22 | h | Maquinista 1ª, Oficial 1ª o Capataz R.General. | 0.9 | 14.68 | 13.21 |
| MT.63 | ud | Filtro en Y Cazapiedras, a 80 mm. instalado | 1 | 65.56 | 65.56 |
|  |  | Total |  |  | 78.77 |

**SOGF16.D12.30** m2 Forja Vig. Aut 20+5, B-50 Cer
Precio: 46.64
Forjado 20+5 cm., para luces entre 4 y 5 m., formado a base de viguetas de hormigón pretensadas autorresistentes, separadas 60 cm. entre ejes, bovedilla cerámica de 50x25x20 cm. y capa de compresión de 5 cm., de HA-25/B/16/I, de 25 N/mm2., consistencia blanda, Tmáx.16 mm. y ambiente normal, de central, i/armadura ME 20x30 A Ø 5-5 B 500 T 6x2,2. Totalmente colocado y terminado. (Carga total 600 kg/m2)

| Código | Ud | Descripción | Rendimiento | Precio | Importe |
|---|---|---|---|---|---|
| MO.7 | h | Peón Régimen General | 0.35 | 13.05 | 4.57 |
| MO.22 | h | Maquinista 1ª, Oficial 1ª o Capataz R.General. | 0.35 | 14.68 | 5.14 |
| MT.288 | m | Vigueta h. D/T. pret. 18 cm | 1.55 | 5.79 | 8.97 |
| MT.28 | ud | Bobedilla ceramica 50x25x20 cm | 6 | 2.32 | 13.92 |
| SOGF16.D.2.03 | m3 | Hormigon 25 N/mm2, en planta, arido 20 | 0.077 | 101.26 | 7.80 |
| SOGF16.D.2.24 | m2 | Armado malla electrosoldada ME 200x300x5 mm, B500T | 1 | 2.55 | 2.55 |
| SOGF16.D.9.04 | m2 | Encofrado y desencofrado forjados | 1 | 3.69 | 3.69 |
|  |  | Total |  |  | 46.64 |

**SOGF16.D12.31** m2 Geomembrana impermeable 1,5mm
Precio: 7.69
Colocación de geomembrana de protección frente a las infiltraciones, de 1,50 mm. de grosor, compuesta de polietileno de alta densidad y laminado no tejido por una cara, presentado en rollos de 3 m. de ancho y 100 de largo, sujetándose al terreno mediante apertura de zanja de 40x40 cm. y cubrición de los bordes con tierra. Colocación previa de geotextil 300 grs/m2. Totalmente colocada y termosellada

| Código | Ud | Descripción | Rendimiento | Precio | Importe |
|---|---|---|---|---|---|
| MA.44 | h | Retrocargo 71/100 CV, cazo 0,9-0,18 m3 | 0.011 | 43.06 | 0.47 |
| MO.8 | h | Peón Régimen General con p.p. Jefe Cuadrilla | 0.03 | 14.61 | 0.44 |
| MO.13 | h | Peón Especialista Régimen General, Maquinista 2ª u Oficial 2ª | 0.03 | 13.89 | 0.42 |
| MT.68 | m2 | Geomembrana impermeable 1,5 mm | 1.1 | 4.01 | 4.41 |
| MT.62 | m2 | Fieltro geotextil FP-300g/m2 | 1.1 | 1.2 | 1.32 |
| MT.80 | m3 | Hormigón no estructural 15N/mm2 | 0.01 | 63.22 | 0.63 |
|  |  | Total |  |  | 7.69 |

**SOGF16.D12.32** m2 Impermeabilizacion de soleras y muros con mortero hidrofogo (22/01/2013)
Precio: 16.46
Impermeabilización de soleras y muros con mortero hidrófogo, aplicado en dos manos con brocha y rodillo o llana previa humectación de las paredes y solera hasta la saturación

| Código | Ud | Descripción | Rendimiento | Precio | Importe |
|---|---|---|---|---|---|
| MO.19 | h | Hora cuadrilla 10 P.O. RGeneral+Capataz | 0.085 | 146.02 | 12.41 |
| MT.142 | m3 | Mortero de cemento hidrófugo 1/3 | 0.05 | 80.96 | 4.05 |
|  |  | Total |  |  | 16.46 |

**SOGF16.D12.33** m2 Impermeabilizacion en trasdos
Precio: 3.52
Consiste en la impermeabilización de paramentos de fábricas de hormigón, u otros materiales, en estribos, pilas, tableros, bóvedas, aletas, muros, etc. Los betunes asfálticos serán del tipo G-1 o G-2, según vayan a utilizarse bajo o sobre el nivel del terreno

| Código | Ud | Descripción | Rendimiento | Precio | Importe |
|---|---|---|---|---|---|
| MO.7 | h | Peón Régimen General | 0.06 | 13.05 | 0.78 |
| MT.179 | kg | Pintura impermeabilizante betún (2 capas) | 0.5 | 5.47 | 2.74 |
|  |  | Total |  |  | 3.52 |

**SOGF16.D12.34** ud Instalacion abrevadero chapa galvanizada 4m x 0,80 m. Capac. 700 l (07/01/2014)
Precio: 466.53
Instalación de abrevadero de chapa galvanizada de 4 m. de longitud y 0,80 m. de anchura, con capacidad de 700
litros de agua. El abrevadero tiene boya incorporada y montada. El precio del abrevadero incluye el porte. Se incluye
el enganche para su perfecto funcionamiento.

| Código | Ud | Descripción | Rendimiento | Precio | Importe |
|---|---|---|---|---|---|
| MT.2 | ud | Abrevadero de chapa galvanizada 4 x 0,80 m. Capac. 700 litros | 1 | 460 | 460.00 |
| MO.7 | h | Peón Régimen General | 0.5 | 13.05 | 6.53 |
|  |  | Total |  |  | 466.53 |

**SOGF16.D12.35** ud Instalacion de caja nido
Precio: 23.08
Colocación de caja nido para párido, a una altura mínima de 3 m y orientada par protegerse de la climatología adversa y vientos dominantes. Se incluye el precio de la caja de madera de pino maciza con tratamiento antifúngico y antiparasitario y dotada de placa anti depredadores. Forntal extraíble y gancho para colgar.

| Código | Ud | Descripción | Rendimiento | Precio | Importe |
|---|---|---|---|---|---|
| MO.1 | h | Peón SETCAA | 0.5 | 7.28 | 3.64 |
| MT.30 | uh | Caja nido para páridos madera tratada antipredacion | 1 | 18 | 18.00 |
| MA.63 | jor | Vehículo todoterreno 71-85 cv c/remolque | 0.02 | 72.2 | 1.44 |
|  |  | Total |  |  | 23.08 |

**SOGF16.D12.36** ud Instalacion paneles solares 4ud 100 Wp (10/01/2014)
Precio: 2700.14
Instalacion de conjunto de 4 unidades de paneles solares de 100 Wp

| Código | Ud | Descripción | Rendimiento | Precio | Importe |
|---|---|---|---|---|---|
| MT.148 | ud | Panel solar multicristalino (100 Wp) | 4 | 365 | 1460.00 |
| MT.126 | m | Mang. flexible 3x1,5 mm2 VV 750V | 100 | 1.31 | 131.00 |
| MT.127 | m | Mang. flexible 3x6 mm2 VV 750V | 10 | 2.73 | 27.30 |
| MT.84 | ud | Kit cable panel solar | 3 | 143 | 429.00 |
| MT.29 | ud | Cable de seguridad panel solar | 1 | 55 | 55.00 |
| MT.257 | ud | Soporte panel solar | 1 | 376 | 376.00 |
| MO.22 | h | Maquinista 1ª, Oficial 1ª o Capataz R.General. | 8 | 14.68 | 117.44 |
| MO.7 | h | Peón Régimen General | 8 | 13.05 | 104.40 |
|  |  | Total |  |  | 2700.14 |

**SOGF16.D12.37** m Instalacion tuberia para drenaje 75 mm en mechinales
Precio: 3.57
Instación tubería para drenaje en mechinales

| Código | Ud | Descripción | Rendimiento | Precio | Importe |
|---|---|---|---|---|---|
| MO.7 | h | Peón Régimen General | 0.1 | 13.05 | 1.31 |
| MT.271 | m | Tubería de polietileno (PEAD) de 75 mm y 6 atm | 1 | 2.26 | 2.26 |
|  |  | Total |  |  | 3.57 |

**SOGF16.D12.38** ud Instalación Filtro en Y cazapiedras, ø 80 mm (10/01/2014)
Precio: 78.77
Instalación de filtro en Y cazapiedras diámetro 80 mm, embridado, presión de trabajo hasta 1,6 MPa, cuerpo y tapa de fundición, tamiz de acero inoxidable. Incluida colocación, parte proporcional de accesorios, herramientas o medios auxiliares

| Código | Ud | Descripción | Rendimiento | Precio | Importe |
|---|---|---|---|---|---|
| MO.22 | h | Maquinista 1ª, Oficial 1ª o Capataz R.General. | 0.9 | 14.68 | 13.21 |
| P22019 | ud | Filtro en Y cazapiedras ø 80 mm (material; 12/01/2016) | 1 | 65.56 | 65.56 |
|  |  | Total |  |  | 78.77 |

**SOGF16.D12.39** m2 Lamina inmpermebilizante PVC 1,2 mm
Precio: 20.22
Membrana impermeabilizante, de color gris, apta para intemperie, formada con una lámina impermeabilizante de PVC 1,2 mm. de espesor armada con un tejido de poliéster, fijada mecánicamente (tacos de fijación) y quimicamente ("pegamentos") al soporte. Según normas de diseño recogidas en el DB-HS1. Incluso limpieza del interior del deposito y retirada de escombros a vertedero autorizado.

| Código | Ud | Descripción | Rendimiento | Precio | Importe |
|---|---|---|---|---|---|
| MO.22 | h | Maquinista 1ª, Oficial 1ª o Capataz R.General. | 0.18 | 14.68 | 2.64 |
| MO.14 | h | Ayudante | 0.18 | 12.3 | 2.21 |
| MT.92 | m2 | Lámina impermeabilizante PVC 1,2 mm | 1.125 | 11.6 | 13.05 |
| MT.50 | kg | Disolvente THF | 0.06 | 11.53 | 0.69 |
| MT.259 | ud | Taco de fijación | 5 | 0.11 | 0.55 |
| MT.151 | ud | Pequeño material | 1.25 | 0.86 | 1.08 |
|  |  | Total |  |  | 20.22 |

**SOGF16.D12.40** m2 Material filtrante en trasdos
Precio: 11.67

| Código | Ud | Descripción | Rendimiento | Precio | Importe |
|---|---|---|---|---|---|
| MO.7 | h | Peón Régimen General | 0.6 | 13.05 | 7.83 |
| MT.176 | m2 | Piedra del lugar | 0.3 | 12.8 | 3.84 |
|  |  | Total |  |  | 11.67 |

**SOGF16.D12.41** ud Paso canadiense 3,5x2,4 m (01/12/2011)
Precio: 2034.45
Paso canadiense para camiones de 3,5 x 2,4m instalado

| Código | Ud | Descripción | Rendimiento | Precio | Importe |
|---|---|---|---|---|---|
| MT.276 | m | Tubo de drenaje PVC corr.doble SNA 200 mm | 3 | 13.31 | 39.93 |
| SOGF16.D.2.03 | m3 | Hormigon 25 N/mm2, en planta, arido 20 | 2.33 | 101.26 | 235.94 |
| SOGF16.D.9.02 | m2 | Encofrado y desenconfrado de muros | 1.06 | 13.78 | 14.61 |
| SOGF16.D.2.25 | m2 | Enfoscado, maestrado y fratasado en paramentos verticales | 8.85 | 4.14 | 36.64 |
| SOGF16.D12.43 | m2 | Pintura tipo ferro | 1 | 10.61 | 10.61 |
| MT.13 | kg | Alambre (pie de obra) | 0.05 | 1.52 | 0.08 |
| MT.262 | ud | Tensor alambre (pie de obra) | 4.7 | 0.58 | 2.73 |
| SOGF16.D.1.06 | m3 | Excavacion mecanica zanja | 32.25 | 4.74 | 152.87 |
| MT.8 | kg | Acero laminado S 275 JR | 787.64 | 1.17 | 921.54 |
| SOGF16.D12.27 | m2 | Fabrica de ladrillo perforado de 25x12x7 cm | 8.85 | 13.89 | 122.93 |
| MO.7 | h | Peón Régimen General | 25 | 13.05 | 326.25 |
| MT.236 | ud | Rampa prefabricada de hormigon | 1 | 159.74 | 159.74 |
| MT.172 | m | Perfil angular L acero laminado de lados iguales 50x50x5 | 2.4 | 4.41 | 10.58 |
|  |  | Total |  |  | 2034.45 |

**SOGF16.D12.42** m2 Pintura plastica mate universal
Precio: 7.16
Pintura acrílica plástica mate universal, aplicada con rodillo, en paramentos verticales y horizontales de fachada, i/limpieza de superficie, mano de fondo con plástico diluido y acabado con dos manos

| Código | Ud | Descripción | Rendimiento | Precio | Importe |
|---|---|---|---|---|---|
| MO.7 | h | Peón Régimen General | 0.2 | 13.05 | 2.61 |
| MT.64 | kg | Fondo plastico | 0.1 | 1.77 | 0.18 |
| MT.180 | l | Pintura plastica mate universal | 0.5 | 8.55 | 4.28 |
| MT.151 | ud | Pequeño material | 0.1 | 0.86 | 0.09 |
|  |  | Total |  |  | 7.16 |

**SOGF16.D12.43** m2 Pintura tipo ferro
Precio: 10.61

| Código | Ud | Descripción | Rendimiento | Precio | Importe |
|---|---|---|---|---|---|
| MO.22 | h | Maquinista 1ª, Oficial 1ª o Capataz R.General. | 0.25 | 14.68 | 3.67 |
| MO.7 | h | Peón Régimen General | 0.25 | 13.05 | 3.26 |
| MT.137 | kg | Minio electrolítico | 0.15 | 9.67 | 1.45 |
| MT.54 | kg | Esmalte mate s/metal | 0.25 | 8.57 | 2.14 |
| MT.151 | ud | Pequeño material | 0.1 | 0.86 | 0.09 |
|  |  | Total |  |  | 10.61 |

**SOGF16.D12.44** ud Ponton de 5,6 x 2,6 m
Precio: 21091.57
Pontón de 5,6 m de ancho , por 2,6 me de alto y una anchura de 4,5 m. Construidos con hormigón armado y chapado con piedra del lugar (pizarra) tanto el pontón como las aletas. En la parte superior se dispone de barandilla metélica con postes de hormigón chapados con piedra del lugar.

| Código | Ud | Descripción | Rendimiento | Precio | Importe |
|---|---|---|---|---|---|
| SOGF16.D.1.01 | m3 | Excavacion mecanica a cielo abierto | 240 | 2.56 | 614.40 |
| SOGF16.D.1.16 | m3 | Extendido de tierras | 240 | 0.26 | 62.40 |
| SOGF16.D.2.03 | m3 | Hormigon 25 N/mm2, en planta, arido 20 | 73.53 | 101.26 | 7445.65 |
| SOGF16.D.9.02 | m2 | Encofrado y desenconfrado de muros | 177 | 13.78 | 2439.06 |
| SOGF16.D12.40 | m2 | Material filtrante en trasdos | 54 | 11.67 | 630.18 |
| SOGF16.D12.17 | m2 | Chapado con piedra del lugar | 60.08 | 49.37 | 2966.15 |
| SOGF16.D12.04 | m | Barandilla metalica para ponton | 12.8 | 53.98 | 690.94 |
| SOGF16.D12.37 | m | Instalacion tuberia para drenaje 75 mm en mechinales | 7 | 3.57 | 24.99 |
| SOGF16.D.1.09 | m3 | Excavacion mecanica zanja, terreno roca | 33.18 | 18.21 | 604.21 |
| SOGF16.D.2.21 | kg | Armado acero corrugado B 400 S/SD | 3953.23 | 1.42 | 5613.59 |
|  |  | Total |  |  | 21091.57 |

**SOGF16.D12.45** ud Puerta 2,00x0,8 40/14 STD (06/10/2012)
Precio: 181.82
Puerta de 1 hoja de 0,80x2,00 m. para cerramiento exterior, con bastidor de tubo de acero laminado en frío de 40x40 mm. y malla S/T galvanizada en caliente 40/14 STD, i/herrajes de colgar y seguridad, elaborada en taller, ajuste y montaje en obra. (sin incluir recibido de albañilería).

| Código | Ud | Descripción | Rendimiento | Precio | Importe |
|---|---|---|---|---|---|
| MO.22 | h | Maquinista 1ª, Oficial 1ª o Capataz R.General. | 1 | 14.68 | 14.68 |
| MO.7 | h | Peón Régimen General | 1 | 13.05 | 13.05 |
| MT.234 | ud | Puerta met.abat.galv. 80x200 STD | 1 | 154.09 | 154.09 |
|  |  | Total |  |  | 181.82 |

**SOGF16.D12.46** ud Puerta 4,00x2,00 40/14 STD (07/11/2012)
Precio: 535.31
Puerta de 1 hoja de 4,00 x 2,00 m para cerramiento exterior, con bastidor de tubo de acero laminado en frío de 40x40 mm y malla S/T galvanizada en caliente $0/14 STD, i/herrajes de colgar y seguridad, elaborada en taller, ajuste y montaje en obra.Incluye recibido de albañilería

| Código | Ud | Descripción | Rendimiento | Precio | Importe |
|---|---|---|---|---|---|
| MO.23 | h | Oficial 1ª Cerrajero | 3 | 15.08 | 45.24 |
| MO.16 | h | Ayudante-Cerrajero | 3 | 14.44 | 43.32 |
| MT.233 | ud | Puerta met.aba.galv. 400x200 STD | 1 | 410 | 410.00 |
| SOGF16.D.2.10 | m3 | Hormigon 15 N/mm2, in situ, arido 40 | 0.41 | 89.64 | 36.75 |
|  |  | Total |  |  | 535.31 |

**SOGF16.D12.47** ud Puerta balconera abatible 1 hoja 80x210 (20/11/2014)
Precio: 210.88

| Código | Ud | Descripción | Rendimiento | Precio | Importe |
|---|---|---|---|---|---|
| MO.23 | h | Oficial 1ª Cerrajero | 0.35 | 15.08 | 5.28 |
| MO.16 | h | Ayudante-Cerrajero | 0.175 | 14.44 | 2.53 |
| MT.231 | ud | Puerta balconera abatible 1 hoja 80x210 cm | 1 | 187 | 187.00 |
| MT.196 | m | Premarco aluminio | 5.8 | 2.77 | 16.07 |
|  |  | Total |  |  | 210.88 |

**SOGF16.D12.48** ud Puerta cerca electrificada (26/04/2013)
Precio: 90
Muelle extensible con empuñadura para utilizar como puerta en cercas eléctricas. Incluye 2 aisladores, 1 muelle de 5 metros y 1 empuñadura.

| Código | Ud | Descripción | Rendimiento | Precio | Importe |
|---|---|---|---|---|---|
| MT.143 | ud | Muelle extensible | 5 | 18 | 90.00 |
|  |  | Total |  |  | 90 |

**SOGF16.D12.49** ud Puerta de doble hoja de 5x1,5
Precio: 695.01
Puerta de doble hoja de 5x1,5 m con marco de tubo de acero cuadrado y cerramiento a base de tubo de acero vertical de 20x20 cm. Anclaje mediante aldaba superior y pasador inferior. Montaje con bisagras ancladas con garras
a muro de hormigón armado de 40x40 y 1,5 m de altura y pilares T.80 de acero de 2 m incluyendo cimentación de los mismos sobre zapata de hormigón armado de 50x50x50. Incluido el chapado de los pilares con piedra
del lugar.

| Código | Ud | Descripción | Rendimiento | Precio | Importe |
|---|---|---|---|---|---|
| MO.23 | h | Oficial 1ª Cerrajero | 3 | 15.08 | 45.24 |
| MO.16 | h | Ayudante-Cerrajero | 3 | 14.44 | 43.32 |
| MT.232 | ud | Puerta de doble hoja de 5 x 1,5 m | 1 | 422.96 | 422.96 |
| SOGF16.D.2.04 | m3 | Hormigon 27 N/mm2, en planta, arido 20 | 0.605 | 107.43 | 65.00 |
| SOGF16.D12.17 | m2 | Chapado con piedra del lugar | 2.4 | 49.37 | 118.49 |
|  |  | Total |  |  | 695.01 |

**SOGF16.D12.50** ud Refuerzo acceso pontón
Precio: 1392.24
Refuerzo acceso pontón mediante el hormigonado de 6x5x0,2 a ambos lados

| Código | Ud | Descripción | Rendimiento | Precio | Importe |
|---|---|---|---|---|---|
| SOGF16.D.1.01 | m3 | Excavacion mecanica a cielo abierto | 12 | 2.56 | 30.72 |
| MT.112 | m2 | Malla electrosoldada 150x150x6 B500T | 60 | 2.44 | 146.40 |
| SOGF16.D.2.03 | m3 | Hormigon 25 N/mm2, en planta, arido 20 | 12 | 101.26 | 1215.12 |
|  |  | Total |  |  | 1392.24 |

**SOGF16.D12.53** ud Riego, carga/descarga d<= 3 km (09/05/2013)
Precio: 3.96
Unidad de riego incluido la carga y descarga menor de 3 kilómetros

| Código | Ud | Descripción | Rendimiento | Precio | Importe |
|---|---|---|---|---|---|
| MA.58 | h | Tractor de gomas (101/150 cv) con cisterna 5000 l | 0.066 | 60 | 3.96 |
|  |  | Total |  |  | 3.96 |

**SOGF16.D12.52** ud Riego, carga/descarga d 3-10 km (09/05/2013)
Precio: 9.24
Unidad de riego incluido la carga y descarga de 3 a 10 kilómetros

| Código | Ud | Descripción | Rendimiento | Precio | Importe |
|---|---|---|---|---|---|
| MA.58 | h | Tractor de gomas (101/150 cv) con cisterna 5000 l | 0.154 | 60 | 9.24 |
|  |  | Total |  |  | 9.24 |

**SOGF16.D12.51** ud Riego, carga/descarga d 10-25 km (09/05/2013)
Precio: 18.18
Unidad de riego incluido la carga y descarga de 10 a 25 kilómetros

| Código | Ud | Descripción | Rendimiento | Precio | Importe |
|---|---|---|---|---|---|
| MA.58 | h | Tractor de gomas (101/150 cv) con cisterna 5000 l | 0.303 | 60 | 18.18 |
|  |  | Total |  |  | 18.18 |

**SOGF16.D12.54** ud Señal reflexiva circular D=60 cm con placa informativa 20x40cm
Precio: 195.91
Suministro y colocación de 1 unidad de señal reflexiva circular de 60 cm. de diám. con placa informativa de 20x40cm. y poste de sustentación galvanizado de 80x40mm. y 2,5 m. de longitud anclado al suelo 0,50m. con hormigón.

| Código | Ud | Descripción | Rendimiento | Precio | Importe |
|---|---|---|---|---|---|
| MO.22 | h | Maquinista 1ª, Oficial 1ª o Capataz R.General. | 0.125 | 14.68 | 1.84 |
| MO.13 | h | Peón Especialista Régimen General, Maquinista 2ª u Oficial 2ª | 0.25 | 13.89 | 3.47 |
| MO.7 | h | Peón Régimen General | 0.25 | 13.05 | 3.26 |
| MA.63 | jor | Vehículo todoterreno 71-85 cv c/remolque | 0.016 | 72.2 | 1.16 |
| MT.252 | ud | Señal circ. reflex. D=60 cm. | 1 | 91.4 | 91.40 |
| MT.32 | ud | Cajetín reflex. de 40x20 cm. | 1 | 59.48 | 59.48 |
| MT.187 | m | Poste galvanizado 80x40 mm | 2.5 | 8.75 | 21.88 |
| SOGF16.D.1.10 | m3 | Excavacion manual zanja | 0.1 | 52.2 | 5.22 |
| SOGF16.D.2.08 | m3 | Hormigon 12,5 N/mm2, in situ, arido 40 | 0.1 | 81.95 | 8.20 |
|  |  | Total |  |  | 195.91 |

**SOGF16.D12.55** m Sondeo rotopercusion, entubado PVC 16 cm, 0-100 m (10/01/2014)
Precio: 37.69
Sondeo a rotopercusión de para entubado de tubería de PVC reforzada de 16 cm y 6 atm, para captación de aguas subterráneas, y profundidades comprendidas entre 0 y 100 m. Incluye el relleno de material entre el tubo de PVC y la pared del sondeo. El precio de la partida es para el caso que se obtenga agua. Incluye también los trámites y los costes de legalización del pozo

| Código | Ud | Descripción | Rendimiento | Precio | Importe |
|---|---|---|---|---|---|
| MO.7 | h | Peón Régimen General | 0.561 | 13.05 | 7.32 |
| MO.22 | h | Maquinista 1ª, Oficial 1ª o Capataz R.General. | 0.14 | 14.68 | 2.06 |
| MA.68 | h | Equipo de perforación rotopercusión, con entubado PVC 16 cm | 0.14 | 169.75 | 23.77 |
| MO.29 | h | Titulado medio Ing.Técnico Forestal, Grado equivalente o similar | 0.26 | 17.46 | 4.54 |
|  |  | Total |  |  | 37.69 |

**SOGF16.D12.99** m Sondeo rotopercusion, entubado PVC 18 cm, 0-100 m (10/01/2014)
Precio: 40.7
Sondeo a rotopercusión de para entubado de tubería de PVC reforzada de 18 cm y 6 atm, para captación de aguas subterráneas, y profundidades comprendidas entre 0 y 100 m. Incluye el relleno de material entre el tubo de PVC y la pared del sondeo. El precio de la partida es para el caso que se obtenga agua. Incluye también los trámites y los costes de legalización del pozo.

| Código | Ud | Descripción | Rendimiento | Precio | Importe |
|---|---|---|---|---|---|
| MO.7 | h | Peón Régimen General | 0.561 | 13.05 | 7.32 |
| MO.22 | h | Maquinista 1ª, Oficial 1ª o Capataz R.General. | 0.14 | 14.68 | 2.06 |
| MA.69 | h | Equipo de perforación rotopercusión, con entubado PVC 18 cm | 0.14 | 191.25 | 26.78 |
| MO.29 | h | Titulado medio Ing.Técnico Forestal, Grado equivalente o similar | 0.26 | 17.46 | 4.54 |
|  |  | Total |  |  | 40.7 |

**SOGF16.D12100** m Sondeo rotopercusión, sin agua (10/01/2014)
Precio: 15.62
Sondeo a rotopercusión, sin entubado, para captación de aguas subterráneas, y profundidades comprendidas entre 0 y 100 m. Incluye el relleno de material entre el tubo de PVC y la pared del sondeo. El precio de la partida es para el caso que no se obtenga agua o que sea tan escasa que el sondeo no se considere válido por la Dirección de Obra.

| Código | Ud | Descripción | Rendimiento | Precio | Importe |
|---|---|---|---|---|---|
| MO.7 | h | Peón Régimen General | 0.4 | 13.05 | 5.22 |
| MO.22 | h | Maquinista 1ª, Oficial 1ª o Capataz R.General. | 0.1 | 14.68 | 1.47 |
| MA.70 | h | Equipo de perforación rotopercusión sin entubado | 0.1 | 89.25 | 8.93 |
|  |  | Total |  |  | 15.62 |

**SOGF16.D12.56** m Suplemento de mallazo en pared de piedra
Precio: 3.77
Suplemento de malla electrosoldada de 6 mm de diámetro y retícula de 150x150 mm en cerramiento de pared de piedra, sujeta a las piquetas existentes cada 10m con instalación de un nuevo poste intermedio de 2m del atura PNT 40x40x5mm hincado en el suelo, incluyendo retirada de material sobrante a vertedero.

| Código | Ud | Descripción | Rendimiento | Precio | Importe |
|---|---|---|---|---|---|
| MO.7 | h | Peón Régimen General | 0.05 | 13.05 | 0.65 |
| MO.22 | h | Maquinista 1ª, Oficial 1ª o Capataz R.General. | 0.05 | 14.68 | 0.73 |
| MT.112 | m2 | Malla electrosoldada 150x150x6 B500T | 0.65 | 2.44 | 1.59 |
| MT.13 | kg | Alambre (pie de obra) | 0.15 | 1.52 | 0.23 |
| MT.170 | m | Perfil angular L acero laminado de lados iguales 40x40x4 | 0.2 | 2.83 | 0.57 |
|  |  | Total |  |  | 3.77 |

**SOGF16.D12.57** m3 Transporte materiales en obra < 3 km
Precio: 1.14
Transporte de materiales en obra en una distancia menor de 3 km.

| Código | Ud | Descripción | Rendimiento | Precio | Importe |
|---|---|---|---|---|---|
| MA.5 | h | Camión 241/310 CV | 0.02 | 56.88 | 1.14 |
|  |  | Total |  |  | 1.14 |

**SOGF16.D12.58** m3 Transporte materiales en obra 3-15 km
Precio: 2.16
Transporte de materiales en obra en una distancia entre 3 y 15 km.

| Código | Ud | Descripción | Rendimiento | Precio | Importe |
|---|---|---|---|---|---|
| MA.5 | h | Camión 241/310 CV | 0.038 | 56.88 | 2.16 |
|  |  | Total |  |  | 2.16 |

**SOGF16.D12.59** m3 Transporte materiales en obra 15-30 km
Precio: 4.32
Transporte de materiales en obra hasta una distancia de 15 a 30 km.

| Código | Ud | Descripción | Rendimiento | Precio | Importe |
|---|---|---|---|---|---|
| MA.5 | h | Camión 241/310 CV | 0.076 | 56.88 | 4.32 |
|  |  | Total |  |  | 4.32 |

**SOGF16.D12.60** h Transporte de maquinaria en obra (31/03/2016)
Precio: 84.57
Transporte de maquinaria en camión-góndola dentro de la obra acompañado de un vehículo piloto detrás a una distancia mínima de 50 m

| Código | Ud | Descripción | Rendimiento | Precio | Importe |
|---|---|---|---|---|---|
| MA.7 | h | Camión-góndola | 1 | 64.57 | 64.57 |
| MA.8 | h | Vehículo piloto para acompañamiento de transportes | 1 | 20 | 20.00 |
|  |  | Total |  |  | 84.57 |

**SOGF16.D12.61** m Tuberia PVC 200 mm. 6" (10/01/2014)
Precio: 16.09
Tubería de revestimiento de sondeos para captación de aguas subterráneas, de 200 mm. de diámetro, en PVC corrugado doble SNA, incluso p.p. de unión pegada, colocada en el interior del sondeo.

| Código | Ud | Descripción | Rendimiento | Precio | Importe |
|---|---|---|---|---|---|
| MO.22 | h | Maquinista 1ª, Oficial 1ª o Capataz R.General. | 0.1 | 14.68 | 1.47 |
| MO.7 | h | Peón Régimen General | 0.1 | 13.05 | 1.31 |
| MT.276 | m | Tubo de drenaje PVC corr.doble SNA 200 mm | 1 | 13.31 | 13.31 |
|  |  | Total |  |  | 16.09 |

**SOGF16.D12101** ud Paso de cazadores
Precio: 126.63
Paso de cazadores de 0,7 x 2,00 m. con dos barras metálicas móviles que deslizan sobre otras fijas para permitir el paso y al soltarlas vuelven a la posición inicial impidiendo el paso . Elaborada y pintada en taller, ajuste y

| Código | Ud | Descripción | Rendimiento | Precio | Importe |
|---|---|---|---|---|---|
| MO.23 | h | Oficial 1ª Cerrajero | 1 | 15.08 | 15.08 |
| MO.16 | h | Ayudante-Cerrajero | 1 | 14.44 | 14.44 |
| MT.298 | ud | Paso de cazadores | 1 | 85 | 85.00 |
| SOGF16.D.2.09 | m3 | Hormigon 15 N/mm2, in situ, arido 20 | 0.13 | 93.13 | 12.11 |
|  |  | Total |  |  | 126.63 |

**SOGF16.D12102** ud Apertura de acceso, limpieza del foso y arreglos Paso Canadiense
Precio: 155.9
Apertura de acceso para limpieza de foso de paso canadiense, mediante la corta, desmontaje o demolición de los elementos necesarios para crear el acceso. Dragado y limpieza de foso y desagües. Posteriormente se realizarán los trabajos de cerrajería y albañilería necesarios para que el acceso pueda volver a ser utilizado de manera sencilla en sucesivas actuaciones. Incluso medios , trabajos auxiliares y retirada de escombros a vertedero autorizado

| Código | Ud | Descripción | Rendimiento | Precio | Importe |
|---|---|---|---|---|---|
| MO.22 | h | Maquinista 1ª, Oficial 1ª o Capataz R.General. | 2.5 | 14.68 | 36.70 |
| MO.7 | h | Peón Régimen General | 2 | 13.05 | 26.10 |
| SOGF16.D.9.02 | m2 | Encofrado y desenconfrado de muros | 1 | 13.78 | 13.78 |
| MT.79 | m3 | Hormigón estructural de 250 kg/cm2 | 0.2 | 80.97 | 16.19 |
| MA.71 | h | Vehículo todoterreno con remolque (materiales pesados) | 0.25 | 113.19 | 28.30 |
| MA.72 | h | Maquinaria electríca de cerrajería (Soldador,radial...) | 2.5 | 9.99 | 24.98 |
| MT.8 | kg | Acero laminado S 275 JR | 5 | 1.17 | 5.85 |
| MA.26 | h | Grupo Electrógeno | 2 | 2 | 4.00 |
|  |  | Total |  |  | 155.9 |

**SOGF16.D12103** ud Puerta de doble hoja de 5x1,5
Precio: 785.17
Puerta de doble hoja de 5x1,5 m con marco de tubo de acero cuadrado y cerramiento a base de tubo de acero vertical de 20x20 cm. Anclaje mediante aldaba superior y pasador inferior. Montaje con bisagras ancladas con garras
a muro de hormigón armado de 40x40 y 1,5 m de altura y pilares T.80 de acero de 2 m incluyendo cimentación de los mismos sobre zapata de hormigón armado de 50x50x50. Incluido el chapado de los pilares con piedra del lugar y y la preparación de la entrada con retrocargo.

| Código | Ud | Descripción | Rendimiento | Precio | Importe |
|---|---|---|---|---|---|
| MO.23 | h | Oficial 1ª Cerrajero | 3 | 15.08 | 45.24 |
| MO.16 | h | Ayudante-Cerrajero | 3 | 14.44 | 43.32 |
| MT.232 | ud | Puerta de doble hoja de 5 x 1,5 m | 1 | 422.96 | 422.96 |
| SOGF16.D.2.04 | m3 | Hormigon 27 N/mm2, en planta, arido 20 | 0.605 | 107.43 | 65.00 |
| SOGF16.D12.17 | m2 | Chapado con piedra del lugar | 2.4 | 49.37 | 118.49 |
| MA.44 | h | Retrocargo 71/100 CV, cazo 0,9-0,18 m3 | 2 | 43.06 | 86.12 |
| MT.293 | t | Zahorra natural | 1.5 | 2.69 | 4.04 |
|  |  | Total |  |  | 785.17 |

**SOGF16.D12104** u Paso canadiense 2,5 x 2,5 (01/12/2011)
Precio: 1804.32
Paso canadiense de 2,5 x 2,5 m instalado en un foso de 1 m de profundidad. Incluye el acople a estructuras existentes (muros, puertas, postes etc.)

| Código | Ud | Descripción | Rendimiento | Precio | Importe |
|---|---|---|---|---|---|
| SOGF16.D.1.06 | m3 | Excavacion mecanica zanja | 25.3 | 4.74 | 119.92 |
| MT.276 | m | Tubo de drenaje PVC corr.doble SNA 200 mm | 3 | 13.31 | 39.93 |
| SOGF16.D.2.03 | m3 | Hormigon 25 N/mm2, en planta, arido 20 | 1.65 | 101.26 | 167.08 |
| SOGF16.D12.27 | m2 | Fabrica de ladrillo perforado de 25x12x7 cm | 22 | 13.89 | 305.58 |
| SOGF16.D.2.25 | m2 | Enfoscado, maestrado y fratasado en paramentos verticales | 10 | 4.14 | 41.40 |
| SOGF16.D12.43 | m2 | Pintura tipo ferro | 1 | 10.61 | 10.61 |
| MT.8 | kg | Acero laminado S 275 JR | 586.042 | 1.17 | 685.67 |
| MT.236 | ud | Rampa prefabricada de hormigon | 1 | 159.74 | 159.74 |
| MO.7 | h | Peón Régimen General | 20 | 13.05 | 261.00 |
| MT.13 | kg | Alambre (pie de obra) | 0.05 | 1.52 | 0.08 |
| MT.262 | ud | Tensor alambre (pie de obra) | 4.7 | 0.58 | 2.73 |
| MT.172 | m | Perfil angular L acero laminado de lados iguales 50x50x5 | 2.4 | 4.41 | 10.58 |
|  |  | Total |  |  | 1804.32 |

**SOGF16.D12105** km Retirada de material residual a vertedero
Precio: 1.25
Retirada de material residual a vertedero. Incluida carga y descarga

| Código | Ud | Descripción | Rendimiento | Precio | Importe |
|---|---|---|---|---|---|
| MO.1 | h | Peón SETCAA | 0.084 | 7.28 | 0.61 |
| MO.21 | h | Manijero/capataz SETCAA | 0.042 | 9.99 | 0.42 |
| MA.63 | jor | Vehículo todoterreno 71-85 cv c/remolque | 0.003 | 72.2 | 0.22 |
|  |  | Total |  |  | 1.25 |

### E DEFENSA DE LA PROPIEDAD (15/02/2000)

#### E.1 PROCEDIMIENTO TECNICO-ADMINISTRATIVO AMOJONAMIENTO (14/01/2013)

**SOGF16.E.1.01** ud Revision y acualizacion de los datos de partida de deslindes (23/04/2015)
Precio: 342.24
Recopilación y el estudio de los antecedentes documentales y cartográficos contenidos en el expediente de deslinde,

| Código | Ud | Descripción | Rendimiento | Precio | Importe |
|---|---|---|---|---|---|
| MO.30 | h | Titulado superior Ingeniero de Montes , Master o similar | 16 | 21.39 | 342.24 |
|  |  | Total |  |  | 342.24 |

**SOGF16.E.1.02** ud Revision y actualizacion de los datos de partida de deslindes antiguos (23/04/2015)
Precio: 684.48
Recopilación y el estudio de los antecedentes documentales y cartográficos contenidos en el expediente de deslinde, incluido la obtención de las coordenadas UTM y geográficas de la localización exácta de los piquetes recorida en el deslinde.

| Código | Ud | Descripción | Rendimiento | Precio | Importe |
|---|---|---|---|---|---|
| MO.30 | h | Titulado superior Ingeniero de Montes , Master o similar | 32 | 21.39 | 684.48 |
|  |  | Total |  |  | 684.48 |

**SOGF16.E.1.03** ud Elaboracion de la memoria de amojonamiento (23/04/2015)
Precio: 684.48
Elaboración de la memoria de amojonamiento, que indicará la localización y principales características forestales del monte, las cabidas, los antecedentes del amojonamiento, haciendo referencia a la catalogación del monte, las resoluciones administrativas aprobatorias del deslinde, las características y el número de los hitos, caras labradas o señales localizadas previamente sobre el terreno en la fase de replanteo.

| Código | Ud | Descripción | Rendimiento | Precio | Importe |
|---|---|---|---|---|---|
| MO.30 | h | Titulado superior Ingeniero de Montes , Master o similar | 32 | 21.39 | 684.48 |
|  |  | Total |  |  | 684.48 |

**SOGF16.E.1.04** moj Replanteo y levantamiento de los piquetes de deslindes antiguos, accesibilidad buena (14/01/2013)
Precio: 12.63
Replanteo y levantamiento de los piquetes de deslindes antiguos donde se van a instalar los mojones, incluido el señalamiento sobre el terreno con una estaca de madera en cada punto donde se va a instalar el mojón en zonas de buena accesibilidad. El levantamiento de los mojones se realizará mediante un GPS de doble frecuencia así como el postproceso de los datos del GPS obtenido

| Código | Ud | Descripción | Rendimiento | Precio | Importe |
|---|---|---|---|---|---|
| MO.26 | h | Captura datos con 2 GPS doble frec. Analisis post-proceso | 0.4 | 4.76 | 1.90 |
| MO.30 | h | Titulado superior Ingeniero de Montes , Master o similar | 0.4 | 21.39 | 8.56 |
| MO.1 | h | Peón SETCAA | 0.23 | 7.28 | 1.67 |
| MT.56 | ud | Estacas de madera para replanteo de mojones | 1 | 0.5 | 0.50 |
|  |  | Total |  |  | 12.63 |

**SOGF16.E.1.05** moj Replanteo y levantamiento de los piquetes de deslindes antiguos, accesibilidad media (14/01/2013)
Precio: 18.37
Replanteo y levantamiento de los piquetes de deslindes antiguos donde se van a instalar los mojones, incluido el señalamiento sobre el terreno con una estaca de madera en cada punto donde se va a instalar el mojón en zonas de accesibilidad media. El levantamiento de los mojones se realizará mediante un GPS de doble frecuencia así como el postproceso de los datos del GPS obtenido

| Código | Ud | Descripción | Rendimiento | Precio | Importe |
|---|---|---|---|---|---|
| MO.26 | h | Captura datos con 2 GPS doble frec. Analisis post-proceso | 0.6 | 4.76 | 2.86 |
| MO.30 | h | Titulado superior Ingeniero de Montes , Master o similar | 0.6 | 21.39 | 12.83 |
| MO.1 | h | Peón SETCAA | 0.3 | 7.28 | 2.18 |
| MT.56 | ud | Estacas de madera para replanteo de mojones | 1 | 0.5 | 0.50 |
|  |  | Total |  |  | 18.37 |

**SOGF16.E.1.06** moj Replanteo y levantamiento de los piquetes de deslindes antiguos, accesibilidad mala (14/01/2013)
Precio: 24.77
Replanteo y levantamiento de los piquetes de deslindes antiguos donde se van a instalar los mojones, incluido el señalamiento sobre el terreno con una estaca de madera en cada punto donde se va a instalar el mojón en zonas de mala accesibilidad. El levantamiento de los mojones se realizará mediante un GPS de doble frecuencia así como el postproceso de los datos del GPS obtenido

| Código | Ud | Descripción | Rendimiento | Precio | Importe |
|---|---|---|---|---|---|
| MO.26 | h | Captura datos con 2 GPS doble frec. Analisis post-proceso | 0.8 | 4.76 | 3.81 |
| MO.30 | h | Titulado superior Ingeniero de Montes , Master o similar | 0.8 | 21.39 | 17.11 |
| MO.1 | h | Peón SETCAA | 0.46 | 7.28 | 3.35 |
| MT.56 | ud | Estacas de madera para replanteo de mojones | 1 | 0.5 | 0.50 |
|  |  | Total |  |  | 24.77 |

**SOGF16.E.1.07** ud Notificacion a los interesados previo al amojonamiento (23/04/2015)
Precio: 342.24
Notificación y citación personal a los titulares de derechos afectados previo a la materialización del amojonamiento.

| Código | Ud | Descripción | Rendimiento | Precio | Importe |
|---|---|---|---|---|---|
| MO.30 | h | Titulado superior Ingeniero de Montes , Master o similar | 16 | 21.39 | 342.24 |
|  |  | Total |  |  | 342.24 |

**SOGF16.E.1.08** moj Redaccion de actas y replanteo en caso de discrepancia (07/01/2015)
Precio: 2.62
Redacción de las actas de amojonamiento y replanteo y levantamiento con GPS de doble frecuencia de aquellos piquetes de deslinde en los que haya discrepancia con los colindantes, incluido el postproceso

| Código | Ud | Descripción | Rendimiento | Precio | Importe |
|---|---|---|---|---|---|
| MO.26 | h | Captura datos con 2 GPS doble frec. Analisis post-proceso | 0.1 | 4.76 | 0.48 |
| MO.30 | h | Titulado superior Ingeniero de Montes , Master o similar | 0.1 | 21.39 | 2.14 |
|  |  | Total |  |  | 2.62 |

**SOGF16.E.1.09** ud Elaboracion de una memoria de los trabajos de amojonamiento realizado (23/04/2015)
Precio: 513.36
Elaboración de una memoria de los trabajos de amojonamiento, que incluirá unas fichas resumen para cada uno de los mojones instalados, la cual recogerá la fotografía del mojón, las coordenadas geográficas y UTM ED50, un plano de localización del mojón, y otras características u observaciones que se consideren de interés.

| Código | Ud | Descripción | Rendimiento | Precio | Importe |
|---|---|---|---|---|---|
| MO.30 | h | Titulado superior Ingeniero de Montes , Master o similar | 24 | 21.39 | 513.36 |
|  |  | Total |  |  | 513.36 |

**SOGF16.E.1.10** ud Notificacion a los interesados despues del amojonamiento (23/04/2015)
Precio: 342.24
Trabajos de notificación y citación personal a los titulares de derechos afectados una vez finalizadas las operaciones materiales de amojonamiento.

| Código | Ud | Descripción | Rendimiento | Precio | Importe |
|---|---|---|---|---|---|
| MO.30 | h | Titulado superior Ingeniero de Montes , Master o similar | 16 | 21.39 | 342.24 |
|  |  | Total |  |  | 342.24 |

**SOGF16.E.1.11** ud Estudio de las alegaciones presentadas y emision de informes (23/04/2015)
Precio: 513.36
Estudio y análisis de las alegaciones presentadas y realización del pertinente informe de carácter técnico-jurídico que será sometido a la oportuna consideración de ingeniero operador

| Código | Ud | Descripción | Rendimiento | Precio | Importe |
|---|---|---|---|---|---|
| MO.30 | h | Titulado superior Ingeniero de Montes , Master o similar | 24 | 21.39 | 513.36 |
|  |  | Total |  |  | 513.36 |

#### E.2 COLOCACION DE MOJONES (15/02/2000)

**SOGF16.E.2.01** m Apertura de accesos para caballeria, 2,5 m de ancho
Precio: 0.52
Apertura de vereda para arriería en terreno cubierto de matorral y anchura de 2,5 mt. Incluye desbroce total y acordonamiento lateral de residuos.

| Código | Ud | Descripción | Rendimiento | Precio | Importe |
|---|---|---|---|---|---|
| MO.3 | h | Peón especializado SETCAA con p.p. de Jefe Cuadrilla | 0.04 | 8.56 | 0.34 |
| MA.33 | h | Motodesbrozadora de disco s/MO | 0.04 | 4.42 | 0.18 |
|  |  | Total |  |  | 0.52 |

**SOGF16.E.2.02** ud Reparto de mojon de 2 orden con caballeria d<750 m (07/01/2015)
Precio: 19.6
Transporte de mojón de segundo orden mediante caballería desde el punto de acopio hasta el lugar del amojonamiento, siendo esta distancia menor de 750 metros.

| Código | Ud | Descripción | Rendimiento | Precio | Importe |
|---|---|---|---|---|---|
| MO.10 | h | Peón Especial.R.G. (Mulero) con 2 caballerías | 0.9 | 21.78 | 19.60 |
|  |  | Total |  |  | 19.6 |

**SOGF16.E.2.03** ud Reparto de mojon de 2 orden con caballeria 1500<d<750 m (07/01/2015)
Precio: 33.98
Transporte de mojón de segundo orden mediante caballería desde el punto de acopio hasta el lugar del amojonamiento, siendo esta distancia comprnedida entre 750 y 1500 metros.

| Código | Ud | Descripción | Rendimiento | Precio | Importe |
|---|---|---|---|---|---|
| MO.10 | h | Peón Especial.R.G. (Mulero) con 2 caballerías | 1.56 | 21.78 | 33.98 |
|  |  | Total |  |  | 33.98 |

**SOGF16.E.2.04** ud Reparto de mojon de 2 orden con caballeria 1500<d<3000 m (07/01/2015)
Precio: 50.18
Transporte de mojón de segundo orden mediante caballería desde el punto de acopio hasta el lugar del amojonamiento, siendo esta distancia comprnedida entre 1500 y 3000 metros.

| Código | Ud | Descripción | Rendimiento | Precio | Importe |
|---|---|---|---|---|---|
| MO.10 | h | Peón Especial.R.G. (Mulero) con 2 caballerías | 2.304 | 21.78 | 50.18 |
|  |  | Total |  |  | 50.18 |

**SOGF16.E.2.05** ud Reparto de mojon de 1 orden con caballeria d<750m (07/01/2015)
Precio: 39.2
Transporte de mojón de primer orden mediante caballería desde el punto de acopio hasta el lugar del amojonamiento, siendo esta distancia menor de 750 metros.

| Código | Ud | Descripción | Rendimiento | Precio | Importe |
|---|---|---|---|---|---|
| MO.10 | h | Peón Especial.R.G. (Mulero) con 2 caballerías | 1.8 | 21.78 | 39.20 |
|  |  | Total |  |  | 39.2 |

**SOGF16.E.2.06** ud Reparto de mojon de 1 orden con caballeria 1500<d<750 m (07/01/2015)
Precio: 65.34
Transporte de mojón de primer orden mediante caballería desde el punto de acopio hasta el lugar del amojonamiento, siendo esta distancia comprendia entre 750 y 1500 metros.

| Código | Ud | Descripción | Rendimiento | Precio | Importe |
|---|---|---|---|---|---|
| MO.10 | h | Peón Especial.R.G. (Mulero) con 2 caballerías | 3 | 21.78 | 65.34 |
|  |  | Total |  |  | 65.34 |

**SOGF16.E.2.07** ud Reparto de mojon de 1 orden con caballeria 1500<d<3000 m (07/01/2015)
Precio: 100.19
Transporte de mojón de primer orden mediante caballería desde el punto de acopio hasta el lugar del amojonamiento, siendo esta distancia comprnedia entre 1500 y 3000 metros.

| Código | Ud | Descripción | Rendimiento | Precio | Importe |
|---|---|---|---|---|---|
| MO.10 | h | Peón Especial.R.G. (Mulero) con 2 caballerías | 4.6 | 21.78 | 100.19 |
|  |  | Total |  |  | 100.19 |

**SOGF16.E.2.08** ud Colocacion de mojon de 1 orden de granito
Precio: 104.48
Colocación de mojón de granito primer orden con forma de una pirámide regular truncada en la parte que queda fuera de la superficie del suelo.La altura total del mojón es de 1,20 m. estando enterrado 0,40 metros enterrado en el suelo previa excavación y hormigonado in situ. Las dimensiones de la base superior (base menor) es de 0,25x0,25 metros, las dimensiones de la base a la altura del suelo es de 0,35 x 0,35 metros, y las dimensiones de la mase inferior (base mayor) es de 0,40 x 0,40 metros. Incluida la grabación mecánica de las letras MUP y el número de mojón con una profundidad mímina de 10 mm y una altura de letras de 8 cm.

| Código | Ud | Descripción | Rendimiento | Precio | Importe |
|---|---|---|---|---|---|
| SOGF16.D.1.10 | m3 | Excavacion manual zanja | 0.21 | 52.2 | 10.96 |
| SOGF16.D.2.07 | m3 | Hormigon 12,5 N/mm2 , in situ, arido 20 | 0.15 | 85.44 | 12.82 |
| MO.1 | h | Peón SETCAA | 1 | 7.28 | 7.28 |
| MO.30 | h | Titulado superior Ingeniero de Montes , Master o similar | 0.3 | 21.39 | 6.42 |
| MT.141 | ud | Mojón de granito de primer orden icl. grabación mecánica | 1 | 67 | 67.00 |
|  |  | Total |  |  | 104.48 |

**SOGF16.E.2.09** ud Colocacion de mojon de 2 orden de granito
Precio: 61.12
Colocación de mojón de granito segundo orden con forma de una pirámide regular truncada en la parte que queda fuera de la superficie del suelo.La altura total del mojón es de 0,8 m. estando enterrado 0,30 metros enterrado en el suelo previa excavación y hormigonado in situ. Las dimensiones de la base superior (base menor) es de 0,17x0,17 metros, las dimensiones de la base a la altura del suelo es de 0,24 x 0,24 metros, y las dimensiones de la mase inferior (base mayor) es de 0,27 x 0,27 metros. Incluida la grabación mecánica de las letras MUP y el número de mojón con una profundidad mímina de 10 mm y una altura de letras de 8 cm.

| Código | Ud | Descripción | Rendimiento | Precio | Importe |
|---|---|---|---|---|---|
| SOGF16.D.1.10 | m3 | Excavacion manual zanja | 0.1 | 52.2 | 5.22 |
| SOGF16.D.2.07 | m3 | Hormigon 12,5 N/mm2 , in situ, arido 20 | 0.08 | 85.44 | 6.84 |
| MO.1 | h | Peón SETCAA | 0.5 | 7.28 | 3.64 |
| MO.30 | h | Titulado superior Ingeniero de Montes , Master o similar | 0.3 | 21.39 | 6.42 |
| MT.140 | ud | Mojón de granito de 2º orden icl. grabación mecánica | 1 | 39 | 39.00 |
|  |  | Total |  |  | 61.12 |

**SOGF16.E.2.10** ud Colocacion de mojon de 1 orden metálico
Precio: 43.38
Colocación de mojón de acero de primer orden de 12 cm x 12 cm de sección y una altura de 1 metro, y un grosor de 3,5 mm, estando enterrado 0,40 metros enterrado en el suelo previa excavación y hormigonado in situ. El interior del mojón estará relleno por hormigón en masa elaborado in situ, incluida la grabación mecánica de las letras MUP y el número de mojón.

| Código | Ud | Descripción | Rendimiento | Precio | Importe |
|---|---|---|---|---|---|
| MT.139 | ud | Mojón de acero de primer orden icl. grabación 1m alto (0,12 m * 0,12 m sección) * 3,5 mm grosor | 1 | 18 | 18.00 |
| SOGF16.D.1.10 | m3 | Excavacion manual zanja | 0.125 | 52.2 | 6.53 |
| SOGF16.D.2.07 | m3 | Hormigon 12,5 N/mm2 , in situ, arido 20 | 0.12 | 85.44 | 10.25 |
| MO.1 | h | Peón SETCAA | 0.3 | 7.28 | 2.18 |
| MO.30 | h | Titulado superior Ingeniero de Montes , Master o similar | 0.3 | 21.39 | 6.42 |
|  |  | Total |  |  | 43.38 |

**SOGF16.E.2.11** ud Colocacion de mojon de 2 orden metálico
Precio: 32.38
Colocación de mojón de acero de segundo orden de 8 cm x 5 cm de sección y una altura de 1 metro, y un grosor de 2mm, estando enterrado 0,40 metros enterrado en el suelo previa excavación y hormigonado in situ. El interior del mojón estará relleno por hormigón en masa elaborado in situ, incluida la grabación mecánica de las letras MUP y el número de mojón

| Código | Ud | Descripción | Rendimiento | Precio | Importe |
|---|---|---|---|---|---|
| MT.138 | ud | Mojón de acero de primer orden icl. grabación 1m alto (0,08 m * 0,08 m sección) * 2 mm grosor | 1 | 7 | 7.00 |
| SOGF16.D.1.10 | m3 | Excavacion manual zanja | 0.125 | 52.2 | 6.53 |
| SOGF16.D.2.07 | m3 | Hormigon 12,5 N/mm2 , in situ, arido 20 | 0.12 | 85.44 | 10.25 |
| MO.1 | h | Peón SETCAA | 0.3 | 7.28 | 2.18 |
| MO.30 | h | Titulado superior Ingeniero de Montes , Master o similar | 0.3 | 21.39 | 6.42 |
|  |  | Total |  |  | 32.38 |

**SOGF16.E.2.12** ud Transporte de mojon de 2 orden mediante vehiculo semipesado (15/02/2000)
Precio: 2.99
Transporte de mojón de segundo orden mediante camión o vehículo todoterreno con remolque según corresponda hasta el lugar del amojonamiento, o hasta el lugar donde se acopien los mojones para su posterior transporte con caballería.

| Código | Ud | Descripción | Rendimiento | Precio | Importe |
|---|---|---|---|---|---|
| MQ.226 | h | Camión volquete grúa 131/160 CV (maquinaria; 15/02/2000) | 0.1 | 21.58 | 2.16 |
| MO.4 | h | Peon SETCAA con p.p. de jefe de cuadrilla | 0.1 | 8.28 | 0.83 |
|  |  | Total |  |  | 2.99 |

**SOGF16.E.2.13** ud Transporte de mojon de 1 orden mediante vehiculo semipesado (15/02/2000)
Precio: 5.98
Transporte de mojón de primer orden mediante camión o vehículo todoterreno con remolque según corresponda hasta el lugar del amojonamiento, o hasta el lugar donde se acopien los mojones para su posterior transporte con caballería.

| Código | Ud | Descripción | Rendimiento | Precio | Importe |
|---|---|---|---|---|---|
| MQ.226 | h | Camión volquete grúa 131/160 CV | 0.2 | 21.58 | 4.32 |
| MO.4 | h | Peon SETCAA con p.p. de jefe de cuadrilla | 0.2 | 8.28 | 1.66 |
|  |  | Total |  |  | 5.98 |

**SOGF16.E.2.14** ud Cara labrada en roca (07/01/2015)
Precio: 23.54
Labra de roca con cincel un cuadro o rectángulo y en su interior una cruz, las letras M.U.P y el número correspondiente

| Código | Ud | Descripción | Rendimiento | Precio | Importe |
|---|---|---|---|---|---|
| MO.3 | h | Peón especializado SETCAA con p.p. de Jefe Cuadrilla | 2 | 8.56 | 17.12 |
| MO.30 | h | Titulado superior Ingeniero de Montes , Master o similar | 0.3 | 21.39 | 6.42 |
|  |  | Total |  |  | 23.54 |

**SOGF16.E.2.15** m Apertura de accesos para replanteo o colocacion, 1 m ancho.
Precio: 0.26
Apertura de vereda para arriería en terreno cubierto de matorral y anchura de 1,5 mt. Incluye desbroce total y acordonamiento lateral de residuos.

| Código | Ud | Descripción | Rendimiento | Precio | Importe |
|---|---|---|---|---|---|
| MO.3 | h | Peón especializado SETCAA con p.p. de Jefe Cuadrilla | 0.02 | 8.56 | 0.17 |
| MA.33 | h | Motodesbrozadora de disco s/MO | 0.02 | 4.42 | 0.09 |
|  |  | Total |  |  | 0.26 |

### F SANIDAD FORESTAL

#### F.1 TRATAMIENTOS AEREOS (20/04/2015)

**SOGF16.F.1.01** ha Tratamiento aereo contra plagas forestales (20/04/2015)
Precio: 7.88

| Código | Ud | Descripción | Rendimiento | Precio | Importe |
|---|---|---|---|---|---|
| MT.289 | h | Vuelo de avión en fumigación | 0.014 | 563.09 | 7.88 |
|  |  | Total |  |  | 7.88 |

**SOGF16.F.1.02** ha Mezcla de diflubenzurón 45% p/v y disolvente aceite de girasol (20/04/2015)
Precio: 37.8
Mezcla de 2,9 litros de aceite de girasol como disolvente con 0,1 litros de Diflubenzuron 45%p/v incluidos portes a pie de pista, costes de eliminación de envases y demás costes indirectos. Dosis de aplicación del tratamiento aéreo 3 litros/ha.

| Código | Ud | Descripción | Rendimiento | Precio | Importe |
|---|---|---|---|---|---|
| MT.136 | l | Mezcla de Diflubenzurón 45% p/v y disolvente aceite girasol | 3 | 12.6 | 37.80 |
|  |  | Total |  |  | 37.8 |

#### F.2 TRATAMIENTOS TERRESTRES

**SOGF16.F.2.01** ud Instalacion trampas feromonas perforadores
Precio: 1.93
Tratamiento de procesionaria mediante la instalación de trampas con feromonas perforadores con una densidad de 1 por ha, con alturas de colocación inferiores a 7 m. Se incluye la preparación de la trampa (colocación del alambre, cápsula, etc.). Incluido el precio de la trampa, sin incluir el precio de la trampa ,de la feromona y del insecticida.

| Código | Ud | Descripción | Rendimiento | Precio | Importe |
|---|---|---|---|---|---|
| MO.3 | h | Peón especializado SETCAA con p.p. de Jefe Cuadrilla | 0.2 | 8.56 | 1.71 |
| MA.63 | jor | Vehículo todoterreno 71-85 cv c/remolque | 0.003 | 72.2 | 0.22 |
|  |  | Total |  |  | 1.93 |

**SOGF16.F.2.02** ud Instalacion trampa G procesionaria inc.trampa y feromona
Precio: 18.94
Tratamiento de procesionaria mediante la instalación de trampas con feromonas de procesionaria con una densidad de 1 por ha, con alturas de colocación inferiores a 7 m. Se incluye la preparación de la trampa (colocación del alambre, cápsula, etc.). Incluido el precio de la trampa y feromona con duración de 60 días despues de la apertura

| Código | Ud | Descripción | Rendimiento | Precio | Importe |
|---|---|---|---|---|---|
| MO.3 | h | Peón especializado SETCAA con p.p. de Jefe Cuadrilla | 0.2 | 8.56 | 1.71 |
| MA.63 | jor | Vehículo todoterreno 71-85 cv c/remolque | 0.003 | 72.2 | 0.22 |
| MT.266 | ud | Trampa feromona procesionaria del pino | 1 | 12.76 | 12.76 |
| MT.61 | ud | Feromona procesionaria del pino | 1 | 4.25 | 4.25 |
|  |  | Total |  |  | 18.94 |

**SOGF16.F.2.03** ud Recogida trampas feromonas
Precio: 1.93
Recogida en el monte de trampas de feromonas, nidales artificiales, etc.,con una densidad de 1 por ha, con altura de recogida inferior a 7 m.

| Código | Ud | Descripción | Rendimiento | Precio | Importe |
|---|---|---|---|---|---|
| MO.3 | h | Peón especializado SETCAA con p.p. de Jefe Cuadrilla | 0.2 | 8.56 | 1.71 |
| MA.63 | jor | Vehículo todoterreno 71-85 cv c/remolque | 0.003 | 72.2 | 0.22 |
|  |  | Total |  |  | 1.93 |

**SOGF16.F.2.04** ha Tratamiento contra plagas, densidad <=500 pies/ha
Precio: 37.18
Tratamiento contra plagas en zonas aisladas o pequeñas superficies afectadas, de densidad inferior o igual a 500 pies por ha, con pulverizador de mochila y con alturas máximas de arbolado de 5 m aproximadamente. No se incluye el precio del insecticida ni el del colorante. Solo se considera el transporte del agua hasta 10 km

| Código | Ud | Descripción | Rendimiento | Precio | Importe |
|---|---|---|---|---|---|
| MO.3 | h | Peón especializado SETCAA con p.p. de Jefe Cuadrilla | 3.5 | 8.56 | 29.96 |
| MA.63 | jor | Vehículo todoterreno 71-85 cv c/remolque | 0.1 | 72.2 | 7.22 |
|  |  | Total |  |  | 37.18 |

**SOGF16.F.2.05** ha Tratamiento contra plagas, densidad >500 pies/ha
Precio: 66.83
Tratamiento contra plagas en zonas aisladas o pequeñas superficies afectadas, de densidad superior a 500 pies por ha, con pulverizador de mochila y con altura máxima de arbolado de 5 m aproximadamente. No se incluye el precio del insecticida ni el del colorante. Solo se considera el transporte del agua hasta 10 km.

| Código | Ud | Descripción | Rendimiento | Precio | Importe |
|---|---|---|---|---|---|
| MO.3 | h | Peón especializado SETCAA con p.p. de Jefe Cuadrilla | 6.12 | 8.56 | 52.39 |
| MA.63 | jor | Vehículo todoterreno 71-85 cv c/remolque | 0.2 | 72.2 | 14.44 |
|  |  | Total |  |  | 66.83 |

**SOGF16.F.2.06** mil Tratamiento contra plagas con cloripilo zonas incendiadas (10/01/2014)
Precio: 156.69
Tratamiento con insecticida clorpirilos al 48%. En aplicación de 1 litro cada 100 de mezcla.

| Código | Ud | Descripción | Rendimiento | Precio | Importe |
|---|---|---|---|---|---|
| MO.1 | h | Peón SETCAA | 15 | 7.28 | 109.20 |
| MO.21 | h | Manijero/capataz SETCAA | 1.5 | 9.99 | 14.99 |
| MT.43 | l | Cloripilos 48% | 5 | 6.5 | 32.50 |
|  |  | Total |  |  | 156.69 |

**SOGF16.F.2.07** est Preparacion de madera de arboles cebo para control de plagas
Precio: 8.59
Obtencion de un estéreo de madera de diámetro normal de 20 a 30 cm. en pendientes menores al 25%, y cerca de pistas para la instalación de cebos de madera para plagas de perforadores de pino. incluye derribo, desrame, descopado, tronzado y apilado en paquetes de 1 estéreo en las zonas que se determine. La madera se dispondrá sobre rastreles paralelos para que no esté en contacto con el suelo. Incluye el picado con motodesbrozadora a cabezal triturador.

| Código | Ud | Descripción | Rendimiento | Precio | Importe |
|---|---|---|---|---|---|
| MO.2 | h | Peón especializado SETCAA | 0.4 | 7.54 | 3.02 |
| MO.21 | h | Manijero/capataz SETCAA | 0.4 | 9.99 | 4.00 |
| MA.35 | h | Motosierra sin mano de obra | 0.4 | 2.83 | 1.13 |
| MA.33 | h | Motodesbrozadora de disco s/MO | 0.1 | 4.42 | 0.44 |
|  |  | Total |  |  | 8.59 |

**SOGF16.F.2.08** est Retirada de arboles cebo a cargadero
Precio: 14.26
Retirada de la madera cuando se encuentre saturada de insecto a los puntos de acopio que se establezcan.

| Código | Ud | Descripción | Rendimiento | Precio | Importe |
|---|---|---|---|---|---|
| MO.2 | h | Peón especializado SETCAA | 0.5 | 7.54 | 3.77 |
| MO.21 | h | Manijero/capataz SETCAA | 0.5 | 9.99 | 5.00 |
| MA.63 | jor | Vehículo todoterreno 71-85 cv c/remolque | 0.076 | 72.2 | 5.49 |
|  |  | Total |  |  | 14.26 |

**SOGF16.F.2.09** ud Revision de puntos de control
Precio: 61.02
Inspección de un punto de control de plagas durante toda la campaña ( 8 meses). Incluye la revisión quincenal de trampas de feromonas con toma de coordenadas, conteo o pesado de capturas y renovación de feromonas cada 45 días. También incluye la revisión de los árboles-cebo. En cada inspección se emitirá un informe con los resultados.

| Código | Ud | Descripción | Rendimiento | Precio | Importe |
|---|---|---|---|---|---|
| MO.21 | h | Manijero/capataz SETCAA | 3 | 9.99 | 29.97 |
| MA.63 | jor | Vehículo todoterreno 71-85 cv c/remolque | 0.43 | 72.2 | 31.05 |
|  |  | Total |  |  | 61.02 |

**SOGF16.F.2.10** ud Señalamiento de pies (07/01/2015)
Precio: 0.47
Señalamiento de pies para tratamientos de sanidad forestal terrestes

| Código | Ud | Descripción | Rendimiento | Precio | Importe |
|---|---|---|---|---|---|
| MT.296 | ud | Spray marcador fluorescente | 0.05 | 8.5 | 0.43 |
| MO.2 | h | Peón especializado SETCAA | 0.005 | 7.54 | 0.04 |
|  |  | Total |  |  | 0.47 |

**SOGF16.F.2.11** ud Corta manual de coniferas en decaimiento
Precio: 24.74
Corta manual de pies aislados de coníferas en decaimiento , con un diámetro superior a 10 cm en terrenos con pendientes variables, densidad de arbolado variable y densidad de matorral variable. Se incluye derribo, desrame, descopado, tronzado, recogida, apilado, desembosque, transporte, astillado menor de 3 x 3 cm. y en su caso quema de residuos y tratamiento insecticida de tocones de los árboles cortados con un producto autorizado

| Código | Ud | Descripción | Rendimiento | Precio | Importe |
|---|---|---|---|---|---|
| MO.2 | h | Peón especializado SETCAA | 0.4 | 7.54 | 3.02 |
| MO.1 | h | Peón SETCAA | 0.4 | 7.28 | 2.91 |
| MA.63 | jor | Vehículo todoterreno 71-85 cv c/remolque | 0.1 | 72.2 | 7.22 |
| MA.35 | h | Motosierra sin mano de obra | 0.4 | 2.83 | 1.13 |
| MA.4 | h | Autocargador forestal 101/130 CV | 0.1 | 67.34 | 6.73 |
| MA.2 | h | Astilladora semimovil de cuchillas o martillos astillado cargadero | 0.1 | 33.92 | 3.39 |
| MT.43 | l | Cloripilos 48% | 0.052 | 6.5 | 0.34 |
|  |  | Total |  |  | 24.74 |

## Precios auxiliares

**C.4.02_B** m3 Gavion c/malla metalica, h=0,5 m, c/ aporte de piedra
Precio: 144.82
Gavión con malla metálica 8x10-16 de 0,5 m de altura y 1 m. de anchura, llenado manualmente, colocado en obra, incluso cosido y atirantado con alambre galvanizado. Con piedra de hasta 25 kg. traída de una distancia máxima de 30 km.

| Código | Ud | Descripción | Rendimiento | Precio | Importe |
|---|---|---|---|---|---|
| MO.9 | h | Peón Régimen General con p.p. Jefe Cuadrilla y plus distancia | 1.65 | 15.87 | 26.19 |
| MA.44 | h | Retrocargo 71/100 CV, cazo 0,9-0,18 m3 | 0.3 | 43.06 | 12.92 |
| P01AE040 | t. | Piedra en rama < 25 kg (material; 26/05/2014) | 2 | 12.28 | 24.56 |
| MAT.48_M | ud | Gavión 1x0,5m (8x10-16) 2,7mm (material) | 0.7 | 43.08 | 30.16 |
| MT.13 | kg | Alambre (pie de obra) | 0.5 | 1.52 | 0.76 |
| SOGF16.D12.59 | m3 | Transporte materiales en obra 15-30 km | 1.2 | 4.32 | 5.18 |
| MOB.5 | h | Peón Régimen General con p.p. Jefe Cuadrilla y plus distancia (mano de obra; 07/01/2015) | 1.65 | 15.87 | 26.19 |
| MAQ.30 | h | Retrocargo 71/100 CV, cazo 0,9-0,18 m3 (maquinaria) | 0.3 | 43.06 | 12.92 |
| MAT.14 | kg | Alambre (pie de obra) (material) | 0.5 | 1.52 | 0.76 |
| D.11.59 | m3 | Transporte materiales en obra < 30km | 1.2 | 4.32 | 5.18 |
|  |  | Total |  |  | 144.82 |

**B.2.01** est Obtencion estereo madera diam<12cm Pte<25%
Precio: 19.18
Obtención de un estéreo de madera procedente de árboles con un diámetro normal inferior o igual a 12 cm en pendientes inferiores al 25%. Incluye derribo,desrame,descopado,tronzado, separación de los elementos finos y gruesos y apilado en calle o lugar accesible al medio de saca.

| Código | Ud | Descripción | Rendimiento | Precio | Importe |
|---|---|---|---|---|---|
| MOB.1 | h | Peón SETCAA (mano de obra; 10/01/2014) | 0.42 | 7.28 | 3.06 |
| MOB.18 | h | Peón especializado SECTAA | 1.38 | 7.54 | 10.41 |
| MAQ.23 | h | Motosierra sin mano de obra | 1.38 | 2.83 | 3.91 |
| MOB.23 | h | Manijero/capataz SETCAA (1 por cada 10 peones) | 0.18 | 9.99 | 1.80 |
|  |  | Total |  |  | 19.18 |

**D.1.08FJ** m Excavacion manual zanja 30x30 (10/01/2014)
Precio: 1.57
ml de excavación manual en zanja, picado y apolcado en cordón. dimensiones 30 x30

| Código | Ud | Descripción | Rendimiento | Precio | Importe |
|---|---|---|---|---|---|
| MOB.3 | h | Peón Régimen General (mano de obra; 10/01/2014) | 0.12 | 13.05 | 1.57 |
|  |  | Total |  |  | 1.57 |

**D.1.05.** m3 Excavacion mecanica zanja
Precio: 9.48
Excavación de zanja , con la perfección que sea posible a máquina, para cimentaciones y obras de fábrica.Acopio a pie de máquina.

| Código | Ud | Descripción | Rendimiento | Precio | Importe |
|---|---|---|---|---|---|
| MA.45 | h | Retroexcavadora orugas hidr. (160 cv) CAT-316 | 0.067 | 70.77 | 4.74 |
| MAQ.31 | h | Retroexcavadora orugas hidr. (160 cv) CAT-316 (maquinaria) | 0.067 | 70.77 | 4.74 |
|  |  | Total |  |  | 9.48 |

**I10031** m3 Extendido tierras hasta 10 m (01/03/2007)
Precio: 0.25
Extendido de tierras, procedentes de la excavación y limpieza de cauces y desagües, hasta una distancia de 10 m, dejando el terreno perfilado en basto y con la perfección posible a realizar con lámina acoplada al tractor oruga. Medido en terreno suelto.

| Código | Ud | Descripción | Rendimiento | Precio | Importe |
|---|---|---|---|---|---|
| M01038 | h | Tractor orugas 151/170 CV (maquinaria; 01/03/2007) | 0.003 | 78.68 | 0.24 |
| %2.5CI | % | Costes indirectos 2,5% (01/03/2007) | 2.5 % | 0.24 | 0.01 |
|  |  | Total |  |  | 0.25 |

**D.11.59** m3 Transporte materiales en obra < 30km
Precio: 4.32
Transporte de materiales en obra hasta una distancia de 30 km.

| Código | Ud | Descripción | Rendimiento | Precio | Importe |
|---|---|---|---|---|---|
| MAQ.5 | h | Camión 241/310 CV (maquinaria) | 0.076 | 56.88 | 4.32 |
|  |  | Total |  |  | 4.32 |

## Recursos

**MAT7999** m Redondo de acero corrugado 6mm preformado en círculo
Tarifa parecida a MAT 80

**MOB.17** h Peon SETCAA con plus distancia y capataz
.

**MOB.20** h Peon especializado SETCAA con plus distancia y capataz
.

**MQ.226** h Camión volquete grúa 131/160 CV
Relación comercial: 4010, 0

## Entidades
- 4010, Camión grúa, C
